# Anbau mit Besucherzentrum
Angebotsaufforderung (GAEB DA XML 3.3, DA83)
Projekt: 05243
Währung: EUR
Bieterkommentare zugelassen: ja
Vergabeart: Offenes Verfahren
Auftraggeber: Bundesamt für Bauwesen und Raumordnung, Straße des 17. Juni 112, 10623 Berlin, DE, Telefon 030-18 401 0, Fax 030-18 401 95 09; Vergabenummer: 2907-24
Erstellt mit: GXML Toolbox V3.3 R20230829, iTWO_64 V25.0.650, 22.12.2025

## 0.1 Abkürzungsverzeichnis
0 Allgemeine Vorbemerkungen

0.1 Abkürzungsverzeichnis

AG:  Auftraggeber
AGH:  Abgeordnetenhaus
AKS:  Anlagenkennzeichnungssystem
AN:  Auftragnehmer
AT:  Arbeitstage
BBR:  Bundesamt für Bauwesen und Raumordnung
BE:  Baustelleneinrichtung
BMUV:  Bundesministerium für Umwelt, Naturschutz,
nukleare Sicherheit und Verbraucherschutz
BlmA:  Bundesanstalt für Immobilienaufgaben
BNB:  Bewertungssystem Nachhaltiges Bauen
BRA:  Bundesrat, Anbau mit Besucherzentrum
COC:  Chain of Custody (COC: Produkt-,
Überwachungs- oder Handelskette)
FSC:  Forest Stewardship Council (FSC: System zur Zertifizierung nachhaltiger Forstwirtschaft)
GefStoffV:  Gefahrstoffverordnung
i. d. R.:  in der Regel
LDL:  Logistikdienstleister
LV -  Leistungsverzeichnis
LVS:  Lieferverkehrssteuerung/Logistik
NHN:  Normalhöhennull
NU:  Nachunternehmer
OÜ:  Objektüberwachung
ÖPNV:  Öffentlicher Personennahverkehr
PEFC:  Program for the Endorsement of Forest
Certification Schemes (PEFC: Zertifizierungssystem für
nachhaltige Waldbewirtschaftung)
PHH: ehemaliges Preußisches Herrenhaus (Bundesrat,
Bestandsgebäude)
SDL: Sicherheitsdienstleister
SiGeKo:  Sicherheits- und Gesundheitsschutzkoordinator
StVZO -  Straßenverkehrs-Zulassung-Ordnung
VOB:  Vergabe- und Vertragsordnung für Bauleistungen
WBVB:  Weitere Besondere Vertragsbedingungen
W+M:  Werk- und Montageplanung
ZUKO:  Zugangskontrolle

Mögliche kombinierte Abrechnungseinheiten:

mh - Meter x Stunde
md - Meter x Tage
mWo - Meter x Wochen
mMt - Meter x Monate
ma - Meter x Jahre
m²d - Quadratmeter x Tage
m²Wo - Quadratmeter x Wochen
m²Mt - Quadratmeter x Monate
m³Wo - Kubikmeter x Wochen
m³Mt - Kubikmeter x Monate
Sth - Stück x Stunden
Std - Stück x Tage
StWo - Stück x Wochen
StMt - Stück x Monate
td - Tonne x Tage
tMt - Tonne x Monate

## 0.2 Projektbeschreibung
0.2 Projektbeschreibung

Auf dem Grundstück Leipziger Straße 2 in Berlin-Mitte wird an das bestehende Bundesratsgebäude ein Anbau mit Besucherzentrum realisiert. Damit wird die letzte Baulücke zwischen den Wirtschaftsgebäuden des Leipziger Platzes 9-11 im Westen, dem Gebäude des Bundesrates im Osten (ehemaliges Preußisches Herrenhaus) sowie der nördlich gelegenen 4-spurigen Leipziger Straße und der südlich gelegenen Erna-Berger-Straße geschlossen. Auf einer Fläche von ca. 4.161 m² wird das Gebäude mit einem unterkellerten Geschoss, sechs überirdischen Geschossen und einer Brutto-Geschossfläche von 19.016 m² errichtet. Der Neubau soll in mehreren Ebenen an das Bestandgebäude des Bundesrates angebunden werden. Unterirdisch erfolgt die Anbindung an den Ausweichkeller des bestehenden Bundesratsgebäudes. Die geplante unterirdische Bebauung nimmt die gesamte Grundstücksfläche ein und stößt an die vorhandene Nachbarbebauung.

Anschrift: Leipziger Straße 2, 10117 Berlin
Gemarkung: Berlin-Mitte "Flurstück-Nr. 395"

Nutzer des Gebäudes wird der Bundesrat sein.

## 0.3 Parallel laufende Baumaßnahmen
0.3 Parallel laufende Baumaßnahmen

BMUV - Erweiterungsbau:

Seit dem IV. Quartal 2022 erfolgt die Erweiterungsbaumaßnahme  BMUV auf dem Grundstück zwischen Erna-Berger-Straße und Niederkirchnerstraße. Mit dem Start der BMUV-Maßnahme wird die gesamte Baustelleneinrichtung neu aufgestellt und die Zuwegung innerhalb mehrerer BE-Phasen reorganisiert. Die Materialcontainer werden im westlichen Teil des Südgartens auf dem Grundstück des Bundesrates und die Mannschaftscontainer auf dem Flurstück 33 an der Niederkirchnerstraße neu aufgestellt. Dies bedeutet eine Entfernung von max. 200 m der Mannschaftscontainer zur Baustelle BRA.

Der Entsorgungshof befindet sich im Bereich der Erna-Berger-Straße. Die Zuwegung erfolgt gemäß der Baustelleneinrichtungspläne hauptsächlich über das Baugrundstück des BMUV-Projektes aus Richtung Niederkirchnerstraße. Die Zufahrt befindet sich in der Niederkirchnerstraße und verläuft in nördlicher Richtung bis zur Erna-Berger-Straße auf dem Grundstück des BMUV.
In diesem LV werden nur die Leistungen ausgeschrieben, die das Projekt Bundesrat-Anbau betreffen.

Baumaßnahme Erschließung der Maßnahme BRA:
Die Maßnahme BRA wird von Norden aus der Leipziger Straße wie auch von Süden aus der Erna-Berger-Straße her mit Trinkwasser, Abwasser, Fernwärme und Fernkälte sowie Stromanschlüsse erschlossen. Die Erschließungsarbeiten finden in den Bereichen der südlichen und nördlichen Baustelleneinrichtungsbereiche statt und erfolgen parallel zur Maßnahme BRA.

## 0.4 Schnittstelle zu anderen Gewerken
0.4 Schnittstelle zu anderen Gewerken

Aufgrund der Größe und Komplexität des Bauvorhabens sind die nachfolgend benannten Schnittstellen zu anderen Gewerken mit besonderem Augenmerk zu betrachten:

Rohbau
Die Rohbauarbeiten sind zum Baubeginn des AN Naturstein-fassade im Wesentlichen abgeschlossen. Es werden nur noch kleinere Restarbeiten durchgeführt, wie Verschluss der Kranstandorte nach Rückbau der Krane, Beimauerungen und das Verschließen von Durchbrüchen.

Vom AN-Rohbau werden dem AN und anderen AN-Hüllgewerke gem. Baustelleneinrichtungsplanung 2 Krane (Kran 1 und Kran 3) für die wesentlichen Zeiträume zur Verfügung gestellt.
Die Turmdrehkrane können Materialien von der Leipziger Straße
(Kran 3, max. Traglast 3,3 to) und der Erna-Berger-Straße (Kran
1, max. Traglast 3,1 to) aufnehmen.  Ein Anspruch auf bestimmte Nutzungszeiten und auf ständige Verfügbarkeit für diese Hebezeuge besteht nicht. Darüber hinaus stehen dem AN bauseitig keine weiteren Hebezeuge zur Verfügung und sind nach VOB/C Nebenleistung. Das  Nutzungsprozedere ist Baulogistikhandbuch (BLH) gemäß Anlage 02 geregelt.

Nach Rückbau der 2 Krane werden die Deckenfelder (1 Deckenfeld über der Halle zwischen den Oberlichtbändern und ein Deckenfeld über den UG/RW-Rückhalte) nachträglich durch den AN-Rohbau geschlossen.

Baustelleneinrichtung:
Die Anpassung der bauseitigen Baustelleneinrichtung an den entsprechenden Bautenstand und hiermit in Verbindung stehende Abhängigkeiten erfolgt fortlaufend.

Baulogistik:
Die Schnittstelle zur Baulogistik besteht im Containermanagement, der Logistik der Bauabfallentsorgung, der Lieferverkehrssteuerung, dem Flächenmanagement sowie der Etagenlogistik. Insbesondere die Anlieferung von Fassadenelementen erfolgt in enger Abstimmung mit dem AN Baulogistik über ein Online-Avisierungssystem.

Gerüstbau:
Bauseits werden dem AN-Natursteinfassade Fassadengerüste mit Dachfanggerüsten nach Erfordernis als Schutz- und Arbeitsgerüste für die gesamte Bauzeit zur Verfügung gestellt. Darüber hinaus stehen dem AN bauseitig keine weiteren Gerüste zur Verfügung und sind nach VOB/C Nebenleistung, sofern diese nicht gesondert ausgeschrieben sind. Umbauarbeiten am Gerüst erfolgen ausschließlich durch den AN Gerüstbau.

An der Leipziger Straße erfolgt eine zweigeteilte Gerüststellung.
Zur Montage der Unterkonstruktion besteht ein klassisches am Rohbau geankertes Gerüst. Dieses wird nach Fertigstellung der UK demontiert und durch ein neues an der UK des Naturstein befestigtes Gerüst ersetzt. Dieses wächst mit der Naturstein-fassade mit.

Zusätzlich stehen 5 Bauaufzüge für Arbeiten des AN-Natursteinfassade und  anderer AN zur Verfügung. Bauaufzüge stehen dem AN an der Leipziger Straße, am Südgarten nahe Erna-Berger-Straße sowie der Halle des Besucherzentrums zur Verfügung. Das Nutzungsprozedere ist im Baulogistikhandbuch (BLH) gemäß Anlage 02 geregelt.
Ein Anspruch auf bestimmte Nutzungszeiten für diese Aufzüge besteht nicht. Die vom AG zur Verfügung gestellten Aufzüge berühren die Pflicht des AN zur Erfüllung der Nebenleistungen nach DIN 18299 Nr.4.1.9 nicht. Ein Ausfall der Aufzüge, z.B. aufgrund von Wartungs-, Umbau- oder Reparaturarbeiten, begründet weder eine Behinderung noch Mehrkosten des AN.

Ein Teil der bauseitigen Gerüste werden an der Unterkonstruktion der Natursteinfassade verankert. Dazu muss eine enge Abstimmung zwischen den beiden AN erfolgen. Die Dauergerüstanker sind Bestandteil der Leistung des AN Gerüstbauarbeiten. Die endgültige Anordnung ist mit dem AN Gerüstbauarbeiten abzustimmen. Im Zuge des Abrüstens sind die Ankerpunkte zu verschließen.

Dacharbeiten:
Im Attikabereich und an Brandwänden gibt es Schnittstellen zum AN-Dacharbeiten. Der AN-Naturstein befestigt seine Unterkonstruktionen vor Herstellung der Naturwerkstein- abdeckungen. Diese sind vom AN- Dacharbeiten  in die Dachflächenabdichtung einzudichten. Mit dem AN Dacharbeiten
ist die Montagereihenfolge zwingend abzustimmen.
Der AN-Dacharbeiten übergibt dem AN-Naturstein Fassade die Speierausfluss-Abdeckplatten für den Einbau in die Naturwerksteinplatten.

Metall-/Verglasung-/Fassadenelemente Besucherzentrum + Verwaltung:
Die Montage der Fensterelemente erfolgt vor der Montage der Natursteinfassade. Die Dämmungen und Unterkonstruktionen sind an die Befestigungen des Fensterbauers anzuschließen. Die Fensterelemente erhalten durch den AN Metall-/Glas-Fassadenelemente im Bereich der Fensterbank Rinnen und Entwässerungsleitungen. Diese schränken die Montagemöglichkeiten der Unterkonstruktionen und der Brandsperren erheblich ein.
Weiterhin wird durch den AN Metall-/Verglasung-/ Fassadenelemente dem AN Naturstein eine Kastenrinne zur Montage an der Attikabekleidung beigestellt bzw. muss die Montage Hand in Hand erfolgen.

Sanitär:
RW-Entwässerungsleitungen:
Innerhalb der Wärmedämmung der Vorhangfassade erfolgt die Verlegung von RW-Entwässerungsrohre. Lieferung und Verlegung  dieser und der Fallleitungen erfolgt durch den AN Sanitär.
Vor Beginn der Arbeiten ist die Verlegung zwischen dem AN Dachabdichtung und dem AN Sanitär selbstständig abzustimmen und mit Beteiligung der Objektüberwachung des AG zu koordinieren. Die Erstellung der Aussparungen bzw. der Einbau der Formteile und die  Verlegung der Leitungen  hat gemeinsam zeitgleich zwischen den beiden AN zu erfolgen.

Metallbau außen:
Die Unterkonstruktionen für Geländer und Übersteigschutze werden von AN-Metallbau-1 und AN-Metallbau-2 teilweise vor Erstellung der Natursteinbekleidungen parallel zur Montage der Unterkonstruktionen errichtet. Die Montageabläufe sind mit dem AN Metallbau abzustimmen und werden mit der OÜ koordiniert.

Blitzschutz:
Alle für den Anschluss an die Blitzschutz- und Erdungsanlage erforderlichen Anschlussklemmen, Verbinder und weitere Vorrüstungen werden durch den AN Blitzschutz geliefert und montiert.

Arbeitsablauf AN-Natursteinarbeiten:
Bei der Kalkulation sind die genannten Schnittstellen zu anderen Gewerken entsprechend zu berücksichtigen, dass die Arbeiten nicht in einem Arbeitsgang durchgeführt werden können. Es ist eine zeitversetzte Ausführung einzelner Bereiche und Bauteile vorgesehen. Arbeitsabschnitte sind vor Ausführungsbeginn mit der Objektüberwachung des AG abzustimmen.

## 0.5 bis 0.18 Allgemeine Vorbemerkungen
0.5 Baulogistikhandbuch

Das Baulogistikhandbuch liegt den Vergabeunterlagen als Anlage bei. Es wird Vertragsbestandteil und ist bei der Kalkulation der Leistungen zu berücksichtigen.

Bei der Einbindung von Nachunternehmern ist der Auftragnehmer dazu verpflichtet, das Baulogistikhandbuch an seinen Nachunternehmer weiterzugeben. Die Weitergabe ist dem Logistikdienstleister mit Benennung des NU anzuzeigen.

In welchen Unterlagen weitere Baulogistikthemen behandelt bzw. geregelt werden, ist im Firmen-Projekthandbuch beschrieben.

0.6 SiGeKo / Baustellenordnung

Der SiGeKo ist durch den AG beauftragt. Die vom SiGeKo erstellte Baustellenordnung ist durch den AN zu unterschreiben und wird Vertragsbestandteil. Die Belehrung der eigenen Mitarbeiter ist durch den AN vor Beginn der Arbeiten und später im monatlichen Turnus durchzuführen und gegenüber  dem SiGeKo nachzuweisen.
Bei Bedarf hat der AN an einem wöchentlichen Rundgang mit dem SiGeKo teilzunehmen. Die Arbeitsschutzmaßnahmen sowie der vom SiGeKo aufgestellte Sicherheits- und Gesundheitsschutzplan sind einzuhalten.

0.7 Firmen-Projekthandbuch

Das Firmen Projekthandbuch (FPHB) gibt einen Überblick über die Projektstrukturen sowie darüber, wie bzw. in welchen Unterlagen die wesentlichen ablauforganisatorischen Prozesse geregelt sind.
Die Regelungen der VOB bleiben davon unberührt und sind weiterhin verbindlich anzuwenden.

0.8 Projektkommunikations- und Managementsystem (PKMS)

Während der Durchführung der Baumaßnahme wird für den projektinternen Informationsaustausch sowie zur Sicherung der Daten- und Informationshoheit des Bauherrn das Projektkommunikations- und Management-System (PKMS) „tp!“ als zentrale Projektdatenverwaltung eingesetzt.
Das internetbasierte PKMS „tp!“ soll die Nutzung eines zentralen Plan- und Dokumentenmanagements für alle Projektbeteiligten über die Projektlaufzeit ermöglichen. Das beinhaltet primär das Einstellen von Dokumenten, verbunden mit Verteilerfunktionen und Information der Empfänger, dem Download von Dokumenten, dem Betrachten von Dokumenten und Plänen im Browserfenster („Viewer“) sowie der Verteilung von Plänen für die weitere Bearbeitung unter den Planungsbeteiligten.
Die Nutzung des PKMS „tp!“ ist für alle Projektbeteiligte verbindlich. Jeder Ersteller einer Projektinformation, eines Arbeitsergebnisses, eines Protokolls etc. stellt diese eigenverantwortlich in das PKMS „tp!“ ein.
Ausführungspläne werden im PKMS „tp!“ im 2D-Format als pdf- und dwg-Dateien zur Verfügung gestellt.

0.9 BNB-Zertifizierung / Bauökologie

Für das Projekt wird eine BNB-Zertifizierung in Silber angestrebt. Die Zertifizierung wird durch einen vom Auftraggeber beauftragten BNB-Koordinator durchgeführt. Der Auftragnehmer hat an der erfolgreichen Zertifizierung mitzuwirken.

Der Auftragnehmer hat folgende Anforderungen hinsichtlich der Bauausführung zu beachten und dem Auftraggeber in Form von mindestens monatlichen Baustellenbegehungsprotokollen nachzuweisen (ein Muster zum Baustellenbegehungsprotokoll liegt den Vergabeunterlagen als Anlage bei):

- Abfallarmut der Baustelle
Die Anforderungen des Kreislaufwirtschafts- und Abfallgesetzes sind einzuhalten. Die am Bauprozess Beteiligten sind bezüglich der Abfallvermeidung zu schulen. Für die Schulung ist ein Protokoll zu erstellen. Die Einhaltung der Anforderungen an die Abfallarmut der Baustelle, ist seitens der Firmenbauleitung des AN zu kontrollieren und im Baustellenbegehungsprotokoll zu dokumentieren.
Siehe auch Baulogistikhandbuch, Pkt. Entsorgungs- und Reinigungslogistik bzw., sofern benannt, Titel 02 des Leistungsverzeichnisses.

- Lärmarmut der Baustelle
Die Lärmemissionen des Gesamtbauvorhabens sind zum Schutz der angrenzenden Nutzungen so gering wie möglich zu halten. Aufgabe des Bauausführenden ist es dazu beizutragen, dass der durch Bauprozesse verursachte Lärm, soweit technisch möglich, unterhalb des Grundgeräuschpegels der Umgebung liegt. Um dies sicherzustellen, sind für die Bauausführung ausschließlich lärmarme Baumaschinen zulässig. Auf der Baustelle sollen daher nur Baumaschinen eingesetzt werden, die die Lärmschutzgrenzwerte entsprechend RAL-UZ 53 erfüllen. Die Vorgaben des Bundesimmissionsschutzgesetzes sind einzuhalten. Die Schutzzeiten für die Nachbarschaft sind zu beachten, besonders lärmintensive Arbeiten sind beim BNB-Koordinator anzumelden und zeitlich abzustimmen.
Die Einhaltung und Umsetzung der Anforderungen (z.B. Prüfung des Einsatzes lärmarmer Baumaschinen, Einhaltung der Schutzzeiten) ist durch die Firmenbauleitung des AN während der Bauausführung zu kontrollieren und im Baustellenbegehungsprotokoll zu dokumentieren.

- Staubarmut der Baustelle
Die gesetzlichen Anforderungen der GefStoffV und der TRGS zur Vermeidung von Stäuben sind zu erfüllen. Stäube sind an der Entstehungsstelle möglichst vollständig zu erfassen und gefahrlos zu entsorgen. Die Ausbreitung des Staubs auf unbelastete Arbeitsbereiche ist, soweit technisch möglich, zu verhindern. Ablagerungen sind zu vermeiden. Einrichtungen zum Abscheiden und Erfassen von Stäuben sind entsprechend dem Stand der Technik anzuwenden, regelmäßig zu warten und zu prüfen. Die Einhaltung der Anforderungen ist durch die Firmenbauleitung des AN während der Bauausführung zu kontrollieren und im Baustellenbegehungsprotokoll zu dokumentieren.

- Erfüllung der Bundes-Bodenschutz- sowie der Altlastenverordnung
Die gesetzlichen Anforderungen der Bundes-Bodenschutz- und Altlastenverordnung sind einzuhalten. Seitens des AN ist sicherzustellen und nachzuweisen, dass der Boden nicht durch chemische Verunreinigungen kontaminiert wird. Es ist durch den Auftragnehmer zudem sicherzustellen und nachzuweisen, dass kein mit den H-Sätzen H400, H410 bis H413 und H420 gekennzeichneter Stoff mit der Umwelt in Kontakt kommt. Des Weiteren ist der Boden vor schädlichen mechanischen Einflüssen wie unnötiger Verdichtung oder einer Vermischung von unterschiedlichen Bodenschichten zu schützen. Die Einhaltung der Anforderungen ist während der Bauausführung durch die Firmenbauleitung des AN zu kontrollieren und im Baustellenbegehungsprotokoll zu dokumentieren.

- Holzprodukte
Alle verbauten Hölzer und Holzprodukte müssen mit einem FSC- oder PEFC-Zertifikat versehen sein. Der Mindestanteil der verbauten Hölzer aus einer nachgewiesenen nachhaltigen Holzwirtschaft (Nachweis mittels FSC-, PEFC-Zertifikat) muss bei 80% bezogen auf die Masse liegen. Zum Nachweis ist das FSC- bzw. PEFC-CoC-Handelszertifikat (Chain of Custody) des letzten Händlers bzw. Verarbeiters in der Produktkette sowie der Lieferschein bzw. die Rechnung des Lieferanten mit Zuordnung der Herkunft, der Holzart sowie der Nummer des zugehörigen CoC-Zertifikates zu jeder einzelnen Holzposition dem BNB-Koordinator vorzulegen.

Temporär genutzte Hölzer und Holzprodukte während der Bauausführung (z.B. Holzschalung) müssen mit einem FSC- oder PEFC-Zertifikat versehen sein. Zum Nachweis ist das FSC- bzw. PEFC-CoC-Handelszertifikat (Chain of Custody) des letzten Händlers bzw. Verarbeiters in der Produktkette sowie der Lieferschein bzw. die Rechnung des Lieferanten mit Zuordnung der Herkunft, der Holzart sowie der Nummer des zugehörigen CoC-Zertifikates zu jeder einzelnen Holzposition dem BNB-Koordinator vorzulegen.

Die eingesetzten Materialien müssen den Vorgaben des BNB-Systems hinsichtlich der Inhaltsstoffe entsprechen. Zielstellung ist die Umsetzung des Qualitätsniveau 5 aus dem BNB-Kriterium 1.1.6 "Risiken für die lokale Umwelt". Hierfür sind folgende Nachweis für die Materialien zu erbringen:
- kein Einsatz von Bauprodukten mit einem Anteil an Inhaltsstoffen von besonders besorgniserregenden Stoffen (SHVC) nach REACH-Verordnung von größer 0,1%
- Verzicht auf Spritz- und Montageschäume
Zum Nachweis ist vor dem Einbau ein Produkt- und Sicherheitsdatenblatt des zum Einbau vorgesehenen Produktes an den BNB-Koordinator zur Freigabe zu übermitteln. Die zertifizierungsrelevante Eigenschaften ist zu kennzeichnen.

0.10 Baulärm-Minimierungskonzept

Über die Hinweise zur Lärmarmut der Baustelle gem. BNB-Zertifizierung hinaus besteht für das Projekt ein umfangreiches Lärmminderungskonzept. Dieses Konzept beinhaltet diverse Einschränkungen in der Abwicklung des Projektes. Ziel dessen ist der uneingeschränkte Geschäftsbetrieb des Bundesrates während der Plenarsitzungen und der Ausschusssitzungswochen sowie die geringst mögliche Beeinflussung aller Nachbarn durch Lärm- und Erschütterungsbelästigungen aus dem Baubetrieb.

Danach sind Einschränkungen der Bautätigkeit in der zeitlichen Abwicklung vorgesehen. Diese Einschränkungen sind im Bauablaufplan zu berücksichtigen. Für die Kalkulation sind diese Randbedingungen zu berücksichtigen.

Bei der Preisbildung der Leistungsansätze sind die Bedingungen für geräuschintensive Tätigkeiten in den WBVB zum Punkt „Bauzeitunterbrechungen“ zu beachten.

Des Weiteren sind die Arbeiten mit geräuscharmer Arbeitsweise auszuführen. Dies sind exemplarisch:
- Säge- statt Stemmarbeiten, soweit technisch umsetzbar
- lärmarmer Ersatz von akustischen Rückfahrwarnern  (Rückfahrkameras etc.)
- Sprechfunk statt Hupsignale
- Abschalten von motorbetriebenen Geräten im Leerlauf
- Verwendung lärmarmer Sägeblätter mit einer Schallpegelminderung um ca. 13 dB(A) im Leerlaufbetrieb der Säge und um ca. 11 dB(A) beim Sägen von Holzplatten.

Der Auftragnehmer ist verpflichtet, ausschließlich Baugeräte bzw. -maschinen einzusetzen, deren zulässiger Schalleistungspegel der Stufe II gem. Artikel 12 der EU-Richtlinie 2000/14/EG vom 08.05.2000 entspricht. Das Projekt wird hinsichtlich der Erschütterungen bauseits messtechnisch begleitet.

Mit dem Baufristenplan des AN ist ein Geräteeinsatzplan mit Darstellung der jeweiligen Lärmemissionen einzureichen.

0.11 Tagesunterkunfts- und Magazin-Container

Durch den AG wird eine begrenzte Anzahl an ausgestatteten Aufenthalts- und Umkleideräumen für das Baustellenpersonal sowie Magazin-Containern kostenfrei zur Verfügung gestellt. Entsprechende weiterführende Regelungen sind im Baulogistikhandbuch erfasst und sind zu beachten.

Flächen für die Aufstellung von eigenen Magazin-Containern stehen nicht zur Verfügung. Zur Lagerung von Arbeitsmitteln können dem Auftragnehmer nur nach Abstimmung mit der Objektüberwachung kurzzeitig und stark begrenzt Flächen zur Verfügung gestellt werden. Der Bedarf ist rechtzeitig bei der zuständigen Baulogistik anzumelden. Einen Anspruch, dass dem AN Flächen zur Verfügung gestellt werden, besteht nicht.

Unterkünfte wie Schlafräume und Aufenthaltsräume für die Freizeit dürfen auf der Baustelle nicht eingerichtet werden.

0.12 Sanitärcontainer

Sanitärcontainer werden dem Auftragnehmer auf dem Baustellengelände kostenfrei zur Verfügung gestellt.

0.13 Erste-Hilfe-Raum

Ein Erste-Hilfe-Raum steht auf dem Baustellengelände kostenfrei zur Verfügung.

0.14 Baustrom und Beleuchtung

Dem AN werden Stromanschlüsse zur Verfügung gestellt. Die Kosten des Stromverbrauchs werden vom AG übernommen.

Von den Entnahmestellen bis zu den dem AN zugewiesenen Lager- und Arbeitsplätzen bzw. Einsatzstellen hat der AN entsprechende Versorgungsleitungen selbst zu verlegen und diese ausreichend zu schützen. Die Lage der Anschlüsse ist im Baustelleneinrichtungsplan gekennzeichnet.

Für die Verkehrswege (Flure und Treppenhäuser) wird eine Baubeleuchtung durch den AG realisiert. Die Arbeitsplatzbeleuchtung ist durch den AN selbst einzurichten. Es ist zu beachten, dass der AG keine unterbrechungsfreie Stromversorgung oder mittels Netzersatzanlagen betriebene Baustromanlage bereitstellt. Außerdem muss während der monatlichen Prüfung der Baustromanlage mit Versorgungsunterbrechungen gerechnet werden.

Festanschlüsse dürfen ausschließlich vom AN Baustrom angeschlossen werden. Strom darf nicht zu Heizzwecken und zur Kühlung bzw. Klimatisierung verwendet werden.

Weiterführende Regelungen sind im Baulogistikhandbuch erfasst und zu beachten.

0.15 Bauwasser

Dem AN werden Wasser- und Stromanschlüsse zur Verfügung gestellt. Die Kosten des Verbrauchs von Wasser und Strom werden vom AG übernommen.

Von den Entnahmestellen bis zu den dem AN zugewiesenen Lager- und Arbeitsplätzen bzw. Einsatzstellen hat der AN entsprechende Versorgungsleitungen selbst zu verlegen und diese ausreichend zu schützen.

Der zentrale Bauwasseranschluss ist dem Baustelleneinrichtungsplan zu entnehmen. In der Ausbauphase werden Zapfstellen außerhalb des Gebäudes im Bereich der Gebäudezugänge zur Verfügung gestellt.

Weiterführende Regelungen sind im Baulogistikhandbuch erfasst und zu beachten.

0.16 Abwasser

Ein bauseitiger Abwasseranschluss ist nicht vorgesehen. Anfallendes Abwasser, z.B. Kühlwasser bei den Schneidarbeiten, Wasser für die Reinigung der Werkzeuge o.ä., hat der AN in eigenen Behältern zu sammeln und inkl. der Übernahme der Entsorgungsgebühren zu entsorgen.

0.17 Baustellenabfälle aus dem Bereich des Auftragnehmers, Verpackungsabfälle, überschüssiges Baumaterial

Die anfallenden Entsorgungsleistungen von Abfällen aus dem Bereich des Auftragnehmers entsprechend Ziffer 4.1.11 und 4.1.12 der DIN 18299, die normalerweise Nebenleistungen gemäß VOB C sind, erfolgen durch den AG. Dieses ist bei der Kalkulation zu berücksichtigen.
Für die Entsorgung dieser Abfällen werden durch den Auftraggeber Sammelbehälter innerhalb und außerhalb des Gebäudes bereitgestellt. Der Auftragnehmer ist verpflichtet, Verpackungsmaterial und die Abfälle aus seinem Bereich unverzüglich in die Sammelbehälter zu bringen. Soweit möglich ist der Müll zu trennen.
Der Auftraggeber übernimmt während der gesamten Bauzeit die übergeordnete Entsorgungs- und Reinigungslogistik. Dies ist durch den Auftragnehmer in der Kalkulation seiner Einheitspreise zu berücksichtigen. Zur Orientierung und Ermittlung des Anteils dieser Leistung an der Gesamtleistung sind dem Baulogistikhandbuch übliche Verrechnungssätze beigelegt.

0.18 Reinigungspflichten

Verschmutzungen auf öffentlichen Verkehrsflächen aus den Arbeiten des Auftragnehmers sind von ihm unaufgefordert unverzüglich zu entfernen. Zu den Reinigungs- und Sorgfaltspflichten des Auftragnehmers sind die Ausführungen im Baulogistikhandbuch zu beachten.

## 2907-24 VE 3-20.2 - Natursteinfassade (DIN 18332, DIN 18351)
Datum: 22.12.2025

### Bereich 1 Baustelleneinrichtung

#### Abschnitt 1.1 Baufristenplan, Geräte- Kapazitätsplanung, Mitwirkung Baulärmminimierung

**1.1.10 Baufristenplan erstellen**
*** Pauschalposition
Erstellen eines detaillierten Baufristenplanes
gemäß der Weiteren Besonderen Vertragsbedingungen (WBVB), Punkt 10.8, erstellen.

In dem Baufristenplan sind zusätzlich alle von AN geplanten
Planlieferungen gemäß seiner erstellten Planlieferliste für die von ihm geschuldeten Werkstatt- und Montageplanungen, Verlegepläne, statische Nachweise im Rahmen seiner Technischen Bearbeitung darzustellen.
Menge: 1,000 psch
DIN276_18: 335

**1.1.20 Baufristenplan fortschreiben**
*** Pauschalposition
Baufristenplan der vorbeschriebenen Position
gemäß der Weiteren Besonderen Vertragsbedingungen (WBVB), Punkt 10.8, fortschreiben.

In dem Baufristenplan sind zusätzlich alle von AN geplanten
Planlieferungen gemäß seiner erstellten Planlieferliste für die von ihm geschuldeten Werkstatt- und Montageplanungen, Verlegepläne, statische Nachweise im Rahmen seiner Technischen Bearbeitung darzustellen.
Menge: 1,000 psch
DIN276_18: 335

**1.1.30 Erstellung Geräteeinsatzplan, Lärmemission**
*** Pauschalposition
Erstellung eines Geräteeinsatzplans mit Darstellung der jeweiligen Lärmemissionen.
Menge: 1,000 psch
DIN276_18: 335

**1.1.40 Fortschreibung Geräteeinsatzplan, Lärmemission**
*** Pauschalposition
Fortschreibung des Geräteeinsatzplans mit Darstellung der jeweiligen Lärmemissionen gemäß vorbeschriebener Position.
Menge: 1,000 psch
DIN276_18: 335

**1.1.50 Erstellung Kapazitätsplanung, Personaleinsatzkurve, Containerbedarf**
*** Pauschalposition
Erstellung Kapazitätsplanung über eine Personaleinsatzkurve zur Darstellung des bauphasenspezifischen Containerbedarfs für Bürocontainer und Tagesunterkünfte.
Menge: 1,000 psch
DIN276_18: 335

**1.1.60 Fortschreibung Kapazitätsplanung, Personaleinsatzkurve, Containerbedarf**
*** Pauschalposition
Fortschreibung der Kapazitätsplanung, Personaleinsatzkurve, Containerbedarf gemäß vorbeschriebener Position.
Menge: 1,000 psch
DIN276_18: 335

**1.1.70 Mitwirkung Baulärm-Minimierungskonzept**
Mitwirkung des AN am Baulärm-Minimierungskonzept durch einen bevollmächtigen und informierten Vertreter.
Die Leistung umfasst: wöchentliche schriftliche Aufstellung der lärmintensiven Tätigkeiten der Folgewoche, aktive Beteiligung an Besprechungen zur Durchsprache und Abstimmung der anstehenden lärmintensiven Tätigkeiten (Kalkulationsansatz ca. 1h/ Woche) sowie Benennung und Bereitstellung eines verantwortlichen Ansprechpartners für Umsetzung der Belange des Lärmschutzes.
Menge: 60,000 Wo
DIN276_18: 335

**1.1.80 Vermessung**
*** Pauschalposition
Verbindliche Vermessung der Gebäudeaußenflächen für
die Fassadengewerke als Höhenriss, Achsfestlegung und
Toleranzabweichung des Rohbaus. Ausführung durch
Geometer oder Fachfirma.
Anlegen einer horizontalen Versetzlehre über EG, an
allen Fassaden, für Montagebeginn der Fassadenbekleidung im 1.OG.
Bauseits vorhanden sind je Treppenhaus und Geschoss
ein Höhenpunkt sowie die Messpunkte der Hauptachsen im
Gelände.
Menge: 1,000 psch
DIN276_18: 335

**1.1.90 Statische Berechnung**
*** Pauschalposition
Erstellen der prüffähigen Anker- und Plattenstatik für
alle in diesem Leistungsverzeichnis beschriebenen Leistungen,
einschließlich
- Erstellen der statischen Berechnungen und Nachweise
für die gesamte Fassadenkonstruktion des AN einschließlich
Platten, Unterkonstruktionen, Befestigungen,
Verbindungen und Verankerungen
- Erstellen der statischen Nachweise der mit Naturstein belegten Türanlagen inkl. Nachweis der Bänder und Beschläge als Zuarbeit zum Schlosser
- Berücksichtigen der Lasten der Gerüstanker in der Statik
- Erstellen von Positionsplänen
- Prüfung der Naturwerksteinplatten nach DIN 18516-3
- Abstimmung mit dem Tragwerksplaner des AG
- Vorlage zur Prüfung beim Prüfstatiker
Menge: 1,000 psch
DIN276_18: 335

**1.1.100 Fortschreibung Verankerungspläne Gerüste**
*** Pauschalposition
Fortschreibung der vom Gerüstbauer übergebenen Verankerungspläne für alle zu erstellende Fassadengerüste mit Dauergerüstankern

Die Pläne sind dem AG als Grundlage der Umankerung der Gerüste auf Dauergerüstanker (Fassadenankerpunkte) in Dateiform (pdf- und dwg-Format) zu übergeben.
Die freigegebenen Pläne mit eingearbeiteten Korrekturen sind dem AG vor Ausführungsbeginn vor Ort in Dateiform (pdf- und dwg-Format) zu übergeben.
Menge: 1,000 psch
Leistungsbereichkatalog: 001
DIN276-1_08: 392
DIN276_18: 392

**1.1.110 Werkstatt- und Montageplanung / Verlege- und Versetzpläne**
*** Pauschalposition
Erstellen Werkstatt- und Montageplanung / Verlege- und Versetzplänen auf Grundlage der Ausführungsplanung des Architekten für alle beschriebenen Leistungen, einschließlich. Abstimmung mit den Gewerken Fenster- und Metallbau, die Versetzpläne müssen mindestens darstellen:

 - Positionierung der dargestellten Fassadenelemente
- Vermaßung der Ankerdornpunkte an den Plattenrändern,
mit Ankersymbolen, mit Angabe der Ankerpositionen
- Sichtbare Markierung der Fassadenflächen mit
  unterschiedlichen Plattendicken
- Ankerübersichtsliste mit Angaben des Ankerherstellers
- Angaben über den Verankerungsgrund
- Angaben zum Natursteinmaterial einschließlich.
  Sichtflächenbearbeitung und Strukturverlauf und der Oberflächen
- Angaben zu Fugenbreiten und Fugenverschluss
- Horizontale und vertikale Übersichtsschnitte
- Detailpunkte von Ecken, An-, und Abschlüssen
- Angaben über Gerüstverankerungspunkte
- Fußpunkte der Bekleidung, Abschluss der Bekleidung
- Anschlüsse an Fenster und Türen
- Angaben über die Wärmedämmung, Typ, Dicke,
Befestigung
- Zu- und Abluftöffnungen

Die Planung ist dem AG in digitalen Dateiformen (dwg- und pdf-Formaten) zu Prüfung und Freigabe zu übergeben.
Für die Prüfung der Unterlagen durch den AG ist eine Prüffrist gemäß Projekthandbuch des AG zu berücksichtigen.
Mit der Fertigung darf erst begonnen werden, wenn die Zeichnungen vom AG für die Fertigung freigegeben sind. Die freigegebenen Pläne mit eingearbeiteten Korrekturen sind dem AG vor Fertigungsbeginn 3-fach in Papierform sowie in Dateiformen (dwg- und pdf-Formate) zu übergeben.
Abrechnung erfolgt nach Leistungsstand.
Menge: 1,000 psch
DIN276_18: 335

**1.1.120 Montageablaufplan**
*** Pauschalposition
Erstellen eines Montageablaufplanes, der folgende
Angaben enthält:
- Aufstellort der Transporteinrichtungen
- Angaben über Anlieferzeiten
- Angaben über die Montagefolge
- Angaben über die Qualifikation und die Anzahl des
eingesetzten Montagepersonals
- Angaben über Montagezeiten
- Angaben über Hilfsmaßnahmen bei der Aufstellung von
Hebezeugen
- Schriftliche Montageanweisung für die
Montagearbeiten, Inhalt gemäß "Blaue Mappe" der BG
03.1.3 bzw. BGV C 22 "Bauarbeiten, Teil III Zusätzliche
Bestimmungen für Montagearbeiten"

Die Planung ist dem AG in digitalen Dateiformen (dwg- und pdf-Formaten) zu Prüfung und Freigabe zu übergeben.
Für die Prüfung der Unterlagen durch den AG ist eine Prüffrist gemäß Projekthandbuch des AG zu berücksichtigen.
Mit der Fertigung darf erst begonnen werden, wenn die Zeichnungen vom AG für die Fertigung freigegeben sind. Die freigegebenen Pläne mit eingearbeiteten Korrekturen sind dem AG vor Fertigungsbeginn 3-fach in Papierform sowie in Dateiformen (dwg- und pdf-Formate) zu übergeben.

Abrechnung erfolgt nach Leistungsstand.
Menge: 1,000 psch
DIN276_18: 335

#### Abschnitt 1.2 Schutzmaßnahmen

**1.2.10 Schutzbekl./-belag UK OSB D 14-20mm H 5-6m herstellen**
STLB-Bau 2025-04 000
Schutzvorrichtung als Bekleidung/Belag an Wandflächen, im Außenbereich, einschl. Unterkonstruktion, aus OSB-Platten, Dicke über 14 bis 20 mm, Höhe über 5 bis 6 m, herstellen, Abrechnung nach bekleideter/belegter Fläche, Ausführung gemäß Einzelbeschreibung,
Einzelbeschreibungs-Nr '1, Bekleidung der Stützen EG/1.OG der Nordfassade, Stützenquerschnitt 1300 x 1400 mm, 4 seitige Umkleidung, OSB-Platte aus FSC- oder PEFC-Zertifiziertem Holz'
Menge: 230,000 m2
Leistungsbereichkatalog: 000
DIN276-1_08: 597
DIN276_18: 597

**1.2.20 Schutzbekl./-belag UK OSB D 14-20mm H 5-6m räumen**
STLB-Bau 2025-04 000
Schutzvorrichtung als Bekleidung/Belag an Wandflächen, im Außenbereich, einschl. Unterkonstruktion, aus OSB-Platten, Dicke über 14 bis 20 mm, Höhe über 5 bis 6 m, räumen, Abrechnung nach bekleideter/belegter Fläche.
Menge: 230,000 m2
Leistungsbereichkatalog: 000
DIN276-1_08: 597
DIN276_18: 397

**1.2.30 Schutzbekl./-belag UK OSB D 14-20mm H 5-6m vorhalten**
STLB-Bau 2025-04 000
Schutzvorrichtung als Bekleidung/Belag an Wandflächen, im Außenbereich, einschl. Unterkonstruktion, aus OSB-Platten, Dicke über 14 bis 20 mm, Höhe über 5 bis 6 m, vorhalten,
Positionsmenge = Produkt aus '230' (Vorhaltemenge)

mal '40' (Vorhaltedauer)

Abrechnung nach bekleideter/belegter Fläche.
Menge: 9200,000 m2Wo
Leistungsbereichkatalog: 000
DIN276-1_08: 597
DIN276_18: 397

**1.2.40 Schutzbekl./-belag UK OSB D 14-20mm H 5-6m herstellen**
STLB-Bau 2025-04 000
Schutzvorrichtung als Bekleidung/Belag an Wandflächen, im Außenbereich, einschl. Unterkonstruktion, aus OSB-Platten, Dicke über 14 bis 20 mm, Höhe über 5 bis 6 m, herstellen, Abrechnung nach bekleideter/belegter Fläche, Ausführung gemäß Einzelbeschreibung,
Einzelbeschreibungs-Nr '1, Bekleidung von Fassadenbereichen in allen geschossen, 3 seitige Umkleidung in verschiedenen Höhen, nach Anforderung Objektüberwachung, OSB-Platte aus FSC- oder PEFC-Zertifiziertem Holz'
Menge: 400,000 m2
Leistungsbereichkatalog: 000
DIN276-1_08: 597
DIN276_18: 597

**1.2.50 Schutzbekl./-belag UK OSB D 14-20mm H 5-6m räumen**
STLB-Bau 2025-04 000
Schutzvorrichtung als Bekleidung/Belag an Wandflächen, im Außenbereich, einschl. Unterkonstruktion, aus OSB-Platten, Dicke über 14 bis 20 mm, Höhe über 5 bis 6 m, räumen, Abrechnung nach bekleideter/belegter Fläche.
Menge: 400,000 m2
Leistungsbereichkatalog: 000
DIN276_18: 397

**1.2.60 Schutzbekl./-belag UK OSB D 14-20mm H 5-6m vorhalten**
STLB-Bau 2025-04 000
Schutzvorrichtung als Bekleidung/Belag an Wandflächen, im Außenbereich, einschl. Unterkonstruktion, aus OSB-Platten, Dicke über 14 bis 20 mm, Höhe über 5 bis 6 m, vorhalten,
Positionsmenge = Produkt aus '400' (Vorhaltemenge)

mal '40' (Vorhaltedauer)

Abrechnung nach bekleideter/belegter Fläche.
Menge: 16000,000 m2Wo
Leistungsbereichkatalog: 000
DIN276_18: 397

**1.2.70 Schutzlage Bautenschutzmatte Gummigranulat D 10mm einrichten**
Schutzlage, vollflächig, aus Bautenschutzmatten aus Gummigranulat, Dicke 10 mm, auf Abdichtung einrichten.

Ausführung nur nach Aufforderungen bzw. Freigabe durch Objektüberwachung

Ausführung auf allen Dachflächen EG, 2.OG, DG
Menge: 200,000 m2
Leistungsbereichkatalog: 000
DIN276_18: 397

**1.2.80 Schutzlage Bautenschutzmatte Gummigranulat D 10mm vorhalten**
Schutzlage, vollflächig, aus Bautenschutzmatten aus Gummigranulat, Dicke 10 mm, vorhalten,
Positionsmenge = Produkt aus 200m2 (Vorhaltemenge)
mal 20Wochen (Vorhaltedauer)

Ausführung auf allen Dachflächen EG, 2.OG, DG
Menge: 4000,000 m2Wo
Leistungsbereichkatalog: 000
DIN276_18: 397

**1.2.90 Schutzlage Bautenschutzmatte Gummigranulat D 10mm räumen**
Schutzlage, vollflächig, aus Bautenschutzmatten aus Gummigranulat, Dicke 10 mm, räumen.

Ausführung auf allen Dachflächen EG, 2.OG, DG
Menge: 200,000 m2
Leistungsbereichkatalog: 000
DIN276_18: 397

#### Abschnitt 1.3 Gerüste

**1.3.10 Aufbauen fahrbares Gerüst 3kN/m2 Abst. 2m 3Lagen H 6m**
STLB-Bau 2025-04 001
Aufbauen fahrbares Gerüst,
Systemgerüst DIN EN 12810-1, Lastklasse 4 (3 kN/m2), mit gummierten Fahrrollen, Höhenabstand der Gerüstlagen 2 m, 3 genutzte Gerüstlagen, Höhe der obersten Gerüstlage 6 m, im Gebäude, Standsicherheitsnachweis wird gesondert vergütet, Arbeitsfläche bis 5 m2, Gerüstlagen mit allseitigem Seitenschutz.
Menge: 2,000 St
Leistungsbereichkatalog: 001
DIN276-1_08: 392
DIN276_18: 392

**1.3.20 Abbauen fahrbares Gerüst 3kN/m2 Abst. 2m 3Lagen H 6m**
STLB-Bau 2025-04 001
Abbauen fahrbares Gerüst,
Systemgerüst DIN EN 12810-1, Lastklasse 4 (3 kN/m2), mit gummierten Fahrrollen, Höhenabstand der Gerüstlagen 2 m, 3 genutzte Gerüstlagen, Höhe der obersten Gerüstlage 6 m, im Gebäude, Standsicherheitsnachweis wird gesondert vergütet, Arbeitsfläche bis 5 m2, Gerüstlagen mit allseitigem Seitenschutz.
Menge: 2,000 St
Leistungsbereichkatalog: 001
DIN276-1_08: 392
DIN276_18: 392

**1.3.30 Umsetzen fahrbares Gerüst 3kN/m2 Abst. 2m 3Lagen H 6m**
STLB-Bau 2025-04 001
Umsetzen fahrbares Gerüst,
Systemgerüst DIN EN 12810-1, Lastklasse 4 (3 kN/m2), mit gummierten Fahrrollen, Höhenabstand der Gerüstlagen 2 m, 3 genutzte Gerüstlagen, Höhe der obersten Gerüstlage 6 m, im Gebäude, Standsicherheitsnachweis wird gesondert vergütet, Länge des waagerechten Transportweges im Mittel über 25 bis 50 m, Arbeitsfläche bis 5 m2, Gerüstlagen mit allseitigem Seitenschutz.
Menge: 2,000 St
Leistungsbereichkatalog: 001
DIN276-1_08: 392
DIN276_18: 392

**1.3.40 Gebrauchsüberlassung fahrbares Gerüst 3kN/m2 Abst. 2m 3Lagen H 6m**
STLB-Bau 2025-04 001
Gebrauchsüberlassung für fahrbares Gerüst,
Positionsmenge = Produkt aus '2' (Gebrauchsüberlassungsmenge)

mal '10' (Gebrauchsüberlassungsdauer)

Systemgerüst DIN EN 12810-1, Lastklasse 4 (3 kN/m2), mit gummierten Fahrrollen, Höhenabstand der Gerüstlagen 2 m, 3 genutzte Gerüstlagen, Höhe der obersten Gerüstlage 6 m, im Gebäude, Standsicherheitsnachweis wird gesondert vergütet, Arbeitsfläche bis 5 m2, Gerüstlagen mit allseitigem Seitenschutz.
Menge: 20,000 StWo
Leistungsbereichkatalog: 001
DIN276-1_08: 392
DIN276_18: 392

**1.3.50 Aufbauen fahrbares Gerüst 3kN/m2 Abst. 2m 3Lagen H 6m**
STLB-Bau 2025-04 001
Aufbauen fahrbares Gerüst,
Systemgerüst DIN EN 12810-1, Lastklasse 4 (3 kN/m2), mit gummierten Fahrrollen, Höhenabstand der Gerüstlagen 2 m, 3 genutzte Gerüstlagen, Höhe der obersten Gerüstlage 6 m, im Gebäude, Standsicherheitsnachweis wird gesondert vergütet, Arbeitsfläche bis 5 m2, Gerüstlagen mit allseitigem Seitenschutz, Ausführung gemäß Einzelbeschreibung,
Einzelbeschreibungs-Nr '1: Aufbau im EG Multifunktionshalle'
Menge: 1,000 St
Leistungsbereichkatalog: 001
DIN276-1_08: 392
DIN276_18: 392

**1.3.60 Abbauen fahrbares Gerüst 3kN/m2 Abst. 2m 3Lagen H 6m**
STLB-Bau 2025-04 001
Abbauen fahrbares Gerüst,
Systemgerüst DIN EN 12810-1, Lastklasse 4 (3 kN/m2), mit gummierten Fahrrollen, Höhenabstand der Gerüstlagen 2 m, 3 genutzte Gerüstlagen, Höhe der obersten Gerüstlage 6 m, im Gebäude, Standsicherheitsnachweis wird gesondert vergütet, Arbeitsfläche bis 5 m2, Gerüstlagen mit allseitigem Seitenschutz, Ausführung gemäß Einzelbeschreibung,
Einzelbeschreibungs-Nr '1: Abbau im EG Multifunktionshall'
Menge: 1,000 St
Leistungsbereichkatalog: 001
DIN276-1_08: 392
DIN276_18: 392

**1.3.70 Gebrauchsüberlassung fahrbares Gerüst 3kN/m2 Abst. 2m 3Lagen H 6m**
STLB-Bau 2025-04 001
Gebrauchsüberlassung für fahrbares Gerüst,
Positionsmenge = Produkt aus '1' (Gebrauchsüberlassungsmenge)

mal '10' (Gebrauchsüberlassungsdauer)

Systemgerüst DIN EN 12810-1, Lastklasse 4 (3 kN/m2), mit gummierten Fahrrollen, Höhenabstand der Gerüstlagen 2 m, 3 genutzte Gerüstlagen, Höhe der obersten Gerüstlage 6 m, im Gebäude, Standsicherheitsnachweis wird gesondert vergütet, Arbeitsfläche bis 5 m2, Gerüstlagen mit allseitigem Seitenschutz.
Menge: 10,000 StWo
Leistungsbereichkatalog: 001
DIN276-1_08: 392
DIN276_18: 392

**1.3.80 Aufbauen fahrbares Gerüst 3kN/m2 1Lage H 2m**
STLB-Bau 2025-04 001
Aufbauen fahrbares Gerüst,
Systemgerüst DIN EN 12810-1, Lastklasse 4 (3 kN/m2), mit gummierten Fahrrollen, eine genutzte Gerüstlage, Höhe der obersten Gerüstlage 2 m, im Gebäude, Standsicherheitsnachweis wird gesondert vergütet, Arbeitsfläche bis 5 m2, Gerüstlagen mit allseitigem Seitenschutz, Ausführung gemäß Einzelbeschreibung,
Einzelbeschreibungs-Nr '1: Aufbau in den Logen im 2.-4.OG'
Menge: 3,000 St
Leistungsbereichkatalog: 001
DIN276-1_08: 392
DIN276_18: 392

**1.3.90 Abbauen fahrbares Gerüst 3kN/m2 1Lage H 2m**
STLB-Bau 2025-04 001
Abbauen fahrbares Gerüst,
Systemgerüst DIN EN 12810-1, Lastklasse 4 (3 kN/m2), mit gummierten Fahrrollen, eine genutzte Gerüstlage, Höhe der obersten Gerüstlage 2 m, im Gebäude, Standsicherheitsnachweis wird gesondert vergütet, Arbeitsfläche bis 5 m2, Gerüstlagen mit allseitigem Seitenschutz, Ausführung gemäß Einzelbeschreibung,
Einzelbeschreibungs-Nr '1: Abbau in den Logen im 2.-4.OG'
Menge: 3,000 St
Leistungsbereichkatalog: 001
DIN276-1_08: 392
DIN276_18: 392

**1.3.100 Gebrauchsüberlassung fahrbares Gerüst 3kN/m2 1Lage H 2m**
STLB-Bau 2025-04 001
Gebrauchsüberlassung für fahrbares Gerüst,
Positionsmenge = Produkt aus '3' (Gebrauchsüberlassungsmenge)

mal '10' (Gebrauchsüberlassungsdauer)

Systemgerüst DIN EN 12810-1, Lastklasse 4 (3 kN/m2), mit gummierten Fahrrollen, eine genutzte Gerüstlage, Höhe der obersten Gerüstlage 2 m, im Gebäude, Standsicherheitsnachweis wird gesondert vergütet, Arbeitsfläche bis 5 m2, Gerüstlagen mit allseitigem Seitenschutz.
Menge: 30,000 StWo
Leistungsbereichkatalog: 001
DIN276-1_08: 392
DIN276_18: 392

**1.3.110 Aufbauen fahrbares Gerüst 3kN/m2 1Lage H 2m**
STLB-Bau 2025-04 001
Aufbauen fahrbares Gerüst,
Systemgerüst DIN EN 12810-1, Lastklasse 4 (3 kN/m2), mit gummierten Fahrrollen, eine genutzte Gerüstlage, Höhe der obersten Gerüstlage 2 m, im Gebäude, Standsicherheitsnachweis wird gesondert vergütet, Arbeitsfläche bis 5 m2, Gerüstlagen mit allseitigem Seitenschutz, Ausführung gemäß Einzelbeschreibung,
Einzelbeschreibungs-Nr '1: Aufbau auf den Brücken im 2.-4.OG'
Menge: 3,000 St
Leistungsbereichkatalog: 001
DIN276-1_08: 392
DIN276_18: 392

**1.3.120 Abbauen fahrbares Gerüst 3kN/m2 1Lage H 2m**
STLB-Bau 2025-04 001
Abbauen fahrbares Gerüst,
Systemgerüst DIN EN 12810-1, Lastklasse 4 (3 kN/m2), mit gummierten Fahrrollen, eine genutzte Gerüstlage, Höhe der obersten Gerüstlage 2 m,
Höhenunterschied von Baugrund zur Standfläche des Gerüsts in m '1: Abbau auf den Brücken im 2.-4.OG'

im Gebäude, Standsicherheitsnachweis wird gesondert vergütet, Arbeitsfläche bis 5 m2, Gerüstlagen mit allseitigem Seitenschutz, Ausführung gemäß Einzelbeschreibung.
Menge: 3,000 St
Leistungsbereichkatalog: 001
DIN276-1_08: 392
DIN276_18: 392

**1.3.130 Gebrauchsüberlassung fahrbares Gerüst 3kN/m2 1Lage H 2m**
STLB-Bau 2025-04 001
Gebrauchsüberlassung für fahrbares Gerüst,
Positionsmenge = Produkt aus '3' (Gebrauchsüberlassungsmenge)

mal '10' (Gebrauchsüberlassungsdauer)

Systemgerüst DIN EN 12810-1, Lastklasse 4 (3 kN/m2), mit gummierten Fahrrollen, eine genutzte Gerüstlage, Höhe der obersten Gerüstlage 2 m, im Gebäude, Standsicherheitsnachweis wird gesondert vergütet, Arbeitsfläche bis 5 m2, Gerüstlagen mit allseitigem Seitenschutz.
Menge: 30,000 StWo
Leistungsbereichkatalog: 001
DIN276_18: 392

### Bereich 2 Abbrucharbeiten, Bauabfälle

*Hinweis: Vorbemerkungen Titel 02 Abbrucharbeiten, Bauabfälle*
1. Verpackungsabfall, überschüssiges Baumaterial, Baustellenabfälle

Anfallendes Verpackungsmaterial und überschüssiges Baumaterial bleibt Eigentum des Auftragnehmers und ist ordnungsgemäß in eigener Regie gemäß den Anforderungen der Gewerbeabfallverordnung (GewAbfV) zu einer Verwertung zu entsorgen.

Verpackungsmaterial, überschüssiges Baumaterial und Baustellenabfälle des Auftragnehmers sind auf der Baustelle in gesonderte verschließbaren Containern zu sammeln. Das Verbringen oben genannter Abfälle in die Sammelbehälter für Bauabfälle des Auftraggebers ist untersagt. Gefüllte Container sind ohne Aufforderung und unverzüglich abzufahren.

Die Zwischenlagerung auf dem Gelände darf nur nach Genehmigung durch die Bauleitung und nur in geschlossenen Containern erfolgen.

Die anfallenden Kosten für das Aufstellen, Vorhalten und Entsorgen der Container ist eine Nebenleistung und in die Einheitspreise einzurechnen.

2. Alle Abfallarten

Es ist das Kreislaufwirtschaftsgesetz vom 24.02.2012 und in Kraft gesetzt am 01.06.2012, in der jeweils gültigen Fassung, mit allen Rechtsgrundlagen, Verordnungen und Merkblättern zur Vermeidung, Wiederverwendung, Recycling, Verwertung und Beseitigung von Abfällen anzuwenden.

Daneben ist das gültige Berliner Landesabfallrecht bei der Entsorgung zugrunde zu legen.

Die Regelungen und Erläuterungen zum Landesabfallrecht und zum behördlichen Vollzug in Berlin sind in der jeweils aktuellen Fassung zu beachten:

Merkblatt 1 "Bauherrenpflichten im Land Berlin - Anforderungen der Abfallwirtschaftsbehörde" von der Senatsverwaltung für Umwelt / Abfallbehörde (vgl. letzte Aktualisierung 11/21)

Merkblatt 2 "Hinweise zur Entsorgung von Gefährlichen Abfällen, die bei Baumaßnahmen im Land Berlin anfallen" von der Senatsverwaltung für Umwelt / Abfallbehörde (vgl. letzte Aktualisierung 07/23)

Merkblatt 4 "Hinweise zur Entsorgung von mineralischen Bauabfällen, die bei den Baumaßnahmen im Lande Berlin anfallen" von der Senatsverwaltung für Umwelt / Abfallbehörde (vgl. letzte Aktualisierung 07/23)

Die Deklarationsanalytik und die verbindliche Abfalldeklaration erfolgen grundsätzlich über den Auftraggeber und seinen hierfür Bevollmächtigten.

Eigenständig durch den Auftragnehmer genommene Proben und Analysen werden grundsätzlich nicht anerkannt.

Jeder auf der Baustelle anfallende Abfall ist je Abfallschlüsselnummer getrennt in verschließbaren Containern zu sammeln. Von der Regelung der artenspezifischen Trennung der Bauabfälle kann nur abgewichen werden, wenn der Auftraggeber in einer entsprechenden Position des Leistungsverzeichnisses festlegt hat, dass die Entsorgung der gemischten Bau- und Abbruchabfälle über eine Abfallsortieranlage oder der mineralischen Gemische über eine Abfallaufbereitungsanlage oder direkt zur Deponierung zu erfolgen hat.

Gefüllte Container sind unverzüglich abzufahren.
Vor dem Abtransport der Bauabfälle ist die abzurechnende Menge durch Unterschrift/Signatur der Objektüberwachung auf dem Übernahmeschein/Begleitschein zu bestätigen.

Grundsätzlich sind in die Abbruch- und Entsorgungspositionen folgende Punkte einzukalkulieren, wenn es keine besonderen Leistungen nach der VOB sind:

- Aufschütten der Haufwerke
- Transport der Abfälle zum Container bzw. zur Haufwerksfläche
- sortenreine Demontage
- Kosten für das jeweilige Nachweisverfahren

Die Entsorgungskosten werden bei einem Einzelentsorgungsnachweis für gefährlichen Abfall zur Beseitigung bzw. zur Verwertung unmittelbar vom AG an den Deponiebetreiber bzw. an die Verwertungs-/Behandlungsanlage gezahlt und in der Regel vorab gesondert ausgeschrieben.

Die Entsorgungsgebühren der SBB bei Einzelentsorgungsnachweisen werden ebenfalls vom Auftraggeber direkt übernommen.

Bei allen weiteren Entsorgungs- bzw. Verwertungspositionen sind die Deponie- bzw. Annahmegebühren in die Entsorgungspositionen einzukalkulieren.

Der Nachweis über die erfolgte Verwertung/Beseitigung ist der Objektüberwachung unverzüglich und unaufgefordert zuzuleiten.

Grundlage für die Abrechnung bilden die ordnungsgemäß ausgefüllten Nachweisbelege, das Aufmaß und die Belege der Annahmestelle über die erfolgte Verwertung/Beseitigung (Wiegeschein und Eintrag der Annahmestelle auf dem Übernahmeschein/Begleitschein). Die Übernahmescheine in Papierform sind durch den AN bereitzustellen und einzukalkulieren.

Allgemeiner Hinweis:

In Abhängigkeit von den bei der Durchführung der Baumaßnahme anfallenden Abfallarten werden nachfolgende Vorbemerkungen ganz oder in Teilen Vertragsbestandteil:

a) (Nicht gefährlicher) Abfall
Bei der Entsorgung nicht gefährlicher mineralischer Bauabfälle ist die in § 6 KrWG geregelte fünfstufige Abfallhierarchie zu beachten, mit der eine grundsätzliche Rangfolge für Maßnahmen der Vermeidung von Abfällen sowie der Vorbereitung zur Wiederverwendung, des Recyclings, der sonstigen (insbesondere energetischen) Verwertung und der Beseitigung von Abfällen festgelegt ist. In diesem Sinne sind die Ziele der ErsatzbaustoffV durch eine bestmögliche Verwertung von mineralischen Abfällen zu gewährleisten. Die vom Auftragnehmer vorgesehen Entsorgungsanlagen sind in tabellarischer Form je Abfallschlüssel und Fraktion spätestens zur Anlaufberatung der Objektüberwachung vorzulegen.

Für den Transport der nicht gefährlichen Abfälle ist eine gültige Anzeige von Sammlern, Beförderern, Händlern und Maklern von Abfällen an die zuständige Behörde erforderlich. Diese ist nach Aufforderung der Vergabestelle unverzüglich vorzulegen, jedoch spätestens vor Auftragserteilung. Die Fahrzeuge sind während des Transportes von nicht gefährlichen Abfällen auf öffentlichen Straßen mit der Warntafel "A" zu kennzeichnen.

Ein vereinfachter Entsorgungsnachweis im Sinne der Verordnung über Verwertungs- und Beseitigungsnachweise ist für die Entsorgung von nicht gefährlichem Abfall in der Regel nicht erforderlich, sofern dieser nicht von der Objektüberwachung oder vom Entsorger für spezielle Fraktionen gefordert wird

Als Beleg über die Abfuhr und die Annahme des nicht gefährlichen Abfalls ist das Übernahmescheinformular in Papierform als rechnungsbegründende Unterlage zu verwenden, auszufüllen und vor Abfahrt durch die Objektüberwachung gegenzeichnen zu lassen.
Bei Abrechnung von mineralischen Abfällen nach Materialklassen (z. B. gemäß ErsatzbaustoffV: RC1, RC2, RC3 oder BMF 1, BMF 2, BMF3 etc.) sind diese oder die entsprechenden LV-Positionen im Feld Vermerke zu notieren. Daneben ist im Feld Vermerke die Anfallstelle (Ort der Baustelle) zu vermerken.

Alternativ können nach Prüfung eines vom Auftragnehmer vorzulegenden Musters und Freigabe seitens des Objektüberwachung im Einzelfall geeignete vergleichbare Dokumente wie Wiegescheine oder Lieferscheine zur Dokumentation und als rechnungsbegründende Unterlage verwendet werden.

Auf diesen Dokumenten müssen folgende Angaben enthalten sein

- Name und Anschrift des Abfallerzeugers
- Anfallstelle
- Abfallart, Abfallschlüssel und Abfallmenge, Materialklasse
- Name und Anschrift des Transporteurs
- Name und Anschrift der Verwertungs-/Beseitigungsanlage
.
Der Auftragnehmer ist für die sortengerechte Demontage und die fachtechnisch richtige Verwertung aller recyclingfähigen nicht gefährlichen Abfälle in zugelassenen Entsorgungsanlagen gemäß den Regelungen der Gewerbeabfallverordnung (GewAbfV) verantwortlich, sofern der Auftraggeber als Abfallerzeuger der Abfälle gilt.

Sollten im Bauverlauf zusätzliche aus technischen oder wirtschaftlichen Gründen nicht vermeidbare Gemische bezüglich gemischtem Bauschutt (AVV 170107) und gemischten Baustellenabfällen (AVV 170904) anfallen, sind diese vom Auftragnehmer gemäß den Anforderungen der Gewerbeabfallverordnung zu begründen und zu dokumentieren.

Vom Auftragnehmer ist eine Dokumentation der Erfassung und Entsorgung von Bau- und Abbruchabfällen nach § 8 Abs. 3 GewAbfV nach Abschluss der Entsorgungsvorgänge vorzulegen.

b) Gefährlicher Abfall

Gefährlicher Abfall zur Beseitigung unterliegt der Andienungspflicht bzw. gefährlicher Abfall zur Verwertung der Anzeigepflicht an die Sonderabfallgesellschaft Brandenburg Berlin (SBB).

Das Merkblatt 2 "Hinweise zur Entsorgung von gefährlichen Abfällen, die bei Baumaßnahmen im Land Berlin anfallen" von der Senatsverwaltung für Umwelt / Abfallbehörde ist in der jeweils aktuellen Fassung (vgl. letzte Aktualisierung 07/23) zu beachten.

Für den Transport der Abfälle ist eine gültige Transportgenehmigung bzw. Erlaubnis für Sammler, Beförderer, Händler und Makler von gefährlichen Abfällen oder eine Anzeige von Sammlern, Beförderern, Händlern und Maklern von Abfällen erforderlich. Diese ist nach Aufforderung der Vergabestelle unverzüglich vorzulegen, jedoch spätestens vor Auftragserteilung. Die Fahrzeuge sind während des Transportes von gefährlichen Abfällen auf öffentlichen Straßen mit der Warntafel "A" zu kennzeichnen.

Grundlage des Nachweisverfahrens bildet die Verordnung über Verwertungs- und Beseitigungsnachweise (Nachweisverordnung) vom 20.10.2006, in Kraft gesetzt am 01.02.2007. Ab dem 01.04.2010 ist das elektronische Nachweisverfahren bei den gefährlichen Abfällen anzuwenden.

Im BBR wird für die Online-Dienste das Software-Programm "ZEDAL" von der ZEDAL AG in Recklinghausen eingesetzt.

Die Entsorgung gefährlicher Abfälle erfolgt über Einzelentsorgungsnachweise.

Nur in Ausnahmefällen ist nach vorheriger Beantragung und Freigabe seitens des BBR Abfallbeauftragten eine Entsorgung über Sammelentsorgungsnachweise zulässig.

Bei einer Entsorgung der gefährlichen Abfälle über einen Sammelentsorgungsnachweis sind ein gültiger Sammelentsorgungsnachweis und ein Zuweisungsbescheid notwendig. Diese sind ohne Aufforderung der Objektüberwachung unverzüglich vorzulegen, jedoch spätestens zur Anlaufberatung.

Als Beleg der Entsorgung ist bei Sammelentsorgung der Übernahmeschein in Papierform oder Digital zu verwenden. Der Übernahmeschein ist vor Abfuhr vom Einsammler zur Unterschrift bzw. Signatur an den Beauftragten des AG zu übersenden.

Der Auftragnehmer hat neben dem Übernahmeschein eine Kopie des dazugehörigen Begleitscheins aus dem elektronischen Register des Einsammlers bei der Abrechnung als rechnungsbegründende Unterlage zu übergeben.

Bei Entsorgung von gefährlichen Abfällen über ein freiwilliges oder gesetzlich vorgeschriebenes Rücknahmesystem ist die Zulässigkeit der vorgesehenen Annahmestelle vom Auftragnehmer vorab zu belegen.

Es ist ein baustellenbezogener Verbleibsnachweis gemäß den Anforderungen der gesetzlichen Regelungen bzw. der individuellen genehmigungsrechtlichen Anforderungen als rechnungsbegründende Unterlage vorzulegen.

3. Baulogistikhandbuch
Das Baulogistikhandbuch, Pkt. 7, Entsorgungs- und Reinigungslogistik ist inkl. Anlagen zu beachten.

#### Abschnitt 2.1 Abbrucharbeiten Multifunktionsraum

**2.1.10 Trennschnitt Naturstein**
Trennschnitt der Sockelbekleidung des Bestandsbaus, Bekleidung aus Naturstein, Schnitttiefe bis 100 mm, Kantenflächen sind zu bearbeiten, Ausführung von Hand/mit handgeführten Kleingeräten, Ausführung erschütterungsarm DIN 4150, lärmarm, Lärmpegel max. 80 dB(A), staubarm TRGS 559, ohne Untergrundbeschädigung, ohne Wasserfreisetzung,
Menge: 15,000 m
Leistungsbereichkatalog: 014
DIN276-1_08: 352
DIN276_18: 394

**2.1.20 Fliesen/Platten Außenwand Naturwerkstein D 100mm abbrechen v.Hand nicht schadstoffbelastet**
Abbruch von Naturwerksteinplatten an Außenwand, aus Naturwerksteinplatten, großformatig, Dicke bis 100 mm, einschließlich. Mörtelbett, einschließlich. Entfernen von Kleberesten/Mörtelresten, Bettungsdicke 3 cm, im Rahmen einer Teilabbruchmaßnahme, Wichte des Abbruchstoffes DIN EN 1991-1-1 20 kN/m3, Ausführung innerhalb des Bauwerks, Arbeitshöhe bis 3,65 m, Erschwernis durch horizontale Förderwege von der Abbruchstelle zur Bereitstellungsfläche/zum Ladeplatz,
horizontaler Förderweg 250 m,
Abbruch von Hand/mit handgeführten Kleingeräten, Ausführung erschütterungsarm DIN 4150, lärmarm, Lärmpegel max. 80 dB(A), staubarm TRGS 559, ohne Untergrundbeschädigung, ohne Wasserfreisetzung,
aufgenommene Stoffe sammeln, und auf der Baustelle lagern,
Abfall ist nicht gefährlich, nicht schadstoffbelastet, Zuordnung nach Haufwerksbeprobung.

als schmaler Streifen im Anschluss an die Neufassade des Besucherzentrums
Menge: 3,000 m2
Leistungsbereichkatalog: 084
DIN276-1_08: 394
DIN276_18: 394

### Bereich 3 Natursteinarbeiten Fassade

*Hinweis: Allgemeine Vorbemerkungen Werksteinarbeiten*
Die nachfolgenden Anforderungen sind bei der Ausführung
Zu beachten. Sich aus diesen Anforderungen ergebende Leistungen sind in den Angebotspreis einzurechnen und
Werden nicht gesondert vergütet.

1. Allgemeiner Leistungsumfang
Die in diesem Leistungsverzeichnis beschriebenen Naturwerksteinarbeiten umfassen im Wesentlichen Fassadenbekleidungen aus Naturwerkstein am Gebäude außen und innen als Vorgehängte hinterlüftete Fassade aus Natursteinbekleidungen nach DIN 18516-3. Die Bekleidung der Tragkonstruktion erfolgt durch Naturwerksteinplatten, die vor einer Wärmedämmung und einem hinterlüfteten Zwischenraum mit Unterkonstruktionen zu versetzen sind, teilweise in der Ebene versetzt.

2. Planlieferliste - Verlegepläne, Werkstatt- und Montageplanung
Vom AN ist dem AG unverzüglich nach Auftragsvergabe eine Aufstellung über alle vom AN im Rahmen der von ihm geschuldeten Werkstatt- und Montageplanung geplanten Planlieferungen als Planlieferliste zu übergeben.
Die Planlieferliste muss die vom AN vorgesehenen Planinhalte, Vorlagetermine sowie Korrekturumlaufzeiten und Freigabe- bzw. Bearbeitungszeiten enthalten.
Vom AN sind alle erforderlichen statischen Berechnungen, Zeichnungen und Nachweise für seine Konstruktionen in prüffähiger Form zu erstellen und beim Prüfstatiker einzureichen. Diese Leistung wird in der hierfür vorgesehenen Position vergütet.

Alle erforderlichen Nachweise sind so rechtzeitig vor der Bauausführung vorzulegen, dass etwaige Änderungen und Ergänzungen, die sich aus der Prüfung der Nachweise ergeben, bei der Ausführung der Leistung berücksichtigt werden können, ohne dass sich hieraus Terminverschiebungen ergeben.
Die Planlieferdaten sind in den Baufristenplan des AN zu übernehmen - siehe gesonderte Positionen Baufristenplan.

3. Arbeitsabschnitte / Transportwege
Alle Arbeitsabschnitte, Bauweisen usw. sind mit der OÜ des AG abzustimmen.

Es ist auf Grund der Größe des Bauvorhabens und der baulichen Gegebenheiten außerhalb und innerhalb des Gebäudes von langen Transportwegen auszugehen (außerhalb bis  300m, innerhalb horizontal bis 150m, vertikal bis 26m).

Bei Handtransport innerhalb des Hauses ist zu berücksichtigen, dass nur begrenzte Treppenlaufbreiten / Podestbreiten von etwa 1,2m zur Verfügung stehen und lichte Türöffnungen von B/H 0,90/2,10m. Ein horizontaler Transport im Gebäude durch gummibereifte Rollwagen ist zulässig.

Fenster dürfen ausdrücklich NICHT für Materialtransporte verwendet werden.

Die maximal zulässige Deckenlasten sind den Lastübersichtsplänen des Tragwerkplaners als Anlagen zur Ausschreibung zu entnehmen.
Gegebenenfalls notwendige Lastverteilungen sind eigenständig vom AN zu planen und in die Einheitspreise einzukalkulieren.
Die Traggerüste Kl. B sind in gesonderten Positionen erfasst.

Der kleine Innenhof, die Terrassenfläche 2.OG Innenhof,  Dachfläche 2.OG Lichtschacht, die Nachbarinnenhöfe sind ausschließlich durch den Neubau Verwaltungstrakt/Besucherzentrum erreichbar und nicht von außen oder über Nachbargrundstücke zugänglich.

4. Vorleistungen / Folgeleistungen / Arbeitsablauf
Die Naturwerksteinfassade ist in Abhängigkeit von dem vorhergehenden geschossweisen Einbau der Fenster- und Türelemente zu montieren. Dabei wird der Einbau der Fenster- und Türelemente teilweise parallel zu den Arbeiten des AN erfolgen. Die Naturwerksteinfassade ist in der Regel an bereits eingebaute Fensterelemente mit Leibungsumrahmungen anzuschließen.
Die Montage der Naturwerksteinarbeiten am Gebäude erfolgt fassadenweise. Sie erfolgt ausgehend vom 1. OG von unten nach oben. Die Bekleidung des Erdgeschosses erfolgt zeitversetzt später.

Türelemente im Erdgeschoss werden zu einem späteren Zeitpunkt eingebaut, so dass die Naturwerksteinfassade in den Anschlussbereichen erst nachträglich montiert werden kann.

5. Fugenordnung
Die in den Zeichnungen des Architekten dargestellte Fugenordnung ist verbindlich. Sie ist Grundlage der vom AN zu erstellenden Versetz- und Verlegepläne.

6. Verankerungen, Verbindungen, Befestigungen Fassadenbekleidung
Die Leistung des AN umfasst alle notwendigen Arbeiten zur Befestigung/Verankerung der Fassadenbekleidung aus Naturwerkstein an der Rohbaukonstruktion.  Bauseits sind, bis auf den Bereich der Fassade Leipziger Straße, keine Unterkonstruktionen, Anschweißplatten, Ankerschienen o.ä. vorhanden. Der Verankerungsgrund für die Fassadenbekleidung besteht aus Stahlbeton. Dieser ist in einigen Bereichen, insbesondere im Bereich von Stützen, Deckenrändern, Unterzügen, Leibungen, Attiken und Fensterstürzen, hoch bewehrt. In kritischen Bereichen werden vom Tragwerksplaner des AG Bohrachsen bzw. dübelfrei zu haltende Bereiche vorgegeben, in diesen Bereichen stehen mögliche Verankerungspunkte nur in beschränktem Umfang zur Verfügung. Auf kritische Bereiche wird in den jeweiligen Positionen hingewiesen.
Im Bereich Leipziger Straße sind Ankerschienen zur Befestigung vorgesehen. Die Unterkonstruktionen in diesem Bereich, dienen gleichzeitig als Befestigungspunkte der Gerüste.

Die Natursteinplatten sind grundsätzlich verdeckt zu befestigen. Befestigungen und Verankerungen müssen in drei Richtungen justierbar sein und einen Ausgleich der Rohbautoleranzen ermöglichen. Der Nachweis der Gebrauchstauglichkeit für sämtliche Verankerungs- und Befestigungselemente ist - soweit diese nicht in DIN 18516-3 geregelt sind - durch den AN zu erbringen. Dies gilt ausdrücklich auch für erforderliche  Zustimmungen im Einzelfall. Verankerungs-, Verbindungs- und Befestigungselemente müssen - soweit nicht anders angegeben - aus nichtrostendem Stahl, Werkstoff-Nr. 1.4571, bestehen.

 Zur Reduzierung der Fugenbreite sind an den Werksteinplatten Ankertaschen auszubilden.
Die in den beigefügten Zeichnungen dargestellten  Verankerungen, Verbindungen, Befestigungen und Unterkonstruktionen dienen als Anhalt für die Angebotsbearbeitung. Die endgültige Bemessung dieser Bauteile ist Leistung des AN.

7. Unterkonstruktionen Fassadenbekleidung
In einigen Bereichen sind zur Überbrückung von Bereichen, die nicht als Verankerungsgrund genutzt werden können, Unterkonstruktionen auszuführen. In den jeweiligen Positionen wird auf diese Bereiche und die dortigen Randbedingungen hingewiesen, die Bemessung der erforderlichen Unterkonstruktionen ist Leistung des AN.
Unterkonstruktionen müssen in drei Richtungen justierbar sein und einen Ausgleich der Rohbautoleranzen ermöglichen. Wandhalter sind thermisch vom Rohbau zu trennen.

Die erdberührten Außenwände des Untergeschosses sind bis ca. 15 cm über Geländeoberkante mit Bitumenbahnen abgedichtet. Die Befestigung der Natursteinplatten im Sockelbereich ist mit entsprechenden Unterkonstruktionen so auszuführen, dass die bauseitige Abdichtung nicht beschädigt wird. Notwendige Durchbohrungen von Abdichtungen sind nachträglich in Abstimmung mit der Bauleitung abzudichten.

8. Zusammengesetzte Werkstücke / Vorfertigung
Vorarbeiten an Werksteinplatten und -werkstücken wie Schneiden, Bohren, Sägen, Oberflächenbearbeitung sind im Werk vorzunehmen. Einzelne Werkstücke sind über Pressfugen zu einem Werkstück miteinander zu verbinden. Ankertaschen für Pressfugenverbinder sind im Werk herzustellen. Zusammengesetzte Werkstücke sind im Werk vorzumontieren. Auf der Baustelle erfolgt die Montage als fertiges Element.

Die Prüfung der Qualität aller Werksteinplatten muss im Verarbeitungswerk erfolgen. Werksteine mit relevanten Strukturschäden, besonders Steine mit oberflächenparallelen Rissen und starker Schichtung sind für die Montage nicht zugelassen. Die Sichtkanten der Werksteinplatten sind zu kalibrieren.
Die Maßtoleranz der Dickenmaße darf maximal ein Millimeter betragen. Die Ergebnisse der qualitätssichernden Eigenüberwachung sind nachvollziehbar und prüfbar nachzuweisen.

9. Fugen
Fugen innerhalb einer Fläche sind gleichmäßig breit auszuführen, Fugenbreite gemäß Angabe im Leistungsverzeichnis. Fugen sind, soweit nicht anders angegeben, in einem an das jeweilige Werksteinmaterial angepassten Farbton, nach  Bemusterung durch den AG, auszuführen.
Dauerelastische Verfugungen sind mit Dichtstoffen auf Silikon-Kautschuk-Basis auszuführen. Die Fugen der Naturwerksteinfassade sind gemäß DIN 18516-3, Nr. 7.3 und DIN 18540 abzudichten und mit Quarzsand zu besanden. Haftgrundierungen, Fugenfüllstoffe, Fugendichtstoffe und Fugenmörtel dürfen die Oberfläche der verwendeten Natursteine nicht verfärben bzw. deren Inhaltsstoffe nicht in die Oberfläche diffundieren.
Ein Großteil der Fugen - siehe Positionstexte - sind als Nullfugen bzw. Fugen kleiner 0,8 mm auszuführen. Die dafür erforderlichen erhöhten Anforderungen sind zu berücksichtigen.

10. Naturwerkstein
Mit dem Angebot hat der Bieter die von ihm angebotenen Steine mit Handelsnamen und Herkunftsort zu benennen und eine Erklärung (Bietererklärung zum angebotenen Naturstein) abzugeben, dass die von ihm angebotenen Steine die in den Ausführungsbeschreibungen Nr. 1 dieses Leistungsverzeichnisses geforderten Eigenschaften (geografische Herkunft, petrografische Eigenschaften, technische Eigenschaften) erfüllen - siehe auch Verdingungsunterlagen.

Auf gesondertes Verlangen des Auftraggebers im Hinblick auf einen etwaigen Aufklärungsbedarf ist von dem Bieter eine Verpflichtungserklärung des Gewinnungsunternehmens (Steinbruch) vorzulegen, dass an den Bieter, im Falle der Auftragserteilung, die von ihm angebotenen Natursteine in der zur Ausführung der Leistungen erforderlichen Menge geliefert werden. Für den Fall, dass der Bieter bereits über die entsprechenden Steine verfügt, kann diese Verpflichtungserklärung durch eine Erklärung des Lieferanten über eine bereits erfolgte Lieferung an den Bieter oder die Vorlage des - ggf. in den kommerziellen Bedingungen geschwärzten - Liefervertrags ersetzt werden  - siehe auch Verdingungsunterlagen.

Die Musterfassade definiert die Qualitätsvorgabe des Natursteins.

11. Ausführung
Am Rand von Rohbauöffnungen darf, sofern im
Leistungsverzeichnis nicht abweichend angegeben, in
einer Breite von mind. 10 cm nicht in die angrenzenden
Wände/Stützen gedübelt werden. Am unteren Rand von
Stürzen über Öffnungen darf in einer Höhe von mind.
17,5cm nicht in die Stürze gedübelt werden.
Dies ist bei der Bemessung der Befestigungen/ Verankerungen zu berücksichtigen.

In der Fassadenbekleidung kommen auch sehr schmale
Platten zur Ausführung. Platten mit einer Breite von weniger als 25cm sind mit einem über die gesamte Plattenhöhe durchlaufenden Aluminium-Winkelprofil, das in auf
der Plattenrückseite V-förmig angeordnete Schnitte
einzukleben ist, zu stabilisieren. Diese Leistung ist in die Einheitspreise der entsprechenden Positionen einzurechnen.
12. Naturwerkstein - Plattendicken
Im Leistungsverzeichnis angegebene Plattendicken sind als Mindestdicken einzuhalten.

13. Naturwerksteinflächen
Naturwerksteinflächen sollen ein homogenes Erscheinungsbild haben. Platten an der jeweils oberen und unteren Grenze der im Rahmen der Grenzbemusterung festgelegten Grenzen dürfen nicht direkt nebeneinander verlegt werden. Um im Erscheinungsbild gleichartige Flächeneindrücke zu
erlangen, hat ein Durchmischen der einzelnen Platten bzw. Werkstücke gleichartigen Materials bereits kontinuierlich beim Zuschnitt und zusätzlich bei der Versetzung zu erfolgen.

14. Beschädigte Werkstücke
Beschädigte Werkstücke dürfen nicht eingebaut werden und sind gegen unbeschädigte zu ersetzen.
Werden Beschädigungen an Natursteinplatten festgestellt, so bestimmt der AG vor Ort, ob die Platte repariert wird, bzw. ob Ersatz zu leisten ist.

15. Dämmung
Dämmstoffe müssen der Baustoffklasse DIN 4102-1 A1 (nichtbrennbar) entsprechen und wasserabweisend sein. Wärmedämmstoffe sind gegen Witterungseinflüsse geschützt zu lagern. Dämmstoffe, die Feuchtigkeit
aufgenommen haben, dürfen nicht verarbeitet werden und sind von der Baustelle zu entfernen. Bei Arbeitsunterbrechungen sind die bereits montierten Wärmedämmmaterialien, insbesondere deren Kanten, vor Feuchtigkeit zu schützen. Dies ist insbesondere bei der Montage der Fassadendämmung, die vor der Bekleidung montiert wird, zu beachten und in die Einheitspreise der Dämmung einzurechnen.
Die Verwendung von PU-Schäumen ist untersagt.

Die Befestigung der Wärmedämmung ist entsprechend der Herstellervorschrift des verwendeten Systems sicherzustellen, so dass eine vollflächige Anlage der Wärmedämmplatten, insbesondere an Rand- und Eckbereichen von Stützen etc., gewährleistet wird. Wärmedämmstreifen kleiner 10 cm Breite dürfen nicht eingebaut werden. Befestigung von Plattenstreifen nur durch Einpassung zwischen anderen
Platten ist nicht zulässig. Jeder Plattenstreifen ist wie jede Platte mechanisch zu sichern.

Die Dämmung ist im Bereich der Unterkonstruktion sorgfältig auszuschneiden und an die Unterkonstruktionsteile anzupassen. Grobe Unebenheiten des Untergrundes sind vor dem Anbringen der Dämmplatten zu entfernen.

16. Hydrophobierungen, Imprägnierungen, sonstige Beschichtungen
Auf die Werksteine aufgebrachte Beschichtungen wie Hydrophobierungen, Imprägnierungen und Graffitischutz dürfen die Farbe der Werksteine nicht beeinflussen und keine glänzende Oberfläche erzeugen.

17.Toleranzen
Bei den Naturwerksteinarbeiten wird höchster Wert auf die Einbaugenauigkeit und Maßhaltigkeit gelegt. Insbesondere die vorgegebenen Fugenbreiten sind einzuhalten und gleichmäßig breit auszuführen. Der Rohbau wird ohne besondere Toleranzanforderungen erstellt. Die Rohbautoleranzen sind durch geeignete Maßnahmen auszugleichen, diese Maßnahmen sind bei der Werkplanung zu berücksichtigen.

Maßabweichungen bei Einzelwerkstücken aus Naturwerkstein sind in der Länge und Breite bei Werkstücken bis 1 m nur von plus/minus 1,5 mm, bei größeren Werkstücken von plus/minus 2 mm zulässig.
Maßabweichungen in der Dicke sind zum hinterlüfteten Raum hin auszugleichen, die Versetzung der Platten muss in der Sichtebene flächenbündig erfolgen.
Sichtbare Stirnflächen der Platten müssen gleichmäßig dick sein (Kalibrieren!). Dieser Arbeitsgang ist bei den entsprechenden Konstruktionen (Eckausbildung, Sohlbank etc.) einzurechnen.

18. Hinweise zur BNB-Zertifizierung

18.1 Deklarationsfristen
Die Produkt- bzw. Sicherheitsdatenblätter oder sonstige Konformitätsbescheinigungen der Hersteller für die zum Einbau vorgesehenen Produkte sind dem BNB-Koordinator unaufgefordert mindestens vier Wochen vor dem geplanten Einbau digital zu übersenden. Binnen fünf Werktagen prüft der BNB-Koordinator das Produkt auf Konformität zu den Anforderungen der BNB-Zertifizierung und bestätigt dem Auftragnehmer die BNB-Konformität bzw. bei Nicht-Konformität die Rückmeldung ein neues Produkt vorzulegen.

18.2 Materialanforderungen / Schadstoffe
Für die Auswahl der Materialien gelten die Anforderungen des BNB-System für Verwaltungsbauten, Version 2015 in der Qualitätsstufe 5. Entsprechend sind folgende Vorgaben für die Bauprodukte zwingend einzuhalten:
- Holz und Holzprodukte:
Verbaute Hölzer und Holzprodukte müssen mit einem FSC- oder PEFC-Zertifikat versehen sein. Zum Nachweis ist das FSC- bzw. PEFC-CoC-Handelszertifikat (Chain of Custody) des letzten Händlers bzw. Verarbeiters in der Produktkette sowie der Lieferschein bzw. die Rechnung des Lieferanten mit Zuordnung der Herkunft, der Holzart sowie der Nummer des zugehörigen CoC-Zertifikates zu jeder einzelnen Holzposition dem Bauherren vorzulegen.

- Übergreifende Anforderung für alle Produkte:
Der Anteil besonders besorgniserregender Stoffe (SVHC) muss kleiner 0,1% sein. Angabe über eine Herstellererklärung gemäß REACH bzw. Erklärung, dass SVHC nicht vorhanden.

- Bauplatten, Konstruktionsholz im Innenbereich:
Holzwerkstoffplatten, Sperrholz-, Massivholz-, und OSB-Platten erfüllen die Anforderungen der RAL-UZ76.

- Beschichtungen & Grundierungen & Versiegelungen & Abdichtungen:
Lacke, Lasuren, Beizen inkl. Grundierungen auf nicht mineralischen Untergründen (z.B. Metalle, Holz, Kunststoffe) müssen die Anforderungen der RAL-UZ12a erfüllen.
Brandschutzspachtel, -massen, Brandschutzsilikone dürfen nur mit einem maximalen Chlorparaffine-, PBDE- und TCEP-Anteil von 0,1% verwendet werden.
Spachtelmassen, staubbindende Beschichtungen, Grundierungen auf mineralischen Untergründen sind lösemittel- und weichmacherfrei auszuführen.
Außenfarben inkl. Grundierung sind wasserbasiert mit einem maximalen VOC-Anteil von 20 g/l auszuführen. Zusätzlich sind kein bioziden Wirkstoffe enthalten und keine Pigmente und Sikkative auf Basis von Blei-, Cadmium- und Chrom-VI-Verbindungen.
Imprägnierungen erfüllen den GISCODE GH10 und haben einen maximalen Lösemittelgehalt von 5%.
Epoxidharz-, PU-, Dispersions- und PMMA-Beschichtungen als flüssige Abdichtung und rissüberbrückende Untergrundbehandlung im Innenbereich für Boden- und Wandflächen mit Feuchtigkeitsbeanspruchung erfüllen den EMICODE EC1/EC1plus
Reaktive Polyurethan-Produkte zur Beschichtung von Boden, Decke und Wand - auch in Systemaufbauten im Bereich Versiegelungen, 2K-PU-Lacke, PU-Bodenbeschichtungen  müssen den GISCODE PU10 einhalten und das AgBB-Schema mit einem TVOC-Wert kleiner 250 µg/m³ nach 28 Tagen erfüllen.
Epoxidoberflächenbeschichtungen von Boden, Decke und Wand  auch in Systemaufbauten im Bereich Versiegelungen, 2K-EP-Lacke, EP-Bodenbeschichtungen  sind mit GISCODE RE0, RE1 und Einhaltung des AgBB-Schema mit einem TVOC-Wert kleiner 250 µg/m³ nach 28 Tagen  zu verwenden.
Epoxidharz- und PU-Beschichtung mit speziellen Beständigkeitsanforderungen erfüllen den GISCODE PU10, PU40, PU60 oder RE1, RE0.
PMMA-Flüssigkunststoffe mit speziellen Beständigkeitsanforderungen erfüllen RMA10.
Fassadenputze sind frei von bioziden Wirkstoffen zu verwenden.

- Kleb- und Dichtstoffe:
Dispersions- und PU-Kleber im Außenbereich weisen einem maximalen VOC-Gehalt von 40g/l und einen maximalen Anteil an Chlorparaffinen von 0,1% aus. Für PU-Kleber gilt zusätzlich ein maximaler Anteil an PBDE, TCEP von 0,1%.
Dispersions- und PU-Kleber, Acrylate und Silikone im Innenbereich erfüllen die Anforderungen der RAL-UZ123 oder EMICODE EC1/EC1plus und einen maximalen Anteil an Chlorparaffinen von 0,1%. Für PU-Kleber gilt zusätzlich ein maximaler Anteil an PBDE, TCEP von 0,1%.
Klebe- und Dichtstoffe zur Herstellung der Luftdichtheit der Fassade erfüllen die Anforderungen des EMICODE EC1/EC1plus bzw. VOC-Anteil kleiner 10g/l und einen maximalen Anteil an Chlorparaffinen von 0,1%. Für PU-Kleber gilt zusätzlich ein maximaler Anteil an PBDE, TCEP von 0,1%.
- Korrosionsschutzbeschichtungen:
Korrosionsschutzbeschichtungen für eine maximale Korrosivitätkategorie C2 hoch auf tragende und nichttragende Metallbauteile im Innenbereich (Wandstärke > 3mm) dürfen nur wasserbasiert mit einem maximalen VOC-Gehalt von 100g/l verwendet werden. Alternativ ist der Einsatz einer Korrosionsschutzbeschichtungen mit einer maximalen Korrosivitätskategorie C3 möglich.
Korrosionsschutzbeschichtungen für eine maximale Korrosivitätskategorie C3 hoch auf tragende Metallbauteile dürfen nur wasserbasiert mit einem maximalen VOC-Gehalt von 30g/m² im Beschichtungssystem verwendet werden.
Korrosionsschutzbeschichtungen für eine maximale Korrosivitätkategorie C4 hoch auf tragende Metallbauteile dürfen nur wasserbasiert mit einem maximalen VOC-Gehalt von 60g/m² im Beschichtungssystem verwendet werden.
Korrosionsschutzbeschichtungen auf nichttragende Metallbauteile dürfen nur wasserbasiert mit einem maximalen VOC-Gehalt von 140g/l verwendet werden.
Oberflächenveredelungen und -beschichtungen von Aluminium- und Edelstahlbauteilen in der Gebäudehülle sind chromoxidfrei auszuführen.

- Bitumenprodukte zur Abdichtung:
Kalt verarbeitete Bitumenbeschichtung inkl. Voranstriche, Bitumenkleber und Versiegelungen müssen die Anforderungen des GISCODE BBP10 erfüllen.

- Kunststoffe:
Keine Verwendung von Halogenierten Kunststoffe (z.B. Polyvinylchlorid (PVC), Polytetrafluorethen (PTFE)) .

- Dämmstoffe:
EPS/XPS/PUR/PIR Dämmprodukte, Melamin und Phenolharzschäume für den Innen- und Außenbereich sind frei von halogenierten Treibmitteln und mit einem maximalen Gehalt an HBCDD in EPS/XPS, TCEP in PUR/PIR von kleiner 0,1 % auszuführen.
Gummiartige Dämmprodukte auf Kautschuk- und PP/PE/EPDM-Basis im Innenbereich (z.B. Gebäude- und Haustechnik) sind frei von Altreifengranulat und mit einem maximalen Gehalt an Chlorparaffine und PBDE von 0,1% auszuführen.
Wärmedämmverbundsysteme müssen die Anforderungen des RAL-UZ 140 erfüllen.
Mineralische und nicht mineralische Innendämmungen müssen die Anforderungen des RAL-UZ 132 erfüllen.
Der Einsatz von Spritz- und Montageschaum ist nicht zulässig.
Dämmstoffe aus nachwachsenden Rohstoffen (z. B. Zellulose, Holzfaserplatten, Holzwolle, Schafwolle, etc.) weisen einen maximalen Gehalt an reproduktionstoxische Borverbindungen von 0,1% auf.

**Ausführungsbeschreibung 1 Ausführungsbeschreibung Fassade**
*Naturwerkstein*
Naturstein

Petrographische Bezeichnung: Kalkstein (Jura)

Geographische Herkunft:
Dietfurt oder gleichwertig

Angebotener Stein/ Herkunft:
'..........................' vom Bieter einzutragen

Material:
Jura Kalkstein
geologische Formation, Dickbänke des Malm, Rohmaterial und Platten ohne durchgehende Risse, Stiche und Tonlagen;
Oberflächenfarbton: hellbeige - beige
Matrix: relativ dicht, Hauptkomponenten Peloide fein bis mittel, 0,05 - 0,6 mm

Struktur:
Komponenten gut erkennbar, Materialtypische Einschlüsse, wenig quarzitische Einschlüsse, Durchmesser bis max 3 cm; verteilt wenige fossile Einschlüsse
wie Ammonite, Spiralendurchmesser bis 7 cm und Belmenite, Länge bis max. 3 cm

Schnittrichtung:
mit dem Lager
Oberflächenbehandlung:
Es kommen zwei verschiedene Oberflächenbehandlungen zum Einsatz (Zuordnung siehe Positionstexte). Diese Oberflächenbehandlungen wurden an einer 2021 erstellten Musterfassade bemustert und sind Grundlage der Planung und Gestaltungsziel.

Oberfläche 1: hochdruckwassergestrahlt zur Erhöhung einer optischen Massivität
Die Oberflächenbestandteile der Mikroverwitterung sollen schonend entfernt werden. Erzielung einer natürlich matten, technisch wirkenden Oberfläche
Es sind alternative Verfahren oder Kombinationen von Verfahren möglich, um ein Ergebnis gemäß oben genannter Musterfassade zu erhalten.
Thermische Verfahren sind ausgeschlossen.

Oberfläche 2: in Teilbereichen extra grob gestockt und hochdruckwassergestrahlt zur Erhöhung einer optischen Massivität
Ziel ist eine besonders raue, tief strukturierte Oberfläche mit ruhiger technischer struktur um an den Fassaden Oberflächen mit guter Schattenwirkung zu erreichen.
Es sind alternative Verfahren oder Kombinationen von Verfahren möglich um ein Ergebnis gemäß oben genannter Musterfassade zu erhalten.
Thermische Verfahren sind ausgeschlossen.
Alle sichtbaren Oberflächen (auch Sichtkanten bzw. Stirnkanten der Platten) sind entsprechend zu behandeln.

Technische Eigenschaften
Rohdichte DIN EN 1936: 2,5 g/cm³
Wasseraufnahme DIN EN 13755: 1,0 - 2,0 M%
Druckfestigkeit gem. DIN 1926: >100 MPa
Biegezugfestigkeit DIN EN 12372: 11-15 MPa

Nachweise/ Prüfungen
Die Materialeigenschaften sind der Objektüberwachung rechtzeitig vor der Montage zur Prüfung vorzulegen. Für die angebotenen Fassadenplatten sind die in der Materialspezifikation angegebenen technischen Kennwerte durch aktuelle Typprüfungen, CE-Kennzeichnung nachzuweisen. Weiterhin sind die Frostbeständigkeit und die Witterungsbeständigkeit nach DIN 52008 in aktuellen Prüfzeugnissen nachzuweisen.
Für den Nachweis der Konformität zu den Anforderungen wird nach DIN EN 1469 das System 4 gefordert.
Für angebotenen Natursteinplatten ist eine aktuelle Umwelt- Produktdeklaration nach EN 15804 nachzuweisen. Fertigungsbegleitend sind die bereits in der Werkstatt- und Montageplanung festgelegten gesteinstechnischen Kenndaten mindestens nach ca. 30% der Plattenlieferung
nochmals nachzuweisen.

Stufenweise Sichtkontrolle
Die Prüfung der Qualität der Werksteinplatten hat in der 1.Stufe durch eine Sichtkontrolle aller Platten bereits im Werk zu erfolgen (Eigenkontrolle und stichprobenartige Fremdkontrolle). Platten mit relevanten Strukturstörungen wie Rissen, Fehlstellen, starken Schichtungen bzw. die Dauerhaftigkeit beeinflussenden Einschlüsse sind für die Montage nicht geeignet und sind auszusortieren.
Zur Absicherung der Qualität und für ein gleichmäßiges Erscheinungsbild wird in der 2. Stufe der Qualitätsprüfung mindestens für die Fassade zur Leipziger Straße das Trockenauslegen der Steinplatten bereits im Verarbeitungswerk festgelegt. ( siehe gesonderte Positionsbeschreibung). Die ausgelegten Fassaden sind vor dem Transport und der Montage vom Architekten freizugeben.
Plattenkodierung
Die auf Gehrung geschnittenen Werksteinplatten stellen erhöhte Anforderungen an die Montage. Durch eine eindeutige Plattenkodierung sind die Umschläge und Materialtransporte auf der Baustelle auf ein Minimum zu begrenzen.
Fugenausbildung:
Elastische Fuge
Versiegelung, 10 mm, elastoplastisch
10 mm Fugen nach DIN 18450 elastoplastisch geschlossen und in Steinfarbe (aus gemahlenen Steinreststücken) besandet,
Plattenfugen von Staub- und Mörtelresten gründlich reinigen,
Haftgrundierung (Primer) auftragen, Hinterfüllprofil einlegen und
Fugen mit einem geeigneten Dichtstoff staub- und wasserundurchlässig im Farbton des Naturwerksteins verschließen und besanden (gem. Bemusterung)
Nullfugen (0-Fuge)
Ausführung als Haarfuge ohne Versiegelung
Hinweis Nullfugen:
Bei der Planung ist zwischen offenen und geschlossenen Fugen zu unterscheiden. Die Fugenbreiten der Nullfugen werden auf < 0,8 mm festgelegt. Zu berücksichtigen sind die Anforderung an die statische Verankerung (ausreichend dimensionierte Traganker in Verbindung mit nicht biegesteifen Halterankern) und die in Abhängigkeit der Plattengrößen thermisch-hygrisch bedingten Dehnungen.
Kalibrierung:
Die Sichtkanten der Werksteinplatten sind zu kalibrieren. Als Vorgabe wird eine Dickentoleranz von max. 1 mm unter der geplanten Plattendicke festgelegt. Diese Festlegung geht über die allgemeinen Forderungen der im DIN-Normenwerk enthaltenen Toleranzen hinaus.
*Statische Bemessung/ Unterkonstruktionen*
Den Verdingungsunterlagen liegt der Abschlussbericht der statischen Berechnung zur Natursteinfassade bei. Weiterhin sind die entsprechenden Positionspläne enthalten. Auf die einzelnen Positionspläne wird in den LV-Texten konkret hingewiesen.

Materialien Unterkonstruktion
Austenitischer Edelstahl 1.4571
Aluminium ALU ENAW 6060 T66 und T6
Maschinenschrauben Festigkeitsklasse A4-7
Bohr- und Selbstbauschrauben in A4
dübel- und Hammerkopfschrauben in A4 und R
Druckfeste thermische Trennlagen mit Mindestdruckfestigkeit  30 N/mm2 und t=5 mm

Unterkonstruktionen
Lt. Statik wurden Unterkonstruktionen bemessen und vordimensioniert. Diese dienen als Kalkulationsgrundlage.

Befestigung
Das Zerstören der Bewehrung beim Verankern ist durch geeignete Maßnahmen (Toleranzen bei der Befestigung, Orten der Bewehrung, Wahl eines geeigneten Bohrverfahrens)  auszuschließen.
*Zugänglichkeit der einzelnen Bereiche/ Montageablauf/ Gerüste*
Zugänglichkeit der einzelnen Bereiche/ Montageablauf/ Gerüste

Den beiliegenden Übersichtplänen Baulogistik ist die grundlegende Baustellensituation und die Zugänglichkeiten und Platzverhältnisse zu erkennen.

1. Fassade Besucherzentrum - Nordfassade/Arkade (Leipziger Straße)
Ablauf
- bauseitige Errichtung eines Gerüst für vorbereitende Arbeiten (W06) zur Montage der Unterkonstruktion Naturstein bzw. der UK-Fassadenelemente
- bauseitige Montage der UK der Fassaden- und Fensterelemente parallel mit dem Einbau aller Unterkonstruktionen der Natursteinfassade, insbesondere die Unterkonstruktionen, welche später auch der Lastabtragung des Hauptfassadengerüstes dienen
- bauseitige Räumung des schmaleren Gerüsts für die Einbringung der bis zu 3,5t schweren Metall-Fassadenelemente.
- bauseitige Einbringung des Fassadengerüsts, welches mit der Fassadenmontage mitwächst.
- Einbau der Fenster- und Fassadenelemente und der Natursteinplatten von unten nach oben mit mitwachsenden Gerüst
- Einbau der Attikaabdeckungen im Zuge des Abrüstens abschnittsweise auf Grund der störenden Gerüstverankerungen

Zugängigkeit
Die Montage der Natursteinelemente muss über Kran3 erfolgen. Im Einzelfall kann über die in den Logistikplänen dargestellte Baustellenfläche mittels Mobilkran angedient werden. Eine Vergrößerung der BE-Fläche Leipziger Straße ist nicht möglich.

Eine Anlieferung der Materialien erfolgt im Regelablauf über die Erna- Berger- Straße. Die Materialien müssen mit Kran 1 in den Bereich Südgarten gehoben werden und dann mit Kran 3 eingebaut werden.  Im Bereich der Leipziger Straße muss die Anlieferung Just-in-Time erfolgen und direkt montiert werden.

Am Gerüst befindet sich noch ein Bauaufzug mit einer Traglast von 500 kg, Dieser kann genutzt werden. Einbringöffnungen ins Gebäude sind nicht vorgesehen.

Im Bereich der Arkade wir eine Plateaurüstung für die Montage der Deckenelemente vorgesehen. Die weitere Montage erfolgt über die ausgeschriebenen Rollrüstungen.

Sonstiges
Auf Grund der Gebäudegeometrie kann nicht an jeder Stelle kontinuierlich der gleiche Abstand der Gerüstbeläge zur Montagekante erfolgen.  Im Bereich der Befestigungsmöglichkeiten wird dieses aber ermöglicht. Innenseitig ist umlaufend eine Absturzsicherung vorgesehen.

2.Halle
Ablauf
- bauseitige Einbringung der übergroßen Glaselemente
- bauseitige Einbringung des Fassadengerüsts. mit zusätzlichen Einsatz von Kragkonsolen mit unterschiedlichen Tiefen passend zur Fassadengeometrie, welche parallele Bauabläufe erlauben und durch eine punktuelle Demontage, auch das durchfädeln der Natursteine ermöglichen.
- bauseitiges Einbauen des tischartigen Flächengerüst Höhe 5. OG
- vorbereitende Maßnahmen aller Fassadengewerke einschließlich Naturstein
- bauseitige Fenstermontage .
- Durchfädeln des Natursteines von oben über den Turmdrehkran und über die von oben noch offenen Dachoberlichter.
- bauseitige Montage der Hallenoberlichtgläser bis auf die Elemente, die durch den Turmdrehkran 3 blockiert werden, einschließlich. Fertigstellung sowohl der Fassade, als auch der Deckensteinverkleidungen.
- bauseitiger Rückbau Kran 3 und Verschluss Kranöffnung

Zugängigkeit
Die Montage der Natursteinelemente muss über Kran3 erfolgen.

Eine Anlieferung der Materialien erfolgt im Regelablauf über die Erna- Berger- Straße. Die Materialien müssen mit Kran 1 in den Bereich Südgarten gehoben werden und dann mit Kran 3 eingebaut werden.

Am Gerüst befindet sich noch ein Bauaufzug mit einer Traglast von 2000 kg und Bühnen. Dieser kann genutzt werden.

Im Bereich der Halle kann auch mit einem Teleskopstapler agiert werden. Dieser wäre einzukalkulieren. Der Teleskopstapler darf ein Eigengewicht von max. 5,2to haben.

Sonstiges
Auf Grund der Gebäudegeometrie kann nicht an jeder Stelle kontinuierlich der gleiche Abstand der Gerüstbeläge zur Montagekante erfolgen. Im Bereich der Befestigungsmöglichkeiten wird dieses aber ermöglicht. Innenseitig ist umlaufend eine Absturzsicherung vorgesehen.

Die Montagen im Bereich der Kranöffnungen erfolgen nachlaufend.

3. Fassaden Verwaltungsgebäude / Südfassade (Südgarten)
Ablauf
- bauseitiges Einbringung der großen Festverglasungen
- bauseitiges Aufstellen des Gerüstes für Fenster- und Natursteinmontage mit Kragkonsolen
- bauseitige Montage der Regelfassaden
- Montage der Unterkonstruktionen
- gemeinsames Umrüsten mit dem AN Gerüstbau auf die Dauergerüstanker
- Einbau der Natursteinbekleidungen mittels Durchfädeln von oben

Zugängigkeit
Die Montage der Natursteinelemente muss über Kran1 bzw. Kran 3 erfolgen.

Eine Anlieferung der Materialien erfolgt im Regelablauf über die Erna- Berger- Straße. Die Materialien müssen mit Kran 1 in den Bereich Südgarten gehoben werden bzw. eingebaut werden. In Teilbereichen muss mit Kran 3 eingebaut werden.

In den Kleinen Innenhof erfolgt die gesamte Andienung über den Kran1.

Am Gerüst befinden sich 3 Bauaufzüge mit einer Traglast von 2000 bzw. 1000 kg mit zugehörigen Plattformen. Diese können genutzt werden.
Der Kran 1 wird vor Fertigstellung der Fassade rückgebaut. Die Montage muss im Südgarten beginnen um die Kräne zu nutzen. Im Bereich Erna-Berger-Straße kann auch mit einem Teleskopstapler agiert werden. Dieser wäre einzukalkulieren.

Sonstiges
Auf Grund der Gebäudegeometrie kann nicht an jeder Stelle kontinuierlich der gleiche Abstand der Gerüstbeläge zur Montagekante erfolgen. Im Bereich der Befestigungsmöglichkeiten wird dieses aber ermöglicht. Innenseitig ist umlaufend eine Absturzsicherung vorgesehen.

Im  Bereich Erna-Berger Straße befindet sich der denkmalgeschützte Wachturm dicht am Gebäude. Der Südgarten hat während der Baumaßnahme temporäre Abdeckungen über den Trafoeinbringöffnungen.

4. Fassaden Multifunktionshalle
Ablauf
- Montage der Unterkonstruktionen bis 2. OG von separat ausgeschriebenen Rollrüstungen
- bauseitige Einbringung des Fassadengerüsts im Bereich der hallenseitigen Fassade bis 5.OG mit teilweiser Ankerung an der Unterkonstruktion Naturstein, Zusätzlicher Einsatz von Kragkonsolen mit unterschiedlichen Tiefen passend zur
Fassadengeometrie, welche parallele Bauabläufe erlauben und durch eine punktuelle Demontage, auch das durchfädeln der Natursteine ermöglichen
- bauseitige Fenstermontage der hallenseitigen Fassade
- Natursteinmontage der hallenseitigen Fassade

Zugängigkeit
Die Montage der Natursteinelemente muss über Kran3 erfolgen.

Eine Anlieferung der Materialien erfolgt im Regelablauf über die Erna- Berger- Straße. Die Materialien müssen mit Kran 1 in den Bereich Südgarten gehoben werden und dann mit Kran 3 eingebaut werden.

Sonstiges
Auf Grund der Gebäudegeometrie kann nicht an jeder Stelle kontinuierlich der gleiche Abstand der Gerüstbeläge zur Montagekante erfolgen. Im Bereich der Befestigungsmöglichkeiten wird dieses aber ermöglicht. Innenseitig ist umlaufend eine Absturzsicherung vorgesehen.

5. Logen
Zugänglichkeit
Eine Anlieferung der Materialien erfolgt im Regelablauf über die Erna- Berger- Straße. Die Materialien müssen mit Kran 1 in den Bereich Südgarten gehoben werden und dann mit Kran 3 in die Halle gehoben werden. Von dort erfolgt der Transport über den Bauaufzug in der Halle und die Fassadeneinbringöffnung auf die Etagen. Danach ist mit Palettenwagen gem. der Lastvorgaben in die Logen zu transportieren.

#### Abschnitt 3.1 Muster

**3.1.10 Musterplatten - Oberfläche 1**
*** gemäß Ausführungsbeschreibung 1
Musterplatten des in Ausführungsbeschreibung 1
beschriebenen Naturwerksteins zur Grenzbemusterung der Farbgebung und Struktur des gewählten Natursteines,
Dicke 4 cm, B x H 500 x 1000 mm.
Oberfläche 1: hochdruckwassergestrahlt min. 1300bar zur Erhöhung einer optischen Massivität
Menge: 5,000 St
DIN276_18: 335

**3.1.25 Musterplatten - Großmuster**
*** Pauschalposition
*** gemäß Ausführungsbeschreibung 1
Herstellung von Mustersteinen zum Nachweis der Gleichwertigkeit der Oberflächenbearbeitungen 1 und 2 zum vorhandenen Muster der Musterfassade bestehend aus folgenden Einzelstücken:

Muster 1
Natursteinplatte des in Ausführungsbeschreibung 1
beschriebenen Naturwerksteins
Dicke 40 mm, B x H 1480 x 695 mm
Oberfläche 1: hochdruckwassergestrahlt zur Erhöhung einer optischen Massivität

Muster 2
Natursteinplatte des in Ausführungsbeschreibung 1 beschriebenen Naturwerksteins  als Eckelement ohne Klebefugen aus einem Natursteinblock ausgearbeitet
Dicke 80 mm, Höhe 1720 mm, Breite 500 + 820 mm
Oberfläche 2: extra grob gestockt und hochdruckwassergestrahlt zur Erhöhung einer optischen Massivität
Die jeweils beschriebene Oberflächenbehandlung ist entsprechend an allen Sichtflächen der Musterstücke auszuführen (mind. auch eine Ansichtskante)

Über die Position sind bis zu 3 Bemusterungsvorgänge mit Plattenüberarbeitung je Oberflächenbearbeitung abgegolten
Einschließlich Erarbeiten einer Dokumentation der einzelnen Schritte der Oberflächenbearbeitungen der einzelnen Muster mit Angaben zu den gewählten Verfahren, Anzahl von Arbeitsgängen, eingesetzten Werkzeugen und der zugehörigen technischen Parameter wie Drücke, Strahlgutgrößen, Werkzeuggrößen, etc. Integration einer Erklärung, dass die bei der Erstellung der Muster eingesetzten Technologien auf die gesamten ausgeschriebenen Fassadenflächen übertragen werden kann.
Die Dokumentation ist dem AG in digitalen Dateiformen (dwg- und pdf-Formaten) zu Prüfung und Freigabe zu übergeben. Für die Prüfung der Unterlagen durch den AG ist eine Prüffrist gemäß Projekthandbuch des AG zu berücksichtigen. Mit der Fertigung der Muster darf erst begonnen werden, wenn die Unterlagen vom AG für die Fertigung freigegeben sind.
Die Dokumentation ist während des Bemusterungsprozesses kontinuierlich fortzuschreiben.
Menge: 1,000 psch
DIN276_18: 335

**3.1.30 Fugenmuster**
*** gemäß Ausführungsbeschreibung 1
Musterfugen zur Grenzbemusterung,
Fugenbreite 10 mm,
Fugen verschließen nach Vorschrift des
Füllstoffherstellers mit elastischer Fugendichtungsmasse, beständig gegen thermische Belastung,
Fugen zur Beseitigung von Lufteinschlüssen nachglätten,
Fugen besanden,
Farbton der Fugendichtmasse und Besandung im Farbton
des Naturwerksteins der Fassade in Steinfarbe mit Quarzsand
Muster bestehend aus 2 Plattenstreifen des in Ausführungsbeschreibung 1 beschriebenen Natursteinmaterial Länge 500 mm, Breite mind. 200 mm je Streifen, eine Platte Oberfläche 1 und eine Platte Oberfläche 2
Fugenlänge 500 mm
Menge: 3,000 St
DIN276_18: 335

**3.1.40 Auslegen Fassade Leipziger Straße**
*** Pauschalposition
Trockenauslegen der Steinplatten der Fassade Leipziger Straße im Verarbeitungswerk

betroffen sind alle Natursteinplatten des Titels 3.4

folgende Leistungen sind vorzusehen und zu kalkulieren:
- Bereitstellung einer witterungsgeschützten und geeigneten und ausreichend befestigten Fläche im Herstellwerk zur Auslegung der gesamten Fassadenplatten in einem Schritt
- Schutzlagen auf dem Untergrund zum Schutz der ausgelegten Platten nach Wahl des AN
- Auslegen der Platten in Anordnung der Fassadenbauteile, zwischen den Bauteilen Gehbereiche zur Bemusterung
- Kennzeichnung aller Platten mit Ortsbezeichnung und Bezug zur Ausführungsplanung bzw. der Werk- und Montageplanung
- Rückbau nach Abschluss der Bemusterung und Vorbereitung zum Einbau
- rechtzeitige Einbeziehung des Bauherren in den Bemusterungsprozess, koordinieren der Termine, Einladen zu den Terminen
- Begleitung des Bemusterungstermins mit fachkundigen Personal
- Erstellen einer Fotodokumentation des Bemusterungsvorganges und der ausgelegten Platten im Beisein des Bauherren, Übergabe in Dateiform
- Bereitstellung einer Teleskoparbeitsbühne für mindestens 3 Personen zugelassen, einschließlich Sicherheitseinrichtungen, Einweisung und Bedienung über den gesamten Bemusterungszeitraum, Arbeitshöhe mind. 10 m, Schwenkbereich mind. 12 m

Erst nach schriftlicher Freigabe durch den Bauherren und Architekt kann der Transport und der spätere Einbau erfolgen.
Menge: 1,000 psch

#### Abschnitt 3.2 Fassade Verwaltungsbau - Süd-Ost-Fassaden (Erna-Berger-Straße/ Südgarten)

*Hinweis: Planverweis*
Die Ansichten der Süd-Ost Fassaden, sind in folgenden Plänen dargestellt:

D10117LBV00A300_AN002-2 - Ansicht Süd Planfeld 1
D10117LBV00A300_AN003-2 - Ansicht Süd Planfeld 2
D10117LBV00A300_AN004-2 - Ansicht Ost Planfeld 1 (Achsen 17-22)
D10117LBV00A300_AN005-2 - Ansicht Ost Planfeld 2

**3.2.10 Wärmedämmung hinterlüft.Fassade MW 0,032W/(mK) D 240mm WAB**
*** Leitbeschreibung
*** Bezugsbeschreibung
STLB-Bau 2025-04 038
Wärmedämmung für vorgehängte hinterlüftete Außenwandbekleidung an Außenwand, aus Mineralwolle MW DIN EN 13162, Bemessungswert der Wärmeleitfähigkeit max. 0,032 W/(mK), Nennwert der Wärmeleitfähigkeit max. 0,031 W/(mK), Schmelzpunkt größer 1000 Grad C, DIN 4102-17, Brandverhaltensklasse DIN EN 13501-1 A1 (nichtbrennbar), Dicke 240 mm, mit außenseitiger Kaschierung mit schwarzem Glasvlies, Anwendungsgebiet DIN 4108-10 WAB, Befestigung durch Kleben, Verankerung der Unterkonstruktion in Normalbeton.
Menge: 770,000 m2
Leistungsbereichkatalog: 038
DIN276 neu: 335
DIN276-1_08: 335
DIN276_06: 335
DIN276_18: 335
*Unterbeschreibung 1 Beschreibung*
als Dämmstreifen im Bereich der Pfeilerbekleidung,

Breite Streifen 720 mm

Anpassung der Dämmung an Unterkonstruktion der Natursteinfassade bestehend aus Ankern, Konsolen, Aluminiumhohlrohren und Gerüstdauerankern

Ausführung gemäß Architektenzeichnung
D10117LBV00A330-DE011

Einbauort:
Fassade Verwaltungsbau - Süd-Ost - alle Etagen

**3.2.20 Wärmedämmung hinterlüft.Fassade MW 0,032W/(mK) D 240mm WAB Ecke Achse W**
*** wie Position 3.2.10
jedoch

Breite Streifen 920 mm,

Einbauort:
Fassade Verwaltungsbau - Süd - alle Etagen Ecke Achse W
Menge: 25,000 m2
Leistungsbereichkatalog: 038
DIN276 neu: 335
DIN276-1_08: 335
DIN276_06: 335
DIN276_18: 335

**3.2.30 Wärmedämmung hinterlüft.Fassade MW 0,032W/(mK) D 80 - 240mm WAB Pfeiler**
*** wie Position 3.2.10
jedoch

Dämmstreifen mit sich verringernder Dämmstärke von D 240 - 80 mm, mittlere Dicke 160 mm, im Bereich der Pfeilerbekleidung, Breite Streifen 510 mm

Einbauort:
Fassade Verwaltungsbau - Süd-Ost - alle Etagen
Menge: 550,000 m2
Leistungsbereichkatalog: 038
DIN276 neu: 335
DIN276-1_08: 335
DIN276_06: 335
DIN276_18: 335

**3.2.40 Wärmedämmung hinterlüft.Fassade MW 0,032W/(mK) D 50 - 240mm WAB Ecke Achse W**
*** wie Position 3.2.10
jedoch

Dämmstreifen mit sich verringernder Dämmstärke von D 240 - 40 mm, mittlere Dicke 140 mm, im Bereich der Pfeilerbekleidung, Breite Streifen 2050 mm, Höhe Streifen 3100 mm

Einbauort:
Fassade Verwaltungsbau - Süd- alle Etagen Ecke Achse W
Menge: 50,000 m2
Leistungsbereichkatalog: 038
DIN276 neu: 335
DIN276-1_08: 335
DIN276_06: 335
DIN276_18: 335

**3.2.50 Wärmedämmung hinterlüft.Fassade B 14 cm MW 0,032W/(mK) D 120mm WAB Pfeiler**
*** Leitbeschreibung
*** Bezugsbeschreibung
Wärmedämmung für vorgehängte hinterlüftete Außenwandbekleidung an Leibung,
Breite Leibung 14 cm, aus Mineralwolle MW DIN EN 13162, Bemessungswert der Wärmeleitfähigkeit max. 0,032 W/(mK), Nennwert der Wärmeleitfähigkeit max. 0,031 W/(mK), Schmelzpunkt größer 1000 Grad C, DIN 4102-17, Brandverhaltensklasse DIN EN 13501-1 A1 (nichtbrennbar), Dicke 120 mm, mit außenseitiger Kaschierung mit schwarzem Glasvlies, Anwendungsgebiet DIN 4108-10 WAB, Befestigung durch kleben, Unterkonstruktion in Normalbeton.
Menge: 1750,000 m
Leistungsbereichkatalog: 038
DIN276 neu: 335
DIN276-1_08: 335
DIN276_06: 335
DIN276_18: 335
*Unterbeschreibung 1 Beschreibung*
im Bereich der Pfeilerbekleidung,
Höhe Streifen bis 3100 mm,
Anarbeiten an Dämmung der Pfeilerbekleidung

Anpassung der Dämmung an Unterkonstruktion der Natursteinfassade bestehend aus Ankern, Konsolen, Aluminiumhohlrohren und Gerüstdauerankern

Ausführung gemäß Architektenzeichnung
D10117LBV00A330-DE011

Einbauort:
Fassade Verwaltungsbau - Süd-Ost - alle Etagen Fensterleibungen

**3.2.60 Wärmedämmung hinterlüft.Fassade B 14 cm MW 0,032W/(mK) D 60mm WAB Pfeiler Achse W**
*** wie Position 3.2.50
jedoch

Dicke der Dämmung 60 mm

Ausführung gemäß Architektenplan D10117LBV00A330_DE605-2

Einbauort:
Fassade Verwaltungsbau - Achse W
Menge: 21,000 m
Leistungsbereichkatalog: 038
DIN276 neu: 335
DIN276-1_08: 335
DIN276_06: 335
DIN276_18: 335

**3.2.70 Wärmedämmung hinterlüft.Fassade MW 0,032W/(mK) D 50mm WAB Brüstung 1.OG**
*** Leitbeschreibung
Wärmedämmung für vorgehängte hinterlüftete Außenwandbekleidung an Außenwand, aus Mineralwolle MW DIN EN 13162, Bemessungswert der Wärmeleitfähigkeit max. 0,032 W/(mK), Nennwert der Wärmeleitfähigkeit max. 0,031 W/(mK), Schmelzpunkt größer 1000 Grad C, DIN 4102-17, Brandverhaltensklasse DIN EN 13501-1 A1 (nichtbrennbar), Dicke 50 mm, mit außenseitiger Kaschierung mit schwarzem Glasvlies, Anwendungsgebiet DIN 4108-10 WAB, Befestigung durch Kleben, Verankerung der Unterkonstruktion in Normalbeton.
Menge: 35,000 m2
Leistungsbereichkatalog: 038
DIN276 neu: 335
DIN276-1_08: 335
DIN276_06: 335
DIN276_18: 335
*Unterbeschreibung 1 Beschreibung*
als Dämmstreifen im Bereich des Deckenrandes, Breite Streifen 400 mm

Anpassung der Dämmung an Unterkonstruktion der Natursteinfassade bestehend aus Ankern, Konsolen, Aluminiumhohlrohren und Gerüstdauerankern

Ausführung gemäß Architektenzeichnung
D10117LBV00A330-DE012

Einbauort:
Fassade Verwaltungsbau - Süd-Ost Brüstungsbekleidung 1.OG

**3.2.80 Wärmedämmung hinterlüft.Fassade B 14 cm MW 0,032W/(mK) D 140mm WAB Brüstung 1.OG**
*** Leitbeschreibung
*** Bezugsbeschreibung
Wärmedämmung für vorgehängte hinterlüftete Außenwandbekleidung an Sturzunterseite,
Breite Leibung 14 cm, aus Mineralwolle MW DIN EN 13162, Bemessungswert der Wärmeleitfähigkeit max. 0,032 W/(mK), Nennwert der Wärmeleitfähigkeit max. 0,031 W/(mK), Schmelzpunkt größer 1000 Grad C, DIN 4102-17, Brandverhaltensklasse DIN EN 13501-1 A1 (nichtbrennbar), Dicke 140 mm, mit außenseitiger Kaschierung mit schwarzem Glasvlies, Anwendungsgebiet DIN 4108-10 WAB, Befestigung durch Kleben, Verankerung der Unterkonstruktion in Normalbeton.
Menge: 88,000 m
Leistungsbereichkatalog: 038
DIN276 neu: 335
DIN276-1_08: 335
DIN276_06: 335
DIN276_18: 335
*Unterbeschreibung 1 Beschreibung*
im Bereich der Sturzunterseite zwischen Betonsturz und bauseitigen Sonnenschutzkasten, Breite Streifen 180 mm,

Anpassung der Dämmung an Unterkonstruktion der Natursteinfassade bestehend aus Ankern, Konsolen, Aluminiumhohlrohren und Gerüstdauerankern

Ausführung gemäß Architektenzeichnung
D10117LBV00A330-DE012

Einbauort:
Fassade Verwaltungsbau - Süd-Ost Brüstungsbekleidung 1.OG

**3.2.90 Wärmedämmung hinterlüft.Fassade B 21,5 cm MW 0,032W/(mK) D 100mm WAB Fensterbank 1.OG**
*** wie Position 3.2.80
jedoch
im Bereich zwischen der bauseitigen Kastenrinne der Fensterbank und dem Rohbau
Breite des Streifens 21,5 cm
Dämmdicke 100 mm
Menge: 88,000 m
Leistungsbereichkatalog: 038
DIN276 neu: 335
DIN276-1_08: 335
DIN276_06: 335
DIN276_18: 335

**3.2.100 Wärmedämmung hinterlüft.Fassade MW 0,032W/(mK) D 240mm WAB**
*** Leitbeschreibung
STLB-Bau 2025-04 038
Wärmedämmung für vorgehängte hinterlüftete Außenwandbekleidung an Außenwand, aus Mineralwolle MW DIN EN 13162, Bemessungswert der Wärmeleitfähigkeit max. 0,032 W/(mK), Nennwert der Wärmeleitfähigkeit max. 0,031 W/(mK), Schmelzpunkt größer 1000 Grad C, DIN 4102-17, Brandverhaltensklasse DIN EN 13501-1 A1 (nichtbrennbar), Dicke 240 mm, mit außenseitiger Kaschierung mit schwarzem Glasvlies, Anwendungsgebiet DIN 4108-10 WAB, Befestigung durch Kleben, Verankerung der Unterkonstruktion in Normalbeton.
Menge: 145,000 m2
Leistungsbereichkatalog: 038
DIN276 neu: 335
DIN276-1_08: 335
DIN276_06: 335
DIN276_18: 335
*Unterbeschreibung 1 Beschreibung*
als Dämmstreifen im Bereich des Deckenrandes, Breite Streifen 420 mm, je Etage umlaufend

Anpassung der Dämmung an Unterkonstruktion der Natursteinfassade bestehend aus Ankern, Konsolen, Aluminiumhohlrohren und Gerüstdauerankern

Ausführung gemäß Architektenzeichnung
D10117LBV00A330-DE011

Einbauort:
Fassade Verwaltungsbau - Süd-Ost  Brüstungsbekleidung 2.-5.OG

**3.2.110 Wärmedämmung hinterlüft.Fassade B 13 cm MW 0,032W/(mK) D 100mm WAB Brüstung 2.-5.OG**
*** Leitbeschreibung
*** Bezugsbeschreibung
Wärmedämmung für vorgehängte hinterlüftete Außenwandbekleidung an SturzUnterseite,
Breite Leibung 13 cm, aus Mineralwolle MW DIN EN 13162, Bemessungswert der Wärmeleitfähigkeit max. 0,032 W/(mK), Nennwert der Wärmeleitfähigkeit max. 0,031 W/(mK), Schmelzpunkt größer 1000 Grad C, DIN 4102-17, Brandverhaltensklasse DIN EN 13501-1 A1 (nichtbrennbar), Dicke 100 mm, mit außenseitiger Kaschierung mit schwarzem Glasvlies, Anwendungsgebiet DIN 4108-10 WAB, Befestigung durch Kleben, Verankerung der Unterkonstruktion in Normalbeton.
Menge: 340,000 m
Leistungsbereichkatalog: 038
DIN276 neu: 335
DIN276-1_08: 335
DIN276_06: 335
DIN276_18: 335
*Unterbeschreibung 1 Beschreibung*
im Bereich der Sturzunterseite zwischen Betonsturz und bauseitigen Sonnenschutzkasten, Breite Streifen 1800 mm,

Anpassung der Dämmung an Unterkonstruktion der Natursteinfassade bestehend aus Ankern, Konsolen, Aluminiumhohlrohren und Gerüstdauerankern

Ausführung gemäß Architektenzeichnung
D10117LBV00A330-DE011

Einbauort:
Fassade Verwaltungsbau - Süd-Ost Brüstungsbekleidung 2.-5.OG

**3.2.120 Wärmedämmung hinterlüft.Fassade B 16 cm MW 0,032W/(mK) D 75mm WAB Fensterbank 2.-5.OG**
*** wie Position 3.2.110
jedoch
im Bereich zwischen der bauseitigen Kastenrinne der Fensterbank und dem Rohbau
Breite des Streifens 16 cm
Dämmdicke 75 mm
Menge: 340,000 m
Leistungsbereichkatalog: 038
DIN276 neu: 335
DIN276-1_08: 335
DIN276_06: 335
DIN276_18: 335

**3.2.130 Wärmedämmung hinterlüft.Fassade MW 0,032W/(mK) WAB Brüstung 2.OG**
*** Leitbeschreibung
Wärmedämmung für vorgehängte hinterlüftete Außenwandbekleidung an Außenwand, aus Mineralwolle MW DIN EN 13162, Bemessungswert der Wärmeleitfähigkeit max. 0,032 W/(mK), Nennwert der Wärmeleitfähigkeit max. 0,031 W/(mK), Schmelzpunkt größer 1000 Grad C, DIN 4102-17, Brandverhaltensklasse DIN EN 13501-1 A1 (nichtbrennbar),  mit außenseitiger Kaschierung mit schwarzem Glasvlies, Anwendungsgebiet DIN 4108-10 WAB, Befestigung durch Kleben, Verankerung der Unterkonstruktion in Metallpaneele
Menge: 85,000 m
Leistungsbereichkatalog: 038
DIN276 neu: 335
DIN276-1_08: 335
DIN276_06: 335
DIN276_18: 335
*Unterbeschreibung 1 Beschreibung*
als Dämmstreifen mit unterschiedlicher Stärke im Bereich der Paneele der bauseitigen Fensterkonstruktion,

Gesamthöhe Streifen 630 mm
Gesamtlänge 1550 mm

Folgende Dämmstärken:
Höhe 1  240 mm, Dämmstärke 180 mm
Höhe 2  340 mm  Dämmstärke 220 mm
Höhe 3  50 mm  Dämmstärke 180 mm

Anpassung der Dämmung an Unterkonstruktion der Natursteinfassade bestehend aus Ankern, Konsolen, Aluminiumhohlrohren und Gerüstdauerankern

Ausführung gemäß Architektenzeichnung
D10117LBV00A330-DE012

Einbauort:
Fassade Verwaltungsbau - Süd-Ost Brüstungsbekleidung 2.OG

**3.2.140 Wärmedämmung hinterlüft.Fassade MW 0,032W/(mK) D 240mm WAB**
*** Leitbeschreibung
STLB-Bau 2025-04 038
Wärmedämmung für vorgehängte hinterlüftete Außenwandbekleidung an Außenwand, aus Mineralwolle MW DIN EN 13162, Bemessungswert der Wärmeleitfähigkeit max. 0,032 W/(mK), Nennwert der Wärmeleitfähigkeit max. 0,031 W/(mK), Schmelzpunkt größer 1000 Grad C, DIN 4102-17, Brandverhaltensklasse DIN EN 13501-1 A1 (nichtbrennbar), Dicke 240 mm, mit außenseitiger Kaschierung mit schwarzem Glasvlies, Anwendungsgebiet DIN 4108-10 WAB, Befestigung durch Kleben, Verankerung der Unterkonstruktion in Normalbeton.
Menge: 98,000 m2
Leistungsbereichkatalog: 038
DIN276 neu: 335
DIN276-1_08: 335
DIN276_06: 335
DIN276_18: 335
*Unterbeschreibung 1 Beschreibung*
als Dämmstreifen im Bereich des Deckenrandes/ Attika, Breite Streifen 600 mm,

Anpassung der Dämmung an Unterkonstruktion der Natursteinfassade bestehend aus Ankern, Konsolen, Aluminiumhohlrohren und Gerüstdauerankern

Einbauort: Fassade Verwaltungsbau Traufe/ Attika

**3.2.150 Wärmedämmung hinterlüft.Fassade MW 0,032W/(mK) WAB Brüstung Traufe/ Attika**
*** Leitbeschreibung
Wärmedämmung für vorgehängte hinterlüftete Außenwandbekleidung an Außenwand, aus Mineralwolle MW DIN EN 13162, Bemessungswert der Wärmeleitfähigkeit max. 0,032 W/(mK), Nennwert der Wärmeleitfähigkeit max. 0,031 W/(mK), Schmelzpunkt größer 1000 Grad C, DIN 4102-17, Brandverhaltensklasse DIN EN 13501-1 A1 (nichtbrennbar),  mit außenseitiger Kaschierung mit schwarzem Glasvlies, Anwendungsgebiet DIN 4108-10 WAB, Befestigung durch Kleben, Verankerung der Unterkonstruktion in Metallpaneele
Menge: 70,000 m
Leistungsbereichkatalog: 038
DIN276 neu: 335
DIN276-1_08: 335
DIN276_06: 335
DIN276_18: 335
*Unterbeschreibung 1 Beschreibung*
als Dämmstreifen im Bereich der Paneele der Attika

Gesamthöhe Streifen 450 mm
Gesamtlänge 1800 mm
Dämmstärke 60 mm

Anpassung der Dämmung an Unterkonstruktion der Natursteinfassade bestehend aus Ankern, Konsolen, Aluminiumhohlrohren und Gerüstdauerankern

Einbauort: Fassade Verwaltungsbau Traufe

**3.2.160 Wärmedämmung hinterlüft.Fassade B 11 cm MW 0,032W/(mK) D 100mm WAB Fenstersturz über 5.OG**
*** Leitbeschreibung
Wärmedämmung für vorgehängte hinterlüftete Außenwandbekleidung an Sturzunterseite,
Breite Leibung 11 cm, aus Mineralwolle MW DIN EN 13162, Bemessungswert der Wärmeleitfähigkeit max. 0,032 W/(mK), Nennwert der Wärmeleitfähigkeit max. 0,031 W/(mK), Schmelzpunkt größer 1000 Grad C, DIN 4102-17, Brandverhaltensklasse DIN EN 13501-1 A1 (nichtbrennbar), Dicke 100 mm, mit außenseitiger Kaschierung mit schwarzem Glasvlies, Anwendungsgebiet DIN 4108-10 WAB, Befestigung durch Kleben, Verankerung der Unterkonstruktion in Normalbeton.
Menge: 85,000 m
Leistungsbereichkatalog: 038
DIN276 neu: 335
DIN276-1_08: 335
DIN276_06: 335
DIN276_18: 335
*Unterbeschreibung 1 Beschreibung*
im Bereich der Sturzunterseite zwischen Betonsturz und bauseitigen Sonnenschutzkasten, Breite Streifen 1800 mm,

Anpassung der Dämmung an Unterkonstruktion der Natursteinfassade bestehend aus Ankern, Konsolen, Aluminiumhohlrohren und Gerüstdauerankern

Einbauort: Fassade Verwaltungsbau Südfassade Fenster 5.OG

**3.2.170 Wärmedämmung hinterlüft.Fassade B 22 cm MW 0,032W/(mK) D 100 mm WAB Attikakrone**
Wärmedämmung für vorgehängte hinterlüftete Außenwandbekleidung an oberen Attikaabschluss
Breite Attika 22 cm, aus Mineralwolle MW DIN EN 13162, Bemessungswert der Wärmeleitfähigkeit max. 0,032 W/(mK), Nennwert der Wärmeleitfähigkeit max. 0,031 W/(mK), Schmelzpunkt größer 1000 Grad C, DIN 4102-17, Brandverhaltensklasse DIN EN 13501-1 A1 (nichtbrennbar), Dicke 100 mm, mit außenseitiger Kaschierung mit schwarzem Glasvlies, Anwendungsgebiet DIN 4108-10 WAB, Befestigung durch Kleben, Verankerung der Unterkonstruktion in Normalbeton einschließlich. Anarbeiten an bauseitige Attikainnendämmung und die vorbeschriebene Fassadendämmung

Einbauort: Fassade Verwaltungsbau Südfassade Attika
Menge: 158,000 m
Leistungsbereichkatalog: 038
DIN276 neu: 335
DIN276-1_08: 335
DIN276_06: 335
DIN276_18: 335

**3.2.180 Wärmedämmung hinterlüft.Fassade MW 0,032W/(mK) D 240mm WAB**
STLB-Bau 2025-04 038
Wärmedämmung für vorgehängte hinterlüftete Außenwandbekleidung an Außenwand, aus Mineralwolle MW DIN EN 13162, Bemessungswert der Wärmeleitfähigkeit max. 0,032 W/(mK), Nennwert der Wärmeleitfähigkeit max. 0,031 W/(mK), Schmelzpunkt größer 1000 Grad C, DIN 4102-17, Brandverhaltensklasse DIN EN 13501-1 A1 (nichtbrennbar), Dicke 240 mm, mit außenseitiger Kaschierung mit schwarzem Glasvlies, Anwendungsgebiet DIN 4108-10 WAB, Befestigung durch Kleben, Verankerung der Unterkonstruktion in Normalbeton.
Menge: 20,000 m2
Leistungsbereichkatalog: 038
DIN276 neu: 335
DIN276-1_08: 335
DIN276_06: 335
DIN276_18: 335

**3.2.190 Wärmedämmung hinterlüft.Fassade MW 0,032W/(mK) D 200mm WAB**
STLB-Bau 2025-04 038
Wärmedämmung für vorgehängte hinterlüftete Außenwandbekleidung an Außenwand, aus Mineralwolle MW DIN EN 13162, Bemessungswert der Wärmeleitfähigkeit max. 0,032 W/(mK), Nennwert der Wärmeleitfähigkeit max. 0,031 W/(mK), Schmelzpunkt größer 1000 Grad C, DIN 4102-17, Brandverhaltensklasse DIN EN 13501-1 A1 (nichtbrennbar), Dicke 200 mm, mit außenseitiger Kaschierung mit schwarzem Glasvlies, Anwendungsgebiet DIN 4108-10 WAB, Befestigung durch Kleben, Verankerung der Unterkonstruktion in Normalbeton.
Menge: 10,000 m2
Leistungsbereichkatalog: 038
DIN276 neu: 335
DIN276-1_08: 335
DIN276_06: 335
DIN276_18: 335

**3.2.200 Wärmedämmung hinterlüft.Fassade MW 0,032W/(mK) D 120mm WAB**
STLB-Bau 2025-04 038
Wärmedämmung für vorgehängte hinterlüftete Außenwandbekleidung an Außenwand, aus Mineralwolle MW DIN EN 13162, Bemessungswert der Wärmeleitfähigkeit max. 0,032 W/(mK), Nennwert der Wärmeleitfähigkeit max. 0,031 W/(mK), Schmelzpunkt größer 1000 Grad C, DIN 4102-17, Brandverhaltensklasse DIN EN 13501-1 A1 (nichtbrennbar), Dicke 120 mm, mit außenseitiger Kaschierung mit schwarzem Glasvlies, Anwendungsgebiet DIN 4108-10 WAB, Befestigung durch Kleben, Verankerung der Unterkonstruktion in Normalbeton.
Menge: 10,000 m2
Leistungsbereichkatalog: 038
DIN276-1_08: 335
DIN276_18: 335

**3.2.210 Wärmedämmung hinterlüft.Fassade MW 0,032W/(mK) D 150mm WAB**
STLB-Bau 2025-04 038
Wärmedämmung für vorgehängte hinterlüftete Außenwandbekleidung an Außenwand, aus Mineralwolle MW DIN EN 13162, Bemessungswert der Wärmeleitfähigkeit max. 0,032 W/(mK), Nennwert der Wärmeleitfähigkeit max. 0,031 W/(mK), Schmelzpunkt größer 1000 Grad C, DIN 4102-17, Brandverhaltensklasse DIN EN 13501-1 A1 (nichtbrennbar), Dicke 150 mm, mit außenseitiger Kaschierung mit schwarzem Glasvlies, Anwendungsgebiet DIN 4108-10 WAB, Befestigung durch Kleben, Verankerung der Unterkonstruktion in Normalbeton.
Menge: 3,000 m2
Leistungsbereichkatalog: 038
DIN276-1_08: 335
DIN276_18: 335

**3.2.220 Wärmedämmung hinterlüft.Fassade MW 0,032W/(mK) D 60mm WAB**
STLB-Bau 2025-04 038
Wärmedämmung für vorgehängte hinterlüftete Außenwandbekleidung an Außenwand, aus Mineralwolle MW DIN EN 13162, Bemessungswert der Wärmeleitfähigkeit max. 0,032 W/(mK), Nennwert der Wärmeleitfähigkeit max. 0,031 W/(mK), Schmelzpunkt größer 1000 Grad C, DIN 4102-17, Brandverhaltensklasse DIN EN 13501-1 A1 (nichtbrennbar), Dicke 60 mm, mit außenseitiger Kaschierung mit schwarzem Glasvlies, Anwendungsgebiet DIN 4108-10 WAB, Befestigung durch Kleben, Verankerung der Unterkonstruktion in Normalbeton.
Menge: 3,000 m2
Leistungsbereichkatalog: 038
DIN276-1_08: 335
DIN276_18: 335

**3.2.230 Wärmedämmung hinterlüft.Fassade MW 0,032W/(mK) D 220mm WAB**
STLB-Bau 2025-04 038
Wärmedämmung für vorgehängte hinterlüftete Außenwandbekleidung als Deckenuntersicht, aus Mineralwolle MW DIN EN 13162, Bemessungswert der Wärmeleitfähigkeit max. 0,032 W/(mK), Nennwert der Wärmeleitfähigkeit max. 0,031 W/(mK), Schmelzpunkt größer 1000 Grad C, DIN 4102-17, Brandverhaltensklasse DIN EN 13501-1 A1 (nichtbrennbar), Dicke 220 mm, mit außenseitiger Kaschierung mit schwarzem Glasvlies, Anwendungsgebiet DIN 4108-10 WAB, Befestigung durch Kleben, Verankerung der Unterkonstruktion in Normalbeton.
Menge: 18,000 m2
Leistungsbereichkatalog: 038
DIN276-1_08: 353
DIN276_18: 335

**3.2.240 Wärmedämmung hinterlüft.Fassade MW 0,032W/(mK) D 120- 240mm WAB EG Brüstung**
*** Leitbeschreibung
Wärmedämmung für vorgehängte hinterlüftete Außenwandbekleidung an Außenwand, aus Mineralwolle MW DIN EN 13162, Bemessungswert der Wärmeleitfähigkeit max. 0,032 W/(mK), Nennwert der Wärmeleitfähigkeit max. 0,031 W/(mK), Schmelzpunkt größer 1000 Grad C, DIN 4102-17, Brandverhaltensklasse DIN EN 13501-1 A1 (nichtbrennbar), Dicke120- 240 mm, mit außenseitiger Kaschierung mit schwarzem Glasvlies, Anwendungsgebiet DIN 4108-10 WAB, Befestigung durch Kleben, Verankerung der Unterkonstruktion in Normalbeton.
Menge: 42,500 m2
Leistungsbereichkatalog: 038
DIN276 neu: 335
DIN276-1_08: 335
DIN276_06: 335
DIN276_18: 335
*Unterbeschreibung 1 Beschreibung*
als Dämmbereich unter Erdgeschossfenster, Breite Streifen bis 1800mm

Anpassung der Dämmung an Unterkonstruktion der Natursteinfassade bestehend aus Ankern, Konsolen, Aluminiumhohlrohren und Gerüstdauerankern

Höhe des zu dämmenden Bereichs 500 mm
Dämmung mit unterschiedlicher Dämmstärke von 120 - 240 mm

Ausführung gemäß Architektenzeichnung
D10117LBV00A330-DE018

Einbauort:
Fassade Verwaltungsbau - Süd-Ost  EG

**3.2.250 Wärmedämmung hinterlüft.Fassade B 12 cm MW 0,032W/(mK) D 240 - 290 mm WAB EG Fensterbank**
*** Leitbeschreibung
Wärmedämmung für vorgehängte hinterlüftete Außenwandbekleidung auf Brüstung unter Fensterbank,
Breite Streifen 12 cm, aus Mineralwolle MW DIN EN 13162, Bemessungswert der Wärmeleitfähigkeit max. 0,032 W/(mK), Nennwert der Wärmeleitfähigkeit max. 0,031 W/(mK), Schmelzpunkt größer 1000 Grad C, DIN 4102-17, Brandverhaltensklasse DIN EN 13501-1 A1 (nichtbrennbar),  mit außenseitiger Kaschierung mit schwarzem Glasvlies, Anwendungsgebiet DIN 4108-10 WAB, Befestigung durch Kleben, Verankerung der Unterkonstruktion in Normalbeton.
Menge: 85,000 m
Leistungsbereichkatalog: 038
DIN276 neu: 335
DIN276-1_08: 335
DIN276_06: 335
DIN276_18: 335
*Unterbeschreibung 1 Beschreibung*
im Bereich der Betonbrüstung und der bauseitigen Rinne unterhalb der Fensterbank, Breite Streifen 1800 mm,

Dämmstärke zwischen 240 - 290 mm, mittlere Dämmstärke 265 mm

Anpassung der Dämmung an Unterkonstruktion der Natursteinfassade bestehend aus Ankern, Konsolen, Aluminiumhohlrohren und Gerüstdauerankern

Ausführung gemäß Architektenzeichnung
D10117LBV00A330-DE018

Einbauort:
Fassade Verwaltungsbau - Süd-Ost Erdgeschoss

**3.2.260 Ausschneiden Dämmpl. Rohrleitungen Mineralwolle D170 mm**
Ausschneiden von Dämmstoffplatten für Rohrleitungen, in vorgehängter hinterlüfteter Außenwandbekleidung, Dämmstoff aus Mineralwolle, Dicke Dämmplatte 240 mm, Durchmesser Ausschnitt 170 mm, auf Oberseite der Dämmung, einschließlich. nach Verlegung der bauseitigen Fallrohre Anpassen der Kaschierung
Menge: 1265,000 m
Leistungsbereichkatalog: 038
DIN276-1_08: 335
DIN276_18: 335

**3.2.270 Wärmedämmung hinterlüft.Fassade B 12 cm CG 0,040W/(mK) D 230 mm PW EG Sockel**
*** Leitbeschreibung
Wärmedämmung für vorgehängte hinterlüftete Außenwandbekleidung im Sockelbereich, Dicke 230 mm
Breite Streifen 60-65 cm, aus Schaumglas CG DIN EN 13167, Bemessungswert der Wärmeleitfähigkeit max. 0,040 W/(mK), Nennwert der Wärmeleitfähigkeit max. 0,039 W/(mK), Dicke 230 mm, Anwendungsgebiet DIN 4108-10 PW, mit Klebe- und Dichtungsmasse auf Bitumenbasis (2-Komponentenkleber) befestigen, Ausführung gemäß Zeichnung
Zeichnungs-Nr 'D10117LBV00A330_DE013'
Menge: 49,000 m2
Leistungsbereichkatalog: 038
DIN276 neu: 335
DIN276-1_08: 335
DIN276_06: 335
DIN276_18: 335
*Unterbeschreibung 1 Beschreibung*
im Bereich derSockels unterhalb der Fensterbank,

Anpassung der Dämmung an Unterkonstruktion der Natursteinfassade bestehend aus Ankern, Konsolen, Aluminiumhohlrohren und Gerüstdauerankern

unterer Abschluss angeschrägt und an Stärke der bauseitigen Perimeterdämmung angepasst D 140 mm

einschl.
Abdichtung Wandsockel DIN 18533-1 und DIN 18533-3, Wassereinwirkungsklasse W4-E (Spritzwasser und Bodenfeuchte am Wandsockel sowie Kapillarwasser in und unter Wänden)
mit mineralischen Dichtungsschlämmen (MDS), rissüberbrückend, mind. 2-mal auftragen, Trockenschichtdicke mind. 2 mm, im Spachtelverfahren aufbringen

Einbauort:
Fassade Verwaltungsbau - EG Erna Berger Straße

**3.2.280 Wärmedämmung hinterlüft.Fassade B 12 cm CG 0,040W/(mK) D 180 mm PW EG Fensterbank**
*** Leitbeschreibung
Wärmedämmung für vorgehängte hinterlüftete Außenwandbekleidung im Sockelbereich unter Fensterbank Dicke 180 mm, Breite Streifen 40-45 cm, Einzellängen bis 1,80 m, aus Schaumglas CG DIN EN 13167, Bemessungswert der Wärmeleitfähigkeit max. 0,040 W/(mK), Nennwert der Wärmeleitfähigkeit max. 0,039 W/(mK), Dicke 230 mm, Anwendungsgebiet DIN 4108-10 PW, mit Klebe- und Dichtungsmasse auf Bitumenbasis (2-Komponentenkleber) befestigen, Ausführung gemäß Zeichnung
Zeichnungs-Nr 'D10117LBV00A330_DE013'
Menge: 35,000 m2
Leistungsbereichkatalog: 038
DIN276 neu: 335
DIN276-1_08: 335
DIN276_06: 335
DIN276_18: 335
*Unterbeschreibung 1 Beschreibung*
im Bereich derSockels unterhalb der Fensterbank,

Anpassung der Dämmung an Unterkonstruktion der Natursteinfassade bestehend aus Ankern, Konsolen, Aluminiumhohlrohren und Gerüstdauerankern

ein  Abschluss angeschrägt und an Fensterbank angepasst D 100 mm

einschl.
Abdichtung Wandsockel DIN 18533-1 und DIN 18533-3, Wassereinwirkungsklasse W4-E (Spritzwasser und Bodenfeuchte am Wandsockel sowie Kapillarwasser in und unter Wänden)
mit mineralischen Dichtungsschlämmen (MDS), rissüberbrückend, mind. 2-mal auftragen, Trockenschichtdicke mind. 2 mm, im Spachtelverfahren aufbringen

Einbauort:
Fassade Verwaltungsbau - EG Erna Berger Straße

**3.2.290 UK Stahl niro hinterlüft. Außenwandbekl. Außenwand Pfeiler**
*** Leitbeschreibung
Unterkonstruktion für vorgehängte hinterlüftete Fassade aus Tragprofilen und Wandhaltern, Wandhalter aus nichtrostendem Stahl, Traglattung/-profil vertikal, aus Aluminium, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
Südfassade Pfeiler Achse A-E, Achse G-W
Ostfassade Pfeiler Achse 18-37, Achse 39-41
Menge: 1025,000 m2
Leistungsbereichkatalog: 038
DIN276-1_08: 335
DIN276_18: 335
*Unterbeschreibung 1 Beschreibung*
Abstand der Vorderseite der Bekleidungselemente zum Verankerungsgrund an der Außenwand in unterschiedlichen Tiefen, Maximalabstand über 320 bis 340 mm

Pfeilerbreite 1000 mm, an hochbewehrten Stützen,
Befestigungsraum durch bis zu zwei Entwässerungs-rohrleitungen eingeschränkt, dübellöcher für UK Naturstein fix vorgegebenen (siehe Planung), Bohrtiefe 80 mm

bestehend je Pfeiler aus 2 vertikalen Hohlrohren und Einzelankerplatten als Winkel oder T- Schweißkonstruktionen mit U-Profilen und Laschen dem schrägen Verlauf der Natursteinbekleidung angepasst
Abrechnung über m² Rohbaufläche

Ausführung gemäß Positionsplanung Statik Natursteinfassade
Plan D013, D015; D017; D044 und Statik Natursteinfassade

**3.2.300 UK Stahl niro hinterlüft. Außenwandbekl. Innenecke Pfeiler**
*** Leitbeschreibung
*** Bezugsbeschreibung
Unterkonstruktion für vorgehängte hinterlüftete Fassade aus Tragprofilen und Wandhaltern, Wandhalter aus nichtrostendem Stahl, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
Südfassade Innenecke Achse F-38
Menge: 22,600 m
Leistungsbereichkatalog: 038
DIN276_18: 335
*Unterbeschreibung 1 Beschreibung*
im Bereich der Gebäudeecke

Abstand der Vorderseite der Bekleidungselemente zum Verankerungsgrund an der Außenwand in unterschiedlichen Tiefen, Maximalabstand über 320 bis 340 mm

Befestigungsbreite im Bereich der Innenecke 2 x 16 cm an hochbewehrten Stützen,
dübellöcher für UK Naturstein fix vorgegebenen (siehe Planung), Bohrtiefe 80 mm

bestehend je Etage aus einer mehrteiligen Stahlkonstruktion aus Fachwerkkonstruktion aus Hohl- und U-Profilen mit Zugbändern und Einzelankerplatten als Winkel oder T- Schweißkonstruktionen mit U-Profilen und Laschen dem schrägen Verlauf der Natursteinbekleidung angepasst

Abrechnung über m Innenecke

Ausführung gemäß Positionsplanung Statik Natursteinfassade
Plan D012, D014, D016 und Statik Natursteinfassade

**3.2.310 UK Stahl niro hinterlüft. Außenwandbekl. Außenecke Pfeiler**
*** wie Position 3.2.300
jedoch
im Bereich der Gebäudeaußenecke

Abstand der Vorderseite der Bekleidungselemente zum Verankerungsgrund an der Außenwand in unterschiedlichen Tiefen, Maximalabstand über 320 bis 340 mm

Befestigungsbreite im Bereich der Außenecke 2 x 80 cm an hochbewehrten Stützen,

dübellöcher für UK Naturstein fix vorgegebenen (siehe Planung), Bohrtiefe 80 mm

bestehend je Etage aus  Einzelankerplatten als Winkel oder T- Schweißkonstruktionen mit U-Profilen und Laschen dem schrägen Verlauf und der Überbrückung der Eckauskragungen der Natursteinbekleidung angepasst

Abrechnung über m Außenecke

Ausführung gemäß Positionsplanung Statik Natursteinfassade
Plan D021; D022 und Statik Natursteinfassade

Einbauort
Südfassade Außenecke Achse F-42, Ostfassade A-38
Menge: 45,200 m
Leistungsbereichkatalog: 038
DIN276_18: 335

**3.2.320 Sonderanker Bereich Abdichtung**
Fußpunkt der vorbeschriebenen Unterkonstruktionen der Pfeilerbekleidungen  im Sockelbereich von Wänden,

für Befestigung der UK am unteren Abschluss mit
Sonderankern, bis 30cm über OK Gelände keine
Befestigungsmöglichkeit am Verankerungsgrund, Wand ist
im Sockelbereich bis zu einer Höhe von ca. 30cm über OK
Gelände mit einer bauseitigen bituminösen Abdichtung
versehen,

 Abrechnung nach Stück Pfeilerbekleidung
Menge: 42,000 St
DIN276_18: 335

**3.2.330 UK Stahl niro hinterlüft. Außenwandbekl. Brüstung 1.OG**
*** Leitbeschreibung
*** Bezugsbeschreibung
Unterkonstruktion für vorgehängte hinterlüftete Fassade aus Tragprofilen und Wandhaltern, Wandhalter aus nichtrostendem Stahl, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
Süd- und Ostfassade Brüstungen 1.OG
Menge: 45,000 St
Leistungsbereichkatalog: 038
DIN276_18: 335
*Unterbeschreibung 1 Beschreibung*
im Bereich der Brüstungen 1.OG

Abstand der Vorderseite der Bekleidungselemente zum Verankerungsgrund 100 mm, Brüstungsbreite 1400 mm

Befestigungsbreite im Bereich des Deckenrandes 25 cm an hochbewehrten Bauteilen, Bohrtiefe 80 mm

bestehend  aus 2 Einzelankerplatten als Winkel oder T- Schweißkonstruktionen mit Laschen zur Aufnahme der Anker der  Natursteinbekleidung angepasst

Abrechnung über Stück Brüstung

Ausführung gemäß Positionsplanung Statik Natursteinfassade
Plan D015 und Statik Natursteinfassade

**3.2.340 UK Stahl niro hinterlüft. Außenwandbekl. Brüstung/ Fensterbank 2.OG**
*** wie Position 3.2.330
jedoch
im Bereich der Brüstungen/ Fensterbänke 2.OG

Abstand der Vorderseite der Bekleidungselemente zum Verankerungsgrund 320 mm, Befestigungsbreite im Bereich des Deckenrandes 25 cm an hochbewehrten Bauteilen, Bohrtiefe 80 mm

Breite Frontplatte  2770 mm, Höhe Frontplatte 705 mm, Breite Fensterbank 2100 mm, Tiefe Fensterbank 360 mm, Breite Sturzkasten 1400 mm, Höhe Sturzkasten 525 mm

Unterkonstruktion zur Lastaufnahme als zu Revisionszwecken betretbare Fensterbank,

bestehend  aus 3 Einzelankerplatten als Winkel oder T- Schweißkonstruktionen mit Laschen, jeweils mit senkrechten U-Profilen über die Höhe der Frontplatte und aufgelegter Rahmenkonstruktion  zur Auflagerung der Fensterbank aus Hohlprofilen, zusätzlich 2 senkrechte U-Profile zur Aufnahme der Sturzkastenverkleidung

Abrechnung über Stück Brüstung

Ausführung gemäß Positionsplanung Statik Natursteinfassade
Plan D017 und Statik Natursteinfassade

Einbauort
Süd- und Ostfassade Brüstungen 2.OG
Menge: 43,000 St
Leistungsbereichkatalog: 038
DIN276_18: 335

**3.2.350 UK Stahl niro hinterlüft. Außenwandbekl. Brüstung/ Fensterbank 2.OG**
*** wie Position 3.2.330
jedoch
im Bereich der Brüstungen/ Fensterbänke 2.OG

Abstand der Vorderseite der Bekleidungselemente zum Verankerungsgrund 320 mm, Befestigungsbreite im Bereich des Deckenrandes 25 cm an hochbewehrten Bauteilen, Bohrtiefe 80 mm

Breite Frontplatte  2770 mm, Höhe Frontplatte 705 mm, Breite Fensterbank 2720 mm, Tiefe Fensterbank 360 mm, Breite Sturzkasten 1400 mm, Höhe Sturzkasten 525 mm

Unterkonstruktion zur Lastaufnahme als zu Revisionszwecken betretbare Fensterbank,

bestehend  aus 3 Einzelankerplatten als Winkel oder T- Schweißkonstruktionen mit Laschen, jeweils mit senkrechten U-Profilen über die Höhe der Frontplatte und aufgelegter Rahmenkonstruktion  zur Auflagerung der Fensterbank aus Hohlprofilen, zusätzlich 2 senkrechte U-Profile zur Aufnahme der Sturzkastenverkleidung

Abrechnung über Stück Brüstung

Ausführung gemäß Positionsplanung Statik Natursteinfassade
Plan D022 und Statik Natursteinfassade

Einbauort
Süd- und Ostfassade Brüstungen 2.OG Achse A-B und F-G
Menge: 2,000 St
Leistungsbereichkatalog: 038
DIN276_18: 335

**3.2.360 UK Stahl niro hinterlüft. Außenwandbekl. Brüstung/ Fensterbank 3. - 5.OG**
*** wie Position 3.2.330
jedoch
im Bereich der Brüstungen/ Fensterbänke 3.-5.OG

Abstand der Vorderseite der Bekleidungselemente zum Verankerungsgrund 320 mm, Befestigungsbreite im Bereich des Deckenrandes 25 cm an hochbewehrten Bauteilen, Bohrtiefe 80 mm

Breite Frontplatte  2770 mm, Höhe Frontplatte 705 mm, Breite Fensterbank 2100 mm, Tiefe Fensterbank 360 mm,

Unterkonstruktion zur Lastaufnahme als zu Revisionszwecken betretbare Fensterbank,

bestehend  aus 3 Einzelankerplatten als Winkel oder T- Schweißkonstruktionen mit Laschen, jeweils mit senkrechten U-Profilen über die Höhe der Frontplatte und aufgelegter Rahmenkonstruktion  zur Auflagerung der Fensterbank aus Hohlprofilen

Abrechnung über Stück Brüstung

Ausführung gemäß Positionsplanung Statik Natursteinfassade
Plan D018 und Statik Natursteinfassade

Einbauort
Süd- und Ostfassade Brüstungen 3.-5.OG
Menge: 129,000 St
Leistungsbereichkatalog: 038
DIN276_18: 335

**3.2.370 UK Stahl niro hinterlüft. Außenwandbekl. Brüstung/ Fensterbank 3. - 5.OG**
*** wie Position 3.2.330
jedoch
im Bereich der Brüstungen/ Fensterbänke 3.-5.OG

Abstand der Vorderseite der Bekleidungselemente zum Verankerungsgrund 320 mm, Befestigungsbreite im Bereich des Deckenrandes 25 cm an hochbewehrten Bauteilen, Bohrtiefe 80 mm

Breite Frontplatte  2770 mm, Höhe Frontplatte 705 mm, Breite Fensterbank 2780 mm, Tiefe Fensterbank 360 mm,

Unterkonstruktion zur Lastaufnahme als zu Revisionszwecken betretbare Fensterbank,

bestehend  aus 3 Einzelankerplatten als Winkel oder T- Schweißkonstruktionen mit Laschen, jeweils mit senkrechten U-Profilen über die Höhe der Frontplatte und aufgelegter Rahmenkonstruktion  zur Auflagerung der Fensterbank aus Hohlprofilen

Abrechnung über Stück Brüstung

Ausführung gemäß Positionsplanung Statik Natursteinfassade
Plan D022 und Statik Natursteinfassade

Einbauort
Süd- und Ostfassade Brüstungen 3.-5.OG Achse F-G und A-B
Menge: 6,000 St
Leistungsbereichkatalog: 038
DIN276_18: 335

**3.2.380 UK Stahl niro hinterlüft. Außenwandbekl. Sockel/ Fensterbank**
*** wie Position 3.2.330
jedoch
im Bereich der Sockelbekleidung/ Fensterbänke EG

Abstand der Vorderseite der Bekleidungselemente zum Verankerungsgrund in unterschiedlichen Tiefen, dem schrägen Verlauf der geneigten Fensterbank angepasst, bis zu  320 mm,  an hochbewehrten Bauteilen, Bohrtiefe 80 mm

Breite Frontplatte  2110 mm, Höhe Frontplatte 100-300 mm, Breite Fensterbank 1400 - 2100 mm, Tiefe der geneigten Fensterbank bis 920 mm,

bestehend  aus 2 Einzelankerplatten als Winkel oder T- Schweißkonstruktionen mit Laschen, jeweils mit geneigten und senkrechten U-Profilen über die Höhe der Frontplatte und der Fensterbank
bis 30cm über OK Gelände keine Befestigungsmöglichkeit am Verankerungsgrund, Wand ist im Sockelbereich bis zu einer Höhe von ca. 30cm über OK Gelände mit einer bauseitigen bituminösen Abdichtung versehen,

Abrechnung über Stück Brüstung

Ausführung gemäß Positionsplanung Statik Natursteinfassade
Plan D23 und Statik Natursteinfassade
Einbauort
Süd- und Ostfassade Brüstungen EG
Menge: 38,000 St
Leistungsbereichkatalog: 038
DIN276_18: 335

**3.2.390 UK Stahl niro hinterlüft. Außenwandbekl. Traufe**
*** Leitbeschreibung
Unterkonstruktion für vorgehängte hinterlüftete Fassade aus Tragprofilen und Wandhaltern, Wandhalter aus nichtrostendem Stahl, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
Süd- und Ostfassade Traufe
Menge: 118,000 m2
Leistungsbereichkatalog: 038
DIN276_18: 335
*Unterbeschreibung 1 Beschreibung*
im Bereich der Traufe

Abstand der Vorderseite der Bekleidungselemente zum Verankerungsgrund an der Außenwand in unterschiedlichen Tiefen,
Traufbekleidung über 320 bis 340 mm
Sturzkasten 100 mm

Höhe der Attika + Deckenplatte  75 cm an hochbewehrten Bauteilen
dübellöcher für UK Naturstein fix vorgegebenen (siehe Planung), Bohrtiefe 80 mm

bestehend je Etage aus Einzelankerplatten als Winkel oder T- Schweißkonstruktionen mit U-Profilen und Laschen Aufnahme der Attikabekleidung und der Sturzkästen der Natursteinbekleidung angepasst, U-Profile bilden einen 3 teiligen Rahmen in Profilierung der Natursteinbekleidung als Grundlage zur Befestigung mit Hinterschnittankern

Abrechnung über m² Rohbau

Ausführung gemäß Positionsplanung Statik Natursteinfassade
Plan D019/D020 und Statik Natursteinfassade

**3.2.400 UK Stahl niro hinterlüft. Außenwandbekl. Attika**
*** Leitbeschreibung
Unterkonstruktion für Attikabelag aus Tragprofilen und Wandhaltern, Wandhalter aus nichtrostendem Stahl, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
Süd- und Ostfassade Attika
Menge: 158,000 m
Leistungsbereichkatalog: 038
DIN276_18: 335
*Unterbeschreibung 1 Beschreibung*
im Bereich der Attika

Attika geneigt 2,5% auf Attikakrone montiert, Abstand Rohbau zur Hinterkante Attikaabdeckung 80-140 mm

Attikastärke 22 cm
dübellöcher für UK Naturstein fix vorgegebenen (siehe Planung), Bohrtiefe 80 mm

bestehend aus Einzelankerplatten als Winkel oder T- Schweißkonstruktionen mit U-Profilen L 750 mm als Attikaauflager, Abstand Auflager im Regelfall 1040 mm einschließlich. zusätzlicher Auflagerkonsolen im Bereich von Ecken und Gebäudeanschlüssen

Abrechnung über m Attika

Ausführung gemäß Positionsplanung Statik Natursteinfassade
Plan D019/D020 und Statik Natursteinfassade

**3.2.410 Bekleidung Naturwerkstein Wand Kalkstein Pfeiler EG**
*** Leitbeschreibung
*** gemäß Ausführungsbeschreibung 1
Bekleidung aus Naturwerkstein, am Gebäude außen, an Wänden, mit Luftschicht, vor vorh. Dämmschicht, Untergrund Beton, Gesteinsart Kalkstein, Oberfläche wassergestrahlt mit zwei verschiedenen Oberflächenbehandlungen, Ausführung gemäß Zeichnung
Ausführung gemäß Architektenzeichnung
D10117LBV00A330-DE013
Einbauort: Pfeiler zwischen Fenstern EG - Ansicht Süd
Menge: 14,000 St
Leistungsbereichkatalog: 014
DIN276-1_08: 335
DIN276_18: 335
*Unterbeschreibung 1 Beschreibung*
Montage im Bereich der Pfeiler zwischen den Fensteröffnungen als eine Art 3- seitige Bekleidung
Bekleidung grenzt oberhalb an ebenengleiche Brüstungsbekleidung an, unterhalb Anschluss an Gelände (hinterlüftet), seitlicher Anschluss an Fensterkonstruktion aus Metall, Fugen zu Nachbarbauteilen offen, Fugen werden nachträglich geschlossen, Verfugung wird gesondert vergütet,

bestehend aus Elementen, welche aus einzelnen Platten zusammengesetzt sind
Anzahl Elemente: 2
Anzahl Platten: 8 (4 je Element)

Gesamtabmessung beider Elemente
H = 3510 - 3780 mm
Gesamtfläche Naturstein
Plattendicke 40 mm, ca. 6,95 m² (8 Platten)

1. Element, Höhe 1945 mm
bestehend aus 4 Platten
- Leibungsplatte 1, Breite 310 mm, rechtwinkliger Anschluss an Frontplatte 1, Oberfläche 1
- Frontplatte 1, Breite 695 mm, mit sichtbarer Kante zur Leibungsbekleidung 1, Anschluss auf Gehrung zur Frontplatte 2 stumpfwinklig, Oberfläche 1
- Frontplatte 2, Breite 735 mm, auf Gehrung zur Frontplatte 1 und zur Leibungsplatte 2, stumpfwinklig, Oberfläche 2
- Leibungsplatte 2, Breite 110 mm, auf Gehrung zur Frontplatte 2, stumpfwinklig, Oberfläche 2
- Ausbildung der Stoßfugen der vorbeschriebenen 4 Einzelplatten als geklebte Pressfugen, Eckverbindungen mit verdeckt liegenden Verbindungsmitteln

2. Element Höhe 1565-1835 mm Das untere Ende ist individuell je Pfeiler an die angrenzende Geländeoberkante anzupassen. Die untere Platte ist im Bereich der Frontplatte 2 und der Leibungsplatte 1+ 2 an den schrägen Verlauf der Fensterbank anzupassen.
sonst analog 1. Element
Position beinhaltet 1. und 2. Element übereinander angeordnet, mit Nullfuge zwischen den Elementen,
Ausbildung der an der Ecke sichtbaren vertikalen Kantenfläche der Wandbekleidung und der Kanten der Leibungsplatten Richtung Fensterelement als Sichtfläche analog der jeweiligen Plattenoberfläche, einschließlich Kalibrieren der Kante auf gleichmäßige Plattenstärke.

Gesteinsartbekleidung Kalkstein
Material und Ausführung gemäß Ausführungsbeschreibung.
Oberfläche 1 - wassergestrahlt
Oberfläche 2 - wassergestrahlt und gestockt

Konstruktionsaufbau:
- 24 cm Wärmedämmung
-  4 cm Luftschicht Bereich Leibungsplatten und Frontplatte 2 bzw. 8 cm Bereich Frontplatte 1
- 4 cm Naturwerkstein,
Dicke Gesamtkonstruktionsaufbau im Normalbereich (Frontplatte 1) 36 cm,

befestigen an Unterkonstruktion und Sonderankern aus nichtrostendem Stahl,  Unterkonstruktion gesondert beschrieben, Befestigung mit Ankerdornen, einschließlich Herstellen von Ankertaschen in den Platten, Plattenbefestigung in den Plattenfugen/ -stößen

**3.2.420 Bekleidung Naturwerkstein Wand Kalkstein Pfeiler EG -Süd Achse B-E / Ost Achse 40-18**
*** wie Position 3.2.410
jedoch

Gesamtabmessung beider Elemente
H = 3990 mm
Gesamtfläche Naturstein
Plattendicke 40 mm, ca. 7,35 m² (8 Platten)

2. Element Höhe 2045 mm

Ausführung gemäß Architektenzeichnung
D10117LBV00A330-DE018-2
Einbauort: EG - Ansicht Süd Achse B-F; Ansicht Ost Achse 39-18
Menge: 23,000 St
Leistungsbereichkatalog: 014
DIN276-1_08: 335
DIN276_18: 335

**3.2.430 Bekleidung Naturwerkstein Wand Kalkstein Pfeiler EG - Ost Achse 32**
*** wie Position 3.2.410
jedoch

bestehend aus Elementen, welche aus einzelnen Platten zusammengesetzt sind
Anzahl Elemente: 2
Anzahl Platten: 10 (5 je Element)

Gesamtabmessung beider Elemente
H = 3990 mm
Gesamtfläche Naturstein
Plattendicke 40 mm, ca. 7,85 m² (10 Platten)

1. Element, Höhe 1546 mm
bestehend aus 5 Platten
- Leibungsplatte 1, Breite 310 mm, rechtwinkliger Anschluss an Frontplatte 1, Oberfläche 1
- Frontplatte 1, Breite 695 mm, mit sichtbarer Kante zur Leibungsbekleidung 1, Anschluss auf Gehrung zur Frontplatte 2 stumpfwinklig, Oberfläche 1
- Frontplatte 2, Breite 735 mm, auf Gehrung zur Frontplatte 1 und zur Leibungsplatte 2, stumpfwinklig, Oberfläche 2
- Leibungsplatte 2, Breite 365 mm, auf Gehrung zur Frontplatte 2, stumpfwinklig, Höhe 1595 mm, Oberfläche 2
- Leibungsplatte 3, Breite 80 mm rechtwinklig an Leibungsplatte 2 angebracht, Höhe 1595 mm, Oberfläche 2
- Ausbildung der Stoßfugen der vorbeschriebenen 4 Einzelplatten als geklebte Pressfugen, Eckverbindungen mit verdeckt liegenden Verbindungsmitteln
- Anpassung der Leibungsplatte 1 an oberen Anschluss der Brüstungsbekleidung

2. Element Höhe 2045 mm Das untere Ende ist individuell je Pfeiler an die angrenzende Geländeoberkante anzupassen. Die untere Platte ist im Bereich der Frontplatte 2 und der Leibungsplatte 1+ 2+3 an den schrägen Verlauf der Fensterbank anzupassen.
sonst analog 1. Element
Ausführung gemäß Architektenzeichnung
D10117LBV00A330-DE806

Einbauort: EG - Ansicht Ost Achse 32
Menge: 1,000 St
Leistungsbereichkatalog: 014
DIN276-1_08: 335
DIN276_18: 335

**3.2.440 Bekleidung Naturwerkstein Wand Kalkstein Pfeiler EG - Ost Achse 31**
*** wie Position 3.2.410
jedoch

bestehend aus Elementen, welche aus einzelnen Platten zusammengesetzt sind
Anzahl Elemente: 2
Anzahl Platten: 10 (5 je Element)

Gesamtabmessung beider Elemente
H = 3990 mm
Gesamtfläche Naturstein
Plattendicke 40 mm, ca. 8 m²  (10 Platten)

1. Element, Höhe 1945 mm
bestehend aus 5 Platten
- Leibungsplatte 1, Breite 605 mm, rechtwinkliger Anschluss an Frontplatte 1, mit zusätzlicher Leibungsplatte B 80 mm rechtwinklig an Leibungsplatte angebracht, Oberfläche 1
- Frontplatte 1, Breite 695 mm, mit sichtbarer Kante zur Leibungsbekleidung 1, Anschluss auf Gehrung zur Frontplatte 2 stumpfwinklig, Höhe 1595 mm, Oberfläche 1
- Frontplatte 2, Breite 735 mm, auf Gehrung zur Frontplatte 1 und zur Leibungsplatte 2, stumpfwinklig, Oberfläche 2
- Leibungsplatte 2, Breite 110 mm, auf Gehrung zur Frontplatte 2, stumpfwinklig, Höhe 1595 mm, Oberfläche 2
- Ausbildung der Stoßfugen der vorbeschriebenen 4 Einzelplatten als geklebte Pressfugen, Eckverbindungen mit verdeckt liegenden Verbindungsmitteln
- Anpassung der Leibungsplatte 1 an oberen Anschluss der Brüstungsbekleidung

2. Element Höhe 2045 mm Das untere Ende ist individuell je Pfeiler an die angrenzende Geländeoberkante anzupassen. Die untere Platte ist im Bereich der Frontplatte 2 und der Leibungsplatte 1+ 2+3 an den schrägen Verlauf der Fensterbank bzw. des Geländes anzupassen.
sonst analog 1. Element

Ausführung gemäß Architektenzeichnung
D10117LBV00A330-DE806

Einbauort: EG - Ansicht Ost Achse 31
Menge: 1,000 St
Leistungsbereichkatalog: 014
DIN276-1_08: 335
DIN276_18: 335

**3.2.450 Bekleidung Naturwerkstein Wand Kalkstein Pfeiler EG -Ost Achse 41/ 22, Süd Achse U**
*** wie Position 3.2.410
jedoch

Gesamtabmessung beider Elemente
H = 3990 mm
Gesamtfläche Naturstein
Plattendicke 40 mm, ca. 7,3 m² (8 Platten)

2. Element Höhe 2000 mm
Die Frontplatte 2 schließt nicht an die Fensterbank an und läuft in das Erdreich

Ausführung gemäß Architektenzeichnung
D10117LBV00A330_DE602

Ansicht Ost Achse 41/A/22, U/42
Menge: 3,000 St
Leistungsbereichkatalog: 014
DIN276-1_08: 335
DIN276_18: 335

**3.2.460 Bekleidung Naturwerkstein Wand Kalkstein Pfeiler EG - Ecke Achse W**
*** wie Position 3.2.410
jedoch

bestehend aus Elementen, welche aus einzelnen Platten zusammengesetzt sind
Anzahl Elemente: 2
Anzahl Platten: 10 (5 je Element)

Gesamtabmessung beider Elemente
H = 3545 mm
Gesamtfläche Naturstein
Plattendicke 40 mm ca. 4,46 m²  (6 Platten)
Plattendicke 50 mm ca. 8,7 m² (4 Platten)

1. Element, Höhe 1945 mm
bestehend aus 4 Platten:
- Leibungsplatte 1, B 440 mm, rechtwinkliger Anschluss an Frontplatte 1, Plattenstärke 40 mm, Oberfläche 1
- Frontplatte 1, Plattenstärke 40 mm Breite 695 mm, mit sichtbarer Kante, Anschluss auf Gehrung zur Frontplatte 2 stumpfwinklig, Oberfläche 1
- Frontplatte 2 und 3, Plattenstärke 50 mm, Gesamtbreite 2457 mm, auf Gehrung zur Frontplatte 1 und zur Leibungsplatte 2, stumpfwinklig, über die Breite als 2 Teilplatten, mit Nullfuge verbunden, Breiten
Frontplatte 2 1335 mm
Frontplatte 3 1120 mm
Oberfläche 2
- Leibungsplatte 2, Plattenstärke 40 mm, Breite 110 mm, auf Gehrung zur Frontplatte 3, stumpfwinklig, Oberfläche 2
- Ausbildung der Stoßfugen der vorbeschriebenen Einzelplatten als geklebte Pressfuge, Eckverbindung mit verdeckt liegenden Verbindungsmitteln

2. Element, Höhe 1625 mm
bestehend aus 4 Platten:
analog 1. Element jedoch
Frontplatte 2 Breite 1120 mm
Frontplatte 3 Breite 1335 mm
Das untere Ende ist individuell je Pfeiler an die angrenzende Geländeoberkante anzupassen und im Bereich der Frontplatte 2 und der Leibungsplatte 2 an den schrägen Verlauf der Fensterbank anzupassen.

Ausführung gemäß Architektenzeichnung
D10117LBV00A330_DE605

Einbauort: Ecke Achse W-  EG - Ansicht Süd
Menge: 1,000 St
Leistungsbereichkatalog: 014
DIN276-1_08: 335
DIN276_18: 335

**3.2.470 Bekleidung Naturwerkstein Wand Kalkstein Pfeiler EG - Außenecke Achse F/A**
*** Leitbeschreibung
*** gemäß Ausführungsbeschreibung 1
Bekleidung aus Naturwerkstein, am Gebäude außen, an Wänden, mit Luftschicht, vor vorh. Dämmschicht, Untergrund Beton, Gesteinsart Kalkstein, Oberfläche wassergestrahlt mit zwei verschiedenen Oberflächenbehandlungen, als Eckverkleidung, siehe Grundrisszeichnung

Einbauort: Verwaltungsbau Eckpfeiler EG - Ansicht Süd/Ost Achse F/A
Menge: 2,000 St
Leistungsbereichkatalog: 014
DIN276-1_08: 335
DIN276_18: 335
*Unterbeschreibung 1 Beschreibung*
Montage im Bereich der Gebäudeecke zwischen den Fensteröffnungen als Außenecke als eine Eckpfeilerbekleidung mit Leibungsanschlüssen
Bekleidung grenzt oberhalb an ebenengleiche Brüstungsbekleidung an, unterhalb Anschluss an Gelände (hinterlüftet),, seitlicher Anschluss an Fensterkonstruktion aus Metall, Fugen zu Nachbarbauteilen offen, Fugen werden nachträglich geschlossen, Verfugung wird gesondert vergütet,

bestehend aus Elementen, welche aus einzelnen Platten zusammengesetzt sind
Anzahl Elemente: 2
Anzahl Platten: 12 (6 je Element)

Gesamtabmessung beider Elemente
H = 3780 - 3990 mm
Gesamtfläche Naturstein
Plattendicke 40 mm ca. 12,1 m² (12 Platten)

1. Element, Höhe 1945 mm
- Leibungsplatte 1, Breite 110 mm, stumpfwinkliger Anschluss an Frontplatte 1, Oberfläche 2
- Frontplatte 1, Breite 735 mm, auf Gehrung zur Frontplatte 2 und zur Leibungsplatte 1, stumpfwinklig, Oberfläche 2
- Frontplatte 2, Breite 655 mm, mit sichtbarer Kante zur Frontplatte 3, rechtwinklig, Anschluss auf Gehrung zur Frontplatte 1 stumpfwinklig, Oberfläche 1
- Frontplatte 3, Breite 695 mm, mit sichtbarer Kante zur Frontplatte 2, rechtwinklig, Anschluss auf Gehrung zur Frontplatte 4 stumpfwinklig, Oberfläche 1
- Frontplatte 4, Breite 735 mm, auf Gehrung zur Frontplatte 3stumpfwinklig, auf Gehrung zur Leibungsplatte 2 stumpfwinklig, Oberfläche 2
- Leibungsplatte 2, Breite 110 mm, auf Gehrung zur Frontplatte 2, stumpfwinklig, Oberfläche 2
- Ausbildung der Stoßfugen der vorbeschriebenen Einzelplatten als geklebte Pressfuge, Eckverbindung mit verdeckt liegenden Verbindungsmitteln,

2. Element Höhe 1835-2045 mm
Das untere Ende ist individuell je Pfeiler an die angrenzende Geländeoberkante anzupassen und im Bereich der Frontplatten 1 und 4 und den Leibungen 1 und 2 an den schrägen Verlauf der Fensterbank anzupassen.
analog 1. Element
jedoch
Frontplatte 2 Breite 695 mm
Frontplatte 3 Breite 655 mm

Position beinhaltet 1. und 2. Element übereinander angeordnet mit Nullfuge zwischen den Elementen

Ausbildung der an der Ecke sichtbaren vertikalen Kantenfläche der Wandbekleidung und der Kanten der Leibungsplatten Richtung Fensterelement als Sichtfläche analog Plattenoberfläche, einschließlich Kalibrieren der Kante auf gleichmäßige Plattenstärke.

Gesteinsartbekleidung Kalkstein
Material gemäß Ausführungsbeschreibung.
Oberfläche 1 - wassergestrahlt
Oberfläche 2 - wassergestrahlt und gestockt
Konstruktionsaufbau:
- 24 cm Wärmedämmung
- 4 cm Luftschicht Bereich Leibungsplatten und Frontplatte 1+4 bzw. 8 cm Bereich Frontplatte 2+3
- 4 cm Naturwerkstein,
Dicke Gesamtkonstruktionsaufbau im Normalbereich (Frontplatte 2+3) 36 cm,

befestigen an Unterkonstruktion und Sonderankern aus nichtrostendem Stahl,  Unterkonstruktion gesondert beschrieben, Befestigung mit Ankerdornen, einschließlich Herstellen von Ankertaschen in den Platten, Plattenbefestigung in den Plattenfugen/ -stößen

**3.2.480 Bekleidung Naturwerkstein Wand Kalkstein Pfeiler EG - Innenecke Achse F-38**
*** Leitbeschreibung
*** gemäß Ausführungsbeschreibung 1
Bekleidung aus Naturwerkstein, am Gebäude außen, an Wänden, mit Luftschicht, vor vorh. Dämmschicht, Untergrund Beton, Gesteinsart Kalkstein, Oberfläche wassergestrahlt mit zwei verschiedenen Oberflächenbehandlungen, als Eckverkleidung, siehe Grundrisszeichnung

Einbauort: Verwaltungsbau EG - Innenecke Achse F-38
Menge: 1,000 St
Leistungsbereichkatalog: 014
DIN276-1_08: 335
DIN276_18: 335
*Unterbeschreibung 1 Beschreibung*
Montage im Bereich der Gebäudeecke zwischen den Fensteröffnungen als Innenecke mit Leibungsanschlüssen
Bekleidung grenzt oberhalb an ebenengleiche Brüstungsbekleidung an, unterhalb Anschluss an Gelände (hinterlüftet), seitlicher Anschluss an Fensterkonstruktion aus Metall, Fugen zu Nachbarbauteilen offen, Fugen werden nachträglich geschlossen, Verfugung wird gesondert vergütet,

bestehend aus Elementen, welche aus einzelnen Platten zusammengesetzt sind
Anzahl Elemente: 2
Anzahl Platten: 4 (2 je Element)

Gesamtabmessung beider Elemente
H = 3990 mm
Gesamtfläche Naturstein
Plattendicke 40 mm ca. 2,7 m² (4 Platten)

1. Element, Höhe 1945 mm
- Leibungsplatte 1, Breite 360 mm, rechtwinklig verbunden mit Leibungsplatte 2, Oberfläche 1
- Leibungsplatte 2, Breite 320 mm, rechtwinklig verbunden mit Leibungsplatte 1, Oberfläche 1
- Ausbildung der Stoßfugen der vorbeschriebenen Einzelplatten als geklebte Pressfuge, Eckverbindung mit verdeckt liegenden Verbindungsmitteln,

2. Element Höhe 1835 - 2045 mm
- Leibungsplatte 1, Breite 320 mm, rechtwinklig verbunden mit Leibungsplatte 2, Oberfläche 1
- Leibungsplatte 2, Breite 360 mm, rechtwinklig verbunden mit Leibungsplatte 1, Oberfläche 1
Das untere Ende ist individuell an die angrenzende Geländeoberkante anzupassen und an den Leibungen 1 und 2 an den schrägen Verlauf der Fensterbank anzupassen.

Position beinhaltet 1. und 2. Element übereinander angeordnet mit Nullfuge zwischen den Elementen

Ausbildung der an der Ecke sichtbaren vertikalen Kantenfläche der Wandbekleidung und der Kanten der Leibungsplatten Richtung Fensterelement als Sichtfläche analog Plattenoberfläche, einschließlich Kalibrieren der Kante auf gleichmäßige Plattenstärke.

Gesteinsartbekleidung Kalkstein
Material gemäß Ausführungsbeschreibung.
Oberfläche 1 - wassergestrahlt
Oberfläche 2 - wassergestrahlt und gestockt

Konstruktionsaufbau:
- 14 cm Wärmedämmung
- 4/18 cm Luftschicht
- 4 cm Naturwerkstein,
befestigen an Unterkonstruktion und Sonderankern aus nichtrostendem Stahl,  Unterkonstruktion gesondert beschrieben, Befestigung mit Ankerdornen, einschließlich Herstellen von Ankertaschen in den Platten, Plattenbefestigung in den Plattenfugen/ -stößen

**3.2.490 Bekleidung Naturwerkstein Wand Kalkstein Pfeiler EG - Innenecke Achse A-17**
*** wie Position 3.2.480
jedoch

Gesamtfläche Naturstein
Plattendicke 40 mm ca. 2,52 m²  (4 Platten)

1. Element, Höhe 1945 mm
wie in Leitbeschreibung beschrieben jedoch Leibungsplatte 1, Breite 320 mm, Leibungsplatte 2 (Frontplatte), Breite 315 mm

2. Element Höhe 2045 mm
- Leibungsplatte 1, Breite 320 mm, rechtwinklig verbunden mit Leibungsplatte 2, Oberfläche 1
- Leibungsplatte 2, Breite 315 mm, rechtwinklig verbunden mit Leibungsplatte 1, Oberfläche 1
sonst wie in Leitbeschreibung beschrieben

Konstruktionsaufbau:
- 12 bzw. 19 cm Wärmedämmung
- 4 bzw. 7 cm Luftschicht
- 4 cm Naturwerkstein

Ausführung gemäß Architektenzeichnung
D10117LBV00A330_DE290
Einbauort: EG - Innenecke Achse A-17
Menge: 1,000 St
Leistungsbereichkatalog: 014
DIN276-1_08: 335
DIN276_18: 335

**3.2.500 Ausschnitt Naturwerksteinpl. D 40 mm rechteckig L 0,2-0,5m B bis 0,2m**
STLB-Bau 2025-04 038
Ausschnitt in Außenwandbekleidung aus Naturwerksteinplatten,
Dicke '40' mm,
rechteckig, Länge über 0,2 bis 0,5 m, Breite bis 0,2 m, Ausführung gemäß Einzelbeschreibung,
Einzelbeschreibungs-Nr '1 - als vierseitiger Ausschnitt innerhalb Platte für bauseitigen Taster/ Kartenleser'
Menge: 3,000 St
Leistungsbereichkatalog: 038
DIN276 neu: 335
DIN276-1_08: 335
DIN276_06: 335
DIN276_18: 335

**3.2.510 Ausschnitt Naturwerksteinpl. D 40 mm rechteckig L 0,5-1m B bis 0,2m**
STLB-Bau 2025-04 038
Ausschnitt in Außenwandbekleidung aus Naturwerksteinplatten,
Dicke '40' mm,
rechteckig, Länge über 0,5 bis 1 m, Breite bis 0,2 m, Ausführung gemäß Einzelbeschreibung,
Einzelbeschreibungs-Nr '1 - als vierseitiger Ausschnitt innerhalb Platte für bauseitigen Taster/ Kartenleser'
Menge: 1,000 St
Leistungsbereichkatalog: 038
DIN276 neu: 335
DIN276-1_08: 335
DIN276_06: 335
DIN276_18: 335

**3.2.520 Ausschnitt Naturwerksteinpl. D 40 mm rund Durchm. 20-50mm**
STLB-Bau 2025-04 038
Ausschnitt in Außenwandbekleidung aus Naturwerksteinplatten,
Dicke '40' mm,
rund, Durchmesser über 20 bis 50 mm.
Menge: 5,000 St
Leistungsbereichkatalog: 038
DIN276-1_08: 335
DIN276_18: 335

**3.2.530 Ausschnitt Naturwerksteinpl. D 40 mm rechteckig L 0,2-0,5m B bis 0,2m**
STLB-Bau 2025-04 038
Ausschnitt in Außenwandbekleidung aus Naturwerksteinplatten,
Dicke '40' mm,
rechteckig, Länge über 0,2 bis 0,5 m, Breite bis 0,2 m, Ausführung gemäß Einzelbeschreibung,
Einzelbeschreibungs-Nr '1 - als  zweiseitiger Ausschnitt in den Leibungsplatten im Bereich der Decke 1.OG'
Menge: 94,000 St
Leistungsbereichkatalog: 038
DIN276 neu: 335
DIN276-1_08: 335
DIN276_06: 335
DIN276_18: 335

**3.2.540 Ausschnitt Naturwerksteinpl. D 40 mm rechteckig L bis 0,2m B bis 0,2m**
STLB-Bau 2025-04 038
Ausschnitt in Außenwandbekleidung aus Naturwerksteinplatten,
Dicke '40' mm,
rechteckig, Länge bis 0,2 m, Breite bis 0,2 m, Ausführung gemäß Einzelbeschreibung,
Einzelbeschreibungs-Nr '1 - als viereitiger Ausschnitt für Kameras'
Menge: 13,000 St
Leistungsbereichkatalog: 038
DIN276 neu: 335
DIN276-1_08: 335
DIN276_06: 335
DIN276_18: 335

**3.2.550 Bekleidung Naturwerkstein Wand Kalkstein Pfeiler 1.OG**
*** Leitbeschreibung
*** gemäß Ausführungsbeschreibung 1
Bekleidung aus Naturwerkstein, am Gebäude außen, an Wänden, mit Luftschicht, vor vorh. Dämmschicht, Untergrund Beton, Gesteinsart Kalkstein, Oberfläche wassergestrahlt mit zwei verschiedenen Oberflächenbehandlungen, Ausführung gemäß Zeichnung

Ausführung gemäß Architektenzeichnung
D10117LBV00A330_DE012

Einbauort: Pfeiler zwischen Fenstern 1.OG - Ansicht Süd / Ost
Menge: 42,000 St
Leistungsbereichkatalog: 014
DIN276-1_08: 335
DIN276_18: 335
*Unterbeschreibung 1 Beschreibung*
Montage im Bereich der Pfeiler zwischen den Fensteröffnungen als eine Art 3- seitige Bekleidung
Bekleidung grenzt oberhalb an ebenengleiche Brüstungsbekleidung an, unterhalb Anschluss an Gelände (hinterlüftet), seitlicher Anschluss an Fensterkonstruktion aus Metall, Fugen zu Nachbarbauteilen offen, Fugen werden nachträglich geschlossen, Verfugung wird gesondert vergütet,

bestehend aus Elementen, welche aus einzelnen Platten zusammengesetzt sind
Anzahl Elemente: 2
Anzahl Platten: 8 (4 je Element)

Gesamtabmessung beider Elemente
H = 3470 mm
Gesamtfläche Naturstein
Plattendicke 40 mm, ca. 6,4 m² (8 Platten)

1. Element, Höhe 1735 mm
bestehend aus 4 Platten:
- Leibungsplatte 1, Breite 310 mm, rechtwinkliger Anschluss an Frontplatte 1, Oberfläche 1
- Frontplatte 1, Breite 695 mm, mit sichtbarer Kante zur Leibungsbekleidung 1, Anschluss auf Gehrung zur Frontplatte 2 stumpfwinklig, Oberfläche 1
- Frontplatte 2, Breite 735 mm, auf Gehrung zur Frontplatte 1und zur Leibungsplatte 2 stumpfwinklig, Oberfläche 2
- Leibungsplatte 2, Breite 110 mm, auf Gehrung zur Frontplatte 2 stumpfwinklig Oberfläche 2
- Ausbildung der Stoßfugen der vorbeschriebenen Einzelplatten als geklebte Pressfuge, Eckverbindung mit verdeckt liegenden Verbindungsmitteln

2. Element
wie 1. Element

Position beinhaltet 1. und 2. Element übereinander angeordnet, mit Nullfuge zwischen den Elementen
Ausbildung der an der Ecke sichtbaren vertikalen Kantenfläche der Wandbekleidung und der Kanten der Leibungsplatten Richtung Fensterelement als Sichtfläche analog Plattenoberfläche, einschließlich Kalibrieren der Kante auf gleichmäßige Plattenstärke.

Gesteinsartbekleidung Kalkstein
Material und Ausführung gemäß Ausführungsbeschreibung.
Oberfläche 1 - wassergestrahlt
Oberfläche 2 - wassergestrahlt und gestockt

Konstruktionsaufbau:
- 24 cm Wärmedämmung
- 4 cm Luftschicht Bereich Leibungsplatten und Frontplatte 2 bzw. 8 cm Bereich Frontplatte 1
- 4 cm Naturwerkstein,
Dicke Gesamtkonstruktionsaufbau im Normalbereich (Frontplatte 1) 36 cm,

befestigen an Unterkonstruktion und Sonderankern aus nichtrostendem Stahl,  Unterkonstruktion gesondert beschrieben, Befestigung mit Ankerdornen, einschließlich Herstellen von Ankertaschen in den Platten, Plattenbefestigung in den Plattenfugen/ -stößen

**3.2.560 Bekleidung Naturwerkstein Wand Kalkstein Pfeiler 1.OG - Ecke Achse W**
*** wie Position 3.2.550
jedoch

bestehend aus Elementen, welche aus einzelnen Platten zusammengesetzt sind
Anzahl Elemente: 2
Anzahl Platten: 10 (5 je Element)

Gesamtfläche Naturstein
Plattendicke 40 mm ca. 3,11 m²  (6 Platten)
Plattendicke 50 mm ca. 8,5 m² (4 Platten)

1. Element, Höhe 1735 mm,
bestehend aus 4 Platten:
- Leibungsplatte 1, B 90 mm, rechtwinkliger Anschluss an Frontplatte 1, Plattenstärke 40 mm, Oberfläche 1
- Frontplatte 1, Plattenstärke 40 mm Breite 695 mm, mit sichtbarer Kante, Anschluss auf Gehrung zur Frontplatte 2 stumpfwinklig, Oberfläche 1
- Frontplatte 2 und 3, Plattenstärke 50 mm, Gesamtbreite 2457 mm, auf Gehrung zur Frontplatte 1 und zur Leibungsplatte 2, stumpfwinklig, über die Breite als 2 Teilplatten, mit Nullfuge verbunden, Breiten
Frontplatte 2 1335 mm
Frontplatte 3 1120 mm
Oberfläche 2
- Leibungsplatte 2, Plattenstärke 40 mm, Breite 110 mm, auf Gehrung zur Frontplatte 3, stumpfwinklig, Oberfläche 2
- Ausbildung der Stoßfugen der vorbeschriebenen Einzelplatten als geklebte Pressfuge, Eckverbindung mit verdeckt liegenden Verbindungsmitteln

2. Element, Höhe 1735 mm
bestehend aus 4 Platten:
analog 1. Element jedoch
Frontplatte 2 Breite 1120 mm
Frontplatte 3 Breite 1335 mm
Ausführung gemäß Architektenzeichnung
D10117LBV00A330_DE605

Einbauort: Ecke Achse W-  1.OG - Ansicht Süd
Menge: 1,000 St
Leistungsbereichkatalog: 014
DIN276-1_08: 335
DIN276_18: 335

**3.2.570 Bekleidung Naturwerkstein Wand Kalkstein Pfeiler 1..OG - Außenecke Achse F/A**
*** Leitbeschreibung
*** gemäß Ausführungsbeschreibung 1
Bekleidung aus Naturwerkstein, am Gebäude außen, an Wänden, mit Luftschicht, vor vorh. Dämmschicht, Untergrund Beton, Gesteinsart Kalkstein, Oberfläche wassergestrahlt mit zwei verschiedenen Oberflächenbehandlungen, als Eckverkleidung, siehe Grundrisszeichnung

Einbauort: Eckpfeiler 1.OG - Ansicht Süd/Ost Achse F/A
Menge: 2,000 St
Leistungsbereichkatalog: 014
DIN276-1_08: 335
DIN276_18: 335
*Unterbeschreibung 1 Beschreibung*
Montage im Bereich der Gebäudeecke zwischen den Fensteröffnungen als Außenecke als eine Eckpfeilerbekleidung mit Leibungsanschlüssen

Bekleidung grenzt oberhalb an ebenengleiche Brüstungsbekleidung an, unterhalb Anschluss an Gelände (hinterlüftet),, seitlicher Anschluss an Fensterkonstruktion aus Metall, Fugen zu Nachbarbauteilen offen, Fugen werden nachträglich geschlossen, Verfugung wird gesondert vergütet,

bestehend aus Elementen, welche aus einzelnen Platten zusammengesetzt sind
Anzahl Elemente: 2
Anzahl Platten: 12 (6 je Element)

Gesamtabmessung beider Elemente
H = 3470 mm
Gesamtfläche Naturstein
Plattendicke 40 mm ca. 10,55 m² (12 Platten)

1. Element, Höhe 1735 mm
- Leibungsplatte 1, Breite 110 mm, stumpfwinkliger Anschluss an Frontplatte 1, Oberfläche 2
- Frontplatte 1, Breite 735 mm, auf Gehrung zur Frontplatte 2 und zur Leibungsplatte 1, stumpfwinklig, Oberfläche 2
- Frontplatte 2, Breite 695 mm, mit sichtbarer Kante zur Frontplatte 3, rechtwinklig, Anschluss auf Gehrung zur Frontplatte 1 stumpfwinklig, Oberfläche 1
- Frontplatte 3, Breite 655 mm, mit sichtbarer Kante zur Frontplatte 2, rechtwinklig, Anschluss auf Gehrung zur Frontplatte 4 stumpfwinklig, Oberfläche 1
- Frontplatte 4, Breite 735 mm, auf Gehrung zur Frontplatte 3stumpfwinklig, auf Gehrung zur Leibungsplatte 2 stumpfwinklig, Oberfläche 2
- Leibungsplatte 2, Breite 110 mm, auf Gehrung zur Frontplatte 2, stumpfwinklig, Oberfläche 2
- Ausbildung der Stoßfugen der vorbeschriebenen Einzelplatten als geklebte Pressfuge, Eckverbindung mit verdeckt liegenden Verbindungsmitteln,

2. Element Höhe 1735 mm
analog 1. Element
jedoch
Frontplatte 2 Breite 655 mm
Frontplatte 3 Breite 695 mm

Position beinhaltet 1. und 2. Element übereinander angeordnet mit Nullfuge zwischen den Elementen

Ausbildung der an der Ecke sichtbaren vertikalen Kantenfläche der Wandbekleidung und der Kanten der Leibungsplatten Richtung Fensterelement als Sichtfläche analog Plattenoberfläche, einschließlich Kalibrieren der Kante auf gleichmäßige Plattenstärke.

Gesteinsartbekleidung Kalkstein
Material gemäß Ausführungsbeschreibung.
Oberfläche 1 - wassergestrahlt
Oberfläche 2 - wassergestrahlt und gestockt
Konstruktionsaufbau:
- 24 cm Wärmedämmung
- 4 cm Luftschicht Bereich Leibungsplatten und Frontplatte 1+4 bzw. 8 cm Bereich Frontplatte 2+3
- 4 cm Naturwerkstein,
Dicke Gesamtkonstruktionsaufbau im Normalbereich (Frontplatte 2+3) 36 cm,

befestigen an Unterkonstruktion und Sonderankern aus nichtrostendem Stahl,  Unterkonstruktion gesondert beschrieben, Befestigung mit Ankerdornen, einschließlich Herstellen von Ankertaschen in den Platten, Plattenbefestigung in den Plattenfugen/ -stößen

**3.2.580 Bekleidung Naturwerkstein Wand Kalkstein Pfeiler 1.OG - Innenecke Achse F-38**
*** Leitbeschreibung
*** gemäß Ausführungsbeschreibung 1
Bekleidung aus Naturwerkstein, am Gebäude außen, an Wänden, mit Luftschicht, vor vorh. Dämmschicht, Untergrund Beton, Gesteinsart Kalkstein, Oberfläche wassergestrahlt mit zwei verschiedenen Oberflächenbehandlungen, als Eckverkleidung, siehe Grundrisszeichnung

Einbauort: Verwaltungsbau 1.OG - Innenecke Achse F-38
Menge: 1,000 St
Leistungsbereichkatalog: 014
DIN276-1_08: 335
DIN276_18: 335
*Unterbeschreibung 1 Beschreibung*
Montage im Bereich der Gebäudeecke zwischen den Fensteröffnungen als Innenecke mit Leibungsanschlüssen
Bekleidung grenzt oberhalb an ebenengleiche Brüstungsbekleidung an, unterhalb Anschluss an Gelände (hinterlüftet), seitlicher Anschluss an Fensterkonstruktion aus Metall, Fugen zu Nachbarbauteilen offen, Fugen werden nachträglich geschlossen, Verfugung wird gesondert vergütet,

bestehend aus Elementen, welche aus einzelnen Platten zusammengesetzt sind
Anzahl Elemente: 2
Anzahl Platten: 4 (2 je Element)

Gesamtabmessung beider Elemente
H = 3470 mm
Gesamtfläche Naturstein
Plattendicke 40 mm ca. 2,4 m² (4 Platten)

1. Element, Höhe 1735 mm
- Leibungsplatte 1, Breite 360 mm, rechtwinklig verbunden mit Leibungsplatte 2, Oberfläche 1
- Leibungsplatte 2, Breite 320 mm, rechtwinklig verbunden mit Leibungsplatte 1, Oberfläche 1
- Ausbildung der Stoßfugen der vorbeschriebenen Einzelplatten als geklebte Pressfuge, Eckverbindung mit verdeckt liegenden Verbindungsmitteln,

2. Element Höhe 1735 mm
- Leibungsplatte 1, Breite 320 mm, rechtwinklig verbunden mit Leibungsplatte 2, Oberfläche 1
- Leibungsplatte 2, Breite 360 mm, rechtwinklig verbunden mit Leibungsplatte 1, Oberfläche 1

Position beinhaltet 1. und 2. Element übereinander angeordnet mit Nullfuge zwischen den Elementen

Ausbildung der an der Ecke sichtbaren vertikalen Kantenfläche der Wandbekleidung und der Kanten der Leibungsplatten Richtung Fensterelement als Sichtfläche analog Plattenoberfläche, einschließlich Kalibrieren der Kante auf gleichmäßige Plattenstärke.

Gesteinsartbekleidung Kalkstein
Material gemäß Ausführungsbeschreibung.
Oberfläche 1 - wassergestrahlt
Oberfläche 2 - wassergestrahlt und gestockt

Konstruktionsaufbau:
- 14 cm Wärmedämmung
- 4/18 cm Luftschicht
- 4 cm Naturwerkstein,
befestigen an Unterkonstruktion und Sonderankern aus nichtrostendem Stahl,  Unterkonstruktion gesondert beschrieben, Befestigung mit Ankerdornen, einschließlich Herstellen von Ankertaschen in den Platten, Plattenbefestigung in den Plattenfugen/ -stößen

**3.2.590 Bekleidung Naturwerkstein Wand Kalkstein Pfeiler 1..OG - Innenecke Achse A - 17**
*** wie Position 3.2.570
jedoch

Gesamtfläche Naturstein
Plattendicke 40 mm ca. 2,2 m²  (4 Platten)

1. Element, Höhe 1735 mm
wie in Leitbeschreibung beschrieben

2. Element Höhe 1735 mm
- Leibungsplatte 1, Breite 315 mm, rechtwinklig verbunden mit Leibungsplatte 2, Oberfläche 1
- Leibungsplatte 2, Breite 275 mm, rechtwinklig verbunden mit Leibungsplatte 1, Oberfläche 1
sonst wie in Leitbeschreibung beschrieben

Konstruktionsaufbau:
- 12 bzw. 19 cm Wärmedämmung
- 4 bzw. 7 cm Luftschicht
- 4 cm Naturwerkstein

Ausführung gemäß Architektenzeichnung
D10117LBV00A330_DE290

Einbauort: 1.OG - Innenecke Achse A-17
Menge: 1,000 St
Leistungsbereichkatalog: 014
DIN276-1_08: 335
DIN276_18: 335

**3.2.600 Ausschnitt Naturwerksteinpl. D 40 mm rechteckig L 0,2-0,5m B bis 0,2m**
STLB-Bau 2025-04 038
Ausschnitt in Außenwandbekleidung aus Naturwerksteinplatten,
Dicke '40' mm,
rechteckig, Länge über 0,2 bis 0,5 m, Breite bis 0,2 m, Ausführung gemäß Einzelbeschreibung,
Einzelbeschreibungs-Nr '1 - als  zweiseitiger Ausschnitt in den Leibungsplatten im Bereich der Decke 1.OG'
Menge: 188,000 St
Leistungsbereichkatalog: 038
DIN276 neu: 335
DIN276-1_08: 335
DIN276_06: 335
DIN276_18: 335

**3.2.610 Bekleidung Naturwerkstein Wand Kalkstein Pfeiler 2.-4.OG**
*** Leitbeschreibung
*** gemäß Ausführungsbeschreibung 1
Bekleidung aus Naturwerkstein, am Gebäude außen, an Wänden, mit Luftschicht, vor vorh. Dämmschicht, Untergrund Beton, Gesteinsart Kalkstein, Oberfläche wassergestrahlt mit zwei verschiedenen Oberflächenbehandlungen, Ausführung gemäß Zeichnung
Ausführung gemäß Architektenzeichnung
D10117LBV00A330_DE011

Einbauort: Pfeiler zwischen Fenstern 2.-4.OG - Ansicht Süd/ Ost
Menge: 129,000 St
Leistungsbereichkatalog: 014
DIN276-1_08: 335
DIN276_18: 335
*Unterbeschreibung 1 Beschreibung*
Montage im Bereich der Pfeiler zwischen den Fensteröffnungen als eine Art 3- seitige Pfeilerbekleidung

Bekleidung grenzt ober- und unterhalb an ebenen gleiche Brüstungsbekleidung an, seitlicher Anschluss an Fensterkonstruktion aus Metall, Fugen zu Nachbarbauteilen offen, Fugen werden nachträglich geschlossen, Verfugung wird gesondert vergütet,

bestehend aus Elementen, welche aus einzelnen Platten zusammengesetzt sind
Anzahl Elemente: 2
Anzahl Platten: 8 (4 je Element)

Gesamtabmessung beider Elemente
H = 2960 mm
Gesamtfläche Naturstein
Plattendicke 40 mm ca. 5,5 m² (8 Platten)

1. Element, Höhe 1480 mm
bestehend aus 4 Platten:
- Leibungsplatte 1, Breite 310 mm, rechtwinkliger Anschluss an Frontplatte 1, Oberfläche 1
- Frontplatte 1, Breite 695 mm, mit sichtbarer Kante zur Leibungsbekleidung 1, Anschluss auf Gehrung zur Frontplatte 2 stumpfwinklig, Oberfläche 1
- Frontplatte 2, Breite 735 mm, auf Gehrung zur Frontplatte 1 und zur Leibungsplatte 2, stumpfwinklig, Oberfläche 2
- Leibungsplatte 2, Breite 110 mm, auf Gehrung zur Frontplatte 2, stumpfwinklig, Oberfläche 2
- Ausbildung der Stoßfugen der vorbeschriebenen 4 Einzelplatten als geklebte Pressfuge, Eckverbindung mit verdeckt liegenden Verbindungsmitteln

2. Element Höhe 1480 mm
analog 1. Element

Position beinhaltet 1. und 2. Element übereinander angeordnet, mit Nullfuge zwischen den Elementen

Ausbildung der an der Ecke sichtbaren vertikalen Kantenfläche der Elemente und der Kanten der Leibungsplatten Richtung Fensterelement als Sichtfläche analog Plattenoberfläche, einschließlich Kalibrieren der Kante auf gleichmäßige Plattenstärke.

Gesteinsartbekleidung Kalkstein
Material und Ausführung gemäß Ausführungsbeschreibung.
Oberfläche 1 - wassergestrahlt
Oberfläche 2 - wassergestrahlt und gestockt

Konstruktionsaufbau:
- 24 cm Wärmedämmung
- 4 cm Luftschicht Bereich Leibungsplatten und Frontplatte 2 bzw. 8 cm Bereich Frontplatte 1
- 4 cm Naturwerkstein,
Dicke Gesamtkonstruktionsaufbau im Normalbereich (Frontplatte 1) 36 cm,

befestigen an Unterkonstruktion und Sonderankern aus nichtrostendem Stahl,  Unterkonstruktion gesondert beschrieben, Befestigung mit Ankerdornen, einschließlich Herstellen von Ankertaschen in den Platten, Plattenbefestigung in den Plattenfugen/ --stößen

**3.2.620 Bekleidung Naturwerkstein Wand Kalkstein Pfeiler 2.-4.OG - Ecke Achse W**
*** wie Position 3.2.610
jedoch

bestehend aus Elementen, welche aus einzelnen Platten zusammengesetzt sind
Anzahl Elemente: 2
Anzahl Platten: 10 (5 je Element)

Gesamtfläche Naturstein
Plattendicke 40 mm ca. 2,67 m²  (4 Platten)
Plattendicke 50 mm ca. 7,3 m² (6 Platten)

1. Element, Höhe 1480 mm
bestehend aus 4 Platten:
- Leibungsplatte 1, B 90 mm, rechtwinkliger Anschluss an Frontplatte 1, Plattenstärke 40 mm, Oberfläche 1
- Frontplatte 1, Plattenstärke 40 mm Breite 695 mm, mit sichtbarer Kante, Anschluss auf Gehrung zur Frontplatte 2 stumpfwinklig, Oberfläche 1
- Frontplatte 2 und 3, Plattenstärke 50 mm, Gesamtbreite 2455 mm, auf Gehrung zur Frontplatte 1 und zur Leibungsplatte 2, stumpfwinklig, über die Breite als 2 Frontteilplatten, mit Nullfuge verbunden, Breiten
Frontplatte 2 1335 mm
Frontplatte 3 1120 mm
Oberfläche 2
- Leibungsplatte 2, Plattenstärke 40 mm, Breite 110 mm, auf Gehrung zur Frontplatte 3, stumpfwinklig, Oberfläche 2
- Ausbildung der Stoßfugen der vorbeschriebenen Einzelplatten als geklebte Pressfuge, Eckverbindung mit verdeckt liegenden Verbindungsmitteln

2. Element, Höhe 1480 mm
bestehend aus 4 Platten:
analog 1. Element jedoch
Frontplatte 2 Breite 1120 mm
Frontplatte 3 Breite 1335 mm

Ausführung gemäß Architektenzeichnung
D10117LBV00A330_DE605

Einbauort: Ecke Achse W- 2.-4.OG - Ansicht Süd
Menge: 3,000 St
Leistungsbereichkatalog: 014
DIN276-1_08: 335
DIN276_18: 335

**3.2.630 Bekleidung Naturwerkstein Wand Kalkstein Pfeiler 2.-4..OG - Außenecke Achse F**
*** Leitbeschreibung
*** gemäß Ausführungsbeschreibung 1
Bekleidung aus Naturwerkstein, am Gebäude außen, an Wänden, mit Luftschicht, vor vorh. Dämmschicht, Untergrund Beton, Gesteinsart Kalkstein, Oberfläche wassergestrahlt mit zwei verschiedenen Oberflächenbehandlungen, als Eckverkleidung, siehe Grundrisszeichnung

Einbauort: Eckpfeiler 2.-4.OG - Ansicht Süd/Ost Achse F und A
Menge: 6,000 St
Leistungsbereichkatalog: 014
DIN276-1_08: 335
DIN276_18: 335
*Unterbeschreibung 1 Beschreibung*
Montage im Bereich der Gebäudeecke zwischen den Fensteröffnungen als Außenecke als eine Eckpfeilerbekleidung mit Leibungsanschlüssen

Bekleidung grenzt oberhalb an ebenengleiche Brüstungsbekleidung an, unterhalb Anschluss an Gelände (hinterlüftet),, seitlicher Anschluss an Fensterkonstruktion aus Metall, Fugen zu Nachbarbauteilen offen, Fugen werden nachträglich geschlossen, Verfugung wird gesondert vergütet,

bestehend aus Elementen, welche aus einzelnen Platten zusammengesetzt sind
Anzahl Elemente: 2
Anzahl Platten: 12 (6 je Element)

Gesamtabmessung beider Elemente
H = 2960 mm
Gesamtfläche Naturstein
Plattendicke 40 mm ca. 9 m² (12 Platten)

1. Element, Höhe 1480 mm
- Leibungsplatte 1, Breite 110 mm, stumpfwinkliger Anschluss an Frontplatte 1, Oberfläche 2
- Frontplatte 1, Breite 735 mm, auf Gehrung zur Frontplatte 2 und zur Leibungsplatte 1, stumpfwinklig, Oberfläche 2
- Frontplatte 2, Breite 695 mm, mit sichtbarer Kante zur Frontplatte 3, rechtwinklig, Anschluss auf Gehrung zur Frontplatte 1 stumpfwinklig, Oberfläche 1
- Frontplatte 3, Breite 655 mm, mit sichtbarer Kante zur Frontplatte 2, rechtwinklig, Anschluss auf Gehrung zur Frontplatte 4 stumpfwinklig, Oberfläche 1
- Frontplatte 4, Breite 735 mm, auf Gehrung zur Frontplatte 3stumpfwinklig, auf Gehrung zur Leibungsplatte 2 stumpfwinklig, Oberfläche 2
- Leibungsplatte 2, Breite 110 mm, auf Gehrung zur Frontplatte 2, stumpfwinklig, Oberfläche 2
- Ausbildung der Stoßfugen der vorbeschriebenen Einzelplatten als geklebte Pressfuge, Eckverbindung mit verdeckt liegenden Verbindungsmitteln,

2. Element Höhe 1480 mm
analog 1. Element
jedoch
Frontplatte 2 Breite 655 mm
Frontplatte 3 Breite 695 mm

Position beinhaltet 1. und 2. Element übereinander angeordnet mit Nullfuge zwischen den Elementen

Ausbildung der an der Ecke sichtbaren vertikalen Kantenfläche der Wandbekleidung und der Kanten der Leibungsplatten Richtung Fensterelement als Sichtfläche analog Plattenoberfläche, einschließlich Kalibrieren der Kante auf gleichmäßige Plattenstärke.

Gesteinsartbekleidung Kalkstein
Material gemäß Ausführungsbeschreibung.
Oberfläche 1 - wassergestrahlt
Oberfläche 2 - wassergestrahlt und gestockt

Konstruktionsaufbau:
- 24 cm Wärmedämmung
- 4 cm Luftschicht Bereich Leibungsplatten und Frontplatte 1+4 bzw. 8 cm Bereich Frontplatte 2+3
- 4 cm Naturwerkstein,
Dicke Gesamtkonstruktionsaufbau im Normalbereich (Frontplatte 2+3) 36 cm,

befestigen an Unterkonstruktion und Sonderankern aus nichtrostendem Stahl,  Unterkonstruktion gesondert beschrieben, Befestigung mit Ankerdornen, einschließlich Herstellen von Ankertaschen in den Platten, Plattenbefestigung in den Plattenfugen/ -stößen

**3.2.640 Bekleidung Naturwerkstein Wand Kalkstein Pfeiler 2.-4. OG - Innenecke Achse F-38**
*** Leitbeschreibung
*** gemäß Ausführungsbeschreibung 1
Bekleidung aus Naturwerkstein, am Gebäude außen, an Wänden, mit Luftschicht, vor vorh. Dämmschicht, Untergrund Beton, Gesteinsart Kalkstein, Oberfläche wassergestrahlt mit zwei verschiedenen Oberflächenbehandlungen, als Eckverkleidung, siehe Grundrisszeichnung

Einbauort: Verwaltungsbau 2.-4.OG - Innenecke Achse F-38
Menge: 3,000 St
Leistungsbereichkatalog: 014
DIN276-1_08: 335
DIN276_18: 335
*Unterbeschreibung 1 Beschreibung*
Montage im Bereich der Gebäudeecke zwischen den Fensteröffnungen als Innenecke mit Leibungsanschlüssen
Bekleidung grenzt oberhalb an ebenengleiche Brüstungsbekleidung an, unterhalb Anschluss an Gelände (hinterlüftet), seitlicher Anschluss an Fensterkonstruktion aus Metall, Fugen zu Nachbarbauteilen offen, Fugen werden nachträglich geschlossen, Verfugung wird gesondert vergütet,

bestehend aus Elementen, welche aus einzelnen Platten zusammengesetzt sind
Anzahl Elemente: 2
Anzahl Platten: 4 (2 je Element)

Gesamtabmessung beider Elemente
H = 2960 mm
Gesamtfläche Naturstein
Plattendicke 40 mm ca. 2 m² (4 Platten)

1. Element, Höhe 1480 mm
- Leibungsplatte 1, Breite 360 mm, rechtwinklig verbunden mit Leibungsplatte 2, Oberfläche 1
- Leibungsplatte 2, Breite 320 mm, rechtwinklig verbunden mit Leibungsplatte 1, Oberfläche 1
- Ausbildung der Stoßfugen der vorbeschriebenen Einzelplatten als geklebte Pressfuge, Eckverbindung mit verdeckt liegenden Verbindungsmitteln,

2. Element Höhe 1480 mm
- Leibungsplatte 1, Breite 320 mm, rechtwinklig verbunden mit Leibungsplatte 2, Oberfläche 1
- Leibungsplatte 2, Breite 360 mm, rechtwinklig verbunden mit Leibungsplatte 1, Oberfläche 1

Position beinhaltet 1. und 2. Element übereinander angeordnet mit Nullfuge zwischen den Elementen

Ausbildung der an der Ecke sichtbaren vertikalen Kantenfläche der Wandbekleidung und der Kanten der Leibungsplatten Richtung Fensterelement als Sichtfläche analog Plattenoberfläche, einschließlich Kalibrieren der Kante auf gleichmäßige Plattenstärke.

Gesteinsartbekleidung Kalkstein
Material gemäß Ausführungsbeschreibung.
Oberfläche 1 - wassergestrahlt
Oberfläche 2 - wassergestrahlt und gestockt

Konstruktionsaufbau:
- 14 cm Wärmedämmung
- 4/18 cm Luftschicht
- 4 cm Naturwerkstein,
befestigen an Unterkonstruktion und Sonderankern aus nichtrostendem Stahl,  Unterkonstruktion gesondert beschrieben, Befestigung mit Ankerdornen, einschließlich Herstellen von Ankertaschen in den Platten, Plattenbefestigung in den Plattenfugen/ -stößen

**3.2.650 Bekleidung Naturwerkstein Wand Kalkstein Pfeiler 2.-4..OG - Innenecke Achse A - 17**
*** wie Position 3.2.640
jedoch

Gesamtfläche Naturstein
Plattendicke 40 mm ca. 1,8 m²  (4 Platten)

1. Element, Höhe 1480 mm
wie in Leitbeschreibung beschrieben, jedoch Leibungsplatte 1, Breite 320 mm, Leibungsplatte 2, Breite 315 mm

2. Element Höhe 1480 mm
- Leibungsplatte 1, Breite 320 mm, rechtwinklig verbunden mit Leibungsplatte 2, Oberfläche 1
- Leibungsplatte 2, Breite 315 mm, rechtwinklig verbunden mit Leibungsplatte 1, Oberfläche 1
sonst wie in Leitbeschreibung beschrieben

Konstruktionsaufbau:
- 12 bzw. 19 cm Wärmedämmung
- 4 bzw. 7 cm Luftschicht
- 4 cm Naturwerkstein

Ausführung gemäß Architektenzeichnung
D10117LBV00A330_DE290

Einbauort: 2.-4.OG - Innenecke Achse A-17
Menge: 3,000 St
Leistungsbereichkatalog: 014
DIN276-1_08: 335
DIN276_18: 335

**3.2.660 Ausschnitt Naturwerksteinpl. D 40 mm rechteckig L 0,5-1m B bis 0,2m**
STLB-Bau 2025-04 038
Ausschnitt in Außenwandbekleidung aus Naturwerksteinplatten,
Dicke '40' mm,
rechteckig, Länge über 0,5 bis 1 m, Breite bis 0,2 m, Ausführung gemäß Einzelbeschreibung,
Einzelbeschreibungs-Nr '1 - als dreiseitiger Ausschnitt innerhalb Platte für Brüstungsverkleidung Besucherzentrum'
Menge: 2,000 St
Leistungsbereichkatalog: 038
DIN276 neu: 335
DIN276-1_08: 335
DIN276_06: 335
DIN276_18: 335

**3.2.670 Ausschnitt Naturwerksteinpl. D 40 mm rechteckig L 0,5-1m B bis 0,2m**
STLB-Bau 2025-04 038
Ausschnitt in Außenwandbekleidung aus Naturwerksteinplatten,
Dicke '40' mm,
rechteckig, Länge über 0,5 bis 1 m, Breite bis 0,2 m, Ausführung gemäß Einzelbeschreibung,
Einzelbeschreibungs-Nr '1 - als zweiseitiger Ausschnitt innerhalb Platte für Brüstungsverkleidung Besucherzentrum'
Menge: 1,000 St
Leistungsbereichkatalog: 038
DIN276 neu: 335
DIN276-1_08: 335
DIN276_06: 335
DIN276_18: 335

**3.2.680 Bekleidung Naturwerkstein Wand Kalkstein Pfeiler 5.OG**
*** Leitbeschreibung
*** gemäß Ausführungsbeschreibung 1
Bekleidung aus Naturwerkstein, am Gebäude außen, an Wänden, mit Luftschicht, vor vorh. Dämmschicht, Untergrund Beton, Gesteinsart Kalkstein, Oberfläche wassergestrahlt mit zwei verschiedenen Oberflächenbehandlungen, Ausführung gemäß Zeichnung
Ausführung gemäß Architektenzeichnung
D10117LBV00A330_DE011 und D10117LBV00A330_DE803

Einbauort: Pfeiler zwischen Fenstern 5.OG - Ansicht Süd/Ost
Menge: 43,000 St
Leistungsbereichkatalog: 014
DIN276-1_08: 335
DIN276_18: 335
*Unterbeschreibung 1 Beschreibung*
Fensteröffnungen als eine Art 3- seitige Pfeilerbekleidung

Bekleidung grenzt ober- und unterhalb an ebenen gleiche Brüstungsbekleidung an, seitlicher Anschluss an Fensterkonstruktion aus Metall, Fugen zu Nachbarbauteilen offen, Fugen werden nachträglich geschlossen, Verfugung wird gesondert vergütet,

bestehend aus Elementen, welche aus einzelnen Platten zusammengesetzt sind
Anzahl Elemente: 2
Anzahl Platten: 8 (4 je Element)

Gesamtabmessung beider Elemente
H = 3490 mm
Gesamtfläche Naturstein
Plattendicke 40 mm ca. 6,46 m² (8 Platten)

1. Element, Höhe 1745 mm
bestehend aus 4 Platten:
- Leibungsplatte 1, Breite 310 mm, rechtwinkliger Anschluss an Frontplatte 1, Oberfläche 1
- Frontplatte 1, Breite 695 mm, mit sichtbarer Kante zur Leibungsbekleidung 1, Anschluss auf Gehrung zur Frontplatte 2 stumpfwinklig, Oberfläche 1
- Frontplatte 2, Breite 735 mm, auf Gehrung zur Frontplatte 1 und zur Leibungsplatte 2, stumpfwinklig, Oberfläche 2
- Leibungsplatte 2, Breite 110 mm, auf Gehrung zur Frontplatte 2, stumpfwinklig, Oberfläche 2
- Ausbildung der Stoßfugen der vorbeschriebenen 4 Einzelplatten als geklebte Pressfuge, Eckverbindung mit verdeckt liegenden Verbindungsmitteln

2. Element Höhe 1745 mm
analog 1. Element

Position beinhaltet 1. und 2. Element übereinander angeordnet, mit Nullfuge zwischen den Elementen

Ausbildung der an der Ecke sichtbaren vertikalen Kantenfläche der Elemente und der Kanten der Leibungsplatten Richtung Fensterelement als Sichtfläche analog Plattenoberfläche, einschließlich Kalibrieren der Kante auf gleichmäßige Plattenstärke.

Gesteinsartbekleidung Kalkstein
Material und Ausführung gemäß Ausführungsbeschreibung.
Oberfläche 1 - wassergestrahlt
Oberfläche 2 - wassergestrahlt und gestockt

Konstruktionsaufbau:
- 24 cm Wärmedämmung
- 4 cm Luftschicht Bereich Leibungsplatten und Frontplatte 2 bzw. 8 cm Bereich Frontplatte 1
- 4 cm Naturwerkstein,
Dicke Gesamtkonstruktionsaufbau im Normalbereich (Frontplatte 1) 36 cm,

befestigen an Unterkonstruktion und Sonderankern aus nichtrostendem Stahl,  Unterkonstruktion gesondert beschrieben, Befestigung mit Ankerdornen, einschließlich Herstellen von Ankertaschen in den Platten, Plattenbefestigung in den Plattenfugen/ --stößen

**3.2.690 Bekleidung Naturwerkstein Wand Kalkstein Pfeiler 5.OG - Ecke Achse W**
*** wie Position 3.2.680
jedoch

bestehend aus Elementen, welche aus einzelnen Platten zusammengesetzt sind
Anzahl Elemente: 2
Anzahl Platten: 10 (5 je Element)

Gesamtfläche Naturstein
Plattendicke 40 mm ca. 3,12 m²  (6 Platten)
Plattendicke 50 mm ca. 8,57 m² (4 Platten)

1. Element, Höhe 1745 mm
bestehend aus 4 Platten:
- Leibungsplatte 1, B 90 mm, rechtwinkliger Anschluss an Frontplatte 1, Plattenstärke 40 mm, Oberfläche 1
- Frontplatte 1, Plattenstärke 40 mm Breite 695 mm, mit sichtbarer Kante, Anschluss auf Gehrung zur Frontplatte 2 stumpfwinklig, Oberfläche 1
- Frontplatte 2 und 3, Plattenstärke 50 mm, Gesamtbreite 2457 mm, auf Gehrung zur Frontplatte 1 und zur Leibungsplatte 2, stumpfwinklig, über die Breite als 2 Teilplatten, mit Nullfuge verbunden, Breiten
Frontplatte 2 1335 mm
Frontplatte 3 1120 mm
Oberfläche 2
- Leibungsplatte 2, Plattenstärke 40 mm, Breite 110 mm, auf Gehrung zur Frontplatte 3, stumpfwinklig, Oberfläche 2
- Ausbildung der Stoßfugen der vorbeschriebenen Einzelplatten als geklebte Pressfuge, Eckverbindung mit verdeckt liegenden Verbindungsmitteln

2. Element, Höhe 1745 mm
bestehend aus 4 Platten:
analog 1. Element jedoch
Frontplatte 2 Breite 1120 mm
Frontplatte 3 Breite 1335 mm

Ausführung gemäß Architektenzeichnung
D10117LBV00A330_DE605

Einbauort: Ecke Achse W- 5.OG - Ansicht Süd
Menge: 1,000 St
Leistungsbereichkatalog: 014
DIN276-1_08: 335
DIN276_18: 335

**3.2.700 Bekleidung Naturwerkstein Wand Kalkstein Pfeiler 5.OG - Außenecke Achse F/A**
*** Leitbeschreibung
*** gemäß Ausführungsbeschreibung 1
Bekleidung aus Naturwerkstein, am Gebäude außen, an Wänden, mit Luftschicht, vor vorh. Dämmschicht, Untergrund Beton, Gesteinsart Kalkstein, Oberfläche wassergestrahlt mit zwei verschiedenen Oberflächenbehandlungen, als Eckbekleidung, siehe Grundrisszeichnung

Einbauort: Verwaltungsbau Eckpfeiler 5.OG - Ansicht Süd/Ost Achse F und A
Menge: 2,000 St
Leistungsbereichkatalog: 014
DIN276-1_08: 335
DIN276_18: 335
*Unterbeschreibung 1 Beschreibung*
Montage im Bereich der Gebäudeecke zwischen den Fensteröffnungen als Außenecke als eine Eckpfeilerbekleidung mit Leibungsanschlüssen

Bekleidung grenzt oberhalb an ebenengleiche Brüstungsbekleidung an, unterhalb Anschluss an Gelände (hinterlüftet),, seitlicher Anschluss an Fensterkonstruktion aus Metall, Fugen zu Nachbarbauteilen offen, Fugen werden nachträglich geschlossen, Verfugung wird gesondert vergütet,

bestehend aus Elementen, welche aus einzelnen Platten zusammengesetzt sind
Anzahl Elemente: 2
Anzahl Platten: 12 (6 je Element)

Gesamtabmessung beider Elemente
H = 3490 mm
Gesamtfläche Naturstein
Plattendicke 40 mm ca. 10,6 m² (12 Platten)

1. Element, Höhe 1745 mm
- Leibungsplatte 1, Breite 110 mm, stumpfwinkliger Anschluss an Frontplatte 1, Oberfläche 2
- Frontplatte 1, Breite 735 mm, auf Gehrung zur Frontplatte 2 und zur Leibungsplatte 1, stumpfwinklig, Oberfläche 2
- Frontplatte 2, Breite 695 mm, mit sichtbarer Kante zur Frontplatte 3, rechtwinklig, Anschluss auf Gehrung zur Frontplatte 1 stumpfwinklig, Oberfläche 1
- Frontplatte 3, Breite 655 mm, mit sichtbarer Kante zur Frontplatte 2, rechtwinklig, Anschluss auf Gehrung zur Frontplatte 4 stumpfwinklig, Oberfläche 1
- Frontplatte 4, Breite 735 mm, auf Gehrung zur Frontplatte 3stumpfwinklig, auf Gehrung zur Leibungsplatte 2 stumpfwinklig, Oberfläche 2
- Leibungsplatte 2, Breite 110 mm, auf Gehrung zur Frontplatte 2, stumpfwinklig, Oberfläche 2
- Ausbildung der Stoßfugen der vorbeschriebenen Einzelplatten als geklebte Pressfuge, Eckverbindung mit verdeckt liegenden Verbindungsmitteln,

2. Element Höhe 1745 mm
analog 1. Element
jedoch
Frontplatte 2 Breite 655 mm
Frontplatte 3 Breite 695 mm

Position beinhaltet 1. und 2. Element übereinander angeordnet mit Nullfuge zwischen den Elementen

Ausbildung der an der Ecke sichtbaren vertikalen Kantenfläche der Wandbekleidung und der Kanten der Leibungsplatten Richtung Fensterelement als Sichtfläche analog Plattenoberfläche, einschließlich Kalibrieren der Kante auf gleichmäßige Plattenstärke.

Gesteinsartbekleidung Kalkstein
Material gemäß Ausführungsbeschreibung.
Oberfläche 1 - wassergestrahlt
Oberfläche 2 - wassergestrahlt und gestockt

Konstruktionsaufbau:
- 24 cm Wärmedämmung
- 4 cm Luftschicht Bereich Leibungsplatten und Frontplatte 1+4 bzw. 8 cm Bereich Frontplatte 2+3
- 4 cm Naturwerkstein,
Dicke Gesamtkonstruktionsaufbau im Normalbereich (Frontplatte 2+3) 36 cm,

befestigen an Unterkonstruktion und Sonderankern aus nichtrostendem Stahl,  Unterkonstruktion gesondert beschrieben, Befestigung mit Ankerdornen, einschließlich Herstellen von Ankertaschen in den Platten, Plattenbefestigung in den Plattenfugen/ -stößen

**3.2.710 Bekleidung Naturwerkstein Wand Kalkstein Pfeiler 5. OG - Innenecke Achse F-38**
*** Leitbeschreibung
*** gemäß Ausführungsbeschreibung 1
Bekleidung aus Naturwerkstein, am Gebäude außen, an Wänden, mit Luftschicht, vor vorh. Dämmschicht, Untergrund Beton, Gesteinsart Kalkstein, Oberfläche wassergestrahlt mit zwei verschiedenen Oberflächenbehandlungen, als Eckverkleidung, siehe Grundrisszeichnung

Einbauort: Verwaltungsbau 5.OG - Innenecke Achse F-38
Menge: 1,000 St
Leistungsbereichkatalog: 014
DIN276-1_08: 335
DIN276_18: 335
*Unterbeschreibung 1 Beschreibung*
Montage im Bereich der Gebäudeecke zwischen den Fensteröffnungen als Innenecke mit Leibungsanschlüssen
Bekleidung grenzt oberhalb an ebenengleiche Brüstungsbekleidung an, unterhalb Anschluss an Gelände (hinterlüftet), seitlicher Anschluss an Fensterkonstruktion aus Metall, Fugen zu Nachbarbauteilen offen, Fugen werden nachträglich geschlossen, Verfugung wird gesondert vergütet,

bestehend aus Elementen, welche aus einzelnen Platten zusammengesetzt sind
Anzahl Elemente: 2
Anzahl Platten: 4 (2 je Element)

Gesamtabmessung beider Elemente
H = 3490 mm
Gesamtfläche Naturstein
Plattendicke 40 mm ca. 2,4 m² (4 Platten)

1. Element, Höhe 1745 mm
- Leibungsplatte 1, Breite 360 mm, rechtwinklig verbunden mit Leibungsplatte 2, Oberfläche 1
- Leibungsplatte 2, Breite 320 mm, rechtwinklig verbunden mit Leibungsplatte 1, Oberfläche 1
- Ausbildung der Stoßfugen der vorbeschriebenen Einzelplatten als geklebte Pressfuge, Eckverbindung mit verdeckt liegenden Verbindungsmitteln,

2. Element Höhe 1745 mm
- Leibungsplatte 1, Breite 320 mm, rechtwinklig verbunden mit Leibungsplatte 2, Oberfläche 1
- Leibungsplatte 2, Breite 360 mm, rechtwinklig verbunden mit Leibungsplatte 1, Oberfläche 1

Position beinhaltet 1. und 2. Element übereinander angeordnet mit Nullfuge zwischen den Elementen

Ausbildung der an der Ecke sichtbaren vertikalen Kantenfläche der Wandbekleidung und der Kanten der Leibungsplatten Richtung Fensterelement als Sichtfläche analog Plattenoberfläche, einschließlich Kalibrieren der Kante auf gleichmäßige Plattenstärke.

Gesteinsartbekleidung Kalkstein
Material gemäß Ausführungsbeschreibung.
Oberfläche 1 - wassergestrahlt
Oberfläche 2 - wassergestrahlt und gestockt

Konstruktionsaufbau:
- 14 cm Wärmedämmung
- 4/18 cm Luftschicht
- 4 cm Naturwerkstein,
befestigen an Unterkonstruktion und Sonderankern aus nichtrostendem Stahl,  Unterkonstruktion gesondert beschrieben, Befestigung mit Ankerdornen, einschließlich Herstellen von Ankertaschen in den Platten, Plattenbefestigung in den Plattenfugen/ -stößen

**3.2.720 Bekleidung Naturwerkstein Wand Kalkstein Pfeiler 5.OG - Innenecke Achse A - 17**
*** wie Position 3.2.710
jedoch

Gesamtfläche Naturstein
Plattendicke 40 mm ca. 2,2 m²  (4 Platten)

1. Element, Höhe 1790 mm
wie in Leitbeschreibung beschrieben, jedoch Leibungsplatte 1, Breite 320 mm, Leibungsplatte 2, Breite 315 mm

2. Element Höhe 1790 mm
- Leibungsplatte 1, Breite 320 mm, rechtwinklig verbunden mit Leibungsplatte 2, Oberfläche 1
- Leibungsplatte 2, Breite 315 mm, rechtwinklig verbunden mit Leibungsplatte 1, Oberfläche 1
sonst wie in Leitbeschreibung beschrieben

Konstruktionsaufbau:
- 12 bzw. 19 cm Wärmedämmung
- 4 bzw. 7 cm Luftschicht
- 4 cm Naturwerkstein
Ausführung gemäß Architektenzeichnung
D10117LBV00A330_DE290

Einbauort: 5.OG - Innenecke Achse A-17
Menge: 1,000 St
Leistungsbereichkatalog: 014
DIN276-1_08: 335
DIN276_18: 335

**3.2.730 Ausschnitt Naturwerksteinpl. D 40 mm rechteckig L 0,5-1m B 0,2-0,5m**
STLB-Bau 2025-04 038
Ausschnitt in Außenwandbekleidung aus Naturwerksteinplatten,
Dicke '40' mm,
rechteckig, Länge über 0,5 bis 1 m, Breite über 0,2 bis 0,5 m, Ausführung gemäß Einzelbeschreibung,
Einzelbeschreibungs-Nr '1 - als dreiseitiger Ausschnitt innerhalb Platte für Brüstungsverkleidung Besucherzentrum'
Menge: 1,000 St
Leistungsbereichkatalog: 038
DIN276 neu: 335
DIN276-1_08: 335
DIN276_06: 335
DIN276_18: 335

**3.2.740 Bekleidung Naturwerkstein Wand Kalkstein Brüstung inkl. Fensterbank 1. OG**
*** Leitbeschreibung
*** gemäß Ausführungsbeschreibung 1
Bekleidung aus Naturwerkstein, am Gebäude außen, an Wänden, mit Luftschicht, vor vorh. Dämmschicht, Untergrund Beton, Gesteinsart Kalkstein, Oberfläche wassergestrahlt, Ausführung gemäß Zeichnung

Ausführung gemäß Architektenzeichnung
D10117LBV00A330_DE012

Einbauort: Brüstungsbereich unter Fenstern 1.OG - Ansicht Süd, Ansicht Ost
Menge: 45,000 St
Leistungsbereichkatalog: 014
DIN276-1_08: 335
DIN276_18: 335
*Unterbeschreibung 1 Beschreibung*
Montage im Bereich der Brüstungen

Bekleidung grenzt ober- und unterhalb an ebenengleiche Pfeilerbekleidung an, Fensterbank und Brüstung mit  Anschluss an Fensterkonstruktion aus Metall, Fugen zu Nachbarbauteilen offen, Fugen werden nachträglich geschlossen, Verfugung wird gesondert vergütet,

bestehend aus einzelnen Platten welche zu einem Element zusammengesetzt sind
Anzahl Elemente: 1
Anzahl Platten: 3

Gesamtabmessung Element
L = 1370 mm  (Frontplatte)
Gesamtfläche Naturstein
Fensterbankplatte/ Sturzplatte Dicke 40 mm, ca. 0,22 m² (2 Platten)
Frontplatte Dicke 30 mm, ca. 1,1 m² (1 Platte)

bestehend aus:
- Frontplatte, Länge 1370 mm, Höhe 805 mm.  Oberkante als Sichtkante mit 3% Neigung, Unterseite als Sichtkante mit  eingefräster Tropfnut 5/10 mm, Oberseite mit Anschluss an Fensterbankplatte, 3% geneigt, Unterseite mit rechtwinkligen Anschluss an Sturzplatte, seitlich mit Fuge 10 mm zum anschließenden Element, Oberfläche 2
- Fensterbankplatte, Tiefe 80 mm, mit 3% Neigung in Richtung Fenster an Frontplatte befestigt, Gesamtlänge 1370 mm,  Kante zum Fenster als Sichtkante, Oberfläche 2
- Sturzplatte, Abmessungen und Oberfläche analog Fensterbank, rechtwinklig an Frontplatte befestigt,
- Ausbildung der Stoßfugen der vorbeschriebenen Einzelplatten als geklebte Pressfuge, Eckverbindung mit verdeckt liegenden Verbindungsmitteln

einschließlich. Insektenschutz  am Anschluss der Fensterbank und der Sturzplatte an das Fenster bzw. Rinnenelement als Lochstreifen, aus nichtrostendem Stahl, schwarz lackiert, Breite 100 mm, bis zu 2fach gekantet, an Natursteinplatte rückseitig verdeckt befestigt

Ausbildung der sichtbaren horizontalen Kantenfläche der Frontplatte und der Kanten der Fensterbankplatten und der Sturzbekleidung Richtung Fensterelement als Sichtfläche analog Plattenoberfläche, einschließlich Kalibrieren der Kante auf gleichmäßige Plattenstärke.

Gesteinsartbekleidung Kalkstein
Material und Ausführung gemäß Ausführungsbeschreibung.
Oberfläche 2 - gestockt und wassergestrahlt

Konstruktionsaufbau:
- 5 - 19 cm Wärmedämmung
-  4 cm Luftschicht Bereich Frontplatte / Sturzplatte
-  3/4 cm Naturwerkstein,
Dicke Gesamtkonstruktionsaufbau im Normalbereich (Frontplatte im Bereich Rohbau) 12 cm,

befestigen an Unterkonstruktion und Sonderankern aus nichtrostendem Stahl,  Unterkonstruktion gesondert beschrieben, Befestigung mit Hinterschnittankern, einschließlich. Bohrungen und Agraffen

**3.2.750 Bekleidung Naturwerkstein Wand Kalkstein Brüstung inkl. Fensterbank 1. OG Achse 31-32**
*** wie Position 3.2.740
jedoch

bestehend aus einzelnen Platten welche zu einem Element zusammengesetzt sind
Anzahl Elemente: 1
Anzahl Platten: 3
Gesamtfläche Naturstein
Fensterbankplatte Dicke 40 mm, ca. 0,11 m² (1 Platte)
Frontplatte Dicke 30 mm, ca. 1,1 m² (1 Platte)
Sturzplatte Dicke 50 mm, ca. 0,5 m² (1 Platte)
Ausführung wie Leitbeschreibung jedoch
Tiefe der Sturzplatte 365 mm, Plattenstärke der Sturzplatte 50 mm

Ausführung gemäß Architektenzeichnung
D10117LBV00A330_DE806

Einbauort
1.OG - Ansicht Ost Achse 31-32
Menge: 1,000 St
Leistungsbereichkatalog: 014
DIN276-1_08: 335
DIN276_18: 335

**3.2.760 Bekleidung Naturwerkstein Wand Kalkstein Brüstung inkl. Fensterbank 1. OG Achse 20-22**
*** wie Position 3.2.740
jedoch

bestehend aus einzelnen Platten welche zu einem Element zusammengesetzt sind
Anzahl Elemente: 2
Anzahl Platten: 6
Gesamtabmessung beider Elemente
L = 4150 mm  (Frontplatte)
Gesamtfläche Naturstein
Fensterbankplatte/ Sturzplatte Dicke 40 mm, ca. 0,66 m² (4 Platten)
Frontplatte Dicke 30 mm, ca. 3,34 m² (2 Platten)
1. Element
- Frontplatte, Länge 2075 mm, Höhe 805 mm.  Oberkante als Sichtkante mit 3% Neigung, Unterseite als Sichtkante mit  eingefräster Tropfnut 5/10 mm, Oberseite mit Anschluss an Fensterbankplatte, 3% geneigt, Unterseite mit rechtwinkligen Anschluss an Sturzplatte, seitlich mit Fuge 10 mm zum anschließenden Element, Oberfläche 2
- Fensterbankplatte, Tiefe 80 mm, mit 3% Neigung in Richtung Fenster an Frontplatte befestigt, Gesamtlänge 2075 mm,  Kante zum Fenster als Sichtkante, Oberfläche 2
- Sturzplatte, Abmessungen und Oberfläche analog Fensterbank, rechtwinklig an Frontplatte befestigt,
- Ausbildung der Stoßfugen der vorbeschriebenen Einzelplatten als geklebte Pressfuge, Eckverbindung mit verdeckt liegenden Verbindungsmitteln

2. Element
wie 1. Element
Position beinhaltet 1. und 2. Element nebeneinander angeordnet, mit Nullfuge zwischen den Elementen

Ausführung gemäß Architektenzeichnung
D10117LBV00A330_DE805

Einbauort
EG - Ansicht Ost Achse 20-22
Menge: 1,000 St
Leistungsbereichkatalog: 014
DIN276-1_08: 335
DIN276_18: 335

**3.2.770 Bekleidung Naturwerkstein Wand Kalkstein Brüstung inkl. Fensterbank 3.-5. OG**
*** Leitbeschreibung
*** gemäß Ausführungsbeschreibung 1
Bekleidung aus Naturwerkstein, am Gebäude außen, an Wänden, mit Luftschicht, vor vorh. Dämmschicht, Untergrund Beton, Gesteinsart Kalkstein, Oberfläche wassergestrahlt, Ausführung gemäß Zeichnung
Ausführung gemäß Architektenzeichnung
D10117LBV00A330_DE011

Einbauort:
Brüstungsbereich unter Fenstern 3.-5.OG - Ansicht Süd, Ansicht Ost Achse 23-42
Menge: 132,000 St
Leistungsbereichkatalog: 014
DIN276-1_08: 335
DIN276_18: 335
*Unterbeschreibung 1 Beschreibung*
Montage im Bereich der Brüstungen einschließlich. Fensterbank mit Revisionsöffnung

Bekleidung grenzt ober- und unterhalb an ebenengleiche Pfeilerbekleidung an, Fensterbank und Brüstung mit  Anschluss an Fensterkonstruktion aus Metall, Fugen zu Nachbarbauteilen offen, Fugen werden nachträglich geschlossen, Verfugung wird gesondert vergütet
bestehend aus einzelnen Platten welche zu einem Element zusammengesetzt sind
Anzahl Elemente: 1
Anzahl Platten: 3

Gesamtabmessung Element
L = 2770 mm (Frontplatte)
Gesamtfläche Naturstein
Dicke 40 mm, ca. 3,15 m² (3 Platten)
bestehend aus:
- Frontplatte, Länge 2770 mm, Höhe 705 mm, Oberkante als Sichtkante mit 3% Neigung, Unterseite als Sichtkante mit  eingefräster Tropfnut 5/10 mm, Oberseite mit Anschluss an Fensterbankplatte, 3% geneigt, Unterseite mit rechtwinkligen Anschluss an Sturzbekleidung, seitlich mit Fuge 10 mm zum anschließenden Element, Oberfläche 1
- Fensterbankplatte, Tiefe 310 mm, mit 3% Neigung in Richtung Fenster an Frontplatte befestigt, Gesamtlänge 2130 mm,  Zuschnitt an schrägen Verlauf der Pfeilerbekleidung angepasst, Anpassung als einseitiger trapezförmiger Ausschnitt am Plattenende, Ausschnitt B 695 mm, H 110-240 mm,
Fensterbankplatte mit Revisionsöffnung innerhalb der Platte als Ausschnitt 120 x 1190 mm (keine Überschnitte möglich), Kante zum Fenster als Sichtkante, Oberfläche 1
- Sturzplatte, Abmessungen und Oberfläche analog Fensterbank, rechtwinklig an Frontplatte befestigt, ohne Revisionsöffnung
- Ausbildung der Stoßfugen der vorbeschriebenen Einzelplatten als geklebte Pressfuge, Eckverbindung mit verdeckt liegenden Verbindungsmitteln

einschließlich. Insektenschutz  am Anschluss der Fensterbankplatte und der Sturzplatte an das Fenster bzw. Rinnenelement als Lochstreifen, aus nichtrostendem Stahl, schwarz lackiert. Breite 100 mm, bis zu 2fach gekantet, an Natursteinplatte rückseitig verdeckt befestigt

Ausbildung der an der sichtbaren horizontalen Kantenfläche der Frontplatte und der Kanten der Fensterbankplatten und der Sturzbekleidung Richtung Fensterelement als Sichtfläche analog Plattenoberfläche, einschließlich Kalibrieren der Kante auf gleichmäßige Plattenstärke.

Gesteinsartbekleidung Kalkstein
Material und Ausführung gemäß Ausführungsbeschreibung.
Oberfläche 1 - wassergestrahlt

Konstruktionsaufbau:
- 24 cm Wärmedämmung
-  8 cm Luftschicht Bereich Frontplatte / Sturzbereich
-  4 cm Naturwerkstein,
Dicke Gesamtkonstruktionsaufbau im Normalbereich (Frontplatte) 36 cm,

befestigen mit Unterkonstruktion und Sonderankern aus
befestigen an Unterkonstruktion und Sonderankern aus nichtrostendem Stahl,  Unterkonstruktion gesondert beschrieben, Befestigung mit Hinterschnittankern, einschließlich. Bohrungen und Agraffen, einschließlich. Neoprenauflage vollflächig auf Rückseite der Fensterbankplatte

**3.2.780 Bekleidung Naturwerkstein Wand Kalkstein Brüstung inkl. Fensterbank 3.-5. OG L 2430 mm**
*** wie Position 3.2.770
jedoch

bestehend aus einzelnen Platten welche zu einem Element zusammengesetzt sind
Anzahl Elemente: 1
Anzahl Platten: 3
Gesamtabmessung Element
L = 2430 mm  (Frontplatte)
Gesamtfläche Naturstein
Dicke 40 mm, ca. 2,91 m² (3 Platten)
bestehend aus:
- Frontplatte Länge 2430 mm, andere Abmessungen und Ausbildungen wie Leitbeschreibung
- andere Platten wie Leitbeschreibung

Einbauort: Brüstungsbereich unter Fenstern 3.-5.OG -Ansicht Ost Anschluss Innenecke Achse F
Menge: 3,000 St
Leistungsbereichkatalog: 014
DIN276-1_08: 335
DIN276_18: 335

**3.2.790 Bekleidung Naturwerkstein Wand Kalkstein Brüstung inkl. Fensterbank 3.-5. OG L 1730 mm**
*** wie Position 3.2.770
jedoch

bestehend aus einzelnen Platten welche zu einem Element zusammengesetzt sind
Anzahl Elemente: 1
Anzahl Platten: 3

Gesamtabmessung Element
L = 1730 mm  (Frontplatte)
Gesamtfläche Naturstein
Dicke 40 mm, ca. 2,13 m² (3 Platten)

bestehend aus:
- Frontplatte Länge 1730 mm, andere Abmessungen und Ausbildungen wie Leitbeschreibung
- Fensterbankplatte, Länge 1470 mm, Tiefe 310 mm, mit 3% Neigung in Richtung Fenster an Frontplatte befestigt, Gesamtlänge 2130 mm,  ohne trapezförmiger Ausschnitt am Plattenende, sonst wie Leitbeschreibung
- Sturzplatte, Abmessungen und Oberfläche analog Fensterbank, rechtwinklig an Frontplatte befestigt, ohne Revisionsöffnung

Einbauort: Brüstungsbereich unter Fenstern 3.-5.OG -Ansicht Süd Anschluss Innenecke Achse F
Menge: 3,000 St
Leistungsbereichkatalog: 014
DIN276-1_08: 335
DIN276_18: 335

**3.2.800 Bekleidung Naturwerkstein Wand Kalkstein Brüstung inkl. Fensterbank 3.-5. OG L 3465 mm**
*** wie Position 3.2.770
jedoch

bestehend aus einzelnen Platten welche zu einem Element zusammengesetzt sind
Anzahl Elemente: 1
Anzahl Platten: 3

Gesamtabmessung Element
L = 3465 mm  (Frontplatte)
Gesamtfläche Naturstein
Dicke 40 mm, ca. 4,27 m² (3 Platten)

bestehend aus:
- Frontplatte, Länge 3465 mm, andere Abmessungen und Ausbildungen wie Leitbeschreibung
- Fensterbankplatte und Sturzplatte. Länge 2780 mm, andere Abmessungen und Ausbildungen wie Leitbeschreibung
Einbauort: Brüstungsbereich unter Fenstern 3.-5.OG -Ansicht Süd Achse A-B
Menge: 3,000 St
Leistungsbereichkatalog: 014
DIN276-1_08: 335
DIN276_18: 335

**3.2.810 Bekleidung Naturwerkstein Wand Kalkstein Brüstung inkl. Fensterbank 2. OG L 2775 mm**
*** wie Position 3.2.770
jedoch

bestehend aus einzelnen Platten welche zu einem Element zusammengesetzt sind
Anzahl Elemente: 1
Anzahl Platten: 3

Gesamtabmessung Element
L = 2775 mm  (Frontplatte)
Gesamtfläche Naturstein
Dicke 40 mm, ca. 3,13 m² (3 Platten)

bestehend aus:
- Frontplatte Länge 2775 mm, andere Abmessungen und Ausbildungen wie Leitbeschreibung
- Fensterbankplatte wie Leitbeschreibung
- Sturzplatte, Länge 2435 mm Tiefe 240 mm, andere Abmessungen und Ausbildungen wie Leitbeschreibung
Einbauort: Brüstungsbereich unter Fenstern 2.OG -Ansicht Ost Achse 21-22
Menge: 1,000 St
Leistungsbereichkatalog: 014
DIN276-1_08: 335
DIN276_18: 335

**3.2.820 Bekleidung Naturwerkstein Wand Kalkstein Brüstung inkl. Fensterbank 2. OG L 2775 mm**
*** wie Position 3.2.770
jedoch

bestehend aus einzelnen Platten welche zu einem Element zusammengesetzt sind
Anzahl Elemente: 1
Anzahl Platten: 3

Gesamtabmessung Element
L = 2775 mm  (Frontplatte)
Gesamtfläche Naturstein
Dicke 40 mm, ca. 3,31 m² (3 Platten)

bestehend aus:
- Frontplatte Länge 2775 mm, andere Abmessungen und Ausbildungen wie Leitbeschreibung
- Fensterbankplatte Länge 2130 mm, andere Abmessungen und Ausbildungen wie Leitbeschreibung
- Sturzplatte, Länge 2470 mm, andere Abmessungen wie Leitbeschreibung, ohne trapezförmiger Ausschnitt am Plattenende

Einbauort: Brüstungsbereich unter Fenstern 2.OG -Ansicht Ost Achse 20-21
Menge: 1,000 St
Leistungsbereichkatalog: 014
DIN276-1_08: 335
DIN276_18: 335

**3.2.830 Bekleidung Naturwerkstein Wand Kalkstein Sturzkasten 1.OG**
*** Leitbeschreibung
*** gemäß Ausführungsbeschreibung 1
Bekleidung aus Naturwerkstein, am Gebäude außen, an Wänden, mit Luftschicht, vor vorh. Dämmschicht, Untergrund Beton, Gesteinsart Kalkstein, Oberfläche wassergestrahlt, Ausführung gemäß Zeichnung
Ausführung gemäß Architektenzeichnung
D10117LBV00A330_DE011

Einbauort:
Einbauort: Brüstungsbereich unter Fenstern 2.OG -Ansicht Ost Achse 20-22
Menge: 1,000 St
Leistungsbereichkatalog: 014
DIN276-1_08: 335
DIN276_18: 335
*Unterbeschreibung 1 Beschreibung*
Montage im Bereich der Brüstungen

Bekleidung grenzt oberhalb an Brüstungsbekleidung aus Naturstein und unterhalb an Fensterelement und an angrenzende Pfeilerbekleidungen, Fugen zu Nachbarbauteilen offen, Fugen werden nachträglich geschlossen, Verfugung wird gesondert vergütet
bestehend aus Elementen, welche aus einzelnen Platten zusammengesetzt sind
Anzahl Elemente: 2
Anzahl Platten: 4

Gesamtabmessung beider Elemente
L = 4150 mm (Frontplatte)
Gesamtfläche Naturstein
Dicke 40 mm, ca. 2,43 m² (4 Platten)
1. Element bestehend aus:
- Frontplatte, Länge 2075 mm, Höhe 515 mm, Unterseite als Sichtkante mit  eingefräster Tropfnut 5/10 mm, Unterseite mit rechtwinkligen Anschluss an Sturzbekleidung, seitlich mit Fuge 10 mm zum anschließenden Element, Oberfläche 2
- Sturzplatte, Länge 2075 mm, Tiefe 70 mm, Oberfläche 2, rechtwinklig an Frontplatte befestigt, seitlicher rechtwinkliger Anschluss an Pfeilerbekleidung, Kante zum Fensterelement als Sichtkante
- Ausbildung der Stoßfugen der vorbeschriebenen Einzelplatten als geklebte Pressfuge, Eckverbindung mit verdeckt liegenden Verbindungsmitteln
einschließlich. Insektenschutz  am Anschluss der Sturzplatte an das Fenster als Lochstreifen, aus nichtrostendem Stahl, schwarz lackiert. Breite 100 mm, bis zu 2fach gekantet, an Natursteinplatte rückseitig verdeckt befestigt

2. Element
wie 1. Element

Position beinhaltet 1. und 2. Element nebeneinander angeordnet, mit Nullfuge zwischen den Elementen

Ausbildung der an der sichtbaren horizontalen Kantenfläche der Frontplatte und der Kanten der Fensterbankplatten und der Sturzbekleidung Richtung Fensterelement als Sichtfläche analog Plattenoberfläche, einschließlich Kalibrieren der Kante auf gleichmäßige Plattenstärke.

Oberfläche 2 - wassergestrahlt und gestockt
Ausführung gemäß Ausführungsbeschreibung

Konstruktionsaufbau:
- 17,5 cm Wärmedämmung
-  4 cm Luft Bereich Frontplatte / Sturzbereich
-  4 cm Naturwerkstein,
Dicke Gesamtkonstruktionsaufbau im Normalbereich (Frontplatte) 25,5 cm,

befestigen an Unterkonstruktion und Sonderankern aus nichtrostendem Stahl,  Unterkonstruktion gesondert beschrieben, Befestigung mit Hinterschnittankern, einschließlich. Bohrungen und Agraffen

**3.2.840 Bekleidung Naturwerkstein Wand Kalkstein Brüstung inkl. Fensterbank 3.-5. OG Achse W-V**
*** wie Position 3.2.770
jedoch

bestehend aus einzelnen Platten welche zu einem Element zusammengesetzt sind
Anzahl Elemente: 1
Anzahl Platten: 3

Gesamtabmessung Element
L = 2260 mm  (Frontplatte)
Gesamtfläche Naturstein
Dicke 40 mm, ca. 2,75 m² (3 Platten)
bestehend aus:
- Frontplatte Länge 2260 mm, andere Abmessungen und Ausbildungen wie Leitbeschreibung
- Fensterbankplatte und Sturzplatte Länge 1950 mm, andere Abmessungen und Ausbildungen wie Leitbeschreibung
Ausführung gemäß Architektenzeichnung
D10117LBV00A330_DE605

Einbauort: Brüstungsbereich unter Fenstern 3.-5.OG - Ansicht Süd
Menge: 3,000 St
Leistungsbereichkatalog: 014
DIN276-1_08: 335
DIN276_18: 335

**3.2.850 Bekleidung Naturwerkstein Wand Kalkstein Brüstung inkl. Fensterbank 2.-5. OG Achse W**
*** wie Position 3.2.770
jedoch

bestehend aus einzelnen Platten welche zu einem Element zusammengesetzt sind
Anzahl Elemente: 1
Anzahl Platten: 3

Gesamtabmessung Element
L = 2260 mm  (Frontplatte)
Gesamtfläche Naturstein
Dicke 40 mm, ca. 2,65 m² (3 Platten)

bestehend aus:
- Frontplatte Länge 2260 mm, andere Abmessungen und Ausbildungen wie Leitbeschreibung
- Fensterbankplatte und Sturzplatte Länge 1950 mm, andere Abmessungen und Ausbildungen wie Leitbeschreibung, Schrägschnitt der Sturzbekleidung und der Fensterbank läuft allerdings auf 0 mm aus
Ausführung gemäß Architektenzeichnung
D10117LBV00A330_DE605

Einbauort: Brüstungsbereich unter Fenstern 3.-5.OG - Ansicht Süd
Menge: 4,000 St
Leistungsbereichkatalog: 014
DIN276-1_08: 335
DIN276_18: 335

**3.2.860 Bekleidung Naturwerkstein Wand Kalkstein Brüstung inkl. Fensterbank 2. OG**
*** Leitbeschreibung
*** gemäß Ausführungsbeschreibung 1
Bekleidung aus Naturwerkstein, am Gebäude außen, an Wänden, mit Luftschicht, vor vorh. Dämmschicht, Untergrund Beton, Gesteinsart Kalkstein, Oberfläche wassergestrahlt, Ausführung gemäß Zeichnung
Ausführung gemäß Architektenzeichnung
D10117LBV00A330_DE012

Einbauort: Brüstungsbereich unter Fenstern 2.OG - Ansicht Süd, Achse 17-42 Ansicht Ost
Menge: 42,000 St
Leistungsbereichkatalog: 014
DIN276-1_08: 335
DIN276_18: 335
*Unterbeschreibung 1 Beschreibung*
Montage im Bereich der Brüstungen einschließlich. Fensterbank mit Revisionsöffnung

Bekleidung grenzt ober- und unterhalb an ebenengleiche Pfeilerbekleidung an, Fensterbank und Brüstung mit  Anschluss an Fensterkonstruktion aus Metall, Fugen zu Nachbarbauteilen offen, Fugen werden nachträglich geschlossen, Verfugung wird gesondert vergütet
bestehend aus einzelnen Platten welche zu einem Element zusammengesetzt sind
Anzahl Elemente: 1
Anzahl Platten: 5

Gesamtabmessung Element
L = 2770 mm (Frontplatte)
Gesamtfläche Naturstein
Dicke 40 mm, ca. 3,95 m² (5 Platten)
bestehend aus:
- Frontplatte 1, Länge 2770 mm, Höhe 705 mm, Oberkante als Sichtkante mit 3% Neigung, Unterseite als Sichtkante mit  eingefräster Tropfnut 5/10 mm, Oberseite mit Anschluss an Fensterbankplatte, 3% geneigt, Unterseite mit rechtwinkligen Anschluss an Sturzbekleidung, seitlich mit Fuge 10 mm zum anschließenden Element, Oberfläche 1
- Fensterbankplatte, Tiefe 310 mm, mit 3% Neigung in Richtung Fenster an Frontplatte befestigt, Gesamtlänge 2130 mm,  Zuschnitt an schrägen Verlauf der Pfeilerbekleidung angepasst, Anpassung als einseitiger trapezförmiger Ausschnitt am Plattenende, Ausschnitt B 695 mm, H 110-240 mm,
Fensterbankplatte mit Revisionsöffnung innerhalb der Platte als Ausschnitt 120 x 1190 mm (keine Überschnitte möglich), Kante zum Fenster als Sichtkante, Oberfläche 1
- Sturzplatte 1, Tiefe 240 mm, Abmessungen und Oberfläche analog Fensterbank, rechtwinklig an Frontplatte befestigt, ohne Revisionsöffnung
- Frontplatte 2, Länge 1370mm, rechtwinklig an Sturzplatte 1 mit hinterfüllter Fuge B 10 mm, Höhe Platte 515 mm Unterseite als Sichtkante mit  eingefräster Tropfnut 5/10 mm, mit rechtwinkligen Anschluss an Sturzbekleidung, seitlich mit Fuge 10 mm zum anschließenden Element, Oberfläche 2
- Sturzplatte 2, Länge 1370 mm, Tiefe  70 mm, rechtwinklig an Frontplatte befestigt, Oberfläche 2
- Ausbildung der Stoßfugen der vorbeschriebenen Einzelplatten als geklebte Pressfuge, Eckverbindung mit verdeckt liegenden Verbindungsmitteln

einschließlich. Insektenschutz  am Anschluss der Fensterbankplatte und der Sturzplatte an das Fenster bzw. Rinnenelement als Lochstreifen, aus nichtrostendem Stahl, schwarz lackiert. Breite 100 mm, bis zu 2fach gekantet, an Natursteinplatte rückseitig verdeckt befestigt

Ausbildung der an der sichtbaren horizontalen Kantenfläche der Frontplatten und der Kanten der Fensterbankplatten und der Sturzplatten Richtung Fensterelement als Sichtfläche analog Plattenoberfläche, einschließlich Kalibrieren der Kante auf gleichmäßige Plattenstärke.

Gesteinsartbekleidung Kalkstein
Material und Ausführung gemäß Ausführungsbeschreibung.
Oberfläche 1 - wassergestrahlt

Konstruktionsaufbau:
- 24 cm Wärmedämmung
-  8 cm Luftschicht Bereich Frontplatte / Sturzbereich
-  4 cm Naturwerkstein,
Dicke Gesamtkonstruktionsaufbau im Normalbereich (Frontplatte) 36 cm,

befestigen mit Unterkonstruktion und Sonderankern aus
befestigen an Unterkonstruktion und Sonderankern aus nichtrostendem Stahl,  Unterkonstruktion gesondert beschrieben, Befestigung mit Hinterschnittankern, einschließlich. Bohrungen und Agraffen, einschließlich. Neoprenauflage vollflächig auf Rückseite der Fensterbankplatte

**3.2.870 Bekleidung Naturwerkstein Wand Kalkstein Brüstung inkl. Fensterbank 2. OG L 2260 mm**
*** wie Position 3.2.860
jedoch

bestehend aus einzelnen Platten welche zu einem Element zusammengesetzt sind
Anzahl Elemente: 1
Anzahl Platten: 5

Gesamtabmessung Element
L = 2260 mm  (Frontplatte)
Gesamtfläche Naturstein
Dicke 40 mm, ca. 3,55 m² (5 Platten)

bestehend aus:
- Frontplatte 1 Länge 2260 mm, andere Abmessungen und Ausbildungen wie Leitbeschreibung
- Fensterbankplatte Länge 1950 mm, andere Abmessungen und Ausbildungen wie Leitbeschreibung
- Sturzplatte 1, Länge 1950 mm, andere Abmessungen  und Ausbildungen wie Leitbeschreibung
- Frontplatte 2 und Sturzplatte 2 wie Leitbeschreibung

Ausführung gemäß Architektenzeichnung
D10117LBV00A330_DE012

Einbauort: Brüstungsbereich unter Fenstern 2.OG - Ansicht Süd Achse V-W
Menge: 1,000 St
Leistungsbereichkatalog: 014
DIN276-1_08: 335
DIN276_18: 335

**3.2.880 Bekleidung Naturwerkstein Wand Kalkstein Brüstung inkl. Fensterbank 2. OG L 2430 mm**
*** wie Position 3.2.860
jedoch

bestehend aus einzelnen Platten welche zu einem Element zusammengesetzt sind
Anzahl Elemente: 1
Anzahl Platten: 5

Gesamtabmessung Element
L = 2430 mm  (Frontplatte)
Gesamtfläche Naturstein
Dicke 40 mm, ca. 3,71 m² (5 Platten)

bestehend aus:
- Frontplatte 1 Länge 2430 mm, andere Abmessungen und Ausbildungen wie Leitbeschreibung
- Fensterbankplatte, Sturzplatte 1, Frontplatte 2 und Sturzplatte 2 wie Leitbeschreibung
Ausführung gemäß Architektenzeichnung
D10117LBV00A330_DE012

Einbauort: Brüstungsbereich unter Fenstern 2.OG - Ansicht Ost Innenecke F
Menge: 1,000 St
Leistungsbereichkatalog: 014
DIN276-1_08: 335
DIN276_18: 335

**3.2.890 Bekleidung Naturwerkstein Wand Kalkstein Brüstung inkl. Fensterbank 2. OG L 1730 mm**
*** wie Position 3.2.860
jedoch

bestehend aus einzelnen Platten welche zu einem Element zusammengesetzt sind
Anzahl Elemente: 1
Anzahl Platten: 5

Gesamtabmessung Element
L = 1730 mm  (Frontplatte)
Gesamtfläche Naturstein
Dicke 40 mm, ca. 2,93 m² (5 Platten)

bestehend aus:
- Frontplatte 1 Länge 1730 mm, andere Abmessungen und Ausbildungen wie Leitbeschreibung
- Fensterbankplatte, Länge 1470 mm, Tiefe 310 mm, mit 3% Neigung in Richtung Fenster an Frontplatte befestigt, Gesamtlänge 2130 mm,  ohne trapezförmiger Ausschnitt am Plattenende, sonst wie Leitbeschreibung
- Sturzplatte 1, Abmessungen und Oberfläche analog Fensterbank, rechtwinklig an Frontplatte befestigt, ohne Revisionsöffnung
Frontplatte 2 und Sturzplatte 2 wie Leitbeschreibung

Ausführung gemäß Architektenzeichnung
D10117LBV00A330_DE012

Einbauort: Brüstungsbereich unter Fenstern 2.OG - Ansicht Süd Innenecke F
Menge: 1,000 St
Leistungsbereichkatalog: 014
DIN276-1_08: 335
DIN276_18: 335

**3.2.900 Bekleidung Naturwerkstein Wand Kalkstein Brüstung inkl. Fensterbank 2. OG L 3465 mm**
*** wie Position 3.2.860
jedoch

bestehend aus einzelnen Platten welche zu einem Element zusammengesetzt sind
Anzahl Elemente: 1
Anzahl Platten: 5

Gesamtabmessung Element
L = 3465 mm  (Frontplatte)
Gesamtfläche Naturstein
Dicke 40 mm, ca. 5,07 m² (5 Platten)

bestehend aus:
- Frontplatte 1, Länge 3465 mm, andere Abmessungen und Ausbildungen wie Leitbeschreibung
- Fensterbankplatte und Sturzplatte 1, Länge 2780 mm, andere Abmessungen und Ausbildungen wie Leitbeschreibung
- Frontplatte 2 und Sturzplatte 2 wie Leitbeschreibung

Ausführung gemäß Architektenzeichnung
D10117LBV00A330_DE012

Einbauort: Brüstungsbereich unter Fenstern 2.OG - Ansicht Süd Achse A-B
Menge: 1,000 St
Leistungsbereichkatalog: 014
DIN276-1_08: 335
DIN276_18: 335

**3.2.910 Ausschnitt Naturwerksteinpl. D 40 mm rechteckig L 0,5-1m B bis 0,2m**
STLB-Bau 2025-04 038
Ausschnitt in Außenwandbekleidung aus Naturwerksteinplatten,
Dicke '40' mm,
rechteckig, Länge über 0,5 bis 1 m, Breite bis 0,2 m, Ausführung gemäß Einzelbeschreibung,
Einzelbeschreibungs-Nr '1 - als vierseitiger Ausschnitt innerhalb erster Sturzplatte für Fassadenleuchte'
Menge: 25,000 St
Leistungsbereichkatalog: 038
DIN276 neu: 335
DIN276-1_08: 335
DIN276_06: 335
DIN276_18: 335

**3.2.920 Bekleidung Naturwerkstein Wand Kalkstein Brüstung inkl. Fensterbank 2.-5. OG Gebäudeecke**
*** Leitbeschreibung
*** gemäß Ausführungsbeschreibung 1
Bekleidung aus Naturwerkstein, am Gebäude außen, an Wänden, mit Luftschicht, vor vorh. Dämmschicht, Untergrund Beton, Gesteinsart Kalkstein, Oberfläche wassergestrahlt, Ausführung gemäß Grundriss- und Ansichtszeichnungen

Einbauort: Brüstungsbereich unter Fenstern 2.-5.OG - Ansicht Süd Gebäudeaußenecke Achse F
Menge: 4,000 St
Leistungsbereichkatalog: 014
DIN276-1_08: 335
DIN276_18: 335
*Unterbeschreibung 1 Beschreibung*
Punkt Montage im Bereich der Brüstungen einschließlich. Fensterbank mit Revisionsöffnung als Außenecke

Bekleidung grenzt ober- und unterhalb an ebenengleiche Pfeilerbekleidung an, Fensterbank und Brüstung mit  Anschluss an Fensterkonstruktion aus Metall, Fugen zu Nachbarbauteilen offen, Fugen werden nachträglich geschlossen, Verfugung wird gesondert vergütet

bestehend aus einzelnen Platten welche zu einem Element zusammengesetzt sind
Anzahl Elemente: 1
Anzahl Platten: 4

Gesamtabmessung Element
L = 1040 + 300 mm (Frontplatte)
Gesamtfläche Naturstein
Dicke 40 mm, ca. 1 m² (4 Platten)

bestehend aus:
- Frontplatte 1, Länge 1040 mm, Höhe 705 mm.  Oberkante als Sichtkante mit 3% Neigung, Unterseite als Sichtkante mit  eingefräster Tropfnut 5/10 mm,, Oberseite teilweise mit Anschluss an Fensterbankplatte, 3% geneigt, Unterseite mit rechtwinkligen Anschluss an Sturzplatte, seitlich mit Fuge 10 mm zum anschließenden Element, rechtwinkliger Anschluss mit Sichtkante an Frontplatte 2,  Oberfläche 1
- Frontplatte 2, Länge 300 mm,  ohne Anbindung an Fensterbankplatte und Sturzplatte, rechtwinkliger Anschluss an Frontplatte 1,  Oberfläche 1
- Fensterbankplatte, dreieckig, Länge 340 mm Tiefe 160-0 mm, mit 3% Neigung in Richtung Fenster an Frontplatte1 befestigt,  Zuschnitt an schrägen Verlauf der Pfeilerbekleidung angepasst, Oberfläche 1
- Sturzplatte, Abmessungen und Oberfläche analog Fensterbank, rechtwinklig an Frontplatte1 befestigt,
- Ausbildung der Stoßfugen der vorbeschriebenen 4 Einzelplatten als geklebte Pressfuge, Eckverbindung mit verdeckt liegenden Verbindungsmitteln
einschließlich. Insektenschutz  am Anschluss der Fensterbank und des Sturzprofils an das Fenster bzw. Rinnenelement als Lochstreifen, aus nichtrostendem Stahl, Breite 100 mm, bis zu 2fach gekantet, an Natursteinplatte rückseitig verdeckt befestigt

Ausbildung der an der sichtbaren horizontalen Kantenfläche der Frontplatte und der Kanten der Fensterbankplatten und der Sturzbekleidung Richtung Fensterelement als Sichtfläche analog Plattenoberfläche, einschließlich Kalibrieren der Kante auf gleichmäßige Plattenstärke.

Gesteinsartbekleidung Kalkstein
Material und Ausführung gemäß Ausführungsbeschreibung.
Oberfläche 1 - wassergestrahlt

Konstruktionsaufbau:
- 24 cm Wärmedämmung
-  8 cm Luftschicht Bereich Frontplatte / Sturzbereich
-  4 cm Naturwerkstein,
Dicke Gesamtkonstruktionsaufbau im Normalbereich (Frontplatte) 36 cm,

befestigen an Unterkonstruktion und Sonderankern aus nichtrostendem Stahl,  Unterkonstruktion gesondert beschrieben, Befestigung mit Hinterschnitttankern, einschließlich Bohrungen und Agraffen, einschließlich, Neoprenauflage vollflächig auf Rückseite der Fensterbankplatte, einschließlich Herstellen von Ankertaschen in den Platten

**3.2.930 Bekleidung Naturwerkstein Wand Kalkstein Brüstung inkl. Fensterbank 2.-5. OG Gebäudeecke**
*** wie Position 3.2.920
jedoch

bestehend aus einzelnen Platten welche zu einem Element zusammengesetzt sind
Anzahl Elemente: 1
Anzahl Platten: 2

Gesamtabmessung Element
L = 300 + 340 mm  (Frontplatte)
Gesamtfläche Naturstein
Dicke 40 mm, ca. ,45 m² (2 Platten)

bestehend aus:
- Frontplatte 1, Länge  340 mm  Oberkante ohne Neigung, Unterseite ohne Tropfnut  seitlich mit Fuge 10 mm zum anschließenden Element, rechtwinkliger Anschluss mit Sichtkante an Frontplatte 2, Oberfläche 1
- Frontplatte 2, Länge  300 mm  Oberkante ohne Neigung, Unterseite ohne Tropfnut  seitlich mit Fuge 10 mm zum anschließenden Element, rechtwinkliger Anschluss an Frontplatte 1, Oberfläche 1
- keine Fensterbankplatten
- keine Sturzplatten

Ort: Außenecke Achse A
Menge: 4,000 St
Leistungsbereichkatalog: 014
DIN276-1_08: 335
DIN276_18: 335

**3.2.940 Bekleidung Naturwerkstein Wand Kalkstein Brüstung Einzelplatte B 340 mm 2.-5.OG**
*** Leitbeschreibung
*** gemäß Ausführungsbeschreibung 1
Bekleidung aus Naturwerkstein, am Gebäude außen, an Wänden, mit Luftschicht, vor vorh. Dämmschicht, Untergrund Beton, Gesteinsart Kalkstein, Oberfläche wassergestrahlt, Ausführung gemäß Zeichnung
Einbauort: Brüstungsbereich unter Fenstern 2.-5.OG - Ansicht Süd
Menge: 4,000 St
Leistungsbereichkatalog: 014
DIN276-1_08: 335
DIN276_18: 335
*Unterbeschreibung 1 Beschreibung*
Ausbildung als Einzelplatte, Bekleidung grenzt allseitig an ebenengleiche Bekleidung an, Fugen zu Nachbarbauteilen offen, Fugen werden nachträglich geschlossen, Verfugung wird gesondert vergütet,
Anzahl Platten: 1

Gesamtabmessung Platte
L = 340 mm
H = 705 mm
Gesamtfläche Naturstein
Dicke 40 mm, ca. 0,24 m²

Ausbildung einer vertikalen Kantenfläche als Sichtfläche analog Plattenoberfläche, einschließlich Kalibrieren der Kante auf gleichmäßige Plattenstärke.

Gesteinsartbekleidung Kalkstein
Material gemäß Ausführungsbeschreibung.
Oberfläche 1 - gestockt und wassergestrahlt
Ausführung gemäß Ausführungsbeschreibung

Konstruktionsaufbau:
- 24 cm Wärmedämmung
-  8 cm Luftschicht
-  4 cm Naturwerkstein,
Dicke Gesamtkonstruktionsaufbau 36 cm,

befestigen an Unterkonstruktion und Sonderankern aus nichtrostendem Stahl,  Unterkonstruktion gesondert beschrieben, Befestigung mit Hinterschnittankern, einschließlich. Bohrungen und Agraffen

**3.2.950 Bekl. Naturwerkstein Wand Platte bis 2,5m2 Kalkstein**
*** Leitbeschreibung
*** gemäß Ausführungsbeschreibung 1
Bekleidung aus Naturwerkstein, am Gebäude außen, an Wänden, mit Luftschicht, vor vorh. Dämmschicht, Untergrund Beton, mit versetzten Fugen, Plattengröße bis 2,5 m2, Gesteinsart Kalkstein, Oberfläche wassergestrahlt, Ausführung gemäß Zeichnung.

Ausführung gemäß Architektenzeichnung
D10117LBV00A330_DE806

Einbauort: EG - Ansicht Ost Achse 31-32 Außentür AT03.335O
Menge: 7,750 m2
Leistungsbereichkatalog: 014
DIN276-1_08: 335
DIN276_18: 335
*Unterbeschreibung 1 Beschreibung*
Ausbildung als Wandverkleidung, bestehend aus Einzelplatten Fugen zu Nachbarbauteilen offen, Fugen werden nachträglich geschlossen, Verfugung wird gesondert vergütet, Fugen zwischen den Einzelplatten als Nullfugen

Einzelplatten zwischen 1,5 - 2,5 m²

Gesteinsartbekleidung Kalkstein
Material gemäß Ausführungsbeschreibung.
Oberfläche 2 - gestockt und wassergestrahlt
Ausführung gemäß Ausführungsbeschreibung

Konstruktionsaufbau:
- 12 cm Wärmedämmung
-  6 cm Luftschicht
-  4 cm Naturwerkstein,
Dicke Gesamtkonstruktionsaufbau im Normalbereich  22 cm,

einschließlich. Unterkonstruktion und Sonderankern aus nichtrostendem Stahl, Werkstoff-Nr. 1.4571, Verankerung am Rohbau gedübelt, Wandhalter thermisch vom Rohbau getrennt, mit druckfester Kunststoff-Zwischenlage, Dicke ca.  6mm, Bohrtiefe 80 mm, einschließlich. Ankerdornen und Herstellen von Ankertaschen in den Platten

**3.2.960 Bekl. Naturwerkstein Wand Platte bis 2,5m2 Kalkstein**
*** wie Position 3.2.950
jedoch

Einzelplatten zwischen 0,6 - 2,5 m²

Konstruktionsaufbau:
- 24 cm Wärmedämmung
-  10 cm Luftschicht
-  4 cm Naturwerkstein,
Dicke Gesamtkonstruktionsaufbau im Normalbereich 38 cm

In der Fläche befindet sich ein bauseits angebrachter Einspeiseschrank der Steigleitung.

Ausführung gemäß Architektenzeichnung
D10117LBV00A330_DE806

Einbauort: EG - Ansicht Ost Achse 31-32
Menge: 7,750 m2
Leistungsbereichkatalog: 014
DIN276-1_08: 335
DIN276_18: 335

**3.2.970 Bekl. Naturwerkstein Decke Platte bis 2 m2 Kalkstein**
*** Leitbeschreibung
*** gemäß Ausführungsbeschreibung 1
Bekleidung aus Naturwerkstein, am Gebäude außen, an Decken als Überkopfkonstruktion, mit Luftschicht, vor vorh. Dämmschicht, Untergrund Beton, mit versetzten Fugen, Plattengröße bis 2 m2, Gesteinsart Kalkstein, Oberfläche wassergestrahlt, Ausführung gemäß Zeichnung.
Menge: 3,600 m2
Leistungsbereichkatalog: 014
DIN276-1_08: 335
DIN276_18: 335
*Unterbeschreibung 1 Beschreibung*
Ausbildung als Deckenbekleidung, überkopf, bestehend aus Einzelplatten Fugen zu Nachbarbauteilen offen, Fugen werden nachträglich geschlossen, Verfugung wird gesondert vergütet, Fugen zwischen den Einzelplatten als Nullfugen

Einzelplatten zwischen 1,5 - 2,0 m²

Gesteinsartbekleidung Kalkstein
Material gemäß Ausführungsbeschreibung.
Oberfläche 2 - gestockt und wassergestrahlt
Ausführung gemäß Ausführungsbeschreibung

Konstruktionsaufbau:
- 22 cm Wärmedämmung
-  3 cm Luftschicht
-  5 cm Naturwerkstein,
Dicke Gesamtkonstruktionsaufbau im Normalbereich  30 cm,

einschließlich. Unterkonstruktion und Sonderankern aus nichtrostendem Stahl, Werkstoff-Nr. 1.4571, Verankerung am Rohbau gedübelt, Wandhalter thermisch vom Rohbau getrennt, mit druckfester Kunststoff-Zwischenlage, Dicke ca.  6mm, Bohrtiefe 80 mm, einschließlich. Ankerdornen und Herstellen von Ankertaschen in den Platten

**3.2.980 Aussparung herstellen Bekl. D bis 25cm**
STLB-Bau 2025-04 014
Herstellen von Aussparungen in Bekleidung, Querschnitt rund, Dicke bis 25 cm, Ausführung gemäß Einzelbeschreibung,
Einzelbeschreibungs-Nr '1 - in Deckenbekleidung'
Menge: 2,000 St
Leistungsbereichkatalog: 014
DIN276-1_08: 345
DIN276_18: 335

**3.2.990 Aussparung herstellen Bekl. L 75-100cm B bis 25cm**
*** Leitbeschreibung
*** gemäß Ausführungsbeschreibung 1
STLB-Bau 2025-04 014
Herstellen von Aussparungen in Bekleidung, Querschnitt rechteckig, Länge über 75 bis 100 cm, Breite bis 25 cm, Ausführung gemäß Einzelbeschreibung,
Einzelbeschreibungs-Nr '1 - in Wandbekleidung für Türstopper und Knauf'
Menge: 1,000 St
Leistungsbereichkatalog: 014
DIN276-1_08: 345
DIN276_18: 335
*Unterbeschreibung 1 Hinterlegung der Aussparungen mit Naturwerksteinplattenstreifen*
Hinterlegung der Aussparungen mit Naturwerksteinplattenstreifen über die gesamte Aussparungstiefe, Breite des Streifens 200 mm, Höhe 1200 mm, an der Rückseite der Wandbekleidung befestigt

einschließlich Herstellen der Kanten des Ausschnitts als Sichtfläche analog Plattenoberfläche, einschließlich Kalibrieren der Kante auf gleichmäßige Plattenstärke.

**3.2.1000 Bekl. Naturwerkstein Wand Platte bis 2,5m2 Kalkstein**
*** Leitbeschreibung
*** gemäß Ausführungsbeschreibung 1
Bekleidung aus Naturwerkstein, am Gebäude außen, an Wänden, mit Luftschicht, vor vorh. Dämmschicht, Untergrund Beton, mit versetzten Fugen, Plattengröße bis 2,5 m2, Gesteinsart Kalkstein, Oberfläche wassergestrahlt, Ausführung gemäß Zeichnung.

Ausführung gemäß Architektenzeichnung
D10117LBV00A330_DE805
Ausführung gemäß Positionsplan D037
Einbauort: EG - Ansicht Ost Achse20, Türelement AT 0.324O und 0.325O
Menge: 8,750 m2
Leistungsbereichkatalog: 014
DIN276-1_08: 335
DIN276_18: 335
*Unterbeschreibung 1 Beschreibung*
Ausbildung als Wandverkleidung, bestehend aus Einzelplatten Fugen zu Nachbarbauteilen offen, Fugen werden nachträglich geschlossen, Verfugung wird gesondert vergütet, Fugen zwischen den Einzelplatten als Nullfugen

Einzelplatten zwischen 1,5 - 2,5 m²

Gesteinsartbekleidung Kalkstein
Material gemäß Ausführungsbeschreibung.
Oberfläche 2 - gestockt und wassergestrahlt
Ausführung gemäß Ausführungsbeschreibung

Konstruktionsaufbau:
- 20 cm Wärmedämmung
-  6 cm Luftschicht
-  4 cm Naturwerkstein,
Dicke Gesamtkonstruktionsaufbau im Normalbereich  30 cm,

einschließlich. Unterkonstruktion und Sonderankern aus nichtrostendem Stahl, Werkstoff-Nr. 1.4571, Verankerung am Rohbau gedübelt, Wandhalter thermisch vom Rohbau getrennt, mit druckfester Kunststoff-Zwischenlage, Dicke ca.  6mm, Bohrtiefe 80 mm, einschließlich. Ankerdornen und Herstellen von Ankertaschen in den Platten

**3.2.1010 Bekl. Naturwerkstein Wand Platte bis 2,5m2 Kalkstein**
*** wie Position 3.2.1000
jedoch

Einzelplatten zwischen 0,6 - 2,5 m²

Konstruktionsaufbau:
- 24 cm Wärmedämmung
- 18 cm Luftschicht
-  4 cm Naturwerkstein,
Dicke Gesamtkonstruktionsaufbau im Normalbereich 46 cm

In der Fläche befindet sich eine bauseits angebrachten Einspeiseschrank der Steigleitung.

Ausführung gemäß Architektenzeichnung
D10117LBV00A330_DE805

Einbauort: EG - Ansicht Ost Achse 22
Menge: 8,750 m2
Leistungsbereichkatalog: 014
DIN276-1_08: 335
DIN276_18: 335

**3.2.1020 Bekl. Naturwerkstein Decke Platte bis 2 m2 Kalkstein**
*** Leitbeschreibung
*** gemäß Ausführungsbeschreibung 1
Bekleidung aus Naturwerkstein, am Gebäude außen, an Decken als Überkopfkonstruktion, mit Luftschicht, vor vorh. Dämmschicht, Untergrund Beton, mit versetzten Fugen, Plattengröße bis 2m2, Gesteinsart Kalkstein, Oberfläche wassergestrahlt, Ausführung gemäß Zeichnung.
Menge: 10,000 m2
Leistungsbereichkatalog: 014
DIN276-1_08: 335
DIN276_18: 335
*Unterbeschreibung 1 Beschreibung*
Ausbildung als Deckenbekleidung, überkopf, bestehend aus Einzelplatten Fugen zu Nachbarbauteilen offen, Fugen werden nachträglich geschlossen, Verfugung wird gesondert vergütet, Fugen zwischen den Einzelplatten als Nullfugen

Einzelplatten zwischen 1,5 - 2,0 m²

Gesteinsartbekleidung Kalkstein
Material gemäß Ausführungsbeschreibung.
Oberfläche 2 - gestockt und wassergestrahlt
Ausführung gemäß Ausführungsbeschreibung

Konstruktionsaufbau:
- 22 cm Wärmedämmung
-  3 cm Luftschicht
-  5 cm Naturwerkstein,
Dicke Gesamtkonstruktionsaufbau im Normalbereich  30 cm,

einschließlich. Unterkonstruktion und Sonderankern aus nichtrostendem Stahl, Werkstoff-Nr. 1.4571, Verankerung am Rohbau gedübelt, Wandhalter thermisch vom Rohbau getrennt, mit druckfester Kunststoff-Zwischenlage, Dicke ca.  6mm, Bohrtiefe 80 mm, einschließlich. Ankerdornen und Herstellen von Ankertaschen in den Platten, Ausführung gemäß Positionsplan D037

**3.2.1030 Aussparung herstellen Bekl. L 75-100cm B 75-100cm**
STLB-Bau 2025-04 014
Herstellen von Aussparungen in Bekleidung, Querschnitt rechteckig, Länge über 75 bis 100 cm, Breite über 75 bis 100 cm.
Menge: 1,000 St
Leistungsbereichkatalog: 014
DIN276-1_08: 345
DIN276_18: 335

**3.2.1040 Aussparung herstellen Bekl. D bis 25cm**
STLB-Bau 2025-04 014
Herstellen von Aussparungen in Bekleidung, Querschnitt rund, Dicke bis 25 cm.
Menge: 4,000 St
Leistungsbereichkatalog: 014
DIN276-1_08: 345
DIN276_18: 335

**3.2.1050 Aussparung herstellen Bekl. L bis 25cm B bis 25cm**
*** Leitbeschreibung
*** gemäß Ausführungsbeschreibung 1
STLB-Bau 2025-04 014
Herstellen von Aussparungen in Bekleidung, Querschnitt rechteckig, Länge bis 25 cm, Breite bis 25 cm, Ausführung gemäß Einzelbeschreibung,
Einzelbeschreibungs-Nr '1 - in Wandbekleidung für Türdrücker'
Menge: 2,000 St
Leistungsbereichkatalog: 014
DIN276-1_08: 345
DIN276_18: 335
*Unterbeschreibung 1 Hinterlegung der Aussparung mit Naturwerksteinplattenstreifen*
Hinterlegung der Aussparung mit Naturwerksteinplatten über die gesamte Aussparungstiefe, Breite  200 mm, Höhe 200 mm, an der Rückseite der Wandbekleidung befestigt

einschließlich Herstellen der Kanten des Ausschnitts als Sichtfläche analog Plattenoberfläche, einschließlich Kalibrieren der Kante auf gleichmäßige Plattenstärke.

**3.2.1060 Abdeck. Naturwerkstein L 119cm B 12cm D 40mm**
Abdeckung der Revisionsöffnung der Fensterbank aus Naturwerkstein, außen, Einzellänge 119 cm, Breite 12 cm, Dicke 40 mm, gleichmäßig dick, Oberfläche wassergestrahlt,  in Ausschnitt der Fensterbank eingepasst, 2 mm Fuge umlaufend, einschließlich. Unterkonstruktion bzw. nicht sichtbarer Rahmen aus Edelstahl analog Unterkonstruktion Fassade, Auflage mit Trennmatte, Gesteinsart Kalkstein einschließlich. 2 Bohrungen zum Herausnehmen D = 35 mm

Ausführung gemäß Architektenzeichnung
D10117LBV00A330_DE011

Einbauort: Brüstungsbereich unter Fenstern 2.-5.OG - Ansicht Süd
Menge: 188,000 St
Leistungsbereichkatalog: 014
DIN276-1_08: 332
DIN276_18: 335

**3.2.1070 Bekleidung Naturwerkstein Wand Kalkstein Traufe L2770 mm**
*** Leitbeschreibung
*** gemäß Ausführungsbeschreibung 1
Bekleidung aus Naturwerkstein, am Gebäude außen, an Wänden, mit Luftschicht, vor vorh. Dämmschicht, Untergrund Beton, Gesteinsart Kalkstein, Oberfläche wassergestrahlt, Ausführung gemäß Zeichnung
Ausführung gemäß Architektenzeichnung
D10117LBV00A330_DE803 bzw. in Anlehnung an D10117LBV00A330_DE012

Einbauort: Traufe 5.OG - Ansicht Süd; Ansicht Ost Achse 42-17
Menge: 43,000 St
Leistungsbereichkatalog: 014
DIN276-1_08: 335
DIN276_18: 335
*Unterbeschreibung 1 Beschreibung*
Montage im Bereich der Traufe über Fensterelemente 5.OG mit Anbindung in Attikaabdeckung

Bekleidung grenzt oberhalb an Attikaabdeckung aus Naturstein und unterhalb an Sturzkasten 5.OG und an angrenzende Pfeilerbekleidungen, Fugen zu Nachbarbauteilen offen, Fugen werden nachträglich geschlossen, Verfugung wird gesondert vergütet

bestehend aus einzelnen Platten welche zu einem Element zusammengesetzt sind
Anzahl Elemente: 1
Anzahl Platten: 2

Gesamtabmessung Element
L = 2770 mm (Frontplatte)
Gesamtfläche Naturstein
Dicke 40 mm, ca. 2,43 m² (2 Platten)

zusammengesetzte Platte als eine Art 2- seitige Brüstungsbekleidung, bestehend aus:
- Frontplatte, Länge 2770 mm, Höhe 705 mm.  Oberkante als Sichtkante mit 5% Neigung, Unterseite als Sichtkante mit  eingefräster Tropfnut 5/10 mm, Unterseite mit rechtwinkligen Anschluss an Sturzbekleidung, seitlich mit Fuge 10 mm zum anschließenden Element, Oberfläche 1
- Sturzplatte,  Gesamtlänge 2165 mm, Breite 240mm, Oberfläche 1, rechtwinklig an Frontplatte befestigt, einseitig rechtwinkliger Anschluss an Pfeilerbekleidung, einseitig Zuschnitt an schrägen Verlauf der Pfeilerbekleidung angepasst, Anpassung als einseitiger trapezförmiger Ausschnitt am Plattenende, Ausschnitt B 695 mm, H 110-240 mm,
- Ausbildung der Stoßfugen der vorbeschriebenen Einzelplatten als geklebte Pressfuge, Eckverbindung mit verdeckt liegenden Verbindungsmitteln
einschließlich. Insektenschutz  am Anschluss der Attikaabdeckung und der Frontplatte als Lochstreifen, aus nichtrostendem Stahl, Breite 100 mm, bis zu 2fach gekantet, an Natursteinplatte rückseitig verdeckt befestigt
Ausbildung der an der sichtbaren horizontalen Kantenfläche der Frontplatte als Sichtfläche analog Plattenoberfläche, einschließlich Kalibrieren der Kante auf gleichmäßige Plattenstärke.

Gesteinsartbekleidung Kalkstein
Material gemäß Ausführungsbeschreibung.
Oberfläche 1 - wassergestrahlt
Ausführung gemäß Ausführungsbeschreibung

Konstruktionsaufbau:
- 24 cm Wärmedämmung
-  10 cm Bereich Frontplatte / Sturzbereich
-  4 cm Naturwerkstein,
Dicke Gesamtkonstruktionsaufbau im Normalbereich (Frontplatte) 38 cm,

befestigen an Unterkonstruktion und Sonderankern aus nichtrostendem Stahl,  Unterkonstruktion gesondert beschrieben, Befestigung mit Hinterschnittankern, einschließlich. Bohrungen und Agraffen,

**3.2.1080 Bekleidung Naturwerkstein Wand Kalkstein Traufe L2260 mm**
*** wie Position 3.2.1070
jedoch

bestehend aus einzelnen Platten welche zu einem Element zusammengesetzt sind
Anzahl Elemente: 1
Anzahl Platten: 2

Gesamtabmessung Element
L = 2260 mm  (Frontplatte)
Gesamtfläche Naturstein
Dicke 40 mm, ca. 2,02 m² (2 Platten)

bestehend aus:
- Frontplatte, Länge 2260 mm, ansonsten wie Leitbeschreibung
- Sturzplatte, Länge 1920 mm, ansonsten wie Leitbeschreibung

Einbauort: Traufe 5.OG - Ansicht Süd  Achse V-W
Menge: 1,000 St
Leistungsbereichkatalog: 014
DIN276-1_08: 335
DIN276_18: 335

**3.2.1090 Bekleidung Naturwerkstein Wand Kalkstein Traufe L2260 mm**
*** wie Position 3.2.1070
jedoch

bestehend aus einzelnen Platten welche zu einem Element zusammengesetzt sind
Anzahl Elemente: 1
Anzahl Platten: 2

Gesamtabmessung Element
L = 2260 mm  (Frontplatte)
Gesamtfläche Naturstein
Dicke 40 mm, ca. 1,85 m² (2 Platten)

bestehend aus:
- Frontplatte, Länge 2260 mm, ansonsten wie Leitbeschreibung
- Sturzplatte, Länge 1920 mm,  Sturzplatte dreieckig, ansonsten wie Leitbeschreibung

Einbauort: Traufe 5.OG - Ansicht Süd  Achse W
Menge: 1,000 St
Leistungsbereichkatalog: 014
DIN276-1_08: 335
DIN276_18: 335

**3.2.1100 Bekleidung Naturwerkstein Wand Kalkstein Traufe L340 mm**
*** wie Position 3.2.1070
jedoch

bestehend nur aus einer Einzelplatte
Anzahl Platten: 1

Gesamtabmessung Element
L = 2260 mm  (Frontplatte)
Gesamtfläche Naturstein
Dicke 40 mm, ca. 0,24 m² (1 Platte)

bestehend aus:
- Frontplatte, Länge 340 mm, ansonsten wie Leitbeschreibung
- keine Sturzplatte

Einbauort: Traufe 5.OG - Ansicht Süd Achse W
Menge: 1,000 St
Leistungsbereichkatalog: 014
DIN276-1_08: 335
DIN276_18: 335

**3.2.1110 Bekleidung Naturwerkstein Wand Kalkstein Traufe L2430 mm**
*** wie Position 3.2.1070
jedoch

bestehend aus einzelnen Platten welche zu einem Element zusammengesetzt sind
Anzahl Elemente: 1
Anzahl Platten: 2

Gesamtabmessung Element
L = 2430 mm  (Frontplatte)
Gesamtfläche Naturstein
Dicke 40 mm, ca. 2,17 m² (2 Platten)

bestehend aus:
- Frontplatte, Länge 2430 mm, ansonsten wie Leitbeschreibung
- Sturzplatte, Länge 2090 mm, ansonsten wie Leitbeschreibung

Einbauort: Traufe 5.OG - Ansicht Ost Innenecke Achse F
Menge: 1,000 St
Leistungsbereichkatalog: 014
DIN276-1_08: 335
DIN276_18: 335

**3.2.1120 Bekleidung Naturwerkstein Wand Kalkstein Traufe L1730 mm**
*** wie Position 3.2.1070
jedoch

bestehend aus einzelnen Platten welche zu einem Element zusammengesetzt sind
Anzahl Elemente: 1
Anzahl Platten: 2

Gesamtabmessung Element
L = 1730 mm  (Frontplatte)
Gesamtfläche Naturstein
Dicke 40 mm, ca. 1,55 m² (2 Platten)

bestehend aus:
- Frontplatte, Länge 1730 mm, ansonsten wie Leitbeschreibung
- Sturzplatte, Länge 1390 mm,  Sturzplatte ohne Anarbeitung an schräge Pfeilerbekleidung, ansonsten wie Leitbeschreibung

Einbauort: Traufe 5.OG - Ansicht Süd Innenecke Achse F
Menge: 1,000 St
Leistungsbereichkatalog: 014
DIN276-1_08: 335
DIN276_18: 335

**3.2.1130 Bekleidung Naturwerkstein Wand Kalkstein Traufe L3465 mm**
*** wie Position 3.2.1070
jedoch

bestehend aus einzelnen Platten welche zu einem Element zusammengesetzt sind
Anzahl Elemente: 1
Anzahl Platten: 2

Gesamtabmessung Element
L = 3465 mm  (Frontplatte)
Gesamtfläche Naturstein
Dicke 40 mm, ca. 3,04 m² (2 Platten)

bestehend aus:
- Frontplatte, Länge 3465 mm, ansonsten wie Leitbeschreibung
- Sturzplatte, Länge 2780 mm,  beidseitig mit Anarbeitung an schräge Pfeilerbekleidungen, ansonsten wie Leitbeschreibung

Einbauort: Traufe 5.OG - Ansicht Süd Achse A-B
Menge: 1,000 St
Leistungsbereichkatalog: 014
DIN276-1_08: 335
DIN276_18: 335

**3.2.1140 Bekleidung Naturwerkstein Wand Kalkstein Traufe Außenecke Achse F**
*** Leitbeschreibung
*** gemäß Ausführungsbeschreibung 1
Bekleidung aus Naturwerkstein, am Gebäude außen, an Wänden, mit Luftschicht, vor vorh. Dämmschicht, Untergrund Beton, Gesteinsart Kalkstein, Oberfläche wassergestrahlt, Ausführung gemäß Zeichnung
Ausführung gemäß Architektenzeichnung
D10117LBV00A330_DE802

Einbauort: Traufe 5.OG - Außenecke Achse F
Menge: 1,000 St
Leistungsbereichkatalog: 014
DIN276-1_08: 335
DIN276_18: 335
*Unterbeschreibung 1 Beschreibung*
Montage im Bereich der Traufe über Fensterelemente 5.OG mit Anbindung in Attikaabdeckung

Bekleidung grenzt oberhalb an Attikaabdeckung aus Naturstein und unterhalb an Sturzkasten 5.OG und an angrenzende Pfeilerbekleidungen Fugen zu Nachbarbauteilen offen, Fugen werden nachträglich geschlossen, Verfugung wird gesondert vergütet,

bestehend aus einzelnen Platten welche zu einem Element zusammengesetzt sind
Anzahl Elemente: 1
Anzahl Platten: 3

Gesamtabmessung Element
L = 1040 + 300 mm (Frontplatte)
Gesamtfläche Naturstein
Dicke 40 mm, ca. ,97 m² (3 Platten)

bestehend aus:
- Frontplatte 1, Länge 1040 mm, Höhe 705 mm.  Oberkante als Sichtkante mit 3% Neigung, Unterseite als Sichtkante mit  eingefräster Tropfnut 5/10 mm, Unterseite mit rechtwinkligen Anschluss an Sturzplatte, seitlich mit Fuge 10 mm zum anschließenden Element, Oberfläche 1
- Frontplatte 2, Länge 300 mm,  ohne Anbindung an Sturzplatte, rechtwinkliger Anschluss an Frontplatte 1,  Oberfläche 1
- Sturzplatte, dreieckig, Gesamtlänge 340 mm, Tiefe 160 - 0 mm, Oberfläche 1, rechtwinklig an Frontplatte befestigt,  Zuschnitt an schrägen Verlauf der Pfeilerbekleidung angepasst,
- Ausbildung der Stoßfugen der vorbeschriebenen Einzelplatten als geklebte Pressfuge, Eckverbindung mit verdeckt liegenden Verbindungsmitteln
einschließlich. Insektenschutz  am Anschluss der Attikaabdeckung und der Frontplatte als Lochstreifen, aus nichtrostendem Stahl, Breite 100 mm, bis zu 2fach gekantet, an Natursteinplatte rückseitig verdeckt befestigt

Ausbildung der an der sichtbaren horizontalen Kantenfläche der Frontplatte und der Kanten der Fensterbankplatten und der Sturzbekleidung Richtung Fensterelement als Sichtfläche analog Plattenoberfläche, einschließlich Kalibrieren der Kante auf gleichmäßige Plattenstärke.

Gesteinsartbekleidung Kalkstein
Material und Ausführung gemäß Ausführungsbeschreibung.
Oberfläche 1 - wassergestrahlt

Konstruktionsaufbau:
- 24 cm Wärmedämmung
-  10 cm Luftschicht Bereich Frontplatte / Sturzbereich
-  4 cm Naturwerkstein,
Dicke Gesamtkonstruktionsaufbau im Normalbereich (Frontplatte) 38 cm,
befestigen an Unterkonstruktion und Sonderankern aus nichtrostendem Stahl,  Unterkonstruktion gesondert beschrieben, Befestigung mit Hinterschnittankern, einschließlich. Bohrungen und Agraffen

AA

**3.2.1150 Bekleidung Naturwerkstein Wand Kalkstein Traufe Außenecke Achse A**
*** wie Position 3.2.1140
jedoch

bestehend aus einzelnen Platten welche zu einem Element zusammengesetzt sind
Anzahl Elemente: 1
Anzahl Platten: 2

Gesamtabmessung Element
L = 300 + 340 mm  (Frontplatte)
Gesamtfläche Naturstein
Dicke 40 mm, ca. 0,45 m² (2 Platten)

bestehend aus:
- Frontplatte 1, Länge  340 mm, ohne Anbindung an Sturzplatte, sonstige Ausführung gemäß Leitbeschreibung
- Frontplatte 2, Länge  300 mm  Ausführung wie Leitbeschreibung
- keine Sturzplatte

Ort: Außenecke Achse A
Menge: 1,000 St
Leistungsbereichkatalog: 014
DIN276-1_08: 335
DIN276_18: 335

**3.2.1160 Bekleidung Naturwerkstein Wand Kalkstein Traufe Außenecke Achse 17**
*** wie Position 3.2.1140
jedoch

bestehend aus einzelnen Platten welche zu einem Element zusammengesetzt sind
Anzahl Elemente: 1
Anzahl Platten: 2

Gesamtabmessung Element
L = 1200 + 1200 mm  (Frontplatte)
Gesamtfläche Naturstein
Dicke 40 mm, ca. 1,7 m² (2 Platten)

bestehend aus:
- Frontplatte 1, Länge  1200 mm, ohne Anbindung an Sturzplatte, sonstige Ausführung gemäß Leitbeschreibung
- Frontplatte 2, Länge  1200 mm  Ausführung wie Leitbeschreibung
- keine Sturzplatte

Ort: Außenecke Achse 17
Menge: 1,000 St
Leistungsbereichkatalog: 014
DIN276-1_08: 335
DIN276_18: 335

**3.2.1170 Bekleidung Naturwerkstein Wand Kalkstein Brandwand Traufe**
*** Leitbeschreibung
Bekleidung aus Naturwerkstein, am Gebäude außen, an Wänden, mit Luftschicht, vor vorh. Dämmschicht, Untergrund Beton, Gesteinsart Kalkstein, Oberfläche wassergestrahlt,
Ausführung gemäß Architektenzeichnung
D10117LBV00A330_DE290

Einbauort: unterhalb Traufplatte Achse 17
Menge: 9,460 m2
Leistungsbereichkatalog: 014
DIN276-1_08: 335
DIN276_18: 335
*Unterbeschreibung 1 Beschreibung*
Ausbildung als Wandverkleidung, bestehend aus Einzelplatten Fugen zu Nachbarbauteilen offen, Fugen werden nachträglich geschlossen, Verfugung wird gesondert vergütet, Fugen zwischen den Einzelplatten als Nullfugen

Einzelplatten zwischen 1 - 1,5 m²

Gesamtabmessung Platte
H = 970 mm
Dicke 40 mm

Ausbildung einer vertikalen Kantenfläche als Sichtfläche analog Plattenoberfläche, einschließlich Kalibrieren der Kante auf gleichmäßige Plattenstärke.

Gesteinsartbekleidung Kalkstein
Material gemäß Ausführungsbeschreibung.
Oberfläche 1 - gestockt und wassergestrahlt
Ausführung gemäß Ausführungsbeschreibung

Konstruktionsaufbau:
- 24 cm Wärmedämmung
-  8 cm Luftschicht
-  4 cm Naturwerkstein,
Dicke Gesamtkonstruktionsaufbau 36 cm,

befestigen an Unterkonstruktion und Sonderankern aus nichtrostendem Stahl,  Unterkonstruktion gesondert beschrieben, Befestigung mit Hinterschnittankern, einschließlich. Bohrungen und Agraffen

**3.2.1180 Ausschnitt Naturwerksteinpl. D 40 mm rechteckig L bis 0,2m B bis 0,2m**
STLB-Bau 2025-04 038
Ausschnitt in Außenwandbekleidung aus Naturwerksteinplatten,
Dicke '40' mm,
rechteckig, Länge bis 0,2 m, Breite bis 0,2 m, Ausführung gemäß Einzelbeschreibung,
Einzelbeschreibungs-Nr '1 - als vierseitiger Ausschnitt innerhalb der Platte, für Einbauteile Stahlbau'
Menge: 4,000 St
Leistungsbereichkatalog: 038
DIN276 neu: 335
DIN276-1_08: 335
DIN276_06: 335
DIN276_18: 335

**3.2.1190 Bekleidung Naturwerkstein Wand Kalkstein Sturzkasten 5.OG**
*** Leitbeschreibung
*** gemäß Ausführungsbeschreibung 1
Bekleidung aus Naturwerkstein, am Gebäude außen, an Wänden, mit Luftschicht, vor vorh. Dämmschicht, Untergrund Beton, Gesteinsart Kalkstein, Oberfläche wassergestrahlt, Ausführung gemäß Zeichnung
Ausführung gemäß Architektenzeichnung
D10117LBV00A330_DE803

Einbauort: Traufe 5.OG - Ansicht Süd, Ansicht Ost Achse 42-17
Menge: 47,000 St
Leistungsbereichkatalog: 014
DIN276-1_08: 335
DIN276_18: 335
*Unterbeschreibung 1 Beschreibung*
Montage im Bereich der Traufbekleidung

Bekleidung grenzt oberhalb an Traufbekleidung aus Naturstein und unterhalb an Fensterelement und an angrenzende Pfeilerbekleidungen  Fugen zu Nachbarbauteilen offen, Fugen werden nachträglich geschlossen, Verfugung wird gesondert vergütet
bestehend aus Elementen, welche aus einzelnen Platten zusammengesetzt sind
Anzahl Elemente: 1
Anzahl Platten: 2

Gesamtabmessung Element
L = 1370 mm (Frontplatte)
Gesamtfläche Naturstein
Dicke 40 mm, ca. 0,86 m² (2 Platten)
1. Element bestehend aus:
- Frontplatte, Länge 1370 mm, Höhe 515 mm., Unterseite als Sichtkante mit  eingefräster Tropfnut 5/10 mm, Unterseite mit rechtwinkligen Anschluss an Sturzbekleidung, seitlich mit Fuge 10 mm zum anschließenden Element, Oberfläche 2
- Sturzbekleidung,  Gesamtlänge 1370 mm, Breite 70mm, Gesamttiefe 110 mm, Oberfläche 2, rechtwinklig an Frontplatte befestigt, seitlicher rechtwinkliger Anschluss an Pfeilerbekleidung, Kante zum Fensterelement als Sichtkante
- Ausbildung der Stoßfugen der vorbeschriebenen Einzelplatten als geklebte Pressfuge, Eckverbindung mit verdeckt liegenden Verbindungsmitteln

einschließlich. Insektenschutz  am Anschluss der Sturzplatte an das Fenster als Lochstreifen, aus nichtrostendem Stahl, schwarz lackiert. Breite 100 mm, bis zu 2fach gekantet, an Natursteinplatte rückseitig verdeckt befestigt

Oberfläche 2 - wassergestrahlt und gestockt
Ausführung gemäß Ausführungsbeschreibung

Konstruktionsaufbau:
- 6 cm Wärmedämmung
-  4 cm Luft Bereich Frontplatte / Sturzbereich
-  4 cm Naturwerkstein,
Dicke Gesamtkonstruktionsaufbau im Normalbereich (Frontplatte) 14 cm,

befestigen an Unterkonstruktion und Sonderankern aus nichtrostendem Stahl,  Unterkonstruktion gesondert beschrieben, Befestigung mit Hinterschnittankern, einschließlich. Bohrungen und Agraffen

**3.2.1200 Montage Rinne**
Montage Kastenrinne am oberen Abschluss der Rückseite der vorbeschriebenen Frontplatte der Traufe, Rinnen bauseits geliefert, Rinnen aus Edelstahl als Kastenrinne, Querschnitt 40x30 mm, rückseitige Befestigung mittels Hinterschnittanker, einschließlich. Anker und Befestigungsblechen, einschließlich. Trennlage

Ausführung gemäß Architektenzeichnung
D10117LBV00A330_DE802
Menge: 142,500 m
DIN276_18: 335

**3.2.1210 Ausschnitt Naturwerksteinpl. D 40 mm rechteckig L bis 0,2m B bis 0,2m**
STLB-Bau 2025-04 038
Ausschnitt in Außenwandbekleidung aus Naturwerksteinplatten,
Dicke '40' mm,
rechteckig, Länge bis 0,2 m, Breite bis 0,2 m, Ausführung gemäß Einzelbeschreibung,
Einzelbeschreibungs-Nr '1 - als dreiseitiger Ausschnitt am Plattenende, für Speiereinbau'
Menge: 18,000 St
Leistungsbereichkatalog: 038
DIN276 neu: 335
DIN276-1_08: 335
DIN276_06: 335
DIN276_18: 335

**3.2.1220 Wasserspeierklappe Alu 150x150 mm einbauen**
Wasserspeierklappe aus Aluminium bauseits beigestellt, rechteckig, Außenabmessungen 150 x 150 mm in Aussparung Naturwerksteinplatte einbauen, Einbau im Bereich Plattenfuge, Herstellen eines dichten Anschlusses mittels Kompriband 10 mm
Menge: 6,000 St
Leistungsbereichkatalog: 022
DIN276 neu: 335
DIN276-1_08: 363
DIN276_06: 363
DIN276_18: 335

**3.2.1230 Abdeckung Naturwerkstein Attika Kalkstein**
*** Leitbeschreibung
*** gemäß Ausführungsbeschreibung 1
Attikaabdeckung aus Naturwerkstein, am Gebäude außen, mit Luftschicht, auf vorh. Dämmschicht, Untergrund Beton, Gesteinsart Kalkstein, Oberfläche wassergestrahlt, Ausführung gemäß Zeichnung
Ausführung gemäß Architektenzeichnung
D10117LBV00A330_DE802

Einbauort: Attika
Menge: 158,000 m
Leistungsbereichkatalog: 014
DIN276-1_08: 335
DIN276_18: 335
*Unterbeschreibung 1 Beschreibung*
Attikaabdeckung

Ausbildung als Abdeckung, Abdeckung grenzt einseitig an Frontplatte der Traufbekleidung an, Fugen zu Nachbarbauteilen offen, Fugen zwischen den Attikaplatten werden nachträglich geschlossen, Verfugung wird gesondert vergütet, Aufnahme der Fugenaufteilung der Traufbekleidung

Gesamtabmessung Platten
Attikabreite 875 mm
Plattendicke 60 mm
Plattenlänge zwischen 2500 - 3000 mm (Regelbereich), Einzelzuschnitte geringerer Länge in Eck und Anschlussbereichen

-beide Längskanten als Sichtkanten, Einbau der Platte mit 2,5% Neigung, eine Längskante mit  eingefräster Tropfnut 5/10 mm, Oberfläche 1

einschließlich. Insektenschutz  am Anschluss der Attikaabdeckung an Dachabdichtung als Lochstreifen, aus nichtrostendem Stahl, schwarz lackiert, Breite 100 mm, bis zu 2fach gekantet, an Natursteinplatte rückseitig verdeckt befestigt

Ausbildung der an der sichtbaren horizontalen Kantenfläche der Frontplatte als Sichtfläche analog Plattenoberfläche, einschließlich Kalibrieren der Kante auf gleichmäßige Plattenstärke.

Gesteinsartbekleidung Kalkstein
Material und Ausführung gemäß Ausführungsbeschreibung.
Oberfläche 1 - wassergestrahlt

Konstruktionsaufbau:
- 8 cm Wärmedämmung
-  6 cm Luftschicht
-  6 cm Naturwerkstein,
Dicke Gesamtkonstruktionsaufbau im Normalbereich (Frontplatte) 21 cm,

befestigen an Unterkonstruktion und Sonderankern aus nichtrostendem Stahl,  Unterkonstruktion gesondert beschrieben, Befestigung mit Hinterschnittankern, einschließlich. Bohrungen und Agraffen und im Fugenbereich zur Nachbarplatte  mit Ankerdornen, einschließlich Herstellen von Ankertaschen in den Platten,

**3.2.1240 Schrägschnitt Attikaabdeckung**
Schrägschnitt an Attikaabdeckung, Kantenflächen werden bearbeitet, Anpassung an angrenzendes Bauteil, Schnittlänge bis 1000 mm
Menge: 1,000 St
Leistungsbereichkatalog: 014
DIN276-1_08: 352
DIN276_18: 335

**3.2.1250 Außenecke Attikaabdeckung**
Außenecke der  Attikaabdeckung, rechtwinklig, Eckausbildung auf Gehrung, Fuge als geklebte Fuge, verdeckte Verbindungsmittel
Menge: 3,000 St
Leistungsbereichkatalog: 014
DIN276-1_08: 352
DIN276_18: 335

**3.2.1260 Innenecke Attikaabdeckung**
Innenecke der  Attikaabdeckung, rechtwinklig, Eckausbildung auf Gehrung, Fuge als geklebte Fuge, verdeckte Verbindungsmittel
Menge: 1,000 St
Leistungsbereichkatalog: 014
DIN276_18: 335

**3.2.1270 Ausschnitt Naturwerksteinpl. D 60 mm rechteckig L bis 0,2m B bis 0,2m**
STLB-Bau 2025-04 038
Ausschnitt in Außenwandbekleidung aus Naturwerksteinplatten,
Dicke '60' mm,
rechteckig, Länge bis 0,2 m, Breite bis 0,2 m, Ausführung gemäß Einzelbeschreibung,
Einzelbeschreibungs-Nr '1 - als zweiseitige Ausklinkung am Plattenende, für Revisionsöffnung Dachentwässerung'
Menge: 33,000 St
Leistungsbereichkatalog: 038
DIN276 neu: 335
DIN276-1_08: 335
DIN276_06: 335
DIN276_18: 335

**3.2.1280 Ausschnitt Naturwerksteinpl. D 60 mm rechteckig L 0,2-0,5m B bis 0,2m**
STLB-Bau 2025-04 038
Ausschnitt in Außenwandbekleidung aus Naturwerksteinplatten,
Dicke '60' mm,
rechteckig, Länge über 0,2 bis 0,5 m, Breite bis 0,2 m, Ausführung gemäß Einzelbeschreibung,
Einzelbeschreibungs-Nr '1 - als zweiseitige Ausklinkung am Plattenende, für Revisionsöffnung Dachentwässerung'
Menge: 14,000 St
Leistungsbereichkatalog: 038
DIN276 neu: 335
DIN276-1_08: 335
DIN276_06: 335
DIN276_18: 335

**3.2.1290 Abdeck. Naturwerkstein L 18 cm B 19 cm D 60mm**
Abdeckung der Revisionsöffnung der Dachentwässerung aus Naturwerkstein, außen, Einzellänge 18 cm, Breite 19 cm, Dicke 60 mm, gleichmäßig dick, Oberfläche wassergestrahlt,  in Ausschnitt der Attikaabdeckung eingepasst, 10 mm Fuge umlaufend, Gesteinsart Kalkstein einschließlich. 1 Bohrung zum Herausnehmen D = 35 mm

einschließlich. Unterkonstruktion bzw. nicht sichtbarer Rahmen aus Edelstahl bestehend  aus  2 St. L-Profilen mit zwischengesetzten gekanteten Flachstählen, verschraubt, Profillänge je nach Abstand der UK der Natursteinfassade, mit UK der Natursteinfassade verschraubt, 4 Schrauben M6 zur Befestigung der Natursteinplatten, Auflage mit Trennmatte

Ausführung gemäß Architektenzeichnung
D10117LBV00A330_DE804
Menge: 33,000 St
Leistungsbereichkatalog: 014
DIN276-1_08: 332
DIN276_18: 335

**3.2.1300 Abdeck. Naturwerkstein L 56 cm B 19 cm D 60mm**
Abdeckung der Revisionsöffnung der Dachentwässerung aus Naturwerkstein, außen, Gesamtlänge 56 cm belegt mit zwei Einzelplatten, Einzellänge je 27,5 cm, Breite 19 cm, Dicke 60 mm, gleichmäßig dick, Oberfläche wassergestrahlt,  in Ausschnitt der Attikaabdeckung eingepasst, 10 mm Fuge umlaufend,, Gesteinsart Kalkstein einschließlich. 1 Bohrung je Einzelplatte  zum Herausnehmen D = 35 mm

einschließlich. Unterkonstruktion bzw. nicht sichtbarer Rahmen aus Edelstahl bestehend  aus  2 St. L-Profilen mit zwischengesetzten gekanteten Flachstählen, verschraubt, Profillänge je nach Abstand der UK der Natursteinfassade, mit UK der Natursteinfassade verschraubt, 2 x 4 Schrauben M6 zur Befestigung der Natursteinplatten, Auflage mit Trennmatte

Ausführung gemäß Architektenzeichnung
D10117LBV00A330_DE804
Menge: 7,000 St
Leistungsbereichkatalog: 014
DIN276-1_08: 332
DIN276_18: 335

**3.2.1310 Bekleidung Naturwerkstein Wand Kalkstein Sockel inkl. Fensterbank H 160-430 mm**
*** Leitbeschreibung
*** gemäß Ausführungsbeschreibung 1
Bekleidung aus Naturwerkstein, am Gebäude außen, an Wänden, mit Luftschicht, vor vorh. Dämmschicht, Untergrund Beton, Gesteinsart Kalkstein, Oberfläche wassergestrahlt, Ausführung gemäß Zeichnung
Ausführung gemäß Architektenzeichnung
D10117LBV00A330_DE013

Einbauort: Sockelbereich
Menge: 14,000 St
Leistungsbereichkatalog: 014
DIN276-1_08: 335
DIN276_18: 335
*Unterbeschreibung 1 Beschreibung*
Montage im Bereich der Sockel einschließlich. Fensterbank

Bekleidung grenzt seitlich an ebenengleiche Pfeilerbekleidung an, Fensterbank mit  Anschluss an Fensterkonstruktion aus Metall, Fugen zu Nachbarbauteilen offen, Fugen werden nachträglich geschlossen, Verfugung wird gesondert vergütet,

bestehend aus einzelnen Platten welche zu einem Element zusammengesetzt sind
Anzahl Elemente: 1
Anzahl Platten: 2

Gesamtabmessung Element
L = 2075 mm (Sockelplatte)
Gesamtfläche Naturstein
Dicke 40 mm, ca. 1,54 m² (2 Platten)

bestehend aus:
- Sockelplatte, Länge 2075 mm, Höhe  160- 430 mm.  Oberkante mit spitzer Gehrungsecke an Fensterbank, Unterseite als Sichtkante mit eingefräster Tropfnut 5/10 mm, dem Geländeverlauf angepasst, Oberseite mit Anschluss an Fensterbankplatte, seitlich mit Fuge 10 mm zum anschließenden Element bzw. mit 0-Fuge, Oberfläche 1
- Fensterbankplatte, Tiefe 465 mm, mit Neigung in Richtung, Sockelplatte, Gesamtlänge 1380-2075 mm,  Zuschnitt an schrägen Verlauf der Pfeilerbekleidung angepasst, Anpassung als einseitiger trapezförmiger Ausschnitt am Plattenende, Ausschnitt B 700 mm, H 110-465 mm, Oberfläche 1
- Ausbildung der Stoßfugen der vorbeschriebenen 2 Einzelplatten als geklebte Pressfuge, Eckverbindung mit verdeckt liegenden Verbindungsmitteln
einschließlich. Insektenschutz  am Anschluss der Fensterbank an Fenster als Lochstreifen, aus nichtrostendem Stahl, schwarz lackiert, Zuschnitt 80 mm, bis zu 2fach gekantet, an Natursteinplatte rückseitig verdeckt befestigt
einschließlich. Insektenschutz  Rückseite Frontplatte als Lochstreifen, aus nichtrostendem Stahl, schwarz lackiert, Zuschnitt 120 mm, bis zu 2fach gekantet, an Natursteinplatte rückseitig verdeckt befestigt
Ausbildung der an der sichtbaren horizontalen Kantenfläche der Frontplatte und der Kanten der Fensterbankplatten und der Sturzbekleidung Richtung Fensterelement als Sichtfläche analog Plattenoberfläche, einschließlich Kalibrieren der Kante auf gleichmäßige Plattenstärke.

Gesteinsartbekleidung Kalkstein
Material gemäß Ausführungsbeschreibung.
Oberfläche 1 - wassergestrahlt
Ausführung gemäß Ausführungsbeschreibung

Konstruktionsaufbau:
- 24 cm Wärmedämmung
-  8 cm Luftschicht
-  4 cm Naturwerkstein,
Dicke Gesamtkonstruktionsaufbau im Normalbereich (Sockelplatte) 36 cm,

befestigen an Unterkonstruktion und Sonderankern aus nichtrostendem Stahl,  Unterkonstruktion gesondert beschrieben, Befestigung mit Hinterschnittankern, einschließlich Bohrungen und Agraffen

**3.2.1320 Bekleidung Naturwerkstein Wand Kalkstein Sockel inkl. Fensterbank H 100-220mm L 1915 mm**
*** wie Position 3.2.1310
jedoch

bestehend aus einzelnen Platten welche zu einem Element zusammengesetzt sind
Anzahl Elemente: 1
Anzahl Platten: 2

Gesamtabmessung Element
L = 1915 mm  (Frontplatte)
Gesamtfläche Naturstein
Dicke 40 mm, ca. 1,09 m² (2 Platten)

bestehend aus:
- Sockelplatte, Länge 1915 mm, Höhe 100-220 mm.  sonst wie Leitbeschreibung
- Fensterbankplatte, Tiefe 465 mm, mit Neigung in Richtung, Sockelplatte, Gesamtlänge 1915 mm,  Zuschnitt an schrägen Verlauf der Pfeilerbekleidung angepasst, Anpassung als einseitiger trapezförmiger Ausschnitt am Plattenende, Ausschnitt B 500 mm, H 110-230 mm, Oberfläche 1
Einbauort: Südfassade Achse W
Menge: 1,000 St
Leistungsbereichkatalog: 014
DIN276-1_08: 335
DIN276_18: 335

**3.2.1330 Bekleidung Naturwerkstein Wand Kalkstein Sockel inkl. Fensterbank H 100-220 mm L 1915 mm**
*** wie Position 3.2.1310
jedoch

bestehend aus einzelnen Platten welche zu einem Element zusammengesetzt sind
Anzahl Elemente: 1
Anzahl Platten: 2

Gesamtabmessung Element
L = 1915 mm  (Frontplatte)
Gesamtfläche Naturstein
Dicke 40 mm, ca. 0,58 m² (2 Platten)

bestehend aus:
- Sockelplatte, Länge 1915 mm, Höhe 100-220 mm.  sonst wie Leitbeschreibung
- Fensterbankplatte, Tiefe 0 - 235 mm, mit Neigung in Richtung Sockelplatte, Gesamtlänge 1915 mm,  Zuschnitt an schrägen Verlauf der Pfeilerbekleidung angepasst, Oberfläche 1
Einbauort: Südfassade Achse W
Menge: 1,000 St
Leistungsbereichkatalog: 014
DIN276-1_08: 335
DIN276_18: 335

**3.2.1340 Bekleidung Naturwerkstein Wand Kalkstein Sockel inkl. Fensterbank H 400-500 mm**
*** wie Position 3.2.1310
jedoch

bestehend aus einzelnen Platten welche zu einem Element zusammengesetzt sind
Anzahl Elemente: 1
Anzahl Platten: 2

Gesamtabmessung Element
L = 2790 mm  (Frontplatte)
Gesamtfläche Naturstein
Dicke 40 mm, ca. 2,03 m² (2 Platten)

bestehend aus:
- Sockelplatte, Länge 2790 mm, Höhe 400-500 mm., sonst wie Leitbeschreibung
- Fensterbankplatte, Tiefe 465 mm, mit Neigung in Richtung Sockelplatte, Gesamtlänge 1380 - 2790 mm,  Zuschnitt an schrägen Verlauf der Pfeilerbekleidung angepasst, Anpassung als beidseitiger trapezförmiger Ausschnitt am Plattenende, Ausschnitt B 700 mm, H 110-465 mm, Oberfläche 1

Einbauort: Südfassade Achse F-G
Menge: 1,000 St
Leistungsbereichkatalog: 014
DIN276-1_08: 335
DIN276_18: 335

**3.2.1350 Bekleidung Naturwerkstein Wand Kalkstein Sockel inkl. Fensterbank H 600-700 mm**
*** wie Position 3.2.1310
jedoch

bestehend aus einzelnen Platten welche zu einem Element zusammengesetzt sind
Anzahl Elemente: 1
Anzahl Platten: 2

Gesamtabmessung Element
L = 2075 mm (Sockelplatte)
Gesamtfläche Naturstein
Dicke 40 mm, ca. 2,12 m² (2 Platten)

bestehend aus:
- Sockelplatte, Länge 2075 mm, Höhe 600-700 mm., sonst wie Leitbeschreibung
- Fensterbankplatte, Tiefe 465 mm, mit Neigung in Richtung Sockelplatte, Gesamtlänge 2078 mm,  Zuschnitt an schrägen Verlauf der Pfeilerbekleidung angepasst, Anpassung als beidseitiger trapezförmiger Ausschnitt am Plattenende, Ausschnitt B 700 mm, H 110-465 mm, Oberfläche 1, Aussparung in Fensterbankplatte für bauseitige Schiebemulde Ausschnitt 100 x 500 mm

Ausführung gemäß Architektenzeichnung
D10117LBV00A330_DE602
Menge: 1,000 St
Leistungsbereichkatalog: 014
DIN276-1_08: 335
DIN276_18: 335

**3.2.1360 Bekleidung Naturwerkstein Wand Kalkstein Sockel inkl. Fensterbank H 200 mm**
*** Leitbeschreibung
*** gemäß Ausführungsbeschreibung 1
Bekleidung aus Naturwerkstein, am Gebäude außen, an Wänden, mit Luftschicht, vor vorh. Dämmschicht, Untergrund Beton, Gesteinsart Kalkstein, Oberfläche wassergestrahlt, Ausführung gemäß Zeichnung
Ausführung gemäß Architektenzeichnung
D10117LBV00A330_DE018

Einbauort: Sockelbereich
Menge: 23,000 St
Leistungsbereichkatalog: 014
DIN276-1_08: 335
DIN276_18: 335
*Unterbeschreibung 1 Beschreibung*
Montage im Bereich der Sockel einschließlich. Fensterbank

Bekleidung grenzt seitlich an ebenengleiche Pfeilerbekleidung an, Fensterbank mit  Anschluss an Fensterkonstruktion aus Metall, Fugen zu Nachbarbauteilen offen, Fugen werden nachträglich geschlossen, Verfugung wird gesondert vergütet,

bestehend aus einzelnen Platten welche zu einem Element zusammengesetzt sind
Anzahl Elemente: 1
Anzahl Platten: 3

Gesamtabmessung Element
L = 2165 mm (Sockelplatte)
Gesamtfläche Naturstein
Dicke 40 mm, ca. 1,74 m² (3 Platten)

bestehend aus:
- Sockelplatte, Länge 2075 mm, Höhe 200 mm., Oberkante mit stumpfer Gehrungsecke an Fensterbank, Unterseite als Sichtkante mit eingefräster Tropfnut 5/10 mm, dem Geländeverlauf angepasst, Oberseite mit Anschluss an Fensterbankplatte, seitlich mit Fuge 10 mm zum anschließenden Element, Oberfläche 1
- Fensterbankplatte 1, Tiefe 865 mm, mit Neigung in Richtung Sockelplatte, Gesamtlänge 1380-2075 mm,  Zuschnitt an schrägen Verlauf der Pfeilerbekleidung angepasst, Anpassung als einseitiger trapezförmiger Ausschnitt am Plattenende, Ausschnitt B 700 mm, H 110-865 mm, Oberfläche 1
- Fensterbankplatte 2, Tiefe 110 mm, Breite 1380 mm, im spitzen Winkel an schräger Sockelplatte auf Gehrung befestigt
- Ausbildung der Stoßfugen der vorbeschriebenen 3 Einzelplatten als geklebte Pressfuge, Eckverbindung mit verdeckt liegenden Verbindungsmitteln

einschließlich. Insektenschutz  am Anschluss der Fensterbank an Fenster als Lochstreifen, aus nichtrostendem Stahl, schwarz lackiert, Zuschnitt 80 mm, bis zu 1fach gekantet, an Natursteinplatte rückseitig verdeckt befestigt

einschließlich. Insektenschutz  Rückseite Frontplatte als Lochstreifen, aus nichtrostendem Stahl, schwarz lackiert, Zuschnitt 120 mm, bis zu 2fach gekantet, an Natursteinplatte rückseitig verdeckt befestigt

Ausbildung der an der sichtbaren horizontalen Kantenfläche der Frontplatte und der Kanten der Fensterbankplatten und der Sturzbekleidung Richtung Fensterelement als Sichtfläche analog Plattenoberfläche, einschließlich Kalibrieren der Kante auf gleichmäßige Plattenstärke.

Gesteinsartbekleidung Kalkstein
Material gemäß Ausführungsbeschreibung.
Oberfläche 1 - wassergestrahlt
Ausführung gemäß Ausführungsbeschreibung

Konstruktionsaufbau:
- 24 cm Wärmedämmung
-  8 cm Luftschicht
-  4 cm Naturwerkstein,
Dicke Gesamtkonstruktionsaufbau im Normalbereich (Sockelplatte) 36 cm,
befestigen an Unterkonstruktion und Sonderankern aus nichtrostendem Stahl,  Unterkonstruktion gesondert beschrieben, Befestigung mit Hinterschnittankern, einschließlich. Bohrungen und Agraffen

**3.2.1370 Bekleidung Naturwerkstein Wand Kalkstein Sockel inkl. Fensterbank H 200 mm**
*** wie Position 3.2.1360
jedoch

bestehend aus einzelnen Platten welche zu einem Element zusammengesetzt sind
Anzahl Elemente: 1
Anzahl Platten: 3

Gesamtabmessung Element
L = 2790 mm  (Frontplatte)
Gesamtfläche Naturstein
Dicke 40 mm, ca. 2,42 m² (3 Platten)

bestehend aus:
- Sockelplatte, Länge 2790 mm, Höhe 200 mm., sonst wie Leitbeschreibung
- Fensterbankplatte 1, Länge 1380-2790 mm beidseitiger Zuschnitt an schrägen Verlauf der Pfeilerbekleidung angepasst, Anpassung als beidseitiger trapezförmiger Ausschnitt am Plattenende, Ausschnitt B 700 mm, H 110-865 mm, sonst wie Leitbeschreibung
- Fensterbankplatte 2 wie Leitbeschreibung
Einbauort: Südfassade Achse A-B
Menge: 1,000 St
Leistungsbereichkatalog: 014
DIN276-1_08: 335
DIN276_18: 335

**3.2.1380 Brandsperre Stahl niro D 2mm**
Brandsperre, für vorgehängte hinterlüftete Außenwandbekleidung, horizontal, aus nichtrostendem Stahl, im 2 und 4.OG, Dicke mind. 2 mm, in Mineralwolle, Schmelzpunkt größer 1000 Grad C, DIN 4102-17, max. Dicke der Hinterlüftung über 30 bis 40 mm, einschließlich. systembedingter Befestigungen, mind. im Abstand von 60 cm, einschließlich. thermischer Trennlage, 2 teilig, bestehend aus
- Wandwinkel durchlaufend, L 80/120 mm an Wand aus Stahlbeton befestigt, 10 mm Abstand zur Steinverkleidung
- Glattblech, Zuschnitt 240 mm, auf Wandwinkel verschraubt, 50 mm Überlappung, Verbindungsmittel aus Edelstahl, mind aller 600 mm

Gesamttiefe 310 mm

Dämmbereich mit durchlaufenden Unterkonstruktionen und Fallrohren

Ausführung gemäß Architektenzeichnung
D10117LBV00A330_DE600
Menge: 266,000 m
Leistungsbereichkatalog: 038
DIN276-1_08: 335
DIN276_18: 335

**3.2.1390 Brandsperre Stahl niro D 2mm vertikal**
Brandsperre, für vorgehängte hinterlüftete Außenwandbekleidung, vertikal, aus nichtrostendem Stahl, im Bereich Brandwand, Dicke mind. 2 mm, in Mineralwolle, Schmelzpunkt größer 1000 Grad C, DIN 4102-17, max. Dicke der Hinterlüftung über 30 bis 40 mm, einschließlich. systembedingter Befestigungen, mind. im Abstand von 60 cm, einschließlich. thermischer Trennlage, als Z-Profil, Zuschnitt 420 mm, 2 mal gekantet. zusätzliche Befestigung an UK-Profilen der Fassade
10 mm Abstand zur Steinverkleidung
Menge: 94,000 m
Leistungsbereichkatalog: 038
DIN276-1_08: 335
DIN276_18: 335

**3.2.1400 Brandsperre Stahl niro D 2mm vertika, 2teilig**
Brandsperre, für vorgehängte hinterlüftete Außenwandbekleidung, vertikal, aus nichtrostendem Stahl, im Bereich Brandwand, Dicke mind. 2 mm, in Mineralwolle, Schmelzpunkt größer 1000 Grad C, DIN 4102-17, max. Dicke der Hinterlüftung über 30 bis 40 mm, einschließlich. systembedingter Befestigungen, mind. im Abstand von 60 cm, einschließlich. thermischer Trennlage, 10 mm Abstand zur Steinverkleidung, zweiteilig bestehend aus

erstes Z-Profil, Zuschnitt 200 mm, 2 mal gekantet.an Wand befestigt im Leibungsbereich
zweites Z-Profil, Zuschnitt 420 mm, 2 mal gekantet. mit 2 Befestigungspunkten an ersten Z-Profil befestigt, zusätzliche Befestigung an UK-Profilen der Fassade
Menge: 94,000 m
Leistungsbereichkatalog: 038
DIN276-1_08: 335
DIN276_18: 335

**3.2.1410 Ausschnitt Blech D 2mm L 80-100mm B 80-100mm**
Ausschnitt, rechteckig, in Blech aus nichtrostendem Stahl, Blechdicke 2 mm, Länge über 80 bis 100 mm, Breite über 80 bis 100 mm, als Aussparung innerhalb der Fläche

im Bereich Rohrdurchführungen
Menge: 94,000 St
Leistungsbereichkatalog: 031
DIN276-1_08: 399
DIN276_18: 335

**3.2.1420 Ausschnitt Blech D 2mm L 100-200mm B 100-200mm**
Ausschnitt, rechteckig, in Blech aus nichtrostendem Stahl, Blechdicke 2 mm, Länge über 100 bis 200 mm, Breite über 100 bis 200 mm, als Aussparung innerhalb der Fläche.

im Bereich Rohrdurchführungen, einschließlich. einer zusätzlichen Lagesicherung der Schnittkante an UK der Natursteinfassade aus Hohlrohren, zwei Befestigungspunkte je Aussparung
Menge: 48,000 St
Leistungsbereichkatalog: 031
DIN276-1_08: 399
DIN276_18: 335

**3.2.1430 Ausschnitt Blech D 2mm L 200-300mm B 100-200mm**
Ausschnitt, rechteckig, in Blech aus nichtrostendem Stahl, Blechdicke 2 mm, Länge über 200 bis 300 mm, Breite über 100 bis 200 mm, als Aussparung innerhalb der Fläche.

im Bereich Rohrdurchführungen, einschließlich. einer zusätzlichen Lagesicherung der Schnittkante an UK der Natursteinfassade aus Hohlrohren, ein Befestigungspunkt je Aussparung
Menge: 46,000 St
Leistungsbereichkatalog: 031
DIN276-1_08: 399
DIN276_18: 335

**3.2.1440 Brandsperre Stahl niro D 2mm Außenecke**
Brandsperre, für vorgehängte hinterlüftete Außenwandbekleidung, horizontal, aus nichtrostendem Stahl, im 2 und 4.OG, Dicke mind. 2 mm, in Mineralwolle, Schmelzpunkt größer 1000 Grad C, DIN 4102-17, max. Dicke der Hinterlüftung über 30 bis 40 mm, 10 mm Abstand zur Steinverkleidung, Ausbildung Außenecke
Menge: 4,000 St
Leistungsbereichkatalog: 038
DIN276-1_08: 335
DIN276_18: 335

**3.2.1450 Brandsperre Stahl niro D 2mm Innenecke**
Brandsperre, für vorgehängte hinterlüftete Außenwandbekleidung, horizontal, aus nichtrostendem Stahl, im 2 und 4.OG, Dicke mind. 2 mm, in Mineralwolle, Schmelzpunkt größer 1000 Grad C, DIN 4102-17, max. Dicke der Hinterlüftung über 30 bis 40 mm, 10 mm Abstand zur Steinverkleidung, Ausbildung Innenecke
Menge: 2,000 St
Leistungsbereichkatalog: 038
DIN276-1_08: 335
DIN276_18: 335

**3.2.1460 Bauteilfuge Naturwerkstein offen B 10mm**
*** Leitbeschreibung
STLB-Bau 2025-04 038
Bauteilfuge in Bekleidung mit großformatigen Bekleidungselementen aus Naturwerksteinplatten DIN 18516-3 ausbilden, Fuge offen, Fugenbreite 10 mm.
Menge: 1873,200 m
Leistungsbereichkatalog: 038
DIN276-1_08: 335
DIN276_18: 335
*Unterbeschreibung 1 Ausführung*
Fugen der Naturwerksteinfassade nach DIN 18540
staub- und wasserundurchlässig verschließen,
Fugenbreite 10 mm,
Fugen vorbereiten und hinterfüllen nach Vorschrift des
Fugendichtstoffherstellers, einschließlich.
- Plattenfugen reinigen,
- Haftgrundierung auftragen,
- Hinterfüllprofil einlegen,
Fugen verschließen nach Vorschrift des
Füllstoffherstellers mit elastischer Fugendichtungsmasse, beständig gegen thermische Belastung,
Fugen zur Beseitigung von Lufteinschlüssen nachglätten,
Fugen besanden,
Farbton der Fugendichtmasse und Besandung im Farbton
des Naturwerksteins der Fassade in Steinfarbe mit Quarzsand  nach Bemusterung durch
den AG.

**3.2.1470 Nachträgliches Schließen Fugen Gerüstanker**
Nachträgliches Schließen von Fugenabschnitten
im Bereich von Dauergerüstankern.

 Abrechnung nach Stück Dauergerüstanker.
Menge: 200,000 St
DIN276_18: 335

**3.2.1480 Bauteilfuge Naturwerkstein B 10mm**
*** Leitbeschreibung
Bauteilfuge in Fensterbank aus Naturwerksteinplatten DIN 18516-3, ausbilden, Fugenbreite über 10 mm.
Menge: 440,000 m
Leistungsbereichkatalog: 038
DIN276_18: 335
*Unterbeschreibung 1 Ausführung*
Fugen der Fensterbankstöße und -enden nach DIN 18540
staub- und wasserundurchlässig verschließen,
Fugenbreite 10 mm,
Fugen vorbereiten und hinterfüllen nach Vorschrift des
Fugendichtstoffherstellers, einschließlich.
- Plattenfugen reinigen,
- Haftgrundierung auftragen,
- Hinterfüllprofil einlegen,
Fugen verschließen nach Vorschrift des
Füllstoffherstellers mit elastischer Fugendichtungsmasse, beständig gegen thermische Belastung,
Fugen zur Beseitigung von Lufteinschlüssen nachglätten,
Fugen besanden,
Farbton der Fugendichtmasse und Besandung im Farbton
des Naturwerksteins der Fassade nach Bemusterung durch
den AG.

#### Abschnitt 3.3 Fassade Verwaltungsbau - Nord-Westfassaden (Kleiner Innenhof)

*Hinweis: Planverweis*
Die Ansichten der Süd-Ost Fassaden, sind in folgenden Plänen dargestellt:

D10117LBV00A300_AN006 - Ansicht Nord Kleiner Hof
D10117LBV00A300_AN008 - Ansicht West Planfeld 2
D10117LBV00A300_AN009 - Ansicht West Planfeld 1

**3.3.10 Wärmedämmung hinterlüft.Fassade MW 0,032W/(mK) D 240mm WAB**
*** Leitbeschreibung
*** Bezugsbeschreibung
STLB-Bau 2025-04 038
Wärmedämmung für vorgehängte hinterlüftete Außenwandbekleidung an Außenwand, aus Mineralwolle MW DIN EN 13162, Bemessungswert der Wärmeleitfähigkeit max. 0,032 W/(mK), Nennwert der Wärmeleitfähigkeit max. 0,031 W/(mK), Schmelzpunkt größer 1000 Grad C, DIN 4102-17, Brandverhaltensklasse DIN EN 13501-1 A1 (nichtbrennbar), Dicke 240 mm, mit außenseitiger Kaschierung mit schwarzem Glasvlies, Anwendungsgebiet DIN 4108-10 WAB, Befestigung durch Kleben, Verankerung der Unterkonstruktion in Normalbeton.
Menge: 510,000 m2
Leistungsbereichkatalog: 038
DIN276_18: 335
*Unterbeschreibung 1 Beschreibung*
als Dämmstreifen im Bereich der Pfeilerbekleidung, Breite Streifen 720 mm

Anpassung der Dämmung an Unterkonstruktion der Natursteinfassade bestehend aus Ankern, Konsolen, Aluminiumhohlrohren und Gerüstdauerankern

Ausführung gemäß Architektenzeichnung
D10117LBV00A330-DE014

Einbauort:
Fassade Verwaltungsbau - Nord-Ost - alle Etagen

**3.3.20 Wärmedämmung hinterlüft.Fassade MW 0,032W/(mK) D 80 - 240mm WAB Pfeiler**
*** wie Position 3.3.10
jedoch als Dämmstreifen mit sich verringernder Dämmstärke von D 240 - 80 mm, mittlere Dicke 160 mm, im Bereich der Pfeilerbekleidung, Breite Streifen 510 mm

Einbauort:
Fassade Verwaltungsbau - Nord-Ost - alle Etagen
Menge: 350,000 m2
Leistungsbereichkatalog: 038
DIN276_18: 335

**3.3.30 Wärmedämmung hinterlüft.Fassade B 14 cm MW 0,032W/(mK) D 120mm WAB Pfeiler**
*** Leitbeschreibung
*** Bezugsbeschreibung
Wärmedämmung für vorgehängte hinterlüftete Außenwandbekleidung an Leibung,
Breite Leibung 14 cm, aus Mineralwolle MW DIN EN 13162, Bemessungswert der Wärmeleitfähigkeit max. 0,032 W/(mK), Nennwert der Wärmeleitfähigkeit max. 0,031 W/(mK), Schmelzpunkt größer 1000 Grad C, DIN 4102-17, Brandverhaltensklasse DIN EN 13501-1 A1 (nichtbrennbar), Dicke 120 mm, mit außenseitiger Kaschierung mit schwarzem Glasvlies, Anwendungsgebiet DIN 4108-10 WAB, Befestigung durch kleben, Unterkonstruktion in Normalbeton.
Menge: 590,000 m
Leistungsbereichkatalog: 038
DIN276_18: 335
*Unterbeschreibung 1 Beschreibung*
im Bereich der Pfeilerbekleidung, Höhe Streifen 3100 mm, Anarbeiten an Dämmung der Pfeilerbekleidung

Anpassung der Dämmung an Unterkonstruktion der Natursteinfassade bestehend aus Ankern, Konsolen, Aluminiumhohlrohren und Gerüstdauerankern

Einbauort:
Fassade Verwaltungsbau - Nord-Ost - alle Etagen

**3.3.40 Wärmedämmung hinterlüft.Fassade B 14 cm MW 0,032W/(mK) D 60mm WAB Pfeiler**
*** wie Position 3.3.30
jedoch

Dicke der Dämmung 60 mm

Einbauort:
Fassade Verwaltungsbau - Nord-West - alle Etagen
Menge: 590,000 m
Leistungsbereichkatalog: 038
DIN276 neu: 335
DIN276-1_08: 335
DIN276_06: 335
DIN276_18: 335

**3.3.50 Wärmedämmung hinterlüft.Fassade MW 0,032W/(mK) D 50mm WAB Brüstung 1.OG**
*** Leitbeschreibung
Wärmedämmung für vorgehängte hinterlüftete Außenwandbekleidung an Außenwand, aus Mineralwolle MW DIN EN 13162, Bemessungswert der Wärmeleitfähigkeit max. 0,032 W/(mK), Nennwert der Wärmeleitfähigkeit max. 0,031 W/(mK), Schmelzpunkt größer 1000 Grad C, DIN 4102-17, Brandverhaltensklasse DIN EN 13501-1 A1 (nichtbrennbar), Dicke 50 mm, mit außenseitiger Kaschierung mit schwarzem Glasvlies, Anwendungsgebiet DIN 4108-10 WAB, Befestigung durch Kleben, Verankerung der Unterkonstruktion in Normalbeton.
Menge: 13,000 m2
Leistungsbereichkatalog: 038
DIN276_18: 335
*Unterbeschreibung 1 Beschreibung*
als Dämmstreifen im Bereich des Deckenrandes, Breite Streifen 400 mm, je Etage umlaufend

Anpassung der Dämmung an Unterkonstruktion der Natursteinfassade bestehend aus Ankern, Konsolen, Aluminiumhohlrohren und Gerüstdauerankern

Ausführung gemäß Architektenzeichnung
D10117LBV00A330-DE017

Einbauort:
Fassade Verwaltungsbau - Nord-Ost - 1.OG

**3.3.60 Wärmedämmung hinterlüft.Fassade B 14 cm MW 0,032W/(mK) D 140mm WAB Brüstung 1.OG**
*** Leitbeschreibung
*** Bezugsbeschreibung
Wärmedämmung für vorgehängte hinterlüftete Außenwandbekleidung an SturzUnterseite,
Breite Leibung 14 cm, aus Mineralwolle MW DIN EN 13162, Bemessungswert der Wärmeleitfähigkeit max. 0,032 W/(mK), Nennwert der Wärmeleitfähigkeit max. 0,031 W/(mK), Schmelzpunkt größer 1000 Grad C, DIN 4102-17, Brandverhaltensklasse DIN EN 13501-1 A1 (nichtbrennbar), Dicke 140 mm, mit außenseitiger Kaschierung mit schwarzem Glasvlies, Anwendungsgebiet DIN 4108-10 WAB, Befestigung durch Kleben, Verankerung der Unterkonstruktion in Normalbeton.
Menge: 30,000 m
Leistungsbereichkatalog: 038
DIN276_18: 335
*Unterbeschreibung 1 Beschreibung*
im Bereich der Sturzunterseite zwischen Betonsturz und bauseitigen Sonnenschutzkasten, Breite Streifen 180 mm,

Anpassung der Dämmung an Unterkonstruktion der Natursteinfassade bestehend aus Ankern, Konsolen, Aluminiumhohlrohren und Gerüstdauerankern

Ausführung gemäß Architektenzeichnung
D10117LBV00A330-DE017

Einbauort:
Fassade Verwaltungsbau - Nord-Ost - 1.OG

**3.3.70 Wärmedämmung hinterlüft.Fassade B 21,5 cm MW 0,032W/(mK) D 100mm WAB Fensterbank 1.OG**
*** wie Position 3.3.60
jedoch
im Bereich zwischen der bauseitigen Kastenrinne der Fensterbank und dem Rohbau
Breite des Streifens 21,5 cm
Dämmdicke 100 mm
Menge: 30,000 m
Leistungsbereichkatalog: 038
DIN276 neu: 335
DIN276-1_08: 335
DIN276_06: 335
DIN276_18: 335

**3.3.80 Wärmedämmung hinterlüft.Fassade MW 0,032W/(mK) D 240mm WAB**
*** Leitbeschreibung
STLB-Bau 2025-04 038
Wärmedämmung für vorgehängte hinterlüftete Außenwandbekleidung an Außenwand, aus Mineralwolle MW DIN EN 13162, Bemessungswert der Wärmeleitfähigkeit max. 0,032 W/(mK), Nennwert der Wärmeleitfähigkeit max. 0,031 W/(mK), Schmelzpunkt größer 1000 Grad C, DIN 4102-17, Brandverhaltensklasse DIN EN 13501-1 A1 (nichtbrennbar), Dicke 240 mm, mit außenseitiger Kaschierung mit schwarzem Glasvlies, Anwendungsgebiet DIN 4108-10 WAB, Befestigung durch Kleben, Verankerung der Unterkonstruktion in Normalbeton.
Menge: 120,000 m2
Leistungsbereichkatalog: 038
DIN276_18: 335
*Unterbeschreibung 1 Beschreibung*
als Dämmstreifen im Bereich des Deckenrandes, Breite Streifen 420 mm, je Etage umlaufend

Anpassung der Dämmung an Unterkonstruktion der Natursteinfassade bestehend aus Ankern, Konsolen, Aluminiumhohlrohren und Gerüstdauerankern

Ausführung gemäß Architektenzeichnung
D10117LBV00A330-DE014

Einbauort:
Fassade Verwaltungsbau - Nord-Ost - 2.-5.OG

**3.3.90 Wärmedämmung hinterlüft.Fassade B 13 cm MW 0,032W/(mK) D 100mm WAB Brüstung 3.-5.OG**
*** Leitbeschreibung
*** Bezugsbeschreibung
Wärmedämmung für vorgehängte hinterlüftete Außenwandbekleidung an Sturzunterseite,
Breite Leibung 13 cm, aus Mineralwolle MW DIN EN 13162, Bemessungswert der Wärmeleitfähigkeit max. 0,032 W/(mK), Nennwert der Wärmeleitfähigkeit max. 0,031 W/(mK), Schmelzpunkt größer 1000 Grad C, DIN 4102-17, Brandverhaltensklasse DIN EN 13501-1 A1 (nichtbrennbar), Dicke 100 mm, mit außenseitiger Kaschierung mit schwarzem Glasvlies, Anwendungsgebiet DIN 4108-10 WAB, Befestigung durch Kleben, Verankerung der Unterkonstruktion in Normalbeton.
Menge: 176,000 m
Leistungsbereichkatalog: 038
DIN276_18: 335
*Unterbeschreibung 1 Beschreibung*
im Bereich der Sturzunterseite zwischen Betonsturz und bauseitigen Sonnenschutzkasten, Breite Streifen 1800 mm,

Anpassung der Dämmung an Unterkonstruktion der Natursteinfassade bestehend aus Ankern, Konsolen, Aluminiumhohlrohren und Gerüstdauerankern

Ausführung gemäß Architektenzeichnung
D10117LBV00A330-DE014

Einbauort:
Fassade Verwaltungsbau - Nord-Ost - 2.-5.OG

**3.3.100 Wärmedämmung hinterlüft.Fassade B 16 cm MW 0,032W/(mK) D 75mm WAB Fensterbank 2.-5.OG**
*** wie Position 3.3.90
jedoch
im Bereich zwischen der bauseitigen Kastenrinne der Fensterbank und dem Rohbau
Breite des Streifens 16 cm
Dämmdicke 75 mm
Menge: 176,000 m
Leistungsbereichkatalog: 038
DIN276 neu: 335
DIN276-1_08: 335
DIN276_06: 335
DIN276_18: 335

**3.3.110 Wärmedämmung hinterlüft.Fassade B 22 cm MW 0,032W/(mK) D 100 mm WAB Attikakrone**
Wärmedämmung für vorgehängte hinterlüftete Außenwandbekleidung an oberen Attikaabschluss
Breite Attika 22 cm, aus Mineralwolle MW DIN EN 13162, Bemessungswert der Wärmeleitfähigkeit max. 0,032 W/(mK), Nennwert der Wärmeleitfähigkeit max. 0,031 W/(mK), Schmelzpunkt größer 1000 Grad C, DIN 4102-17, Brandverhaltensklasse DIN EN 13501-1 A1 (nichtbrennbar), Dicke 100 mm, mit außenseitiger Kaschierung mit schwarzem Glasvlies, Anwendungsgebiet DIN 4108-10 WAB, Befestigung durch Kleben, Verankerung der Unterkonstruktion in Normalbeton einschließlich. Anarbeiten an bauseitige Attikainnendämmung und die vorbeschriebene Fassadendämmung

Einbauort:
Fassade Verwaltungsbau - Nord-Ost - Attika
Menge: 175,500 m
Leistungsbereichkatalog: 038
DIN276_18: 335

**3.3.120 Wärmedämmung hinterlüft.Fassade MW 0,032W/(mK) D 240mm WAB**
*** Leitbeschreibung
STLB-Bau 2025-04 038
Wärmedämmung für vorgehängte hinterlüftete Außenwandbekleidung an Außenwand, aus Mineralwolle MW DIN EN 13162, Bemessungswert der Wärmeleitfähigkeit max. 0,032 W/(mK), Nennwert der Wärmeleitfähigkeit max. 0,031 W/(mK), Schmelzpunkt größer 1000 Grad C, DIN 4102-17, Brandverhaltensklasse DIN EN 13501-1 A1 (nichtbrennbar), Dicke 240 mm, mit außenseitiger Kaschierung mit schwarzem Glasvlies, Anwendungsgebiet DIN 4108-10 WAB, Befestigung durch Kleben, Verankerung der Unterkonstruktion in Normalbeton.
Menge: 94,000 m2
Leistungsbereichkatalog: 038
DIN276_18: 335
*Unterbeschreibung 1 Beschreibung*
als Dämmstreifen im Bereich des Deckenrandes/ Attika, Breite Streifen 500- 600 mm,

Anpassung der Dämmung an Unterkonstruktion der Natursteinfassade bestehend aus Ankern, Konsolen, Aluminiumhohlrohren und Gerüstdauerankern

Ausführung gemäß Architektenzeichnung
D10117LBV00A330-DE052/DE901

Einbauort:
Fassade Verwaltungsbau - Nord-Ost - Traufe/ Attika 2.+5.OG

**3.3.130 Wärmedämmung hinterlüft.Fassade MW 0,032W/(mK) WAB Brüstung Traufe/ Attika**
*** Leitbeschreibung
*** Bezugsbeschreibung
Wärmedämmung für vorgehängte hinterlüftete Außenwandbekleidung an Außenwand, aus Mineralwolle MW DIN EN 13162, Bemessungswert der Wärmeleitfähigkeit max. 0,032 W/(mK), Nennwert der Wärmeleitfähigkeit max. 0,031 W/(mK), Schmelzpunkt größer 1000 Grad C, DIN 4102-17, Brandverhaltensklasse DIN EN 13501-1 A1 (nichtbrennbar),  mit außenseitiger Kaschierung mit schwarzem Glasvlies, Anwendungsgebiet DIN 4108-10 WAB, Befestigung durch Kleben, Verankerung der Unterkonstruktion in Metallpaneele
Menge: 57,000 m
Leistungsbereichkatalog: 038
DIN276_18: 335
*Unterbeschreibung 1 Beschreibung*
als Dämmstreifen im Bereich der Paneele der Attika

Gesamthöhe Streifen 450 mm
Gesamtlänge 1800 mm
Dämmstärke 60 mm

Anpassung der Dämmung an Unterkonstruktion der Natursteinfassade bestehend aus Ankern, Konsolen, Aluminiumhohlrohren und Gerüstdauerankern

Einbauort:
Fassade Verwaltungsbau - Nord-Ost - Traufe/ Attika 2.+5.OG

**3.3.140 Wärmedämmung hinterlüft.Fassade MW 0,032W/(mK) WAB Brüstung Traufe/ Attika**
*** wie Position 3.3.130
jedoch

als Dämmstreifen im Bereich der Attika

Gesamthöhe Streifen 80 mm
Dämmstärke 60 mm

Anpassung der Dämmung an Unterkonstruktion der Natursteinfassade bestehend aus Ankern, Konsolen, Aluminiumhohlrohren und Gerüstdauerankern
Ausführung gemäß Architektenplan D10117LBV00A 330_DE026

Einbauort:
Fassade Verwaltungsbau - Nord-Ost - Traufe/ Attika 2.+5.OG Achse 14-20
Menge: 16,000 m
DIN276_18: 335

**3.3.150 Wärmedämmung hinterlüft.Fassade MW 0,032W/(mK) WAB Brüstung Traufe/ Attika**
*** wie Position 3.3.130
jedoch

als Dämmstreifen im Bereich der Attika

Gesamthöhe Streifen 140 mm
Dämmstärke 60 mm

Anpassung der Dämmung an Unterkonstruktion der Natursteinfassade bestehend aus Ankern, Konsolen, Aluminiumhohlrohren und Gerüstdauerankern
Ausführung gemäß Architektenplan D10117LBV00A330_DE901

Einbauort:
Fassade Verwaltungsbau - Nord-Ost - Attika 2.OG
Menge: 49,000 m
DIN276_18: 335

**3.3.160 Wärmedämmung hinterlüft.Fassade MW 0,032W/(mK) WAB Brüstung Traufe/ Attika**
*** wie Position 3.3.130
jedoch

als Dämmstreifen im Bereich der Paneele der Attika

Gesamthöhe Streifen 400 mm
Gesamtlänge 1400 mm
Dämmstärke 170 mm über eine Höhe von 120 mm zusätzlich Dämmstreifen D 50 mm

Anpassung der Dämmung an Unterkonstruktion der Natursteinfassade bestehend aus Ankern, Konsolen, Aluminiumhohlrohren und Gerüstdauerankern

Ausführung gemäß Architektenplan D10117LBV00A330_DE026

Einbauort:
Fassade Verwaltungsbau - Nord-Ost - Traufe/ Attika Fenster 5.OG Achse 14-20
Menge: 8,500 m
DIN276_18: 335

**3.3.170 Wärmedämmung hinterlüft.Fassade MW 0,032W/(mK) WAB Brüstung Traufe/ Attika**
*** wie Position 3.3.130
jedoch

als Dämmstreifen im Bereich der Paneele der Attika

Gesamthöhe Streifen 400 mm
Gesamtlänge 1400 mm
Dämmstärke 170 mm über eine Höhe von 160 mm zusätzlich Dämmstreifen D 50 mm

Anpassung der Dämmung an Unterkonstruktion der Natursteinfassade bestehend aus Ankern, Konsolen, Aluminiumhohlrohren und Gerüstdauerankern

Einbauort:
Fassade Verwaltungsbau - Nord-Ost - Attika Fenster 1.OG
Menge: 26,000 m
DIN276_18: 335

**3.3.180 Wärmedämmung hinterlüft.Fassade MW 0,032W/(mK) WAB Brüstung Traufe/ Attika**
*** wie Position 3.3.130
jedoch

als Dämmstreifen im Bereich der Paneele der Attika

Gesamthöhe Streifen 700 mm
Gesamtlänge 1400 mm
Dämmstärke 170 mm über eine Höhe von 460 mm zusätzlich Dämmstreifen D 50 mm

Anpassung der Dämmung an Unterkonstruktion der Natursteinfassade bestehend aus Ankern, Konsolen, Aluminiumhohlrohren und Gerüstdauerankern

Einbauort:
Fassade Verwaltungsbau - Nord-Ost - Fenster 2.-4.OG Achse 14-20
Menge: 19,700 m
DIN276_18: 335

**3.3.190 Wärmedämmung hinterlüft.Fassade B 11 cm MW 0,032W/(mK) D 100mm WAB Fenstersturz über 5.OG**
*** Leitbeschreibung
Wärmedämmung für vorgehängte hinterlüftete Außenwandbekleidung an Sturzunterseite,
Breite Leibung 11 cm, aus Mineralwolle MW DIN EN 13162, Bemessungswert der Wärmeleitfähigkeit max. 0,032 W/(mK), Nennwert der Wärmeleitfähigkeit max. 0,031 W/(mK), Schmelzpunkt größer 1000 Grad C, DIN 4102-17, Brandverhaltensklasse DIN EN 13501-1 A1 (nichtbrennbar), Dicke 100 mm, mit außenseitiger Kaschierung mit schwarzem Glasvlies, Anwendungsgebiet DIN 4108-10 WAB, Befestigung durch Kleben, Verankerung der Unterkonstruktion in Normalbeton.
Menge: 58,000 m
Leistungsbereichkatalog: 038
DIN276_18: 335
*Unterbeschreibung 1 Beschreibung*
im Bereich der Sturzunterseite zwischen Betonsturz und bauseitigen Sonnenschutzkasten, Breite Streifen 1800 mm,

Anpassung der Dämmung an Unterkonstruktion der Natursteinfassade bestehend aus Ankern, Konsolen, Aluminiumhohlrohren und Gerüstdauerankern

Einbauort:
Fassade Verwaltungsbau - Nord-Ost -Fenster 5.OG

**3.3.200 Wärmedämmung hinterlüft.Fassade MW 0,032W/(mK) D 240mm WAB**
STLB-Bau 2025-04 038
Wärmedämmung für vorgehängte hinterlüftete Außenwandbekleidung als Deckenuntersicht, aus Mineralwolle MW DIN EN 13162, Bemessungswert der Wärmeleitfähigkeit max. 0,032 W/(mK), Nennwert der Wärmeleitfähigkeit max. 0,031 W/(mK), Schmelzpunkt größer 1000 Grad C, DIN 4102-17, Brandverhaltensklasse DIN EN 13501-1 A1 (nichtbrennbar), Dicke 240 mm, mit außenseitiger Kaschierung mit schwarzem Glasvlies, Anwendungsgebiet DIN 4108-10 WAB, Befestigung durch Kleben, Verankerung der Unterkonstruktion in Normalbeton.
Menge: 80,000 m2
Leistungsbereichkatalog: 038
DIN276-1_08: 353
DIN276_18: 335

**3.3.210 Wärmedämmung hinterlüft.Fassade MW 0,032W/(mK) D 120 - 240mm WAB**
Wärmedämmung für vorgehängte hinterlüftete Außenwandbekleidung als Deckenuntersicht, aus Mineralwolle MW DIN EN 13162, Bemessungswert der Wärmeleitfähigkeit max. 0,032 W/(mK), Nennwert der Wärmeleitfähigkeit max. 0,031 W/(mK), Schmelzpunkt größer 1000 Grad C, DIN 4102-17, Brandverhaltensklasse DIN EN 13501-1 A1 (nichtbrennbar), Dicke 120 - 240 mm, mit außenseitiger Kaschierung mit schwarzem Glasvlies, Anwendungsgebiet DIN 4108-10 WAB, Befestigung durch Kleben, Verankerung der Unterkonstruktion in Normalbeton.
Menge: 12,000 m2
Leistungsbereichkatalog: 038
DIN276_18: 335

**3.3.220 Wärmedämmung hinterlüft.Fassade MW 0,032W/(mK) D 120- 240mm WAB EG Brüstung**
*** Leitbeschreibung
Wärmedämmung für vorgehängte hinterlüftete Außenwandbekleidung an Außenwand, aus Mineralwolle MW DIN EN 13162, Bemessungswert der Wärmeleitfähigkeit max. 0,032 W/(mK), Nennwert der Wärmeleitfähigkeit max. 0,031 W/(mK), Schmelzpunkt größer 1000 Grad C, DIN 4102-17, Brandverhaltensklasse DIN EN 13501-1 A1 (nichtbrennbar), Dicke120- 240 mm, mit außenseitiger Kaschierung mit schwarzem Glasvlies, Anwendungsgebiet DIN 4108-10 WAB, Befestigung durch Kleben, Verankerung der Unterkonstruktion in Normalbeton.
Menge: 15,000 m2
Leistungsbereichkatalog: 038
DIN276 neu: 335
DIN276-1_08: 335
DIN276_06: 335
DIN276_18: 335
*Unterbeschreibung 1 Beschreibung*
als Dämmbereich unter Erdgeschossfenster  Breite Streifen bis 1800mm

Anpassung der Dämmung an Unterkonstruktion der Natursteinfassade bestehend aus Ankern, Konsolen, Aluminiumhohlrohren und Gerüstdauerankern

Höhe des zu dämmenden Bereichs 500 mm
Dämmung mit unterschiedlicher Dämmstärke von 120 - 240 mm

Ausführung gemäß Architektenzeichnung
D10117LBV00A330-DE018

Einbauort:
Fassade Verwaltungsbau - Nord-West  EG

**3.3.230 Wärmedämmung hinterlüft.Fassade B 12 cm MW 0,032W/(mK) D 240 - 290 mm WAB EG Fensterbank**
*** Leitbeschreibung
Wärmedämmung für vorgehängte hinterlüftete Außenwandbekleidung auf Brüstung unter Fensterbank,
Breite Streifen 12 cm, aus Mineralwolle MW DIN EN 13162, Bemessungswert der Wärmeleitfähigkeit max. 0,032 W/(mK), Nennwert der Wärmeleitfähigkeit max. 0,031 W/(mK), Schmelzpunkt größer 1000 Grad C, DIN 4102-17, Brandverhaltensklasse DIN EN 13501-1 A1 (nichtbrennbar),  mit außenseitiger Kaschierung mit schwarzem Glasvlies, Anwendungsgebiet DIN 4108-10 WAB, Befestigung durch Kleben, Verankerung der Unterkonstruktion in Normalbeton.
Menge: 29,000 m
Leistungsbereichkatalog: 038
DIN276 neu: 335
DIN276-1_08: 335
DIN276_06: 335
DIN276_18: 335
*Unterbeschreibung 1 Beschreibung*
im Bereich der Betonbrüstung und der bauseitigen Rinne unterhalb der Fensterbank, Breite Streifen 1800 mm,

Dämmstärke zwischen 240 - 290 mm, mittlere Dämmstärke 265 mm

Anpassung der Dämmung an Unterkonstruktion der Natursteinfassade bestehend aus Ankern, Konsolen, Aluminiumhohlrohren und Gerüstdauerankern

Ausführung gemäß Architektenzeichnung
D10117LBV00A330-DE018

Einbauort:
Fassade Verwaltungsbau - Nord-West Erdgeschoss

**3.3.240 Ausschneiden Dämmpl. Rohrleitungen Mineralwolle D170 mm**
Ausschneiden von Dämmstoffplatten für Rohrleitungen, in vorgehängter hinterlüfteter Außenwandbekleidung, Dämmstoff aus Mineralwolle, Dicke Dämmplatte 240 mm, Durchmesser Ausschnitt 170 mm, auf Oberseite der Dämmung, einschließlich. nach Verlegung der bauseitigen Fallrohre Anpassen der Kaschierung
Menge: 799,000 m
Leistungsbereichkatalog: 038
DIN276_18: 335

**3.3.250 UK Stahl niro hinterlüft. Außenwandbekl. Außenwand Pfeiler**
*** Leitbeschreibung
Unterkonstruktion für vorgehängte hinterlüftete Fassade aus Tragprofilen und Wandhaltern, Wandhalter aus nichtrostendem Stahl, Traglattung/-profil vertikal, aus Aluminium, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
2.-5.OG
Nordfassade Pfeiler Achse G-S
Ostansicht Pfeiler Achse 14 - 38

EG-1.OG
Nordfassade Pfeiler Achse G-N
Ostansicht Pfeiler Achse 24-34
Menge: 690,000 m2
Leistungsbereichkatalog: 038
DIN276_18: 335
*Unterbeschreibung 1 Beschreibung*
Abstand der Vorderseite der Bekleidungselemente zum Verankerungsgrund an der Außenwand in unterschiedlichen Tiefen, Maximalabstand über 320 bis 340 mm

Pfeilerbreite 1000 mm, an hochbewehrten Stützen,
Befestigungsraum durch bis zu zwei Entwässerungs-rohrleitungen eingeschränkt, dübellöcher für UK Naturstein fix vorgegebenen (siehe Planung), Bohrtiefe 80 mm

bestehend je Pfeiler aus 2 vertikalen Hohlrohren und Einzelankerplatten als Winkel oder T- Schweißkonstruktionen mit U-Profilen und Laschen dem schrägen Verlauf der Natursteinbekleidung angepasst
Abrechnung über m² Rohbaufläche

Ausführung gemäß Positionsplanung Statik Natursteinfassade
Plan D013, D015; Fußpunkt D040/D042 und Statik Natursteinfassade

**3.3.260 UK Stahl niro hinterlüft. Außenwandbekl. Innenecke Pfeiler**
*** Leitbeschreibung
*** Bezugsbeschreibung
Unterkonstruktion für vorgehängte hinterlüftete Fassade aus Tragprofilen und Wandhaltern, Wandhalter aus nichtrostendem Stahl, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
2.-5.OG, Innenecke Achse G14.

Südfassade Innenecke Achse F-38
Menge: 29,500 m
Leistungsbereichkatalog: 038
DIN276_18: 335
*Unterbeschreibung 1 Beschreibung*
im Bereich der Gebäudeecke

Abstand der Vorderseite der Bekleidungselemente zum Verankerungsgrund an der Außenwand in unterschiedlichen Tiefen, Maximalabstand über 320 bis 340 mm

Befestigungsbreite im Bereich der Innenecke 2 x 16 cm an hochbewehrten Stützen,
dübellöcher für UK Naturstein fix vorgegebenen (siehe Planung), Bohrtiefe 80 mm

bestehend je Etage aus einer mehrteiligen Stahlkonstruktion aus Fachwerkkonstruktion aus Hohl- und U-Profilen mit Zugbändern und Einzelankerplatten als Winkel oder T- Schweißkonstruktionen mit U-Profilen und Laschen dem schrägen Verlauf der Natursteinbekleidung angepasst

Abrechnung über m Innenecke

Ausführung gemäß Positionsplanung Statik Natursteinfassade
Plan D012, D014, D016 und Statik Natursteinfassade

**3.3.270 UK Stahl niro hinterlüft. Außenwandbekl. Außenecke Pfeiler**
*** wie Position 3.3.260
jedoch
im Bereich der Gebäudeaußenecke

Abstand der Vorderseite der Bekleidungselemente zum Verankerungsgrund an der Außenwand in unterschiedlichen Tiefen, Maximalabstand über 320 bis 340 mm

Befestigungsbreite im Bereich der Außenecke 2 x 80 cm an hochbewehrten Stützen,

dübellöcher für UK Naturstein fix vorgegebenen (siehe Planung), Bohrtiefe 80 mm

bestehend je Etage aus  Einzelankerplatten als Winkel oder T- Schweißkonstruktionen mit U-Profilen und Laschen dem schrägen Verlauf und der Überbrückung der Eckauskragungen der Natursteinbekleidung angepasst

Abrechnung über m Außenecke

Ausführung gemäß Positionsplanung Statik Natursteinfassade
Plan D021; D022 und Statik Natursteinfassade

Einbauort
2.-5.OG  Außenecke AchseG20; G24; M35
Menge: 43,650 m
Leistungsbereichkatalog: 038
DIN276_18: 335

**3.3.280 UK Stahl niro hinterlüft. Außenwandbekl. Innenecke Pfeiler M34**
*** wie Position 3.3.260
jedoch
im Bereich der Gebäudeinnenecke als stumpfwinklige Ecke

Abstand der Vorderseite der Bekleidungselemente zum Verankerungsgrund an der Außenwand in unterschiedlichen Tiefen, Maximalabstand über 320 bis 340 mm

Befestigungsbreite im Bereich der stumpfwinkligen Innenecke 156 + 146 cm an hochbewehrten Stützen,

dübellöcher für UK Naturstein fix vorgegebenen (siehe Planung), Bohrtiefe 80 mm

bestehend je Etage aus  Einzelankerplatten als Winkel oder T- Schweißkonstruktionen mit U-Profilen und Laschen dem schrägen Verlauf  der Natursteinbekleidung angepasst

Abrechnung über m2 Außenecke

Ausführung gemäß Positionsplanung Statik Natursteinfassade
Plan D043 und Statik Natursteinfassade
Einbauort
EG-1.OG Innenecke Achse M34
Menge: 23,000 m
Leistungsbereichkatalog: 038
DIN276_18: 335

**3.3.290 Sonderanker Bereich Abdichtung**
Fußpunkt der vorbeschriebenen Unterkonstruktionen der Pfeilerbekleidungen  im Sockelbereich von Wänden,

für Befestigung der UK am unteren Abschluss mit
Sonderankern, bis 30cm über OK Gelände keine
Befestigungsmöglichkeit am Verankerungsgrund, Wand ist
im Sockelbereich bis zu einer Höhe von ca. 30cm über OK
Gelände mit einer bauseitigen bituminösen Abdichtung
versehen,

 Abrechnung nach Stück Pfeilerbekleidung, Breite Pfeilerbekleidung bis 1,75 m
Menge: 61,000 St
DIN276_18: 335

**3.3.300 Sonderkonstruktion Revisionstür Entwässerung**
Fußpunkt der vorbeschriebenen Unterkonstruktionen der Pfeilerbekleidungen  im 2.OG zur Ausbildung einer Revisionstür

bestehend aus UK als mehrteilige Stahlkonstruktion Höhe bis 400 mm, Abstand Bekleidung 310 mm, einschließlich. aushängbare UK für Natursteinplatte
Wand ist im Sockelbereich bis zu einer Höhe von ca. 30cm über OK Gelände mit einer bauseitigen bituminösen Abdichtung
versehen,

Ausführung gem. Positionsplan D040 und Statik Natursteinfassade
Menge: 8,000 St
DIN276_18: 335

**3.3.310 Sonderkonstruktion Revisionstür Entwässerung**
Fußpunkt der vorbeschriebenen Unterkonstruktionen der Pfeilerbekleidungen  im EG zur Ausbildung einer Revisionstür

bestehend aus UK an Bestands UK der Pfeilerbekleidung befestigt,  Höhe bis 400 mm, Abstand Bekleidung 310 mm, einschließlich. aushängbare UK für Natursteinplatte
Wand ist im Sockelbereich bis zu einer Höhe von ca. 30cm über OK Gelände mit einer bauseitigen bituminösen Abdichtung
versehen,

Ausführung gem. Positionsplan D042 und Statik Natursteinfassade
Menge: 14,000 St
DIN276_18: 335

**3.3.320 UK Stahl niro hinterlüft. Außenwandbekl. Brüstung 1.OG**
*** Leitbeschreibung
*** Bezugsbeschreibung
Unterkonstruktion für vorgehängte hinterlüftete Fassade aus Tragprofilen und Wandhaltern, Wandhalter aus nichtrostendem Stahl, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
Nord- und Westfassade Brüstungen 1.OG
Menge: 17,000 St
Leistungsbereichkatalog: 038
DIN276_18: 335
*Unterbeschreibung 1 Beschreibung*
im Bereich der Brüstungen 1.OG

Abstand der Vorderseite der Bekleidungselemente zum Verankerungsgrund 100 mm, Brüstungsbreite 1400 mm

Befestigungsbreite im Bereich des Deckenrandes 25 cm an hochbewehrten Bauteilen, Bohrtiefe 80 mm

bestehend  aus 2 Einzelankerplatten als Winkel oder T- Schweißkonstruktionen mit Laschen zur Aufnahme der Anker der  Natursteinbekleidung angepasst

Abrechnung über Stück Brüstung

Ausführung gemäß Positionsplanung Statik Natursteinfassade
Plan D015 und Statik Natursteinfassade

**3.3.330 UK Stahl niro hinterlüft. Außenwandbekl. Brüstung/ Fensterbank 3. - 5.OG**
*** wie Position 3.3.320
jedoch
im Bereich der Brüstungen/ Fensterbänke 3.-5.OG

Abstand der Vorderseite der Bekleidungselemente zum Verankerungsgrund 320 mm, Befestigungsbreite im Bereich des Deckenrandes 25 cm an hochbewehrten Bauteilen, Bohrtiefe 80 mm

Breite Frontplatte  2770 mm, Höhe Frontplatte 705 mm, Breite Fensterbank 2100 mm, Tiefe Fensterbank 360 mm,

Unterkonstruktion zur Lastaufnahme als zu Revisionszwecken betretbare Fensterbank,

bestehend  aus 3 Einzelankerplatten als Winkel oder T- Schweißkonstruktionen mit Laschen, jeweils mit senkrechten U-Profilen über die Höhe der Frontplatte und aufgelegter Rahmenkonstruktion  zur Auflagerung der Fensterbank aus Hohlprofilen

Abrechnung über Stück Brüstung

Ausführung gemäß Positionsplanung Statik Natursteinfassade
Plan D018 und Statik Natursteinfassade

Einbauort
Nord- und Ostfassade Brüstungen 3.-5.OG
Menge: 92,000 St
Leistungsbereichkatalog: 038
DIN276_18: 335

**3.3.340 UK Stahl niro hinterlüft. Außenwandbekl. Brüstung/ Fensterbank 3. - 5.OG**
*** wie Position 3.3.320
jedoch
im Bereich der Brüstungen/ Fensterbänke 3.-5.OG

Abstand der Vorderseite der Bekleidungselemente zum Verankerungsgrund 320 mm, Befestigungsbreite im Bereich des Deckenrandes 25 cm an hochbewehrten Bauteilen, Bohrtiefe 80 mm

Breite Frontplatte  2770 mm, Höhe Frontplatte 705 mm, Breite Fensterbank 2780 mm, Tiefe Fensterbank 360 mm,

Unterkonstruktion zur Lastaufnahme als zu Revisionszwecken betretbare Fensterbank,

bestehend  aus 3 Einzelankerplatten als Winkel oder T- Schweißkonstruktionen mit Laschen, jeweils mit senkrechten U-Profilen über die Höhe der Frontplatte und aufgelegter Rahmenkonstruktion  zur Auflagerung der Fensterbank aus Hohlprofilen

Abrechnung über Stück Brüstung

Ausführung gemäß Positionsplanung Statik Natursteinfassade
Plan D022 und Statik Natursteinfassade

Einbauort
Ostansicht Brüstungen 3.-5.OG Achse 20-21; 35-36;
Südansicht Brüstungen 3.-5.OG Achse F-G;
Nordansicht Brüstungen 3.-5.OG Achse F-G
Menge: 12,000 St
Leistungsbereichkatalog: 038
DIN276_18: 335

**3.3.350 UK Stahl niro hinterlüft. Außenwandbekl. Brüstung/ Fensterbank 3. - 5.OG**
*** wie Position 3.3.320
jedoch
im Bereich der Brüstungen/ Fensterbänke 3.-5.OG

Abstand der Vorderseite der Bekleidungselemente zum Verankerungsgrund 320 mm, Befestigungsbreite im Bereich des Deckenrandes 25 cm an hochbewehrten Bauteilen, Bohrtiefe 80 mm

Breite Frontplatte  2100 mm, Höhe Frontplatte 705 mm, Breite Fensterbank1400 mm, Tiefe Fensterbank 360 mm,

Unterkonstruktion zur Lastaufnahme als zu Revisionszwecken betretbare Fensterbank,

bestehend  aus 3 Einzelankerplatten als Winkel oder T- Schweißkonstruktionen mit Laschen, jeweils mit senkrechten U-Profilen über die Höhe der Frontplatte und aufgelegter Rahmenkonstruktion  zur Auflagerung der Fensterbank aus Hohlprofilen

Abrechnung über Stück Brüstung

Ausführung gemäß Positionsplanung Statik Natursteinfassade
Plan D022 und Statik Natursteinfassade

Einbauort
Ostansicht  Brüstungen 3.-5.OG Achse 19-20
Menge: 3,000 St
Leistungsbereichkatalog: 038
DIN276_18: 335

**3.3.360 UK Stahl niro hinterlüft. Außenwandbekl. Sockel/ Fensterbank**
*** wie Position 3.3.320
jedoch
im Bereich der Sockelbekleidung/ Fensterbänke EG

Abstand der Vorderseite der Bekleidungselemente zum Verankerungsgrund in unterschiedlichen Tiefen, dem schrägen Verlauf der geneigten Fensterbank angepasst, bis zu  320 mm,  an hochbewehrten Bauteilen, Bohrtiefe 80 mm

Breite Frontplatte  2110 mm, Höhe Frontplatte 100-300 mm, Breite Fensterbank 1400 - 2100 mm, Tiefe der geneigten Fensterbank bis 920 mm,

bestehend  aus 2 Einzelankerplatten als Winkel oder T- Schweißkonstruktionen mit Laschen, jeweils mit geneigten und senkrechten U-Profilen über die Höhe der Frontplatte und der Fensterbank
bis 30cm über OK Gelände keine Befestigungsmöglichkeit am Verankerungsgrund, Wand ist im Sockelbereich bis zu einer Höhe von ca. 30cm über OK Gelände mit einer bauseitigen bituminösen Abdichtung versehen,

Abrechnung über Stück Brüstung

Ausführung gemäß Positionsplanung Statik Natursteinfassade
Plan D23 und Statik Natursteinfassade

Einbauort
Nord- und Ostfassade Brüstungen EG
Menge: 14,000 St
Leistungsbereichkatalog: 038
DIN276_18: 335

**3.3.370 UK Stahl niro hinterlüft. Außenwandbekl. Sockel/ Fensterbank**
*** wie Position 3.3.320
jedoch

bestehend aus einzelnen Platten welche zu einem Element zusammengesetzt sind
Anzahl Elemente: 1
Anzahl Platten: 2

Gesamtabmessung Element
L = 2790 mm  (Frontplatte)
Gesamtfläche Naturstein
Dicke 40 mm, ca. 2,03 m² (2 Platten)

bestehend aus:
- Sockelplatte, Länge 2790 mm, Höhe 400-500 mm., sonst wie Leitbeschreibung
- Fensterbankplatte, Tiefe 465 mm, mit Neigung in Richtung Sockelplatte, Gesamtlänge 2078 mm,  Zuschnitt an schrägen Verlauf der Pfeilerbekleidung angepasst, Anpassung als beidseitiger trapezförmiger Ausschnitt am Plattenende, Ausschnitt B 700 mm, H 110-465 mm, Oberfläche 1

im Bereich der Sockelbekleidung/ Fensterbänke EG

Abstand der Vorderseite der Bekleidungselemente zum Verankerungsgrund in unterschiedlichen Tiefen, dem schrägen Verlauf der geneigten Fensterbank angepasst, bis zu  320 mm,  an hochbewehrten Bauteilen, Bohrtiefe 80 mm

Breite Frontplatte  2810 mm, Höhe Frontplatte 100-300 mm, Breite Fensterbank 1400 - 2810 mm, Tiefe der geneigten Fensterbank bis 920 mm,

bestehend  aus 2 Einzelankerplatten als Winkel oder T- Schweißkonstruktionen mit Laschen, jeweils mit geneigten und senkrechten U-Profilen über die Höhe der Frontplatte und der Fensterbank
bis 30cm über OK Gelände keine Befestigungsmöglichkeit am Verankerungsgrund, Wand ist im Sockelbereich bis zu einer Höhe von ca. 30cm über OK Gelände mit einer bauseitigen bituminösen Abdichtung versehen,

Abrechnung über Stück Brüstung

Ausführung gemäß Positionsplanung Statik Natursteinfassade
Plan D23 und Statik Natursteinfassade

Einbauort
Nord- und Ostfassade Brüstungen EG
Menge: 1,000 St
Leistungsbereichkatalog: 038
DIN276_18: 335

**3.3.380 UK Stahl niro hinterlüft. Außenwandbekl. Sockel/ Fensterbank**
*** wie Position 3.3.320
jedoch
im Bereich der Sockelbekleidung/ Fensterbänke EG

Abstand der Vorderseite der Bekleidungselemente zum Verankerungsgrund in unterschiedlichen Tiefen, dem schrägen Verlauf der geneigten Fensterbank angepasst, bis zu  320 mm,  an hochbewehrten Bauteilen, Bohrtiefe 80 mm

Breite Frontplatte 1400 mm, Höhe Frontplatte 100-300 mm, Breite Fensterbank 1400 mm, Tiefe der geneigten Fensterbank bis 920 mm,

bestehend  aus 2 Einzelankerplatten als Winkel oder T- Schweißkonstruktionen mit Laschen, jeweils mit geneigten und senkrechten U-Profilen über die Höhe der Frontplatte und der Fensterbank
bis 30cm über OK Gelände keine Befestigungsmöglichkeit am Verankerungsgrund, Wand ist im Sockelbereich bis zu einer Höhe von ca. 30cm über OK Gelände mit einer bauseitigen bituminösen Abdichtung versehen,

Abrechnung über Stück Brüstung

Ausführung gemäß Positionsplanung Statik Natursteinfassade
Plan D23 und Statik Natursteinfassade

Einbauort
Nord- und Ostfassade Brüstungen EG
Menge: 1,000 St
Leistungsbereichkatalog: 038
DIN276_18: 335

**3.3.390 UK Stahl niro hinterlüft. Außenwandbekl. Traufe 5.OG**
*** Leitbeschreibung
Unterkonstruktion für vorgehängte hinterlüftete Fassade aus Tragprofilen und Wandhaltern, Wandhalter aus nichtrostendem Stahl, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
Nord- und Ostfassade Traufe
Menge: 93,000 m2
Leistungsbereichkatalog: 038
DIN276_18: 335
*Unterbeschreibung 1 Beschreibung*
im Bereich der Traufe

Abstand der Vorderseite der Bekleidungselemente zum Verankerungsgrund an der Außenwand in unterschiedlichen Tiefen,
Traufbekleidung über 320 bis 340 mm
Sturzkasten 100 mm

Höhe der Attika + Deckenplatte  75 cm an hochbewehrten Bauteilen
dübellöcher für UK Naturstein fix vorgegebenen (siehe Planung), Bohrtiefe 80 mm

bestehend je Etage aus Einzelankerplatten als Winkel oder T- Schweißkonstruktionen mit U-Profilen und Laschen Aufnahme der Attikabekleidung und der Sturzkästen der Natursteinbekleidung angepasst, U-Profile bilden einen 3 teiligen Rahmen in Profilierung der Natursteinbekleidung als Grundlage zur Befestigung mit Hinterschnittankern

Abrechnung über m² Rohbau

Ausführung gemäß Positionsplanung Statik Natursteinfassade
Plan D019/D020 und Statik Natursteinfassade

**3.3.400 UK Stahl niro hinterlüft. Außenwandbekl. Attika 5.OG**
*** Leitbeschreibung
Unterkonstruktion für Attikabelag aus Tragprofilen und Wandhaltern, Wandhalter aus nichtrostendem Stahl, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
Süd- und Ostfassade Attika
Menge: 121,500 m
Leistungsbereichkatalog: 038
DIN276_18: 335
*Unterbeschreibung 1 Beschreibung*
im Bereich der Attika

Attika geneigt 2,5% auf Attikakrone montiert, Abstand Rohbau zur Hinterkante Attikaabdeckung 80-140 mm

Attikastärke 22 cm
dübellöcher für UK Naturstein fix vorgegebenen (siehe Planung), Bohrtiefe 80 mm

bestehend aus Einzelankerplatten als Winkel oder T- Schweißkonstruktionen mit U-Profilen L 750 mm als Attikaauflager, Abstand Auflager im Regelfall 1040 mm einschließlich. zusätzlicher Auflagerkonsolen im Bereich von Ecken und Gebäudeanschlüssen

Abrechnung über m Attika

Ausführung gemäß Positionsplanung Statik Natursteinfassade
Plan D019/D020 und Statik Natursteinfassade

**3.3.410 UK Stahl niro hinterlüft. Außenwandbekl. Traufe/ Attika 2.OG**
*** Leitbeschreibung
Unterkonstruktion für vorgehängte hinterlüftete Fassade aus Tragprofilen und Wandhaltern, Wandhalter aus nichtrostendem Stahl, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
Nord- und Ostfassade Traufe 2.OG
Menge: 49,000 m
Leistungsbereichkatalog: 038
DIN276_18: 335
*Unterbeschreibung 1 Beschreibung*
im Bereich der Traufe und Attika bestehend aus

Traufbekleidung
Abstand der Vorderseite der Bekleidungselemente zum Verankerungsgrund an der Außenwand in unterschiedlichen Tiefen,
Traufbekleidung über 320 bis 340 mm
Sturzkasten 100 mm

Höhe der Attika + Deckenplatte  50 cm an hochbewehrten Bauteilen
dübellöcher für UK Naturstein fix vorgegebenen (siehe Planung), Bohrtiefe 80 mm

bestehend je Etage aus Einzelankerplatten als Winkel oder T- Schweißkonstruktionen mit U-Profilen und Laschen Aufnahme der Attikabekleidung und der Sturzkästen der Natursteinbekleidung angepasst, U-Profile bilden einen 3 teiligen Rahmen in Profilierung der Natursteinbekleidung als Grundlage zur Befestigung mit Hinterschnittankern

Attikaabdeckung
Attika geneigt 2,5% auf Attikakrone montiert, Abstand Rohbau zur Hinterkante Attikaabdeckung 80-140 mm

Attikastärke 22 cm

dübellöcher für UK Naturstein fix vorgegebenen (siehe Planung), Bohrtiefe 80 mm

bestehend aus Einzelankerplatten als Winkel oder T- Schweißkonstruktionen mit U-Profilen L 600 mm als Attikaauflager, Abstand Auflager im Regelfall 1040 mm einschließlich. zusätzlicher Auflagerkonsolen im Bereich von Ecken und Gebäudeanschlüssen

Ausführung gemäß Positionsplanung Statik Natursteinfassade
Plan D019/D020 bzw. D041 und Statik Natursteinfassade
Abrechnung über m Attika

**3.3.420 UK Stahl niro hinterlüft. Außenwandbekl. Attika 2./5.OG Nachbar**
*** Leitbeschreibung
Unterkonstruktion für Attikabelag aus Tragprofilen und Wandhaltern, Wandhalter aus nichtrostendem Stahl, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
Attika Brandwand Nachbar 2. und 5.OG
Menge: 38,500 m
Leistungsbereichkatalog: 038
DIN276_18: 335
*Unterbeschreibung 1 Beschreibung*
im Bereich der Attika

Attika geneigt 2,5% auf Attikakrone montiert, Abstand Rohbau zur Hinterkante Attikaabdeckung 80-140 mm

Attikastärke 24 cm
dübellöcher für UK Naturstein fix vorgegebenen (siehe Planung), Bohrtiefe 80 mm

bestehend aus Einzelankerplatten als Winkel oder T- Schweißkonstruktionen mit U-Profilen L 550 mm als Attikaauflager, Abstand Auflager im Regelfall 1040 mm einschließlich. zusätzlicher Auflagerkonsolen im Bereich von Ecken und Gebäudeanschlüssen

Abrechnung über m Attika

Ausführung gemäß  Architektenplan D10117LBV00A330-DE900/912

**3.3.430 Bekleidung Naturwerkstein Wand Kalkstein Pfeiler EG**
*** Leitbeschreibung
*** gemäß Ausführungsbeschreibung 1
Bekleidung aus Naturwerkstein, am Gebäude außen, an Wänden, mit Luftschicht, vor vorh. Dämmschicht, Untergrund Beton, Gesteinsart Kalkstein, Oberfläche wassergestrahlt mit zwei verschiedenen Oberflächenbehandlungen, Ausführung gemäß Zeichnung
Ausführung gemäß Architektenzeichnung
D10117LBV00A330-DE013
Einbauort: Pfeiler zwischen Fenstern EG -
Nord-Westfassade
Menge: 13,000 St
Leistungsbereichkatalog: 014
DIN276-1_08: 335
DIN276_18: 335
*Unterbeschreibung 1 Beschreibung*
Montage im Bereich der Pfeiler zwischen den Fensteröffnungen als eine Art 3- seitige Bekleidung
Bekleidung grenzt oberhalb an ebenengleiche Brüstungsbekleidung an, unterhalb Anschluss an Gelände (hinterlüftet), seitlicher Anschluss an Fensterkonstruktion aus Metall, Fugen zu Nachbarbauteilen offen, Fugen werden nachträglich geschlossen, Verfugung wird gesondert vergütet,
bestehend aus Elementen, welche aus einzelnen Platten zusammengesetzt sind
Anzahl Elemente: 2
Anzahl Platten: 8 (4 je Element)
Gesamtabmessung beider Elemente
H = 3990 mm
Gesamtfläche Naturstein
Plattendicke 40 mm, ca. 7,38 m² (8 Platten)
1. Element, Höhe 1945 mm
bestehend aus 4 Platten
- Leibungsplatte 1, Breite 310 mm, rechtwinkliger Anschluss an Frontplatte 1, Oberfläche 1
- Frontplatte 1, Breite 695 mm, mit sichtbarer Kante zur Leibungsbekleidung 1, Anschluss auf Gehrung zur Frontplatte 2 stumpfwinklig, Oberfläche 1
- Frontplatte 2, Breite 735 mm, auf Gehrung zur Frontplatte 1 und zur Leibungsplatte 2, stumpfwinklig, Oberfläche 2
- Leibungsplatte 2, Breite 110 mm, auf Gehrung zur Frontplatte 2, stumpfwinklig, Oberfläche 2
- Ausbildung der Stoßfugen der vorbeschriebenen 4 Einzelplatten als geklebte Pressfugen, Eckverbindungen mit verdeckt liegenden Verbindungsmitteln
2. Element Höhe 2040 mm Das untere Ende ist individuell je Pfeiler an die angrenzende Geländeoberkante anzupassen. Die untere Platte ist im Bereich der Frontplatte 2 und der Leibungsplatte 1+ 2 an den schrägen Verlauf der Fensterbank anzupassen.
sonst analog 1. Element
Position beinhaltet 1. und 2. Element übereinander angeordnet, mit Nullfuge zwischen den Elementen,

Ausbildung der an der Ecke sichtbaren vertikalen Kantenfläche der Wandbekleidung und der Kanten der Leibungsplatten Richtung Fensterelement als Sichtfläche analog Plattenoberfläche, einschließlich Kalibrieren der Kante auf gleichmäßige Plattenstärke.

Gesteinsartbekleidung Kalkstein
Material und Ausführung gemäß Ausführungsbeschreibung.
Oberfläche 1 - wassergestrahlt
Oberfläche 2 - wassergestrahlt und gestockt

Konstruktionsaufbau:
- 24 cm Wärmedämmung
- 4 cm Luftschicht Bereich Leibungsplatten und Frontplatte 2 bzw. 8 cm Bereich Frontplatte 1
- 4 cm Naturwerkstein,
Dicke Gesamtkonstruktionsaufbau im Normalbereich (Frontplatte 1) 36 cm,

befestigen an Unterkonstruktion und Sonderankern aus nichtrostendem Stahl,  Unterkonstruktion gesondert beschrieben, Befestigung mit Ankerdornen, einschließlich Herstellen von Ankertaschen in den Platten, Plattenbefestigung in den Plattenfugen/ -stößen

**3.3.440 Bekleidung Naturwerkstein Wand Kalkstein Pfeiler EG - Innenecke Achse G-34/ G-24**
*** Leitbeschreibung
*** gemäß Ausführungsbeschreibung 1
Bekleidung aus Naturwerkstein, am Gebäude außen, an Wänden, mit Luftschicht, vor vorh. Dämmschicht, Untergrund Beton, Gesteinsart Kalkstein, Oberfläche wassergestrahlt mit zwei verschiedenen Oberflächenbehandlungen, als Eckverkleidung, siehe Grundrisszeichnung

Einbauort: EG - Innenecke Achse G34/ G24
Menge: 2,000 St
Leistungsbereichkatalog: 014
DIN276-1_08: 335
DIN276_18: 335
*Unterbeschreibung 1 Beschreibung*
Montage im Bereich der Gebäudeecke zwischen den Fensteröffnungen als Innenecke mit Leibungsanschlüssen
Bekleidung grenzt oberhalb an ebenengleiche Brüstungsbekleidung an, unterhalb Anschluss an Gelände (hinterlüftet), seitlicher Anschluss an Fensterkonstruktion aus Metall, Fugen zu Nachbarbauteilen offen, Fugen werden nachträglich geschlossen, Verfugung wird gesondert vergütet,

bestehend aus Elementen, welche aus einzelnen Platten zusammengesetzt sind
Anzahl Elemente: 2
Anzahl Platten: 4 (2 je Element)

Gesamtabmessung beider Elemente
H = 3990 mm
Gesamtfläche Naturstein
Plattendicke 40 mm ca. 2,7 m² (4 Platten)

1. Element, Höhe 1945 mm
- Leibungsplatte 1, Breite 360 mm, rechtwinklig verbunden mit Leibungsplatte 2, Oberfläche 1
- Leibungsplatte 2, Breite 320 mm, rechtwinklig verbunden mit Leibungsplatte 1, Oberfläche 1
- Ausbildung der Stoßfugen der vorbeschriebenen Einzelplatten als geklebte Pressfuge, Eckverbindung mit verdeckt liegenden Verbindungsmitteln,

2. Element Höhe 2040 mm
- Leibungsplatte 1, Breite 320 mm, rechtwinklig verbunden mit Leibungsplatte 2, Oberfläche 1
- Leibungsplatte 2, Breite 360 mm, rechtwinklig verbunden mit Leibungsplatte 1, Oberfläche 1
Das untere Ende ist individuell an die angrenzende Geländeoberkante anzupassen und an den Leibungen 1 und 2 an den schrägen Verlauf der Fensterbank anzupassen.

Position beinhaltet 1. und 2. Element übereinander angeordnet mit Nullfuge zwischen den Elementen

Ausbildung der an der Ecke sichtbaren vertikalen Kantenfläche der Wandbekleidung und der Kanten der Leibungsplatten Richtung Fensterelement als Sichtfläche analog Plattenoberfläche, einschließlich Kalibrieren der Kante auf gleichmäßige Plattenstärke.

Gesteinsartbekleidung Kalkstein
Material gemäß Ausführungsbeschreibung.
Oberfläche 1 - wassergestrahlt
Oberfläche 2 - wassergestrahlt und gestockt

Konstruktionsaufbau:
- 14 cm Wärmedämmung
- 4/18 cm Luftschicht
- 4 cm Naturwerkstein,
befestigen an Unterkonstruktion und Sonderankern aus nichtrostendem Stahl,  Unterkonstruktion gesondert beschrieben, Befestigung mit Ankerdornen, einschließlich Herstellen von Ankertaschen in den Platten, Plattenbefestigung in den Plattenfugen/ -stößen

**3.3.450 Bekleidung Naturwerkstein Wand Kalkstein Pfeiler EG - Innenecke Achse M-34**
*** wie Position 3.3.440
jedoch
Montage im Bereich der stumpfwinkligen Gebäudeinnenecke zwischen den Fensteröffnungen

Gesamtfläche Naturstein
Plattendicke 40 mm ca. 12,73 m²  (12 Platten)

1. Element, Höhe 1945 mm
- Leibungsplatte 1, Breite 110 mm, Anschluss auf Gehrung an Frontplatte 1, stumpfwinklig, Oberfläche 2
- Frontplatte 1, Breite 735 mm, Anschluss auf Gehrung zur  Leibungsplatte 1 und zur Frontplatte 2, stumpfwinklig, Oberfläche 2
- Frontplatte 2, Breite 695 mm, auf Gehrung zur Frontplatte 1 und zur Frontplatte 3, stumpfwinklig, Oberfläche 1
- Frontplatte 3+4, Breite 1540 mm, bestehend aus 2 Platten mit Nullfuge verbunden, Breiten 665 und 875 mm, Anschluss auf Gehrung zur Frontplatte 2 und zur Leibungsplatte 2, stumpfwinklig, Oberfläche 2
- Leibungsplatte 2, Breite 110 mm, Anschluss auf Gehrung an Frontplatte 3, stumpfwinklig, Oberfläche 2

2. Element Höhe 2045 mm
wie 1. Element

Ausbildung der Kanten Richtung Fensterelement als Sichtfläche analog Plattenoberfläche, einschließlich Kalibrieren der Kante auf gleichmäßige Plattenstärke.

Einbauort: EG - Innenecke Achse M-34
Menge: 1,000 St
Leistungsbereichkatalog: 014
DIN276-1_08: 335
DIN276_18: 335

**3.3.460 Bekleidung Naturwerkstein Wand Kalkstein Pfeiler EG - Innenecke Achse N-33/H-24**
*** wie Position 3.3.440
jedoch
Montage im Bereich der Gebäudeinnenecke im Anschluss an die Nachbarbebauung

Gesamtfläche Naturstein
Plattendicke 40 mm ca. 7,7 m²  (10 Platten)

1. Element, Höhe 1945 mm
- Leibungsplatte 1, Breite 110 mm, Anschluss auf Gehrung an Frontplatte 1, stumpfwinklig, Oberfläche 2
- Frontplatte 1, Breite 735 mm, Anschluss auf Gehrung zur  Leibungsplatte 1 und zur Frontplatte 2, stumpfwinklig, Oberfläche 2
- Frontplatte 2, Breite 695 mm, auf Gehrung zur Frontplatte 1,  stumpfwinklig, rechtwinkliger Anschluss mit sichtbarer Plattenkante zur Leibungsplatte 2, Oberfläche 1
- Leibungsplatte 2, Breite 220 mm, rechtwinkliger Anschluss an Frontplatte 2 und an Frontplatte 3, Oberfläche 1
- Frontplatte 3, Breite 170 mm, rechtwinkliger Anschluss mit Fuge an Leibungsplatte 2, Oberfläche 2

2. Element Höhe 2045 mm
wie 1. Element

am Fußpunkt im Bereich der Frontplatte 1 und  Leibung 1 an den schrägen Verlauf der Fensterbank anzupassen.

Ausbildung der Kanten Richtung Fensterelement als Sichtfläche analog Plattenoberfläche, einschließlich Kalibrieren der Kante auf gleichmäßige Plattenstärke.
Einbauort: EG - Innenecke Achse N-33 und H-24
Menge: 2,000 St
Leistungsbereichkatalog: 014
DIN276-1_08: 335
DIN276_18: 335

**3.3.470 Ausschnitt Naturwerksteinpl. D 40 mm rechteckig L 0,5-1m B 0,2-0,5m**
STLB-Bau 2025-04 038
Ausschnitt in Außenwandbekleidung aus Naturwerksteinplatten,
Dicke '40' mm,
rechteckig, Länge über 0,5 bis 1 m, Breite über 0,2 bis 0,5 m, Ausführung gemäß Einzelbeschreibung,
Einzelbeschreibungs-Nr '1 - als Ausklinkung am Plattenende der Pfeilerbekleidung, für Revisionsöffnung Dachentwässerung'
Menge: 15,000 St
Leistungsbereichkatalog: 038
DIN276 neu: 335
DIN276-1_08: 335
DIN276_06: 335
DIN276_18: 335

**3.3.480 Ausschnitt Naturwerksteinpl. D 40 mm rechteckig L 0,2-0,5m B bis 0,2m**
STLB-Bau 2025-04 038
Ausschnitt in Außenwandbekleidung aus Naturwerksteinplatten,
Dicke '40' mm,
rechteckig, Länge über 0,2 bis 0,5 m, Breite bis 0,2 m, Ausführung gemäß Einzelbeschreibung,
Einzelbeschreibungs-Nr '1 - als  zweiseitiger Ausschnitt in den Leibungsplatten im Bereich der Decke 1.OG'
Menge: 36,000 St
Leistungsbereichkatalog: 038
DIN276 neu: 335
DIN276-1_08: 335
DIN276_06: 335
DIN276_18: 335

**3.3.490 Abdeck. Naturwerkstein L 68,5 cm B 44 cm**
Abdeckung der Revisionsöffnung der Dachentwässerung aus Naturwerkstein, außen, am Fußpunkt des Pfeilers, Einzellänge 685mm, Breite 440mm, Dicke 40 mm, gleichmäßig dick, Oberfläche wassergestrahlt,  in Ausschnitt der Attikaabdeckung eingepasst, 10 mm Fuge umlaufend,, Gesteinsart Kalkstein

einschließlich. zur Halterung der Natursteinrevisionsplatte, öffenbar über verankerte Dorne, und aufdrehbare Riegel, befindlich in der
Ebene der Fuge. Ein- und Ausdrehen der Riegel mit handelsüblichem Werkzeug möglich

Ausführung gemäß Architektenzeichnung
D10117LBV00A330_DE900 und DE902
Menge: 15,000 St
Leistungsbereichkatalog: 014
DIN276-1_08: 332
DIN276_18: 335

**3.3.500 Bekleidung Naturwerkstein Wand Kalkstein Pfeiler 1.OG**
*** Leitbeschreibung
*** gemäß Ausführungsbeschreibung 1
Bekleidung aus Naturwerkstein, am Gebäude außen, an Wänden, mit Luftschicht, vor vorh. Dämmschicht, Untergrund Beton, Gesteinsart Kalkstein, Oberfläche wassergestrahlt mit zwei verschiedenen Oberflächenbehandlungen, Ausführung gemäß Zeichnung
Ausführung gemäß Architektenzeichnung
D10117LBV00A330-DE012

Einbauort: Pfeiler zwischen Fenstern 1.OG - Ansicht Nord/ West
Menge: 14,000 St
Leistungsbereichkatalog: 014
DIN276-1_08: 335
DIN276_18: 335
*Unterbeschreibung 1 Beschreibung*
Montage im Bereich der Pfeiler zwischen den Fensteröffnungen als eine Art 3- seitige Bekleidung
Bekleidung grenzt ober- und unterhalb an ebenengleiche Brüstungsbekleidung an, seitlicher Anschluss an Fensterkonstruktion aus Metall, Fugen zu Nachbarbauteilen offen, Fugen werden nachträglich geschlossen, Verfugung wird gesondert vergütet,

bestehend aus Elementen, welche aus einzelnen Platten zusammengesetzt sind
Anzahl Elemente: 2
Anzahl Platten: 8 (4 je Element)

Gesamtabmessung beider Elemente
H = 3470 mm
Gesamtfläche Naturstein
Plattendicke 40 mm, ca. 6,4 m² (8 Platten)
1. Element, Höhe 1735 mm
bestehend aus 4 Platten:
- Leibungsplatte 1, Breite 310 mm, rechtwinkliger Anschluss an Frontplatte 1, Oberfläche 1
- Frontplatte 1, Breite 695 mm, mit sichtbarer Kante zur Leibungsplatte 1, Anschluss auf Gehrung zur Frontplatte 2 stumpfwinklig, Oberfläche 1
- Frontplatte 2, Breite 735 mm, auf Gehrung zur Frontplatte 1 und zur Leibungsplatte 2, stumpfwinklig, Oberfläche 2
- Leibungsplatte 2, Breite 110 mm, auf Gehrung zur Frontplatte 2, stumpfwinklig, Oberfläche 2
- Ausbildung der Stoßfugen der vorbeschriebenen Einzelplatten als geklebte Pressfuge, Eckverbindung mit verdeckt liegenden Verbindungsmitteln

2. Element
wie 1. Element

Position beinhaltet 1. und 2. Element übereinander angeordnet, mit Nullfuge zwischen den Elementen
Ausbildung der an der Ecke sichtbaren vertikalen Kantenfläche der Wandbekleidung und der Kanten der Leibungsplatten Richtung Fensterelement als Sichtfläche analog Plattenoberfläche, einschließlich Kalibrieren der Kante auf gleichmäßige Plattenstärke.

Gesteinsartbekleidung Kalkstein
Material und Ausführung gemäß Ausführungsbeschreibung.
Oberfläche 1 - wassergestrahlt
Oberfläche 2 - wassergestrahlt und gestockt

Konstruktionsaufbau:
- 24 cm Wärmedämmung
- 4 cm Luftschicht Bereich Leibungsplatten und Frontplatte 2 bzw. 8 cm Bereich Frontplatte 1
- 4 cm Naturwerkstein,
Dicke Gesamtkonstruktionsaufbau im Normalbereich (Frontplatte 1) 36 cm,
befestigen an Unterkonstruktion und Sonderankern aus nichtrostendem Stahl,  Unterkonstruktion gesondert beschrieben, Befestigung mit Ankerdornen, einschließlich Herstellen von Ankertaschen in den Platten, Plattenbefestigung in den Plattenfugen/ -stößen

**3.3.510 Bekleidung Naturwerkstein Wand Kalkstein Pfeiler 1.OG - Innenecke Achse G-34/ G-24**
*** Leitbeschreibung
*** gemäß Ausführungsbeschreibung 1
Bekleidung aus Naturwerkstein, am Gebäude außen, an Wänden, mit Luftschicht, vor vorh. Dämmschicht, Untergrund Beton, Gesteinsart Kalkstein, Oberfläche wassergestrahlt mit zwei verschiedenen Oberflächenbehandlungen, als Eckverkleidung, siehe Grundrisszeichnung

Einbauort: Verwaltungsbau 1.OG - Innenecke Achse G-34/ G-24
Menge: 2,000 St
Leistungsbereichkatalog: 014
DIN276-1_08: 335
DIN276_18: 335
*Unterbeschreibung 1 Beschreibung*
Montage im Bereich der Gebäudeecke zwischen den Fensteröffnungen als Innenecke mit Leibungsanschlüssen
Bekleidung grenzt oberhalb an ebenengleiche Brüstungsbekleidung an, unterhalb Anschluss an Gelände (hinterlüftet), seitlicher Anschluss an Fensterkonstruktion aus Metall, Fugen zu Nachbarbauteilen offen, Fugen werden nachträglich geschlossen, Verfugung wird gesondert vergütet,

bestehend aus Elementen, welche aus einzelnen Platten zusammengesetzt sind
Anzahl Elemente: 2
Anzahl Platten: 4 (2 je Element)

Gesamtabmessung beider Elemente
H = 3470 mm
Gesamtfläche Naturstein
Plattendicke 40 mm ca. 2,4 m² (4 Platten)

1. Element, Höhe 1735 mm
- Leibungsplatte 1, Breite 360 mm, rechtwinklig verbunden mit Leibungsplatte 2, Oberfläche 1
- Leibungsplatte 2, Breite 320 mm, rechtwinklig verbunden mit Leibungsplatte 1, Oberfläche 1
- Ausbildung der Stoßfugen der vorbeschriebenen Einzelplatten als geklebte Pressfuge, Eckverbindung mit verdeckt liegenden Verbindungsmitteln,

2. Element Höhe 1735 mm
- Leibungsplatte 1, Breite 320 mm, rechtwinklig verbunden mit Leibungsplatte 2, Oberfläche 1
- Leibungsplatte 2, Breite 360 mm, rechtwinklig verbunden mit Leibungsplatte 1, Oberfläche 1

Position beinhaltet 1. und 2. Element übereinander angeordnet mit Nullfuge zwischen den Elementen

Ausbildung der an der Ecke sichtbaren vertikalen Kantenfläche der Wandbekleidung und der Kanten der Leibungsplatten Richtung Fensterelement als Sichtfläche analog Plattenoberfläche, einschließlich Kalibrieren der Kante auf gleichmäßige Plattenstärke.

Gesteinsartbekleidung Kalkstein
Material gemäß Ausführungsbeschreibung.
Oberfläche 1 - wassergestrahlt
Oberfläche 2 - wassergestrahlt und gestockt

Konstruktionsaufbau:
- 14 cm Wärmedämmung
- 4/18 cm Luftschicht
- 4 cm Naturwerkstein,
befestigen an Unterkonstruktion und Sonderankern aus nichtrostendem Stahl,  Unterkonstruktion gesondert beschrieben, Befestigung mit Ankerdornen, einschließlich Herstellen von Ankertaschen in den Platten, Plattenbefestigung in den Plattenfugen/ -stößen

**3.3.520 Bekleidung Naturwerkstein Wand Kalkstein Pfeiler 1.OG - Innenecke Achse M-34**
*** wie Position 3.3.510
jedoch
Montage im Bereich der stumpfwinkligen Gebäudeinnenecke zwischen den Fensteröffnungen

Gesamtfläche Naturstein
Plattendicke 40 mm ca. 11,07 m²  (12 Platten)

1. Element, Höhe 1735 mm
- Leibungsplatte 1, Breite 110 mm, Anschluss auf Gehrung an Frontplatte 1, stumpfwinklig, Oberfläche 2
- Frontplatte 1, Breite 735 mm, Anschluss auf Gehrung zur  Leibungsplatte 1 und zur Frontplatte 2, stumpfwinklig, Oberfläche 2
- Frontplatte 2, Breite 695 mm, auf Gehrung zur Frontplatte 1 und zur Frontplatte 3, stumpfwinklig, Oberfläche 1
- Frontplatte 3+4, Breite 1540 mm, bestehend aus 2 Platten mit Nullfuge verbunden, Breiten 665 und 875 mm, Anschluss auf Gehrung zur Frontplatte 2 und zur Leibungsplatte 2, stumpfwinklig, Oberfläche 2
- Leibungsplatte 2, Breite 110 mm, Anschluss auf Gehrung an Frontplatte 3, stumpfwinklig, Oberfläche 2

2. Element Höhe 1735 mm
wie 1. Element

Ausbildung der Kanten Richtung Fensterelement als Sichtfläche analog Plattenoberfläche, einschließlich Kalibrieren der Kante auf gleichmäßige Plattenstärke.

Einbauort: 1.OG - Innenecke Achse M-34
Menge: 1,000 St
Leistungsbereichkatalog: 014
DIN276-1_08: 335
DIN276_18: 335

**3.3.530 Bekleidung Naturwerkstein Wand Kalkstein Pfeiler 1.OG - Innenecke Achse N-33/H-24**
*** wie Position 3.3.510
jedoch
Montage im Bereich der Gebäudeinnenecke im Anschluss an die Nachbarbebauung

Gesamtfläche Naturstein
Plattendicke 40 mm ca. 6,7 m²  (10 Platten)

1. Element, Höhe 1735 mm
- Leibungsplatte 1, Breite 110 mm, Anschluss auf Gehrung an Frontplatte 1, stumpfwinklig, Oberfläche 2
- Frontplatte 1, Breite 735 mm, Anschluss auf Gehrung zur  Leibungsplatte 1 und zur Frontplatte 2, stumpfwinklig, Oberfläche 2
- Frontplatte 2, Breite 695 mm, auf Gehrung zur Frontplatte 1,  stumpfwinklig, rechtwinkliger Anschluss mit sichtbarer Plattenkante zur Leibungsplatte 2, Oberfläche 1
- Leibungsplatte 2, Breite 220 mm, rechtwinkliger Anschluss an Frontplatte 2 und an Frontplatte 3, Oberfläche 1
- Frontplatte 3, Breite 170 mm, rechtwinkliger Anschluss mit Fuge an Leibungsplatte 2, Oberfläche 2

2. Element Höhe 1735 mm
wie 1. Element

am Fußpunkt im Bereich der Frontplatte 1 und  Leibung 1 an den schrägen Verlauf der Fensterbank anzupassen.

Ausbildung der Kanten Richtung Fensterelement als Sichtfläche analog Plattenoberfläche, einschließlich Kalibrieren der Kante auf gleichmäßige Plattenstärke.
Einbauort: 1.OG - Innenecke Achse N-33 und H-24
Menge: 2,000 St
Leistungsbereichkatalog: 014
DIN276-1_08: 335
DIN276_18: 335

**3.3.540 Ausschnitt Naturwerksteinpl. D 40 mm rechteckig L 0,2-0,5m B bis 0,2m**
STLB-Bau 2025-04 038
Ausschnitt in Außenwandbekleidung aus Naturwerksteinplatten,
Dicke '40' mm,
rechteckig, Länge über 0,2 bis 0,5 m, Breite bis 0,2 m, Ausführung gemäß Einzelbeschreibung,
Einzelbeschreibungs-Nr '1 - als  zweiseitiger Ausschnitt in den Leibungsplatten im Bereich der Decke 1.OG'
Menge: 38,000 St
Leistungsbereichkatalog: 038
DIN276 neu: 335
DIN276-1_08: 335
DIN276_06: 335
DIN276_18: 335

**3.3.550 Bekleidung Naturwerkstein Wand Kalkstein Pfeiler 3.-4.OG**
*** Leitbeschreibung
*** gemäß Ausführungsbeschreibung 1
Bekleidung aus Naturwerkstein, am Gebäude außen, an Wänden, mit Luftschicht, vor vorh. Dämmschicht, Untergrund Beton, Gesteinsart Kalkstein, Oberfläche wassergestrahlt mit zwei verschiedenen Oberflächenbehandlungen, Ausführung gemäß Zeichnung
Ausführung gemäß Architektenzeichnung
D10117LBV00A330-DE014

Einbauort: Pfeiler zwischen Fenstern 3.-4.OG Ansicht Nord/ West
Menge: 52,000 St
Leistungsbereichkatalog: 014
DIN276-1_08: 335
DIN276_18: 335
*Unterbeschreibung 1 Beschreibung*
Montage im Bereich der Pfeiler zwischen den Fensteröffnungen als eine Art 3- seitige Pfeilerbekleidung
Bekleidung grenzt ober- und unterhalb an ebenengleiche Brüstungsbekleidung an, seitlicher Anschluss an Fensterkonstruktion aus Metall, Fugen zu Nachbarbauteilen offen, Fugen werden nachträglich geschlossen, Verfugung wird gesondert vergütet,

bestehend aus Elementen, welche aus einzelnen Platten zusammengesetzt sind
Anzahl Elemente: 2
Anzahl Platten: 8 (4 je Element)

Gesamtabmessung beider Elemente
H = 2960 mm
Gesamtfläche Naturstein
Plattendicke 40 mm ca. 5,5 m² (8 Platten)

1. Element, Höhe 1480 mm
bestehend aus 4 Platten:
- Leibungsplatte 1, Breite 310 mm, rechtwinkliger Anschluss an Frontplatte 1, Oberfläche 1
- Frontplatte 1, Breite 695 mm, mit sichtbarer Kante zur Leibungsbekleidung 1, Anschluss auf Gehrung zur Frontplatte 2, stumpfwinklig, Oberfläche 1
- Frontplatte 2, Breite 735 mm, auf Gehrung zur Frontplatte 1 und zur Leibungsplatte 2, stumpfwinklig, Oberfläche 2
- Leibungsplatte 2, Breite 110 mm, auf Gehrung zur Frontplatte 2, stumpfwinklig, Oberfläche 2
- Ausbildung der Stoßfugen der vorbeschriebenen 4 Einzelplatten als geklebte Pressfuge, Eckverbindung mit verdeckt liegenden Verbindungsmitteln

2. Element Höhe 1480 mm
analog 1. Element

Position beinhaltet 1. und 2. Element übereinander angeordnet, mit Nullfuge zwischen den Elementen

Ausbildung der an der Ecke sichtbaren vertikalen Kantenfläche der Wandbekleidung und der Kanten der Leibungsplatten Richtung Fensterelement als Sichtfläche analog Plattenoberfläche, einschließlich Kalibrieren der Kante auf gleichmäßige Plattenstärke.

Gesteinsartbekleidung Kalkstein
Material und Ausführung gemäß Ausführungsbeschreibung.
Oberfläche 1 - wassergestrahlt
Oberfläche 2 - wassergestrahlt und gestockt

Konstruktionsaufbau:
- 24 cm Wärmedämmung
- 4 cm Luftschicht Bereich Leibungsplatten und Frontplatte 2 bzw. 8 cm Bereich Frontplatte 1
- 4 cm Naturwerkstein,
Dicke Gesamtkonstruktionsaufbau im Normalbereich (Frontplatte 1) 36 cm,

befestigen an Unterkonstruktion und Sonderankern aus nichtrostendem Stahl,  Unterkonstruktion gesondert beschrieben, Befestigung mit Ankerdornen, einschließlich Herstellen von Ankertaschen in den Platten, Plattenbefestigung in den Plattenfugen/ -stößen

**3.3.560 Bekleidung Naturwerkstein Wand Kalkstein Pfeiler 3.-4 OG - Ecke Achse S**
*** wie Position 3.3.550
jedoch

bestehend aus Elementen, welche aus einzelnen Platten zusammengesetzt sind
Anzahl Elemente: 2
Anzahl Platten: 10 (5 je Element)

Gesamtfläche Naturstein
Plattendicke 40 mm ca. 6,59 m²  (10 Platten)
1. Element, Höhe 1480 mm
bestehend aus 5 Platten:
- Leibungsplatte 1, Plattenstärke 40 mm, Breite 110 mm, auf Gehrung zur Frontplatte 2, stumpfwinklig, Oberfläche 2
- Frontplatte 1, Plattenstärke 40 mm, Gesamtbreite 730 mm, auf Gehrung zur Frontplatte 2 und zur Leibungsplatte 1, stumpfwinklig, Oberfläche 2
- Frontplatte 2, Plattenstärke 40 mm Breite 695 mm, mit sichtbarer Kante, Anschluss auf Gehrung zur Frontplatte 1, stumpfwinklig, Oberfläche 1
- Leibungsplatte 2, Plattenstärke 40 mm, Breite 210 mm, rechtwinklig an Frontplatte 2 und Frontplatte 3 angebracht, Oberfläche 1
- Frontplatte 3, Plattenstärke 40 mm, Breite 480 mm, rechtwinklig an Leibungsplatte 2 angebracht, freie Kante abgeschrägt im Winkel der Nachbarbebauung als Sichtkante, Oberfläche 2
- Ausbildung der Stoßfugen der vorbeschriebenen Einzelplatten als geklebte Pressfuge, Eckverbindung mit verdeckt liegenden Verbindungsmitteln

2. Element, Höhe 1480 mm
wie 1. Element

Einbauort
Anschluss Nachbarbebauung Achse S/38 - 3.-4.OG
Menge: 2,000 St
Leistungsbereichkatalog: 014
DIN276-1_08: 335
DIN276_18: 335

**3.3.570 Bekleidung Naturwerkstein Wand Kalkstein Pfeiler 3.-4 OG - Innenecke M/37-38**
*** wie Position 3.3.550
jedoch

bestehend aus Elementen, welche aus einzelnen Platten zusammengesetzt sind
Anzahl Elemente: 2
Anzahl Platten: 6 (3 je Element)

Gesamtfläche Naturstein
Plattendicke 40 mm ca. 6,11 m²  (6 Platten)

1. Element, Höhe 1480 mm
bestehend aus 3 Platten:
- Leibungsplatte 1, Plattenstärke 40 mm, Breite 350 mm, auf Gehrung zur Frontplatte 1, stumpfwinklig, Oberfläche 1
- Frontplatte 1, Plattenstärke 40 mm, Gesamtbreite1605 mm, auf Gehrung zur Leibungsplatte 1 und zur Leibungsplatte 2, stumpfwinklig, Oberfläche 2
- Leibungsplatte 2, Plattenstärke 40 mm, Breite 110 mm, Oberfläche 2
- Ausbildung der Stoßfugen der vorbeschriebenen Einzelplatten als geklebte Pressfuge, Eckverbindung mit verdeckt liegenden Verbindungsmitteln

2. Element, Höhe 1480 mm
wie 1. Element

Einbauort
Innenecke M/37-38 - 3.-4.OG
Menge: 2,000 St
Leistungsbereichkatalog: 014
DIN276-1_08: 335
DIN276_18: 335

**3.3.580 Bekleidung Naturwerkstein Wand Kalkstein Pfeiler 3.-4 OG - Innenecke F-24**
*** wie Position 3.3.550
jedoch

bestehend aus Elementen, welche aus einzelnen Platten zusammengesetzt sind
Anzahl Elemente: 2
Anzahl Platten: 6 (3 je Element)

Gesamtfläche Naturstein
Plattendicke 40 mm ca. 6,05 m²  (6 Platten)
1. Element, Höhe 1480 mm
bestehend aus 3 Platten:
- Leibungsplatte 1, Plattenstärke 40 mm, Breite 1205 mm, auf Gehrung zur Frontplatte 1, stumpfwinklig, Oberfläche 1
- Frontplatte 2, Plattenstärke 40 mm, Gesamtbreite 730 mm, auf Gehrung zur Leibungsplatte 1 und zur Leibungsplatte 2, stumpfwinklig, Oberfläche 2
- Leibungsplatte 2, Plattenstärke 40 mm, Breite 110 mm,  Oberfläche 2
- Ausbildung der Stoßfugen der vorbeschriebenen Einzelplatten als geklebte Pressfuge, Eckverbindung mit verdeckt liegenden Verbindungsmitteln

2. Element, Höhe 1480 mm
wie 1. Element
Einbauort
Innenecke F-24 - 3.-4.OG
Menge: 2,000 St
Leistungsbereichkatalog: 014
DIN276-1_08: 335
DIN276_18: 335

**3.3.590 Bekleidung Naturwerkstein Wand Kalkstein Pfeiler 2..OG**
*** wie Position 3.3.550
jedoch

bestehend aus Elementen, welche aus einzelnen Platten zusammengesetzt sind
Anzahl Elemente: 2
Anzahl Platten: 8 (4 je Element)

Gesamtabmessung beider Elemente
H = 3060 mm
Gesamtfläche Naturstein
Plattendicke 40 mm ca. 5,67 m² (8 Platten)

1. Element, Höhe 1505 mm
Aufteilung wie Leitbeschreibung

2. Element, Höhe 1555 mm
Aufteilung wie Leitbeschreibung, Unterkante aller 4 Platten mit  eingefräster Tropfnut 5/10 mm

Ausführung gemäß Architektenzeichnung
D10117LBV00A330-DE015
Einbauort
Pfeiler zwischen Fenstern 2.OG, Ansicht Nord/ West, Achse 19-38
Menge: 26,000 St
Leistungsbereichkatalog: 014
DIN276-1_08: 335
DIN276_18: 335

**3.3.600 Bekleidung Naturwerkstein Wand Kalkstein Pfeiler 2. OG - Ecke Achse S**
*** wie Position 3.3.550
jedoch

bestehend aus Elementen, welche aus einzelnen Platten zusammengesetzt sind
Anzahl Elemente: 2
Anzahl Platten: 10 (5 je Element)

Gesamtabmessung beider Elemente
H = 3060 mm
Gesamtfläche Naturstein
Plattendicke 40 mm ca. 6,82 m²  (10 Platten)

1. Element, Höhe 1505 mm
bestehend aus 5 Platten:
- Leibungsplatte 1, Plattenstärke 40 mm, Breite 110 mm, auf Gehrung zur Frontplatte 2, stumpfwinklig, Oberfläche 2
- Frontplatte 1, Plattenstärke 40 mm, Gesamtbreite 730 mm, auf Gehrung zur Frontplatte 2 und zur Leibungsplatte 1, stumpfwinklig, Oberfläche 2
- Frontplatte 2, Plattenstärke 40 mm Breite 695 mm, mit sichtbarer Kante, Anschluss auf Gehrung zur Frontplatte 1, stumpfwinklig, Oberfläche 1
- Leibungsplatte 2, Plattenstärke 40 mm, Breite 210 mm, rechtwinklig an Frontplatte 2 und Frontplatte 3 angebracht, Oberfläche 1
- Frontplatte 3, Plattenstärke 40 mm, Breite 480 mm, rechtwinklig an Leibungsplatte 2 angebracht, freie Kante abgeschrägt im Winkel der Nachbarbebauung als Sichtkante, Oberfläche 2
- Ausbildung der Stoßfugen der vorbeschriebenen Einzelplatten als geklebte Pressfuge, Eckverbindung mit verdeckt liegenden Verbindungsmitteln

2. Element, Höhe 1555 mm
wie 1. Element, Unterkante aller 5 Platten mit  eingefräster Tropfnut 5/10 mm

Einbauort
Anschluss Nachbarbebauung Achse S/38 - 3.-4.OG
Menge: 1,000 St
Leistungsbereichkatalog: 014
DIN276-1_08: 335
DIN276_18: 335

**3.3.610 Bekleidung Naturwerkstein Wand Kalkstein Pfeiler 2. OG - Innenecke M-38**
*** wie Position 3.3.550
jedoch

bestehend aus Elementen, welche aus einzelnen Platten zusammengesetzt sind
Anzahl Elemente: 2
Anzahl Platten: 6 (3 je Element)
Gesamtabmessung beider Elemente
H = 3060 mm
Gesamtfläche Naturstein
Plattendicke 40 mm ca. 6,33 m²  (6 Platten)

1. Element, Höhe 1505 mm
bestehend aus 3 Platten:
- Leibungsplatte 1, Plattenstärke 40 mm, Breite 350 mm, auf Gehrung zur Frontplatte 1, stumpfwinklig, Oberfläche 1
- Frontplatte 1, Plattenstärke 40 mm, Gesamtbreite 1605 mm, auf Gehrung zur Leibungsplatte 1 und zur Leibungsplatte 2, stumpfwinklig, Oberfläche 2
- Leibungsplatte 2, Plattenstärke 40 mm, Breite 110 mm, Oberfläche 2
- Ausbildung der Stoßfugen der vorbeschriebenen Einzelplatten als geklebte Pressfuge, Eckverbindung mit verdeckt liegenden Verbindungsmitteln

2. Element, Höhe 1555 mm
wie 1. Element, Unterkante aller 3 Platten mit  eingefräster Tropfnut 5/10 mm

Einbauort
2. OG - Innenecke M-38
Menge: 1,000 St
Leistungsbereichkatalog: 014
DIN276-1_08: 335
DIN276_18: 335

**3.3.620 Bekleidung Naturwerkstein Wand Kalkstein Pfeiler 2. OG - Innenecke F-24**
*** wie Position 3.3.550
jedoch

bestehend aus Elementen, welche aus einzelnen Platten zusammengesetzt sind
Anzahl Elemente: 2
Anzahl Platten: 6 (3 je Element)

Gesamtabmessung beider Elemente
H = 3060 mm
Gesamtfläche Naturstein
Plattendicke 40 mm ca. 6,27 m² (6 Platten)

1. Element, Höhe 1505 mm
bestehend aus 3 Platten:
- Leibungsplatte 1, Plattenstärke 40 mm, Breite 1205 mm, auf Gehrung zur Frontplatte 1, stumpfwinklig, Oberfläche 1
- Frontplatte 1, Plattenstärke 40 mm, Gesamtbreite 730 mm, auf Gehrung zur Leibungsplatte 1 und zur Leibungsplatte 2, stumpfwinklig, Oberfläche 2
- Leibungsplatte 2, Plattenstärke 40 mm, Breite 110 mm, Oberfläche 2
- Ausbildung der Stoßfugen der vorbeschriebenen Einzelplatten als geklebte Pressfuge, Eckverbindung mit verdeckt liegenden Verbindungsmitteln

2. Element, Höhe 1555 mm
wie 1. Element, Unterkante aller 3 Platten mit  eingefräster Tropfnut 5/10 mm

Einbauort
Innenecke F-24 -2.OG
Menge: 1,000 St
Leistungsbereichkatalog: 014
DIN276-1_08: 335
DIN276_18: 335

**3.3.630 Bekleidung Naturwerkstein Wand Kalkstein Pfeiler 2..OG - Achse 15-18**
*** wie Position 3.3.550
jedoch

bestehend aus Elementen, welche aus einzelnen Platten zusammengesetzt sind
Anzahl Elemente: 3
Anzahl Platten: 12 (4 je Element)

Gesamtabmessung aller 3 Elemente
H = 4070 mm
Gesamtfläche Naturstein
Plattendicke 40 mm ca. 7,53 m² (12 Platten)

1. Element, Höhe 1340 mm
Aufteilung wie Leitbeschreibung
2. Element, Höhe 1340 mm
Aufteilung wie Leitbeschreibung
3. Element, Höhe 1390 mm
Aufteilung wie Leitbeschreibung, Unterkante aller 4 Platten mit  eingefräster Tropfnut 5/10 mm
Einbauort
Pfeiler zwischen Fenstern 2.OG, Ansicht West Achse 15-18
Menge: 4,000 St
Leistungsbereichkatalog: 014
DIN276-1_08: 335
DIN276_18: 335

**3.3.640 Bekleidung Naturwerkstein Wand Kalkstein Pfeiler 3. OG - Achse 15-18**
*** wie Position 3.3.550
jedoch

bestehend aus Elementen, welche aus einzelnen Platten zusammengesetzt sind
Anzahl Elemente: 3
Anzahl Platten: 12 (4 je Element)

Gesamtabmessung aller 3 Elemente
H = 3965 mm
Gesamtfläche Naturstein
Plattendicke 40 mm ca. 7,34 m² (12 Platten)

1. Element, Höhe 1335 mm
Aufteilung wie Leitbeschreibung

2. Element, Höhe 1335 mm
Aufteilung wie Leitbeschreibung

3. Element, Höhe 1295 mm
Aufteilung wie Leitbeschreibung, Unterkante aller 4 Platten mit  eingefräster Tropfnut 5/10 mm
Einbauort
Pfeiler zwischen Fenstern 3.OG, Ansicht West Achse 15-18
Menge: 4,000 St
Leistungsbereichkatalog: 014
DIN276-1_08: 335
DIN276_18: 335

**3.3.650 Bekleidung Naturwerkstein Wand Kalkstein Pfeiler 4..OG - Achse 15-18**
*** wie Position 3.3.550
jedoch

bestehend aus Elementen, welche aus einzelnen Platten zusammengesetzt sind
Anzahl Elemente: 3
Anzahl Platten: 12 (4 je Element)

Gesamtabmessung aller 3 Elemente
H = 4155 mm
Gesamtfläche Naturstein
Plattendicke 40 mm ca. 7,69 m² (12 Platten)

1. Element, Höhe 1385 mm
Aufteilung wie Leitbeschreibung

2. Element, Höhe 1385 mm
Aufteilung wie Leitbeschreibung

3. Element, Höhe 1385 mm
Aufteilung wie Leitbeschreibung, Unterkante aller 4 Platten mit  eingefräster Tropfnut 5/10 mm

Einbauort
Pfeiler zwischen Fenstern 4.OG, Ansicht West Achse 15-18
Menge: 4,000 St
Leistungsbereichkatalog: 014
DIN276-1_08: 335
DIN276_18: 335

**3.3.660 Bekleidung Naturwerkstein Wand Kalkstein Pfeiler 2.OG - Außenecke Achse 14-H**
*** Leitbeschreibung
*** gemäß Ausführungsbeschreibung 1
Bekleidung aus Naturwerkstein, am Gebäude außen, an Wänden, mit Luftschicht, vor vorh. Dämmschicht, Untergrund Beton, Gesteinsart Kalkstein, Oberfläche wassergestrahlt mit zwei verschiedenen Oberflächenbehandlungen, als Eckbekleidung, siehe Grundrisszeichnung

Einbauort: 2.OG - Ecke Achse 14-H
Menge: 1,000 St
Leistungsbereichkatalog: 014
DIN276-1_08: 335
DIN276_18: 335
*Unterbeschreibung 1 Beschreibung*
Montage im Bereich der Gebäudeecke zwischen den Fensteröffnungen als Außenecke als eine Eckpfeilerbekleidung

Bekleidung grenzt oberhalb an ebenengleiche Brüstungsbekleidung an, unterhalb Anschluss an Gelände (hinterlüftet),, seitlicher Anschluss an Fensterkonstruktion aus Metall, Fugen zu Nachbarbauteilen offen, Fugen werden nachträglich geschlossen, Verfugung wird gesondert vergütet,

bestehend aus Elementen, welche aus einzelnen Platten zusammengesetzt sind
Anzahl Elemente: 3
Anzahl Platten: 6 (2 je Element)

Gesamtabmessung aller 3 Elemente
H = 4070mm
Gesamtfläche Naturstein
Plattendicke 40 mm ca. 3,13 m² (6 Platten)

1. Element, Höhe 1340 mm
Leibungsplatte 1, Breite 310 und Leibungsplatte 2, Breite 460 mm, rechtwinklig verbunden, Oberfläche 1, Eckverbindung mit verdeckt liegenden Verbindungsmitteln
2. Element, Höhe 1340 mm
Leibungsplatte 1, Breite 350 und Leibungsplatte 2, Breite 420 mm, rechtwinklig verbunden, Oberfläche 1, Eckverbindung mit verdeckt liegenden Verbindungsmitteln

3. Element, Höhe 1390 mm
Leibungsplatte 1, Breite 310 und Leibungsplatte 2, Breite 460 mm, rechtwinklig verbunden, Oberfläche 1, Eckverbindung mit verdeckt liegenden Verbindungsmitteln, Unterkante der beiden Platten mit  eingefräster Tropfnut 5/10 mm

Position beinhaltet 1., 2. und 3. Element übereinander angeordnet mit Nullfuge zwischen den Elementen

Ausbildung der an der Ecke sichtbaren vertikalen Kantenfläche der Wandbekleidung und der Kanten der Leibungsplatten Richtung Fensterelement als Sichtfläche analog Plattenoberfläche, einschließlich Kalibrieren der Kante auf gleichmäßige Plattenstärke.

Gesteinsartbekleidung Kalkstein
Material gemäß Ausführungsbeschreibung.
Oberfläche 1 - wassergestrahlt

Konstruktionsaufbau:
- 14 cm Wärmedämmung
- 4/18 cm Luftschicht
- 4 cm Naturwerkstein

befestigen an Unterkonstruktion und Sonderankern aus nichtrostendem Stahl,  Unterkonstruktion gesondert beschrieben, Befestigung mit Ankerdornen, einschließlich Herstellen von Ankertaschen in den Platten, Plattenbefestigung in den Plattenfugen/ -stößen

**3.3.670 Bekleidung Naturwerkstein Wand Kalkstein Pfeiler 3.OG - Außenecke Achse 14-H**
*** wie Position 3.3.660
jedoch

bestehend aus Elementen, welche aus einzelnen Platten zusammengesetzt sind
Anzahl Elemente: 3
Anzahl Platten: 6 (2 je Element)

Gesamtabmessung aller 3 Elemente
H = 3965 mm
Gesamtfläche Naturstein
Plattendicke 40 mm ca. 3,05 m² (6 Platten)

1. Element, Höhe 1335 mm
Aufteilung wie Leitbeschreibung

2. Element, Höhe 1335 mm
Aufteilung wie Leitbeschreibung

3. Element, Höhe 1295 mm
Aufteilung wie Leitbeschreibung, Unterkante aller 4 Platten mit  eingefräster Tropfnut 5/10 mm
Einbauort
3.OG - Ecke Achse 14-H
Menge: 1,000 St
Leistungsbereichkatalog: 014
DIN276-1_08: 335
DIN276_18: 335

**3.3.680 Bekleidung Naturwerkstein Wand Kalkstein Pfeiler 4.OG - Außenecke Achse 14/H**
*** wie Position 3.3.660
jedoch

bestehend aus Elementen, welche aus einzelnen Platten zusammengesetzt sind
Anzahl Elemente: 3
Anzahl Platten: 6 (2 je Element)

Gesamtabmessung aller 3 Elemente
H = 4155 mm
Gesamtfläche Naturstein
Plattendicke 40 mm ca. 3,2 m² (6 Platten)

1. Element, Höhe 1385 mm
Aufteilung wie Leitbeschreibung

2. Element, Höhe 1385 mm
Aufteilung wie Leitbeschreibung

3. Element, Höhe 1385 mm
Aufteilung wie Leitbeschreibung, Unterkante aller 4 Platten mit  eingefräster Tropfnut 5/10 mm
Einbauort
4.OG - Ecke Achse 14/H
Menge: 1,000 St
Leistungsbereichkatalog: 014
DIN276-1_08: 335
DIN276_18: 335

**3.3.690 Bekleidung Naturwerkstein Wand Kalkstein Pfeiler 3.-4.OG - Außenecke Achse M-35/G-24**
*** Leitbeschreibung
*** gemäß Ausführungsbeschreibung 1
Bekleidung aus Naturwerkstein, am Gebäude außen, an Wänden, mit Luftschicht, vor vorh. Dämmschicht, Untergrund Beton, Gesteinsart Kalkstein, Oberfläche wassergestrahlt mit zwei verschiedenen Oberflächenbehandlungen, als Eckbekleidung, siehe Grundrisszeichnung

Einbauort
Eckpfeiler 3.-4.OG - Achse M-35/ G-24
Menge: 4,000 St
Leistungsbereichkatalog: 014
DIN276-1_08: 335
DIN276_18: 335
*Unterbeschreibung 1 Beschreibung*
Montage im Bereich der Gebäudeaußenecke zwischen den Fensteröffnungen als Außenecke als eine Eckpfeilerbekleidung mit Leibungsanschlüssen
Bekleidung grenzt ober- und unterhalb an ebenengleiche Brüstungsbekleidung an, seitlicher Anschluss an Fensterkonstruktion aus Metall, Fugen zu Nachbarbauteilen offen, Fugen werden nachträglich geschlossen, Verfugung wird gesondert vergütet,

bestehend aus Elementen, welche aus einzelnen Platten zusammengesetzt sind
Anzahl Elemente: 2
Anzahl Platten: 12 (6 je Element)

Gesamtabmessung beider Elemente
H = 2960 mm
Gesamtfläche Naturstein
Plattendicke 40 mm ca. 9,49 m² (12 Platten)

1. Element, Höhe 1480 mm
- Leibungsplatte 1, Breite 110 mm, auf Gehrung an Frontplatte 1, spitzwinklig, Oberfläche 2
- Frontplatte 1, Breite 720 mm, auf Gehrung zur Frontplatte 2 und zur Leibungsplatte 1, stumpfwinklig, Oberfläche 2
- Frontplatte 2, Breite 695 mm, mit sichtbarer Kante zur Frontplatte 3, rechtwinklig, Anschluss auf Gehrung zur Frontplatte 1, stumpfwinklig, Oberfläche 1
- Frontplatte 3, Breite 655 mm, mit sichtbarer Kante zur Frontplatte 2, rechtwinklig, Anschluss auf Gehrung zur Frontplatte 4, stumpfwinklig, Oberfläche 1
- Frontplatte 4, Breite 735 mm, auf Gehrung zur Frontplatte 3 zur Leibungsplatte 2, stumpfwinklig, Oberfläche 2
- Leibungsplatte 2, Breite 290 mm, auf Gehrung zur Frontplatte 3 stumpfwinklig, Oberfläche 2
- Ausbildung der Stoßfugen der vorbeschriebenen 4 Einzelplatten als geklebte Pressfuge, Eckverbindung mit verdeckt liegenden Verbindungsmitteln,

2. Element Höhe 1480 mm
analog 1. Element
jedoch
Frontplatte 2 Breite 655 mm
Frontplatte 3 Breite 695 mm

Position beinhaltet 1. und 2. Element übereinander angeordnet mit Nullfuge zwischen den Elementen

Ausbildung der an der Ecke sichtbaren vertikalen Kantenfläche der Wandbekleidung und der Kanten der Leibungsplatten Richtung Fensterelement als Sichtfläche analog Plattenoberfläche, einschließlich Kalibrieren der Kante auf gleichmäßige Plattenstärke.

Gesteinsartbekleidung Kalkstein
Material und Ausführung gemäß Ausführungsbeschreibung.
Oberfläche 1 - wassergestrahlt
Oberfläche 2 - wassergestrahlt und gestockt

Konstruktionsaufbau:
- 24 cm Wärmedämmung
- 4 cm Luftschicht Bereich Leibungsplatten und Frontplatte 2 bzw. 8 cm Bereich Frontplatte 1
- 4 cm Naturwerkstein,
,Gesamtaufbau im Normalbereich (Frontplatte 1) 36 cm,

befestigen an Unterkonstruktion und Sonderankern aus nichtrostendem Stahl,  Unterkonstruktion gesondert beschrieben, Befestigung mit Ankerdornen, einschließlich Herstellen von Ankertaschen in den Platten, Plattenbefestigung in den Plattenfugen/ -stößen

**3.3.700 Bekleidung Naturwerkstein Wand Kalkstein Pfeiler 2..OG - Außenecke M-35/G-24**
*** wie Position 3.3.690
jedoch

bestehend aus Elementen, welche aus einzelnen Platten zusammengesetzt sind
Anzahl Elemente: 2
Anzahl Platten: 12 (6 je Element)

Gesamtabmessung beider Elemente
H = 3060 mm
Gesamtfläche Naturstein
Plattendicke 40 mm ca. 9,76 m² (12 Platten)

1. Element, Höhe 1505 mm
wie in Leitbeschreibung beschrieben

2. Element Höhe 1555 mm
wie in Leitbeschreibung beschrieben, jedoch Unterkante der aller Platte mit  eingefräster Tropfnut 5/10 mm

Einbauort
Ecke M-35/ G-24 2.OG
Menge: 2,000 St
Leistungsbereichkatalog: 014
DIN276-1_08: 335
DIN276_18: 335

**3.3.710 Bekleidung Naturwerkstein Wand Kalkstein Pfeiler 3.-4. OG - Innenecke Achse F-35**
*** Leitbeschreibung
*** gemäß Ausführungsbeschreibung 1
Bekleidung aus Naturwerkstein, am Gebäude außen, an Wänden, mit Luftschicht, vor vorh. Dämmschicht, Untergrund Beton, Gesteinsart Kalkstein, Oberfläche wassergestrahlt mit zwei verschiedenen Oberflächenbehandlungen, als Eckverkleidung, siehe Grundrisszeichnung

Einbauort
Eckpfeiler 3.-4.OG - Achse F-35
Menge: 2,000 St
Leistungsbereichkatalog: 014
DIN276-1_08: 335
DIN276_18: 335
*Unterbeschreibung 1 Beschreibung*
Montage im Bereich der Gebäudeecke zwischen den Fensteröffnungen als Innenecke mit Leibungsanschlüssen
Bekleidung grenzt oberhalb an ebenengleiche Brüstungsbekleidung an, unterhalb Anschluss an Gelände (hinterlüftet), seitlicher Anschluss an Fensterkonstruktion aus Metall, Fugen zu Nachbarbauteilen offen, Fugen werden nachträglich geschlossen, Verfugung wird gesondert vergütet,

bestehend aus Elementen, welche aus einzelnen Platten zusammengesetzt sind
Anzahl Elemente: 2
Anzahl Platten: 10 (5 je Element)

Gesamtabmessung beider Elemente
H = 2960 mm
Gesamtfläche Naturstein
Plattendicke 40 mm ca. 7,93 m² (10 Platten)

1. Element, Höhe 1480 mm
- Leibungsplatte 1, Breite 110 mm, auf Gehrung an Frontplatte 1, stumpfwinklig, Oberfläche 2
- Frontplatte 1, Breite 720 mm, auf Gehrung zur Frontplatte 2 und  zur Leibungsplatte 1, stumpfwinklig, Oberfläche 2
- Frontplatte 2, Breite 880 mm, Anschluss auf Gehrung zur Frontplatte 3 und zur Frontplatte 1, stumpfwinklig, Oberfläche 1
- Frontplatte 3, Breite 860 mm, Anschluss auf Gehrung zur Frontplatte 2 und zur Leibungsplatte 2, stumpfwinklig, Oberfläche 2
- Leibungsplatte 2, Breite 110 mm, auf Gehrung zur Frontplatte 3, stumpfwinklig, Oberfläche 2

2. Element Höhe 1480 mm
wie Element 1
Position beinhaltet 1. und 2. Element übereinander angeordnet mit Nullfuge zwischen den Elementen

Ausbildung der an der Ecke sichtbaren vertikalen Kantenfläche der Wandbekleidung und der Kanten der Leibungsplatten Richtung Fensterelement als Sichtfläche analog Plattenoberfläche, einschließlich Kalibrieren der Kante auf gleichmäßige Plattenstärke.

Gesteinsartbekleidung Kalkstein
Material gemäß Ausführungsbeschreibung.
Oberfläche 1 - wassergestrahlt
Oberfläche 2 - wassergestrahlt und gestockt

Konstruktionsaufbau:
- 24 cm Wärmedämmung
- 4 cm Luftschicht Bereich Leibungsplatten und Frontplatte 2 bzw. 8 cm Bereich Frontplatte 1
- 4 cm Naturwerkstein,
Dicke Gesamtkonstruktionsaufbau im Normalbereich (Frontplatte 1) 36 cm,
befestigen an Unterkonstruktion und Sonderankern aus nichtrostendem Stahl,  Unterkonstruktion gesondert beschrieben, Befestigung mit Ankerdornen, einschließlich Herstellen von Ankertaschen in den Platten, Plattenbefestigung in den Plattenfugen/ -stößen

**3.3.720 Bekleidung Naturwerkstein Wand Kalkstein Pfeiler 2..OG - Innenecke F-35**
*** wie Position 3.3.710
jedoch

bestehend aus Elementen, welche aus einzelnen Platten zusammengesetzt sind
Anzahl Elemente: 2
Anzahl Platten: 10 (5 je Element)

Gesamtabmessung beider Elemente
H = 3060 mm
Gesamtfläche Naturstein
Plattendicke 40 mm ca. 8,15 m² (10 Platten)

1. Element, Höhe 1505 mm
wie in Leitbeschreibung beschrieben

2. Element Höhe 1555 mm
wie in Leitbeschreibung beschrieben, jedoch Unterkante der Gesamtabmessung Wandbekleidung
H = 3060 mm

Einbauort
Ecke F-35 2.OG
Menge: 1,000 St
Leistungsbereichkatalog: 014
DIN276-1_08: 335
DIN276_18: 335

**3.3.730 Bekleidung Naturwerkstein Wand Kalkstein Pfeiler 3.-4.OG - Außenecke Achse G-20**
*** Leitbeschreibung
*** gemäß Ausführungsbeschreibung 1
Bekleidung aus Naturwerkstein, am Gebäude außen, an Wänden, mit Luftschicht, vor vorh. Dämmschicht, Untergrund Beton, Gesteinsart Kalkstein, Oberfläche wassergestrahlt mit zwei verschiedenen Oberflächenbehandlungen, als Eckbekleidung, siehe Grundrisszeichnung

Einbauort
Eckpfeiler 3.-4.OG - Achse G-20
Menge: 2,000 St
Leistungsbereichkatalog: 014
DIN276-1_08: 335
DIN276_18: 335
*Unterbeschreibung 1 Beschreibung*
Montage im Bereich der Gebäudeaußenecke zwischen den Fensteröffnungen
Bekleidung grenzt ober- und unterhalb an ebenengleiche Brüstungsbekleidung an, seitlicher Anschluss an Fensterkonstruktion aus Metall, Fugen zu Nachbarbauteilen offen, Fugen werden nachträglich geschlossen, Verfugung wird gesondert vergütet

bestehend aus Elementen, welche aus einzelnen Platten zusammengesetzt sind
Anzahl Elemente: 2
Anzahl Platten: 10 (5 je Element)

Gesamtabmessung beider Elemente
H = 2960 mm
Gesamtfläche Naturstein
Plattendicke 40 mm ca. 9,98 m² (10 Platten)

1. Element, Höhe 1480 mm
- Leibungsplatte 1, Breite 110 mm, auf Gehrung an Frontplatte 1, stumpfwinklig, Oberfläche 2
- Frontplatte 1, Breite 720 mm, auf Gehrung zur Leibungsplatte 1, stumpfwinklig, rechtwinkliger Anschluss zur Frontplatte 2 Oberfläche 2
-Frontplatte 2, Breite 695 mm mit sichtbarer Kante zur Frontplatte 3, rechtwinklig, Anschluss auf Gehrung zur Frontplatte 1. Oberfläche 1
- Frontplatte 3, Breite 1455 mm, mit sichtbarer Kante zur Frontplatte 2, rechtwinklig, Oberfläche 1
-Frontplatte 4, Breite 350 mm, Oberfläche 1
- Ausbildung der Stoßfugen der vorbeschriebenen 4 Einzelplatten als geklebte Pressfuge, Eckverbindung mit verdeckt liegenden Verbindungsmitteln,

2. Element Höhe 1480 mm
wie Element 1
jedoch Frontplatte 2 B = 655 mm
jedoch Frontplatte 3 B = 1495 mm

Position beinhaltet 1. und 2. Element übereinander angeordnet mit Nullfuge zwischen den Elementen

Ausbildung der an der Ecke sichtbaren vertikalen Kantenfläche der Wandbekleidung und der Kanten der Leibungsplatten Richtung Fensterelement als Sichtfläche analog Plattenoberfläche, einschließlich Kalibrieren der Kante auf gleichmäßige Plattenstärke.

Gesteinsartbekleidung Kalkstein
Material und Ausführung gemäß Ausführungsbeschreibung.
Oberfläche 1 - wassergestrahlt
Oberfläche 2 - wassergestrahlt und gestockt

Konstruktionsaufbau:
- 24 cm Wärmedämmung
- 4 cm Luftschicht Bereich Leibungsplatten und Frontplatte 1 bzw. 8 cm Bereich Frontplatte 2,3,4
- 4 cm Naturwerkstein,
Dicke Gesamtkonstruktionsaufbau im Normalbereich (Frontplatte 1) 36 cm,

befestigen an Unterkonstruktion und Sonderankern aus nichtrostendem Stahl, Unterkonstruktion gesondert beschrieben, Befestigung mit Ankerdornen, einschließlich Herstellen von Ankertaschen in den Platten, Plattenbefestigung in den Plattenfugen/ -stößen

**3.3.740 Bekleidung Naturwerkstein Wand Kalkstein Pfeiler 2..OG - Außenecke G-20**
*** wie Position 3.3.730
jedoch

bestehend aus Elementen, welche aus einzelnen Platten zusammengesetzt sind
Anzahl Elemente: 2
Anzahl Platten: 10 (5 je Element)

Gesamtabmessung beider Elemente
H = 3060 mm
Gesamtfläche Naturstein
Plattendicke 40 mm ca. 10,33 m² (10 Platten)

1. Element, Höhe 1505 mm
wie in Leitbeschreibung beschrieben

2. Element Höhe 1555 mm
wie in Leitbeschreibung beschrieben, jedoch Unterkante der aller Platten mit  eingefräster Tropfnut 5/10 mm

Einbauort
Ecke G-20 2.OG
Menge: 1,000 St
Leistungsbereichkatalog: 014
DIN276-1_08: 335
DIN276_18: 335

**3.3.750 Bekl. Naturwerkstein Leibung Fugen offen Platte bis 0,75m2 D 40mm Kalkstein**
*** Leitbeschreibung
*** gemäß Ausführungsbeschreibung 1
Bekleidung aus Naturwerkstein, am Gebäude außen, mit Luftschicht, vor vorh. Dämmschicht, Untergrund Beton, Fugen offen, mit versetzten Fugen, Plattengröße bis 0,75 m2, Plattendicke 40 mm, Gesteinsart Kalkstein, Oberfläche wassergestrahlt.
Menge: 4,000 m2
Leistungsbereichkatalog: 014
DIN276-1_08: 335
DIN276_18: 335
*Unterbeschreibung 1 Beschreibung*
Montage im Bereich der Fensterleibung
zwei Platten hoch, mit Nullfuge zwischen den Elementen,
Bekleidung grenzt ober- und unterhalb an einer Längsseite an ebenengleiche Natursteinbekleidungen an, seitlicher Anschluss an Fensterkonstruktion aus Metall, Fugen zu Nachbarbauteilen offen, Fugen werden nachträglich geschlossen, Verfugung wird gesondert vergütet,
Gesteinsartbekleidung Kalkstein
Material und Ausführung gemäß Ausführungsbeschreibung.
Oberfläche 1 - wassergestrahlt

Konstruktionsaufbau:
- 24 cm Wärmedämmung
- 8 cm  Luftschicht
- 4 cm Naturwerkstein,
Dicke Gesamtkonstruktionsaufbau im Normalbereich (Frontplatte 1) 36 cm,

einschließlich. Unterkonstruktion und Sonderankern aus nichtrostendem Stahl, Werkstoff-Nr. 1.4571, Verankerung am Rohbau gedübelt, Wandhalter thermisch vom Rohbau getrennt, mit druckfester Kunststoff-Zwischenlage, Dicke ca.  6mm, Bohrtiefe 80 mm, einschließlich. Ankerdornen und Herstellen von Ankertaschen in den Platten

**3.3.760 Bekl. Naturwerkstein Wand Fugen offen D 40mm Kalkstein**
*** Leitbeschreibung
*** gemäß Ausführungsbeschreibung 1
Bekleidung aus Naturwerkstein, am Gebäude außen, an Wänden, mit Luftschicht, vor vorh. Dämmschicht, Untergrund Beton, Fugen offen, mit versetzten Fugen, Plattendicke 40 mm, Gesteinsart Kalkstein, Oberfläche wassergestrahlt.
Menge: 36,500 m2
Leistungsbereichkatalog: 014
DIN276-1_08: 335
DIN276_18: 335
*Unterbeschreibung 1 Beschreibung*
Montage als Wandbekleidung als Einzelfelder jeweils
drei Platten hoch und zwei Platten breit, mit Nullfuge zwischen den Elementen, Bekleidung grenzt an ebenengleiche Natursteinbekleidungen an, Fugen zu Nachbarbauteilen offen, Fugen werden nachträglich geschlossen, Verfugung wird gesondert vergütet,
Gesteinsartbekleidung Kalkstein
Material und Ausführung gemäß Ausführungsbeschreibung.
Oberfläche 1 - wassergestrahlt

Plattengröße zwischen 1,5 m² und 2,5 m²

Konstruktionsaufbau:
- 24 cm Wärmedämmung
- 8 cm  Luftschicht
- 4 cm Naturwerkstein,
Dicke Gesamtkonstruktionsaufbau im Normalbereich (Frontplatte 1) 36 cm,

einschließlich. Unterkonstruktion und Sonderankern aus nichtrostendem Stahl, Werkstoff-Nr. 1.4571, Verankerung am Rohbau gedübelt, Wandhalter thermisch vom Rohbau getrennt, mit druckfester Kunststoff-Zwischenlage, Dicke ca.  6mm, Bohrtiefe 80 mm, einschließlich. Ankerdornen und Herstellen von Ankertaschen in den Platten

**3.3.770 Drehtür Naturstein als Revisionsklappe 335 x 335 mm einschl. Kasten**
Drehtür als Revisionsklappe bestehend aus
- Tür als Stahlwinkelrahmen mit Natursteinbelegung, Türabmessung 335 x 335 mm, umlaufend 10 mm Fuge zur Wandbekleidung, Stahlwinkelrahmen  pulverbeschichtet, Natursteinplatte D 20 mm, verdeckt an Stahlwinkelrahmen befestigt, Kanten umlaufend geschliffen und egalisiert, Naturstein gem. Ausführungsbeschreibung, Oberfläche 1, einsch. Stahlkasten mit Rückwand, aus verzinkten Stahlblech, Abmessungen 360 x 360 x 175 mm, Öffnung in Rückwand, Stahlwinkel mit Klavierbandscharnier an UK der Natursteinbekleidung bzw. Kasten befestigt, Scharnier Oberfläche analog Kasten, einschließlich. Verschlusssystem als versenkt liegender Ringdrehgriff, einschließlich. Anarbeitung an Natursteinplatte
Menge: 2,000 St
Leistungsbereichkatalog: 045
DIN276-1_08: 412
DIN276_18: 335

**3.3.780 Ausschnitt Naturwerksteinpl. D 40 mm rechteckig L bis 0,2m B bis 0,2m**
STLB-Bau 2025-04 038
Ausschnitt in Außenwandbekleidung aus Naturwerksteinplatten,
Dicke '40' mm,
rechteckig, Länge bis 0,2 m, Breite bis 0,2 m.
Menge: 3,000 St
Leistungsbereichkatalog: 038
DIN276 neu: 335
DIN276-1_08: 335
DIN276_06: 335
DIN276_18: 335

**3.3.790 Ausschnitt Naturwerksteinpl. D 40 mm rechteckig L 0,5-1m B bis 0,2m**
STLB-Bau 2025-04 038
Ausschnitt in Außenwandbekleidung aus Naturwerksteinplatten,
Dicke '40' mm,
rechteckig, Länge über 0,5 bis 1 m, Breite bis 0,2 m, Ausführung gemäß Einzelbeschreibung,
Einzelbeschreibungs-Nr '1 - als Ausklinkung am Plattenende'
Menge: 7,000 St
Leistungsbereichkatalog: 038
DIN276 neu: 335
DIN276-1_08: 335
DIN276_06: 335
DIN276_18: 335

**3.3.800 Ausschnitt Naturwerksteinpl. D 40 mm rechteckig L 0,5-1m B 0,5-1m**
STLB-Bau 2025-04 038
Ausschnitt in Außenwandbekleidung aus Naturwerksteinplatten,
Dicke '40' mm,
rechteckig, Länge über 0,5 bis 1 m, Breite über 0,5 bis 1 m.
Menge: 3,000 St
Leistungsbereichkatalog: 038
DIN276 neu: 335
DIN276-1_08: 335
DIN276_06: 335
DIN276_18: 335

**3.3.810 Ausschnitt Naturwerksteinpl. D 40 mm rechteckig L 0,5-1m B 0,2-0,5m**
STLB-Bau 2025-04 038
Ausschnitt in Außenwandbekleidung aus Naturwerksteinplatten,
Dicke '40' mm,
rechteckig, Länge über 0,5 bis 1 m, Breite über 0,2 bis 0,5 m, Ausführung gemäß Einzelbeschreibung,
Einzelbeschreibungs-Nr '1 - als Ausklinkung am Plattenende der Pfeilerbekleidung, für Revisionsöffnung Dachentwässerung'
Menge: 8,000 St
Leistungsbereichkatalog: 038
DIN276 neu: 335
DIN276-1_08: 335
DIN276_06: 335
DIN276_18: 335

**3.3.820 Abdeck. Naturwerkstein L 68,5 cm B 44 cm**
Abdeckung der Revisionsöffnung der Dachentwässerung aus Naturwerkstein, außen, am Fußpunkt des Pfeilers, Einzellänge 685mm, Breite 440mm, Dicke 40 mm, gleichmäßig dick, Oberfläche wassergestrahlt,  in Ausschnitt der Attikaabdeckung eingepasst, 10 mm Fuge umlaufend,, Gesteinsart Kalkstein

einschließlich. zur Halterung der Natursteinrevisionsplatte, öffenbar über verankerte Dorne, und aufdrehbare Riegel, befindlich in der
Ebene der Fuge. Ein- und Ausdrehen der Riegel mit handelsüblichem Werkzeug möglich

Ausführung gemäß Architektenzeichnung
D10117LBV00A330_DE900 und D10117LBV00A330_DE902
Menge: 8,000 St
Leistungsbereichkatalog: 014
DIN276-1_08: 332
DIN276_18: 335

**3.3.830 Bekleidung Naturwerkstein Wand Kalkstein Pfeiler 5.OG**
*** Leitbeschreibung
*** gemäß Ausführungsbeschreibung 1
Bekleidung aus Naturwerkstein, am Gebäude außen, an Wänden, mit Luftschicht, vor vorh. Dämmschicht, Untergrund Beton, Gesteinsart Kalkstein, Oberfläche wassergestrahlt mit zwei verschiedenen Oberflächenbehandlungen, Ausführung gemäß Zeichnung

Ausführung gemäß Architektenzeichnung
D10117LBV00A 330-DE014 und D10117LBV00A330_DE803
Einbauort
Pfeiler zwischen Fenstern 5.OG, Ansicht Nord/ West
Menge: 25,000 St
Leistungsbereichkatalog: 014
DIN276-1_08: 335
DIN276_18: 335
*Unterbeschreibung 1 Beschreibung*
Montage im Bereich der Pfeiler zwischen den Fensteröffnungen
Bekleidung grenzt ober- und unterhalb an ebenengleiche Brüstungsbekleidung an, seitlicher Anschluss an Fensterkonstruktion aus Metall, Fugen zu Nachbarbauteilen offen, Fugen werden nachträglich geschlossen, Verfugung wird gesondert vergütet,

bestehend aus Elementen, welche aus einzelnen Platten zusammengesetzt sind
Anzahl Elemente: 2
Anzahl Platten: 8 (4 je Element)

Gesamtabmessung beider Elemente
H = 3490 mm
Gesamtfläche Naturstein
Plattendicke 40 mm ca. 6,46 m² (8 Platten)

1. Element, Höhe 1745 mm
bestehend aus 4 Platten:
- Leibungsplatte 1, Breite 310 mm, rechtwinkliger Anschluss an Frontplatte 1, Oberfläche 1
- Frontplatte 1, Breite 695 mm, mit sichtbarer Kante zur Leibungsbekleidung 1, Anschluss auf Gehrung zur Frontplatte 2, stumpfwinklig, Oberfläche 1
- Frontplatte 2, Breite 735 mm, Anschluss auf Gehrung zur Frontplatte 1 und zur Leibungsplatte 2, stumpfwinklig, Oberfläche 2
- Leibungsplatte 2, Breite 110 mm, Anschluss auf Gehrung zur Frontplatte 2, stumpfwinklig, Oberfläche 2
- Ausbildung der Stoßfugen der vorbeschriebenen Einzelplatten als geklebte Pressfuge, Eckverbindung mit verdeckt liegenden Verbindungsmitteln

2. Element Höhe 1745 mm
analog 1. Element

Ausbildung der an der Ecke sichtbaren vertikalen Kantenfläche der Wandbekleidung und der Kanten der Leibungsplatten Richtung Fensterelement als Sichtfläche analog Plattenoberfläche, einschließlich Kalibrieren der Kante auf gleichmäßige Plattenstärke.

Gesteinsartbekleidung Kalkstein
Material und Ausführung gemäß Ausführungsbeschreibung.
Oberfläche 1 - wassergestrahlt
Oberfläche 2 - wassergestrahlt und gestockt

Konstruktionsaufbau:
- 24 cm Wärmedämmung
- 4 cm Luftschicht Bereich Leibungsplatten und Frontplatte 2 bzw. 8 cm Bereich Frontplatte 1
- 4 cm Naturwerkstein,
Dicke Gesamtkonstruktionsaufbau im Normalbereich (Frontplatte 1) 36 cm,

befestigen mit Unterkonstruktion und Sonderankern aus nichtrostendem Stahl, Werkstoff-Nr. 1.4571 und Aluminiumhohlrohren, an hochbewehrten Stützen, Verankerung am Rohbau gedübelt, Wandhalter thermisch vom Rohbau getrennt, mit druckfester Kunststoff-Zwischenlage, Dicke ca.  5mm, Befestigungsraum durch bis zu zwei Entwässerungs-rohrleitungen eingeschränkt, dübellöcher für UK Naturstein fix
vorgegebenen (siehe Planung), Bohrtiefe 80 mm einschließlich Herstellen von Ankertaschen in den Platten, Plattenbefestigung in den Plattenfugen/ -stößen

Ausführung siehe Statik Natursteinfassade einschließlich. Positionsplanung

**3.3.840 Bekleidung Naturwerkstein Wand Kalkstein Pfeiler 5.OG - Ecke Achse S**
*** wie Position 3.3.830
jedoch

bestehend aus Elementen, welche aus einzelnen Platten zusammengesetzt sind
Anzahl Elemente: 2
Anzahl Platten: 10 (5 je Element)

Gesamtfläche Naturstein
Plattendicke 40 mm ca. 7,77 m²  (10 Platten)

1. Element, Höhe 1745 mm
bestehend aus 5 Platten:
- Leibungsplatte 1, Plattenstärke 40 mm, Breite 110 mm, Anschluss auf Gehrung zur Frontplatte 2, stumpfwinklig, Oberfläche 2
- Frontplatte 1, Plattenstärke 40 mm, Gesamtbreite 730 mm, Anschluss auf Gehrung zur Frontplatte 2 und zur Leibungsplatte 1, stumpfwinklig, Oberfläche 2
- Frontplatte 2, Plattenstärke 40 mm Breite 695 mm, mit sichtbarer Kante, Anschluss auf Gehrung zur Frontplatte 1, stumpfwinklig, Oberfläche 1
- Leibungsplatte 2, Plattenstärke 40 mm, Breite 210 mm, rechtwinklig an Frontplatte 2 und Frontplatte 3 angebracht, Oberfläche 1
- Frontplatte 3, Plattenstärke 40 mm, Breite 480 mm, rechtwinklig an Leibungsplatte 2 angebracht, freie Kante abgeschrägt im Winkel der Nachbarbebauung als Sichtkante
- Ausbildung der Stoßfugen der vorbeschriebenen Einzelplatten als geklebte Pressfuge, Eckverbindung mit verdeckt liegenden Verbindungsmitteln

2. Element, Höhe 1745 mm
wie 1. Element

Einbauort
Anschluss Nachbarbebauung Achse S/38 - 5.OG
Menge: 1,000 St
Leistungsbereichkatalog: 014
DIN276-1_08: 335
DIN276_18: 335

**3.3.850 Bekleidung Naturwerkstein Wand Kalkstein Pfeiler 5.OG - Innenecke M/37-38**
*** wie Position 3.3.830
jedoch

bestehend aus Elementen, welche aus einzelnen Platten zusammengesetzt sind
Anzahl Elemente: 2
Anzahl Platten: 6 (3 je Element)

Gesamtfläche Naturstein
Plattendicke 40 mm ca. 7,21 m²  (6 Platten)

1. Element, Höhe 1745 mm
bestehend aus 3 Platten:
- Leibungsplatte 1, Plattenstärke 40 mm, Breite 350 mm, auf Gehrung zur Frontplatte 1, stumpfwinklig, Oberfläche 1
- Frontplatte 1, Plattenstärke 40 mm, Gesamtbreite1605 mm, auf Gehrung zur Leibungsplatte 1 und zur Leibungsplatte 2, stumpfwinklig, Oberfläche 2
- Leibungsplatte 2, Plattenstärke 40 mm, Breite 110 mm, Oberfläche 2
- Ausbildung der Stoßfugen der vorbeschriebenen Einzelplatten als geklebte Pressfuge, Eckverbindung mit verdeckt liegenden Verbindungsmitteln

2. Element, Höhe 1745 mm
wie 1. Element
Einbauort
Innenecke M/37-38 - 5.OG
Menge: 1,000 St
Leistungsbereichkatalog: 014
DIN276-1_08: 335
DIN276_18: 335

**3.3.860 Bekleidung Naturwerkstein Wand Kalkstein Pfeiler 5.OG - Innenecke F-24**
*** wie Position 3.3.830
jedoch

bestehend aus Elementen, welche aus einzelnen Platten zusammengesetzt sind
Anzahl Elemente: 2
Anzahl Platten: 6 (3 je Element)

Gesamtabmessung beider Elemente
H = 3490 mm
Gesamtfläche Naturstein
Plattendicke 40 mm ca. 7,14 m² (6 Platten)

1. Element, Höhe 1745 mm
bestehend aus 3 Platten:
- Leibungsplatte 1, Plattenstärke 40 mm, Breite 1205 mm, auf Gehrung zur Frontplatte 1, stumpfwinklig, Oberfläche 1
- Frontplatte 1, Plattenstärke 40 mm, Gesamtbreite 730 mm, auf Gehrung zur Leibungsplatte 1 und zur Leibungsplatte 2, stumpfwinklig, Oberfläche 2
- Leibungsplatte 2, Plattenstärke 40 mm, Breite 110 mm, Oberfläche 2
- Ausbildung der Stoßfugen der vorbeschriebenen Einzelplatten als geklebte Pressfuge, Eckverbindung mit verdeckt liegenden Verbindungsmitteln

2. Element, Höhe 1745 mm
wie 1. Element

Einbauort
Innenecke F-24 - 5.OG
Menge: 1,000 St
Leistungsbereichkatalog: 014
DIN276-1_08: 335
DIN276_18: 335

**3.3.870 Bekleidung Naturwerkstein Wand Kalkstein Pfeiler 5..OG - Achse 19**
*** wie Position 3.3.830
jedoch

bestehend aus Elementen, welche aus einzelnen Platten zusammengesetzt sind
Anzahl Elemente: 2
Anzahl Platten: 8 (4 je Element)

Gesamtabmessung beider Elemente
H = 2490 mm
Gesamtfläche Naturstein
Plattendicke 40 mm ca. 4,61 m² (8 Platten)

1. Element, Höhe 1095 mm
Aufteilung wie Leitbeschreibung

2. Element, Höhe 1390 mm
Aufteilung wie Leitbeschreibung

Ausführung gemäß Architektenzeichnung
D10117LBV00A330-DE028
Einbauort
Pfeiler zwischen Fenstern 5.OG, Ansicht West Achse  19
Menge: 1,000 St
Leistungsbereichkatalog: 014
DIN276-1_08: 335
DIN276_18: 335

**3.3.880 Bekleidung Naturwerkstein Wand Kalkstein Pfeiler 5.OG - Außenecke Achse M-35/ G-24**
*** Leitbeschreibung
*** gemäß Ausführungsbeschreibung 1
Bekleidung aus Naturwerkstein, am Gebäude außen, an Wänden, mit Luftschicht, vor vorh. Dämmschicht, Untergrund Beton, Gesteinsart Kalkstein, Oberfläche wassergestrahlt mit zwei verschiedenen Oberflächenbehandlungen, als Eckbekleidung, siehe Grundrisszeichnung

Einbauort
Verwaltungsbau Eckpfeiler 5.OG - Achse M-35/G-24
Menge: 2,000 St
Leistungsbereichkatalog: 014
DIN276-1_08: 335
DIN276_18: 335
*Unterbeschreibung 1 Beschreibung*
Montage im Bereich der Gebäudeaußenecke zwischen den Fensteröffnungen als Außenecke als eine Eckpfeilerbekleidung mit Leibungsanschlüssen

Bekleidung grenzt ober- und unterhalb an ebenengleiche Brüstungsbekleidung an, seitlicher Anschluss an Fensterkonstruktion aus Metall, Fugen zu Nachbarbauteilen offen, Fugen werden nachträglich geschlossen, Verfugung wird gesondert vergütet,

bestehend aus Elementen, welche aus einzelnen Platten zusammengesetzt sind
Anzahl Elemente: 2
Anzahl Platten: 12 (6 je Element)

Gesamtabmessung beider Elemente
H = 3490 mm
Gesamtfläche Naturstein
Plattendicke 40 mm ca. 11,19 m² (12 Platten)

1. Element, Höhe 1745 mm
- Leibungsplatte 1, Breite 110 mm, Anschluss auf Gehrung an Frontplatte 1, spitzwinklig, Oberfläche 2
- Frontplatte 1, Breite 720 mm, Anschluss auf Gehrung zur Frontplatte 2 und zur Leibungsplatte 1, stumpfwinklig, Oberfläche 2
- Frontplatte 2, Breite 695 mm, mit sichtbarer Kante zur Frontplatte 3, Anschluss auf Gehrung zur Frontplatte 1, stumpfwinklig, Oberfläche 1
- Frontplatte 3, Breite 655 mm, mit sichtbarer Kante zur Frontplatte 2, Anschluss auf Gehrung zur Frontplatte 4 stumpfwinklig, Oberfläche 1
- Frontplatte 4, Breite 735 mm, Anschluss auf Gehrung zur Frontplatte 3 und zur Leibungsplatte 2, stumpfwinklig, Oberfläche 2
- Leibungsplatte 2, Breite 290 mm, Anschluss auf Gehrung zur Frontplatte 2, stumpfwinklig, Oberfläche 2
- Ausbildung der Stoßfugen der vorbeschriebenen 4 Einzelplatten als geklebte Pressfuge, Eckverbindung mit verdeckt liegenden Verbindungsmitteln,

2. Element Höhe 1745 mm
analog 1. Element
jedoch
Frontplatte 2 Breite 655 mm
Frontplatte 3 Breite 695 mm

Position beinhaltet 1. und 2. Element übereinander angeordnet mit Nullfuge zwischen den Elementen
Ausbildung der an der Ecke sichtbaren vertikalen Kantenfläche der Wandbekleidung und der Kanten der Leibungsplatten Richtung Fensterelement als Sichtfläche analog Plattenoberfläche, einschließlich Kalibrieren der Kante auf gleichmäßige Plattenstärke.

Gesteinsartbekleidung Kalkstein
Material und Ausführung gemäß Ausführungsbeschreibung.
Oberfläche 1 - wassergestrahlt
Oberfläche 2 - wassergestrahlt und gestockt

Konstruktionsaufbau:
- 24 cm Wärmedämmung
- 4 cm Luftschicht Bereich Leibungsplatten und Frontplatte 2 bzw. 8 cm Bereich Frontplatte 1
- 4 cm Naturwerkstein,
Dicke Gesamtkonstruktionsaufbau im Normalbereich (Frontplatte 1) 36 cm,

befestigen an Unterkonstruktion und Sonderankern aus nichtrostendem Stahl,  Unterkonstruktion gesondert beschrieben, Befestigung mit Ankerdornen, einschließlich Herstellen von Ankertaschen in den Platten, Plattenbefestigung in den Plattenfugen/ -stößen

**3.3.890 Bekleidung Naturwerkstein Wand Kalkstein Pfeiler 5 OG - Innenecke Achse F-35**
*** Leitbeschreibung
*** gemäß Ausführungsbeschreibung 1
Bekleidung aus Naturwerkstein, am Gebäude außen, an Wänden, mit Luftschicht, vor vorh. Dämmschicht, Untergrund Beton, Gesteinsart Kalkstein, Oberfläche wassergestrahlt mit zwei verschiedenen Oberflächenbehandlungen, als Eckverkleidung, siehe Grundrisszeichnung

Einbauort
Eckpfeiler 5.OG - Achse F-35
Menge: 1,000 St
Leistungsbereichkatalog: 014
DIN276-1_08: 335
DIN276_18: 335
*Unterbeschreibung 1 Beschreibung*
Montage im Bereich der Gebäudeecke zwischen den Fensteröffnungen als Innenecke mit Leibungsanschlüssen
Bekleidung grenzt oberhalb an ebenengleiche Brüstungsbekleidung an, unterhalb Anschluss an Gelände (hinterlüftet), seitlicher Anschluss an Fensterkonstruktion aus Metall, Fugen zu Nachbarbauteilen offen, Fugen werden nachträglich geschlossen, Verfugung wird gesondert vergütet,

bestehend aus Elementen, welche aus einzelnen Platten zusammengesetzt sind
Anzahl Elemente: 2
Anzahl Platten: 10 (5 je Element)

Gesamtabmessung beider Elemente
H = 3490 mm
Gesamtfläche Naturstein
Plattendicke 40 mm ca. 9,35 m² (10 Platten)

1. Element, Höhe 1745 mm
- Leibungsplatte 1, Breite 110 mm, auf Gehrung an Frontplatte 1, stumpfwinklig, Oberfläche 2
- Frontplatte 1, Breite 720 mm, auf Gehrung zur Frontplatte 2 und  zur Leibungsplatte 1, stumpfwinklig, Oberfläche 2
- Frontplatte 2, Breite 880 mm, Anschluss auf Gehrung zur Frontplatte 3 und zur Frontplatte 1, stumpfwinklig, Oberfläche 1
- Frontplatte 3, Breite 860 mm, Anschluss auf Gehrung zur Frontplatte 2 und zur Leibungsplatte 2, stumpfwinklig, Oberfläche 2
- Leibungsplatte 2, Breite 110 mm, auf Gehrung zur Frontplatte 3, stumpfwinklig, Oberfläche 2

2. Element Höhe 1745 mm
wie Element 1

Position beinhaltet 1. und 2. Element übereinander angeordnet mit Nullfuge zwischen den Elementen

Ausbildung der an der Ecke sichtbaren vertikalen Kantenfläche der Wandbekleidung und der Kanten der Leibungsplatten Richtung Fensterelement als Sichtfläche analog Plattenoberfläche, einschließlich Kalibrieren der Kante auf gleichmäßige Plattenstärke.

Gesteinsartbekleidung Kalkstein
Material gemäß Ausführungsbeschreibung.
Oberfläche 1 - wassergestrahlt
Oberfläche 2 - wassergestrahlt und gestockt

Konstruktionsaufbau:
- 24 cm Wärmedämmung
- 4 cm Luftschicht Bereich Leibungsplatten und Frontplatte 2 bzw. 8 cm Bereich Frontplatte 1
- 4 cm Naturwerkstein,
Dicke Gesamtkonstruktionsaufbau im Normalbereich (Frontplatte 1) 36 cm,
befestigen an Unterkonstruktion und Sonderankern aus nichtrostendem Stahl,  Unterkonstruktion gesondert beschrieben, Befestigung mit Ankerdornen, einschließlich Herstellen von Ankertaschen in den Platten, Plattenbefestigung in den Plattenfugen/ -stößen

**3.3.900 Bekleidung Naturwerkstein Wand Kalkstein Pfeiler 5.OG - Außenecke Achse G-20**
*** Leitbeschreibung
*** gemäß Ausführungsbeschreibung 1
Bekleidung aus Naturwerkstein, am Gebäude außen, an Wänden, mit Luftschicht, vor vorh. Dämmschicht, Untergrund Beton, Gesteinsart Kalkstein, Oberfläche wassergestrahlt mit zwei verschiedenen Oberflächenbehandlungen, als Eckbekleidung, siehe Grundrisszeichnung

Einbauort
Verwaltungsbau Eckpfeiler 5.OG - Achse G-20
Menge: 1,000 St
Leistungsbereichkatalog: 014
DIN276-1_08: 335
DIN276_18: 335
*Unterbeschreibung 1 Beschreibung*
Montage im Bereich der Gebäudeaußenecke zwischen den Fensteröffnungen
Bekleidung grenzt ober- und unterhalb an ebenengleiche Brüstungsbekleidung an, seitlicher Anschluss an Fensterkonstruktion aus Metall, Fugen zu Nachbarbauteilen offen, Fugen werden nachträglich geschlossen, Verfugung wird gesondert vergütet,

bestehend aus Elementen, welche aus einzelnen Platten zusammengesetzt sind
Anzahl Elemente: 2
Anzahl Platten: 6 (3 je Element)

Gesamtabmessung beider Elemente
H = 3490 mm
Gesamtfläche Naturstein
Plattendicke 40 mm ca. 8,11 m² (6 Platten)

1. Element, Höhe 1745 mm
- Leibungsplatte 1, Breite 110 mm, Anschluss auf Gehrung an Frontplatte 1, stumpfwinklig, Oberfläche 2
- Frontplatte 1, Breite 720 mm, Anschluss auf Gehrung zur Leibungsplatte 1, stumpfwinklig, rechtwinkliger Anschluss an Frontplatte 2, Oberfläche 2
- Frontplatte 2, Breite 1495 mm, mit sichtbarer Kante zur Frontplatte 1, Oberfläche 1
- Ausbildung der Stoßfugen der vorbeschriebenen 4 Einzelplatten als geklebte Pressfuge, Eckverbindung mit verdeckt liegenden Verbindungsmitteln,

2. Element Höhe 1745 mm
wie Element 1

Position beinhaltet 1. und 2. Element übereinander angeordnet mit Nullfuge zwischen den Elementen

Ausbildung der an der Ecke sichtbaren vertikalen Kantenfläche der Wandbekleidung und der Kanten der Leibungsplatten Richtung Fensterelement als Sichtfläche analog Plattenoberfläche, einschließlich Kalibrieren der Kante auf gleichmäßige Plattenstärke.

Gesteinsartbekleidung Kalkstein
Material und Ausführung gemäß Ausführungsbeschreibung.
Oberfläche 1 - wassergestrahlt
Oberfläche 2 - wassergestrahlt und gestockt

Konstruktionsaufbau:
- 24 cm Wärmedämmung
- 4 cm Luftschicht Bereich Leibungsplatten und Frontplatte 2 bzw. 8 cm Bereich Frontplatte 1
- 4 cm Naturwerkstein,
Dicke Gesamtkonstruktionsaufbau im Normalbereich (Frontplatte 1) 36 cm,
befestigen an Unterkonstruktion und Sonderankern aus nichtrostendem Stahl,  Unterkonstruktion gesondert beschrieben, Befestigung mit Ankerdornen, einschließlich Herstellen von Ankertaschen in den Platten, Plattenbefestigung in den Plattenfugen/ -stößen

**3.3.910 Bekleidung Naturwerkstein Wand Kalkstein Brüstung inkl. Fensterbank 1. OG**
*** Leitbeschreibung
*** gemäß Ausführungsbeschreibung 1
Bekleidung aus Naturwerkstein, am Gebäude außen, an Wänden, mit Luftschicht, vor vorh. Dämmschicht, Untergrund Beton, Gesteinsart Kalkstein, Oberfläche wassergestrahlt, Ausführung gemäß Zeichnung
Ausführung gemäß Architektenzeichnung
D10117LBV00A330_DE012

Einbauort
Brüstungsbereich unter Fenstern 1.OG - Ansicht Nord/West
Menge: 19,000 St
Leistungsbereichkatalog: 014
DIN276-1_08: 335
DIN276_18: 335
*Unterbeschreibung 1 Beschreibung*
Montage im Bereich der Brüstungen

Bekleidung grenzt ober- und unterhalb an ebenengleiche Pfeilerbekleidung an, Fensterbank und Brüstung mit  Anschluss an Fensterkonstruktion aus Metall, Fugen zu Nachbarbauteilen offen, Fugen werden nachträglich geschlossen, Verfugung wird gesondert vergütet,

bestehend aus einzelnen Platten welche zu einem Element zusammengesetzt sind
Anzahl Elemente: 1
Anzahl Platten: 3

Gesamtabmessung Element
L = 1370 mm  (Frontplatte)
Gesamtfläche Naturstein
Fensterbankplatte/ Sturzplatte Dicke 40 mm, ca. 0,22 m² (2 Platten)
Frontplatte Dicke 30 mm, ca. 1,1 m² (1 Platte)

bestehend aus:
- Frontplatte, Länge 1370 mm, Höhe 805 mm.  Oberkante als Sichtkante mit 3% Neigung, Unterseite als Sichtkante mit  eingefräster Tropfnut 5/10 mm, Oberseite mit Anschluss an Fensterbankplatte, 3% geneigt, Unterseite mit rechtwinkligen Anschluss an Sturzplatte, seitlich mit Fuge 10 mm zum anschließenden Element, Oberfläche 2
- Fensterbankplatte, Tiefe 80 mm, mit 3% Neigung in Richtung Fenster an Frontplatte befestigt, Gesamtlänge 1370 mm,  Kante zum Fenster als Sichtkante, Oberfläche 2
- Sturzplatte, Abmessungen und Oberfläche analog Fensterbank, rechtwinklig an Frontplatte befestigt,
- Ausbildung der Stoßfugen der vorbeschriebenen Einzelplatten als geklebte Pressfuge, Eckverbindung mit verdeckt liegenden Verbindungsmitteln

einschließlich. Insektenschutz  am Anschluss der Fensterbank und der Sturzplatte an das Fenster bzw. Rinnenelement als Lochstreifen, aus nichtrostendem Stahl, schwarz lackiert, Breite 100 mm, bis zu 2fach gekantet, an Natursteinplatte rückseitig verdeckt befestigt

Ausbildung der sichtbaren horizontalen Kantenfläche der Frontplatte und der Kanten der Fensterbankplatten und der Sturzbekleidung Richtung Fensterelement als Sichtfläche analog Plattenoberfläche, einschließlich Kalibrieren der Kante auf gleichmäßige Plattenstärke.

Gesteinsartbekleidung Kalkstein
Material und Ausführung gemäß Ausführungsbeschreibung.
Oberfläche 2 - gestockt und wassergestrahlt

Konstruktionsaufbau:
- 5 - 19 cm Wärmedämmung
-  4 cm Luftschicht Bereich Frontplatte / Sturzplatte
-  3/4 cm Naturwerkstein,
Dicke Gesamtkonstruktionsaufbau im Normalbereich (Frontplatte im Bereich Rohbau) 12 cm,

befestigen an Unterkonstruktion und Sonderankern aus nichtrostendem Stahl,  Unterkonstruktion gesondert beschrieben, Befestigung mit Hinterschnittankern, einschließlich. Bohrungen und Agraffen

€

**3.3.920 Bekleidung Naturwerkstein Wand Kalkstein Traufe/ Attika L2770 mm 2.OG**
*** Leitbeschreibung
*** gemäß Ausführungsbeschreibung 1
Bekleidung aus Naturwerkstein, am Gebäude außen, an Wänden, mit Luftschicht, vor vorh. Dämmschicht, Untergrund Beton, Gesteinsart Kalkstein, Oberfläche wassergestrahlt, Ausführung gemäß Zeichnung
Ausführung gemäß Architektenzeichnung
D10117LBV00A330_DE901

Einbauort
Traufe/ Attika  2.OG - Ansicht Nord/ West
Menge: 12,000 St
Leistungsbereichkatalog: 014
DIN276-1_08: 335
DIN276_18: 335
*Unterbeschreibung 1 Beschreibung*
Montage im Bereich der Traufe über Fensterelemente 2.OG einschließlich. der Attikaabdeckung

Bekleidung grenzt unterhalb an Sturzkasten 2.OG und an angrenzende Pfeilerbekleidungen Fugen zu Nachbarbauteilen offen, Fugen werden nachträglich geschlossen, Verfugung wird gesondert vergütet,

bestehend aus einzelnen Platten welche zu einem Element zusammengesetzt sind
Anzahl Elemente: 1
Anzahl Platten: 3

Gesamtabmessung Bekleidung
L = 2770 mm
Gesamtfläche Naturstein
Plattendicke 40 mm  ca. 2,32 m² (2 Platten)
Plattendicke 60 mm ca. 1,81 m² (1 Platte)

zusammengesetzte Platte als eine Art 3- seitige Brüstungsbekleidung, bestehend aus:
- Frontplatte, Länge 2770 mm, Höhe 705 mm.  Oberkante als Sichtkante mit 5% Neigung, Unterseite als Sichtkante mit  eingefräster Tropfnut 5/10 mm, Oberseite mit Anschluss an Attikaplatte in 2,5% Neigung, Unterseite mit rechtwinkligen Anschluss an Sturzplatte, seitlich mit Fuge 10 mm zum anschließenden Element, Oberfläche 1
- Attikaplatte Tiefe 655 mm, Anschluss an Frontplatte in 2,5% Neigung, einschließlich. mit rechtwinklig angebrachter Abkantung B 40 mm mit eingefräster Tropfnut 5/10 mm, Oberfläche 1
- Sturzplatte,  Gesamtlänge 2013 mm, Breite 240mm, Oberfläche 1, rechtwinklig an Frontplatte befestigt, einseitig rechtwinkliger Anschluss an Pfeilerbekleidung, einseitig Zuschnitt an schrägen Verlauf der Pfeilerbekleidung angepasst, Anpassung als einseitiger trapezförmiger Ausschnitt am Plattenende, Ausschnitt B 695 mm, H 110-230 mm,
- Ausbildung der Stoßfugen der vorbeschriebenen Einzelplatten als geklebte Pressfugen, Eckverbindung mit verdeckt liegenden Verbindungsmitteln

einschließlich. Insektenschutz  an der Attikaabdeckung als Lochstreifen, aus nichtrostendem Stahl, schwarz lackiert, Breite 100 mm, bis zu 2fach gekantet, an Natursteinplatte rückseitig verdeckt befestigt

Ausbildung der an der sichtbaren horizontalen Kantenfläche der Frontplatte als Sichtfläche analog Plattenoberfläche, einschließlich Kalibrieren der Kante auf gleichmäßige Plattenstärke.

Gesteinsartbekleidung Kalkstein
Material und Ausführung gemäß Ausführungsbeschreibung.
Oberfläche 1 - wassergestrahlt

Konstruktionsaufbau:
Frontplatte
- 24 cm Wärmedämmung
-  10 cm Luftschicht Bereich Frontplatte / Sturzbereich
-  4 cm Naturwerkstein,
Dicke Gesamtkonstruktionsaufbau 38 cm,
Attikaabdeckung
- 12 cm Wärmedämmung
- 7 cm Luftschicht Bereich Frontplatte / Sturzbereich
- 6 cm Naturwerkstein,
Dicke Gesamtkonstruktionsaufbau 25 cm,

befestigen an Unterkonstruktion und Sonderankern aus nichtrostendem Stahl,  Unterkonstruktion gesondert beschrieben, Befestigung mit Hinterschnittankern, einschließlich. Bohrungen und Agraffen und im Fugenbereich zur Nachbarplatte  mit Ankerdornen, einschließlich Herstellen von Ankertaschen in den Platten, Attikafläche betretbar

**3.3.930 Bekleidung Naturwerkstein Wand Kalkstein Traufe/ Attika L2430 mm 2.OG**
*** wie Position 3.3.920
jedoch

bestehend aus einzelnen Platten welche zu einem Element zusammengesetzt sind
Anzahl Elemente: 1
Anzahl Platten: 3

Gesamtabmessung Element
L = 2430 mm  (Frontplatte)
Gesamtfläche Naturstein
Plattendicke 40 mm ca. 1,96 m² (2 Platten)
Plattendicke 60 mm ca. 2,05 m² (1 Platte)

bestehend aus:
- Frontplatte, Länge 2430 mm, ansonsten wie Leitbeschreibung
- Sturzplatte, wie Leitbeschreibung
- Attikaplatte, Länge 3130 mm, einseitig zur Bildung einer 90° Innenecke auf Gehrung abgeschrägt, ansonsten wie Leitbeschreibung
Menge: 2,000 St
Leistungsbereichkatalog: 014
DIN276-1_08: 335
DIN276_18: 335

**3.3.940 Bekleidung Naturwerkstein Wand Kalkstein Traufe/ Attika L1740 mm 2.OG**
*** wie Position 3.3.920
jedoch

bestehend aus einzelnen Platten welche zu einem Element zusammengesetzt sind
Anzahl Elemente: 1
Anzahl Platten: 3

Gesamtabmessung Element
L = 1735 mm  (Frontplatte)
Gesamtfläche Naturstein
Plattendicke 40 mm ca. 0,89 m² (2 Platten)
Plattendicke 60 mm ca. 1,59 m² (1 Platte)

bestehend aus:
- Frontplatte, Länge 1735 mm, ansonsten wie Leitbeschreibung
- Sturzplatte, Länge 1470 mm, ansonsten wie Leitbeschreibung
- Attikaplatte, Länge 2430 mm, einseitig zur Bildung einer 90° Innenecke auf Gehrung abgeschrägt, ansonsten wie Leitbeschreibung

Einbauort
Ansicht West 2.OG Ecken 34-G
Menge: 1,000 St
Leistungsbereichkatalog: 014
DIN276-1_08: 335
DIN276_18: 335

**3.3.950 Bekleidung Naturwerkstein Wand Kalkstein Traufe/ Attika L2770 mm 2.OG**
*** wie Position 3.3.920
jedoch

bestehend aus einzelnen Platten welche zu einem Element zusammengesetzt sind
Anzahl Elemente: 1
Anzahl Platten: 3

Gesamtabmessung Element
L = 2770 mm  (Frontplatte)
Gesamtfläche Naturstein
Plattendicke 40 mm ca. 2,32 m² (2 Platten)
Plattendicke 60 mm ca. 2,01 m² (1 Platte)

bestehend aus:
- Frontplatte, Länge 2770 mm, ansonsten wie Leitbeschreibung
- Sturzplatte, wie Leitbeschreibung
- Attikaplatte, Länge 3070 mm, einseitig zur Bildung einer 135° Innenecke auf Gehrung abgeschrägt, ansonsten wie Leitbeschreibung
Menge: 1,000 St
Leistungsbereichkatalog: 014
DIN276-1_08: 335
DIN276_18: 335

**3.3.960 Bekleidung Naturwerkstein Wand Kalkstein Traufe/ Attika L2440 mm 2.OG**
*** wie Position 3.3.920
jedoch

bestehend aus einzelnen Platten welche zu einem Element zusammengesetzt sind
Anzahl Elemente: 1
Anzahl Platten: 5

Gesamtabmessung Element
L = 2440 mm  (Frontplatte)
Gesamtfläche Naturstein
Plattendicke 40 mm ca. 2,22 m² (3 Platten)
Plattendicke 60 mm ca. 1,6 m² (2 Platten)

bestehend aus:
- Frontplatte 1, Länge 1220 mm, ansonsten wie Leitbeschreibung
- Frontplatte 2, Länge 1220 mm ansonsten wie Leitbeschreibung, Frontplatte 1 und 2 mit Nullfuge miteinander verbunden
- Sturzplatte, Länge 2090 mm wie Leitbeschreibung
- Attikaplatte 1, Länge 1220 mm, einseitig zur Bildung einer 135° Innenecke auf Gehrung abgeschrägt, ansonsten wie Leitbeschreibung
- Attikaplatte 2, Länge 1220 mm,, ansonsten wie Leitbeschreibung, mit Nullfuge miteinander verbunden
Menge: 1,000 St
Leistungsbereichkatalog: 014
DIN276-1_08: 335
DIN276_18: 335

**3.3.970 Bekleidung Naturwerkstein Wand Kalkstein Traufe/ Attika L3965 mm 2.OG**
*** wie Position 3.3.920
jedoch

bestehend aus einzelnen Platten welche zu einem Element zusammengesetzt sind
Anzahl Elemente: 1
Anzahl Platten: 5

Gesamtabmessung Element
L = 3964 mm  (Frontplatte)
Gesamtfläche Naturstein
Plattendicke 40 mm ca. 3,27 m² (3 Platten)
Plattendicke 60 mm ca. 2,79 m² (2 Platten)

bestehend aus:
- Frontplatte 1, Länge 1865 mm, ansonsten wie Leitbeschreibung
- Frontplatte 2, Länge 2100 mm ansonsten wie Leitbeschreibung, Frontplatte 1 und 2 mit Nullfuge miteinander verbunden
- Sturzplatte, Länge 3600 mm, beidseitig Zuschnitt an schrägen Verlauf der Pfeilerbekleidung angepasst, Anpassung jeweils als einseitiger trapezförmiger Ausschnitt am Plattenende, Ausschnitt B 695 mm, H 110-230 mm bzw. B 1500, H 110-230 mm sonst wie Leitbeschreibung
- Attikaplatte 1, Länge 2165 mm, einseitig zur Bildung einer 135° Innenecke auf Gehrung abgeschrägt, ansonsten wie Leitbeschreibung
- Attikaplatte 2, Länge 2100 mm,, ansonsten wie Leitbeschreibung, mit Nullfuge miteinander verbunden
Menge: 1,000 St
Leistungsbereichkatalog: 014
DIN276-1_08: 335
DIN276_18: 335

**3.3.980 Bekleidung Naturwerkstein Wand Kalkstein Traufe/ Attika L455mm 2.OG**
*** wie Position 3.3.920
jedoch

bestehend aus einzelnen Platten welche zu einem Element zusammengesetzt sind
Anzahl Elemente: 1
Anzahl Platten: 2

Gesamtabmessung Element
L = 455 mm  (Frontplatte)
Gesamtfläche Naturstein
Plattendicke 40 mm ca. 0,32 m² (1 Platte)
Plattendicke 60 mm ca. 0,3 m² (1 Platte)

bestehend aus:
- Frontplatte, Länge 455 mm, ohne Tropfnut, ansonsten wie Leitbeschreibung
- Sturzplatte, entfällt
- Attikaplatte, Länge 455 mm, ansonsten wie Leitbeschreibung
Menge: 1,000 St
Leistungsbereichkatalog: 014
DIN276-1_08: 335
DIN276_18: 335

**3.3.990 Bekleidung Naturwerkstein Wand Kalkstein Traufe/ Attika L495mm 2.OG**
*** wie Position 3.3.920
jedoch

bestehend aus einzelnen Platten welche zu einem Element zusammengesetzt sind
Anzahl Elemente: 1
Anzahl Platten: 2

Gesamtabmessung Element
L = 495 mm  (Frontplatte)
Gesamtfläche Naturstein
Plattendicke 40 mm ca. 0,35 m² (1 Platte)
Plattendicke 60 mm ca. 0,32 m² (1 Platte)

bestehend aus:
- Frontplatte, Länge 495 mm, ohne Tropfnut, ansonsten wie Leitbeschreibung
- Sturzplatte, entfällt
- Attikaplatte, Länge 495 mm, ansonsten wie Leitbeschreibung
Menge: 1,000 St
Leistungsbereichkatalog: 014
DIN276-1_08: 335
DIN276_18: 335

**3.3.1000 Innenecke Attikaabdeckung**
Innenecke der  Attikaabdeckung, stumpfwinklig, Eckausbildung auf Gehrung, Fuge als geklebte Fuge, verdeckte Verbindungsmittel
Menge: 2,000 St
Leistungsbereichkatalog: 014
DIN276-1_08: 352
DIN276_18: 335

**3.3.1010 Abdeckung Naturwerkstein Attika Kalkstein Brandwand 2.OG**
*** Leitbeschreibung
*** gemäß Ausführungsbeschreibung 1
Attikaabdeckung aus Naturwerkstein, am Gebäude außen, mit Luftschicht, auf vorh. Dämmschicht, Untergrund Beton, Gesteinsart Kalkstein, Oberfläche wassergestrahlt, Ausführung gemäß Zeichnung
Ausführung gemäß Architektenzeichnung
D10117LBV00A330_DE900

Einbauort
Attika 2.OG Brandwand
Menge: 20,000 m
Leistungsbereichkatalog: 014
DIN276-1_08: 335
DIN276_18: 335
*Unterbeschreibung 1 Beschreibung*
Attikaabdeckung

Ausbildung als Abdeckung mit Tropfprofil, Fugen zu Nachbarbauteilen offen, Fugen zwischen den Attikaplatten werden nachträglich geschlossen, Verfugung wird gesondert vergütet, Aufnahme der Fugenaufteilung der Traufbekleidung

Gesamtabmessung Bekleidung
Attikabreite 695 mm
Plattendicke 60 mm
Plattenlänge zwischen 2500 - 3000 mm (Regelbereich), Einzelzuschnitte geringerer Länge in Eck und Anschlussbereichen

-beide Längskanten als Sichtkanten, Einbau der Platte mit 2,5% Neigung, eine Längskante mit  eingefräster Tropfnut 5/10 mm, Oberfläche 1
- einseitig zusätzlicher Plattenstreifen über gesamte Attikalänge, D 40 mm, B40 mm im rechten Winkel angebracht, mit eingefräster Tropfnut 5/10 mm, Oberfläche 1
- Insektenschutz  am Anschluss der Attikaabdeckung an Dachabdichtung als Lochstreifen, aus nichtrostendem Stahl, Breite 100 mm, bis zu 2fach gekantet, an Natursteinplatte rückseitig verdeckt befestigt

Ausbildung der an der sichtbaren horizontalen Kantenfläche der Frontplatte als Sichtfläche analog Plattenoberfläche, einschließlich Kalibrieren der Kante auf gleichmäßige Plattenstärke.

Gesteinsartbekleidung Kalkstein
Material und Ausführung gemäß Ausführungsbeschreibung.
Oberfläche 1 - wassergestrahlt

Konstruktionsaufbau:
- 10 cm Wärmedämmung
- 7 cm Luftschicht
-  6 cm Naturwerkstein,
Dicke Gesamtkonstruktionsaufbau im Normalbereich (Frontplatte) 23 cm,

befestigen an Unterkonstruktion und Sonderankern aus nichtrostendem Stahl,  Unterkonstruktion gesondert beschrieben, Befestigung mit Hinterschnittankern, einschließlich. Bohrungen und Agraffen und im Fugenbereich zur Nachbarplatte  mit Ankerdornen, einschließlich Herstellen von Ankertaschen in den Platten, Attikafläche betretbar

**3.3.1020 Schrägschnitt Attikaabdeckung**
Schrägschnitt an Attikaabdeckung, Kantenflächen werden bearbeitet, analog vorbeschriebener Attikaplatte, Anpassung an angrenzendes Bauteil, Schnittlänge bis 1000 mm
Menge: 2,000 St
Leistungsbereichkatalog: 014
DIN276-1_08: 352
DIN276_18: 335

**3.3.1030 Bekleidung Naturwerkstein Wand Kalkstein Sturzkasten 1.OG**
*** Leitbeschreibung
*** gemäß Ausführungsbeschreibung 1
Bekleidung aus Naturwerkstein, am Gebäude außen, an Wänden, mit Luftschicht, vor vorh. Dämmschicht, Untergrund Beton, Gesteinsart Kalkstein, Oberfläche wassergestrahlt, Ausführung gemäß Zeichnung
Einbauort
Traufe 1.OG - Ansicht Nord/ West
Menge: 18,000 St
Leistungsbereichkatalog: 014
DIN276-1_08: 335
DIN276_18: 335
*Unterbeschreibung 1 Beschreibung*
Montage im Bereich der Traufbekleidung 2.OG

Bekleidung grenzt oberhalb an Traufbekleidung aus Naturstein und unterhalb an Fensterelement und an angrenzende Pfeilerbekleidungen  Fugen zu Nachbarbauteilen offen, Fugen werden nachträglich geschlossen, Verfugung wird gesondert vergütet
bestehend aus Elementen, welche aus einzelnen Platten zusammengesetzt sind
Anzahl Elemente: 1
Anzahl Platten: 2

Gesamtabmessung Element
L = 1370 mm (Frontplatte)
Gesamtfläche Naturstein
Dicke 40 mm, ca. 0,9 m² (2 Platten)
1. Element bestehend aus:
- Frontplatte, Länge 1370 mm, Höhe 590 mm., Unterseite als Sichtkante mit  eingefräster Tropfnut 5/10 mm, Unterseite mit rechtwinkligen Anschluss an Sturzbekleidung, seitlich mit Fuge 10 mm zum anschließenden Element, Oberfläche 2
- Sturzbekleidung,  Gesamtlänge 1370 mm, Breite 70mm, Oberfläche 2, rechtwinklig an Frontplatte befestigt, seitlicher rechtwinkliger Anschluss an Pfeilerbekleidung, Kante zum Fensterelement als Sichtkante
- Ausbildung der Stoßfugen der vorbeschriebenen Einzelplatten als geklebte Pressfuge, Eckverbindung mit verdeckt liegenden Verbindungsmitteln

einschließlich. Insektenschutz  am Anschluss der Sturzplatte an das Fenster als Lochstreifen, aus nichtrostendem Stahl, schwarz lackiert. Breite 100 mm, bis zu 2fach gekantet, an Natursteinplatte rückseitig verdeckt befestigt

Oberfläche 2 - wassergestrahlt und gestockt
Ausführung gemäß Ausführungsbeschreibung

Konstruktionsaufbau:
- 6 cm Wärmedämmung
-  4 cm Luft Bereich Frontplatte / Sturzbereich
-  4 cm Naturwerkstein,
Dicke Gesamtkonstruktionsaufbau im Normalbereich (Frontplatte) 14 cm,

befestigen an Unterkonstruktion und Sonderankern aus nichtrostendem Stahl,  Unterkonstruktion gesondert beschrieben, Befestigung mit Hinterschnittankern, einschließlich. Bohrungen und Agraffen

**3.3.1040 Ausschnitt Naturwerksteinpl. D 40 mm rechteckig L bis 0,2m B bis 0,2m**
STLB-Bau 2025-04 038
Ausschnitt in Außenwandbekleidung aus Naturwerksteinplatten,
Dicke '40' mm,
rechteckig, Länge bis 0,2 m, Breite bis 0,2 m, Ausführung gemäß Einzelbeschreibung,
Einzelbeschreibungs-Nr '1 - als zweiseitige Ausklinkung am Plattenende, für Revisionsöffnung Dachentwässerung'
Menge: 8,000 St
Leistungsbereichkatalog: 038
DIN276 neu: 335
DIN276-1_08: 335
DIN276_06: 335
DIN276_18: 335

**3.3.1050 Ausschnitt Naturwerksteinpl. D 40 mm rechteckig L 0,2-0,5m B bis 0,2m**
STLB-Bau 2025-04 038
Ausschnitt in Außenwandbekleidung aus Naturwerksteinplatten,
Dicke '40' mm,
rechteckig, Länge über 0,2 bis 0,5 m, Breite bis 0,2 m, Ausführung gemäß Einzelbeschreibung,
Einzelbeschreibungs-Nr '1 - als zweiseitige Ausklinkung am Plattenende, für Revisionsöffnung Dachentwässerung'
Menge: 16,000 St
Leistungsbereichkatalog: 038
DIN276 neu: 335
DIN276-1_08: 335
DIN276_06: 335
DIN276_18: 335

**3.3.1060 Abdeck. Naturwerkstein L 18 cm B 19 cm D 40mm**
Abdeckung der Revisionsöffnung der Dachentwässerung aus Naturwerkstein, außen, Einzellänge 18 cm, Breite 19 cm, Dicke 40 mm, gleichmäßig dick, Oberfläche wassergestrahlt,  in Ausschnitt der Attikaabdeckung eingepasst, 10 mm Fuge umlaufend,, Gesteinsart Kalkstein einschließlich. 1 Bohrung zum Herausnehmen D = 35 mm

einschließlich. Unterkonstruktion bzw. nicht sichtbarer Rahmen aus Edelstahl bestehend  aus  2 St. L-Profilen mit zwischengesetzten gekanteten Flachstählen, verschraubt, Profillänge je nach Abstand der UK der Natursteinfassade, mit UK der Natursteinfassade verschraubt, 4 Schrauben M6 zur Befestigung der Natursteinplatten, Auflage mit Trennmatte

Ausführung gemäß Architektenzeichnung
D10117LBV00A330_DE804 und D10117LBV00A330_DE901
Menge: 8,000 St
Leistungsbereichkatalog: 014
DIN276-1_08: 332
DIN276_18: 335

**3.3.1070 Abdeck. Naturwerkstein L 56 cm B 19 cm D 40mm**
Abdeckung der Revisionsöffnung der Dachentwässerung aus Naturwerkstein, außen, Gesamtlänge 56 cm belegt mit zwei Einzelplatten, Einzellänge je 27,5 cm, Breite 19 cm, Dicke 40 mm, gleichmäßig dick, Oberfläche wassergestrahlt,  in Ausschnitt der Attikaabdeckung eingepasst, 10 mm Fuge umlaufend,, Gesteinsart Kalkstein einschließlich. 1 Bohrung je Einzelplatte  zum Herausnehmen D = 35 mm

einschließlich. Unterkonstruktion bzw. nicht sichtbarer Rahmen aus Edelstahl bestehend  aus  2 St. L-Profilen mit zwischengesetzten gekanteten Flachstählen, verschraubt, Profillänge je nach Abstand der UK der Natursteinfassade, mit UK der Natursteinfassade verschraubt, 2 x 4 Schrauben M6 zur Befestigung der Natursteinplatten, Auflage mit Trennmatte

Ausführung gemäß Architektenzeichnung
D10117LBV00A330_DE804 und D10117LBV00A330_DE901
Menge: 16,000 St
Leistungsbereichkatalog: 014
DIN276-1_08: 332
DIN276_18: 335

**3.3.1080 Ausschnitt Naturwerksteinpl. D 40 mm rechteckig L 0,5-1m B bis 0,2m**
STLB-Bau 2025-04 038
Ausschnitt in Außenwandbekleidung aus Naturwerksteinplatten,
Dicke '40' mm,
rechteckig, Länge über 0,5 bis 1 m, Breite bis 0,2 m, Ausführung gemäß Einzelbeschreibung,
Einzelbeschreibungs-Nr '1 - als vierseitiger Ausschnitt innerhalb erster Sturzplatte für Fassadenleuchte'
Menge: 18,000 St
Leistungsbereichkatalog: 038
DIN276 neu: 335
DIN276-1_08: 335
DIN276_06: 335
DIN276_18: 335

**3.3.1090 Schrägschnitt Attikaabdeckung**
Schrägschnitt an Attikaabdeckung, Kantenflächen werden bearbeitet, analog vorbeschriebener Attikaplatte, Anpassung an angrenzendes Bauteil, Schnittlänge bis 1000 mm
Menge: 10,000 St
Leistungsbereichkatalog: 014
DIN276-1_08: 352
DIN276_18: 335

**3.3.1100 Innenecke Attikaabdeckung**
Innenecke der  Attikaabdeckung, rechtwinklig, Eckausbildung auf Gehrung, Fuge als geklebte Fuge, verdeckte Verbindungsmittel
Menge: 1,000 St
Leistungsbereichkatalog: 014
DIN276-1_08: 352
DIN276_18: 335

**3.3.1110 Ausschnitt Naturwerksteinpl. D 40 mm rechteckig L bis 0,2m B bis 0,2m**
STLB-Bau 2025-04 038
Ausschnitt in Außenwandbekleidung aus Naturwerksteinplatten,
Dicke '40' mm,
rechteckig, Länge bis 0,2 m, Breite bis 0,2 m, Ausführung gemäß Einzelbeschreibung,
Einzelbeschreibungs-Nr '1 - als dreiseitiger Ausschnitt am Plattenende, für Speiereinbau'
Menge: 6,000 St
Leistungsbereichkatalog: 038
DIN276 neu: 335
DIN276-1_08: 335
DIN276_06: 335
DIN276_18: 335

**3.3.1120 Wasserspeierklappe Alu 150x150 mm einbauen**
Wasserspeierklappe aus Aluminium bauseits beigestellt, rechteckig, Außenabmessungen 150 x 150 mm in Aussparung Naturwerksteinplatte einbauen, Einbau im Bereich Plattenfuge, Herstellen eines dichten Anschlusses mittels Kompriband 10 mm
Menge: 3,000 St
Leistungsbereichkatalog: 022
DIN276 neu: 335
DIN276-1_08: 363
DIN276_06: 363
DIN276_18: 335

**3.3.1130 Bekleidung Naturwerkstein Wand Kalkstein Brüstung inkl. Fensterbank 3.-5. OG L2770 mm**
*** Leitbeschreibung
*** gemäß Ausführungsbeschreibung 1
Bekleidung aus Naturwerkstein, am Gebäude außen, an Wänden, mit Luftschicht, vor vorh. Dämmschicht, Untergrund Beton, Gesteinsart Kalkstein, Oberfläche wassergestrahlt, Ausführung gemäß Zeichnung
Ausführung gemäß Architektenzeichnung
D10117LBV00A330-DE014

Einbauort
Brüstungsbereich unter Fenstern 3.-5.OG
Menge: 72,000 St
Leistungsbereichkatalog: 014
DIN276-1_08: 335
DIN276_18: 335
*Unterbeschreibung 1 Beschreibung*
Montage im Bereich der Brüstungen einschließlich. Fensterbank mit Revisionsöffnung

Bekleidung grenzt ober- und unterhalb an ebenengleiche Pfeilerbekleidung an, Fensterbank und Brüstung mit  Anschluss an Fensterkonstruktion aus Metall, Fugen zu Nachbarbauteilen offen, Fugen werden nachträglich geschlossen, Verfugung wird gesondert vergütet,

bestehend aus einzelnen Platten welche zu einem Element zusammengesetzt sind
Anzahl Elemente: 1
Anzahl Platten: 3

Gesamtabmessung Element
L = 2770 mm (Frontplatte)
Gesamtfläche Naturstein
Dicke 40 mm, ca. 3,15 m² (3 Platten)

bestehend aus:
- Frontplatte, Länge 2770 mm, Höhe 705 mm, Oberkante als Sichtkante mit 3% Neigung, Unterseite als Sichtkante mit  eingefräster Tropfnut 5/10 mm, Oberseite mit Anschluss an Fensterbankplatte, 3% geneigt, Unterseite mit rechtwinkligen Anschluss an Sturzbekleidung, seitlich mit Fuge 10 mm zum anschließenden Element, Oberfläche 1
- Fensterbankplatte, Tiefe 310 mm, mit 3% Neigung in Richtung Fenster an Frontplatte befestigt, Gesamtlänge 2130 mm,  Zuschnitt an schrägen Verlauf der Pfeilerbekleidung angepasst, Anpassung als einseitiger trapezförmiger Ausschnitt am Plattenende, Ausschnitt B 695 mm, H 110-240 mm,
Fensterbankplatte mit Revisionsöffnung innerhalb der Platte als Ausschnitt 120 x 1190 mm (keine Überschnitte möglich), Kante zum Fenster als Sichtkante, Oberfläche 1
- Sturzbekleidung, Abmessungen und Oberfläche analog Fensterbank, rechtwinklig an Frontplatte befestigt, ohne Revisionsöffnung
- Ausbildung der Stoßfugen der vorbeschriebenen 4 Einzelplatten als geklebte Pressfuge, Eckverbindung mit verdeckt liegenden Verbindungsmitteln

einschließlich. Insektenschutz  am Anschluss der Fensterbank und des Sturzprofils an das Fenster bzw. Rinnenelement als Lochstreifen, aus nichtrostendem Stahl, Breite 100 mm, bis zu 2fach gekantet, an Natursteinplatte rückseitig verdeckt befestigt

Ausbildung der an der sichtbaren horizontalen Kantenfläche der Frontplatte und der Kanten der Fensterbankplatten und der Sturzbekleidung Richtung Fensterelement als Sichtfläche analog Plattenoberfläche, einschließlich Kalibrieren der Kante auf gleichmäßige Plattenstärke.

Gesteinsartbekleidung Kalkstein
Material gemäß Ausführungsbeschreibung.
Oberfläche 1 - wassergestrahlt
Ausführung gemäß Ausführungsbeschreibung

Konstruktionsaufbau:
- 24 cm Wärmedämmung
-  8 cm Luftschicht Bereich Frontplatte / Sturzbereich
-  4 cm Naturwerkstein,
Dicke Gesamtkonstruktionsaufbau im Normalbereich (Frontplatte) 36 cm,

befestigen an Unterkonstruktion und Sonderankern aus nichtrostendem Stahl,  Unterkonstruktion gesondert beschrieben, Befestigung mit Hinterschnittankern, einschließlich. Bohrungen und Agraffen, einschließlich. Neoprenauflage vollflächig auf Rückseite der Fensterbankplatte

**3.3.1140 Bekleidung Naturwerkstein Wand Kalkstein Brüstung inkl. Fensterbank 3.-5. OG L2880 mm**
*** wie Position 3.3.1130
jedoch

bestehend aus einzelnen Platten welche zu einem Element zusammengesetzt sind
Anzahl Elemente: 1
Anzahl Platten: 3

Gesamtabmessung Element
L = 2880 mm  (Frontplatte)
Gesamtfläche Naturstein
Dicke 40 mm, ca. 3,22 m² (3 Platten)

bestehend aus:
- Frontplatte Länge 2880 mm, andere Abmessungen und Ausbildungen wie Leitbeschreibung
- andere Platten wie Leitbeschreibung
Einbauort
Brüstungsbereich unter Fenstern 3.- 5.OG
Menge: 3,000 St
Leistungsbereichkatalog: 014
DIN276-1_08: 335
DIN276_18: 335

**3.3.1150 Bekleidung Naturwerkstein Wand Kalkstein Brüstung inkl. Fensterbank 3.-5. OG L2830 mm**
*** wie Position 3.3.1130
jedoch

bestehend aus einzelnen Platten welche zu einem Element zusammengesetzt sind
Anzahl Elemente: 1
Anzahl Platten: 3

Gesamtabmessung Element
L = 2890 mm  (Frontplatte)
Gesamtfläche Naturstein
Dicke 40 mm, ca. 3,09 m² (3 Platten)

bestehend aus:
- Frontplatte Länge 2890 mm, andere Abmessungen und Ausbildungen wie Leitbeschreibung
- Fensterbankplatte  wie Leitbeschreibung
- Stutzplatte, Tiefe 240 mm, sonst wie Leitbeschreibung

Einbauort
Brüstungsbereich unter Fenstern 3.- 4.OG - Achse 14-15
Menge: 2,000 St
Leistungsbereichkatalog: 014
DIN276-1_08: 335
DIN276_18: 335

**3.3.1160 Bekleidung Naturwerkstein Wand Kalkstein Brüstung inkl. Fensterbank 3.-5. OG L2520 mm**
*** wie Position 3.3.1130
jedoch

bestehend aus einzelnen Platten welche zu einem Element zusammengesetzt sind
Anzahl Elemente: 1
Anzahl Platten: 3

Gesamtabmessung Element
L = 2520 mm  (Frontplatte)
Gesamtfläche Naturstein
Dicke 40 mm, ca. 3,06 m² (3 Platten)

bestehend aus:
- Frontplatte Länge 2520 mm, andere Abmessungen und Ausbildungen wie Leitbeschreibung
- Fensterbankplatte und Sturzplatte Länge 2260 mm, andere Abmessungen und Ausbildungen wie Leitbeschreibung
Einbauort:
Brüstungsbereich unter Fenstern 3.- 5.OG Achse 34/35 Ansicht West
Menge: 3,000 St
Leistungsbereichkatalog: 014
DIN276-1_08: 335
DIN276_18: 335

**3.3.1170 Bekleidung Naturwerkstein Wand Kalkstein Brüstung inkl. Fensterbank 3.-5. OG L3470 mm**
*** wie Position 3.3.1130
jedoch

bestehend aus einzelnen Platten welche zu einem Element zusammengesetzt sind
Anzahl Elemente: 1
Anzahl Platten: 3

Gesamtabmessung Element
L = 3465 mm  (Frontplatte)
Gesamtfläche Naturstein
Dicke 40 mm, ca. 3,92 m² (3 Platten)

bestehend aus:
- Frontplatte Länge 3465 mm, andere Abmessungen und Ausbildungen wie Leitbeschreibung
- Fensterbankplatte und Sturzplatte Länge 2780 mm, Anarbeitung an schräge Pfeilerbekleidung beidseitig, andere Abmessungen und Ausbildungen wie Leitbeschreibung
Einbauort
Brüstungsbereich unter Fenstern 3.- 5.OG Achse 20-21/G Ansicht West
Menge: 3,000 St
Leistungsbereichkatalog: 014
DIN276-1_08: 335
DIN276_18: 335

**3.3.1180 Bekleidung Naturwerkstein Wand Kalkstein Brüstung inkl. Fensterbank 3.-5. OG L2430 mm**
*** wie Position 3.3.1130
jedoch

bestehend aus einzelnen Platten welche zu einem Element zusammengesetzt sind
Anzahl Elemente: 1
Anzahl Platten: 4

Gesamtabmessung Element
L = 2430 + 340 mm  (Frontplatte)
Gesamtfläche Naturstein
Dicke 40 mm, ca. 3,15 m² (4 Platten)

bestehend aus:
- Frontplatte 1 Länge 2430 mm, andere Abmessungen und Ausbildungen wie Leitbeschreibung
- Frontplatte 2 Länge 340 mm, rechtwinklig als Innenecke an Frontplatte 1 befestigt
- Fensterbankplatte und Sturzplatte gem. Leitbeschreibung

Einbauort
Brüstungsbereich unter Fenstern 3.- 5.OG
Menge: 3,000 St
Leistungsbereichkatalog: 014
DIN276-1_08: 335
DIN276_18: 335

**3.3.1190 Bekleidung Naturwerkstein Wand Kalkstein Brüstung inkl. Fensterbank 3.-5. OG L2430 mm**
*** wie Position 3.3.1130
jedoch

bestehend aus einzelnen Platten welche zu einem Element zusammengesetzt sind
Anzahl Elemente: 1
Anzahl Platten: 4

Gesamtabmessung Element
L = 2470 + 425 mm  (Frontplatte)
Gesamtfläche Naturstein
Dicke 40 mm, ca. 3,24 m² (4 Platten)

bestehend aus:
- Frontplatte 1 Länge 2470 mm, andere Abmessungen und Ausbildungen wie Leitbeschreibung
- Frontplatte 2 Länge 425 mm, rechtwinklig als Innenecke an Frontplatte 1 befestigt
- Fensterbankplatte und Sturzplatte gem. Leitbeschreibung
Einbauort
Brüstungsbereich unter Fenstern 3.- 5.OG  Innenecke Achse 24-F
Menge: 3,000 St
Leistungsbereichkatalog: 014
DIN276-1_08: 335
DIN276_18: 335

**3.3.1200 Bekleidung Naturwerkstein Wand Kalkstein Brüstung inkl. Fensterbank 3.-5. OG, Ecken Achse F-35/ Achse FG-24**
*** wie Position 3.3.1130
jedoch

bestehend aus einzelnen Platten welche zu einem Element zusammengesetzt sind
Anzahl Elemente: 1
Anzahl Platten: 4

Gesamtabmessung Element
L = 3550 mm  (Frontplatte)
Gesamtfläche Naturstein
Dicke 40 mm, ca. 3,98 m² (4 Platten)

bestehend aus:
- Frontplatte1 Länge 1775 mm, andere Abmessungen und Ausbildungen wie Leitbeschreibung
- Frontplatte 2, Länge 1775 mm, mit Nullfuge mit Frontplatte 1 verbunden,  andere Abmessungen und Ausbildungen wie Leitbeschreibung
- Fensterbankplatte und Sturzplatte Länge 2780 mm, Anarbeitung an schräge Pfeilerbekleidung beidseitig, andere Abmessungen und Ausbildungen wie Leitbeschreibung

Einbauort
Brüstungsbereich unter Fenstern 3.- 5.OG -Ecke Achse F-35 und Achse F-G/24
Menge: 6,000 St
Leistungsbereichkatalog: 014
DIN276-1_08: 335
DIN276_18: 335

**3.3.1210 Bekleidung Naturwerkstein Wand Kalkstein Brüstung inkl. Fensterbank 3.-5. OG L2770 mm**
*** wie Position 3.3.1130
jedoch

bestehend aus einzelnen Platten welche zu einem Element zusammengesetzt sind
Anzahl Elemente: 1
Anzahl Platten: 3

Gesamtfläche Naturstein
Dicke 40 mm, ca. 3,0 m² (3 Platten)

bestehend aus:
- Frontplatte wie Leitbeschreibung
- Fensterbankplatte wie Leitbeschreibung
- Sturzplatte, Tiefe 240 mm, andere Abmessungen und Ausbildungen wie Leitbeschreibung

Einbauort
Brüstungsbereich unter Fenstern 3.- 5OG  Achse 15-19
Menge: 9,000 St
Leistungsbereichkatalog: 014
DIN276-1_08: 335
DIN276_18: 335

**3.3.1220 Bekleidung Naturwerkstein Wand Kalkstein Brüstung inkl. Fensterbank 3.-5. OG L1730 mm**
*** wie Position 3.3.1130
jedoch

bestehend aus einzelnen Platten welche zu einem Element zusammengesetzt sind
Anzahl Elemente: 1
Anzahl Platten: 3

Gesamtfläche Naturstein
Dicke 40 mm, ca. 2,0 m² (3 Platten)

bestehend aus:
- Frontplatte, Länge 1770 mm, ansonsten wie Leitbeschreibung
- Fensterbankplatte, Länge 1370 mmm, ansonsten wie Leitbeschreibung
- Sturzplatte, Länge 1370 mmm, Tiefe 240 mm, ansonsten wie Leitbeschreibung

Einbauort
Brüstungsbereich unter Fenstern 3.- 5OG Achse 19-20
Menge: 3,000 St
Leistungsbereichkatalog: 014
DIN276-1_08: 335
DIN276_18: 335

**3.3.1230 Bekleidung Naturwerkstein Wand Kalkstein Brüstung inkl. Fensterbank 3.-5. OG L342,5mm**
*** wie Position 3.3.1130
jedoch

bestehend aus einzelnen Platten welche zu einem Element zusammengesetzt sind
Anzahl Elemente: 1
Anzahl Platten: 1

Gesamtabmessung Element
L = 342,5 mm  (Frontplatte)
Gesamtfläche Naturstein
Dicke 40 mm, ca. 0,24 m² (1 Platte)

bestehend aus:
- Frontplatte Länge 342,5 mm, andere Abmessungen und Ausbildungen wie Leitbeschreibung
- Keine Fensterbankplatte und keine Sturzplatte

Einbauort
Brüstungsbereich unter Fenstern 3.- 5OG  Achse 18
Menge: 5,000 St
Leistungsbereichkatalog: 014
DIN276-1_08: 335
DIN276_18: 335

**3.3.1240 Bekleidung Naturwerkstein Wand Kalkstein Brüstung inkl. Fensterbank 3.-5. OG L2960mm**
*** wie Position 3.3.1130
jedoch

bestehend aus einzelnen Platten welche zu einem Element zusammengesetzt sind
Anzahl Elemente: 1
Anzahl Platten: 1

Gesamtabmessung Element
L = 2960 mm  (Frontplatte)
Gesamtfläche Naturstein
Dicke 40 mm, ca. 2,09 m² (1 Platte)

bestehend aus:
- Frontplatte Länge 2960 mm, andere Abmessungen und Ausbildungen wie Leitbeschreibung
- Keine Fensterbankplatte und keine Sturzplatte

Einbauort
Brüstungsbereich unter Wandbekleidung  3.- 5OG  Achse 14
Menge: 2,000 St
Leistungsbereichkatalog: 014
DIN276-1_08: 335
DIN276_18: 335

**3.3.1250 Bekleidung Naturwerkstein Wand Kalkstein Sturzkasten 3.-5.OG**
*** Leitbeschreibung
*** gemäß Ausführungsbeschreibung 1
Bekleidung aus Naturwerkstein, am Gebäude außen, an Wänden, mit Luftschicht, vor vorh. Dämmschicht, Untergrund Beton, Gesteinsart Kalkstein, Oberfläche wassergestrahlt,

Ausführung gemäß Architektenzeichnung
D10117LBV00A330_DE802/803 bzw. in Anlehnung an D10117LBV00A 330_DE019 und D10117LBV00A330_DE028

Einbauort
Traufe 2.-5.OG - Ansicht West Achse 15-20
Menge: 51,000 St
Leistungsbereichkatalog: 014
DIN276-1_08: 335
DIN276_18: 335
*Unterbeschreibung 1 Beschreibung*
Bekleidung grenzt oberhalb an Traufbekleidung aus Naturstein und unterhalb an Fensterelement und an angrenzende Pfeilerbekleidungen  Fugen zu Nachbarbauteilen offen, Fugen werden nachträglich geschlossen, Verfugung wird gesondert vergütet
bestehend aus Elementen, welche aus einzelnen Platten zusammengesetzt sind
Anzahl Elemente: 1
Anzahl Platten: 2

Gesamtabmessung Element
L = 1370 mm (Frontplatte)
Gesamtfläche Naturstein
Dicke 40 mm, ca. 0,9 m² (2 Platten)
1. Element bestehend aus:
- Frontplatte, Länge 1370 mm, Höhe 590 mm., Unterseite als Sichtkante mit  eingefräster Tropfnut 5/10 mm, Unterseite mit rechtwinkligen Anschluss an Sturzbekleidung, seitlich mit Fuge 10 mm zum anschließenden Element, Oberfläche 2
- Sturzbekleidung,  Gesamtlänge 1370 mm, Breite 70mm, Oberfläche 2, rechtwinklig an Frontplatte befestigt, seitlicher rechtwinkliger Anschluss an Pfeilerbekleidung, Kante zum Fensterelement als Sichtkante
- Ausbildung der Stoßfugen der vorbeschriebenen Einzelplatten als geklebte Pressfuge, Eckverbindung mit verdeckt liegenden Verbindungsmitteln

einschließlich. Insektenschutz  am Anschluss der Sturzplatte an das Fenster als Lochstreifen, aus nichtrostendem Stahl, schwarz lackiert. Breite 100 mm, bis zu 2fach gekantet, an Natursteinplatte rückseitig verdeckt befestigt

Oberfläche 2 - wassergestrahlt und gestockt
Ausführung gemäß Ausführungsbeschreibung

Konstruktionsaufbau:
- 17 cm Wärmedämmung
-  4 cm Luftschicht Bereich Frontplatte / Sturzbereich
-  4 cm Naturwerkstein,
Dicke Gesamtkonstruktionsaufbau im Normalbereich (Frontplatte) 25 cm,

befestigen an Unterkonstruktion und Sonderankern aus nichtrostendem Stahl,  Unterkonstruktion gesondert beschrieben, Befestigung mit Hinterschnittankern, einschließlich. Bohrungen und Agraffen,

**3.3.1260 Bekleidung Naturwerkstein Wand Kalkstein Brüstung 3.-5.OG Achse S**
*** Leitbeschreibung
*** gemäß Ausführungsbeschreibung 1
Bekleidung aus Naturwerkstein, am Gebäude außen, an Wänden, mit Luftschicht, vor vorh. Dämmschicht, Untergrund Beton, Gesteinsart Kalkstein, Oberfläche wassergestrahlt, Ausführung gemäß Zeichnung
Einbauort
Brüstungsbereich unter Fenstern 2.-5.OG - Ansicht Nord Achse S
Menge: 3,000 St
Leistungsbereichkatalog: 014
DIN276-1_08: 335
DIN276_18: 335
*Unterbeschreibung 1 Beschreibung*
Bekleidung grenzt allseitig an ebenengleiche Bekleidung an, Fugen zu Nachbarbauteilen offen, Fugen werden nachträglich geschlossen, Verfugung wird gesondert vergütet,

bestehend aus einzelnen Platten welche zu einem Element zusammengesetzt sind
Anzahl Elemente: 1
Anzahl Platten: 3

Gesamtabmessung Element
im Grundriss z-förmig, Längen 342,5 + 210 + 480 mm,
Gesamtfläche Naturstein
Dicke 40 mm, ca. 0,73 m² (3 Platten)
bestehend aus:
- Frontplatte 1, Länge 342,5 mm, Höhe 705 mm, Oberfläche 1
- Frontplatte 2, Länge 210 mm, Höhe 705 mm, Oberfläche 1
- Frontplatte 3, Länge 480 mm, Höhe 705 mm, Oberfläche 2
- alle 3 Frontplatten rechtwinklig miteinander verbunden, freie Kante Frontplatte abgeschrägt im Winkel der Nachbarbebauung als Sichtkante
- Ausbildung der Stoßfugen der vorbeschriebenen Einzelplatten als geklebte Pressfuge, Eckverbindung mit verdeckt liegenden Verbindungsmitteln

Ausbildung einer vertikalen Kantenfläche als Sichtfläche analog Plattenoberfläche, einschließlich Kalibrieren der Kante auf gleichmäßige Plattenstärke.

Gesteinsartbekleidung Kalkstein
Material und Ausführung gemäß Ausführungsbeschreibung.
Oberfläche 1 - wassergestrahlt Platte 1+2
Oberfläche 2 - gestockt und wassergestrahlt Platte 3

Konstruktionsaufbau:
- 7 cm Wärmedämmung
- 4 cm Luftschicht
-  4 cm Naturwerkstein,
Dicke Gesamtkonstruktionsaufbau 15 cm,

einschließlich. Unterkonstruktion und Sonderankern aus nichtrostendem Stahl, Werkstoff-Nr. 1.4571, an hochbewehrten Stützen und Deckenrändern, Verankerung am Rohbau gedübelt, Wandhalter thermisch vom Rohbau getrennt, mit druckfester Kunststoff-Zwischenlage, Dicke ca.  6mm, Befestigungsraum durch Entwässerungsrohrleitungen und bauseitiger Rinne unterhalb der Fensterbank eingeschränkt, dübellöcher für UK Naturstein fix vorgegebenen (siehe Planung), Bohrtiefe 80 mm, und Hinterschnittankern befestigt
einschließlich Herstellen von Ankertaschen in den Platten,

**3.3.1270 Bekleidung Naturwerkstein Wand Kalkstein Brüstung 3.-5. OG Gebäudeaußenecke**
*** wie Position 3.3.1260
jedoch

bestehend aus einzelnen Platten welche zu einem Element zusammengesetzt sind
Anzahl Elemente: 1
Anzahl Platten: 2

Gesamtabmessung Element
im Grundriss l-förmig, Längen 300 + 340 mm,
Gesamtfläche Naturstein
Dicke 40 mm, ca. 0,45 m² (2 Platten)

bestehend aus:
- Frontplatte 1, Länge 300 mm  seitlich mit Fuge 10 mm zum anschließenden Element, Oberfläche 1
- Frontplatte 2 Länge 340 mm,  Platten über 90° mit der Frontplatte 1 verbunden, Eckverbindung mit verdeckt liegenden Verbindungsmitteln

Frontplatten an Konsolen der Nachbarplatten befestigt

Ort
Außenecke Achse M-35/ G-24
Menge: 6,000 St
Leistungsbereichkatalog: 014
DIN276-1_08: 335
DIN276_18: 335

**3.3.1280 Bekleidung Naturwerkstein Wand Kalkstein Brüstung 3.-5. OG Gebäudeaußenecke**
*** wie Position 3.3.1260
jedoch

bestehend aus einzelnen Platten welche zu einem Element zusammengesetzt sind
Anzahl Elemente: 1
Anzahl Platten: 2

Gesamtabmessung Element
im Grundriss L-förmig, Längen 300 bzw. 340 + 1495 mm,
Gesamtfläche Naturstein
Dicke 40 mm, ca. 1,29 m² (2 Platten)

bestehend aus:
- Frontplatte 1, Länge 300 bzw. 340 mm  seitlich mit Fuge 10 mm zum anschließenden Element, Oberfläche 1
- Frontplatte 2 Länge 1495 mm,  Platten über 90° mit der Frontplatte 1 verbunden, Eckverbindung mit verdeckt liegenden Verbindungsmitteln

Frontplatten an Konsolen der Nachbarplatten befestigt

Ausführung gemäß Architektenplan 300_AN008

Ort
Außenecke Achse G-20
Menge: 3,000 St
Leistungsbereichkatalog: 014
DIN276-1_08: 335
DIN276_18: 335

**3.3.1290 Bekleidung Naturwerkstein Wand Kalkstein Traufe L2770 mm**
*** Leitbeschreibung
*** gemäß Ausführungsbeschreibung 1
Bekleidung aus Naturwerkstein, am Gebäude außen, an Wänden, mit Luftschicht, vor vorh. Dämmschicht, Untergrund Beton, Gesteinsart Kalkstein, Oberfläche wassergestrahlt, Ausführung gemäß Zeichnung
Ausführung gemäß Architektenzeichnung
D10117LBV00A330_DE802/803 bzw. in Anlehnung an D10117LBV00A330_DE014 und D10117LBV00A330_DE909

Einbauort
Traufe 5.OG - Ansicht Nord/ West
Menge: 27,000 St
Leistungsbereichkatalog: 014
DIN276-1_08: 335
DIN276_18: 335
*Unterbeschreibung 1 Beschreibung*
Montage im Bereich der Traufe über Fensterelemente 5.OG mit Anbindung in Attikaabdeckung

Bekleidung grenzt oberhalb an Attikaabdeckung aus Naturstein und unterhalb an Sturzkasten 5.OG und an angrenzende Pfeilerbekleidungen, Fugen zu Nachbarbauteilen offen, Fugen werden nachträglich geschlossen, Verfugung wird gesondert vergütet

bestehend aus einzelnen Platten welche zu einem Element zusammengesetzt sind
Anzahl Elemente: 1
Anzahl Platten: 2

Gesamtabmessung Element
L = 2770 mm (Frontplatte)
Gesamtfläche Naturstein
Dicke 40 mm, ca. 2,43 m² (2 Platten)

zusammengesetzte Platte als eine Art 2- seitige Brüstungsbekleidung, bestehend aus:
- Frontplatte, Länge 2770 mm, Höhe 705 mm.  Oberkante als Sichtkante mit 5% Neigung, Unterseite als Sichtkante mit  eingefräster Tropfnut 5/10 mm, Unterseite mit rechtwinkligen Anschluss an Sturzbekleidung, seitlich mit Fuge 10 mm zum anschließenden Element, Oberfläche 1
- Sturzplatte,  Gesamtlänge 2165 mm, Breite 240mm, Oberfläche 1, rechtwinklig an Frontplatte befestigt, einseitig rechtwinkliger Anschluss an Pfeilerbekleidung, einseitig Zuschnitt an schrägen Verlauf der Pfeilerbekleidung angepasst, Anpassung als einseitiger trapezförmiger Ausschnitt am Plattenende, Ausschnitt B 695 mm, H 110-240 mm,
- Ausbildung der Stoßfugen der vorbeschriebenen Einzelplatten als geklebte Pressfuge, Eckverbindung mit verdeckt liegenden Verbindungsmitteln
einschließlich. Insektenschutz  am Anschluss der Attikaabdeckung und der Frontplatte als Lochstreifen, aus nichtrostendem Stahl, Breite 100 mm, bis zu 2fach gekantet, an Natursteinplatte rückseitig verdeckt befestigt
Ausbildung der an der sichtbaren horizontalen Kantenfläche der Frontplatte als Sichtfläche analog Plattenoberfläche, einschließlich Kalibrieren der Kante auf gleichmäßige Plattenstärke.

Gesteinsartbekleidung Kalkstein
Material gemäß Ausführungsbeschreibung.
Oberfläche 1 - wassergestrahlt
Ausführung gemäß Ausführungsbeschreibung

Konstruktionsaufbau:
- 24 cm Wärmedämmung
-  10 cm Bereich Frontplatte / Sturzbereich
-  4 cm Naturwerkstein,
Dicke Gesamtkonstruktionsaufbau im Normalbereich (Frontplatte) 38 cm,

befestigen an Unterkonstruktion und Sonderankern aus nichtrostendem Stahl,  Unterkonstruktion gesondert beschrieben, Befestigung mit Hinterschnittankern, einschließlich. Bohrungen und Agraffen,

**3.3.1300 Bekleidung Naturwerkstein Wand Kalkstein Traufe L2430 mm**
*** wie Position 3.3.1290
jedoch

bestehend aus einzelnen Platten welche zu einem Element zusammengesetzt sind
Anzahl Elemente: 1
Anzahl Platten: 3

Gesamtabmessung Element
im Grundriss l-förmig, Längen 2430 + 340 mm,
Gesamtfläche Naturstein
Dicke 40 mm, ca. 2,41 m² (3 Platten)
bestehend aus:
Frontplatte 1, Länge 2430 mm, ansonsten wie Leitbeschreibung
Frontplatte 2, Länge 340 mm,  Platten über 90° mit der Frontplatte 1 verbunden, Eckverbindung mit verdeckt liegenden Verbindungsmitteln, ansonsten wie Frontplatte 1
Sturzplatte wie Leitbeschreibung

Einbauort
Traufe 5.OG - Ansicht Nord
Menge: 1,000 St
Leistungsbereichkatalog: 014
DIN276-1_08: 335
DIN276_18: 335

**3.3.1310 Bekleidung Naturwerkstein Wand Kalkstein Traufe L2470 mm**
*** wie Position 3.3.1290
jedoch

bestehend aus einzelnen Platten welche zu einem Element zusammengesetzt sind
Anzahl Elemente: 1
Anzahl Platten: 3

Gesamtabmessung Element
im Grundriss l-förmig, Längen 2470 + 425 mm,
Gesamtfläche Naturstein
Dicke 40 mm, ca. 2,43 m² (3 Platten)

bestehend aus:
Frontplatte 1, Länge 2470 mm, ansonsten wie Leitbeschreibung
Frontplatte 2, Länge 425 mm,  Platten über 90° mit der Frontplatte 1 verbunden, Eckverbindung mit verdeckt liegenden Verbindungsmitteln, ansonsten wie Frontplatte 1
Sturzplatte wie Leitbeschreibung

Einbauort
Traufe 5.OG - Ansicht Nord Innenecke Achse 24-F
Menge: 1,000 St
Leistungsbereichkatalog: 014
DIN276-1_08: 335
DIN276_18: 335

**3.3.1320 Bekleidung Naturwerkstein Wand Kalkstein Traufe L2890 mm**
*** wie Position 3.3.1290
jedoch

bestehend aus einzelnen Platten welche zu einem Element zusammengesetzt sind
Anzahl Elemente: 1
Anzahl Platten: 2

Gesamtabmessung Element
Länge 2890 mm,
Gesamtfläche Naturstein
Dicke 40 mm, ca. 2,43 m² (2 Platten)

bestehend aus:
Frontplatte, Länge 2890 mm, ansonsten wie Leitbeschreibung
Sturzplatte wie Leitbeschreibung

Einbauort
Traufe 5.OG - Ansicht West
Menge: 2,000 St
Leistungsbereichkatalog: 014
DIN276-1_08: 335
DIN276_18: 335

**3.3.1330 Bekleidung Naturwerkstein Wand Kalkstein Traufe L2960 mm**
*** wie Position 3.3.1290
jedoch

bestehend aus einzelnen Platten welche zu einem Element zusammengesetzt sind
Anzahl Elemente: 1
Anzahl Platten: 1

Gesamtabmessung Element
Länge 2960 mm,
Gesamtfläche Naturstein
Dicke 40 mm, ca. 2,09 m² (1 Platte)

bestehend aus:
Frontplatte, Länge 2960 mm, ansonsten wie Leitbeschreibung
Sturzplatte entfällt

Einbauort
Traufe 5.OG - Ansicht West Achse 14
Menge: 1,000 St
Leistungsbereichkatalog: 014
DIN276-1_08: 335
DIN276_18: 335

**3.3.1340 Bekleidung Naturwerkstein Wand Kalkstein Traufe L2520 mm**
*** wie Position 3.3.1290
jedoch

bestehend aus einzelnen Platten welche zu einem Element zusammengesetzt sind
Anzahl Elemente: 1
Anzahl Platten: 2

Gesamtabmessung Element
Länge 2520 mm,
Gesamtfläche Naturstein
Dicke 40 mm, ca. 2,17 m² (2 Platten)

bestehend aus:
Frontplatte, Länge 2520 mm, ansonsten wie Leitbeschreibung
Sturzplatte wie Leitbeschreibung

Einbauort
Traufe 5.OG - Ansicht West, Achse 34-35
Menge: 1,000 St
Leistungsbereichkatalog: 014
DIN276-1_08: 335
DIN276_18: 335

**3.3.1350 Bekleidung Naturwerkstein Wand Kalkstein Traufe L1770 mm**
*** wie Position 3.3.1290
jedoch

bestehend aus einzelnen Platten welche zu einem Element zusammengesetzt sind
Anzahl Elemente: 1
Anzahl Platten: 2

Gesamtabmessung Element
Länge 1770 mm,
Gesamtfläche Naturstein
Dicke 40 mm, ca. 1,58 m² (2 Platten)

bestehend aus:
Frontplatte, Länge 1770 mm, ansonsten wie Leitbeschreibung
Sturzplatte, Länge 1370 mm, ohne Anarbeitung an schräge Pfeilerbekleidungen, ansonsten wie Leitbeschreibung
Einbauort
Traufe 5.OG - Ansicht West, Achse 19-20
Menge: 1,000 St
Leistungsbereichkatalog: 014
DIN276-1_08: 335
DIN276_18: 335

**3.3.1360 Bekleidung Naturwerkstein Wand Kalkstein Traufe L3465 mm**
*** wie Position 3.3.1290
jedoch

bestehend aus einzelnen Platten welche zu einem Element zusammengesetzt sind
Anzahl Elemente: 1
Anzahl Platten: 2

Gesamtabmessung Element
Länge 3465 mm,
Gesamtfläche Naturstein
Dicke 40 mm, ca. 3,03 m² (2 Platten)

bestehend aus:
Frontplatte, Länge 3465 mm, ansonsten wie Leitbeschreibung
Sturzplatte, Länge 3465 mm, beidseitig Zuschnitt an schrägen Verlauf der Pfeilerbekleidung angepasst, Anpassung als trapezförmiger Ausschnitt am Plattenende, Ausschnitt B 695 mm, H 110-240 mm, ansonsten wie Leitbeschreibung

Einbauort
Traufe 5.OG - Ansicht West
Menge: 3,000 St
Leistungsbereichkatalog: 014
DIN276-1_08: 335
DIN276_18: 335

**3.3.1370 Bekleidung Naturwerkstein Wand Kalkstein Traufe L3545 mm**
*** wie Position 3.3.1290
jedoch

bestehend aus einzelnen Platten welche zu einem Element zusammengesetzt sind
Anzahl Elemente: 1
Anzahl Platten: 3

Gesamtabmessung Element
Länge 3545 mm,
Gesamtfläche Naturstein
Dicke 40 mm, ca. 2,93 m² (3 Platten)

bestehend aus:
Frontplatte 1, Länge 1780 mm, ansonsten wie Leitbeschreibung
Frontplatte 2, Länge 1765 mm, mit Nullfuge an Frontplatte 1 befestigt, ansonsten wie Leitbeschreibung
Sturzplatte, Länge 2780 mm, beidseitig Zuschnitt an schrägen Verlauf der Pfeilerbekleidung angepasst, Anpassung als trapezförmiger Ausschnitt am Plattenende, Ausschnitt B 695 mm, H 110-240 mm, ansonsten wie Leitbeschreibung
Einbauort
Traufe 5.OG - Ansicht Süd
Menge: 1,000 St
Leistungsbereichkatalog: 014
DIN276-1_08: 335
DIN276_18: 335

**3.3.1380 Bekleidung Naturwerkstein Wand Kalkstein Traufe 5.OG Achse S**
*** Leitbeschreibung
*** gemäß Ausführungsbeschreibung 1
Bekleidung aus Naturwerkstein, am Gebäude außen, an Wänden, mit Luftschicht, vor vorh. Dämmschicht, Untergrund Beton, Gesteinsart Kalkstein, Oberfläche wassergestrahlt, Ausführung gemäß Zeichnung
Einbauort
Traufe 5.OG - Ansicht Nord Achse S
Menge: 1,000 St
Leistungsbereichkatalog: 014
DIN276-1_08: 335
DIN276_18: 335
*Unterbeschreibung 1 Beschreibung*
Bekleidung grenzt oberhalb an Attikaabdeckung aus Naturstein und unterhalb an angrenzende Pfeilerbekleidungen, Fugen zu Nachbarbauteilen offen, Fugen werden nachträglich geschlossen, Verfugung wird gesondert vergütet,

bestehend aus einzelnen Platten welche zu einem Element zusammengesetzt sind
Anzahl Elemente: 1
Anzahl Platten: 3

Gesamtabmessung Element
im Grundriss z-förmig, Längen 342,5 + 210 + 480 mm,
Gesamtfläche Naturstein
Dicke 40 mm, ca. 0,73 m² (3 Platten)
bestehend aus:
bestehend aus:
- Frontplatte 1, Länge 342,5 mm, Höhe 705 mm, Oberfläche 1
- Frontplatte 2, Länge 210 mm, Höhe 705 mm, Oberfläche 1
- Frontplatte 3, Länge 480 mm, Höhe 705 mm, Oberfläche 2
- alle 3 Frontplatten rechtwinklig miteinander verbunden, freie Kante Frontplatte abgeschrägt im Winkel der Nachbarbebauung als Sichtkante
- Ausbildung der Stoßfugen der vorbeschriebenen Einzelplatten als geklebte Pressfuge, Eckverbindung mit verdeckt liegenden Verbindungsmitteln
Ausbildung einer vertikalen Kantenfläche als Sichtfläche analog Plattenoberfläche, einschließlich Kalibrieren der Kante auf gleichmäßige Plattenstärke.

Gesteinsartbekleidung Kalkstein
Material und Ausführung gemäß Ausführungsbeschreibung.
Oberfläche 1 - wassergestrahlt
Oberfläche 2 - gestockt und wassergestrahlt

Konstruktionsaufbau:
- 7 cm Wärmedämmung
- 4 cm Luftschicht
-  4 cm Naturwerkstein,
Dicke Gesamtkonstruktionsaufbau 15 cm,

befestigen an Unterkonstruktion und Sonderankern aus nichtrostendem Stahl,  Unterkonstruktion gesondert beschrieben, Befestigung mit Hinterschnittankern, einschließlich. Bohrungen und Agraffen, Attikafläche betreten

**3.3.1390 Bekleidung Naturwerkstein Wand Kalkstein Traufe Gebäudeaußenecke**
*** wie Position 3.3.1380
jedoch

bestehend aus einzelnen Platten welche zu einem Element zusammengesetzt sind
Anzahl Elemente: 1
Anzahl Platten: 2

Gesamtabmessung Element
im Grundriss L-förmig, Längen 340 + 300mm,
Gesamtfläche Naturstein
Dicke 40 mm, ca. 0,45 m² (2 Platten)

bestehend aus:
- Frontplatte 1, Länge 340 mm, Höhe 705 mm, Oberfläche 1
- Frontplatte 2, Länge 300 mm, Höhe 705 mm, Oberfläche 1
- beide Frontplatten rechtwinklig miteinander verbunden,
Frontplatten an Konsolen der Nachbarplatten befestigt

Ort
Außenecke Achse M-35/ G-24
Menge: 2,000 St
Leistungsbereichkatalog: 014
DIN276-1_08: 335
DIN276_18: 335

**3.3.1400 Bekleidung Naturwerkstein Wand Kalkstein Traufe Gebäudeaußenecke**
*** wie Position 3.3.1380
jedoch

bestehend aus einzelnen Platten welche zu einem Element zusammengesetzt sind
Anzahl Elemente: 1
Anzahl Platten: 2

Gesamtabmessung Element
im Grundriss L-förmig, Längen 340 + 1495mm,
Gesamtfläche Naturstein
Dicke 40 mm, ca. 1,29 m² (2 Platten)

bestehend aus:
- Frontplatte 1, Länge 340 mm, Höhe 705 mm, Oberfläche 1
- Frontplatte 2, Länge 1495 mm, Höhe 705 mm, Oberfläche 1
- beide Frontplatten rechtwinklig miteinander verbunden,

Frontplatten an Konsolen der Nachbarplatten befestigt

Ort
Außenecke Achse G-20
Menge: 1,000 St
Leistungsbereichkatalog: 014
DIN276-1_08: 335
DIN276_18: 335

**3.3.1410 Bekleidung Naturwerkstein Wand Kalkstein Brandwand Traufe**
*** Leitbeschreibung
*** gemäß Ausführungsbeschreibung 1
Bekleidung aus Naturwerkstein, am Gebäude außen, an Wänden, mit Luftschicht, vor vorh. Dämmschicht, Untergrund Beton, Gesteinsart Kalkstein, Oberfläche wassergestrahlt, Ausführung gemäß Zeichnung
Menge: 8,500 m
Leistungsbereichkatalog: 014
DIN276_18: 335
*Unterbeschreibung 1 Beschreibung*
Bekleidung grenzt seitlich an ebenengleiche Bekleidung an, Fugen zu Nachbarbauteilen offen, Fugen werden nachträglich geschlossen, Verfugung wird gesondert vergütet,

Gesamtabmessung Bekleidung
Einzelplatten Breite = 970 mm, Einzelgröße 1 - 1,5 m²
Plattendicke 40 mm

Ausbildung der Kantenfläche als Sichtfläche analog Plattenoberfläche, einschließlich Kalibrieren der Kante auf gleichmäßige Plattenstärke, obere Kante als Sichtkante in Neigung der Attikaabdeckung,

einschließlich. Insektenschutz  am Anschluss der Attikaabdeckung und am unteren Plattenrand als Lochstreifen, aus nichtrostendem Stahl, Breite 100 mm, bis zu 2fach gekantet, an Natursteinplatte rückseitig verdeckt befestigt

Gesteinsartbekleidung Kalkstein
Material gemäß Ausführungsbeschreibung.
Oberfläche 1 -  wassergestrahlt
Ausführung gemäß Ausführungsbeschreibung

Konstruktionsaufbau:
- 24 cm Wärmedämmung
-  8 cm Luftschicht
-  4 cm Naturwerkstein,
Dicke Gesamtkonstruktionsaufbau 36 cm,

befestigen an Unterkonstruktion und Sonderankern aus nichtrostendem Stahl,  Unterkonstruktion gesondert beschrieben, Befestigung mit Hinterschnittankern, einschließlich. Bohrungen und Agraffen,

**3.3.1420 Montage Rinne**
Montage Kastenrinne am oberen Abschluss der Rückseite der vorbeschriebenen Frontplatte der Traufe, Rinnen bauseits geliefert, Rinnen aus Edelstahl als Kastenrinne, Querschnitt 40x30 mm, rückseitige Befestigung mittels Hinterschnittanker, einschließlich. Anker und Befestigungsblechen, einschließlich. Trennlage

Ausführung gemäß Architektenzeichnung
D10117LBV00A330_DE802
Menge: 102,210 m
DIN276_18: 335

**3.3.1430 Ausschnitt Naturwerksteinpl. D 40 mm rechteckig L bis 0,2m B bis 0,2m**
STLB-Bau 2025-04 038
Ausschnitt in Außenwandbekleidung aus Naturwerksteinplatten,
Dicke '40' mm,
rechteckig, Länge bis 0,2 m, Breite bis 0,2 m, Ausführung gemäß Einzelbeschreibung,
Einzelbeschreibungs-Nr '1 - als dreiseitiger Ausschnitt am Plattenende, für Speiereinbau'
Menge: 6,000 St
Leistungsbereichkatalog: 038
DIN276 neu: 335
DIN276-1_08: 335
DIN276_06: 335
DIN276_18: 335

**3.3.1440 Wasserspeierklappe Alu 150x150 mm einbauen**
Wasserspeierklappe aus Aluminium bauseits beigestellt, rechteckig, Außenabmessungen 150 x 150 mm in Aussparung Naturwerksteinplatte einbauen, Einbau im Bereich Plattenfuge, Herstellen eines dichten Anschlusses mittels Kompriband 10 mm
Menge: 5,000 St
Leistungsbereichkatalog: 022
DIN276 neu: 335
DIN276-1_08: 363
DIN276_06: 363
DIN276_18: 335

**3.3.1450 Abdeck. Naturwerkstein L 119cm B 12cm D 40mm**
Abdeckung der Revisionsöffnung der Fensterbank aus Naturwerkstein, außen, Einzellänge 119 cm, Breite 12 cm, Dicke 40 mm, gleichmäßig dick, Oberfläche wassergestrahlt,  in Ausschnitt der Fensterbank eingepasst, 2 mm Fuge umlaufend, einschließlich. Unterkonstruktion bzw. nicht sichtbarer rahmen aus Edelstahl analog Unterkonstruktion Fassade, Auflage mit Trennmatte, Gesteinsart Kalkstein einschließlich. 2 Bohrungen zum Herausnehmen D = 35 mm

Ausführung gemäß Architektenzeichnung
D10117LBV00A330_DE011

Einbauort
Brüstungsbereich unter Fenstern 2.-5.OG - Ansicht Süd
Menge: 107,000 St
Leistungsbereichkatalog: 014
DIN276-1_08: 332
DIN276_18: 335

**3.3.1460 Abdeckung Naturwerkstein Attika Kalkstein**
*** Leitbeschreibung
*** gemäß Ausführungsbeschreibung 1
Attikaabdeckung aus Naturwerkstein, am Gebäude außen, mit Luftschicht, auf vorh. Dämmschicht, Untergrund Beton, Gesteinsart Kalkstein, Oberfläche wassergestrahlt, Ausführung gemäß Zeichnung
Ausführung gemäß Architektenzeichnung
D10117LBV00A330_DE804

Einbauort
Attika 5.OG
Menge: 126,500 m
Leistungsbereichkatalog: 014
DIN276-1_08: 335
DIN276_18: 335
*Unterbeschreibung 1 Beschreibung*
Attikaabdeckung

Ausbildung als Abdeckung, Abdeckung grenzt einseitig an Frontplatte der Traufbekleidung an, Fugen zu Nachbarbauteilen offen, Fugen zwischen den Attikaplatten werden nachträglich geschlossen, Verfugung wird gesondert vergütet, Aufnahme der Fugenaufteilung der Traufbekleidung

Gesamtabmessung Bekleidung
Attikabreite 875 mm
Plattendicke 60 mm
Plattenlänge zwischen 2500 - 3000 mm (Regelbereich), Einzelzuschnitte geringerer Länge in Eck und Anschlussbereichen

-beide Längskanten als Sichtkanten, Einbau der Platte mit 2,5% Neigung, eine Längskante mit  eingefräster Tropfnut 5/10 mm, Oberfläche 1
- Insektenschutz  am Anschluss der Attikaabdeckung an Dachabdichtung als Lochstreifen, aus nichtrostendem Stahl, schwarz lackiert, Breite 100 mm, bis zu 2fach gekantet, an Natursteinplatte rückseitig verdeckt befestigt

Ausbildung der an der sichtbaren horizontalen Kantenfläche der Frontplatte als Sichtfläche analog Plattenoberfläche, einschließlich Kalibrieren der Kante auf gleichmäßige Plattenstärke.

Gesteinsartbekleidung Kalkstein
Material und Ausführung gemäß Ausführungsbeschreibung.
Oberfläche 1 - wassergestrahlt

Konstruktionsaufbau:
- 8 cm Wärmedämmung
- 6 cm Luftschicht
-  6 cm Naturwerkstein,
Dicke Gesamtkonstruktionsaufbau im Normalbereich (Frontplatte) 21 cm,

befestigen an Unterkonstruktion und Sonderankern aus nichtrostendem Stahl,  Unterkonstruktion gesondert beschrieben, Befestigung mit Hinterschnittankern, einschließlich. Bohrungen und Agraffen und im Fugenbereich zur Nachbarplatte  mit Ankerdornen, einschließlich Herstellen von Ankertaschen in den Platten,

**3.3.1470 Abdeckung Naturwerkstein Attika Kalkstein Brandwand 5.OG**
*** Leitbeschreibung
*** gemäß Ausführungsbeschreibung 1
Attikaabdeckung aus Naturwerkstein, am Gebäude außen, mit Luftschicht, auf vorh. Dämmschicht, Untergrund Beton, Gesteinsart Kalkstein, Oberfläche wassergestrahlt, Ausführung gemäß Zeichnung
Ausführung gemäß Architektenzeichnung
D10117LBV00A330_DE912

Einbauort
Attika 5.OG Brandwand
Menge: 18,500 m
Leistungsbereichkatalog: 014
DIN276-1_08: 335
DIN276_18: 335
*Unterbeschreibung 1 Beschreibung*
Attikaabdeckung

Ausbildung als Abdeckung mit Tropfprofil, Fugen zu Nachbarbauteilen offen, Fugen zwischen den Attikaplatten werden nachträglich geschlossen, Verfugung wird gesondert vergütet, Aufnahme der Fugenaufteilung der Traufbekleidung

Gesamtabmessung Bekleidung
Attikabreite 695 mm
Plattendicke 60 mm
Plattenlänge zwischen 2500 - 3000 mm (Regelbereich), Einzelzuschnitte geringerer Länge in Eck und Anschlussbereichen

-beide Längskanten als Sichtkanten, Einbau der Platte mit 2,5% Neigung, eine Längskante mit  eingefräster Tropfnut 5/10 mm, Oberfläche 1
- einseitig zusätzlicher Plattenstreifen über gesamte Attikalänge, D 40 mm, B40 mm im rechten Winkel angebracht, mit eingefräster Tropfnut 5/10 mm, Oberfläche 1
- Insektenschutz  am Anschluss der Attikaabdeckung an Dachabdichtung als Lochstreifen, aus nichtrostendem Stahl, Breite 100 mm, bis zu 2fach gekantet, an Natursteinplatte rückseitig verdeckt befestigt

Ausbildung der an der sichtbaren horizontalen Kantenfläche der Frontplatte als Sichtfläche analog Plattenoberfläche, einschließlich Kalibrieren der Kante auf gleichmäßige Plattenstärke.

Gesteinsartbekleidung Kalkstein
Material und Ausführung gemäß Ausführungsbeschreibung.
Oberfläche 1 - wassergestrahlt

Konstruktionsaufbau:
- 10 cm Wärmedämmung
- 7 cm Luftschicht
-  6 cm Naturwerkstein,
Dicke Gesamtkonstruktionsaufbau im Normalbereich (Frontplatte) 23 cm,

befestigen an Unterkonstruktion und Sonderankern aus nichtrostendem Stahl,  Unterkonstruktion gesondert beschrieben, Befestigung mit Hinterschnittankern, einschließlich. Bohrungen und Agraffen und im Fugenbereich zur Nachbarplatte  mit Ankerdornen, einschließlich Herstellen von Ankertaschen in den Platten

**3.3.1480 Schrägschnitt Attikaabdeckung**
Schrägschnitt an Attikaabdeckung, Kantenflächen werden bearbeitet, analog vorbeschriebener Attikaplatte, Anpassung an angrenzendes Bauteil, Schnittlänge bis 1000 mm
Menge: 4,000 St
Leistungsbereichkatalog: 014
DIN276-1_08: 352
DIN276_18: 335

**3.3.1490 Außenecke Attikaabdeckung**
Außenecke der  Attikaabdeckung, rechtwinklig, Eckausbildung auf Gehrung, Fuge als geklebte Fuge, verdeckte Verbindungsmittel
Menge: 4,000 St
Leistungsbereichkatalog: 014
DIN276-1_08: 352
DIN276_18: 335

**3.3.1500 Innenecke Attikaabdeckung**
Innenecke der  Attikaabdeckung, rechtwinklig, Eckausbildung auf Gehrung, Fuge als geklebte Fuge, verdeckte Verbindungsmittel
Menge: 6,000 St
Leistungsbereichkatalog: 014
DIN276-1_08: 352
DIN276_18: 335

**3.3.1510 Ausschnitt Naturwerksteinpl. D 60 mm rechteckig L bis 0,2m B bis 0,2m**
STLB-Bau 2025-04 038
Ausschnitt in Außenwandbekleidung aus Naturwerksteinplatten,
Dicke '60' mm,
rechteckig, Länge bis 0,2 m, Breite bis 0,2 m, Ausführung gemäß Einzelbeschreibung,
Einzelbeschreibungs-Nr '1 - als zweiseitige Ausklinkung am Plattenende, für Revisionsöffnung Dachentwässerung'
Menge: 22,000 St
Leistungsbereichkatalog: 038
DIN276 neu: 335
DIN276-1_08: 335
DIN276_06: 335
DIN276_18: 335

**3.3.1520 Ausschnitt Naturwerksteinpl. D 60 mm rechteckig L 0,2-0,5m B bis 0,2m**
STLB-Bau 2025-04 038
Ausschnitt in Außenwandbekleidung aus Naturwerksteinplatten,
Dicke '60' mm,
rechteckig, Länge über 0,2 bis 0,5 m, Breite bis 0,2 m, Ausführung gemäß Einzelbeschreibung,
Einzelbeschreibungs-Nr '1 - als zweiseitige Ausklinkung am Plattenende, für Revisionsöffnung Dachentwässerung'
Menge: 14,000 St
Leistungsbereichkatalog: 038
DIN276 neu: 335
DIN276-1_08: 335
DIN276_06: 335
DIN276_18: 335

**3.3.1530 Ausschnitt Naturwerksteinpl. D 60 mm rund Durchm. 20-50mm**
STLB-Bau 2025-04 038
Ausschnitt in Außenwandbekleidung aus Naturwerksteinplatten,
Dicke '60' mm,
rund, Durchmesser über 20 bis 50 mm, Ausführung gemäß Einzelbeschreibung.
Menge: 100,000 St
Leistungsbereichkatalog: 038
DIN276-1_08: 335
DIN276_18: 335

**3.3.1540 Abdeck. Naturwerkstein L 18 cm B 19 cm D 60mm**
Abdeckung der Revisionsöffnung der Dachentwässerung aus Naturwerkstein, außen, Einzellänge 18 cm, Breite 19 cm, Dicke 60 mm, gleichmäßig dick, Oberfläche wassergestrahlt,  in Ausschnitt der Attikaabdeckung eingepasst, 10 mm Fuge umlaufend,, Gesteinsart Kalkstein einschließlich. 1 Bohrung zum Herausnehmen D = 35 mm

einschließlich. Unterkonstruktion bzw. nicht sichtbarer Rahmen aus Edelstahl bestehend  aus  2 St. L-Profilen mit zwischengesetzten gekanteten Flachstählen, verschraubt, Profillänge je nach Abstand der UK der Natursteinfassade, mit UK der Natursteinfassade verschraubt, 4 Schrauben M6 zur Befestigung der Natursteinplatten, Auflage mit Trennmatte

Ausführung gemäß Architektenzeichnung
D10117LBV00A 330_DE804
Menge: 22,000 St
Leistungsbereichkatalog: 014
DIN276-1_08: 332
DIN276_18: 335

**3.3.1550 Abdeck. Naturwerkstein L 56 cm B 19 cm D 60mm**
Abdeckung der Revisionsöffnung der Dachentwässerung aus Naturwerkstein, außen, Gesamtlänge 56 cm belegt mit zwei Einzelplatten, Einzellänge je 27,5 cm, Breite 19 cm, Dicke 60 mm, gleichmäßig dick, Oberfläche wassergestrahlt,  in Ausschnitt der Attikaabdeckung eingepasst, 10 mm Fuge umlaufend,, Gesteinsart Kalkstein einschließlich. 1 Bohrung je Einzelplatte  zum Herausnehmen D = 35 mm

einschließlich. Unterkonstruktion bzw. nicht sichtbarer Rahmen aus Edelstahl bestehend  aus  2 St. L-Profilen mit zwischengesetzten gekanteten Flachstählen, verschraubt, Profillänge je nach Abstand der UK der Natursteinfassade, mit UK der Natursteinfassade verschraubt, 2 x 4 Schrauben M6 zur Befestigung der Natursteinplatten, Auflage mit Trennmatte

Ausführung gemäß Architektenzeichnung
D10117LBV00A330_DE804
Menge: 7,000 St
Leistungsbereichkatalog: 014
DIN276-1_08: 332
DIN276_18: 335

**3.3.1560 Bekleidung Naturwerkstein Wand Kalkstein Sockel inkl. Fensterbank H 1030 mm**
*** Leitbeschreibung
*** gemäß Ausführungsbeschreibung 1
Bekleidung aus Naturwerkstein, am Gebäude außen, an Wänden, mit Luftschicht, vor vorh. Dämmschicht, Untergrund Beton, Gesteinsart Kalkstein, Oberfläche wassergestrahlt, Ausführung gemäß Zeichnung

Ausführung gemäß Architektenzeichnung
D10117LBV00A330_DE017

Einbauort
Sockelbereich
Menge: 14,000 St
Leistungsbereichkatalog: 014
DIN276-1_08: 335
DIN276_18: 335
*Unterbeschreibung 1 Beschreibung*
Montage im Bereich der Sockel einschließlich. Fensterbank

Bekleidung grenzt seitlich an ebenengleiche Pfeilerbekleidung an, Fensterbank mit  Anschluss an Fensterkonstruktion aus Metall, Fugen zu Nachbarbauteilen offen, Fugen werden nachträglich geschlossen, Verfugung wird gesondert vergütet,

bestehend aus einzelnen Platten welche zu einem Element zusammengesetzt sind
Anzahl Elemente: 1
Anzahl Platten: 3

Gesamtabmessung Element
L = 2075 mm (Sockelplatte)
Gesamtfläche Naturstein
Dicke 40 mm, ca. 2,12 m² (3 Platten)

bestehend aus:
- Sockelplatte, Länge 2075 mm, Höhe 200 mm, Oberkante mit Gehrungsecke an Fensterbank, stumpfwinklig, Unterseite als Sichtkante mit eingefräster Tropfnut 5/10 mm, dem Geländeverlauf angepasst, Oberseite mit Anschluss an Fensterbankplatte, seitlich mit Fuge 10 mm zum anschließenden Element, Oberfläche 1
- Fensterbankplatte 1, Länge 1380 - 2075 mm, Breite 865 mm, Anschluss auf Gehrung zur unteren Sockelplatte und zur oberer Fensterbankplatte, stumpfwinklig,  Zuschnitt an schrägen Verlauf der Pfeilerbekleidung angepasst, Anpassung als einseitiger trapezförmiger Ausschnitt am Plattenende,  Oberfläche 2
- Fensterbankplatte 2, Länge 1380 mm, Breite 110 mm,  Anschluss auf Gehrung an schräge Platte, stumpfwinklig, einseitig Anschluss an Fensterelement mit Sichtkante
- Ausbildung der Stoßfugen der vorbeschriebenen 3 Einzelplatten als geklebte Pressfuge, Eckverbindung mit verdeckt liegenden Verbindungsmitteln
einschließlich. Insektenschutz  am Anschluss der Fensterbank an Fenster als Lochstreifen, aus nichtrostendem Stahl, schwarz lackiert, Zuschnitt 80 mm, bis zu 2fach gekantet, an Natursteinplatte rückseitig verdeckt befestigt
einschließlich. Insektenschutz  Rückseite Frontplatte als Lochstreifen, aus nichtrostendem Stahl, schwarz lackiert, Zuschnitt 120 mm, bis zu 2fach gekantet, an Natursteinplatte rückseitig verdeckt befestigt

Ausbildung der an der sichtbaren horizontalen Kantenfläche der Frontplatte und der Kanten der Fensterbankplatten und der Sturzbekleidung Richtung Fensterelement als Sichtfläche analog Plattenoberfläche, einschließlich Kalibrieren der Kante auf gleichmäßige Plattenstärke.

Gesteinsartbekleidung Kalkstein
Material gemäß Ausführungsbeschreibung.
Oberfläche 1 - wassergestrahlt
Ausführung gemäß Ausführungsbeschreibung

Konstruktionsaufbau:
- 24 cm Wärmedämmung
-  8 cm Luftschicht
-  4 cm Naturwerkstein,
Dicke Gesamtkonstruktionsaufbau im Normalbereich (Sockelplatte) 36 cm,
AA
-  befestigen mit Unterkonstruktion und Sonderankern aus nichtrostendem Stahl, Werkstoff-Nr. 1.4571, an hochbewehrten Stützen und Deckenrändern, Verankerung am Rohbau gedübelt, Wandhalter thermisch vom Rohbau getrennt, mit druckfester Kunststoff-Zwischenlage, Dicke ca.  6mm, Befestigungsraum durch Entwässerungsrohrleitungen und bauseitiger Rinne unterhalb der Fensterbank eingeschränkt, dübellöcher für UK Naturstein fix vorgegebenen (siehe Planung), Bohrtiefe 80 mm, Konsolen an Deckenrand verankert, Frontplatte an zwei verkröpften Edelstahlkonsolen mittels senkrechten U-Rechteckrohren und Hinterschnittankern befestigt, U-Rechteckrohre in Richtung Fensterbank und mit Neigung verlängert zur Auflage der Fensterbank mit Hinterschnittankern, einschließlich Herstellen von Ankertaschen in den Platten,

Die Montage der Unterkonstruktion und der Natursteinplatten erfolgt zeitlich versetzt. Die Platten werden nachlaufend montiert. (Nach Rückbau Gerüst und Fertigstellung der Abdichtungen)

**3.3.1570 Bekleidung Naturwerkstein Wand Kalkstein Sockel inkl. Fensterbank H 1030 mm**
*** wie Position 3.3.1560
jedoch

bestehend aus einzelnen Platten welche zu einem Element zusammengesetzt sind
Anzahl Elemente: 1
Anzahl Platten: 3

Gesamtabmessung Element
L = 3580 mm  (Frontplatte)
Gesamtfläche Naturstein
Dicke 40 mm, ca. 2,83 m² (3 Platten)

bestehend aus:
- Sockelplatte, Länge 3580 mm,  sonst wie Leitbeschreibung
- Fensterbankplatte 1, Länge 1370 - 3580 mm, Breite 865 mm, Anschluss auf Gehrung zur unteren Sockelplatte und zur oberer Fensterbankplatte, stumpfwinklig,  Zuschnitt an schrägen Verlauf der Pfeilerbekleidung angepasst, Anpassung als beidseitiger seitiger trapezförmiger Ausschnitt am Plattenende,  Oberfläche 2
- Fensterbankplatte 2 wie Leitbeschreibung
Menge: 1,000 St
Leistungsbereichkatalog: 014
DIN276-1_08: 335
DIN276_18: 335

**3.3.1580 Bekleidung Naturwerkstein Wand Kalkstein Sockel inkl. Fensterbank H 1030 mm**
*** wie Position 3.3.1560
jedoch

bestehend aus einzelnen Platten welche zu einem Element zusammengesetzt sind
Anzahl Elemente: 1
Anzahl Platten: 3

Gesamtabmessung Element
L = 1370 mm  (Frontplatte)
Gesamtfläche Naturstein
Dicke 40 mm, ca. 1,5 m² (3 Platten)

bestehend aus:
- Sockelplatte, Länge 1370 mm,  sonst wie Leitbeschreibung
- Fensterbankplatte 1, Länge 1370 mm, Breite 865 mm, Anschluss auf Gehrung zur unteren Sockelplatte und zur oberer Fensterbankplatte, stumpfwinklig,  keine Anpassung an Pfeilerbekleidungen
- Fensterbankplatte 2 wie Leitbeschreibung

Einbauort Achse G/33-34
Menge: 1,000 St
Leistungsbereichkatalog: 014
DIN276-1_08: 335
DIN276_18: 335

**3.3.1590 Brandsperre Stahl niro D 2mm**
Brandsperre, für vorgehängte hinterlüftete Außenwandbekleidung, horizontal, aus nichtrostendem Stahl, im 2 und 4.OG, Dicke mind. 2 mm, in Mineralwolle, Schmelzpunkt größer 1000 Grad C, DIN 4102-17, max. Dicke der Hinterlüftung über 30 bis 40 mm, einschließlich. systembedingter Befestigungen, mind. im Abstand von 60 cm, einschließlich. thermischer Trennlage, 2 teilig, bestehend aus
- Wandwinkel durchlaufend, L 80/120 mm an Wand aus Stahlbeton befestigt
- Glattblech, Zuschnitt 240 mm, auf Wandwinkel verschraubt, 50 mm Überlappung, Verbindungsmittel aus Edelstahl, mind aller 600 mm
- 10mm Abstand zur Rückseite Steinverkleidung

Gesamttiefe 310 mm

Dämmbereich mit durchlaufenden Unterkonstruktionen und Fallrohren

Ausführung gemäß Architektenzeichnung
D10117LBV00A330_DE600
Menge: 110,500 m
Leistungsbereichkatalog: 038
DIN276-1_08: 335
DIN276_18: 335

**3.3.1600 Brandsperre Stahl niro D 2mm vertikal**
Brandsperre, für vorgehängte hinterlüftete Außenwandbekleidung, vertikal, aus nichtrostendem Stahl, im Bereich Brandwand, Dicke mind. 2 mm, in Mineralwolle, Schmelzpunkt größer 1000 Grad C, DIN 4102-17, max. Dicke der Hinterlüftung über 30 bis 40 mm, einschließlich. systembedingter Befestigungen, mind. im Abstand von 60 cm, einschließlich. thermischer Trennlage, als Z-Profil, Zuschnitt 420 mm, 2 mal gekantet. zusätzliche Befestigung an UK-Profilen der Fassade
10mm Abstand zur Rückseite Steinverkleidung
Menge: 61,460 m
Leistungsbereichkatalog: 038
DIN276-1_08: 335
DIN276_18: 335

**3.3.1610 Brandsperre Stahl niro D 2mm vertika, 2teiligl**
Brandsperre, für vorgehängte hinterlüftete Außenwandbekleidung, vertikal, aus nichtrostendem Stahl, im Bereich Brandwand, Dicke mind. 2 mm, in Mineralwolle, Schmelzpunkt größer 1000 Grad C, DIN 4102-17, max. Dicke der Hinterlüftung über 30 bis 40 mm, einschließlich. systembedingter Befestigungen, mind. im Abstand von 60 cm, einschließlich. thermischer Trennlage, zweiteilig bestehend aus

erstes Z-Profil, Zuschnitt 200 mm, 2 mal gekantet.an Wand befestigt im Leibungsbereich
zweites Z-Profil, Zuschnitt 420 mm, 2 mal gekantet. mit 2 Befestigungspunkten an ersten Z-Profil befestigt, zusätzliche Befestigung an UK-Profilen der Fassade, 10mm Abstand zur Rückseite Steinverkleidung
Menge: 61,460 m
Leistungsbereichkatalog: 038
DIN276-1_08: 335
DIN276_18: 335

**3.3.1620 Ausschnitt Blech D 2mm L 80-100mm B 80-100mm**
Ausschnitt, rechteckig, in Blech aus nichtrostendem Stahl, Blechdicke 2 mm, Länge über 80 bis 100 mm, Breite über 80 bis 100 mm, als Aussparung innerhalb der Fläche

im Bereich Rohrdurchführungen
Menge: 108,000 St
Leistungsbereichkatalog: 031
DIN276-1_08: 399
DIN276_18: 335

**3.3.1630 Ausschnitt Blech D 2mm L 100-200mm B 100-200mm**
Ausschnitt, rechteckig, in Blech aus nichtrostendem Stahl, Blechdicke 2 mm, Länge über 100 bis 200 mm, Breite über 100 bis 200 mm, als Aussparung innerhalb der Fläche.

im Bereich Rohrdurchführungen, einschließlich. einer zusätzlichen Lagesicherung der Schnittkante an UK der Natursteinfassade aus Hohlrohren, zwei Befestigungspunkte je Aussparung
Menge: 40,000 St
Leistungsbereichkatalog: 031
DIN276-1_08: 399
DIN276_18: 335

**3.3.1640 Ausschnitt Blech D 2mm L 200-300mm B 100-200mm**
Ausschnitt, rechteckig, in Blech aus nichtrostendem Stahl, Blechdicke 2 mm, Länge über 200 bis 300 mm, Breite über 100 bis 200 mm, als Aussparung innerhalb der Fläche.

im Bereich Rohrdurchführungen, einschließlich. einer zusätzlichen Lagesicherung der Schnittkante an UK der Natursteinfassade aus Hohlrohren, ein Befestigungspunkt je Aussparung
Menge: 36,000 St
Leistungsbereichkatalog: 031
DIN276-1_08: 399
DIN276_18: 335

**3.3.1650 Brandsperre Stahl niro D 2mm Außenecke**
Brandsperre, für vorgehängte hinterlüftete Außenwandbekleidung, horizontal, aus nichtrostendem Stahl, im 2 und 4.OG, Dicke mind. 2 mm, in Mineralwolle, Schmelzpunkt größer 1000 Grad C, DIN 4102-17, max. Dicke der Hinterlüftung über 30 bis 40 mm, Ausbildung Außenecke, 10mm Abstand zur Rückseite Steinverkleidung
Menge: 3,000 St
Leistungsbereichkatalog: 038
DIN276-1_08: 335
DIN276_18: 335

**3.3.1660 Brandsperre Stahl niro D 2mm Innenecke**
Brandsperre, für vorgehängte hinterlüftete Außenwandbekleidung, horizontal, aus nichtrostendem Stahl, im 2 und 4.OG, Dicke mind. 2 mm, in Mineralwolle, Schmelzpunkt größer 1000 Grad C, DIN 4102-17, max. Dicke der Hinterlüftung über 30 bis 40 mm, Ausbildung Innenecke, 10mm Abstand zur Rückseite Steinverkleidung
Menge: 6,000 St
Leistungsbereichkatalog: 038
DIN276-1_08: 335
DIN276_18: 335

**3.3.1670 Bauteilfuge Naturwerkstein offen B 10mm**
*** Leitbeschreibung
STLB-Bau 2025-04 038
Bauteilfuge in Bekleidung mit großformatigen Bekleidungselementen aus Naturwerksteinplatten DIN 18516-3 ausbilden, Fuge offen, Fugenbreite 10 mm.
Menge: 1350,000 m
Leistungsbereichkatalog: 038
DIN276_18: 335
*Unterbeschreibung 1 Ausführung*
Fugen der Naturwerksteinfassade nach DIN 18540
staub- und wasserundurchlässig verschließen,
Fugenbreite 10 mm,
Fugen vorbereiten und hinterfüllen nach Vorschrift des
Fugendichtstoffherstellers, einschließlich.
- Plattenfugen reinigen,
- Haftgrundierung auftragen,
- Hinterfüllprofil einlegen,
Fugen verschließen nach Vorschrift des
Füllstoffherstellers mit elastischer Fugendichtungsmasse, beständig gegen thermische Belastung,
Fugen zur Beseitigung von Lufteinschlüssen nachglätten,
Fugen besanden,
Farbton der Fugendichtmasse und Besandung im Farbton
des Naturwerksteins der Fassade in Steinfarbe mit Quarzsand  nach Bemusterung durch
den AG.

**3.3.1680 Nachträgliches Schließen Fugen Gerüstanker**
Nachträgliches Schließen von FugenabSchnitten
im Bereich von Dauergerüstankern.

 Abrechnung nach Stück Dauergerüstanker.
Menge: 208,000 St
DIN276_18: 335

**3.3.1690 Bauteilfuge Naturwerkstein B 10mm**
*** Leitbeschreibung
Bauteilfuge in Fensterbank aus Naturwerksteinplatten DIN 18516-3, ausbilden, Fugenbreite über 10 mm.
Menge: 300,000 m
Leistungsbereichkatalog: 038
DIN276_18: 335
*Unterbeschreibung 1 Ausführung*
Fugen der Fensterbankstöße und -enden nach DIN 18540
staub- und wasserundurchlässig verschließen,
Fugenbreite 10 mm,
Fugen vorbereiten und hinterfüllen nach Vorschrift des
Fugendichtstoffherstellers, einschließlich.
- Plattenfugen reinigen,
- Haftgrundierung auftragen,
- Hinterfüllprofil einlegen,
Fugen verschließen nach Vorschrift des
Füllstoffherstellers mit elastischer Fugendichtungsmasse, beständig gegen thermische Belastung,
Fugen zur Beseitigung von Lufteinschlüssen nachglätten,
Fugen besanden,
Farbton der Fugendichtmasse und Besandung im Farbton
des Naturwerksteins der Fassade nach Bemusterung durch
den AG.

#### Abschnitt 3.4 Fassade Besucherzentrum - Nordfassade/Arkade (Leipziger Straße)

*Hinweis: Planverweis*
Folgende Ansichten sind in folgenden Plänen dargestellt:

D10117LBV00A300_AN001 - Ansicht Nord

**3.4.10 Wärmedämmung hinterlüft.Fassade MW 0,032W/(mK) D 200mm WAB**
STLB-Bau 2025-04 038
Wärmedämmung für vorgehängte hinterlüftete Außenwandbekleidung an Stütze, aus Mineralwolle MW DIN EN 13162, Bemessungswert der Wärmeleitfähigkeit max. 0,032 W/(mK), Nennwert der Wärmeleitfähigkeit max. 0,031 W/(mK), Schmelzpunkt größer 1000 Grad C, DIN 4102-17, Brandverhaltensklasse DIN EN 13501-1 A1 (nichtbrennbar), Dicke 200 mm, mit außenseitiger Kaschierung mit schwarzem Glasvlies, Anwendungsgebiet DIN 4108-10 WAB, Befestigung durch Kleben, Verankerung der Unterkonstruktion in Normalbeton.
Menge: 90,000 m2
Leistungsbereichkatalog: 038
DIN276_18: 335

**3.4.20 Wärmedämmung hinterlüft.Fassade MW 0,032W/(mK) D 200mm WAB**
STLB-Bau 2025-04 038
Wärmedämmung für vorgehängte hinterlüftete Außenwandbekleidung an Attika, aus Mineralwolle MW DIN EN 13162, Bemessungswert der Wärmeleitfähigkeit max. 0,032 W/(mK), Nennwert der Wärmeleitfähigkeit max. 0,031 W/(mK), Schmelzpunkt größer 1000 Grad C, DIN 4102-17, Brandverhaltensklasse DIN EN 13501-1 A1 (nichtbrennbar), Dicke 200 mm, mit außenseitiger Kaschierung mit schwarzem Glasvlies, Anwendungsgebiet DIN 4108-10 WAB, Befestigung durch Kleben, Verankerung der Unterkonstruktion in Normalbeton.
Menge: 40,000 m2
Leistungsbereichkatalog: 038
DIN276_18: 335

**3.4.30 Wärmedämmung hinterlüft.Fassade MW 0,032W/(mK) D 100/200mm WAB**
Wärmedämmung für vorgehängte hinterlüftete Außenwandbekleidung an Sturz bzw. Deckenrand, aus Mineralwolle MW DIN EN 13162, Bemessungswert der Wärmeleitfähigkeit max. 0,032 W/(mK), Nennwert der Wärmeleitfähigkeit max. 0,031 W/(mK), Schmelzpunkt größer 1000 Grad C, DIN 4102-17, Brandverhaltensklasse DIN EN 13501-1 A1 (nichtbrennbar), als 600 mm hoher Streifen mit zwei unterschiedlichen Stärken zur Anpassung an Unterkonstruktionen, Höhe 1 200 mm, Dicke 100 mm, Höhe 400 mm Dicke 200 mm mit außenseitiger Kaschierung mit schwarzem Glasvlies auch im Dämmungsversatz, Anwendungsgebiet DIN 4108-10 WAB, Befestigung durch Kleben, Verankerung der Unterkonstruktion in Normalbeton.
Menge: 26,000 m
Leistungsbereichkatalog: 038
DIN276-1_08: 335
DIN276_18: 335

**3.4.40 Wärmedämmung hinterlüft.Fassade MW 0,032W/(mK) D 200mm W42AB**
Wärmedämmung für vorgehängte hinterlüftete Außenwandbekleidung an Deckenrand, aus Mineralwolle MW DIN EN 13162, Bemessungswert der Wärmeleitfähigkeit max. 0,032 W/(mK), Nennwert der Wärmeleitfähigkeit max. 0,031 W/(mK), Schmelzpunkt größer 1000 Grad C, DIN 4102-17, Brandverhaltensklasse DIN EN 13501-1 A1 (nichtbrennbar), als 400 mm hoher Streifen, Dicke 200 mm mit außenseitiger Kaschierung mit schwarzem Glasvlies auch im Dämmungsversatz, Anwendungsgebiet DIN 4108-10 WAB, Befestigung durch Kleben, Verankerung der Unterkonstruktion in Normalbeton.
Menge: 42,000 m
Leistungsbereichkatalog: 038
DIN276_18: 335

**3.4.50 Wärmedämmung hinterlüft.Fassade MW 0,032W/(mK) D 200mm WAB**
STLB-Bau 2025-04 038
Wärmedämmung für vorgehängte hinterlüftete Außenwandbekleidung als Deckenuntersicht, aus Mineralwolle MW DIN EN 13162, Bemessungswert der Wärmeleitfähigkeit max. 0,032 W/(mK), Nennwert der Wärmeleitfähigkeit max. 0,031 W/(mK), Schmelzpunkt größer 1000 Grad C, DIN 4102-17, Brandverhaltensklasse DIN EN 13501-1 A1 (nichtbrennbar), Dicke 200 mm, mit außenseitiger Kaschierung mit schwarzem Glasvlies, Anwendungsgebiet DIN 4108-10 WAB, Befestigung durch Kleben, Verankerung der Unterkonstruktion in Normalbeton.
Menge: 36,000 m2
Leistungsbereichkatalog: 038
DIN276-1_08: 353
DIN276_18: 335

**3.4.60 Ausschneiden Dämmpl. Rohrleitungen Mineralwolle D170 mm**
Ausschneiden von Dämmstoffplatten für Rohrleitungen, in vorgehängter hinterlüfteter Außenwandbekleidung, Dämmstoff aus Mineralwolle, Dicke Dämmplatte 240 mm, Durchmesser Ausschnitt 170 mm, auf Oberseite der Dämmung, einschließlich. nach Verlegung der bauseitigen Fallrohre Anpassen der Kaschierung
Menge: 185,000 m
Leistungsbereichkatalog: 038
DIN276_18: 335

*Hinweis: Unterkonstruktion*
Unterkonstruktion

In folgenden Plänen sind die bestehenden Einbauteile im Rohbau dargestellt.

D10117LBV00A330_DE500
D10117LBV00A330_DE501
D10117LBV00A330_DE502
D10117LBV00A330_DE503

**3.4.70 UK Stahl niro hinterlüft. Außenwandbekl. Außenwand Stützen 4seitig**
*** Leitbeschreibung
*** Bezugsbeschreibung
Unterkonstruktion für vorgehängte hinterlüftete Fassade aus Tragprofilen und Wandhaltern, Wandhalter aus nichtrostendem Stahl, Traglattung/-profil vertikal, aus Aluminium und Edelstahl, Brandverhaltensklasse DIN EN 13501-1 A2 -s1, d0 (nichtbrennbar), Profile aus nichtrostendem Stahl, Verankerung der Unterkonstruktion in Normalbeton, an bauseits vorgesehenen Ankerschienen, justierbar, zwängungsfrei, den Formaten und der Befestigungsart der Bekleidungselemente entsprechend, mit thermischen Trennelementen, Dicke 5 mm, für vorgehängte hinterlüftete Außenwandbekleidung, für großformatige Bekleidungselemente aus Naturwerkstein, an Pfeiler, verankern und ausrichten der Unterkonstruktion auf der Wandoberfläche entsprechend Genauigkeitsanforderung an die Ebenheit der Bekleidungsfläche, mit Grenzwerten für Ebenheitsabweichungen mit erhöhten Anforderungen DIN 18202 Ausgabe 2019-07 Tabelle 3 Zeile 7.

Einbauort
Fassade Leipziger Straße Stützen Achse LB-LF
Menge: 5,000 St
Leistungsbereichkatalog: 038
DIN276-1_08: 335
DIN276_18: 335
*Unterbeschreibung 1 Beschreibung*
Unterkonstruktion für 4-seitige Bekleidung der Stützen EG/1.OG Arkaden Nordfassade

Querschnitt Stahlbetonstütze 720 x 550 mm, Abstand der Vorderseite der Bekleidungselemente zum Verankerungsgrund an der Außenwand in unterschiedlichen Tiefen,
Rückseite 50-100 mm
Seitenflächen 150 - 250 mm
Vorderseite 600 - 700 mm
Stützenhöhe 6970 mm

Unterkonstruktion dient auch als Gerüstbefestigung
an hochbewehrten Stützen,
Befestigungsraum durch bis zu zwei Entwässerungs-rohrleitungen eingeschränkt, in bauseits eingebrachte Ankerschienen

Ausführung gemäß Positionsplanung Statik Natursteinfassade
Plan D027; D028 und Statik Natursteinfassade Pfeiler 2-6
DIN276_18: 335

**3.4.80 UK Stahl niro hinterlüft. Außenwandbekl. Außenwand Stützen 3seitig**
*** wie Position 3.4.70
jedoch

Unterkonstruktion für 3-seitige Bekleidung der Stützen EG/1.OG Arkaden

Ausführung gemäß Positionsplanung Statik Natursteinfassade
Plan D033 und Statik Natursteinfassade Pfeiler 1+7

Einbauort
Fassade Leipziger Straße Stützen Achse LA + LG
Menge: 2,000 St
Leistungsbereichkatalog: 038
DIN276-1_08: 335
DIN276_18: 335

**3.4.90 UK Stahl niro hinterlüft. Außenwandbekl. Außenwand Pfeiler**
*** Leitbeschreibung
*** Bezugsbeschreibung
Unterkonstruktion für vorgehängte hinterlüftete Fassade aus Tragprofilen und Wandhaltern, Wandhalter aus nichtrostendem Stahl, Traglattung/-profil vertikal, aus Aluminium und Edelstahl, Brandverhaltensklasse DIN EN 13501-1 A2 -s1, d0 (nichtbrennbar), Profile aus nichtrostendem Stahl, Verankerung der Unterkonstruktion in Normalbeton, an bauseits vorgesehenen Ankerschienen, justierbar, zwängungsfrei, den Formaten und der Befestigungsart der Bekleidungselemente entsprechend, mit thermischen Trennelementen, Dicke 5 mm, für vorgehängte hinterlüftete Außenwandbekleidung, für großformatige Bekleidungselemente aus Naturwerkstein, an Pfeiler, verankern und ausrichten der Unterkonstruktion auf der Wandoberfläche entsprechend Genauigkeitsanforderung an die Ebenheit der Bekleidungsfläche, mit Grenzwerten für Ebenheitsabweichungen mit erhöhten Anforderungen DIN 18202 Ausgabe 2019-07 Tabelle 3 Zeile 7.

Einbauort
Fassade Leipziger Straße Pfeiler Fassade 2.-4.OG Achsen LD-LG
Menge: 12,000 St
Leistungsbereichkatalog: 038
DIN276-1_08: 335
DIN276_18: 335
*Unterbeschreibung 1 Beschreibung*
Unterkonstruktion für 3-seitige Bekleidung der Pfeiler 2.-4.OG zwischen den Fenstern

Abstand der Vorderseite der Bekleidungselemente zum Verankerungsgrund an der Außenwand in unterschiedlichen Tiefen, 850 - 950 mm, Bekleidungsbreite 1300 mm, Höhe 3250-4120 mm

Unterkonstruktion dient auch als Gerüstbefestigung
an hochbewehrten Stützen,
Befestigungsraum durch bis zu zwei Entwässerungs-rohrleitungen eingeschränkt, in bauseits eingebrachte Ankerschienen

Ausführung gemäß Positionsplanung Statik Natursteinfassade
Plan D028 und Statik Natursteinfassade Pfeiler 19-22; 26-29;33-36
DIN276_18: 335

**3.4.100 UK Stahl niro hinterlüft. Außenwandbekl. Außenwand Pfeiler**
*** wie Position 3.4.90
jedoch

Abstand der Vorderseite der Bekleidungselemente zum Verankerungsgrund an der Außenwand in unterschiedlichen Tiefen, 700 - 800 mm
Ausführung gemäß Positionsplanung Statik Natursteinfassade
Plan D028 und Statik Natursteinfassade Pfeiler18; 25; 32
Einbauort
Fassade Leipziger Straße Pfeiler Fassade 2.-4.OG Achse LC
Menge: 3,000 St
Leistungsbereichkatalog: 038
DIN276-1_08: 335
DIN276_18: 335

**3.4.110 UK Stahl niro hinterlüft. Außenwandbekl. Außenwand Pfeiler**
*** wie Position 3.4.90
jedoch

Abstand der Vorderseite der Bekleidungselemente zum Verankerungsgrund an der Außenwand in unterschiedlichen Tiefen, 550 - 650 mm
Ausführung gemäß Positionsplanung Statik Natursteinfassade
Plan D028 und Statik Natursteinfassade Pfeiler17; 24; 31
Einbauort
Fassade Leipziger Straße Pfeiler Fassade 2.-4.OG Achse LB
Menge: 3,000 St
Leistungsbereichkatalog: 038
DIN276-1_08: 335
DIN276_18: 335

**3.4.120 UK Stahl niro hinterlüft. Außenwandbekl. Außenwand Pfeiler**
*** wie Position 3.4.90
jedoch

Abstand der Vorderseite der Bekleidungselemente zum Verankerungsgrund an der Außenwand in unterschiedlichen Tiefen, 400 - 500 mm
Ausführung gemäß Positionsplanung Statik Natursteinfassade
Plan D028 und Statik Natursteinfassade Pfeiler16; 23; 30
Einbauort
Fassade Leipziger Straße Pfeiler Fassade 2.-4.OG Achse LA
Menge: 3,000 St
Leistungsbereichkatalog: 038
DIN276-1_08: 335
DIN276_18: 335

**3.4.130 UK Stahl niro hinterlüft. Außenwandbekl. Außenwand Pfeiler**
*** Leitbeschreibung
*** Bezugsbeschreibung
Unterkonstruktion für vorgehängte hinterlüftete Fassade aus Tragprofilen und Wandhaltern, Wandhalter aus nichtrostendem Stahl, Traglattung/-profil vertikal, aus Aluminium und Edelstahl, Brandverhaltensklasse DIN EN 13501-1 A2 -s1, d0 (nichtbrennbar), Profile aus nichtrostendem Stahl, Verankerung der Unterkonstruktion in Normalbeton, an bauseits vorgesehenen Ankerschienen, justierbar, zwängungsfrei, den Formaten und der Befestigungsart der Bekleidungselemente entsprechend, mit thermischen Trennelementen, Dicke 5 mm, für vorgehängte hinterlüftete Außenwandbekleidung, für großformatige Bekleidungselemente aus Naturwerkstein, an Pfeiler, verankern und ausrichten der Unterkonstruktion auf der Wandoberfläche entsprechend Genauigkeitsanforderung an die Ebenheit der Bekleidungsfläche, mit Grenzwerten für Ebenheitsabweichungen mit erhöhten Anforderungen DIN 18202 Ausgabe 2019-07 Tabelle 3 Zeile 7.

Einbauort
Fassade Leipziger Straße Pfeiler Fassade Traufe Achsen LD-LG
Menge: 4,000 St
Leistungsbereichkatalog: 038
DIN276-1_08: 335
DIN276_18: 335
*Unterbeschreibung 1 Beschreibung*
Unterkonstruktion für 3-seitige Bekleidung der Pfeiler im Traufbereich

Abstand der Vorderseite der Bekleidungselemente zum Verankerungsgrund an der Außenwand in unterschiedlichen Tiefen, 850 - 950 mm, Bekleidungsbreite 1300 mm, Pfeilerhöhe 1650

Unterkonstruktion dient auch als Gerüstbefestigung
an hochbewehrten Stützen,
Befestigungsraum durch bis zu zwei Entwässerungs-rohrleitungen eingeschränkt, in bauseits eingebrachte Ankerschienen

Ausführung gemäß Positionsplanung Statik Natursteinfassade
Plan D029 und Statik Natursteinfassade
DIN276_18: 335

**3.4.140 UK Stahl niro hinterlüft. Außenwandbekl. Außenwand Pfeiler**
*** wie Position 3.4.130
jedoch

Abstand der Vorderseite der Bekleidungselemente zum Verankerungsgrund an der Außenwand in unterschiedlichen Tiefen, 700 - 800 mm
Einbauort
Fassade Leipziger Straße Pfeiler Fassade Traufe Achse LC
Menge: 1,000 St
Leistungsbereichkatalog: 038
DIN276-1_08: 335
DIN276_18: 335

**3.4.150 UK Stahl niro hinterlüft. Außenwandbekl. Außenwand Pfeiler**
*** wie Position 3.4.130
jedoch

Abstand der Vorderseite der Bekleidungselemente zum Verankerungsgrund an der Außenwand in unterschiedlichen Tiefen, 550 - 650 mm
Einbauort
Fassade Leipziger Straße Pfeiler Fassade Traufe Achse LB
Menge: 1,000 St
Leistungsbereichkatalog: 038
DIN276-1_08: 335
DIN276_18: 335

**3.4.160 UK Stahl niro hinterlüft. Außenwandbekl. Außenwand Pfeiler**
*** wie Position 3.4.130
jedoch

Abstand der Vorderseite der Bekleidungselemente zum Verankerungsgrund an der Außenwand in unterschiedlichen Tiefen, 400 - 500 mm
Einbauort
Fassade Leipziger Straße Pfeiler Fassade Traufe Achse LA
Menge: 1,000 St
Leistungsbereichkatalog: 038
DIN276-1_08: 335
DIN276_18: 335

**3.4.170 UK Stahl niro hinterlüft. Außenwandbekl. Brüstung 3.+4.OG**
*** Leitbeschreibung
*** Bezugsbeschreibung
Unterkonstruktion für vorgehängte hinterlüftete Fassade aus Tragprofilen und Wandhaltern, Wandhalter aus nichtrostendem Stahl, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
Brüstungen Leipziger Straße 3.-4.OG
Menge: 12,000 St
Leistungsbereichkatalog: 038
DIN276_18: 335
*Unterbeschreibung 1 Beschreibung*
im Bereich der Brüstungen 3.+4.OG

Abstand der Vorderseite der Bekleidungselemente zum Verankerungsgrund 900 mm, Brüstungsbreite 2800 mm, Brüstungshöhe 600 mm
Befestigung an den Unterkonstruktionen der vorbeschriebenen Pfeiler

bestehend  aus Querprofilen aus Alurohren und Quertraversen einschließlich. Aufnahme der Fensterbank, revisionierbar

Abrechnung über Stück Brüstung

Ausführung gemäß Positionsplanung Statik Natursteinfassade
Plan D028 Statik Natursteinfassade
DIN276_18: 335

**3.4.180 UK Stahl niro hinterlüft. Außenwandbekl. Brüstung 2.OG**
*** wie Position 3.4.170
jedoch

im Bereich der Brüstungen 2.OG

Brüstungshöhe 1250 mm in 2 verschiedenen Tiefen gestaffelt

Einbauort
Brüstungen Leipziger Straße 2.OG
Menge: 6,000 St
Leistungsbereichkatalog: 038
DIN276_18: 335

**3.4.190 UK Stahl niro hinterlüft. Außenwandbekl. Traufe**
*** Leitbeschreibung
Unterkonstruktion für vorgehängte hinterlüftete Fassade aus Tragprofilen und Wandhaltern, Wandhalter aus nichtrostendem Stahl, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
Traufe
Menge: 24,700 m2
Leistungsbereichkatalog: 038
DIN276_18: 335
*Unterbeschreibung 1 Beschreibung*
im Bereich der Traufe

Abstand der Vorderseite der Bekleidungselemente zum Verankerungsgrund an der Außenwand in unterschiedlichen Tiefen,

Höhe der Attika + Deckenplatte 165 cm an hochbewehrten Bauteilen,
dübellöcher für UK Naturstein fix vorgegebenen (siehe Planung), Bohrtiefe 80 mm

bestehend je Etage aus Einzelankerplatten als Winkel oder T- Schweißkonstruktionen mit U-Profilen und Laschen, Aufnahme der Attikabekleidung und der Sturzkästen der Natursteinbekleidung angepasst, U-Profile bilden einen 3 teiligen Rahmen in Profilierung der Natursteinbekleidung als Grundlage zur Befestigung mit Hinterschnittankern

Abrechnung über m² Rohbau

Ausführung gemäß Positionsplanung Statik Natursteinfassade
Plan D029 und  Statik Natursteinfassade
DIN276_18: 335

**3.4.200 UK Stahl niro hinterlüft. Außenwandbekl. Attika**
*** Leitbeschreibung
Unterkonstruktion für Attikabelag aus Tragprofilen und Wandhaltern, Wandhalter aus nichtrostendem Stahl, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
 Attika
Menge: 26,000 m
Leistungsbereichkatalog: 038
DIN276_18: 335
*Unterbeschreibung 1 Beschreibung*
im Bereich der Attika

Attika geneigt 2,5% auf Attikakrone montiert, Abstand Rohbau zur Hinterkante Attikaabdeckung 80-140 mm

Attikastärke 22 cm
dübellöcher für UK Naturstein fix vorgegebenen (siehe Planung), Bohrtiefe 80 mm

bestehend aus Einzelankerplatten als Winkel oder T- Schweißkonstruktionen mit U-Profilen L 750 mm als Attikaauflager, Abstand Auflager im Regelfall 1040 mm einschließlich. zusätzlicher Auflagerkonsolen im Bereich von Ecken und Gebäudeanschlüssen

Abrechnung über m Attika

Ausführung gemäß Positionsplanung Statik Natursteinfassade
Plan D029 und Statik Natursteinfassade
DIN276_18: 335

**3.4.210 UK Stahl niro hinterlüft. Außenwandbekl. Außenwand Pfeiler**
*** Leitbeschreibung
Unterkonstruktion für vorgehängte hinterlüftete Fassade aus Tragprofilen und Wandhaltern, Wandhalter aus nichtrostendem Stahl, Traglattung/-profil vertikal, aus Aluminium, Brandverhaltensklasse DIN EN 13501-1 A2 -s1, d0 (nichtbrennbar), Profile aus nichtrostendem Stahl, Verankerung der Unterkonstruktion in Normalbeton, justierbar, zwängungsfrei, den Formaten und der Befestigungsart der Bekleidungselemente entsprechend, mit thermischen Trennelementen, Dicke 5 mm, für vorgehängte hinterlüftete Außenwandbekleidung, für großformatige Bekleidungselemente aus Naturwerkstein, an Außenwand, verankern und ausrichten der Unterkonstruktion auf der Wandoberfläche entsprechend Genauigkeitsanforderung an die Ebenheit der Bekleidungsfläche, mit Grenzwerten für Ebenheitsabweichungen mit erhöhten Anforderungen DIN 18202 Ausgabe 2019-07 Tabelle 3 Zeile 7.

Einbauort
Pfeiler 8 - 14 Arkade
Menge: 54,000 m2
Leistungsbereichkatalog: 038
DIN276-1_08: 335
DIN276_18: 335
*Unterbeschreibung 1 Beschreibung*
Abstand der Vorderseite der Bekleidungselemente zum Verankerungsgrund an der Außenwand in unterschiedlichen Tiefen, Maximalabstand über 320 bis 340 mm

Pfeilerbreite 1000 mm, an hochbewehrten Stützen,
Befestigungsraum durch bis zu zwei Entwässerungs-rohrleitungen eingeschränkt, dübellöcher für UK Naturstein fix vorgegebenen (siehe Planung), Bohrtiefe 80 mm

bestehend je Pfeiler aus 2 vertikalen Hohlrohren und Einzelankerplatten als Winkel oder T- Schweißkonstruktionen mit U-Profilen und Laschen dem schrägen Verlauf der Natursteinbekleidung angepasst
Abrechnung über m² Rohbaufläche

Ausführung gemäß Positionsplanung Statik Natursteinfassade
Plan D031 und Statik Natursteinfassade
DIN276_18: 335

*Hinweis: Pfeilerbekleidungen 2.-4.OG - Nordfassade*

**3.4.220 Bekl. Naturwerkstein Pfeiler rechteckig Kalkstein H 4070 -4100 mm**
*** Leitbeschreibung
*** gemäß Ausführungsbeschreibung 1
Bekleidung aus Naturwerkstein, am Gebäude, an Pfeilern, Querschnitt rechteckig, Untergrund Beton, Gesteinsart Kalkstein, Oberfläche wassergestrahlt.
Menge: 4,000 St
Leistungsbereichkatalog: 014
DIN276-1_08: 345
DIN276_18: 335
*Unterbeschreibung 1 Beschreibung*
Ausbildung als Wandverkleidung, bestehend aus zwei übereinander angeordneten Elementen als U-Schale, mit Nullfuge zwischen den Elementen, seitlicher Anschluss an Fensterkonstruktion aus Metall und Natursteinplatten
bestehend aus Elementen:
Anzahl Elemente: 2
Anzahl Platten: 2 (1 je Element)

Gesamtabmessung aller Elemente
H = ca. 4100 mm
Gesamtfläche Naturstein
Plattendicke 80 mm, ca. 10,54 m² (2 Platten)
1. Element, Höhe ca. 2035 mm
- u-förmige Schale ohne Klebefugen aus einem Natursteinblock ausgearbeitet
- U- Schalen nicht rechtwinklig sondern dem Fassadenverlauf angepasst, jede Schale mit unterschiedlichen Abmessungen, Frontbreite  1300 mm, Breite der beiden Leibungen 607 - 647 mm, Kanten der Leibungsseiten als Sichtkanten

2. Element Höhe ca. 2035-2065 mm, wie 1. Element

beide Elemente übereinander angeordnet, mit Nullfuge verbunden, die anderen Fugen zu benachbarten Bauteilen als 10 mm Dehnfugen

Gesteinsartbekleidung Kalkstein
Material und Ausführung gemäß Ausführungsbeschreibung.
Oberfläche 1 - wassergestrahlt

Konstruktionsaufbau:
Montage an Stahlbetonstütze
- 20 cm Wärmedämmung
- 70 cm Luftschicht
- 8 cm Naturwerkstein

befestigen an Unterkonstruktion und Sonderankern aus nichtrostendem Stahl,  Unterkonstruktion gesondert beschrieben, Befestigung mit Ankerdornen, einschließlich Herstellen von Ankertaschen in den Platten, Plattenbefestigung in den Plattenfugen/ -stößen

Ausführung gemäß Architektenplan D10117LBV00A330_DE122; D10117LBV00A330_DE123_ D10117LBV00A330_DE021

Einbaubereich: Fassade Leipziger Straße 2. + 3.OG Achse LE + LF
DIN276_18: 335

**3.4.230 Bekl. Naturwerkstein Pfeiler rechteckig Kalkstein H 4070 - 4100 mm**
*** wie Position 3.4.220
jedoch

bestehend aus Elementen:
Anzahl Elemente: 2
Anzahl Platten: 2 (1 je Element)

Gesamtabmessung aller Elemente
H = ca. 4100 mm
Gesamtfläche Naturstein
Plattendicke 80 mm, ca. 10,6 m² (2 Platten)

1. Element, Höhe ca. 2035 mm
- Breite der beiden Leibungen 618 und 667 mm, sonst wie Leitbeschreibung

2. Element Höhe ca. 2035-2065 mm, wie 1. Element

Einbaubereich: Fassade Leipziger Straße 2.+3.OG Achse LD
Menge: 2,000 St
Leistungsbereichkatalog: 014
DIN276-1_08: 345
DIN276_18: 335

**3.4.240 Bekl. Naturwerkstein Pfeiler rechteckig Kalkstein H 4120 mm**
*** wie Position 3.4.220
jedoch

bestehend aus Elementen:
Anzahl Elemente: 2
Anzahl Platten: 2 (1 je Element)

Gesamtabmessung aller Elemente
H = ca. 4120 mm
Gesamtfläche Naturstein
Plattendicke 80 mm, ca. 9,36 m² (2 Platten)

1. Element, Höhe ca. 2035 mm
- Breite der beiden Leibungen 462 und 511 mm, Frontansicht schräg stehend zur Fassade, Leibungen auf einer Ebene rechtwinklig zur Fassade sonst wie Leitbeschreibung

2. Element Höhe ca. 2085 mm, weitere Abmessungen wie 1. Element
Konstruktionsaufbau:
Montage an Stahlbetonstütze
- 20 cm Wärmedämmung
- 54 cm Luftschicht
- 8 cm Naturwerkstein
Einbaubereich: Fassade Leipziger Straße 2.+3.OG Achse LC
Menge: 2,000 St
Leistungsbereichkatalog: 014
DIN276-1_08: 345
DIN276_18: 335

**3.4.250 Bekl. Naturwerkstein Pfeiler rechteckig Kalkstein H 4120 mm**
*** wie Position 3.4.220
jedoch

bestehend aus Elementen:
Anzahl Elemente: 2
Anzahl Platten: 2 (1 je Element)

Gesamtabmessung aller Elemente
H = ca. 4120 mm
Gesamtfläche Naturstein
Plattendicke 80 mm, ca. 8,13 m² (2 Platten)

1. Element, Höhe ca. 2035 mm
- Breite der beiden Leibungen 312 und 362 mm, Frontansicht schräg stehend zur Fassade, Leibungen auf einer Ebene rechtwinklig zur Fassade sonst wie Leitbeschreibung

2. Element Höhe ca. 2085 mm, weitere Abmesszungen wie 1. Element

Konstruktionsaufbau:
Montage an Stahlbetonstütze
- 20 cm Wärmedämmung
- 38 cm Luftschicht
- 8 cm Naturwerkstein

Einbaubereich: Fassade Leipziger Straße 2.+3.OG Achse LB
Menge: 2,000 St
Leistungsbereichkatalog: 014
DIN276-1_08: 345
DIN276_18: 335

**3.4.260 Bekl. Naturwerkstein Pfeiler rechteckig Kalkstein H 4120 mm**
*** wie Position 3.4.220
jedoch

bestehend aus Elementen:
Anzahl Elemente: 2
Anzahl Platten: 2 (1 je Element)

Gesamtabmessung aller Elemente
H = ca. 4120 mm
Gesamtfläche Naturstein
Plattendicke 80 mm, ca. 7,11 m² (2 Platten)

1. Element, Höhe ca. 2035 mm
- Breite der beiden Leibungen 208 und 217 mm, Frontansicht schräg stehend zur Fassade, Leibungen auf einer Ebene rechtwinklig zur Fassade sonst wie Leitbeschreibung

2. Element Höhe ca. 2085 mm, weitere Abmessungen wie 1. Element

Konstruktionsaufbau:
Montage an Stahlbetonstütze
- 20 cm Wärmedämmung
- 43 cm Luftschicht
- 8 cm Naturwerkstein

Ausführung gemäß Architektenplan D10117LBV00A330_DE101

Einbaubereich: Fassade Leipziger Straße 2.+3.OG Achse LA
Menge: 2,000 St
Leistungsbereichkatalog: 014
DIN276-1_08: 345
DIN276_18: 335

**3.4.270 Bekl. Naturwerkstein Pfeiler rechteckig Kalkstein H 4120 mm**
*** wie Position 3.4.220
jedoch

bestehend aus Elementen:
Anzahl Elemente: 2
Anzahl Platten: 2 (1 je Element)

Gesamtabmessung aller Elemente
H = ca. 4120 mm
Gesamtfläche Naturstein
Plattendicke 80 mm, ca. 8,73 m² (2 Platten)

1. Element, Höhe ca. 2035 mm
- Breite der beiden Leibungen 145 und 675 mm, Frontansicht schräg stehend zur Fassade, Leibungen auf einer Ebene rechtwinklig zur Fassade sonst wie Leitbeschreibung

2. Element Höhe ca. 2085 mm, weitere Abmessungen wie 1. Element

Konstruktionsaufbau:
Montage an Stahlbetonstütze
- 20 cm Wärmedämmung
- 84 cm Luftschicht
- 8 cm Naturwerkstein

Ausführung gemäß Architektendetail D10117LBV00A330_DE270

Einbaubereich: Fassade Leipziger Straße 2.+3.OG Achse LG
Menge: 2,000 St
Leistungsbereichkatalog: 014
DIN276-1_08: 345
DIN276_18: 335

**3.4.280 Bekl. Naturwerkstein Pfeiler rechteckig Kalkstein H 3260-3290 mm**
*** wie Position 3.4.220
jedoch

bestehend aus Elementen:
Anzahl Elemente: 2
Anzahl Platten: 2 (1 je Element)

Gesamtabmessung aller Elemente
H = ca. 3290 mm
Gesamtfläche Naturstein
Plattendicke 80 mm, ca. 8,4 m² (2 Platten)

1. Element, Höhe ca. 1630 mm
- u-förmige Schale ohne Klebefugen aus einem Natursteinblock ausgearbeitet
- U- Schalen nicht rechtwinklig sondern dem Fassadenverlauf angepasst, jede Schale mit unterschiedlichen Abmessungen, Frontbreite  1300 mm, Breite der beiden Leibungen 607 und 647 mm, Kanten der Leibungsseiten als Sichtkanten

2. Element Höhe ca. 1660 mm, weitere Abmessungen wie 1. Element
Einbaubereich: Fassade Leipziger Straße 4.OG Achse LE + LF
Menge: 2,000 St
Leistungsbereichkatalog: 014
DIN276-1_08: 345
DIN276_18: 335

**3.4.290 Bekl. Naturwerkstein Pfeiler rechteckig Kalkstein H 3260-3290 mm**
*** wie Position 3.4.220
jedoch

bestehend aus Elementen:
Anzahl Elemente: 2
Anzahl Platten: 2 (1 je Element)

Gesamtabmessung aller Elemente
H = ca. 3290 mm
Gesamtfläche Naturstein
Plattendicke 80 mm, ca. 8,5 m² (2 Platten)

1. Element, Höhe ca. 1630 mm
- Breite der beiden Leibungen 618 und 667 mm, sonst wie Leitbeschreibung

2. Element Höhe ca. 1660 mm, weitere Abmessungen  wie 1. Element
Einbaubereich: Fassade Leipziger Straße 4.OG Achse LD
Menge: 1,000 St
Leistungsbereichkatalog: 014
DIN276-1_08: 345
DIN276_18: 335

**3.4.300 Bekl. Naturwerkstein Pfeiler rechteckig Kalkstein H 3260-3290 mm**
*** wie Position 3.4.220
jedoch

bestehend aus Elementen:
Anzahl Elemente: 2
Anzahl Platten: 2 (1 je Element)

Gesamtabmessung aller Elemente
H = ca. 3290 mm
Gesamtfläche Naturstein
Plattendicke 80 mm, ca. 7,48 m² (2 Platten)

1. Element, Höhe ca. 1630 mm
- Breite der beiden Leibungen 462 und 511 mm, Frontansicht schräg stehend zur Fassade, Leibungen auf einer Ebene rechtwinklig zur Fassade sonst wie Leitbeschreibung

2. Element Höhe ca. 1660 mm, weitere Abmessungen wie 1. Element

Konstruktionsaufbau:
Montage an Stahlbetonstütze
- 20 cm Wärmedämmung
- 54 cm Luftschicht
- 8 cm Naturwerkstein

Einbaubereich: Fassade Leipziger Straße 4.OG Achse LC
Menge: 1,000 St
Leistungsbereichkatalog: 014
DIN276-1_08: 345
DIN276_18: 335

**3.4.310 Bekl. Naturwerkstein Pfeiler rechteckig Kalkstein H 3260-3290 mm**
*** wie Position 3.4.220
jedoch

bestehend aus Elementen:
Anzahl Elemente: 2
Anzahl Platten: 2 (1 je Element)

Gesamtabmessung aller Elemente
H = ca. 3290 mm
Gesamtfläche Naturstein
Plattendicke 80 mm, ca. 6,49 m² (2 Platten)

1. Element, Höhe ca. 1630 mm
- Breite der beiden Leibungen 312 und 362 mm, Frontansicht schräg stehend zur Fassade, Leibungen auf einer Ebene rechtwinklig zur Fassade sonst wie Leitbeschreibung

2. Element Höhe ca. 1660 mm, weitere Abmessungen wie 1. Element

Konstruktionsaufbau:
Montage an Stahlbetonstütze
- 20 cm Wärmedämmung
- 38 cm Luftschicht
- 8 cm Naturwerkstein

Einbaubereich: Fassade Leipziger Straße 4.OG Achse LB
Menge: 1,000 St
Leistungsbereichkatalog: 014
DIN276-1_08: 345
DIN276_18: 335

**3.4.320 Bekl. Naturwerkstein Pfeiler rechteckig Kalkstein H 3260-3290 mm**
*** wie Position 3.4.220
jedoch

bestehend aus Elementen:
Anzahl Elemente: 2
Anzahl Platten: 2 (1 je Element)

Gesamtabmessung aller Elemente
H = ca. 3290 mm
Gesamtfläche Naturstein
Plattendicke 80 mm, ca. 5,68 m² (2 Platten)

1. Element, Höhe ca. 1630 mm
- Breite der beiden Leibungen 208 und 217 mm, Frontansicht schräg stehend zur Fassade, Leibungen auf einer Ebene rechtwinklig zur Fassade sonst wie Leitbeschreibung

2. Element Höhe ca. 1660 mm, weitere Abmessungen wie 1. Element

Konstruktionsaufbau:
Montage an Stahlbetonstütze
- 20 cm Wärmedämmung
- 43 cm Luftschicht
- 8 cm Naturwerkstein

Einbaubereich: Fassade Leipziger Straße 4.OG Achse LA
Menge: 1,000 St
Leistungsbereichkatalog: 014
DIN276-1_08: 345
DIN276_18: 335

**3.4.330 Bekl. Naturwerkstein Pfeiler rechteckig Kalkstein H 3260-3290 mm**
*** wie Position 3.4.220
jedoch

bestehend aus Elementen:
Anzahl Elemente: 2
Anzahl Platten: 2 (1 je Element)

Gesamtabmessung aller Elemente
H = ca. 3290 mm
Gesamtfläche Naturstein
Plattendicke 80 mm, ca. 6,97 m² (2 Platten)

1. Element, Höhe ca. 1630 mm
- Breite der beiden Leibungen 145 und 675 mm, Frontansicht schräg stehend zur Fassade, Leibungen auf einer Ebene rechtwinklig zur Fassade sonst wie Leitbeschreibung

2. Element Höhe ca. 1660 mm, weitere Abmessungen wie 1. Element

Konstruktionsaufbau:
Montage an Stahlbetonstütze
- 20 cm Wärmedämmung
- 84 cm Luftschicht
- 8 cm Naturwerkstein

Einbaubereich: Fassade Leipziger Straße 4.OG Achse LG
Menge: 1,000 St
Leistungsbereichkatalog: 014
DIN276-1_08: 345
DIN276_18: 335

**3.4.340 Bekl. Naturwerkstein Pfeiler rechteckig Kalkstein H 1650 mm**
*** wie Position 3.4.220
jedoch

bestehend aus Elementen:
Anzahl Elemente: 1
Anzahl Platten: 1 (1 je Element)

Gesamtabmessung aller Elemente
H = ca. 1650 mm
Gesamtfläche Naturstein
Plattendicke 80 mm, ca. 4,01 m² (1 Platte)

1. Element, Höhe 1650 mm
- u-förmige Schale ohne Klebefugen aus einem Natursteinblock ausgearbeitet
- U- Schalen nicht rechtwinklig sondern dem Fassadenverlauf angepasst, jede Schale mit unterschiedlichen Abmessungen, Frontbreite  1300 mm, Abmessungen der Leibungen, Leibung 1 Breite 607 mm, Höhe 1650 mm, Leibung 2, Breite 647 mm, Höhe 1130 mm, Kanten der Leibungsseiten als Sichtkanten, Frontplatte mit zwei Fugeneinschnitten B 10 mm, T20 mm über die Plattenhöhe zur Andeutung von Fugen

2. Element entfällt

Ausführung gemäß Architektenplan D10117LBV00A360_DE003

Einbaubereich: Fassade Leipziger Straße 4.OG Achse LE + LF
Menge: 2,000 St
Leistungsbereichkatalog: 014
DIN276_18: 335

**3.4.350 Bekl. Naturwerkstein Pfeiler rechteckig Kalkstein H 1650 mm**
*** wie Position 3.4.220
jedoch

bestehend aus Elementen:
Anzahl Elemente: 1
Anzahl Platten: 1 (1 je Element)

Gesamtabmessung aller Elemente
H = ca. 1650 mm
Gesamtfläche Naturstein
Plattendicke 80 mm, ca. 3,93 m² (1 Platte)

1. Element, Höhe 1650 mm
- u-förmige Schale ohne Klebefugen aus einem Natursteinblock ausgearbeitet
- U- Schalen nicht rechtwinklig sondern dem Fassadenverlauf angepasst, jede Schale mit unterschiedlichen Abmessungen, Frontbreite  1300 mm, Abmessungen der Leibungen, Leibung 1 Breite 618 mm, Höhe 1650 mm, Leibung 2, Breite 667 mm, Höhe 1130 mm, Kanten der Leibungsseiten als Sichtkanten, Frontplatte mit zwei Fugeneinschnitten B 10 mm, T20 mm über die Plattenhöhe zur Andeutung von Fugen

2. Element entfällt

Einbaubereich: Fassade Leipziger Straße 4.OG Achse LD
Menge: 1,000 St
Leistungsbereichkatalog: 014
DIN276_18: 335

**3.4.360 Bekl. Naturwerkstein Pfeiler rechteckig Kalkstein H 1650 mm**
*** wie Position 3.4.220
jedoch

bestehend aus Elementen:
Anzahl Elemente: 1
Anzahl Platten: 1 (1 je Element)

Gesamtabmessung aller Elemente
H = ca. 1650 mm
Gesamtfläche Naturstein
Plattendicke 80 mm, ca. 3,48 m² (1 Platte)

1. Element, Höhe 1650 mm
- u-förmige Schale ohne Klebefugen aus einem Natursteinblock ausgearbeitet
- U- Schalen nicht rechtwinklig sondern dem Fassadenverlauf angepasst, jede Schale mit unterschiedlichen Abmessungen, Frontbreite  1300 mm, Abmessungen der Leibungen, Leibung 1 Breite 462 mm, Höhe 1650 mm, Leibung 2, Breite  511 mm, Höhe 1130 mm, Kanten der Leibungsseiten als Sichtkanten, Frontplatte mit zwei Fugeneinschnitten B 10 mm, T20 mm über die Plattenhöhe zur Andeutung von Fugen

2. Element entfällt

Konstruktionsaufbau:
Montage an Stahlbetonstütze
- 20 cm Wärmedämmung
- 54 cm Luftschicht
- 8 cm Naturwerkstein

Einbaubereich: Fassade Leipziger Straße 4.OG Achse LC
Menge: 1,000 St
Leistungsbereichkatalog: 014
DIN276_18: 335

**3.4.370 Bekl. Naturwerkstein Pfeiler rechteckig Kalkstein H 1650 mm**
*** wie Position 3.4.220
jedoch

bestehend aus Elementen:
Anzahl Elemente: 1
Anzahl Platten: 1 (1 je Element)

Gesamtabmessung aller Elemente
H = ca. 1650 mm
Gesamtfläche Naturstein
Plattendicke 80 mm, ca. 3,07 m² (1 Platte)

1. Element, Höhe 1650 mm
- u-förmige Schale ohne Klebefugen aus einem Natursteinblock ausgearbeitet
- U- Schalen nicht rechtwinklig sondern dem Fassadenverlauf angepasst, jede Schale mit unterschiedlichen Abmessungen, Frontbreite  1300 mm, Abmessungen der Leibungen, Leibung 1 Breite 312 mm, Höhe 1650 mm, Leibung 2, Breite  362 mm, Höhe 1130 mm, Kanten der Leibungsseiten als Sichtkanten, Frontplatte mit zwei Fugeneinschnitten B 10 mm, T20 mm über die Plattenhöhe zur Andeutung von Fugen

2. Element entfällt

Konstruktionsaufbau:
Montage an Stahlbetonstütze
- 20 cm Wärmedämmung
- 38 cm Luftschicht
- 8 cm Naturwerkstein

Einbaubereich: Fassade Leipziger Straße 4.OG Achse LB
Menge: 1,000 St
Leistungsbereichkatalog: 014
DIN276_18: 335

**3.4.380 Bekl. Naturwerkstein Pfeiler rechteckig Kalkstein H 1650 mm**
*** wie Position 3.4.220
jedoch

bestehend aus Elementen:
Anzahl Elemente: 1
Anzahl Platten: 1 (1 je Element)

Gesamtabmessung aller Elemente
H = ca. 1650 mm
Gesamtfläche Naturstein
Plattendicke 80 mm, ca. 2,73 m² (1 Platte)

1. Element, Höhe 1650 mm
- u-förmige Schale ohne Klebefugen aus einem Natursteinblock ausgearbeitet
- U- Schalen nicht rechtwinklig sondern dem Fassadenverlauf angepasst, jede Schale mit unterschiedlichen Abmessungen, Frontbreite  1300 mm, Abmessungen der Leibungen, Leibung 1 Breite 210 mm, Höhe 1650 mm, Leibung 2, Breite  215 mm, Höhe 1130 mm, Kanten der Leibungsseiten als Sichtkanten, Frontplatte mit zwei Fugeneinschnitten B 10 mm, T20 mm über die Plattenhöhe zur Andeutung von Fugen

2. Element entfällt

Konstruktionsaufbau:
Montage an Stahlbetonstütze
- 20 cm Wärmedämmung
- 43 cm Luftschicht
- 8 cm Naturwerkstein
Einbaubereich: Fassade Leipziger Straße 4.OG Achse LA
Menge: 1,000 St
Leistungsbereichkatalog: 014
DIN276_18: 335

**3.4.390 Bekl. Naturwerkstein Pfeiler rechteckig Kalkstein H 1650 mm**
*** wie Position 3.4.220
jedoch

bestehend aus Elementen:
Anzahl Elemente: 1
Anzahl Platten: 1 (1 je Element)

Gesamtabmessung aller Elemente
H = ca. 1650 mm
Gesamtfläche Naturstein
Plattendicke 80 mm, ca. 3,15 m² (1 Platte)

1. Element, Höhe 1650 mm
- u-förmige Schale ohne Klebefugen aus einem Natursteinblock ausgearbeitet
- U- Schalen nicht rechtwinklig sondern dem Fassadenverlauf angepasst, jede Schale mit unterschiedlichen Abmessungen, Frontbreite  1300 mm, Abmessungen der Leibungen, Leibung 1 Breite 150 mm, Höhe 1650 mm, Leibung 2, Breite 670 mm, Höhe 1130 mm, Kanten der Leibungsseiten als Sichtkanten, Frontplatte mit zwei Fugeneinschnitten B 10 mm, T20 mm über die Plattenhöhe zur Andeutung von Fugen

2. Element entfällt

Konstruktionsaufbau:
Montage an Stahlbetonstütze
- 20 cm Wärmedämmung
- 84 cm Luftschicht
- 8 cm Naturwerkstein
Einbaubereich: Fassade Leipziger Straße 4.OG Achse LG
Menge: 1,000 St
Leistungsbereichkatalog: 014
DIN276_18: 335

**3.4.400 Bekleidung Naturwerkstein Wand Kalkstein Brüstung Höhe 600 mm**
*** Leitbeschreibung
*** gemäß Ausführungsbeschreibung 1
Bekleidung aus Naturwerkstein, am Gebäude außen, an Wänden, mit Luftschicht, vor vorh. Dämmschicht, Untergrund Beton, Gesteinsart Kalkstein, Oberfläche wassergestrahlt, Ausführung gemäß Zeichnung
Ausführung gemäß Architektenplan D10117LBV00A330_DE022

Einbauort: Brüstungsbereich unter Fenstern- Ansicht Nord, 3.+4.OG Achse LE-LG
Menge: 4,000 St
Leistungsbereichkatalog: 014
DIN276-1_08: 335
DIN276_18: 335
*Unterbeschreibung 1 Beschreibung*
Montage im Bereich der Brüstungen einschließlich. Sturzbekleidung
Anschluss an Fensterkonstruktion aus Metall, ohne Klebefugen aus einem Natursteinblock ausgearbeitet, Fugen zu Nachbarbauteilen offen, Fugen werden nachträglich geschlossen, Verfugung wird gesondert vergütet,
Abmessungen
Plattendicke 80 mm
Natursteinfläche ca. 2,99 m²

L-Förmige Platte aus einem Block ohne Klebefugen, bestehend aus - Frontansicht, Höhe 600 mm, Breite 3490- 3493 mm, mit  dreiseitiger Aussparung Breite 2790 mm, Höhe 305 mm, mittig am oberen Rand der Frontansicht angeordnet, von oberer Pfeilerbekleidung abgedeckt und untere Ansicht (Sturzbekleidung), Tiefe 587 - 637 mm, Breite 2950 mm, mittig vom unteren Rand der Frontplatte, rechtwinklig zur Frontplatten, keine Fuge zwischen Frontansicht und Sturzbekleidung, eingefräste Tropfnut 5/10 mm

einschließlich. Insektenschutz  am Anschluss der Sturzbekleidung an das Fenster als Lochstreifen, aus nichtrostendem Stahl, schwarz lackiert, Breite 100 mm, bis zu 2fach gekantet, an Natursteinplatte rückseitig verdeckt befestigt

Ausbildung der Kantenfläche der Frontplatte und der Kanten der der Sturzbekleidung Richtung Fensterelement als Sichtfläche analog Plattenoberfläche, einschließlich Kalibrieren der Kante auf gleichmäßige Plattenstärke.

Gesteinsartbekleidung Kalkstein
Material und Ausführung gemäß Ausführungsbeschreibung.
Oberfläche 1 -  wassergestrahlt

Konstruktionsaufbau:
- 22 cm Wärmedämmung
- 64 cm Luftschicht Bereich Frontplatte
-  8 cm Naturwerkstein,

befestigen an Unterkonstruktion und Sonderankern aus nichtrostendem Stahl,  Unterkonstruktion gesondert beschrieben, Befestigung mit Ankerdornen, einschließlich Herstellen von Ankertaschen in den Platten, Plattenbefestigung in den Plattenfugen/ -stößen bzw. mittels Hinterschnittankern

**3.4.410 Bekleidung Naturwerkstein Wand Kalkstein Brüstung Höhe 600 mm**
*** wie Position 3.4.400
jedoch

Abmessungen
Plattendicke 80 mm
Natursteinfläche ca. 2,86 m²
Ausbildung wie Leitbeschreibung jedoch die untere Ansicht (Sturzbekleidung), Tiefe variabel  512 - 617 mm

Einbauort: Brüstungsbereich unter Fenstern- Ansicht Nord, 3.+4.OG Achse LC-LD
Menge: 2,000 St
Leistungsbereichkatalog: 014
DIN276-1_08: 335
DIN276_18: 335

**3.4.420 Bekleidung Naturwerkstein Wand Kalkstein Brüstung Höhe 600 mm**
*** wie Position 3.4.400
jedoch

Abmessungen
Plattendicke 80 mm
Natursteinfläche ca. 2,45 m²

Ausbildung wie Leitbeschreibung jedoch die untere Ansicht (Sturzbekleidung), Tiefe variabel  356 - 461 mm

Einbauort: Brüstungsbereich unter Fenstern- Ansicht Nord, 3.+4.OG Achse LB-LC
Menge: 2,000 St
Leistungsbereichkatalog: 014
DIN276-1_08: 335
DIN276_18: 335

**3.4.430 Bekleidung Naturwerkstein Wand Kalkstein Brüstung Höhe 600 mm**
*** wie Position 3.4.400
jedoch

Abmessungen
Plattendicke 80 mm
Natursteinfläche ca. 1,99 m²

Ausbildung wie Leitbeschreibung jedoch die untere Ansicht (Sturzbekleidung), Tiefe variabel 200 - 305 mm

Einbauort: Brüstungsbereich unter Fenstern- Ansicht Nord, 3.+4.OG Achse LA-LB
Menge: 2,000 St
Leistungsbereichkatalog: 014
DIN276-1_08: 335
DIN276_18: 335

**3.4.440 Bekleidung Naturwerkstein Wand Kalkstein Brüstung Höhe 600 mm 2 teilig**
*** wie Position 3.4.400
jedoch

Abmessungen
Plattendicke 80 mm
Natursteinfläche ca. 2,99 m²

Ausbildung wie Leitbeschreibung jedoch Frontplatte als 2 teilige Platte mit Fuge, ein Randbereich bis zum Ausschnitt als separate Platte

Einbauort: Brüstungsbereich unter Fenstern- Ansicht Nord, 3.+4.OG Achse LD-LE
Menge: 2,000 St
Leistungsbereichkatalog: 014
DIN276-1_08: 335
DIN276_18: 335

**3.4.450 Bekl. Naturwerkstein Brüstung Platte bis 0,5m2 Kalkstein**
*** Leitbeschreibung
Bekleidung aus Naturwerkstein, am Gebäude außen, an Brüstungen, mit Luftschicht, vor vorh. Dämmschicht, Untergrund Beton, Plattengröße bis 0,5 m2, Gesteinsart Kalkstein, Oberfläche wassergestrahlt.
Menge: 5,750 m2
Leistungsbereichkatalog: 014
DIN276-1_08: 335
DIN276_18: 335
*Unterbeschreibung 1 Beschreibung*
Montage im Bereich der Brüstungen

als einzelne Platten zwischen den vorbeschriebenen Brüstungsbekleidungen, Fugen zu angrenzenden Bauteilen offen, Fugen werden nachträglich geschlossen, Verfugung wird gesondert vergütet,
Plattendicke 80 mm
Einzelgröße ca. 0,5 m²

Gesteinsartbekleidung Kalkstein
Material und Ausführung gemäß Ausführungsbeschreibung.
Oberfläche 1 -  wassergestrahlt

Konstruktionsaufbau:
- 22 cm Wärmedämmung
- 18 - 64 cm Luftschicht Bereich Frontplatte
-  8 cm Naturwerkstein,

befestigen an Unterkonstruktion der vorbeschriebenen Brüstungsbekleidungen

**3.4.460 Bekleidung Naturwerkstein Wand Kalkstein Brüstung/ Fensterbank Höhe 295 mm**
*** Leitbeschreibung
*** gemäß Ausführungsbeschreibung 1
Bekleidung aus Naturwerkstein, am Gebäude außen, an Wänden, mit Luftschicht, vor vorh. Dämmschicht, Untergrund Beton, Gesteinsart Kalkstein, Oberfläche wassergestrahlt, Ausführung gemäß Zeichnung
Zeichnungs-Nr.  D10117LBV00A330_DE022

Einbauort: Fensterbank unter Fenstern- Ansicht Nord, 3.+4.OG Achse LD-LG
Menge: 6,000 St
Leistungsbereichkatalog: 014
DIN276-1_08: 335
DIN276_18: 335
*Unterbeschreibung 1 Beschreibung*
Montage im Bereich der Brüstungen einschließlich. Fensterbank

Ausbildung als Wandbekleidung, als zusammengesetzte  L-Schale, Anschluss an Fensterkonstruktion aus Metall und Natursteinplatten, Fugen als  Klebefugen, Fugen zu Nachbarbauteilen offen, Fugen werden nachträglich geschlossen, Verfugung wird gesondert vergütet,
bestehend aus Elementen:
Anzahl Elemente: 1
Anzahl Platten: 2 (2 je Element)

Gesamtabmessung aller Elemente
B = 2790 mm
Gesamtfläche Naturstein
Plattendicke 80 mm, ca. 2,55 m² (2 Platten)
Element bestehend aus
- Frontplatte 1, Höhe 295 mm, Breite 2790 mm,  obere Kante als Sichtkante mit 3 % Gefälle in Richtung Gebäude, Anschluss an Fensterbank mittels Pressfuge, in 3% Gefälle
- Fensterbankplatte 1, Tiefe 587 - 637 mm, Breite 2790 mm, mit 3% Neigung in Richtung Fenster an Frontplatte befestigt, eingefräste Tropfnut 5/10 mm, Gesamttiefe gemäß Leibungstiefe angrenzender Pfeiler,

einschließlich. Insektenschutz  am Anschluss der Sturzbekleidung an das Fenster als Lochstreifen, aus nichtrostendem Stahl, schwarz lackiert, Breite 100 mm, bis zu 2fach gekantet, an Natursteinplatte rückseitig verdeckt befestigt

Ausbildung der Kantenfläche der Frontplatte und der Kanten der der Fensterbank Richtung Fensterelement als Sichtfläche analog Plattenoberfläche, einschließlich Kalibrieren der Kante auf gleichmäßige Plattenstärke.

Gesteinsartbekleidung Kalkstein
Material und Ausführung gemäß Ausführungsbeschreibung.
Oberfläche 1 -  wassergestrahlt

Konstruktionsaufbau:
- 22 cm Wärmedämmung
- 64 cm Luftschicht Bereich Frontplatte
-  8 cm Naturwerkstein,

befestigen mit Unterkonstruktion und Sonderankern aus nichtrostendem Stahl, Werkstoff-Nr. 1.4571, an seitlichen Unterkonstruktionen der Pfeiler angebracht, Befestigungsraum durch Entwässerungsrohrleitungen und bauseitiger Rinne unterhalb der Fensterbank eingeschränkt,  einschließlich Herstellen von Ankertaschen in den Platten, gesamte Konstruktion mittels Hinterschnittankern  bzw. in den Fugen befestigt

Fensterbank einschließlich. Frontplatte revisionierbar zum Austausch der Gläser

**3.4.470 Bekleidung Naturwerkstein Wand Kalkstein Brüstung Höhe 295 mm**
*** wie Position 3.4.460
jedoch

bestehend aus Elementen:
Anzahl Elemente: 1
Anzahl Platten: 2 (2 je Element)

Gesamtabmessung aller Elemente
B = 2790 mm
Gesamtfläche Naturstein
Plattendicke 80 mm, ca. 2,42 m² (2 Platten)

- Frontplatte wie Leitbeschreibung
- Fensterbankplatte Tiefe variabel  512 - 617 mm, sonst wie Leitbeschreibung

Einbauort: Brüstungsbereich unter Fenstern- Ansicht Nord, 3.+4.OG Achse LC-LD
Menge: 2,000 St
Leistungsbereichkatalog: 014
DIN276-1_08: 335
DIN276_18: 335

**3.4.480 Bekleidung Naturwerkstein Wand Kalkstein Brüstung Höhe 295 mm**
*** wie Position 3.4.460
jedoch

bestehend aus Elementen:
Anzahl Elemente: 1
Anzahl Platten: 2 (2 je Element)

Gesamtabmessung aller Elemente
B = 2790 / 2950 mm
Gesamtfläche Naturstein
Plattendicke 80 mm, ca. 2,0 m² (2 Platten)

- Frontplatte wie Leitbeschreibung
- Fensterbankplatte Tiefe variabel  356 - 461 mm, sonst wie Leitbeschreibung

Einbauort: Brüstungsbereich unter Fenstern- Ansicht Nord, 3.+4.OG Achse LB-LC
Menge: 2,000 St
Leistungsbereichkatalog: 014
DIN276-1_08: 335
DIN276_18: 335

**3.4.490 Bekleidung Naturwerkstein Wand Kalkstein Brüstung Höhe 295 mm**
*** wie Position 3.4.460
jedoch

bestehend aus Elementen:
Anzahl Elemente: 1
Anzahl Platten: 2 (2 je Element)

Gesamtabmessung aller Elemente
B = 2790 / 2950 mm
Gesamtfläche Naturstein
Plattendicke 80 mm, ca. 1,56 m² (2 Platten)

- Frontplatte wie Leitbeschreibung
- Fensterbankplatte Tiefe variabel  200 - 305 mm, sonst wie Leitbeschreibung

Einbauort: Brüstungsbereich unter Fenstern- Ansicht Nord, 3.+4.OG Achse LA-LB
Menge: 2,000 St
Leistungsbereichkatalog: 014
DIN276-1_08: 335
DIN276_18: 335

**3.4.500 Bekleidung Naturwerkstein Wand Kalkstein Sturzkasten 4.OG**
*** Leitbeschreibung
*** gemäß Ausführungsbeschreibung 1
Bekleidung aus Naturwerkstein, am Gebäude außen, an Wänden, mit Luftschicht, vor vorh. Dämmschicht/ Fensterelement, Untergrund Beton, Gesteinsart Kalkstein, Oberfläche wassergestrahlt, Ausführung gemäß Zeichnung
Ausführung gemäß ArchitektenplanD10117LBV00A330_DE121; D10117LBV00A360_D001

Einbauort: Sturzkästen - Ansicht Nord, 4.OG
Menge: 6,000 St
Leistungsbereichkatalog: 014
DIN276-1_08: 335
DIN276_18: 335
*Unterbeschreibung 1 Beschreibung*
Montage im Bereich der Brüstungen einschließlich. Sturzbekleidung
Anschluss an Fensterkonstruktion aus Metall und Natursteinplatten ohne Klebefugen aus einem Natursteinblock ausgearbeitet, Fugen zu Nachbarbauteilen offen, Fugen werden nachträglich geschlossen, Verfugung wird gesondert vergütet,
Bekleidung grenzt oberhalb an Traufbekleidung aus Naturstein und unterhalb an Fensterelement und an angrenzende Pfeilerbekleidungen

Gesamtabmessung Bekleidung
L = 2790 mm  (Front)
H = 1050 mm (Front)
Tiefe = 150mm (Sturz)
Plattendicke 80 mm
Natursteinfläche ca. 3,35 m²

L-Förmige Platte  aus einem Block ohne Klebefugen, bestehend aus Frontansicht, Höhe 1050 mm, Breite 2770 mm, und- untere Ansicht (Sturzbekleidung), Tiefe 150 mm, Breite 2770 mm,  keine Fuge zwischen Frontansicht und Sturzbekleidung, eingefräste Tropfnut 5/10 mm

einschließlich. Insektenschutz  am Anschluss der Sturzbekleidung an das Fenster als Lochstreifen, aus nichtrostendem Stahl, schwarz lackiert, Breite 100 mm, bis zu 2fach gekantet, an Natursteinplatte rückseitig verdeckt befestigt

Oberfläche 2 - wassergestrahlt und gestockt
Ausführung gemäß Ausführungsbeschreibung

Konstruktionsaufbau:
- 20 cm Wärmedämmung
-  7 cm Luft Bereich Frontplatte / Sturzbereich
-  8 cm Naturwerkstein,

Frontplatte an zwei Edelstahlkonsolen mittels senkrechten U-Rechteckrohren und  Hinterschnittankern befestigt, einschließlich Herstellen von Ankertaschen in den Platten, Konstruktion abnehmbar zu Revisionszwecken

**3.4.510 Bekleidung Naturwerkstein Wand Kalkstein Traufe**
*** Leitbeschreibung
*** gemäß Ausführungsbeschreibung 1
Bekleidung aus Naturwerkstein, am Gebäude außen, an Wänden, mit Luftschicht, vor vorh. Dämmschicht/ Fensterelement, Untergrund Beton, Gesteinsart Kalkstein, Oberfläche wassergestrahlt, Ausführung gemäß Zeichnung
Ausführung gemäß Architektenplan  D10117LBV00A330_DE001-004; D10117LBV00A330_DE122; D10117LBV00A330_DE121

Einbauort: Traufe  Ansicht Nord, 4.OG
Menge: 6,000 St
Leistungsbereichkatalog: 014
DIN276-1_08: 335
DIN276_18: 335
*Unterbeschreibung 1 Beschreibung*
Montage im Bereich der Traufe einschließlich. Sturzbekleidung, Anschluss an Fensterkonstruktion aus  Natursteinplatten
ohne Klebefugen aus einem Natursteinblock ausgearbeitet, Fugen zu Nachbarbauteilen offen, Fugen werden nachträglich geschlossen, Verfugung wird gesondert vergütet,
Gesamtabmessung Bekleidung
L = 2775 - 2830mm  (Frontansicht)
H = 600 mm (Frontansicht)
sichtbare Tiefe = 0 - 660mm (Sturzansicht)
reell: 80 - 710 mm
Plattendicke 80 mm
Natursteinfläche ca.2,8 m²

L-Förmige Platte aus einem Block ohne Klebefugen, bestehend aus  Frontansicht, Höhe 600 mm, Breite 2775-2830 mm, Oberkante als Sichtkante mit 5% Neigung, untere Ansicht (Sturzbekleidung), Tiefe 0-650 mm, Breite 2775-2830 mm, keine Fuge zwischen Frontansicht und Sturzbekleidung, eingefräste Tropfnut 5/10 mm, jede Platte individuell angepasst

einschließlich. Insektenschutzgitter, schwarz beschichtet, Zuschnitt 120 mm, bis zu 2fach gekantet

Oberfläche 1 - wassergestrahlt
Ausführung gemäß Ausführungsbeschreibung

Konstruktionsaufbau:
- 20 cm Wärmedämmung
-  7 - 75 cm Luft Bereich Frontplatte / Sturzbereich
-  8 cm Naturwerkstein,

Frontplatte an zwei Edelstahlkonsolen mittels senkrechten U-Rechteckrohren und  Hinterschnittankern befestigt, einschließlich Herstellen von Ankertaschen in den Platten,

*Hinweis: Hinweis Attikaabdeckung - Nordfassade*
Die Attikaabdeckung läuft in einem gezackten Grundriss mit der Fassadenabwicklung mit. Jede Platte hat ein eigenes Maß.

**3.4.520 Schutzlage über Dachbahn Bautenschutzmatte D 10mm**
Schutzlage über der Dachbahn, aus Bautenschutzmatten oder -platten, Dicke 10 mm, lose verlegen.
im Bereich der Wartungswege des Dachaufbaues, zur Aufnahme des aufgeständerten Naturwerksteinbelages
in Streifen verlegt, Breite 80 bis 90cm
Menge: 23,400 m2
Leistungsbereichkatalog: 021
DIN276_18: 335

**3.4.530 Randstreifen Breite 56,5cm - Naturwerkstein B 56,5 cm D 4cm Stelzlager verlegen Fugen offen**
Terrassenplatte aus Naturwerkstein im Außenbereich
im Anschlussbereich zur Attikaabdeckung, Plattendicke 4 cm,
auf vorh. Abdichtung mit Gleitschicht auf Stelzlager verlegen,
Untergrund geneigt, Fugen offen, Fugenbreite 10mm, Nutzlast 4,5kN/m2,

als Streifen Plattenmaße 130 x 56,5 cm,
einschließlich. Eckausbildungen, einschließlich. sämtlicher Passplatten  gerade und schiefwinklig  an anschließende Bauteile, wie z.B. Kiesleisten, Attiken, aufgehende Wände.

Fugen offen, mit Einlage von profilierten wasserdurchlässigen
Fugenstäben als Abstandhalter und Schutz gegen Eintrag
von Schmutzpartikeln,

Naturwerkstein:
Kalkstein, Material und Ausführung gemäß Ausführungsbeschreibung.
Oberfläche 1 - wassergestrahlt

Stelzlager aus verzinktem Stahl mit pulverbeschichteter Oberfläche-Farbton RAL grau nach Wahl des AG,
mit Plattenauflagerkopf und druckverteilendem Stellfuß, mit Druckverteilerplatten für Lastabtrag auf Warmdachaufbau, Baustoffklasse DIN 4102-1 A2 (nichtbrennbar), höhenjustierbar  100 bis 250mm,

Ausführung gemäß
D10117LBV00ADetail 360_DE001 - D004 und Grundriss D10117LBV00ADA300_GR001-2

Einbauort: Hauptdach Besucherzentrum über 4.OG
Menge: 23,400 m2
DIN276_18: 335

**3.4.540 Schnitt Naturwerksteinplatten D4cm**
Schnitt an vorbeschriebenen Platten aus Naturwerkstein,
Dicke 4 cm,  zur Herstellung von Passplatten im Belag und an Anschlüssen an begrenzende Bauteile,
Schnittkante gerade, rechtwinklig oder schräg zur Plattenkante.
Menge: 15,000 m
Leistungsbereichkatalog: 021
DIN276_18: 335

**3.4.550 Abdeckung Naturwerkstein Attika Kalkstein Breite 1500 mm**
*** Leitbeschreibung
*** gemäß Ausführungsbeschreibung 1
Attikaabdeckung aus Naturwerkstein, am Gebäude außen, mit Luftschicht, auf vorh. Dämmschicht, Untergrund Beton, Gesteinsart Kalkstein, Oberfläche wassergestrahlt, Ausführung gemäß Zeichnung
Zeichnungs-Nr. 3D10117LBV00A60_DE001-004; D10117LBV00A330_DE122

Einbauort: Attika
Menge: 26,000 m
Leistungsbereichkatalog: 014
DIN276_18: 335
*Unterbeschreibung 1 Beschreibung*
Ausbildung als Abdeckung, Abdeckung grenzt einseitig an Frontplatte der Traufbekleidung an, Fugen zu Nachbarbauteilen offen, Fugen zwischen den Attikaplatten werden nachträglich geschlossen, Verfugung wird gesondert vergütet, Aufnahme der Fugenaufteilung der Traufbekleidung

Abmessung Bekleidung
jede Platte ist trapezförmig dem Verlauf anzupassen - siehe separate Positionen
Attikabreite 850-1500 mm
Plattendicke 60 mm
Plattenlänge im Wechsel 1180 bzw. 2890 mm
Einzelzuschnitte geringerer Länge in Eck und Anschlussbereichen

-beide Längskanten als Sichtkanten, Einbau der Platte mit 2,5% Neigung, eine Längskante mit  eingefräster Tropfnut 5/10 mm, Oberfläche 1

einschließlich. Insektenschutz  am Anschluss der Attikaabdeckung an Dachabdichtung und an die Traufbekleidung als Lochstreifen, aus nichtrostendem Stahl, schwarz lackiert, Breite 100 mm, bis zu 2fach gekantet, an Natursteinplatte rückseitig verdeckt befestigt

Ausbildung der an der sichtbaren horizontalen Kantenfläche der Frontplatte als Sichtfläche analog Plattenoberfläche, einschließlich Kalibrieren der Kante auf gleichmäßige Plattenstärke.

Gesteinsartbekleidung Kalkstein
Material und Ausführung gemäß Ausführungsbeschreibung.
Oberfläche 1 - wassergestrahlt

Konstruktionsaufbau:
- 10 cm Wärmedämmung
- 2,5 - 5 cm Luftschicht
-  6 cm Naturwerkstein,

befestigen mit Unterkonstruktion und Sonderankern aus nichtrostendem Stahl, Werkstoff-Nr. 1.4571, an Attikaoberkante, Verankerung am Rohbau gedübelt, Wandhalter thermisch vom Rohbau getrennt, mit druckfester Kunststoff-Zwischenlage, Dicke ca.  6mm, Befestigungsraum durch Entwässerungsrohrleitungen und bauseitiger Rinne eingeschränkt, dübellöcher für UK Naturstein fix vorgegebenen (siehe Planung), Bohrtiefe 80 mm, Winkelkonsolen auf Attika,  mit Hinterschnittankern und im Fugenbereich zur Nachbarplatte  mit Dornen, einschließlich Herstellen von Ankertaschen in den Platten,

**3.4.560 Schnitt Betonwerksteinplatten D6cm**
Schnitt an vorbeschriebenen Attikaabdeckungen aus Naturwerkstein,  Dicke 6 cm,  zur Herstellung von Passplatten an Anschlüssen an begrenzende Bauteile,
Schnittkante gerade, rechtwinklig oder schräg zur Plattenkante.
Menge: 29,000 m
Leistungsbereichkatalog: 021
DIN276_18: 335

**3.4.570 Ausschnitt Naturwerksteinpl. D 40 mm rechteckig L 0,2-0,5m B 0,2-0,5m**
STLB-Bau 2025-04 038
Ausschnitt in Außenwandbekleidung aus Naturwerksteinplatten,
Dicke '40' mm,
rechteckig, Länge über 0,2 bis 0,5 m, Breite über 0,2 bis 0,5 m, Ausführung gemäß Einzelbeschreibung,
Einzelbeschreibungs-Nr '1 - als zweiseitige Ausklinkung am Plattenende, für Revisionsöffnung Dachentwässerung'
Menge: 4,000 St
Leistungsbereichkatalog: 038
DIN276 neu: 335
DIN276-1_08: 335
DIN276_06: 335
DIN276_18: 335

**3.4.580 Abdeck. Naturwerkstein L 38,5 cm B 28,5 cm D 40mm**
Abdeckung der Revisionsöffnung der Dachentwässerung aus Naturwerkstein, außen, Einzellänge 28,5 cm, Breite 38,5 cm, Dicke 40 mm, gleichmäßig dick, Oberfläche wassergestrahlt,  in Ausschnitt der Attikaabdeckung eingepasst, 10 mm Fuge umlaufend,, Gesteinsart Kalkstein einschließlich. 2 Bohrungen zum Herausnehmen D = 35 mm

einschließlich. Unterkonstruktion bzw. nicht sichtbarer Rahmen aus Edelstahl bestehend  aus  2 St. L-Profilen mit zwischengesetzten gekanteten Flachstählen, verschraubt, Profillänge je nach Abstand der UK der Natursteinfassade, mit UK der Natursteinfassade verschraubt, 4 Schrauben M6 zur Befestigung der Natursteinplatten, Auflage mit Trennmatte

Ausführung gemäß Architektenzeichnung
Detail D10117LBV00AA330_DE804
Menge: 4,000 St
Leistungsbereichkatalog: 014
DIN276-1_08: 332
DIN276_18: 335

**3.4.590 Ausschnitt Naturwerksteinpl. D 60 mm rechteckig L bis 0,2m B 0,2-0,5m**
STLB-Bau 2025-04 038
Ausschnitt in Außenwandbekleidung aus Naturwerksteinplatten,
Dicke '60' mm,
rechteckig, Länge bis 0,2 m, Breite über 0,2 bis 0,5 m, Ausführung gemäß Einzelbeschreibung,
Einzelbeschreibungs-Nr '1 - als zweiseitige Ausklinkung am Plattenende, für Revisionsöffnung Dachentwässerung'
Menge: 6,000 St
Leistungsbereichkatalog: 038
DIN276-1_08: 335
DIN276_18: 335

**3.4.600 Ausschnitt Naturwerksteinpl. D 40 mm rechteckig L 0,2-0,5m B 0,2-0,5m**
STLB-Bau 2025-04 038
Ausschnitt in Außenwandbekleidung aus Naturwerksteinplatten,
Dicke '40' mm,
rechteckig, Länge über 0,2 bis 0,5 m, Breite über 0,2 bis 0,5 m, Ausführung gemäß Einzelbeschreibung.
Menge: 6,000 St
Leistungsbereichkatalog: 038
DIN276-1_08: 335
DIN276_18: 335

**3.4.610 Abdeck. Naturwerkstein L 19 cm B 30 cm D 60mm**
Abdeckung der Revisionsöffnung der Dachentwässerung aus Naturwerkstein, außen, Einzellänge 19 cm, Breite 30 cm, Dicke 60 mm, gleichmäßig dick, Oberfläche wassergestrahlt,  in Ausschnitt der Attikaabdeckung eingepasst, 10 mm Fuge umlaufend,, Gesteinsart Kalkstein einschließlich. 1 Bohrung zum Herausnehmen D = 35 mm

einschließlich. Unterkonstruktion bzw. nicht sichtbarer Rahmen aus Edelstahl bestehend  aus  2 St. L-Profilen mit zwischengesetzten gekanteten Flachstählen, verschraubt, Profillänge je nach Abstand der UK der Natursteinfassade, mit UK der Natursteinfassade verschraubt, 4 Schrauben M6 zur Befestigung der Natursteinplatten, Auflage mit Trennmatte

Ausführung gemäß Architektenplan D10117LBV00A330_DE804 und D10117LBV00A360_D002-004
Menge: 6,000 St
Leistungsbereichkatalog: 014
DIN276_18: 335

**3.4.620 Bekl. Naturwerkstein Stütze D 80mm Kalkstein Höhe 6970 mm B1300 mm T 1400-1450 mm**
*** Leitbeschreibung
*** gemäß Ausführungsbeschreibung 1
Bekleidung aus Naturwerkstein, am Gebäude außen, an Stützen, mit Luftschicht, Untergrund Beton, Plattendicke 50 mm, Gesteinsart Kalkstein, Oberfläche wassergestrahlt.
Menge: 2,000 St
Leistungsbereichkatalog: 014
DIN276-1_08: 335
DIN276_18: 335
*Unterbeschreibung 1 Beschreibung*
Ausbildung als Stützenverkleidung, vierseitig, bestehend aus vier übereinander angeordnete Elementen aus jeweils vier  L-Schalen, L-Schalen ohne Klebefugen aus einem Natursteinblock ausgearbeitet, mit Nullfuge zwischen den Elementen, Pfeilerbekleidung im Grundriss trapezförmig
bestehend aus Elementen:
Anzahl Elemente: 4
Anzahl Platten: 16 (4 je Element)

Gesamtabmessung aller Elemente
Gesamthöhe einer Pfeilerbekleidung H 6970 mm
Breite Pfeilerbekleidung 1300 mm
Tiefe der Pfeilerbekleidung >1400 - 1450 mm
Platte
Plattendicke 80 mm,
Natursteinfläche ca. 38,31 m² (16 Platten)

1. Element, Höhe 1860 mm zusammengesetzt aus 4 Stück L-förmige Winkelplatten ohne Klebefugen aus einem Natursteinblock ausgearbeitet, miteinander über Pressfugen (Nullfuge) zum trapezförmigen Grundriss der Stützenbekleidung verbunden, Oberfläche 1
1. Winkelplatte 820 + 435-485 mm
2. Winkelplatte 965 + 480 mm
3. Winkelplatte 820 + 500 mm
4. Winkelplatte 900-950 + 480 mm

2. Element, Höhe 1720 mm, Oberfläche 2, sonst wie 1. Element

3. Element, Höhe 1720 mm, Oberfläche 2, sonst wie 1. Element

4. Element, Höhe 1720 mm, Oberfläche 2, sonst wie 1. Element

zwischen dem 1. und 2. Element eine 10 mm Dehnfuge, zwischen dem 2. -4. Elemente Pressfugen als Nullfugen, Fugen der einzelnen Winkelelemente je Gesamtbekleidungselement versetzt, keine Kreuzfugen
Gesteinsartbekleidung Kalkstein
Material und Ausführung gemäß Ausführungsbeschreibung.
Oberfläche 1 - wassergestrahlt
Oberfläche 2 - gestockt und wassergestrahlt

Fugen zu benachbarten Bauteilen als 10 mm Dehnfugen

Konstruktionsaufbau:
Montage an Stahlbetonstütze, Querschnitt 720 x 550 mm
- jede Ansicht unterschiedlicher Abstand der Schale von der Stütze Luftschicht  60 bzw. 190 bzw. 230 bzw. 680 mm
- 8 cm Naturwerkstein

befestigen an Unterkonstruktion und Sonderankern aus nichtrostendem Stahl,  Unterkonstruktion gesondert beschrieben, Befestigung mit Ankerdornen, einschließlich Herstellen von Ankertaschen in den Platten, Plattenbefestigung in den Plattenfugen/ -stößen
Ausführung gemäß Architektenplan D10117LBV00A330_DE122; D10117LBV00A330_DE123; D10117LBV00A330_DE261; D10117LBV00A330_DE262; D10117LBV00A330_DE500: D10117LBV00A330_DE503

Einbaubereich: Fassade Leipziger Straße EG - 1.OG Achse LBAA-LC

**3.4.630 Bekl. Naturwerkstein Stütze D 80mm Kalkstein Höhe 6970 mm B1300 mm T 1350-1400 mm**
*** wie Position 3.4.620
jedoch

bestehend aus Elementen:
Anzahl Elemente: 4
Anzahl Platten: 16 (4 je Element)

Gesamtabmessung aller Elemente
Gesamthöhe einer Pfeilerbekleidung H 6970 mm
Breite Pfeilerbekleidung 1300 mm
Tiefe der Pfeilerbekleidung >1350 - 1400 mm
Platte
Plattendicke 80 mm,
Natursteinfläche ca. 38,31 m² (16 Platten)
1. Element, Höhe 1860 mm zusammengesetzt aus 4 Stück L-förmige Winkelplatten ohne Klebefugen aus einem Natursteinblock ausgearbeitet, miteinander über Pressfugen (Nullfuge) zum trapezförmigen Grundriss der Stützenbekleidung verbunden, Oberfläche 1
1. Winkelplatte 820 + 385-435 mm
2. Winkelplatte 965 + 480 mm
3. Winkelplatte 820 + 500 mm
4. Winkelplatte 850-900 + 480 mm

2. Element, Höhe 1720 mm, Oberfläche 2, sonst wie 1. Element

3. Element, Höhe 1720 mm, Oberfläche 2, sonst wie 1. Element

4. Element, Höhe 1720 mm, Oberfläche 2, sonst wie 1. Element

Einbaubereich: Fassade Leipziger Straße EG - 1.OG Achse LD-LE
Menge: 2,000 St
Leistungsbereichkatalog: 014
DIN276-1_08: 335
DIN276_18: 335

**3.4.640 Bekl. Naturwerkstein Stütze D 80mm Kalkstein Höhe 6970 mm B1300 mm T 1300-1350 mm**
*** wie Position 3.4.620
jedoch

bestehend aus Elementen:
Anzahl Elemente: 4
Anzahl Platten: 16 (4 je Element)

Gesamtabmessung aller Elemente
Gesamthöhe einer Pfeilerbekleidung H 6970 mm
Breite Pfeilerbekleidung 1300 mm
Tiefe der Pfeilerbekleidung >1300 - 1350 mm
Platte
Plattendicke 80 mm,
Natursteinfläche ca. 36,59 m² (16 Platten)

1. Element, Höhe 1860 mm zusammengesetzt aus 4 Stück L-förmige Winkelplatten ohne Klebefugen aus einem Natursteinblock ausgearbeitet, miteinander über Pressfugen (Nullfuge) zum trapezförmigen Grundriss der Stützenbekleidung verbunden, Oberfläche 1
1. Winkelplatte 820 + 335-385 mm
2. Winkelplatte 965 + 480 mm
3. Winkelplatte 820 + 500 mm
4. Winkelplatte 800-850 + 480 mm

2. Element, Höhe 1720 mm, Oberfläche 2, sonst wie 1. Element

3. Element, Höhe 1720 mm, Oberfläche 2, sonst wie 1. Element

4. Element, Höhe 1720 mm, Oberfläche 2, sonst wie 1. Element
Einbaubereich: Fassade Leipziger Straße EG - 1.OG Achse LF
Menge: 1,000 St
Leistungsbereichkatalog: 014
DIN276-1_08: 335
DIN276_18: 335

**3.4.650 Bekl. Naturwerkstein Stütze D 80mm Kalkstein Höhe 6970 mm B1300 mm T 1300-1350 mm**
*** wie Position 3.4.620
jedoch

bestehend aus Elementen:
Anzahl Elemente: 4
Anzahl Platten: 16 (4 je Element)

Gesamtabmessung aller Elemente
Gesamthöhe einer Pfeilerbekleidung H 6970 mm
Breite Pfeilerbekleidung 1300 mm
Tiefe der Pfeilerbekleidung >1300 - 1350 mm
Platte
Plattendicke 80 mm,
Natursteinfläche ca. 32,06 m² (16 Platten)

1. Element, Höhe 1860 mm zusammengesetzt aus 4 Stück L-förmige Winkelplatten ohne Klebefugen aus einem Natursteinblock ausgearbeitet, miteinander über Pressfugen (Nullfuge) zum trapezförmigen Grundriss der Stützenbekleidung verbunden, einseitig offen, Oberfläche 1, die beiden freien Längskanten des offenen Grundrisses sind mit einem Aluminiumwinkel L 140/40 mm zu belegen, Oberfläche schwarz lackiert
1. Winkelplatte 820 + 150 mm
2. Winkelplatte 640 + 480 mm
3. Winkelplatte 820 + 500 mm
4. Winkelplatte 700 + 480 mm

2. Element, Höhe 1720 mm, Oberfläche 2, sonst wie 1. Element

3. Element, Höhe 1720 mm, Oberfläche 2, sonst wie 1. Element

4. Element, Höhe 1720 mm, Oberfläche 2, sonst wie 1. Element
Ausführung gemäß Architektenplan D10117LBV00A330_DE270

Einbaubereich: Fassade Leipziger Straße EG - 1.OG Achse LG
Menge: 1,000 St
Leistungsbereichkatalog: 014
DIN276-1_08: 335
DIN276_18: 335

**3.4.660 Bekl. Naturwerkstein Stütze D 80mm Kalkstein Höhe 6970 mm B1300 mm T 1450-1500 mm**
*** wie Position 3.4.620
jedoch

bestehend aus Elementen:
Anzahl Elemente: 4
Anzahl Platten: 16 (4 je Element)

Gesamtabmessung aller Elemente
Gesamthöhe einer Pfeilerbekleidung H 6970 mm
Breite Pfeilerbekleidung 1300 mm
Tiefe der Pfeilerbekleidung >1450 - 1500 mm
Platte
Plattendicke 80 mm,
Natursteinfläche ca. 26,63 m² (16 Platten)

1. Element, Höhe 1860 mm zusammengesetzt aus 4 Stück L-förmige Winkelplatten ohne Klebefugen aus einem Natursteinblock ausgearbeitet, miteinander über Pressfugen (Nullfuge) zum trapezförmigen Grundriss der Stützenbekleidung verbunden, zweiseitig offen, Oberfläche 1
1. Winkelplatte 820 + 485-535 mm
2. Winkelplatte 530 + 480 mm
3. Platte keine Winkelplatte sondern als einfacher Plattenstreifen B 470 mm
4. Winkelplatte 530 + 480 mm

2. Element, Höhe 1720 mm, Oberfläche 2, sonst wie 1. Element

3. Element, Höhe 1720 mm, Oberfläche 2, sonst wie 1. Element

4. Element, Höhe 1720 mm, Oberfläche 2, sonst wie 1. Element
Ausführung gemäß Architektenplan D10117LBV00A 330_DE101

Einbaubereich: Fassade Leipziger Straße EG - 1.OG Achse LA
Menge: 1,000 St
Leistungsbereichkatalog: 014
DIN276-1_08: 335
DIN276_18: 335

**3.4.670 Aussparung herstellen Bekl. L bis 25cm B bis 25cm**
STLB-Bau 2025-04 014
Herstellen von Aussparungen in Bekleidung, Querschnitt rechteckig, Länge bis 25 cm, Breite bis 25 cm.
Menge: 6,000 St
Leistungsbereichkatalog: 014
DIN276-1_08: 345
DIN276_18: 335

**3.4.680 Bekleidung Naturwerkstein Wand Kalkstein Sturzkasten 1.OG**
*** Leitbeschreibung
*** gemäß Ausführungsbeschreibung 1
Bekleidung aus Naturwerkstein, am Gebäude außen, an Wänden, mit Luftschicht, vor vorh. Dämmschicht/ Fensterelement, Untergrund Beton, Gesteinsart Kalkstein, Oberfläche wassergestrahlt, Ausführung gemäß Zeichnung
Ausführung gemäß Architektenplan D10117LBV00A330_DE121

Einbauort: Sturzkästen - Ansicht Nord,1.OG
Menge: 6,000 St
Leistungsbereichkatalog: 014
DIN276-1_08: 335
DIN276_18: 335
*Unterbeschreibung 1 Beschreibung*
Montage im Bereich der Brüstungen einschließlich. Sturzbekleidung,
ohne Klebefugen aus einem Natursteinblock ausgearbeitet
Sturzbekleidung, mit  Anschluss an Fensterkonstruktion aus Metall, Fugen zu Nachbarbauteilen offen, Fugen werden nachträglich geschlossen, Verfugung wird gesondert vergütet,
Gesamtabmessung Bekleidung
L = 2950 mm  (Frontplatte)
H = 640 mm (Frontplatte)
Tiefe = 1005 mm (Sturzbekleidung)
Plattendicke 80 mm
Natursteinfläche ca. 4,85 m²
L-Förmige Platte aus einem Block ohne Klebefugen, bestehend aus Frontansicht, Höhe 640 mm, Breite 2950 mm, untere Ansicht (Sturzbekleidung), Tiefe 1005 mm, Breite 2950 mm, keine Fuge zwischen Frontansicht und Sturzbekleidung,

Oberfläche 1
Ausführung gemäß Ausführungsbeschreibung

Konstruktionsaufbau:
- 20 cm Wärmedämmung
-  40 cm Luft Bereich  Sturzbereich
-  8 cm Naturwerkstein,

befestigen einschließlich. Unterkonstruktion und Sonderankern aus nichtrostendem Stahl, Werkstoff-Nr. 1.4571, an seitlichen Unterkonstruktionen der Pfeiler angebracht bzw. von Decke abgehangen, Befestigungsraum durch Entwässerungsrohrleitungen und bauseitiger Rinne unterhalb der Fensterbank eingeschränkt,  einschließlich Herstellen von Ankertaschen in den Platten, gesamte Konstruktion mittels Hinterschnittankern  bzw. in den Fugen befestigt

**3.4.690 Bekl. Naturwerkstein Wand Platte bis 0,12m2 D 40mm Kalkstein**
*** gemäß Ausführungsbeschreibung 1
Bekleidung aus Naturwerkstein, am Gebäude außen, an Wänden, Untergrund Beton, Plattengröße bis 0,12 m2, Plattendicke 40 mm, Gesteinsart Kalkstein, Oberfläche wassergestrahlt.

als trapezförmige Einzelplatte Breite 350 mm, Tiefe variabel, mittels Klebefuge im rechten Winkel an vorbeschriebene Brüstungsplatten verdeckt befestigt
Menge: 2,000 St
Leistungsbereichkatalog: 014
DIN276-1_08: 335
DIN276_18: 335

**3.4.700 Bekl. Naturwerkstein Wand Platte 0,12 - 0,25 m2 D 40mm Kalkstein**
*** gemäß Ausführungsbeschreibung 1
Bekleidung aus Naturwerkstein, am Gebäude außen, an Wänden, Untergrund Beton, Plattengröße über 0,12 bis 0,25 m2, Plattendicke 40 mm, Gesteinsart Kalkstein, Oberfläche wassergestrahlt.

als trapezförmige Einzelplatte Breite 350 mm, Tiefe variabel, mittels Klebefuge im rechten Winkel an vorbeschriebene Brüstungsplatten verdeckt befestigt
Menge: 3,000 St
Leistungsbereichkatalog: 014
DIN276-1_08: 335
DIN276_18: 335

**3.4.710 Bekleidung Naturwerkstein Wand Kalkstein Brüstung/ Fensterbank Höhe 295 mm**
*** Leitbeschreibung
*** gemäß Ausführungsbeschreibung 1
Bekleidung aus Naturwerkstein, am Gebäude außen, an Wänden, mit Luftschicht, vor vorh. Dämmschicht, Untergrund Beton, Gesteinsart Kalkstein, Oberfläche wassergestrahlt, Ausführung gemäß Zeichnung
Ausführung gemäß Architektenplan D10117LBV00A330_DE121

Einbauort: Fensterbank unter Fenstern- Ansicht Nord, 2.OG Achse LC-LG
Menge: 4,000 St
Leistungsbereichkatalog: 014
DIN276-1_08: 335
DIN276_18: 335
*Unterbeschreibung 1 Beschreibung*
Montage im Bereich der Brüstungen einschließlich. Fensterbank

Ausbildung als Wandbekleidung, als zusammengesetzte  L-Schale, Anschluss an Fensterkonstruktion aus Metall und Natursteinplatten, Fugen als  Klebefugen
Fensterbank mit  Anschluss an Fensterkonstruktion aus Metall, Fugen zu Nachbarbauteilen offen, Fugen werden nachträglich geschlossen, Verfugung wird gesondert vergütet,
bestehend aus Elementen:
Anzahl Elemente: 1
Anzahl Platten: 2 (2 je Element)

Gesamtabmessung aller Elemente
B = 2770 mm
Gesamtfläche Naturstein
Plattendicke 80 mm, ca. 2,62 m² (2 Platten)
Element bestehend aus
- Frontplatte 1, Höhe 295 mm, Breite 2770 mm,  obere Kante als Sichtkante mit 3 % Gefälle in Richtung Gebäude, Anschluss an Fensterbankplatte mittels Fuge, in 3% Gefälle
- Fensterbankplatte, variable Tiefe 600 - 700 mm, Breite 2790 mm, mit 3% Neigung in Richtung Fenster an Frontplatte befestigt, eingefräste Tropfnut 5/10 mm

einschließlich. Insektenschutz  am Anschluss an das Fenster als Lochstreifen, aus nichtrostendem Stahl, schwarz lackiert, Breite 100 mm, bis zu 2fach gekantet, an Natursteinplatte rückseitig verdeckt befestigt

Ausbildung der Kantenfläche der Frontplatte und der Kanten der der Fensterbank Richtung Fensterelement als Sichtfläche analog Plattenoberfläche, einschließlich Kalibrieren der Kante auf gleichmäßige Plattenstärke.

Gesteinsartbekleidung Kalkstein
Material und Ausführung gemäß Ausführungsbeschreibung.
Oberfläche 1 -  wassergestrahlt

Konstruktionsaufbau:
- 11 cm Wärmedämmung
- 59 cm Luftschicht Bereich Frontplatte
-  8 cm Naturwerkstein,

befestigen mit Unterkonstruktion und Sonderankern aus nichtrostendem Stahl, Werkstoff-Nr. 1.4571, an seitlichen Unterkonstruktionen der Pfeiler angebracht, Befestigungsraum durch Entwässerungsrohrleitungen und bauseitiger Rinne unterhalb der Fensterbank eingeschränkt,  einschließlich Herstellen von Ankertaschen in den Platten, gesamte Konstruktion mittels Hinterschnittankern  bzw. in den Fugen befestigt

Einbauort: Achse LC-LG

**3.4.720 Bekleidung Naturwerkstein Wand Kalkstein Brüstung/ Fensterbank Höhe 295 mm**
*** wie Position 3.4.710
jedoch

bestehend aus Elementen:
Anzahl Elemente: 1
Anzahl Platten: 2 (2 je Element)

Gesamtabmessung aller Elemente
B = 2770 mm
Gesamtfläche Naturstein
Plattendicke 80 mm, ca. 2,93 m² (2 Platten)

- Frontplatte 1, wie Leitbeschreibung
- Fensterbankplatte Tiefe variabel  700-800 mm, sonst wie Leitbeschreibung

Einbauort: Brüstungsbereich unter Fenstern- Ansicht Nord, 2.OG Achse LA-LC
Menge: 2,000 St
Leistungsbereichkatalog: 014
DIN276-1_08: 335
DIN276_18: 335

**3.4.730 Bekleidung Naturwerkstein Wand Kalkstein Brüstung Tiefe 495 - 545 mm**
*** Leitbeschreibung
*** gemäß Ausführungsbeschreibung 1
Bekleidung aus Naturwerkstein, am Gebäude außen, an Wänden, mit Luftschicht, vor vorh. Dämmschicht/ Fensterelement, Untergrund Beton, Gesteinsart Kalkstein, Oberfläche wassergestrahlt, Ausführung gemäß Zeichnung
Zeichnungs-Nr.  D10117LBV00A330_DE121 + DE123

Einbauort: Brüstung  Ansicht Nord, 2.OG Achse LA-LB
Menge: 2,000 St
Leistungsbereichkatalog: 014
DIN276_18: 335
*Unterbeschreibung 1 Beschreibung*
Montage im Bereich der Traufe einschließlich. Sturzbekleidung

Ausbildung als Wandbekleidung, als 3-dimensional gefrästes Bauteil ,ohne Klebefugen aus einem Natursteinblock ausgearbeitet, Fugen zu Nachbarbauteilen offen, Fugen werden nachträglich geschlossen, Verfugung wird gesondert vergütet,
Bekleidung grenzt oberhalb an Fensterbank aus Naturstein und unterhalb an Sturzkasten und an angrenzende Pfeilerbekleidungen

Gesamtabmessung
L = 3490-3550 mm
H =1250 mm
Tiefe = 495 - 545 mm (Sturzbekleidung)
Plattendicke 80 mm
Natursteinfläche ca. 3,85 m²

Platte aus einem Block ohne Klebefugen, bestehend aus Frontansicht, H-förmig, Höhe 1250 mm, Breite 3490 mm, mittlerer Steg 295 mm, seitliche Pfeiler B 350 mm, beide seitlichem Pfeiler über eine Höhe von 650 mm mit nicht ganz rechtwinkliger Leibung, Tiefe zwischen 495 und 545 mm,  untere Ansicht (Sturzbekleidung), Tiefe 495-545 mm, Breite 2790 mm, keine Fuge zwischen Frontansicht, Leibungen und Sturzbekleidung,  jede Platte individuell angepasst

Oberfläche 1 - wassergestrahlt
Ausführung gemäß Ausführungsbeschreibung

Konstruktionsaufbau:
- 20 cm Wärmedämmung
-  7 - 75 cm Luft Bereich Frontplatte / Sturzbereich
-  8 cm Naturwerkstein,

Frontplatte an zwei Edelstahlkonsolen mittels senkrechten U-Rechteckrohren und  Hinterschnittankern befestigt, einschließlich Herstellen von Ankertaschen in den Platten,
an vorbeschriebener Bekleidung

**3.4.740 Bekleidung Naturwerkstein Wand Kalkstein Brüstung Tiefe 445 - 505 mm**
*** wie Position 3.4.730
jedoch

Gesamtabmessung
L = 3490-3550 mm
H =1250 mm
Tiefe = 445 - 505 mm (Sturzbekleidung)
Plattendicke 80 mm
Natursteinfläche ca. 3,64 m²

Element bestehend aus
Frontansicht wie Leitbeschreibung
beide seitlichem Pfeiler über eine Höhe von 650 mm mit nicht ganz rechtwinkliger Leibung, Tiefe zwischen 445 und 505 mm und oberseitiger
untere Ansicht (Sturzbekleidung), Tiefe 445-505 mm, Breite  790 mm, keine Fuge zwischen Frontansicht, Leibungen und Sturzbekleidung,  jede Platte individuell angepasst
sonst wie Leitbeschreibung

Einbauort Achse LC-LD
Menge: 2,000 St
DIN276_18: 335

**3.4.750 Bekleidung Naturwerkstein Wand Kalkstein Brüstung Tiefe 395 - 445 mm**
*** wie Position 3.4.730
jedoch

Gesamtabmessung
L = 3490-3550 mm
H =1250 mm
Tiefe = 395 - 445 mm (Sturzbekleidung)
Plattendicke 80 mm
Natursteinfläche ca. 3,48 m²

Element bestehend aus
Frontansicht wie Leitbeschreibung
beide seitlichem Pfeiler über eine Höhe von 650 mm mit nicht ganz rechtwinkliger Leibung, Tiefe zwischen 395 und 445 mm
untere Ansicht (Sturzbekleidung), Tiefe 395-445 mm, Breite  790 mm, keine Fuge zwischen Frontansicht, Leibungen und Sturzbekleidung,  jede Platte individuell angepasst
sonst wie Leitbeschreibung

Einbauort Achse LE-LF
Menge: 1,000 St
DIN276_18: 335

**3.4.760 Bekleidung Naturwerkstein Wand Kalkstein Brüstung Tiefe 345 - 395 mm**
*** wie Position 3.4.730
jedoch

Gesamtabmessung
L = 3490-3550 mm
H =1250 mm
Tiefe = 345 - 395 mm (Sturzbekleidung)
Plattendicke 80 mm
Natursteinfläche ca. 3,23 m²

Element bestehend aus
Frontansicht wie Leitbeschreibung
beide seitlichem Pfeiler über eine Höhe von 650 mm mit nicht ganz rechtwinkliger Leibung, Tiefe zwischen 345 und 395 mm
untere Ansicht (Sturzbekleidung), Tiefe 345-395 mm, Breite  790 mm, keine Fuge zwischen Frontansicht, Leibungen und Sturzbekleidung,  jede Platte individuell angepasst
sonst wie Leitbeschreibung
Menge: 1,000 St
DIN276_18: 335

**3.4.770 Bekl. Naturwerkstein Pfeiler rechteckig Kalkstein H 1250 mm B580 mm**
*** Leitbeschreibung
*** gemäß Ausführungsbeschreibung 1
Bekleidung aus Naturwerkstein, an der Fassade des Gebäudes, an Pfeilern, Querschnitt rechteckig, Untergrund Beton, Gesteinsart Kalkstein, Oberfläche wassergestrahlt.
Menge: 1,000 St
Leistungsbereichkatalog: 014
DIN276-1_08: 345
DIN276_18: 335
*Unterbeschreibung 1 Beschreibung*
Montage im Bereich der Pfeiler zwischen den Brüstungselementen

Bekleidung grenzt oberhalb und unterhalb an Pfeilerbekleidung an,  seitlicher Anschluss an Brüstungselemente, Fugen zu Nachbarbauteilen offen, Fugen werden nachträglich geschlossen, Verfugung wird gesondert vergütet,

bestehend aus Elementen, welche aus einzelnen Platten zusammengesetzt sind
Anzahl Elemente: 1
Anzahl Platten: 2 (2 je Element)

Gesamtabmessung
H = 1250 mm
Gesamtfläche Naturstein
Plattendicke 80 mm, ca. 0,84 m² (2 Platten)

Element bestehend aus:
- Frontplatte, Höhe ca. 1250 mm, Breite 580 mm, rechtwinkliger Anschluss an Horizontalplatte, Oberkante als Sichtkante, Oberfläche 1
- Horizontalplatte, Breite 580 mm, trapezförmiger Zuschnitt, Tiefe 200 - 220 mm, rechtwinkliger Anschluss mit Nullfuge an Frontplatte, Oberfläche 1
- Ausbildung der Stoßfugen der vorbeschriebenen Einzelplatten als geklebte Pressfuge, Eckverbindung mit verdeckt liegenden Verbindungsmitteln

Gesteinsartbekleidung Kalkstein
Material und Ausführung gemäß Ausführungsbeschreibung.
Oberfläche 1 - wassergestrahlt

Konstruktionsaufbau:
Montage an Stahlbetonstütze
- 20 cm Wärmedämmung
- 48 cm Luftschicht
- 8 cm Naturwerkstein

befestigen an Unterkonstruktion und Sonderankern aus nichtrostendem Stahl,  Unterkonstruktion gesondert beschrieben, Befestigung mit Ankerdornen, einschließlich Herstellen von Ankertaschen in den Platten, Plattenbefestigung in den Plattenfugen/ -stößen
Einbaubereich: Brüstung 2.OG Achse LC

**3.4.780 Bekl. Naturwerkstein Pfeiler rechteckig Kalkstein H 1250 mm B580 mm**
*** wie Position 3.4.770
jedoch

bestehend aus Elementen, welche aus einzelnen Platten zusammengesetzt sind
Anzahl Elemente: 1
Anzahl Platten: 2 (2 je Element)

Gesamtabmessung
H = 1250 mm
Gesamtfläche Naturstein
Plattendicke 80 mm, ca. 0,96 m² (2 Platten)

Element bestehend aus:
- Frontplatte, wie Leitbeschreibung
- Horizontalplatte, Breite 580 mm, trapezförmiger Zuschnitt, Tiefe 400 - 420 mm, rechtwinkliger Anschluss mit Nullfuge an Frontplatte, Oberfläche 1

Einbaubereich: Brüstung 2.OG Achse LB
Menge: 1,000 St
Leistungsbereichkatalog: 014
DIN276-1_08: 345
DIN276_18: 335

**3.4.790 Bekl. Naturwerkstein Pfeiler rechteckig Kalkstein H 1250 mm B580 mm**
*** wie Position 3.4.770
jedoch

bestehend aus Elementen, welche aus einzelnen Platten zusammengesetzt sind
Anzahl Elemente: 1
Anzahl Platten: 2 (2 je Element)

Gesamtabmessung
H = 1250 mm
Gesamtfläche Naturstein
Plattendicke 80 mm, ca. 1,07 m² (2 Platten)

Element bestehend aus:
- Frontplatte, wie Leitbeschreibung
- Horizontalplatte, Breite 580 mm, trapezförmiger Zuschnitt, Tiefe 580 - 600 mm, rechtwinkliger Anschluss mit Nullfuge an Frontplatte, Oberfläche 1

Einbaubereich: Brüstung 2.OG Achse LA
Menge: 1,000 St
Leistungsbereichkatalog: 014
DIN276-1_08: 345
DIN276_18: 335

**3.4.800 Bekl. Naturwerkstein Pfeiler rechteckig Kalkstein H 1250 mm B580 mm**
*** wie Position 3.4.770
jedoch

bestehend aus Elementen, welche aus einzelnen Platten zusammengesetzt sind
Anzahl Elemente: 1
Anzahl Platten: 1 (1 je Element)

Gesamtabmessung
H = 1250 mm
Gesamtfläche Naturstein
Plattendicke 80 mm, ca. 0,73 m² (1 Platte)

Element bestehend aus:
- Frontplatte, wie Leitbeschreibung
- Horizontalplatte, entfällt
Einbaubereich: Brüstung 2.OG Achse LD-LG
Menge: 4,000 St
Leistungsbereichkatalog: 014
DIN276-1_08: 345
DIN276_18: 335

**3.4.810 Bekl. Naturwerkstein Pfeiler rechteckig Kalkstein H 1250 mm B350+680 mm**
*** wie Position 3.4.770
jedoch

bestehend aus Elementen, welche aus einzelnen Platten zusammengesetzt sind
Anzahl Elemente: 1
Anzahl Platten: 2 (2 je Element)

Gesamtabmessung
H = 1250 mm
Gesamtfläche Naturstein
Plattendicke 80 mm, ca. 1,45 m² (2 Platten)

Element bestehend aus:
- Frontplatte, als L-Förmige Platte aus einem Block ohne Klebefugen, bestehend aus Frontansicht, Breite 350 mm, Seitenansicht Tiefe 680 mm, Oberseite als Sichtkante, Oberfläche 1,  freien Längskante über eine Elementhöhe mit einem Aluminiumwinkel L 140/40 mm belegt, Oberfläche schwarz lackiert
- Horizontalplatte, Breite270 mm, trapezförmiger Zuschnitt, Tiefe 600-620 mm, rechtwinkliger Anschluss mit Nullfuge an Frontplatte, Oberfläche 1

Einbaubereich: Brüstung 2.OG Achse LA
Menge: 1,000 St
Leistungsbereichkatalog: 014
DIN276-1_08: 345
DIN276_18: 335

**3.4.820 Bekl. Naturwerkstein Pfeiler rechteckig Kalkstein H 1250 mm B350+150 mm**
*** wie Position 3.4.770
jedoch

bestehend aus Elementen, welche aus einzelnen Platten zusammengesetzt sind
Anzahl Elemente: 1
Anzahl Platten: 1 (1 je Element)

Gesamtabmessung
H = 1250 mm
Gesamtfläche Naturstein
Plattendicke 80 mm, ca. 0,63 m² (1 Platte)

Element bestehend aus:
- Frontplatte, als L-Förmige Platte aus einem Block ohne Klebefugen, bestehend aus Frontansicht, Breite 350 mm, Seitenansicht Tiefe 150 mm, Oberseite als Sichtkante, Oberfläche 1,  freien Längskante über eine Elementhöhe mit einem Aluminiumwinkel L 140/40 mm belegt, Oberfläche schwarz lackiert
- Horizontalplatte entfällt

Einbaubereich: Brüstung 2.OG Achse LG
Menge: 1,000 St
Leistungsbereichkatalog: 014
DIN276-1_08: 345
DIN276_18: 335

**3.4.830 Wärmedämmung hinterlüft.Fassade MW 0,032W/(mK) D 220mm WAB**
*** Leitbeschreibung
*** Bezugsbeschreibung
STLB-Bau 2025-04 038
Wärmedämmung für vorgehängte hinterlüftete Außenwandbekleidung an Außenwand, aus Mineralwolle MW DIN EN 13162, Bemessungswert der Wärmeleitfähigkeit max. 0,032 W/(mK), Nennwert der Wärmeleitfähigkeit max. 0,031 W/(mK), Schmelzpunkt größer 1000 Grad C, DIN 4102-17, Brandverhaltensklasse DIN EN 13501-1 A1 (nichtbrennbar), Dicke 220 mm, mit außenseitiger Kaschierung mit schwarzem Glasvlies, Anwendungsgebiet DIN 4108-10 WAB, Befestigung durch Kleben, Verankerung der Unterkonstruktion in Normalbeton.
Menge: 31,850 m2
Leistungsbereichkatalog: 038
DIN276-1_08: 335
DIN276_18: 335
*Unterbeschreibung 1 Beschreibung*
als Dämmstreifen im Bereich der Pfeilerbekleidung, Breite Streifen 620 mm

Anpassung der Dämmung an Unterkonstruktion der Natursteinfassade bestehend aus Ankern, Konsolen, Sanitärrohrleitungen, Aluminiumhohlrohren und Gerüstdauerankern

Einbauort: Pfeiler Arkaden

**3.4.840 Wärmedämmung hinterlüft.Fassade MW 0,032W/(mK) D 80 - 240mm WAB Pfeiler**
*** wie Position 3.4.830
jedoch als Dämmstreifen mit sich verringernder Dämmstärke von D 220 - 40 mm, mittlere Dicke 140 mm, im Bereich der Pfeilerbekleidung, Breite Streifen 650 mm

Einbauort: Pfeiler Arkaden
Menge: 27,300 m2
Leistungsbereichkatalog: 038
DIN276_18: 335

**3.4.850 Wärmedämmung hinterlüft.Fassade MW 0,032W/(mK) D 280mm WAB**
*** Leitbeschreibung
STLB-Bau 2025-04 038
Wärmedämmung für vorgehängte hinterlüftete Außenwandbekleidung als Deckenuntersicht, aus Mineralwolle MW DIN EN 13162, Bemessungswert der Wärmeleitfähigkeit max. 0,032 W/(mK), Nennwert der Wärmeleitfähigkeit max. 0,031 W/(mK), Schmelzpunkt größer 1000 Grad C, DIN 4102-17, Brandverhaltensklasse DIN EN 13501-1 A1 (nichtbrennbar), Dicke 280 mm, mit außenseitiger Kaschierung mit schwarzem Glasvlies, Anwendungsgebiet DIN 4108-10 WAB, Befestigung durch Kleben, Verankerung der Unterkonstruktion in Normalbeton.
Menge: 125,000 m2
Leistungsbereichkatalog: 038
DIN276-1_08: 353
DIN276_18: 354
*Unterbeschreibung 1 Beschreibung*
als Deckendämmung, einschl. zusätzliche mechansiche Sicherung

Anpassung der Dämmung an Unterkonstruktion der Natursteinfassade bestehend aus Ankern, Konsolen, Sanitärrohrleitungen, Aluminiumhohlrohren und Gerüstdauerankern

Einbauort: Deckeuntersicht  Arkaden

**3.4.860 Wärmedämmung hinterlüft.Fassade B 34 cm MW 0,032W/(mK) D 60mm WAB Leibung**
*** Leitbeschreibung
Wärmedämmung für vorgehängte hinterlüftete Außenwandbekleidung an Leibung,
Breite Leibung 34 cm, aus Mineralwolle MW DIN EN 13162, Bemessungswert der Wärmeleitfähigkeit max. 0,032 W/(mK), Nennwert der Wärmeleitfähigkeit max. 0,031 W/(mK), Schmelzpunkt größer 1000 Grad C, DIN 4102-17, Brandverhaltensklasse DIN EN 13501-1 A1 (nichtbrennbar), Dicke 60 mm, mit außenseitiger Kaschierung mit schwarzem Glasvlies, Anwendungsgebiet DIN 4108-10 WAB, Befestigung durch kleben, Unterkonstruktion in Normalbeton.
Menge: 42,000 m
Leistungsbereichkatalog: 038
DIN276_18: 335
*Unterbeschreibung 1 Beschreibung*
im Bereich der Pfeilerbekleidung, Anarbeiten an Dämmung der Pfeilerbekleidung

Anpassung der Dämmung an Unterkonstruktion der Natursteinfassade bestehend aus Ankern, Konsolen, Aluminiumhohlrohren und Gerüstdauerankern

Einbauort:  Fensterleibungen/ Türleibungen

**3.4.870 Wärmedämmung hinterlüft.Fassade B 30 cm MW 0,032W/(mK) D 80mm WAB Leibung**
*** Leitbeschreibung
Wärmedämmung für vorgehängte hinterlüftete Außenwandbekleidung an Leibung,
Breite Leibung 30 cm, aus Mineralwolle MW DIN EN 13162, Bemessungswert der Wärmeleitfähigkeit max. 0,032 W/(mK), Nennwert der Wärmeleitfähigkeit max. 0,031 W/(mK), Schmelzpunkt größer 1000 Grad C, DIN 4102-17, Brandverhaltensklasse DIN EN 13501-1 A1 (nichtbrennbar), Dicke 80 mm, mit außenseitiger Kaschierung mit schwarzem Glasvlies, Anwendungsgebiet DIN 4108-10 WAB, Befestigung durch kleben, Unterkonstruktion in Normalbeton.
Menge: 42,000 m
Leistungsbereichkatalog: 038
DIN276_18: 335
*Unterbeschreibung 1 Beschreibung*
im Bereich der Pfeilerbekleidung, Anarbeiten an Dämmung der Pfeilerbekleidung

Anpassung der Dämmung an Unterkonstruktion der Natursteinfassade bestehend aus Ankern, Konsolen, Aluminiumhohlrohren und Gerüstdauerankern

Ausführung gemäß Architektenplanung D10117LBV00A330_DE210; D10117LBV00A330_DE020; D10117LBV00A330_DE050

Einbauort:  Fensterleibungen und Türleibungen

**3.4.880 Ausschneiden Dämmpl. Rohrleitungen Mineralwolle D170 mm**
Ausschneiden von Dämmstoffplatten für Rohrleitungen, in vorgehängter hinterlüfteter Außenwandbekleidung, Dämmstoff aus Mineralwolle, Dicke Dämmplatte 240 mm, Durchmesser Ausschnitt 170 mm, auf Oberseite der Dämmung, einschließlich. nach Verlegung der bauseitigen Fallrohre Anpassen der Kaschierung
Menge: 85,000 m
Leistungsbereichkatalog: 038
DIN276_18: 335

**3.4.890 Wärmedämmschicht Schaumglas CG dh 0,038W/(mK) D 220mm**
Wärmedämmung für vorgehängte hinterlüftete Außenwandbekleidung an Außenwand, aus Schaumglas in Platten, CG DIN EN 13167, hohe Druckbelastbarkeit - dh, Bemessungswert der Wärmeleitfähigkeit max. 0,038 W/(mK), Nennwert der Wärmeleitfähigkeit max. 0,037 W/(mK), Baustoffklasse DIN 4102-1 A1/A2 (nichtbrennbar), Dicke 220 mm, Anwendungsgebiet DIN 4108-10 WAB, Befestigung durch Kleben, Verankerung der Unterkonstruktion in Normalbeton.
im Sockelbereich der Pfeilerbekleidung, Breite des Streifens 620 - 1100 mm, Höhe 550 mm
Menge: 3,150 m2
Leistungsbereichkatalog: 021
DIN276-1_08: 363
DIN276_18: 363

**3.4.900 Wärmedämmschicht Schaumglas CG dh 0,038W/(mK) D 180mm**
*** Bezugsbeschreibung
Wärmedämmung für vorgehängte hinterlüftete Außenwandbekleidung an Außenwand, aus Schaumglas in Platten, CG DIN EN 13167, hohe Druckbelastbarkeit - dh, Bemessungswert der Wärmeleitfähigkeit max. 0,038 W/(mK), Nennwert der Wärmeleitfähigkeit max. 0,037 W/(mK), Baustoffklasse DIN 4102-1 A1/A2 (nichtbrennbar), Dicke 180 mm, Anwendungsgebiet DIN 4108-10 WAB, Befestigung durch Kleben, Verankerung der Unterkonstruktion in Normalbeton.
im Sockelbereich der Pfeilerbekleidung, Breite des Streifens 165 mm, Höhe 550 mm
Menge: 6,000 St
Leistungsbereichkatalog: 021
DIN276-1_08: 363
DIN276_18: 363

**3.4.910 Wärmedämmschicht Schaumglas CG dh 0,038W/(mK) D 140mm**
*** wie Position 3.4.900
jedoch

Dicke 140 mm
Menge: 6,000 St
Leistungsbereichkatalog: 021
DIN276-1_08: 363
DIN276_18: 363

**3.4.920 Wärmedämmschicht Schaumglas CG dh 0,038W/(mK) D 100mm**
*** wie Position 3.4.900
jedoch

Dicke 100 mm
Menge: 6,000 St
Leistungsbereichkatalog: 021
DIN276-1_08: 363
DIN276_18: 363

**3.4.930 Wärmedämmschicht Schaumglas CG dh 0,038W/(mK) D 60mm**
*** wie Position 3.4.900
jedoch

Dicke 60 mm
Menge: 6,000 St
Leistungsbereichkatalog: 021
DIN276-1_08: 363
DIN276_18: 363

**3.4.940 Wärmedämmung hinterlüft.Fassade B 34 cm Schaumglas CG DAA dh 0,038W/(mK) D 60mm WAB Leibung**
*** Leitbeschreibung
Wärmedämmung für vorgehängte hinterlüftete Außenwandbekleidung an Leibung,
Breite Leibung 34 cm, aus Schaumglas in Platten, CG DIN EN 13167, hohe Druckbelastbarkeit - dh, Bemessungswert der Wärmeleitfähigkeit max. 0,038 W/(mK), Nennwert der Wärmeleitfähigkeit max. 0,037 W/(mK), Baustoffklasse DIN 4102-1 A1/A2 (nichtbrennbar),Dicke 60 mm, Anwendungsgebiet DIN 4108-10 WAB, Befestigung durch kleben, Unterkonstruktion in Normalbeton.
Menge: 2,600 m
Leistungsbereichkatalog: 038
DIN276_18: 335
*Unterbeschreibung 1 Beschreibung*
im Bereich der Pfeilerbekleidung, Anarbeiten an Dämmung der Pfeilerbekleidung

Anpassung der Dämmung an Unterkonstruktion der Natursteinfassade bestehend aus Ankern, Konsolen, Aluminiumhohlrohren und Gerüstdauerankern

Einbauort:  Fensterleibungen/ Türleibungen

**3.4.950 Ausschneiden Dämmpl. Rohrleitungen Schaumglas D170 mm**
Ausschneiden von Dämmstoffplatten für Rohrleitungen, in vorgehängter hinterlüfteter Außenwandbekleidung, Dämmstoff aus Schaumglas, Dicke Dämmplatte 240 mm, Durchmesser Ausschnitt 170 mm, auf Oberseite der Dämmung, einschließlich. nach Verlegung der bauseitigen Fallrohre
Menge: 8,000 m
Leistungsbereichkatalog: 038
DIN276_18: 335

**3.4.960 Wärmedämmung hinterlüft.Fassade B 30 cm Schaumglas CG DAA dh 0,038W/(mK) D 80mm WAB Leibung**
*** Leitbeschreibung
Wärmedämmung für vorgehängte hinterlüftete Außenwandbekleidung an Leibung,
Breite Leibung 30 cm, aus Schaumglas in Platten, CG DIN EN 13167, hohe Druckbelastbarkeit - dh, Bemessungswert der Wärmeleitfähigkeit max. 0,038 W/(mK), Nennwert der Wärmeleitfähigkeit max. 0,037 W/(mK), Baustoffklasse DIN 4102-1 A1/A2 (nichtbrennbar),Dicke 80 mm, Anwendungsgebiet DIN 4108-10 WAB, Befestigung durch kleben, Unterkonstruktion in Normalbeton.
Menge: 2,800 m
Leistungsbereichkatalog: 038
DIN276_18: 335
*Unterbeschreibung 1 Beschreibung*
im Bereich der Pfeilerbekleidung, Anarbeiten an Dämmung der Pfeilerbekleidung

Anpassung der Dämmung an Unterkonstruktion der Natursteinfassade bestehend aus Ankern, Konsolen, Aluminiumhohlrohren und Gerüstdauerankern

Ausführung gemäß  Architektenplanung D10117LBV00A330_DE210; D10117LBV00A330_DE020; D10117LBV00A330_DE050

Einbauort:  Fensterleibungen und Türleibungen

**3.4.970 Wärmedämmung hinterlüft.Fassade MW 0,032W/(mK) D 200mm WAB**
STLB-Bau 2025-04 038
Wärmedämmung für vorgehängte hinterlüftete Außenwandbekleidung als Deckenuntersicht, aus Mineralwolle MW DIN EN 13162, Bemessungswert der Wärmeleitfähigkeit max. 0,032 W/(mK), Nennwert der Wärmeleitfähigkeit max. 0,031 W/(mK), Schmelzpunkt größer 1000 Grad C, DIN 4102-17, Brandverhaltensklasse DIN EN 13501-1 A1 (nichtbrennbar), Dicke 200 mm, mit außenseitiger Kaschierung mit schwarzem Glasvlies, Anwendungsgebiet DIN 4108-10 WAB, Befestigung durch Kleben, Verankerung der Unterkonstruktion in Normalbeton.
Menge: 25,000 m2
Leistungsbereichkatalog: 038
DIN276_18: 335

**3.4.980 Bekl. Naturwerkstein Pfeiler rechteckig Kalkstein H 6890 mm**
*** Leitbeschreibung
*** Bezugsbeschreibung
Bekleidung aus Naturwerkstein, an der Fassade des Gebäudes, an Pfeilern, Querschnitt rechteckig, Untergrund Beton, Gesteinsart Kalkstein, Oberfläche wassergestrahlt.
Menge: 5,000 St
Leistungsbereichkatalog: 014
DIN276-1_08: 345
DIN276_18: 335
*Unterbeschreibung 1 Beschreibung*
Montage im Bereich der Pfeiler zwischen den Fensteröffnungen als eine Art 3- seitige Bekleidung

Bekleidung grenzt oberhalb an ebenengleiche Brüstungsbekleidung an, unterhalb Anschluss an Gelände (hinterlüftet), seitlicher Anschluss an Fensterkonstruktion aus Metall, Fugen zu Nachbarbauteilen offen, Fugen werden nachträglich geschlossen, Verfugung wird gesondert vergütet,

bestehend aus Elementen, welche aus einzelnen Platten zusammengesetzt sind
Anzahl Elemente: 4
Anzahl Platten: 16 (4 je Element)

Gesamtabmessung beider Elemente
H = 6890 mm
Gesamtfläche Naturstein
Plattendicke 40 mm, ca. 16,09 m² (16 Platten)

1. Element, Höhe ca. 1850 mm bestehend aus:
- Leibungsplatte 1, Breite 540 mm, rechtwinkliger Anschluss an Frontplatte 1, Oberfläche 1
- Frontplatte 1, Breite 695 mm, mit sichtbarer Kante zur Leibungsbekleidung 1, Anschluss auf Gehrung zur Frontplatte 2 stumpfwinklig, Oberfläche 1
- Frontplatte 2, Breite 740 mm, auf Gehrung zur Frontplatte 1 und zur Leibungsplatte 2 stumpfwinklig, Oberfläche 2
- Leibungsplatte 2, Breite 340 mm, auf Gehrung zur Frontplatte 2 stumpfwinklig Oberfläche 2
- Ausbildung der Stoßfugen der vorbeschriebenen Einzelplatten als geklebte Pressfuge, Eckverbindung mit verdeckt liegenden Verbindungsmitteln

2. Element, Höhe 1850 mm, wie 1. Element

3. Element, Höhe 1850 mm, wie 1. Element

4. Element, Höhe 1340 mm wie 1. Element

Position beinhaltet 4 Elemente übereinander angeordnet, über die Gesamthöhe 2 St Nullfugen zwischen den einzelnen Elementen und 1 St. offene Fugen B 10 mm

Gesteinsartbekleidung Kalkstein
Material und Ausführung gemäß Ausführungsbeschreibung.
Oberfläche 1 - wassergestrahlt
Oberfläche 2 - wassergestrahlt und gestockt

Konstruktionsaufbau:
Montage an Stahlbetonstütze
- 22 cm Wärmedämmung
- 4 cm Luftschicht (Frontplatte 1)
- 4 cm Naturwerkstein

befestigen an Unterkonstruktion und Sonderankern aus nichtrostendem Stahl,  Unterkonstruktion gesondert beschrieben, Befestigung mit Ankerdornen, einschließlich Herstellen von Ankertaschen in den Platten, Plattenbefestigung in den Plattenfugen/ -stößen
Einbaubereich: Ansicht 3 Arkaden

AA

**3.4.990 Bekl. Naturwerkstein Pfeiler rechteckig Kalkstein H 6890 mm**
*** wie Position 3.4.980
jedoch

bestehend aus Elementen, welche aus einzelnen Platten zusammengesetzt sind
Anzahl Elemente: 4
Anzahl Platten: 16 (4 je Element)

Gesamtabmessung beider Elemente
H = 6890 mm
Gesamtfläche Naturstein
Plattendicke 40 mm, ca. 16,07 m² (16 Platten)
bestehend
- Leibungsplatte 1, Breite 540 mm, rechtwinkliger Anschluss an Frontplatte 1, Oberfläche 1
- Frontplatte 1 wie Leitbeschreibung
- Frontplatte 2 wie Leitbeschreibung
- Leibungsplatte 2 wie Leitbeschreibung

Einbauort: Pfeilerbekleidung Achse A
Menge: 1,000 St
Leistungsbereichkatalog: 014
DIN276-1_08: 345
DIN276_18: 335

**3.4.1000 Bekl. Naturwerkstein Pfeiler rechteckig Kalkstein H 6890 mm**
*** wie Position 3.4.980
jedoch

bestehend aus Elementen, welche aus einzelnen Platten zusammengesetzt sind
Anzahl Elemente: 4
Anzahl Platten: 12 (3 je Element)

Gesamtabmessung beider Elemente
H = 6890 mm
Gesamtfläche Naturstein
Plattendicke 40 mm, ca. 13,3 m² (12 Platten)

bestehend aus:
- Leibungsplatte 1, Breite 540 mm, rechtwinkliger Anschluss an Frontplatte 1, Oberfläche 1
- Frontplatte 1, Breite 1240 mm, mit sichtbarer Kante zur Leibungsbekleidung 1 und 2, Oberfläche 1
- Frontplatte 2, entfällt
- Leibungsplatte 2, Breite 150 mm,  rechtwinkliger Anschluss an Frontplatte 1, Oberfläche 1

Ausführung gemäß Architektenplan D10117LBV00A330_DE210; D10117LBV00A330_DE270
Einbauort: Pfeilerbekleidung Achse G
Menge: 1,000 St
Leistungsbereichkatalog: 014
DIN276-1_08: 345
DIN276_18: 335

**3.4.1010 Ausschnitt Naturwerksteinpl. D 40 mm rund Durchm. bis 20mm**
STLB-Bau 2025-04 038
Ausschnitt in Außenwandbekleidung aus Naturwerksteinplatten,
Dicke '40' mm,
rund, Durchmesser bis 20 mm.
Menge: 5,000 St
Leistungsbereichkatalog: 038
DIN276-1_08: 335
DIN276_18: 335

**3.4.1020 Bekl. Naturwerkstein Sturzbekleidung Kalkstein L 2065, B 580 mm**
*** Leitbeschreibung
Bekleidung aus Naturwerkstein, an der Fassade, als Sturzbekleidung, Überkopf, Untergrund Beton, Gesteinsart Kalkstein, Oberfläche wassergestrahlt.
Menge: 6,000 St
Leistungsbereichkatalog: 014
DIN276-1_08: 345
DIN276_18: 335
*Unterbeschreibung 1 Beschreibung*
Ausbildung als Sturzbekleidung als Überkopfkonstruktion im Bereich der Fensterelemente außen, zwischen den Pfeilerverkleidungen
Abmessungen:
B 2065 mm
T 580 mm
Plattendicke 50 mm
Natursteinfläche ca. 1,2 m²

Kanten als Sichtkanten, Platte einseitig an schrägen Verlauf der Wandbekleidung angepasst, trapezförmiger Ausschnitt B695m H 0-350 mm

Gesteinsartbekleidung Kalkstein
Material und Ausführung gemäß Ausführungsbeschreibung.
Oberfläche 1 - wassergestrahlt

Konstruktionsaufbau:
Montage an Stahlbetondecke
Luftschicht zur Stahlbetondecke 600-800 mm

befestigen einschließlich Unterkonstruktion und Sonderankern aus nichtrostendem Stahl, Werkstoff-Nr. 1.4571, Verankerung am Rohbau gedübelt, einschließlich Herstellen von Ankertaschen in den Platten, Plattenbefestigung in den Plattenfugen/ -stößen, Befestigung verdeckt,

Ausführung gem. Plan D10117LBVDA340_DE020

Einbaubereich: Arkaden

**3.4.1030 Bekl. Naturwerkstein Decke Kalkstein L 7360 mm, B 580 mm**
*** Leitbeschreibung
Bekleidung aus Naturwerkstein, im Außenbereich, als Deckenbekleidung, Überkopf, Untergrund Beton, Gesteinsart Kalkstein, Oberfläche wassergestrahlt.
Menge: 4,280 m2
Leistungsbereichkatalog: 014
DIN276-1_08: 345
DIN276_18: 335
*Unterbeschreibung 1 Beschreibung*
Ausbildung als Deckenbekleidung als Überkopfkonstruktion im Bereich der Arkaden als Randfries

Abmessungen:
B 7360 mm
T 580 mm
Plattendicke 50 mm
Kanten als Sichtkanten, Einzelplattengröße bis 1,5 m²

Gesteinsartbekleidung Kalkstein
Material und Ausführung gemäß Ausführungsbeschreibung.
Oberfläche 1 - wassergestrahlt

Konstruktionsaufbau:
Montage an Stahlbetondecke
Luftschicht zur Stahlbetondecke 800mm

befestigen einschließlich Unterkonstruktion und Sonderankern aus nichtrostendem Stahl, Werkstoff-Nr. 1.4571, Verankerung am Rohbau gedübelt, einschließlich Herstellen von Ankertaschen in den Platten, Plattenbefestigung in den Plattenfugen/ -stößen, Befestigung verdeckt,

Ausführung gem. Architektenplan D10117LBV00A330_DE200

Einbaubereich: Arkaden

**3.4.1040 Elastomerlager unbewehrt Streifen B 300mm D 5mm**
Elastomerlager, unbewehrt, in Streifen, zur Lastaufnahme der Natursteinwand und zum Schutz der Abdichtungsbahn unterhalb Gründung, Breite 300 mm, Einbaudicke 5 mm
Menge: 4,600 m
Leistungsbereichkatalog: 013
DIN276-1_08: 331
DIN276_18: 335

**3.4.1050 Fundament Streifenfundament Fertigteil B 0,25 m H 0,12 m C30/37, L 1,30 m**
Fundament als Streifenfundament, als Fertigteil DIN EN 13369 und DIN EN 14991,
Breite 0,25 m,
Höhe 0,12 m, Normalbeton C 30/37 DIN EN 206, DIN 1045-2, natürliche Gesteinskörnung,  Einbauteile für Fremdleistungen und Bewehrung werden gesondert vergütet, Einzellänge 1,30 m, einschließlich. Mörtelbett zum Höhenausgleich bis 50 mm

Ort: Lastabtragung Medienwand
Menge: 1,000 St
Leistungsbereichkatalog: 013
DIN276-1_08: 322
DIN276_18: 335

**3.4.1060 Fundament Streifenfundament Fertigteil B 0,25 m H 0,12 m C30/37, L 0,20 m**
Fundament als Streifenfundament, als Fertigteil DIN EN 13369 und DIN EN 14991,
Breite 0,25 m,
Höhe 0,12 m, Normalbeton C 30/37 DIN EN 206, DIN 1045-2, natürliche Gesteinskörnung,  Einbauteile für Fremdleistungen und Bewehrung werden gesondert vergütet, Einzellänge 0,20 m, einschließlich. Mörtelbett zum Höhenausgleich bis 50 mm

Ort: Lastabtragung Medienwand
Menge: 1,000 St
Leistungsbereichkatalog: 013
DIN276-1_08: 322
DIN276_18: 335

**3.4.1070 Fundament Streifenfundament Fertigteil B 0,25 m H 0,12 m C30/37, L 0,40 m**
Fundament als Streifenfundament, als Fertigteil DIN EN 13369 und DIN EN 14991,
Breite 0,25 m,
Höhe 0,12 m, Normalbeton C 30/37 DIN EN 206, DIN 1045-2, natürliche Gesteinskörnung,  Einbauteile für Fremdleistungen und Bewehrung werden gesondert vergütet, Einzellänge 0,40 m, einschließlich. Mörtelbett zum Höhenausgleich bis 50 mm

Ort: Lastabtragung Medienwand
Menge: 1,000 St
Leistungsbereichkatalog: 013
DIN276-1_08: 322
DIN276_18: 335

**3.4.1080 Fundament Streifenfundament Fertigteil B 0,20 m H 0,12 m C30/37, L 0,55 m**
Fundament als Streifenfundament, als Fertigteil DIN EN 13369 und DIN EN 14991,
Breite 0,20 m,
Höhe 0,12 m, Normalbeton C 30/37 DIN EN 206, DIN 1045-2, natürliche Gesteinskörnung,  Einbauteile für Fremdleistungen und Bewehrung werden gesondert vergütet, Einzellänge 0,55 m, einschließlich. Mörtelbett zum Höhenausgleich bis 50 mm

Ort: Lastabtragung Medienwand
Menge: 1,000 St
Leistungsbereichkatalog: 013
DIN276-1_08: 322
DIN276_18: 335

**3.4.1090 Fundament Streifenfundament Fertigteil B 0,20 m H 0,12 m C30/37, L 1,6 m**
Fundament als Streifenfundament, als Fertigteil DIN EN 13369 und DIN EN 14991,
Breite 0,20 m,
Höhe 0,12 m, Normalbeton C 30/37 DIN EN 206, DIN 1045-2, natürliche Gesteinskörnung,  Einbauteile für Fremdleistungen und Bewehrung werden gesondert vergütet, Einzellänge 1,60 m, einschließlich. Mörtelbett zum Höhenausgleich bis 50 mm

Ort: Lastabtragung Medienwand
Menge: 1,000 St
Leistungsbereichkatalog: 013
DIN276-1_08: 322
DIN276_18: 335

**3.4.1100 Fundament Streifenfundament Fertigteil B 0,15 m H 0,12 m C30/37, L 0,45 m**
Fundament als Streifenfundament, als Fertigteil DIN EN 13369 und DIN EN 14991,
Breite 0,15 m,
Höhe 0,12 m, Normalbeton C 30/37 DIN EN 206, DIN 1045-2, natürliche Gesteinskörnung,  Einbauteile für Fremdleistungen und Bewehrung werden gesondert vergütet, Einzellänge 0,45 m, einschließlich. Mörtelbett zum Höhenausgleich bis 50 mm

Ort: Lastabtragung Medienwand
Menge: 1,000 St
Leistungsbereichkatalog: 013
DIN276-1_08: 322
DIN276_18: 335

**3.4.1110 Eckausbildung Streifenfundament**
Eckausbildung für Streifenfundament gemäß Vorposition als Innen- oder Außenecke
Menge: 5,000 St
DIN276_18: 335

**3.4.1120 Bekl. Naturwerkstein Wand Fugen offen D 40mm Kalkstein**
*** Leitbeschreibung
*** Bezugsbeschreibung
Bekleidung aus Naturwerkstein, am Gebäude außen, an Wänden, Untergrund Beton, Fugen offen, mit Kreuzfugen, Plattendicke 40 mm, Gesteinsart Kalkstein, Oberfläche wassergestrahlt.
Menge: 9,563 m2
Leistungsbereichkatalog: 014
DIN276-1_08: 335
DIN276_18: 335
*Unterbeschreibung 1 Beschreibung*
Ausbildung als Wandbekleidung, 4 Platten hoch und eine Platte breit, mit Nullfuge zwischen den Platten bzw. offene Fugen Fugen werden nachträglich geschlossen, Verfugung wird gesondert vergütet, als Bestandteil der Bekleidung Medienwand
zu bekleidende Einzelwandfläche
Breite1440 mm
Höhe 6960 mm

Plattendicke 40 mm
Einzelplattengröße >=2,25 bis 2,50 m²
Plattenhöhe > 1600 bis 1800 mm
1 Platte Oberfläche 1
3 Platten Oberfläche 2

Gesteinsartbekleidung Kalkstein
Material und Ausführung gemäß Ausführungsbeschreibung.
Oberfläche 1 - wassergestrahlt
Oberfläche 2 - wassergestrahlt und gestockt

Konstruktionsaufbau:
Lastabtragung über Platten und vorbeschriebenes Streifenfundament, Rückverankerung an Rohbau als Kippsicherung
- 11 cm Luftschicht
- 4 cm Naturwerkstein,

befestigen einschließlich Unterkonstruktion und Sonderankern aus nichtrostendem Stahl, Werkstoff-Nr. 1.4571,  Konstruktion als selbsttragende Unterkonstruktion aus Profilen, Kippverankerung am Rohbau gedübelt, einschließlich Herstellen von Ankertaschen in den Platten, Plattenbefestigung in den Plattenfugen/ -stößen, Befestigung verdeckt,

Einbaubereich: Medienwand Arkade Achse LA/2-3

**3.4.1130 Bekl. Naturwerkstein Wand Fugen offen D 40mm Kalkstein Schachtbereich**
*** wie Position 3.4.1120
jedoch

zu bekleidende Einzelwandfläche als Schachtbekleidung (Schachtansicht)
Breite1390 mm
Höhe 6960 mm

Konstruktionsaufbau:
Lastabtragung über Platten und vorbeschriebenes Streifenfundament, Rückverankerung an Rohbau als Kippsicherung
- 51 cm Luftschicht (erst ab ca. 2,00 m über UK Verkleidung möglich
- 4 cm Naturwerkstein,

Einbaubereich: Medienwand Arkade Achse LA/2
Menge: 9,563 m2
Leistungsbereichkatalog: 014
DIN276-1_08: 345
DIN276_18: 335

**3.4.1140 Bekl. Naturwerkstein Wand Fugen offen D 40mm Kalkstein Schachtbereich**
*** wie Position 3.4.1120
jedoch

zu bekleidende Einzelwandfläche als Schachtbekleidung (Schachtansicht)
Breite 580 mm
Höhe 6960 mm

Plattengröße >= 0,9 -1,15 m²

Konstruktionsaufbau:
Lastabtragung über Platten und vorbeschriebenes Streifenfundament, Rückverankerung an Rohbau als Kippsicherung
- 51 cm Luftschicht (erst ab ca. 2,00 m über UK Verkleidung möglich
- 4 cm Naturwerkstein,

Einbaubereich: Medienwand Arkade Achse LA/3
Menge: 3,990 m2
Leistungsbereichkatalog: 014
DIN276-1_08: 345
DIN276_18: 335

**3.4.1150 Bekl. Naturwerkstein Wand Fugen offen D 40mm Kalkstein Schachtbereich**
*** wie Position 3.4.1120
jedoch

zu bekleidende Seitenwände der Schachtbekleidung (Schachtansicht)
Breite400 mm
Höhe 6960 mm

Einzelplattengröße >=0,5 bis 0,75 m²
Plattenhöhe > 1600 bis 1800 mm
1 Platte Oberfläche 1
3 Platten Oberfläche 2

Ausbildung einer Innenecke und einer Außenecke als Nullfugen zu den Wandbekleidungen und der Schachtbekleidungen, diese sind einzukalkulieren

Konstruktionsaufbau:
Lastabtragung über Platten und vorbeschriebenes Streifenfundament,

Einbaubereich: Medienwand Arkade Achse LA/2 und 3
Menge: 7,430 m2
Leistungsbereichkatalog: 014
DIN276-1_08: 345
DIN276_18: 335

**3.4.1160 Bekl. Naturwerkstein Wand Fugen offen D 40mm Kalkstein**
*** wie Position 3.4.1120
jedoch

zu bekleidende Einzelwandfläche
Breite1370 mm
Höhe 6960 mm

Konstruktionsaufbau:
Lastabtragung über Konsolen und Anker am Rohbau aus Beton
- 11 cm Luftschicht
- 4 cm Naturwerkstein,

Einbaubereich: Medienwand Arkade Achse LA/1-2
Menge: 9,426 m2
Leistungsbereichkatalog: 014
DIN276-1_08: 345
DIN276_18: 335

**3.4.1170 Naturwerkstein Tapetentür Aluminium D 30mm, 340 x 1400 mm**
*** Leitbeschreibung
Tapetentür mit Bekleidung aus Naturwerkstein,  als Rahmenkonstruktion aus  Aluminium, befestigen Naturstein mit Ankern aus nichtrostendem Stahl, Plattendicke 30 mm, Gesteinsart Kalkstein, Oberfläche wassergestrahlt,

Ausführung gemäß Architektenplanung
D10117LBV00A330_DE260
Menge: 1,000 St
Leistungsbereichkatalog: 014
DIN276 neu: 335
DIN276_06: 335
DIN276_18: 335
*Unterbeschreibung 1 Beschreibung*
Gesamtabmessung Tapetentür
B 340 mm
H 1400 mm

bestehend aus
Innentürblatt, als Drehflügeltür, einflügelig, stumpf einschlagend,
Ausführung als Rahmentür, aus Aluminium,  aus Aluminiumhohlprofilen 70x70 mm umlaufend, mit Zwischenpfosten aus Aluminium Anzahl und Dimension nach Erfordernis, , mit Rollenband, 2 Bänder je Flügel, mit Verriegelung, Verriegelung als eingefrästes BR-Zylinder in Schließanlage integrierbar

Belegen des Rahmens der Tapetentür mit Natursteinplatten verdeckten an vorbeschriebene Unterkonstruktion des Türflügels

Plattenabmessungen
Frontplatte H 1400 mm Breite 340 mm, umlaufend 10 mm Fuge
Plattendicke 30 mm

Längsseiten der Frontplatte als Sichtkanten

Gesteinsartbekleidung Kalkstein
Material und Ausführung gemäß Ausführungsbeschreibung.
Oberfläche 1 - wassergestrahlt

befestigen einschließlich. der Unterkonstruktion und Sonderankern aus nichtrostendem Stahl, Werkstoff-Nr. 1.4571, Verankerung an vorbeschriebenen Schachtunterkonstruktion befestigt, einschließlich Herstellen von Ankertaschen in den Platten, Befestigung verdeckt,

**3.4.1180 Bekl. Naturwerkstein Decke Kalkstein L 1350-1370 mm, B 390 mm**
*** Leitbeschreibung
Bekleidung aus Naturwerkstein, im Gebäude, als Deckenbekleidung, Überkopf, Untergrund Beton, Gesteinsart Kalkstein, Oberfläche wassergestrahlt.
Menge: 2,000 St
Leistungsbereichkatalog: 014
DIN276-1_08: 345
DIN276_18: 335
*Unterbeschreibung 1 Beschreibung*
Ausbildung als Deckenbekleidung als Überkopfkonstruktion im Bereich der Arkaden als Randfries

Abmessungen:
B 1350-1370 mm
T 390 mm
Plattendicke 50 mm
Kanten als Sichtkanten, Einzelplattengröße bis 0,5 m²

Gesteinsartbekleidung Kalkstein
Material und Ausführung gemäß Ausführungsbeschreibung.
Oberfläche 1 - wassergestrahlt

Konstruktionsaufbau:
Montage an Stahlbetondecke
Luftschicht zur Stahlbetondecke 800mm

befestigen einschließlich Unterkonstruktion und Sonderankern aus nichtrostendem Stahl, Werkstoff-Nr. 1.4571, Verankerung am Rohbau gedübelt, einschließlich Herstellen von Ankertaschen in den Platten, Plattenbefestigung in den Plattenfugen/ -stößen, Befestigung verdeckt,

Ausführung gem. Plan D10117LBV00A330_DE200

Einbaubereich: Arkaden

**3.4.1190 Bauteilfuge Naturwerkstein offen B 10mm**
*** Leitbeschreibung
STLB-Bau 2025-04 038
Bauteilfuge in Bekleidung mit großformatigen Bekleidungselementen aus Naturwerksteinplatten DIN 18516-3 ausbilden, Fuge offen, Fugenbreite 10 mm.
Menge: 775,000 m
Leistungsbereichkatalog: 038
DIN276_18: 335
*Unterbeschreibung 1 Ausführung*
Fugen der Naturwerksteinfassade nach DIN 18540
staub- und wasserundurchlässig verschließen,
Fugenbreite 10 mm,
Fugen vorbereiten und hinterfüllen nach Vorschrift des
Fugendichtstoffherstellers, einschließlich.
- Plattenfugen reinigen,
- Haftgrundierung auftragen,
- Hinterfüllprofil einlegen,
Fugen verschließen nach Vorschrift des
Füllstoffherstellers mit elastischer Fugendichtungsmasse, beständig gegen thermische Belastung,
Fugen zur Beseitigung von Lufteinschlüssen nachglätten,
Fugen besanden,
Farbton der Fugendichtmasse und Besandung im Farbton
des Naturwerksteins der Fassade in Steinfarbe mit Quarzsand  nach Bemusterung durch
den AG.

**3.4.1200 Nachträgliches Schließen Fugen Gerüstanker**
Nachträgliches Schließen von Fugenabschnitten
im Bereich von Dauergerüstankern.

 Abrechnung nach Stück Dauergerüstanker.
Menge: 40,000 St
DIN276_18: 335

**3.4.1210 Bauteilfuge Naturwerkstein B 10mm**
*** Leitbeschreibung
Bauteilfuge in Fensterbank aus Naturwerksteinplatten DIN 18516-3, ausbilden, Fugenbreite über 10 mm.
Menge: 108,000 m
Leistungsbereichkatalog: 038
DIN276_18: 335
*Unterbeschreibung 1 Ausführung*
Fugen der Fensterbankstöße und -enden nach DIN 18540
staub- und wasserundurchlässig verschließen,
Fugenbreite 10 mm,
Fugen vorbereiten und hinterfüllen nach Vorschrift des
Fugendichtstoffherstellers, einschließlich.
- Plattenfugen reinigen,
- Haftgrundierung auftragen,
- Hinterfüllprofil einlegen,
Fugen verschließen nach Vorschrift des
Füllstoffherstellers mit elastischer Fugendichtungsmasse, beständig gegen thermische Belastung,
Fugen zur Beseitigung von Lufteinschlüssen nachglätten,
Fugen besanden,
Farbton der Fugendichtmasse und Besandung im Farbton
des Naturwerksteins der Fassade nach Bemusterung durch
den AG.

**3.4.1220 Brandsperre Stahl niro D 2mm, 500 mm**
Brandsperre, für vorgehängte hinterlüftete Außenwandbekleidung, horizontal, aus nichtrostendem Stahl, im  4.OG, Dicke mind. 2 mm, in Mineralwolle, Schmelzpunkt größer 1000 Grad C, DIN 4102-17, max. Dicke der Hinterlüftung über 20 bis 30 mm, einschließlich. systembedingter Befestigungen, mind. im Abstand von 60 cm, einschließlich. thermischer Trennlage, 2 teilig, bestehend aus
- Wandwinkel durchlaufend, L 80/120 mm an Wand aus Stahlbeton befestigt
- Glattblech, Zuschnitt 240 mm, auf Wandwinkel verschraubt, 50 mm Überlappung, Verbindungsmittel aus Edelstahl, mind aller 600 mm
- 10mm Abstand zur Rückseite Steinverkleidung

Gesamttiefe 500 mm

Dämmbereich mit durchlaufenden Unterkonstruktionen und Fallrohren
Menge: 25,000 m
Leistungsbereichkatalog: 038
DIN276-1_08: 335
DIN276_18: 335

**3.4.1230 Brandsperre Stahl niro D 2mm, 700 mm**
Brandsperre, für vorgehängte hinterlüftete Außenwandbekleidung, horizontal, aus nichtrostendem Stahl, im 2.OG, Dicke mind. 2 mm, in Mineralwolle, Schmelzpunkt größer 1000 Grad C, DIN 4102-17, max. Dicke der Hinterlüftung über 40 bis 50 mm, einschließlich. systembedingter Befestigungen, mind. im Abstand von 60 cm, einschließlich. thermischer Trennlage, 2 teilig, bestehend aus
- Wandwinkel durchlaufend, L 80/120 mm an Wand aus Stahlbeton befestigt
- Glattblech, Zuschnitt 240 mm, auf Wandwinkel verschraubt, 50 mm Überlappung, Verbindungsmittel aus Edelstahl, mind aller 600 mm
- 10mm Abstand zur Rückseite Steinverkleidung

Gesamttiefe 700 mm

Dämmbereich mit durchlaufenden Unterkonstruktionen und Fallrohren
Menge: 25,000 m
Leistungsbereichkatalog: 038
DIN276-1_08: 335
DIN276_18: 335

**3.4.1240 Ausschnitt Blech D 2mm L 80-100mm B 80-100mm**
Ausschnitt, rechteckig, in Blech aus nichtrostendem Stahl, Blechdicke 2 mm, Länge über 80 bis 100 mm, Breite über 80 bis 100 mm, als Aussparung innerhalb der Fläche

im Bereich Rohrdurchführungen
Menge: 20,000 St
Leistungsbereichkatalog: 031
DIN276-1_08: 399
DIN276_18: 335

**3.4.1250 Ausschnitt Blech D 2mm L 100-200mm B 100-200mm**
Ausschnitt, rechteckig, in Blech aus nichtrostendem Stahl, Blechdicke 2 mm, Länge über 100 bis 200 mm, Breite über 100 bis 200 mm, als Aussparung innerhalb der Fläche.

im Bereich Rohrdurchführungen, einschließlich. einer zusätzlichen Lagesicherung der Schnittkante an UK der Natursteinfassade aus Hohlrohren, zwei Befestigungspunkte je Aussparung
Menge: 20,000 St
Leistungsbereichkatalog: 031
DIN276-1_08: 399
DIN276_18: 335

**3.4.1260 Ausschnitt Blech D 2mm L 200-300mm B 100-200mm**
Ausschnitt, rechteckig, in Blech aus nichtrostendem Stahl, Blechdicke 2 mm, Länge über 200 bis 300 mm, Breite über 100 bis 200 mm, als Aussparung innerhalb der Fläche.

im Bereich Rohrdurchführungen, einschließlich. einer zusätzlichen Lagesicherung der Schnittkante an UK der Natursteinfassade aus Hohlrohren, ein Befestigungspunkt je Aussparung
Menge: 20,000 St
Leistungsbereichkatalog: 031
DIN276-1_08: 399
DIN276_18: 335

#### Abschnitt 3.5 Fassade Besucherzentrum - Multifunktionshalle

*Hinweis: Planverweis*
Die Ansichten der Ost Fassade (Innenhof West) sind in folgenden Plänen dargestellt:

D10117LBV00A330_DE300 Fassade zum Multifunktionsraum

**3.5.10 Wärmedämmung hinterlüft.Fassade MW 0,032W/(mK) D 200mm WAB**
STLB-Bau 2025-04 038
Wärmedämmung für vorgehängte hinterlüftete Außenwandbekleidung an Stütze, aus Mineralwolle MW DIN EN 13162, Bemessungswert der Wärmeleitfähigkeit max. 0,032 W/(mK), Nennwert der Wärmeleitfähigkeit max. 0,031 W/(mK), Schmelzpunkt größer 1000 Grad C, DIN 4102-17, Brandverhaltensklasse DIN EN 13501-1 A1 (nichtbrennbar), Dicke 200 mm, mit außenseitiger Kaschierung mit schwarzem Glasvlies, Anwendungsgebiet DIN 4108-10 WAB, Befestigung durch Kleben, Verankerung der Unterkonstruktion in Normalbeton.
Menge: 82,000 m2
Leistungsbereichkatalog: 038
DIN276-1_08: 335
DIN276_18: 335

**3.5.20 Wärmedämmung hinterlüft.Fassade MW 0,032W/(mK) D 200mm WAB**
STLB-Bau 2025-04 038
Wärmedämmung für vorgehängte hinterlüftete Außenwandbekleidung an Attika, aus Mineralwolle MW DIN EN 13162, Bemessungswert der Wärmeleitfähigkeit max. 0,032 W/(mK), Nennwert der Wärmeleitfähigkeit max. 0,031 W/(mK), Schmelzpunkt größer 1000 Grad C, DIN 4102-17, Brandverhaltensklasse DIN EN 13501-1 A1 (nichtbrennbar), Dicke 200 mm, mit außenseitiger Kaschierung mit schwarzem Glasvlies, Anwendungsgebiet DIN 4108-10 WAB, Befestigung durch Kleben, Verankerung der Unterkonstruktion in Normalbeton.
Menge: 9,000 m2
Leistungsbereichkatalog: 038
DIN276-1_08: 335
DIN276_18: 335

**3.5.30 Wärmedämmung hinterlüft.Fassade MW 0,032W/(mK) D 200mm WAB**
STLB-Bau 2025-04 038
Wärmedämmung für vorgehängte hinterlüftete Außenwandbekleidung an Brüstung, aus Mineralwolle MW DIN EN 13162, Bemessungswert der Wärmeleitfähigkeit max. 0,032 W/(mK), Nennwert der Wärmeleitfähigkeit max. 0,031 W/(mK), Schmelzpunkt größer 1000 Grad C, DIN 4102-17, Brandverhaltensklasse DIN EN 13501-1 A1 (nichtbrennbar), Dicke 200 mm, mit außenseitiger Kaschierung mit schwarzem Glasvlies, Anwendungsgebiet DIN 4108-10 WAB, Befestigung durch Kleben, Verankerung der Unterkonstruktion in Normalbeton.
Menge: 5,500 m2
Leistungsbereichkatalog: 038
DIN276-1_08: 335
DIN276_18: 335

**3.5.40 Ausschneiden Dämmpl. Rohrleitungen Mineralwolle D160 mm**
Ausschneiden von Dämmstoffplatten für Rohrleitungen, in vorgehängter hinterlüfteter Außenwandbekleidung, Dämmstoff aus Mineralwolle, Dicke Dämmplatte 200 mm, Durchmesser Ausschnitt 160 mm, auf Oberseite der Dämmung, einschließlich. nach Verlegung der bauseitigen Fallrohre Anpassen der Kaschierung
Menge: 65,000 m
Leistungsbereichkatalog: 038
DIN276_18: 335

**3.5.50 Bekl. Naturwerkstein Pfeiler rechteckig Kalkstein H 1660 mm**
*** Leitbeschreibung
*** gemäß Ausführungsbeschreibung 1
Bekleidung aus Naturwerkstein, im Gebäude, an Pfeilern, Querschnitt rechteckig, Untergrund Beton, Gesteinsart Kalkstein, Oberfläche wassergestrahlt.
Menge: 3,000 St
Leistungsbereichkatalog: 014
DIN276-1_08: 345
DIN276_18: 345
*Unterbeschreibung 1 Beschreibung*
Ausbildung als Wandverkleidung, seitlicher Anschluss an Fensterkonstruktion aus Metall, Natursteinplatten oder Putzflächen
bestehend aus Elementen, welche aus einzelnen Platten zusammengesetzt sind
Anzahl Elemente: 1
Anzahl Platten: 5 (5 je Element)

Gesamtabmessung Element
H = 1660 mm
Gesamtfläche Naturstein
Plattendicke 40 mm, ca. 3,45 m² (5 Platten)

Element bestehend aus:
- Leibungsplatte 1, Breite 125 mm, mit einer Sichtkante, rechtwinkliger Anschluss an Leibungsplatte 2, Oberfläche 1
- Leibungsplatte 2, Breite 220 mm, rechtwinkliger Anschluss an Leibungsplatte 1 und an Frontplatte 1, Oberfläche 1
- Frontplatte 1, Breite 1390 mm, mit sichtbarer Kante und rechtwinkligen Anschluss zur Leibungsbekleidung 2 und 3, Oberfläche 1
- Leibungsplatte 3, Breite 220 mm, rechtwinkliger Anschluss an Leibungsplatte 4 und an Frontplatte 1, Oberfläche 1
- Leibungsplatte 4, Breite 125 mm, mit einer Sichtkante, rechtwinkliger Anschluss an Leibungsplatte 3, Oberfläche 1
- Ausbildung der Stoßfugen der vorbeschriebenen Einzelplatten als geklebte Pressfuge, Eckverbindung mit verdeckt liegenden Verbindungsmitteln

Gesteinsartbekleidung Kalkstein
Material und Ausführung gemäß Ausführungsbeschreibung.
Oberfläche 1 - wassergestrahlt
Oberfläche 2 - wassergestrahlt und gestockt

Konstruktionsaufbau:
Montage an Stahlbetonstütze, im Gebäudeinneren
-  56 cm Luftschicht (Frontplatte 1)
- 4 cm Naturwerkstein

befestigen einschließlich Unterkonstruktion als Kragkonstruktion aus Trägern mit Diagonalen und Sonderankern aus nichtrostendem Stahl, Werkstoff-Nr. 1.4571, Verankerung am Rohbau gedübelt, einschließlich Herstellen von Ankertaschen in den Platten, Plattenbefestigung in den Plattenfugen/ -stößen, Befestigung verdeckt, Beachtung der Geometrie und der Führungswege der Lüftungskanäle

Ausführung gemäß Architektenplan D10117LBV00A330_DE300 und D10117LBV00A330_DE070

Einbaubereich: Fassade Multifunktionsraum

**3.5.60 Bekl. Naturwerkstein Pfeiler rechteckig Kalkstein H 1660 mm**
*** wie Position 3.5.50
jedoch

bestehend aus Elementen, welche aus einzelnen Platten zusammengesetzt sind
Anzahl Elemente: 1
Anzahl Platten: 3 (3 je Element)

Gesamtabmessung Element
H = 1660 mm
Gesamtfläche Naturstein
Plattendicke 40 mm, ca. 2,08 m² (3 Platten)

Element bestehend aus:
- Leibungsplatte 1, Breite 125 mm, mit einer Sichtkante, rechtwinkliger Anschluss an Leibungsplatte 2, Oberfläche 1
- Leibungsplatte 2, Breite 220 mm, rechtwinkliger Anschluss an Leibungsplatte 1 und an Frontplatte 1, Oberfläche 1
- Frontplatte 1, Breite 890-1050 mm, mit sichtbarer Kante und rechtwinkligen Anschluss zur Leibungsbekleidung 2,  Anpassung einer Kante an die Bestandsgeometrie des Nachbargebäudes,  Oberfläche 1
- Leibungsplatte 3 und 4 entfallen

Einbaubereich: Fassade Multifunktionsraum
Menge: 2,000 St
Leistungsbereichkatalog: 014
DIN276-1_08: 345
DIN276_18: 345

**3.5.70 Bekl. Naturwerkstein Pfeiler rechteckig Kalkstein H 2065 mm**
*** wie Position 3.5.50
jedoch

bestehend aus Elementen, welche aus einzelnen Platten zusammengesetzt sind
Anzahl Elemente: 1
Anzahl Platten: 5 (5 je Element)

Gesamtabmessung Element
H = 2065 mm
Gesamtfläche Naturstein
Plattendicke 40 mm, ca. 4,3 m² (5 Platten)
Element bestehend aus:
wie Leitbeschreibung jedoch alle 5 Platte Oberfläche 2

Material und Ausführung gemäß Ausführungsbeschreibung.
Oberfläche 2 - wassergestrahlt und gestockt
Menge: 3,000 St
Leistungsbereichkatalog: 014
DIN276-1_08: 345
DIN276_18: 345

**3.5.80 Bekl. Naturwerkstein Pfeiler rechteckig Kalkstein H 2065 mm**
*** wie Position 3.5.50
jedoch

bestehend aus Elementen, welche aus einzelnen Platten zusammengesetzt sind
Anzahl Elemente: 1
Anzahl Platten: 3 (3 je Element)

Gesamtabmessung Element
H = 2065 mm
Gesamtfläche Naturstein
Plattendicke 40 mm, ca. 2,88 m² (3 Platten)

Element bestehend aus:
- Leibungsplatte 1, Breite 125 mm, mit einer Sichtkante, rechtwinkliger Anschluss an Leibungsplatte 2, Oberfläche 2
- Leibungsplatte 2, Breite 220 mm, rechtwinkliger Anschluss an Leibungsplatte 1 und an Frontplatte 1, Oberfläche 2
- Frontplatte 1, Breite 890-1050 mm, mit sichtbarer Kante und rechtwinkligen Anschluss zur Leibungsbekleidung 2,  Anpassung einer Kante an die Bestandsgeometrie des Nachbargebäudes,  Oberfläche 2
- Leibungsplatte 3 und 4 entfallen

Material und Ausführung gemäß Ausführungsbeschreibung.
Oberfläche 2 - wassergestrahlt und gestockt
Menge: 2,000 St
Leistungsbereichkatalog: 014
DIN276-1_08: 345
DIN276_18: 345

**3.5.90 Bekl. Naturwerkstein Pfeiler rechteckig Kalkstein H 3745 mm**
*** Leitbeschreibung
*** gemäß Ausführungsbeschreibung 1
Bekleidung aus Naturwerkstein, im Gebäude, an Pfeilern, Querschnitt rechteckig, Untergrund Beton, Gesteinsart Kalkstein, Oberfläche wassergestrahlt.
Menge: 3,000 St
Leistungsbereichkatalog: 014
DIN276-1_08: 345
DIN276_18: 345
*Unterbeschreibung 1 Beschreibung*
Ausbildung als Wandverkleidung, seitlicher Anschluss an Fensterkonstruktion aus Metall, Natursteinplatten oder Putzflächen

bestehend aus Elementen, welche aus einzelnen Platten zusammengesetzt sind
Anzahl Elemente: 2
Anzahl Platten: 6 (3 je Element)

Gesamtabmessung beider Elemente
H = 3745 mm
Gesamtfläche Naturstein
Plattendicke 40 mm, ca. 9,4 m² (6 Platten)

1. Element, Höhe 1870 mm
- Leibungsplatte 1, Breite 560 mm, mit eine Sichtkante, rechtwinkliger Anschluss an Frontplatte 1, Oberfläche 2
- Frontplatte 1, Breite 1390 mm, mit sichtbarer Kante zur Leibungsbekleidung 1 und 2, Oberfläche 2
- Leibungsplatte 2, Breite 560 mm, mit eine Sichtkante, rechtwinkliger Anschluss an Frontplatte 1, Oberfläche 2
- Ausbildung der Stoßfugen der vorbeschriebenen Einzelplatten als geklebte Pressfuge, Eckverbindung mit verdeckt liegenden Verbindungsmitteln

2. Element
wie 1. Element

Position beinhaltet 1. und 2. Element übereinander angeordnet, mit Nullfuge zwischen den Elementen, ebenfalls Nullfuge zum angrenzenden Element im unterem Anschluss

Gesteinsartbekleidung Kalkstein
Material und Ausführung gemäß Ausführungsbeschreibung.
Oberfläche 2 - wassergestrahlt und gestockt

Konstruktionsaufbau:
Montage an Stahlbetonstütze, im Gebäudeinneren
-  56 cm Luftschicht (Frontplatte 1)
- 4 cm Naturwerkstein

befestigen einschließlich Unterkonstruktion als Kragkonstruktion aus Trägern mit Diagonalen und Sonderankern aus nichtrostendem Stahl, Werkstoff-Nr. 1.4571, Verankerung am Rohbau gedübelt, einschließlich Herstellen von Ankertaschen in den Platten, Plattenbefestigung in den Plattenfugen/ -stößen, Befestigung verdeckt, Beachtung der Geometrie und der Führungswege der Lüftungskanäle

**3.5.100 Bekl. Naturwerkstein Pfeiler rechteckig Kalkstein H 3745 mm**
*** wie Position 3.5.90
jedoch

bestehend aus Elementen, welche aus einzelnen Platten zusammengesetzt sind
Anzahl Elemente: 2
Anzahl Platten: 4 (2 je Element)

Gesamtabmessung beider Elemente
H = 3745 mm
Gesamtfläche Naturstein
Plattendicke 40 mm, ca. 6,03 m² (4 Platten)

Element bestehend aus:
- Leibungsplatte 1, Breite 560 mm, mit eine Sichtkante, rechtwinkliger Anschluss an Frontplatte 1, Oberfläche 2
- Frontplatte 1, Breite 890 - 1050mm, mit sichtbarer Kante zur Leibungsbekleidung 1, Oberfläche 2, Anpassung einer Kante an die Bestandsgeometrie des Nachbargebäudes
- Leibungsplatte 2 entfällt
Menge: 2,000 St
Leistungsbereichkatalog: 014
DIN276-1_08: 345
DIN276_18: 345

**3.5.110 Bekl. Naturwerkstein Pfeiler rechteckig Kalkstein H 1570 mm**
*** wie Position 3.5.90
jedoch

bestehend aus Elementen, welche aus einzelnen Platten zusammengesetzt sind
Anzahl Elemente: 2
Anzahl Platten: 6 (3 je Element)

Gesamtabmessung beider Elemente
H = 1570 mm
Gesamtfläche Naturstein
Plattendicke 40 mm, ca. 3,94 m² (6 Platten)
1. Element, Höhe 400 mm
wie Leitbeschreibung jedoch Oberfläche 1

2. Element, Höhe 960 mm
wie Leitbeschreibung jedoch Oberfläche 1

Position beinhaltet 1. und 2. Element übereinander angeordnet,
jeweils mit 10 mm Fuge verbunden, ebenfalls 10 mm Fuge zum angrenzenden Element im unterem Anschluss
Menge: 3,000 St
Leistungsbereichkatalog: 014
DIN276-1_08: 345
DIN276_18: 345

**3.5.120 Bekl. Naturwerkstein Pfeiler rechteckig Kalkstein H 1570 mm**
*** wie Position 3.5.90
jedoch

bestehend aus Elementen, welche aus einzelnen Platten zusammengesetzt sind
Anzahl Elemente: 2
Anzahl Platten: 4 (2 je Element)

Gesamtabmessung beider Elemente
H = 1570 mm
Gesamtfläche Naturstein
Plattendicke 40 mm, ca. 2,53 m² (4 Platten)

1. Element, Höhe 400 mm
- Leibungsplatte 1, Breite 560 mm, mit eine Sichtkante, rechtwinkliger Anschluss an Frontplatte 1, Oberfläche 1
- Frontplatte 1, Breite 890 - 1050mm, mit sichtbarer Kante zur Leibungsbekleidung 1, Oberfläche 1, Anpassung einer Kante an die Bestandsgeometrie des Nachbargebäudes
- Leibungsplatte 2 entfällt

2. Element, Höhe 960 mm
- Leibungsplatte 1, Breite 560 mm, mit eine Sichtkante, rechtwinkliger Anschluss an Frontplatte 1, Oberfläche 1
- Frontplatte 1, Breite 890 - 1050mm, mit sichtbarer Kante zur Leibungsbekleidung 1, Oberfläche 1, Anpassung einer Kante an die Bestandsgeometrie des Nachbargebäudes
- Leibungsplatte 2 entfällt

Position beinhaltet 1. und 2. Element übereinander angeordnet,
jeweils mit 10 mm Fuge verbunden, ebenfalls 10 mm Fuge zum angrenzenden Element im unterem Anschluss
Menge: 2,000 St
Leistungsbereichkatalog: 014
DIN276-1_08: 345
DIN276_18: 345

**3.5.130 Bekl. Naturwerkstein Leibung rechteckig Kalkstein H 1660 mm**
*** Leitbeschreibung
*** gemäß Ausführungsbeschreibung 1
Bekleidung aus Naturwerkstein, im Gebäude, an Pfeilern als Leibung, Querschnitt rechteckig, Untergrund Beton, Gesteinsart Kalkstein, Oberfläche wassergestrahlt.
Menge: 8,000 St
Leistungsbereichkatalog: 014
DIN276-1_08: 345
DIN276_18: 345
*Unterbeschreibung 1 Beschreibung*
Ausbildung als Wandverkleidung, seitlicher Anschluss an Türkonstruktion aus Metall und Natursteinplatten
Außenabmessung Leibungsbekleidung
Gesamthöhe Leibungsbekleidung H 1660 mm
Gesamtbreite Leibungsbekleidung B 810 mm
Plattendicke 40 mm
Gesamtfläche 1,34 m² (1 Platte)

Gesteinsartbekleidung Kalkstein
Material und Ausführung gemäß Ausführungsbeschreibung.
Oberfläche 1 - wassergestrahlt

Konstruktionsaufbau:
Montage an Stahlbetonstütze, im Gebäudeinneren
-  3 cm Luftschicht
- 4 cm Naturwerkstein

befestigen einschließlich Unterkonstruktion und Sonderankern aus nichtrostendem Stahl, Werkstoff-Nr. 1.4571, Verankerung am Rohbau gedübelt, einschließlich Herstellen von Ankertaschen in den Platten, Plattenbefestigung in den Plattenfugen/ -stößen, Befestigung verdeckt,

Ausführung gemäß Architektendetail D10117LBV00A330_DE070

Einbaubereich: Fassade Multifunktionsraum

**3.5.140 Bekl. Naturwerkstein Leibung rechteckig Kalkstein H 1465 mm**
*** wie Position 3.5.130
jedoch

Außenabmessung Leibungsbekleidung
Gesamthöhe Leibungsbekleidung H 1465 mm
Gesamtbreite Leibungsbekleidung B 810 mm
Plattendicke 40 mm
Gesamtfläche 1,19 m² (1 Platte)

Oberfläche 2 - wassergestrahlt und gestockt
Menge: 8,000 St
Leistungsbereichkatalog: 014
DIN276-1_08: 345
DIN276_18: 345

**3.5.150 Bekl. Naturwerkstein Sturzbekleidung Kalkstein L 850, B 175 mm**
*** Leitbeschreibung
Bekleidung aus Naturwerkstein, im Gebäude, als Sturzbekleidung, Überkopf, Untergrund Beton, Gesteinsart Kalkstein, Oberfläche wassergestrahlt.
Menge: 8,000 St
Leistungsbereichkatalog: 014
DIN276-1_08: 345
DIN276_18: 345
*Unterbeschreibung 1 Beschreibung*
Ausbildung als Sturzbekleidung als Überkopfkonstruktion zwischen den Pfeilerverkleidungen
Abmessungen:
B 850 mm
T 175 mm
Plattendicke 50 mm

Außenabmessung Sturzbekleidung
Tiefe Sturzbekleidung H 175 mm
Breite Sturzbekleidung B 850 mm
Plattendicke 50 mm
Gesamtfläche 0,15 m² (1 Platte)
Kanten als Sichtkanten

Gesteinsartbekleidung Kalkstein
Material und Ausführung gemäß Ausführungsbeschreibung.
Oberfläche 1 - wassergestrahlt

Konstruktionsaufbau:
auf den Leibungsbekleidungen aufgelagert mit Nullfuge, im Gebäudeinneren

befestigen einschließlich Unterkonstruktion und Sonderankern aus nichtrostendem Stahl, Werkstoff-Nr. 1.4571, Verankerung am Rohbau gedübelt, einschließlich Herstellen von Ankertaschen in den Platten, Plattenbefestigung in den Plattenfugen/ -stößen, Befestigung verdeckt,

**3.5.160 Ausschnitt Naturwerksteinpl. D 40 mm rechteckig L 0,5-1m B 0,2-0,5m**
STLB-Bau 2025-04 038
Ausschnitt in Außenwandbekleidung aus Naturwerksteinplatten,
Dicke '40' mm,
rechteckig, Länge über 0,5 bis 1 m, Breite über 0,2 bis 0,5 m.
Menge: 3,000 St
Leistungsbereichkatalog: 038
DIN276-1_08: 335
DIN276_18: 345

**3.5.170 Ausschnitt Naturwerksteinpl. D 40 mm rechteckig L 0,2-0,5m B 0,5-1m**
STLB-Bau 2025-04 038
Ausschnitt in Außenwandbekleidung aus Naturwerksteinplatten,
Dicke '40' mm,
rechteckig, Länge über 0,2 bis 0,5 m, Breite über 0,5 bis 1 m.
Menge: 2,000 St
Leistungsbereichkatalog: 038
DIN276-1_08: 335
DIN276_18: 345

**3.5.180 Ausschnitt Naturwerksteinpl. D 40 mm rechteckig L 0,2-0,5m B 0,2-0,5m**
STLB-Bau 2025-04 038
Ausschnitt in Außenwandbekleidung aus Naturwerksteinplatten,
Dicke '40' mm,
rechteckig, Länge über 0,2 bis 0,5 m, Breite über 0,2 bis 0,5 m.
Menge: 5,000 St
Leistungsbereichkatalog: 038
DIN276-1_08: 335
DIN276_18: 345

**3.5.190 Ausschnitt Naturwerksteinpl. D 40 mm rund Durchm. bis 20mm**
STLB-Bau 2025-04 038
Ausschnitt in Außenwandbekleidung aus Naturwerksteinplatten,
Dicke '40' mm,
rund, Durchmesser bis 20 mm.
Menge: 2,000 St
Leistungsbereichkatalog: 038
DIN276-1_08: 335
DIN276_18: 345

**3.5.200 Wandeinbaukasten für Feuerlöscher, Drehtür Naturstein**
Wandeinbaukasten als Feuerlöschereinstellschrank bestehend aus
- Einbaukasten als Stahlkasten aus Stahlblech, geeignet für Feuerlöscher 12 kg, Abmessungen Kasteninnenraum 300 x 750 x 230 mm, umlaufende seitliche Umkantung der Kastenseitenwände B 35 mm, Gesamtkonstruktion pulverbeschichtet Farbton RAL 9018 (Papyrusweiß)
- Einbau in UK der Natursteinverkleidung, Vorderkante Kasten mit Rückseite Naturstein, Befestigung Kasten seitlich mittels 4 Stahlwinkeln, pulverbeschichtet analog Kasten, verschraubt an UK des Natursteins inkl. Trennlage nichtbrennbar, Verschraubung zum Kasten mittels Senkkopfschrauben mit Innenimbusschraube im Farbton Kasten
- Tür Einbaukasten als Stahlwinkelrahmen mit Natursteinbelegung, Türabmessung 280 x 720 mm, umlaufend 10 mm Fuge zur Wandbekleidung, Stahlwinkelrahmen  pulverbeschichtet analog Kasten, Natursteinplatte D 20 mm, verdeckt an Stahlwinkelrahmen befestigt, Kanten umlaufend geschliffen und egalisiert, Naturstein gem. Ausführungsbeschreibung, Oberfläche 1, Stahlwinkel mit Klavierbandscharbier an Kasten befestigt, Scharnier Oberfläche analog Kasten, einschließlich. Verschlusssystem für Feuerlöschschränke als versenkt liegender Ringdrehgriff, einschließlich. Anarbeitung an Natursteinplatte

Ausführung gemäß Architektenplan D10117LBV00A340_DE930
Menge: 1,000 St
Leistungsbereichkatalog: 045
DIN276-1_08: 412
DIN276_18: 345

**3.5.210 Drehtür Naturstein als Revisionsklappe 740 x 300 mm**
Drehtür als Revisionsklappe bestehend aus
- Tür als Stahlwinkelrahmen mit Natursteinbelegung, Türabmessung 300 x 740 mm, umlaufend 10 mm Fuge zur Wandbekleidung, Stahlwinkelrahmen  pulverbeschichtet, Natursteinplatte D 20 mm, verdeckt an Stahlwinkelrahmen befestigt, Kanten umlaufend geschliffen und egalisiert, Naturstein gem. Ausführungsbeschreibung, Oberfläche 1, Stahlwinkel mit Klavierbandscharnier an UK der Natursteinbekleidung befestigt, Scharnier Oberfläche analog Kasten, einschließlich. Verschlusssystem als versenkt liegender Ringdrehgriff, einschließlich. Anarbeitung an Natursteinplatte
Menge: 1,000 St
Leistungsbereichkatalog: 045
DIN276-1_08: 412
DIN276_18: 345

**3.5.220 Drehtür Naturstein als Revisionsklappe 740 x 320 mm**
Drehtür als Revisionsklappe bestehend aus
- Tür als Stahlwinkelrahmen mit Natursteinbelegung, Türabmessung 320 x 740 mm, umlaufend 10 mm Fuge zur Wandbekleidung, Stahlwinkelrahmen  pulverbeschichtet, Natursteinplatte D 20 mm, verdeckt an Stahlwinkelrahmen befestigt, Kanten umlaufend geschliffen und egalisiert, Naturstein gem. Ausführungsbeschreibung, Oberfläche 1, Stahlwinkel mit Klavierbandscharnier an UK der Natursteinbekleidung befestigt, Scharnier Oberfläche analog Kasten, einschließlich. Verschlusssystem als versenkt liegender Ringdrehgriff, einschließlich. Anarbeitung an Natursteinplatte
Menge: 4,000 St
Leistungsbereichkatalog: 045
DIN276-1_08: 412
DIN276_18: 345

**3.5.230 Naturwerkstein Tapetentür Aluminium D 30mm, 1150 x 700 mm 2flgl.**
*** Leitbeschreibung
Tapetentür mit Bekleidung aus Naturwerkstein, 2-flüglig als Rahmenkonstruktion aus  Aluminium, befestigen Naturstein mit Ankern aus nichtrostendem Stahl, Plattendicke 30 mm, Gesteinsart Kalkstein, Oberfläche wassergestrahlt,
Menge: 1,000 St
Leistungsbereichkatalog: 014
DIN276 neu: 335
DIN276_06: 335
DIN276_18: 345
*Unterbeschreibung 1 Beschreibung*
Gesamtabmessung Tapetentür
B 1150 mm
H 700 mm

bestehend aus
Innentürblatt, als Drehflügeltür, 2flügelig, stumpf einschlagend,
Ausführung als Rahmentür, aus Aluminium,  aus Aluminiumhohlprofilen 70x70 mm umlaufend, mit Zwischenpfosten aus Aluminium Anzahl und Dimension nach Erfordernis, , mit Rollenband, 2 Bänder je Flügel, mit Verriegelung, Verriegelung über Fuge zwischen Wandverkleidung und Tür öffenbar,

Füllung des bauseitigen Rahmens der Tapetentür mit Natursteinplatten Ausbildung als Wandbekleidung, als zusammengesetzte dreiseitige Bekleidung, an vorbeschriebene Unterkonstruktion des Türflügels

Plattenabmessungen
Teilung mittig  Frontplatte 2 Stück H 700 mm Breite 575 mm, umlaufend 10 mm Fuge
Leibungsplatten Breite 70 mm
Plattendicke 30 mm

Frontplatten und zwei Leibungsplatten als eine Art 3- seitige Bekleidung, Ausbildung der Eckfugen der vorbeschriebenen Einzelplatten als geklebte Pressfuge, Eckverbindung mit verdeckt liegenden Verbindungsmitteln
Längsseiten der Frontplatten und der Leibungsplatten als Sichtkanten

Gesteinsartbekleidung Kalkstein
Material und Ausführung gemäß Ausführungsbeschreibung.
Oberfläche 1 - wassergestrahlt

befestigen einschließlich. der Unterkonstruktion und Sonderankern aus nichtrostendem Stahl, Werkstoff-Nr. 1.4571, Verankerung an vorbeschriebenen Schachtunterkonstruktion befestigt, einschließlich Herstellen von Ankertaschen in den Platten, Befestigung verdeckt,

Einbaubereich
Multifunktionsraum

**3.5.240 Aussparung herstellen Bekl. L bis 25cm B bis 25cm**
*** Leitbeschreibung
STLB-Bau 2025-04 014
Herstellen von Aussparungen in Bekleidung, Querschnitt rechteckig, Länge bis 25 cm, Breite bis 25 cm, Ausführung gemäß Einzelbeschreibung,
Einzelbeschreibungs-Nr '1 - in Wandbekleidung für Türdrücker und Haftmagneten'
Menge: 16,000 St
Leistungsbereichkatalog: 014
DIN276-1_08: 345
DIN276_18: 345
*Unterbeschreibung 1 Hinterlegung der Aussparung mit Naturwerksteinplattenstreifen*
Hinterlegung der Aussparung mit Naturwerksteinplatten über die gesamte Aussparungstiefe, Breite  200 mm, Höhe 200 mm, an der Rückseite der Wandbekleidung befestigt

einschließlich Herstellen der Kanten des Ausschnitts als Sichtfläche analog Plattenoberfläche, einschließlich Kalibrieren der Kante auf gleichmäßige Plattenstärke.

**3.5.250 Bekleidung Naturwerkstein Wand Kalkstein Brüstung**
*** Leitbeschreibung
*** gemäß Ausführungsbeschreibung 1
Bekleidung aus Naturwerkstein, am Gebäude innen, an Wänden, mit Luftschicht, Untergrund Beton, Gesteinsart Kalkstein, Oberfläche wassergestrahlt

Einbauort: Brüstungsbereich unter Fenstern
Menge: 4,000 St
Leistungsbereichkatalog: 014
DIN276-1_08: 335
DIN276_18: 345
*Unterbeschreibung 1 Beschreibung*
Montage im Bereich der Brüstungen

Bekleidung grenzt seitlich an  Pfeilerbekleidung an, Fensterbank und Sturzbekleidung mit  Anschluss an Fensterkonstruktion aus Metall, Fugen zu Nachbarbauteilen offen, Fugen werden nachträglich geschlossen, Verfugung wird gesondert vergütet,

bestehend aus einzelnen Platten welche zu einem Element zusammengesetzt sind
Anzahl Elemente: 1
Anzahl Platten: 3

Gesamtabmessung Element
L = 1390 mm  (Frontplatte)
Gesamtfläche Naturstein
Dicke 40 mm, ca. 1,28 m² (3 Platten)
bestehend aus:
- Frontplatte, Länge 1390 mm, Höhe 600mm.  Oberkante als Sichtkante, Unterseite als Sichtkante, Oberseite mit rechtwinklige Anschluss an Fensterbankplatte, Unterseite mit rechtwinkligen Anschluss an Sturzbekleidung, Oberfläche 1
- Fensterbankplatte, Tiefe 160 mm, rechtwinklig an Frontplatte befestigt,  Kante zum Fenster als Sichtkante, Oberfläche 1
- Sturzplatte, Abmessungen und Oberfläche analog Fensterbank, rechtwinklig an Frontplatte befestigt,
- Ausbildung der Stoßfugen der vorbeschriebenen Einzelplatten als geklebte Pressfuge, Eckverbindung mit verdeckt liegenden Verbindungsmitteln

Ausbildung der sichtbaren horizontalen Kantenfläche der Frontplatte und der Kanten der Fensterbankplatten und der Sturzbekleidung Richtung Fensterelement als Sichtfläche analog Plattenoberfläche, einschließlich Kalibrieren der Kante auf gleichmäßige Plattenstärke.

Gesteinsartbekleidung Kalkstein
Material und Ausführung gemäß Ausführungsbeschreibung.
Oberfläche 1 -  wassergestrahlt

Konstruktionsaufbau:
- 28 cm Luftschicht Bereich Frontplatte
-  4 cm Naturwerkstein,

befestigen einschließlich Unterkonstruktion und Sonderankern aus nichtrostendem Stahl, Werkstoff-Nr. 1.4571, an Deckenrändern, Verankerung am Rohbau gedübelt, einschließlich Herstellen von Ankertaschen in den Platten, gesamte Konstruktion mittels Hinterschnittankern befestigt

**3.5.260 Bekl. Naturwerkstein Pfeiler rechteckig Kalkstein H 12040 mm**
*** Leitbeschreibung
*** Bezugsbeschreibung
Bekleidung aus Naturwerkstein, im Gebäude, an Pfeilern, Querschnitt rechteckig, Untergrund Beton, Gesteinsart Kalkstein, Oberfläche wassergestrahlt.
Menge: 3,000 St
Leistungsbereichkatalog: 014
DIN276-1_08: 345
DIN276_18: 335
*Unterbeschreibung 1 Beschreibung*
Ausbildung als Wandverkleidung, seitlicher Anschluss an Fensterkonstruktion aus Metall und Natursteinplatten bestehend
bestehend aus Elementen, welche aus einzelnen Platten zusammengesetzt sind
Anzahl Elemente: 8
Anzahl Platten: 24 (3 je Element)

Gesamtabmessung aller Elemente
H = 12040 mm
Gesamtfläche Naturstein
Plattendicke 40 mm, ca. 30,22 m² (24 Platten)

1. Element, Höhe 745 mm
- Leibungsplatte 1, Breite 560 mm, mit eine Sichtkante, rechtwinkliger Anschluss an Frontplatte 1, Oberfläche 1
- Frontplatte 1, Breite 1390 mm, mit sichtbarer Kante zur Leibungsplatte 1 und 2, Oberfläche 1
- Leibungsplatte 2, Breite 560 mm, mit eine Sichtkante, rechtwinkliger Anschluss an Frontplatte 1, Oberfläche 1
- Ausbildung der Stoßfugen der vorbeschriebenen Einzelplatten als geklebte Pressfuge, Eckverbindung mit verdeckt liegenden Verbindungsmitteln

2.-4. Element, Höhe jeweils 2035 mm
sonst wie 1. Element

5. + 6. Element, Höhe jeweils 600 mm
sonst wie 1. Element

7. Element, Höhe 1970 mm
sonst wie 1. Element

8. Element, Höhe 1980 mm
sonst wie 1. Element

Position beinhaltet 1. bis 8. Element übereinander angeordnet, mit 3 Nullfuge und 4 Fugen mit 10 mm  zwischen den Elementen

Gesteinsartbekleidung Kalkstein
Material und Ausführung gemäß Ausführungsbeschreibung.
Oberfläche 1 - wassergestrahlt

Konstruktionsaufbau:
Montage an Stahlbetonstütze
- 20 cm Wärmedämmung
-  36 cm Luftschicht (Frontplatte 1)
- 4 cm Naturwerkstein

befestigen einschließlich Unterkonstruktion als Kragkonstruktion aus Trägern mit Diagonalen und Sonderankern aus nichtrostendem Stahl, Werkstoff-Nr. 1.4571, Verankerung am Rohbau gedübelt, einschließlich Herstellen von Ankertaschen in den Platten, Plattenbefestigung in den Plattenfugen/ -stößen, Befestigung verdeckt,

Ausführung gemäß Architektendetail D10117LBV00A330_DE300 und D10117LBV00A330_DE032

Einbaubereich: Fassade über Multifunktionsraum

AA

**3.5.270 Bekl. Naturwerkstein Pfeiler rechteckig Kalkstein H 12040 mm**
*** wie Position 3.5.260
jedoch

bestehend aus Elementen, welche aus einzelnen Platten zusammengesetzt sind
Anzahl Elemente: 8
Anzahl Platten: 16 (2 je Element)

Gesamtabmessung aller Elemente
H = 12040 mm
Gesamtfläche Naturstein
Plattendicke 40 mm, ca. 19,38 m² (16 Platten)

Höhe der einzelnen Elemente wie Leitbeschreibung  jedoch jedes Element:
- Leibungsplatte 1, Breite 560 mm, mit eine Sichtkante, rechtwinkliger Anschluss an Frontplatte 1, Oberfläche 1
- Frontplatte 1, Breite 890 - 1050mm, mit sichtbarer Kante zur Leibungsbekleidung 1, Oberfläche 1, Anpassung einer Kante an die Bestandsgeometrie des Nachbargebäudes
- Leibungsplatte 2 entfällt

Einbaubereich: Fassade oberhalb Multifunktionsraum, Achsen 8 und 12
Menge: 2,000 St
Leistungsbereichkatalog: 014
DIN276-1_08: 345
DIN276_18: 335

**3.5.280 Bekleidung Naturwerkstein Wand Kalkstein Brüstung**
*** Leitbeschreibung
Bekleidung aus Naturwerkstein, am Gebäude innen, an Wänden, mit Luftschicht, Untergrund Beton, Gesteinsart Kalkstein, Oberfläche wassergestrahlt

Einbauort: Brüstungsbereich unter Fenstern
Menge: 8,000 St
Leistungsbereichkatalog: 014
DIN276-1_08: 335
DIN276_18: 335
*Unterbeschreibung 1 Beschreibung*
Montage im Bereich der Brüstungen

Bekleidung grenzt seitlich an  Pfeilerbekleidung an, Fensterbank und Sturzbekleidung mit  Anschluss an Fensterkonstruktion aus Metall, Fugen zu Nachbarbauteilen offen, Fugen werden nachträglich geschlossen, Verfugung wird gesondert vergütet,

bestehend aus einzelnen Platten welche zu einem Element zusammengesetzt sind
Anzahl Elemente: 1
Anzahl Platten: 3

Gesamtabmessung Element
L = 1390 mm  (Frontplatte)
Gesamtfläche Naturstein
Dicke 40 mm, ca. 1,28 m² (3 Platten)

bestehend aus:
- Frontplatte, Höhe 600 mm.  Oberkante als Sichtkante mit 3% Neigung, Unterseite als Sichtkante mit  eingefräster Tropfnut 5/10 mm, Oberseite mit Anschluss an Fensterbankplatte, 3% geneigt, Unterseite mit rechtwinkligen Anschluss an Sturzbekleidung, seitlich mit Fuge 10 mm zum anschließenden Element, Oberfläche 1
- Fensterbankplatte, Tiefe 160 mm, mit 3% Neigung in Richtung Fenster an Frontplatte befestigt, Kante zum Fenster als Sichtkante, Oberfläche 1
- Sturzplatte, Tiefe 160 mm, rechtwinklig an Frontplatte befestigt,  Kante zum Fenster als Sichtkante, Oberfläche 1
- Ausbildung der Stoßfugen der vorbeschriebenen Einzelplatten als geklebte Pressfuge, Eckverbindung mit verdeckt liegenden Verbindungsmitteln
einschließlich. Insektenschutz  am Anschluss der Fensterbank und des Sturzprofils an das Fenster bzw. Rinnenelement als Lochstreifen, aus nichtrostendem Stahl, schwarz lackiert, Breite 100 mm, bis zu 2fach gekantet, an Natursteinplatte rückseitig verdeckt befestigt

Ausbildung der sichtbaren horizontalen Kantenfläche der Frontplatte und der Kanten der Fensterbankplatten und der Sturzbekleidung Richtung Fensterelement als Sichtfläche analog Plattenoberfläche, einschließlich Kalibrieren der Kante auf gleichmäßige Plattenstärke.

Gesteinsartbekleidung Kalkstein
Material und Ausführung gemäß Ausführungsbeschreibung.
Oberfläche 1 -  wassergestrahlt

Konstruktionsaufbau:
- 20 cm Dämmung
- 8 cm Luftschicht Bereich Frontplatte
-  4 cm Naturwerkstein,

befestigen einschließlich Unterkonstruktion und Sonderankern aus nichtrostendem Stahl, Werkstoff-Nr. 1.4571, an Deckenrändern, Verankerung am Rohbau gedübelt, einschließlich Herstellen von Ankertaschen in den Platten, gesamte Konstruktion mittels Hinterschnittankern befestigt

Ausführung gemäß Architektendetail D10117LBV00A330_DE300 und D10117LBV00A330_DE033

**3.5.290 Bekleidung Naturwerkstein Wand Kalkstein Traufe B 1380 mm**
*** Leitbeschreibung
*** Bezugsbeschreibung
Bekleidung aus Naturwerkstein, am Gebäude außen, an Wänden, mit Luftschicht, vor vorh. Dämmschicht, Untergrund Beton, Gesteinsart Kalkstein, Oberfläche wassergestrahlt, Ausführung gemäß Zeichnung
Ausführung gemäß Architektendetail D10117LBV00A330_DE300 und D10117LBV00A340_DE008

Einbauort: Traufe Ansicht Ost
Menge: 4,000 St
Leistungsbereichkatalog: 014
DIN276-1_08: 335
DIN276_18: 335
*Unterbeschreibung 1 Beschreibung*
Montage im Bereich der Traufe mit Anbindung in Attikaabdeckung

Bekleidung grenzt oberhalb an Attikaabdeckung aus Naturstein und unterhalb an Fensterelement an,  Fugen zu Nachbarbauteilen offen, Fugen werden nachträglich geschlossen, Verfugung wird gesondert vergütet,
bestehend aus einzelnen Platten welche zu einem Element zusammengesetzt sind
Anzahl Elemente: 1
Anzahl Platten: 2

Gesamtabmessung Element
L = 1390 mm  (Frontplatte)
Gesamtfläche Naturstein
Dicke 40 mm, ca. 2,26 m² (2 Platten)
bestehend aus:
- Frontplatte, Höhe 1075 mm.  Oberkante als Sichtkante mit 5% Neigung, Unterseite als Sichtkante mit  eingefräster Tropfnut 5/10 mm, Unterseite mit rechtwinkligen Anschluss an Sturzbekleidung, seitlich mit Fuge 5 mm zum anschließenden Element, Oberfläche 1
- Sturzplatte, Breite 560mm, Oberfläche 1, rechtwinklig an Frontplatte befestigt,
- Ausbildung der Stoßfugen der vorbeschriebenen Einzelplatten als geklebte Pressfuge, Eckverbindung mit verdeckt liegenden Verbindungsmitteln

einschließlich. Insektenschutz  am Anschluss der Attikaabdeckung und der Frontplatte als Lochstreifen, aus nichtrostendem Stahl, schwarz lackiert, Breite 100 mm, bis zu 2fach gekantet, an Natursteinplatte rückseitig verdeckt befestigt

Ausbildung der an der sichtbaren horizontalen Kantenfläche der Frontplatte als Sichtfläche analog Plattenoberfläche, einschließlich Kalibrieren der Kante auf gleichmäßige Plattenstärke.

Gesteinsartbekleidung Kalkstein
Material gemäß Ausführungsbeschreibung.
Oberfläche 1 - wassergestrahlt
Ausführung gemäß Ausführungsbeschreibung

Konstruktionsaufbau:
- 20 cm Wärmedämmung
-  36 cm Luftschicht Bereich Frontplatte
-  4 cm Naturwerkstein,
Dicke Gesamtkonstruktionsaufbau im Normalbereich (Frontplatte) 60 cm,

befestigen einschließlich Unterkonstruktion und Sonderankern aus nichtrostendem Stahl, Werkstoff-Nr. 1.4571, an hochbewehrten Stützen und Deckenrändern, Verankerung am Rohbau gedübelt, Wandhalter thermisch vom Rohbau getrennt, mit druckfester Kunststoff-Zwischenlage, Dicke ca.  6mm, Befestigungsraum durch Entwässerungsrohrleitungen und bauseitiger Rinne eingeschränkt, dübellöcher für UK Naturstein fix vorgegebenen (siehe Planung), Bohrtiefe 80 mm

Frontplatte und Sturzbekleidung mit  Hinterschnittankern befestigt, einschließlich Herstellen von Ankertaschen in den Platten,
Ari

**3.5.300 Bekleidung Naturwerkstein Wand Kalkstein Traufe B 1390 mm**
*** wie Position 3.5.290
jedoch

bestehend aus einer Platte welche ein Element bildet.
Anzahl Elemente: 1
Anzahl Platten: 1

Gesamtabmessung Element
L = 1390 mm  (Frontplatte)
Gesamtfläche Naturstein
Dicke 40 mm, ca. 1,46 m² (1 Platte)

bestehend aus:
- Frontplatte ohne Wassertropfnut, sonst wie Leitbeschreibung
- ohne Sturzplatte
Menge: 3,000 St
Leistungsbereichkatalog: 014
DIN276-1_08: 335
DIN276_18: 335

**3.5.310 Bekleidung Naturwerkstein Wand Kalkstein Traufe B 890 mm**
*** wie Position 3.5.290
jedoch

bestehend aus einer Platte welche ein Element bildet.
Anzahl Elemente: 1
Anzahl Platten: 1

Gesamtabmessung Element
L = 890 mm  (Frontplatte)
Gesamtfläche Naturstein
Dicke 40 mm, ca. 0,93 m² (1 Platte)

bestehend aus:
- Frontplatte, Länge 890 mm, ohne Wassertropfnut, sonst wie Leitbeschreibung
- ohne Sturzplatte
Menge: 2,000 St
Leistungsbereichkatalog: 014
DIN276-1_08: 335
DIN276_18: 335

**3.5.320 Montage Rinne**
Montage Kastenrinne am oberen Abschluss der Rückseite der vorbeschriebenen Frontplatte der Traufe, Rinnen bauseits geliefert, Rinnen aus Edelstahl als Kastenrinne, Querschnitt 40x30 mm, rückseitige Befestigung mittels Hinterschnittanker, einschließlich. Anker und Befestigungsblechen, einschließlich. Trennlage

Zeichnungs-Nr.  D10117LBV00A330_DE802
Menge: 11,500 m
DIN276_18: 335

**3.5.330 Abdeckung Naturwerkstein Attika Kalkstein**
*** Leitbeschreibung
Attikaabdeckung aus Naturwerkstein, am Gebäude außen, mit Luftschicht, auf vorh. Dämmschicht, Untergrund Beton, Gesteinsart Kalkstein, Oberfläche wassergestrahlt, Ausführung gemäß Zeichnung
Ausführung gemäß Architektenplan D10117LBV00A330_DE300, D10117LBV00A340_DE008; D10117LBV00A360_DE400

Einbauort: Attika
Menge: 11,500 m
Leistungsbereichkatalog: 014
DIN276-1_08: 335
DIN276_18: 335
*Unterbeschreibung 1 Beschreibung*
Attikaabdeckung

Ausbildung als Abdeckung, Abdeckung grenzt einseitig an Frontplatte der Traufbekleidung an, Fugen zu Nachbarbauteilen offen, Fugen zwischen den Attikaplatten werden nachträglich geschlossen, Verfugung wird gesondert vergütet, Aufnahme der Fugenaufteilung der Traufbekleidung

Gesamtabmessung Bekleidung
Attikabreite 590 mm
Plattendicke 40 mm
Plattenlänge zwischen 1300 - 1400 mm (Regelbereich), Einzelzuschnitte geringerer Länge in Eck und Anschlussbereichen

-beide Längskanten als Sichtkanten, Einbau der Platte mit 3% Neigung, eine Längskante mit  eingefräster Tropfnut 5/10 mm, Oberfläche 1
- Insektenschutz  am Anschluss der Attikaabdeckung an Dachabdichtung als Lochstreifen, aus nichtrostendem Stahl, schwarz lackiert, Breite 100 mm, bis zu 2fach gekantet, an Natursteinplatte rückseitig verdeckt befestigt

Ausbildung der an der sichtbaren horizontalen Kantenfläche der Frontplatte als Sichtfläche analog Plattenoberfläche, einschließlich Kalibrieren der Kante auf gleichmäßige Plattenstärke.

Gesteinsartbekleidung Kalkstein
Material und Ausführung gemäß Ausführungsbeschreibung.
Oberfläche 1 - wassergestrahlt

Konstruktionsaufbau:
- 30 cm Wärmedämmung
-  20 cm Luftschicht
-  4 cm Naturwerkstein,
Dicke Gesamtkonstruktionsaufbau im Normalbereich (Frontplatte) 54 cm,

befestigen einschließlich Unterkonstruktion und Sonderankern aus nichtrostendem Stahl, Werkstoff-Nr. 1.4571, an Attikaoberkante, Verankerung am Rohbau gedübelt, Wandhalter thermisch vom Rohbau getrennt, mit druckfester Kunststoff-Zwischenlage, Dicke ca.  6mm, Befestigungsraum durch Entwässerungsrohrleitungen und bauseitiger Rinne eingeschränkt, dübellöcher für UK Naturstein fix vorgegebenen (siehe Planung), Bohrtiefe 80 mm, Winkelkonsolen auf Attika,  mit Hinterschnittankern und im Fugenbereich zur Nachbarplatte  mit Dornen, einschließlich Herstellen von Ankertaschen in den Platten,

**3.5.340 Ausschnitt Naturwerksteinpl. D 40 mm rechteckig L 0,2-0,5m B bis 0,2m**
STLB-Bau 2025-04 038
Ausschnitt in Außenwandbekleidung aus Naturwerksteinplatten,
Dicke '40' mm,
rechteckig, Länge über 0,2 bis 0,5 m, Breite bis 0,2 m, Ausführung gemäß Einzelbeschreibung,
Einzelbeschreibungs-Nr '1 - als zweiseitige Ausklinkung am Plattenende, für Revisionsöffnung Dachentwässerung'
Menge: 2,000 St
Leistungsbereichkatalog: 038
DIN276 neu: 335
DIN276-1_08: 335
DIN276_06: 335
DIN276_18: 335

**3.5.350 Abdeck. Naturwerkstein L 30 cm B 19 cm D 40mm**
Abdeckung der Revisionsöffnung der Dachentwässerung aus Naturwerkstein, außen, Länge 30 cm Breite 19 cm, Dicke 40 mm, gleichmäßig dick, Oberfläche wassergestrahlt,  in Ausschnitt der Attikaabdeckung eingepasst, 10 mm Fuge umlaufend,, Gesteinsart Kalkstein einschließlich. 1 Bohrung je Einzelplatte  zum Herausnehmen D = 35 mm

einschließlich. Unterkonstruktion bzw. nicht sichtbarer Rahmen aus Edelstahl bestehend  aus  2 St. L-Profilen mit zwischengesetzten gekanteten Flachstählen, verschraubt, Profillänge je nach Abstand der UK der Natursteinfassade, mit UK der Natursteinfassade verschraubt, 2 x 4 Schrauben M6 zur Befestigung der Natursteinplatten, Auflage mit Trennmatte

Ausführung gemäß Architektenzeichnung
D10117LBV00A330_DE804
Menge: 2,000 St
Leistungsbereichkatalog: 014
DIN276-1_08: 332
DIN276_18: 335

**3.5.360 Brandsperre Stahl niro D 2mm**
Brandsperre, für vorgehängte hinterlüftete Außenwandbekleidung, horizontal, aus nichtrostendem Stahl, im 2 und 4.OG, Dicke mind. 2 mm, in Mineralwolle, Schmelzpunkt größer 1000 Grad C, DIN 4102-17, max. Dicke der Hinterlüftung über 30 bis 40 mm, einschließlich. systembedingter Befestigungen, mind. im Abstand von 60 cm, einschließlich. thermischer Trennlage, 2 teilig, bestehend aus
- Wandwinkel durchlaufend, L 80/120 mm an Wand aus Stahlbeton befestigt, 10 mm Abstand zur Steinverkleidung
- Glattblech, Zuschnitt 240 mm, auf Wandwinkel verschraubt, 50 mm Überlappung, Verbindungsmittel aus Edelstahl, mind aller 600 mm

Gesamttiefe 310 mm

Dämmbereich mit durchlaufenden Unterkonstruktionen und Fallrohren
Menge: 23,000 m
Leistungsbereichkatalog: 038
DIN276-1_08: 335
DIN276_18: 335

**3.5.370 Ausschnitt Blech D 2mm L 80-100mm B 80-100mm**
Ausschnitt, rechteckig, in Blech aus nichtrostendem Stahl, Blechdicke 2 mm, Länge über 80 bis 100 mm, Breite über 80 bis 100 mm, als Aussparung innerhalb der Fläche

im Bereich Rohrdurchführungen
Menge: 6,000 St
Leistungsbereichkatalog: 031
DIN276-1_08: 399
DIN276_18: 335

**3.5.380 Ausschnitt Blech D 2mm L 100-200mm B 100-200mm**
Ausschnitt, rechteckig, in Blech aus nichtrostendem Stahl, Blechdicke 2 mm, Länge über 100 bis 200 mm, Breite über 100 bis 200 mm, als Aussparung innerhalb der Fläche.

im Bereich Rohrdurchführungen, einschließlich. einer zusätzlichen Lagesicherung der Schnittkante an UK der Natursteinfassade aus Hohlrohren, zwei Befestigungspunkte je Aussparung
Menge: 6,000 St
Leistungsbereichkatalog: 031
DIN276-1_08: 399
DIN276_18: 335

**3.5.390 Bauteilfuge Naturwerkstein offen B 10mm**
*** Leitbeschreibung
STLB-Bau 2025-04 038
Bauteilfuge in Bekleidung mit großformatigen Bekleidungselementen aus Naturwerksteinplatten DIN 18516-3 ausbilden, Fuge offen, Fugenbreite 10 mm.
Menge: 250,000 m
Leistungsbereichkatalog: 038
DIN276_18: 335
*Unterbeschreibung 1 Ausführung*
Fugen der Naturwerksteinfassade nach DIN 18540
staub- und wasserundurchlässig verschließen,
Fugenbreite 10 mm,
Fugen vorbereiten und hinterfüllen nach Vorschrift des
Fugendichtstoffherstellers, einschließlich.
- Plattenfugen reinigen,
- Haftgrundierung auftragen,
- Hinterfüllprofil einlegen,
Fugen verschließen nach Vorschrift des
Füllstoffherstellers mit elastischer Fugendichtungsmasse, beständig gegen thermische Belastung,
Fugen zur Beseitigung von Lufteinschlüssen nachglätten,
Fugen besanden,
Farbton der Fugendichtmasse und Besandung im Farbton
des Naturwerksteins der Fassade in Steinfarbe mit Quarzsand  nach Bemusterung durch
den AG.

**3.5.400 Bauteilfuge Naturwerkstein offen B 5mm**
*** Leitbeschreibung
STLB-Bau 2025-04 038
Bauteilfuge in Bekleidung mit großformatigen Bekleidungselementen aus Naturwerksteinplatten DIN 18516-3 ausbilden, Fuge offen, Fugenbreite 5 mm.
Menge: 25,000 m
Leistungsbereichkatalog: 038
DIN276-1_08: 335
DIN276_18: 335
*Unterbeschreibung 1 Ausführung*
Fugen der Naturwerksteinfassade nach DIN 18540
staub- und wasserundurchlässig verschließen,
Fugenbreite 5 mm,
Fugen vorbereiten und hinterfüllen nach Vorschrift des
Fugendichtstoffherstellers, einschließlich.
- Plattenfugen reinigen,
- Haftgrundierung auftragen,
- Hinterfüllprofil einlegen,
Fugen verschließen nach Vorschrift des
Füllstoffherstellers mit elastischer Fugendichtungsmasse, beständig gegen thermische Belastung,
Fugen zur Beseitigung von Lufteinschlüssen nachglätten,
Fugen besanden,
Farbton der Fugendichtmasse und Besandung im Farbton
des Naturwerksteins der Fassade in Steinfarbe mit Quarzsand  nach Bemusterung durch
den AG.

**3.5.410 Nachträgliches Schließen Fugen Gerüstanker**
Nachträgliches Schließen von Fugenabschnitten
im Bereich von Dauergerüstankern.

 Abrechnung nach Stück Dauergerüstanker.
Menge: 20,000 St
DIN276_18: 335

**3.5.420 Bauteilfuge Naturwerkstein B 5 mm**
*** Leitbeschreibung
Bauteilfuge in Fensterbank aus Naturwerksteinplatten DIN 18516-3, ausbilden, Fugenbreite über 5 mm.
Menge: 15,000 m
Leistungsbereichkatalog: 038
DIN276_18: 335
*Unterbeschreibung 1 Ausführung*
Fugen der Fensterbankstöße und -enden nach DIN 18540
staub- und wasserundurchlässig verschließen,
Fugenbreite 5 mm,
Fugen vorbereiten und hinterfüllen nach Vorschrift des
Fugendichtstoffherstellers, einschließlich.
- Plattenfugen reinigen,
- Haftgrundierung auftragen,
- Hinterfüllprofil einlegen,
Fugen verschließen nach Vorschrift des
Füllstoffherstellers mit elastischer Fugendichtungsmasse, beständig gegen thermische Belastung,
Fugen zur Beseitigung von Lufteinschlüssen nachglätten,
Fugen besanden,
Farbton der Fugendichtmasse und Besandung im Farbton
des Naturwerksteins der Fassade nach Bemusterung durch
den AG.

**3.5.430 Bauteilfuge Naturwerkstein B 10mm**
*** Leitbeschreibung
Bauteilfuge in Fensterbank aus Naturwerksteinplatten DIN 18516-3, ausbilden, Fugenbreite über 10 mm.
Menge: 85,000 m
Leistungsbereichkatalog: 038
DIN276_18: 335
*Unterbeschreibung 1 Ausführung*
Fugen der Fensterbankstöße und -enden nach DIN 18540
staub- und wasserundurchlässig verschließen,
Fugenbreite 10 mm,
Fugen vorbereiten und hinterfüllen nach Vorschrift des
Fugendichtstoffherstellers, einschließlich.
- Plattenfugen reinigen,
- Haftgrundierung auftragen,
- Hinterfüllprofil einlegen,
Fugen verschließen nach Vorschrift des
Füllstoffherstellers mit elastischer Fugendichtungsmasse, beständig gegen thermische Belastung,
Fugen zur Beseitigung von Lufteinschlüssen nachglätten,
Fugen besanden,
Farbton der Fugendichtmasse und Besandung im Farbton
des Naturwerksteins der Fassade nach Bemusterung durch
den AG.

#### Abschnitt 3.6 Fassade Besucherzentrum - Südfassade (Südgarten)

*Hinweis: Planverweis*
Folgende Ansichten sind in folgenden Plänen dargestellt:

D10117LBV00A300_AN002 - Ansicht Süd Planfeld 1
Bereich Achse 17/ LA-A

**3.6.10 Wärmedämmung hinterlüft.Fassade B 20 cm MW 0,032W/(mK) D 100 mm WAB Attikakrone**
Wärmedämmung für vorgehängte hinterlüftete Außenwandbekleidung an oberen Attikaabschluss
Breite Attika 20 cm, aus Mineralwolle MW DIN EN 13162, Bemessungswert der Wärmeleitfähigkeit max. 0,032 W/(mK), Nennwert der Wärmeleitfähigkeit max. 0,031 W/(mK), Schmelzpunkt größer 1000 Grad C, DIN 4102-17, Brandverhaltensklasse DIN EN 13501-1 A1 (nichtbrennbar), Dicke 100 mm, mit außenseitiger Kaschierung mit schwarzem Glasvlies, Anwendungsgebiet DIN 4108-10 WAB, Befestigung durch Kleben, Verankerung der Unterkonstruktion in Normalbeton einschließlich. Anarbeiten an bauseitige Attikainnendämmung und die vorbeschriebene Fassadendämmung

Einbauort
Südfassade Besuchergarten
Menge: 8,500 m
Leistungsbereichkatalog: 038
DIN276_18: 335

**3.6.20 Wärmedämmung hinterlüft.Fassade MW 0,032W/(mK) D 200mm WAB**
STLB-Bau 2025-04 038
Wärmedämmung für vorgehängte hinterlüftete Außenwandbekleidung an Attika, aus Mineralwolle MW DIN EN 13162, Bemessungswert der Wärmeleitfähigkeit max. 0,032 W/(mK), Nennwert der Wärmeleitfähigkeit max. 0,031 W/(mK), Schmelzpunkt größer 1000 Grad C, DIN 4102-17, Brandverhaltensklasse DIN EN 13501-1 A1 (nichtbrennbar), Dicke 200 mm, mit außenseitiger Kaschierung mit schwarzem Glasvlies, Anwendungsgebiet DIN 4108-10 WAB, Befestigung durch Kleben, Verankerung der Unterkonstruktion in Normalbeton.
Menge: 6,000 m2
Leistungsbereichkatalog: 038
DIN276-1_08: 335
DIN276_18: 335

**3.6.30 Wärmedämmung ausklinken 80 x 130 mm**
Wärmedämmung ausklinken zur Anarbeitung an Fensterkonstruktion H 80 mm; T 130 mm
Menge: 8,500 m
DIN276_18: 335

**3.6.40 Wärmedämmung hinterlüft.Fassade MW 0,032W/(mK) D 200mm WAB**
STLB-Bau 2025-04 038
Wärmedämmung für vorgehängte hinterlüftete Außenwandbekleidung an Außenwand, aus Mineralwolle MW DIN EN 13162, Bemessungswert der Wärmeleitfähigkeit max. 0,032 W/(mK), Nennwert der Wärmeleitfähigkeit max. 0,031 W/(mK), Schmelzpunkt größer 1000 Grad C, DIN 4102-17, Brandverhaltensklasse DIN EN 13501-1 A1 (nichtbrennbar), Dicke 200 mm, mit außenseitiger Kaschierung mit schwarzem Glasvlies, Anwendungsgebiet DIN 4108-10 WAB, Befestigung durch Kleben, Verankerung der Unterkonstruktion in Normalbeton.
Menge: 17,500 m2
Leistungsbereichkatalog: 038
DIN276_18: 335

**3.6.50 Wärmedämmung hinterlüft.Fassade MW 0,032W/(mK) D 100mm WAB**
Wärmedämmung für vorgehängte hinterlüftete Außenwandbekleidung an Leibung, aus Mineralwolle MW DIN EN 13162, Bemessungswert der Wärmeleitfähigkeit max. 0,032 W/(mK), Nennwert der Wärmeleitfähigkeit max. 0,031 W/(mK), Schmelzpunkt größer 1000 Grad C, DIN 4102-17, Brandverhaltensklasse DIN EN 13501-1 A1 (nichtbrennbar), Dicke 100 mm, mit außenseitiger Kaschierung mit schwarzem Glasvlies, Anwendungsgebiet DIN 4108-10 WAB, Befestigung durch Kleben, Verankerung der Unterkonstruktion in Normalbeton. Leibungsbreite 170 mm
Menge: 22,000 m
Leistungsbereichkatalog: 038
DIN276-1_08: 335
DIN276_18: 335

**3.6.60 Wärmedämmung hinterlüft.Fassade MW 0,032W/(mK) D 190mm WAB**
Wärmedämmung für vorgehängte hinterlüftete Außenwandbekleidung an Leibung, aus Mineralwolle MW DIN EN 13162, Bemessungswert der Wärmeleitfähigkeit max. 0,032 W/(mK), Nennwert der Wärmeleitfähigkeit max. 0,031 W/(mK), Schmelzpunkt größer 1000 Grad C, DIN 4102-17, Brandverhaltensklasse DIN EN 13501-1 A1 (nichtbrennbar), Dicke 190 mm, mit außenseitiger Kaschierung mit schwarzem Glasvlies, Anwendungsgebiet DIN 4108-10 WAB, Befestigung durch Kleben, Verankerung der Unterkonstruktion in Normalbeton. Leibungsbreite 340 mm
Menge: 22,500 m
Leistungsbereichkatalog: 038
DIN276_18: 335

**3.6.70 Dämmschicht Mineralwolle MW 0,041W/(mK) einlagig D 40mm Stahlschwert**
Dämmschicht aus Mineralwolle MW DIN EN 13162, nichtbrennbar, Bemessungswert der Wärmeleitfähigkeit max. 0,041 W/(mK), Nennwert der Wärmeleitfähigkeit max. 0,040 W/(mK), einlagig, Dicke 40 mm, als Lamellenplatten, stumpf, an Stahlschwert der Fassadenunterkonstruktion, allseitig, Untergrund Stahl, geklebt.
Abmessung Stahlschwert 360 x 220 mm, beidseitig bekleidet
Menge: 18,000 St
Leistungsbereichkatalog: 023
DIN276-1_08: 335
DIN276_18: 335

**3.6.80 Bekleidung Naturwerkstein Wand Kalkstein Pfeiler**
*** Leitbeschreibung
*** Bezugsbeschreibung
Bekleidung aus Naturwerkstein, am Gebäude außen, an Wänden, mit Luftschicht, vor vorh. Dämmschicht, Untergrund Beton, Gesteinsart Kalkstein, Oberfläche wassergestrahlt mit zwei verschiedenen Oberflächenbehandlungen, Ausführung gemäß Zeichnung
Ausführung gemäß Architektenzeichnung
D10117LBV00A330_DE290 und D10117LBV00A330_DE291

Einbauort
Ansicht Süd Achse LA, ab 2.OG
Menge: 1,000 St
Leistungsbereichkatalog: 014
DIN276-1_08: 335
DIN276_18: 335
*Unterbeschreibung 1 Beschreibung*
Montage als seitlicher Pfeiler neben der Pfosten-Riegelfassade und dem angrenzenden Bestandsgebäude
Ausbildung als Wandverkleidung, seitlicher Anschluss an Fensterkonstruktion aus Metall bzw. Nachbarbebauung, Fugen zu Nachbarbauteilen offen, Fugen werden nachträglich geschlossen, Verfugung wird gesondert vergütet,

bestehend aus Elementen, welche aus einzelnen Platten zusammengesetzt sind
Anzahl Elemente: 7
Anzahl Platten: 21 (3 je Element)

Gesamtabmessung aller Elemente
H = 13935 mm
Gesamtfläche Naturstein
Plattendicke 40 mm, ca. 26,34 m² (21 Platten)

1. Element, Höhe 2035 mm:
- Leibungsplatte 1, Breite 275 mm, rechtwinkliger Anschluss an Frontplatte 1, Oberfläche 1, Anschluss an Pfosten-Riegel-Fassade
- Frontplatte 1, Breite 965 mm, mit sichtbarer Kante zur Leibungsbekleidung 1 und Leibungsbekleidung 2, Oberfläche 1
- Leibungsplatte 2, Breite 650 mm, rechtwinkliger Anschluss an Frontplatte 1, Oberfläche 1
- Ausbildung der Stoßfugen der vorbeschriebenen Einzelplatten als geklebte Pressfuge, Eckverbindung mit verdeckt liegenden Verbindungsmitteln

2. - 5. Element, Höhe jeweils 1990 mm
sonst wie 1. Element

6. Element, Höhe 1985 mm
sonst wie 1. Element

7. Element, Höhe 1935 mm
sonst wie 1. Element
Position beinhaltet 1. bis 7. Element übereinander angeordnet, mit 5 Nullfugen und einer Fuge mit 10 mm  zwischen den Elementen sowie offene Fugen zu angrenzenden Pfeilerbekleidungen und der Traufbekleidung

Ausbildung der an der Ecke sichtbaren vertikalen Kantenfläche der Wandbekleidung und der Kanten der Leibungsplatten Richtung Fensterelement als Sichtfläche analog Plattenoberfläche, einschließlich Kalibrieren der Kante auf gleichmäßige Plattenstärke.

Gesteinsartbekleidung Kalkstein
Material und Ausführung gemäß Ausführungsbeschreibung.
Oberfläche 1 - wassergestrahlt
Oberfläche 2 - wassergestrahlt und gestockt

Konstruktionsaufbau:
- 20 cm Wärmedämmung
- 30,5 cm Luftschicht Bereich Leibungsplatten u
- 4 cm Naturwerkstein,
Dicke Gesamtkonstruktionsaufbau im Normalbereich (Frontplatte 1) 54,5 cm,

befestigen einschließlich Unterkonstruktion und Sonderankern aus nichtrostendem Stahl, Werkstoff-Nr. 1.4571, an hochbewehrten Stützen, Verankerung am Rohbau gedübelt, Wandhalter thermisch vom Rohbau getrennt, mit druckfester Kunststoff-Zwischenlage, Dicke ca. 6mm, Befestigungsraum durch Entwässerungsrohrleitungen eingeschränkt, Dübellöcher für UK Naturstein fix vorgegebenen (siehe Planung), Bohrtiefe 80 mm, in den Dehnfugen Ankerplatten mit Laschen, U- Stahl  und Zugbändern aus Flachstahl, Quertraversen aus Aluminiumquadratrohr, 2 je Fuge, in den Pressfugen ohne Zugband, einschließlich Herstellen von Ankertaschen in den Platten, Plattenbefestigung in den Plattenfugen/ -stößen

Ausführung gemäß Positionsplanung Statik Natursteinfassade
Plan D032

**3.6.90 Bekleidung Naturwerkstein Wand Kalkstein Pfeiler**
*** wie Position 3.6.80
jedoch

bestehend aus Elementen, welche aus einzelnen Platten zusammengesetzt sind
Anzahl Elemente: 3
Anzahl Platten: 9 (3 je Element)

Gesamtabmessung aller Elemente
H = 5820 mm
Gesamtfläche Naturstein
Plattendicke 40 mm, ca. 11 m² (9 Platten)
1. Element, Höhe 1875 mm:
sonst wie 1. Element

2. Element, Höhe 1870 mm
sonst wie 1. Element

3. Element, Höhe 2065 mm
sonst wie 1. Element
jedoch alle Platten Oberfläche 2

Einbauort:  Ansicht Süd Achse LA
Menge: 1,000 St
Leistungsbereichkatalog: 014
DIN276-1_08: 335
DIN276_18: 335

**3.6.100 Bekleidung Naturwerkstein Wand Kalkstein Pfeiler**
*** wie Position 3.6.80
jedoch

bestehend aus Elementen, welche aus einzelnen Platten zusammengesetzt sind
Anzahl Elemente: 1
Anzahl Platten: 3 (3 je Element)

Gesamtabmessung aller Elemente
H = 1710 mm
Gesamtfläche Naturstein
Plattendicke 40 mm, ca. 3,23 m² (3 Platten)

1. Element, Höhe 1710 mm:
sonst wie 1. Element

Die Platte wird zeitversetzt zur Unterkonstruktion und der restlichen Bekleidung montiert.
Einbauort:  Ansicht Süd Achse LA  Sockel
Menge: 1,000 St
Leistungsbereichkatalog: 014
DIN276-1_08: 335
DIN276_18: 335

**3.6.110 Bekleidung Naturwerkstein Wand Kalkstein Brüstung inkl. Fensterbank**
*** Leitbeschreibung
*** gemäß Ausführungsbeschreibung 1
Bekleidung aus Naturwerkstein, am Gebäude außen, an Wänden, mit Luftschicht, vor vorh. Dämmschicht, Untergrund Beton, Gesteinsart Kalkstein, Oberfläche wassergestrahlt, Ausführung gemäß Zeichnung
Ausführung gemäß Architektenplan D10117LBV00A330_DE291 und D10117LBV00A330_D032

Einbauort: Brüstungsbereich unter Fenstern- Ansicht Süd Achse A-LA
Menge: 3,000 St
Leistungsbereichkatalog: 014
DIN276-1_08: 335
DIN276_18: 335
*Unterbeschreibung 1 Beschreibung*
Montage im Bereich der Brüstungen einschließlich. Fensterbank

Fensterbank und Sturzbekleidung mit  Anschluss an Fensterkonstruktion aus Metall, Fugen zu Nachbarbauteilen offen, Fugen werden nachträglich geschlossen, Verfugung wird gesondert vergütet,

bestehend aus Elementen, welche aus einzelnen Platten zusammengesetzt sind
Anzahl Elemente: 3
Anzahl Platten: 9 (3 je Element)

Gesamtabmessung aller Elemente
Länge = 7380 mm
Gesamtfläche Naturstein
Plattendicke 40 mm, ca. 5,98 m² (9 Platten)
Element 1, Länge 2.495 mm
bestehend aus:
- Frontplatte, Höhe 600 mm.  Oberkante als Sichtkante mit 3% Neigung, Unterseite als Sichtkante mit  eingefräster Tropfnut 5/10 mm, Oberseite mit Anschluss an Fensterbankplatte, 3% geneigt, Unterseite mit rechtwinkligen Anschluss an Sturzbekleidung, seitlich mit Fuge 10 mm zum anschließenden Element, Oberfläche 1
- Fensterbankplatte, Tiefe 150 mm, mit 3% Neigung in Richtung Fenster an Frontplatte befestigt, Kante zum Fenster als Sichtkante, Oberfläche 1
- Sturzplatte, Tiefe 60 mm, rechtwinklig an Frontplatte befestigt,  Kante zum Fenster als Sichtkante, Oberfläche 1
- Ausbildung der Stoßfugen der vorbeschriebenen Einzelplatten als geklebte Pressfuge, Eckverbindung mit verdeckt liegenden Verbindungsmitteln

einschließlich. Insektenschutz  am Anschluss der Fensterbank und des Sturzprofils an das Fenster bzw. Rinnenelement als Lochstreifen, aus nichtrostendem Stahl, schwarz lackiert, Breite 100 mm, bis zu 2fach gekantet, an Natursteinplatte rückseitig verdeckt befestigt

Element 2, Länge 2495 mm, Ausführung  wie  Element 1

Element 3, Länge 2350 mm, Ausführung wie Element 1

Position beinhaltet 1. bis 3. Element nebeneinander angeordnet, mit Fuge mit 10 mm  zwischen den Elementen sowie offene Fugen zu angrenzenden Pfeilerbekleidungen

Ausbildung der sichtbaren horizontalen Kantenfläche der Frontplatte und der Kanten der Fensterbankplatten und der Sturzbekleidung Richtung Fensterelement als Sichtfläche analog Plattenoberfläche, einschließlich Kalibrieren der Kante auf gleichmäßige Plattenstärke.

Gesteinsartbekleidung Kalkstein
Material und Ausführung gemäß Ausführungsbeschreibung.
Oberfläche 2 - gestockt und wassergestrahlt

Konstruktionsaufbau:
- 7 cm Wärmedämmung
- 6 cm Dämmplatte Pfosten-Riegel-Fassade
- 24 cm Luftschicht Bereich Frontplatte
-  4 cm Naturwerkstein,
Dicke Gesamtkonstruktionsaufbau im Normalbereich (Frontplatte im Bereich Rohbau) 41 cm im Bereich Kastenträger

befestigen einschließlich. Unterkonstruktion und Sonderankern aus nichtrostendem Stahl, Werkstoff-Nr. 1.4571, an bauseitigen Metallschwertern, Befestigungsraum durch Entwässerungsrohrleitungen und bauseitiger Rinne unterhalb der Fensterbank eingeschränkt,  einschließlich Herstellen von Ankertaschen in den Platten, gesamte Konstruktion mittels Hinterschnittankern befestigt

**3.6.120 Bekleidung Naturwerkstein Wand Kalkstein Traufe**
*** Leitbeschreibung
*** gemäß Ausführungsbeschreibung 1
Bekleidung aus Naturwerkstein, am Gebäude außen, an Wänden, mit Luftschicht, vor vorh. Dämmschicht, Untergrund Beton, Gesteinsart Kalkstein, Oberfläche wassergestrahlt, Ausführung gemäß Zeichnung
Ausführung gemäß Architektenplan D10117LBV00A360_DE300

Einbauort: Traufe Ansicht Süd; Achse A-LA
Menge: 1,000 St
Leistungsbereichkatalog: 014
DIN276-1_08: 335
DIN276_18: 335
*Unterbeschreibung 1 Beschreibung*
Montage im Bereich der Traufe mit Anbindung in Attikaabdeckung

Bekleidung grenzt oberhalb an Attikaabdeckung aus Naturstein und unterhalb an Fensterelement an,  Fugen zu Nachbarbauteilen offen, Fugen werden nachträglich geschlossen, Verfugung wird gesondert vergütet,

bestehend aus Elementen, welche aus einzelnen Platten zusammengesetzt sind
Anzahl Elemente: 3
Anzahl Platten: 6 (2 je Element)

Gesamtabmessung aller Elemente
Länge = 8345 mm
Gesamtfläche Naturstein
Plattendicke 40 mm, ca. 9,64 m² (6 Platten)
Element 1 bestehend aus:
- Frontplatte, Höhe 965 mm.  Oberkante als Sichtkante mit 5% Neigung, Unterseite als Sichtkante mit  eingefräster Tropfnut 5/10 mm, Unterseite mit rechtwinkligen Anschluss an Sturzbekleidung, seitlich mit Fuge 10 mm zum anschließenden Element, Oberfläche 1
- Sturzbekleidung, Breite 190mm, Oberfläche 1, rechtwinklig an Frontplatte befestigt,
- Ausbildung der Stoßfugen der vorbeschriebenen Einzelplatten als geklebte Pressfuge, Eckverbindung mit verdeckt liegenden Verbindungsmitteln

einschließlich. Insektenschutz  am Anschluss der Attikaabdeckung und der Frontplatte als Lochstreifen, aus nichtrostendem Stahl, schwarz lackiert, Breite 100 mm, bis zu 2fach gekantet, an Natursteinplatte rückseitig verdeckt befestigt

Element 2, Länge 2350 mm, Ausführung  wie  Element 1

Element 3, Länge 3470 mm, Ausführung wie Element 1

Position beinhaltet 1. bis 3. Element nebeneinander angeordnet, mit Fuge mit 10 mm  zwischen den Elementen sowie offene Fugen zu angrenzenden Pfeilerbekleidungen
Ausbildung der an der sichtbaren horizontalen Kantenfläche der Frontplatte als Sichtfläche analog Plattenoberfläche, einschließlich Kalibrieren der Kante auf gleichmäßige Plattenstärke.

Gesteinsartbekleidung Kalkstein
Material gemäß Ausführungsbeschreibung.
Oberfläche 1 - wassergestrahlt
Ausführung gemäß Ausführungsbeschreibung

Konstruktionsaufbau:
- 20 cm Wärmedämmung
-  30,5 cm Luftschicht Bereich Frontplatte
-  4 cm Naturwerkstein,
Dicke Gesamtkonstruktionsaufbau im Normalbereich (Frontplatte) 54,5 cm,

befestigen einschließlich Unterkonstruktion und Sonderankern aus nichtrostendem Stahl, Werkstoff-Nr. 1.4571, an hochbewehrten Stützen und Deckenrändern, Verankerung am Rohbau gedübelt, Wandhalter thermisch vom Rohbau getrennt, mit druckfester Kunststoff-Zwischenlage, Dicke ca.6mm, Befestigungsraum durch Entwässerungsrohrleitungen und bauseitiger Rinne eingeschränkt, dübellöcher für UK Naturstein fix vorgegebenen (siehe Planung), Bohrtiefe 80 mm

Frontplatte und Sturzbekleidung mit  Hinterschnittankern befestigt, einschließlich Herstellen von Ankertaschen in den Platten,

**3.6.130 Bekleidung Naturwerkstein ,65Wand Kalkstein Traufe**
*** wie Position 3.6.120
jedoch

als einzelne Platte im Bereich des Anschlusses der Trauf an den Bestand, rechtwinklig an vorbeschriebener Traufplatte befestigt,
Länge 650 mm
Höhe wie Traufbekleidung

Einbauort: Traufe Ansicht Süd; Achse LA
Menge: 1,000 St
Leistungsbereichkatalog: 014
DIN276-1_08: 335
DIN276_18: 335

**3.6.140 Montage Rinne**
Montage Kastenrinne am oberen Abschluss der Rückseite der vorbeschriebenen Frontplatte der Traufe, Rinnen bauseits geliefert, Rinnen aus Edelstahl als Kastenrinne, Querschnitt 40x30 mm, rückseitige Befestigung mittels Hinterschnittanker, einschließlich. Anker und Befestigungsblechen, einschließlich. Trennlage

Ausführung gemäß Architektenplan  D10117LBV00A330_DE802
Menge: 8,350 m
DIN276_18: 335

**3.6.150 Ausschnitt Naturwerksteinpl. D 40 mm rechteckig L bis 0,2m B bis 0,2m**
STLB-Bau 2025-04 038
Ausschnitt in Außenwandbekleidung aus Naturwerksteinplatten,
Dicke '40' mm,
rechteckig, Länge bis 0,2 m, Breite bis 0,2 m, Ausführung gemäß Einzelbeschreibung,
Einzelbeschreibungs-Nr '1 - als dreiseitiger Ausschnitt am Plattenende, für Speiereinbau'
Menge: 2,000 St
Leistungsbereichkatalog: 038
DIN276 neu: 335
DIN276-1_08: 335
DIN276_06: 335
DIN276_18: 335

**3.6.160 Wasserspeierklappe Alu 150x150 mm einbauen**
Wasserspeierklappe aus Aluminium bauseits beigestellt, rechteckig, Außenabmessungen 150 x 150 mm in Aussparung Naturwerksteinplatte einbauen, Einbau im Bereich Plattenfuge, Herstellen eines dichten Anschlusses mittels Kompriband 10 mm
Menge: 1,000 St
Leistungsbereichkatalog: 022
DIN276 neu: 335
DIN276-1_08: 363
DIN276_06: 363
DIN276_18: 335

**3.6.170 Abdeckung Naturwerkstein Attika Kalkstein**
*** Leitbeschreibung
Attikaabdeckung aus Naturwerkstein, am Gebäude außen, mit Luftschicht, auf vorh. Dämmschicht, Untergrund Beton, Gesteinsart Kalkstein, Oberfläche wassergestrahlt, Ausführung gemäß Zeichnung
Ausführung gemäß Architektenplan D10117LBV00A360_DE300

Einbauort: Attika
Menge: 8,350 m
Leistungsbereichkatalog: 014
DIN276-1_08: 335
DIN276_18: 335
*Unterbeschreibung 1 Beschreibung*
Attikaabdeckung

Ausbildung als Abdeckung, Abdeckung grenzt einseitig an Frontplatte der Traufbekleidung an, Fugen zu Nachbarbauteilen offen, Fugen zwischen den Attikaplatten werden nachträglich geschlossen, Verfugung wird gesondert vergütet, Aufnahme der Fugenaufteilung der Traufbekleidung

Gesamtabmessung Bekleidung
Attikabreite 855 mm
Plattendicke 60 mm
Plattenlänge zwischen 2500 - 3800 mm (Regelbereich), Einzelzuschnitte geringerer Länge in Eck und Anschlussbereichen

-beide Längskanten als Sichtkanten, Einbau der Platte mit 2,5% Neigung, eine Längskante mit  eingefräster Tropfnut 5/10 mm, Oberfläche 1
- Insektenschutz  am Anschluss der Attikaabdeckung an Dachabdichtung als Lochstreifen, aus nichtrostendem Stahl, schwarz lackiert, Breite 100 mm, bis zu 2fach gekantet, an Natursteinplatte rückseitig verdeckt befestigt

Ausbildung der an der sichtbaren horizontalen Kantenfläche der Frontplatte als Sichtfläche analog Plattenoberfläche, einschließlich Kalibrieren der Kante auf gleichmäßige Plattenstärke.

Gesteinsartbekleidung Kalkstein
Material und Ausführung gemäß Ausführungsbeschreibung.
Oberfläche 1 - wassergestrahlt

Konstruktionsaufbau:
- 10 cm Wärmedämmung
-  2-3 cm Luftschicht
-  6 cm Naturwerkstein,
Dicke Gesamtkonstruktionsaufbau im Normalbereich (Frontplatte) 21 cm,

befestigen einschließlich Unterkonstruktion und Sonderankern aus nichtrostendem Stahl, Werkstoff-Nr. 1.4571, an Attikaoberkante, Verankerung am Rohbau gedübelt, Wandhalter thermisch vom Rohbau getrennt, mit druckfester Kunststoff-Zwischenlage, Dicke ca.  6mm, Befestigungsraum durch Entwässerungsrohrleitungen und bauseitiger Rinne eingeschränkt, dübellöcher für UK Naturstein fix vorgegebenen (siehe Planung), Bohrtiefe 80 mm, Winkelkonsolen auf Attika,  mit Hinterschnittankern und im Fugenbereich zur Nachbarplatte  mit Dornen, einschließlich Herstellen von Ankertaschen in den Platten,

**3.6.180 Schutzlage über Dachbahn Bautenschutzmatte D 10mm**
Schutzlage über der Dachbahn, aus Bautenschutzmatten oder -platten, Dicke 10 mm, lose verlegen.
im Bereich der Wartungswege des Dachaufbaues, zur Aufnahme des aufgeständerten Naturwerksteinbelages
in Streifen verlegt, Breite 80 bis 90cm
Menge: 5,600 m2
Leistungsbereichkatalog: 021
DIN276_18: 335

**3.6.190 Randstreifen Breite 45cm - Naturwerkstein B 45 cm D 4cm Stelzlager verlegen Fugen offen**
Terrassenplatte aus Naturwerkstein im Außenbereich
im Anschlussbereich zur Attikaabdeckung, Plattendicke 4 cm,
auf vorh. Abdichtung mit Gleitschicht auf Stelzlager verlegen,
Untergrund geneigt, Fugen offen, Fugenbreite 10mm, Nutzlast 4,5kN/m2,

als Streifen Plattenmaße 130 x 45 cm,
einschließlich. Eckausbildungen, einschließlich. sämtlicher Passplatten  gerade und schiefwinklig  an anschließende Bauteile, wie z.B. Kiesleisten, Attiken, aufgehende Wände.

Fugen offen, mit Einlage von profilierten wasserdurchlässigen
Fugenstäben als Abstandhalter und Schutz gegen Eintrag
von Schmutzpartikeln,

Naturwerkstein:
Kalkstein, Material und Ausführung gemäß Ausführungsbeschreibung.
Oberfläche 1 - wassergestrahlt

Stelzlager aus verzinktem Stahl mit pulverbeschichteter Oberfläche-Farbton RAL grau nach Wahl des AG,
mit Plattenauflagerkopf und druckverteilendem Stellfuß, mit Druckverteilerplatten für Lastabtrag auf Warmdachaufbau, Baustoffklasse DIN 4102-1 A2 (nichtbrennbar), höhenjustierbar  100 bis 250mm,

Ausführung gemäß Architektenplan D10117LBV00A360_D0300

Einbauort: Attika Südfassade
Menge: 5,000 m2
DIN276_18: 335

**3.6.200 Schnitt Naturwerksteinplatten D4cm**
Schnitt an vorbeschriebenen Platten aus Naturwerkstein,
Dicke 4 cm,  zur Herstellung von Passplatten im Belag und an Anschlüssen an begrenzende Bauteile,
Schnittkante gerade, rechtwinklig oder schräg zur Plattenkante.
Menge: 8,350 m
Leistungsbereichkatalog: 021
DIN276_18: 335

**3.6.210 Bauteilfuge Naturwerkstein offen B 10mm**
*** Leitbeschreibung
STLB-Bau 2025-04 038
Bauteilfuge in Bekleidung mit großformatigen Bekleidungselementen aus Naturwerksteinplatten DIN 18516-3 ausbilden, Fuge offen, Fugenbreite 10 mm.
Menge: 30,000 m
Leistungsbereichkatalog: 038
DIN276_18: 335
*Unterbeschreibung 1 Ausführung*
Fugen der Naturwerksteinfassade nach DIN 18540
staub- und wasserundurchlässig verschließen,
Fugenbreite 10 mm,
Fugen vorbereiten und hinterfüllen nach Vorschrift des
Fugendichtstoffherstellers, einschließlich.
- Plattenfugen reinigen,
- Haftgrundierung auftragen,
- Hinterfüllprofil einlegen,
Fugen verschließen nach Vorschrift des
Füllstoffherstellers mit elastischer Fugendichtungsmasse, beständig gegen thermische Belastung,
Fugen zur Beseitigung von Lufteinschlüssen nachglätten,
Fugen besanden,
Farbton der Fugendichtmasse und Besandung im Farbton
des Naturwerksteins der Fassade in Steinfarbe mit Quarzsand  nach Bemusterung durch
den AG.

**3.6.220 Nachträgliches Schließen Fugen Gerüstanker**
Nachträgliches Schließen von Fugenabschnitten
im Bereich von Dauergerüstankern.

 Abrechnung nach Stück Dauergerüstanker.
Menge: 5,000 St
DIN276_18: 335

#### Abschnitt 3.7 Wand- und Deckenbekleidung Halle

*Hinweis: Erläuterung*
Die große Halle im Besucherzentrums erhält an den Wänden und an der Decke eine Natursteinfassade als vorgehängte Konstruktion.

Folgende Ansichten sind in folgenden Plänen dargestellt:

D10117LBV00A340_DE001  Übersichtsplan Halle Innenansicht West

**3.7.10 UK Stahl niro hinterlüft. Innenwandbekl. Pfeiler West**
*** Leitbeschreibung
Unterkonstruktion für vorgehängte hinterlüftete Fassade aus Wandhaltern und Konsolen, Wandhalter und Konsolen aus nichtrostendem Stahl, Brandverhaltensklasse DIN EN 13501-1 A2 -s1, d0 (nichtbrennbar), Profile aus nichtrostendem Stahl, Verankerung der Unterkonstruktion in Normalbeton, justierbar, zwängungsfrei, den Formaten und der Befestigungsart der Bekleidungselemente entsprechend, für vorgehängte hinterlüftete Innenwandbekleidung, für großformatige Bekleidungselemente aus Naturwerkstein, an Innenwand, verankern und ausrichten der Unterkonstruktion auf der Wandoberfläche entsprechend Genauigkeitsanforderung an die Ebenheit der Bekleidungsfläche, mit Grenzwerten für Ebenheitsabweichungen mit erhöhten Anforderungen DIN 18202 Ausgabe 2019-07 Tabelle 3 Zeile 7.

Einbauort
Westfassade Halle Pfeiler
Menge: 295,000 m2
Leistungsbereichkatalog: 038
DIN276_18: 345
*Unterbeschreibung 1 Beschreibung*
Abstand der Vorderseite der Bekleidungselemente zum Verankerungsgrund an der Außenwand in unterschiedlichen Tiefen, Maximalabstand über 260-300 mm

Pfeilerbreite 1000 mm, an hochbewehrten Stützen,
dübellöcher für UK Naturstein fix vorgegebenen (siehe Planung), Bohrtiefe 80 mm

bestehend je Pfeiler aus 4 Einzelankerplatten je horizontaler Fuge  als Winkel oder T- Schweißkonstruktionen mit U-Profilen und Laschen dem schrägen Verlauf der Natursteinbekleidung angepasst
Abrechnung über m² Rohbaufläche

Ausführung gemäß Positionsplanung Statik Natursteinfassade
Plan D026b und Statik Natursteinfassade

**3.7.20 Bekl. Naturwerkstein Pfeiler rechteckig Kalkstein H 3705 mm**
*** Leitbeschreibung
*** gemäß Ausführungsbeschreibung 1
Bekleidung aus Naturwerkstein, im Gebäude, an Pfeilern, Querschnitt rechteckig, Untergrund Beton, Gesteinsart Kalkstein, Oberfläche wassergestrahlt.
Menge: 10,000 St
Leistungsbereichkatalog: 014
DIN276-1_08: 345
DIN276_18: 345
*Unterbeschreibung 1 Beschreibung*
Ausbildung als Wandverkleidung, aus mehreren unterschiedlich hohen zusammengesetzten Elementen, seitlicher Anschluss an Fensterkonstruktion aus Metall,
bestehend aus Elementen, welche aus einzelnen Platten zusammengesetzt sind
Anzahl Elemente: 2
Anzahl Platten: 8 (4 je Element)

Gesamtabmessung aller Elemente
H = 3705 mm
Gesamtfläche Naturstein
Plattendicke 40 mm, ca. 6,88 m² (8 Platten)
1. Element, Höhe 1870 mm bestehend
- Leibungsplatte 1, Breite 320 mm, rechtwinkliger Anschluss an Frontplatte 1, Oberfläche 1
- Frontplatte 1, Breite 695 mm, mit sichtbarer Kante zur Leibungsbekleidung 1, Anschluss auf Gehrung zur Frontplatte 2 stumpfwinklig, Oberfläche 1
- Frontplatte 2, Breite 735 mm, auf Gehrung zur Frontplatte 1 und zur Leibungsplatte 2 stumpfwinklig, Oberfläche 2
- Leibungsplatte 2, Breite 120 mm, auf Gehrung zur Frontplatte 2 stumpfwinklig Oberfläche 2
- Ausbildung der Stoßfugen der vorbeschriebenen Einzelplatten als geklebte Pressfuge, Eckverbindung mit verdeckt liegenden Verbindungsmitteln

2. Element, Höhe 1835 mm,
Ausbildung wie 1. Element

Position beinhaltet beide Elemente übereinander angeordnet, mit Nullfugen zwischen den Elementen sowie offene Fugen zu angrenzenden Pfeilerbekleidungen

Gesteinsartbekleidung Kalkstein
Material und Ausführung gemäß Ausführungsbeschreibung.
Oberfläche 1 - wassergestrahlt
Oberfläche 2 - wassergestrahlt und gestockt

Konstruktionsaufbau:
Montage an Stahlbetonstütze, im Gebäudeinneren
-  26 cm Luftschicht (Frontplatte 1) bzw. 12 cm Luftschicht (Leibungsplatten)
- 4 cm Naturwerkstein
befestigen an Unterkonstruktion und Sonderankern aus nichtrostendem Stahl,  Unterkonstruktion gesondert beschrieben, Befestigung mit Ankerdornen, einschließlich Herstellen von Ankertaschen in den Platten, Plattenbefestigung in den Plattenfugen/ -stößen, beachten von Fassadenkonstruktionen, Fallleitungen und Lautsprecher im Zwischenraum und Montagebereich

Einbaubereich
Innenansicht West Halle EG

**3.7.30 Bekl. Naturwerkstein Pfeiler rechteckig Kalkstein H 3745 mm**
*** wie Position 3.7.20
jedoch

bestehend aus Elementen, welche aus einzelnen Platten zusammengesetzt sind
Anzahl Elemente: 2
Anzahl Platten: 8 (4 je Element)
Gesamtabmessung beider Elemente
H = 3745 mm
Gesamtfläche Naturstein
Plattendicke 40 mm, ca. 7,01 m² (8 Platten)

1. Element Höhe 1872,5 mm, sonst wie Leitbeschreibung

2. Element Höhe  1872,5 mm, sonst wie Leitbeschreibung

Einbaubereich
Innenansicht West Halle 1.OG
Menge: 11,000 St
Leistungsbereichkatalog: 014
DIN276-1_08: 335
DIN276_18: 335

**3.7.40 Bekl. Naturwerkstein Pfeiler rechteckig Kalkstein H 4070 mm**
*** wie Position 3.7.20
jedoch

bestehend aus Elementen, welche aus einzelnen Platten zusammengesetzt sind
Anzahl Elemente: 3
Anzahl Platten: 12 (4 je Element)
Gesamtabmessung beider Elemente
H = 4070 mm
Gesamtfläche Naturstein
Plattendicke 40 mm, ca. 7,57 m² (12 Platten)

1. Element Höhe 1355 mm, sonst wie Leitbeschreibung

2. Element Höhe  1355 mm, sonst wie Leitbeschreibung
3. Element Höhe  1355 mm, sonst wie Leitbeschreibung Element 1

Einbaubereich
Innenansicht West Halle 2.+ 3.OG
Menge: 22,000 St
Leistungsbereichkatalog: 014
DIN276-1_08: 335
DIN276_18: 335

**3.7.50 Bekl. Naturwerkstein Pfeiler rechteckig Kalkstein H 4780 mm**
*** wie Position 3.7.20
jedoch

bestehend aus Elementen, welche aus einzelnen Platten zusammengesetzt sind
Anzahl Elemente: 4
Anzahl Platten: 16 (4 je Element)
Gesamtabmessung beider Elemente
H = 4780 mm
Gesamtfläche Naturstein
Plattendicke 40 mm, ca. 8,92 m² (16 Platten)

1. Element Höhe 1315 mm, sonst wie Leitbeschreibung
2. Element Höhe  1315 mm, sonst wie Leitbeschreibung
3. Element Höhe  1325 mm, sonst wie Leitbeschreibung Element 1
4. Element Höhe  825 mm, sonst wie Leitbeschreibung Element 1

Einbaubereich
Innenansicht West Halle 4.OG
Menge: 11,000 St
Leistungsbereichkatalog: 014
DIN276-1_08: 335
DIN276_18: 335

**3.7.60 Bekl. Naturwerkstein Pfeiler rechteckig Kalkstein H 600 mm**
*** wie Position 3.7.20
jedoch

bestehend aus Elementen, welche aus einzelnen Platten zusammengesetzt sind
Anzahl Elemente: 1
Anzahl Platten: 4 (4 je Element)
Gesamtabmessung des  Elements
H = 600 mm
Gesamtfläche Naturstein
Plattendicke 40 mm, ca. 1,12 m² (4 Platten)

1. Element Höhe 600 mm, sonst wie Leitbeschreibung
2. Element entfällt

Einbaubereich
Innenansicht West Halle 2.-4.OG
Menge: 33,000 St
Leistungsbereichkatalog: 014
DIN276-1_08: 335
DIN276_18: 335

**3.7.70 Bekl. Naturwerkstein Pfeiler rechteckig Kalkstein H 3705 mm**
*** wie Position 3.7.20
jedoch

bestehend aus Elementen, welche aus einzelnen Platten zusammengesetzt sind
Anzahl Elemente: 2
Anzahl Platten: 8 (4 je Element)
Gesamtabmessung beider Elemente
H = 3705 mm
Gesamtfläche Naturstein
Plattendicke 40 mm, ca. 6,66 m² (8 Platten)

1. Element Höhe 1870 mm,  Leibungsplatte 1 Breite 260 mm sonst wie Leitbeschreibung

2. Element Höhe  1835 mm,  Leibungsplatte 1 Breite 260 mm sonst wie Leitbeschreibung

Einbaubereich
Innenansicht West Halle Achse 15 EG
Menge: 1,000 St
Leistungsbereichkatalog: 014
DIN276-1_08: 335
DIN276_18: 335

**3.7.80 Bekl. Naturwerkstein Pfeiler rechteckig Kalkstein H 3745 mm**
*** wie Position 3.7.20
jedoch

bestehend aus Elementen, welche aus einzelnen Platten zusammengesetzt sind
Anzahl Elemente: 2
Anzahl Platten: 8 (4 je Element)
Gesamtabmessung beider Elemente
H = 3745 mm
Gesamtfläche Naturstein
Plattendicke 40 mm, ca. 6,79 m² (8 Platten)

1. Element Höhe 1872,5 mm,  Leibungsplatte 1 Breite 260 mm sonst wie Leitbeschreibung

2. Element Höhe 1872,5 mm,  Leibungsplatte 1 Breite 260 mm sonst wie Leitbeschreibung

Einbaubereich
Innenansicht West Halle Achse 15 1.OG
Menge: 1,000 St
Leistungsbereichkatalog: 014
DIN276-1_08: 335
DIN276_18: 335

**3.7.90 Bekl. Naturwerkstein Pfeiler rechteckig Kalkstein H 4070 mm**
*** wie Position 3.7.20
jedoch

bestehend aus Elementen, welche aus einzelnen Platten zusammengesetzt sind
Anzahl Elemente: 3
Anzahl Platten: 12 (4 je Element)
Gesamtabmessung beider Elemente
H = 4070 mm
Gesamtfläche Naturstein
Plattendicke 40 mm, ca. 7,33 m² (12 Platten)

1. Element Höhe 1355 mm, Leibungsplatte 1 Breite 260 mm  sonst wie Leitbeschreibung
2. Element Höhe  1355 mm, Leibungsplatte 1 Breite 260 mm, sonst wie Leitbeschreibung
3. Element Höhe  1355 mm, Leibungsplatte 1 Breite 260 mm, sonst wie Leitbeschreibung Element 1

Einbaubereich
Innenansicht West Halle Achse 15  2.+ 3.OG
Menge: 2,000 St
Leistungsbereichkatalog: 014
DIN276-1_08: 335
DIN276_18: 335

**3.7.100 Bekl. Naturwerkstein Pfeiler rechteckig Kalkstein H 4780 mm**
*** wie Position 3.7.20
jedoch

bestehend aus Elementen, welche aus einzelnen Platten zusammengesetzt sind
Anzahl Elemente: 4
Anzahl Platten: 16 (4 je Element)
Gesamtabmessung beider Elemente
H = 4770 mm
Gesamtfläche Naturstein
Plattendicke 40 mm, ca. 8,63 m² (16 Platten)

1. Element Höhe 1315 mm, Leibungsplatte 1 Breite 260 mm, sonst wie Leitbeschreibung
2. Element Höhe  1315 mm, Leibungsplatte 1 Breite 260 mm, sonst wie Leitbeschreibung
3. Element Höhe  1325 mm, Leibungsplatte 1 Breite 260 mm, sonst wie Leitbeschreibung Element 1
4. Element Höhe  825 mm, Leibungsplatte 1 Breite 260 mm, sonst wie Leitbeschreibung Element 1

Einbaubereich
Innenansicht West Halle, Achse 15, 4.OG
Menge: 1,000 St
Leistungsbereichkatalog: 014
DIN276-1_08: 335
DIN276_18: 335

**3.7.110 Bekl. Naturwerkstein Pfeiler rechteckig Kalkstein H 600 mm**
*** wie Position 3.7.20
jedoch

bestehend aus Elementen, welche aus einzelnen Platten zusammengesetzt sind
Anzahl Elemente: 1
Anzahl Platten: 4 (4 je Element)
Gesamtabmessung des  Elements
H = 600 mm
Gesamtfläche Naturstein
Plattendicke 40 mm, ca. 1,09 m² (4 Platten)

1. Element Höhe 600 mm, Leibungsplatte 1 Breite 260 mm, sonst wie Leitbeschreibung
2. Element entfällt

Einbaubereich
Innenansicht West Halle Achse 15, 2.-4.OG
Menge: 3,000 St
Leistungsbereichkatalog: 014
DIN276-1_08: 335
DIN276_18: 335

**3.7.120 Bekl. Naturwerkstein Pfeiler rechteckig Kalkstein H 4070 mm**
*** wie Position 3.7.20
jedoch

bestehend aus Elementen, welche aus einzelnen Platten zusammengesetzt sind
Anzahl Elemente: 3
Anzahl Platten: 9 (3 je Element)
Gesamtabmessung beider Elemente
H = 4070 mm
Gesamtfläche Naturstein
Plattendicke 40 mm, ca. 7,82 m² (9 Platten)

1. Element Höhe 1355 mm, Leibungsplatte 1 Breite 500 mm, Leibungsplatte 2 entfällt, sonst wie Leitbeschreibung
2. Element Höhe  1355 mm, Leibungsplatte 1 Breite 500 mm, Leibungsplatte 2 entfällt, sonst wie Leitbeschreibung
3. Element Höhe  1355 mm, Leibungsplatte 1 Breite 500 mm, Leibungsplatte 2 entfällt, sonst wie Leitbeschreibung Element 1

Einbaubereich
Innenansicht West Halle Achse 3  2.+ 3.OG
Menge: 2,000 St
Leistungsbereichkatalog: 014
DIN276-1_08: 335
DIN276_18: 335

**3.7.130 Bekl. Naturwerkstein Pfeiler rechteckig Kalkstein H 4780 mm**
*** wie Position 3.7.20
jedoch

bestehend aus Elementen, welche aus einzelnen Platten zusammengesetzt sind
Anzahl Elemente: 4
Anzahl Platten: 12 (3 je Element)
Gesamtabmessung beider Elemente
H = 4780 mm
Gesamtfläche Naturstein
Plattendicke 40 mm, ca. 9,21 m² (12 Platten)

1. Element Höhe 1315 mm, Leibungsplatte 1 Breite 500 mm, Leibungsplatte 2 entfällt, sonst wie Leitbeschreibung
2. Element Höhe  1315 mm, Leibungsplatte 1 Breite 500 mm, Leibungsplatte 2 entfällt, sonst wie Leitbeschreibung
3. Element Höhe  1325 mm, Leibungsplatte 1 Breite 500 mm, Leibungsplatte 2 entfällt, sonst wie Leitbeschreibung Element 1
4. Element Höhe  825 mm, Leibungsplatte 1 Breite 500 mm, Leibungsplatte 2 entfällt, sonst wie Leitbeschreibung Element 1

Einbaubereich
Innenansicht West Halle, Achse 3, 4.OG
Menge: 1,000 St
Leistungsbereichkatalog: 014
DIN276-1_08: 335
DIN276_18: 335

**3.7.140 Bekl. Naturwerkstein Pfeiler rechteckig Kalkstein H 600 mm**
*** wie Position 3.7.20
jedoch

bestehend aus Elementen, welche aus einzelnen Platten zusammengesetzt sind
Anzahl Elemente: 1
Anzahl Platten: 3 (3 je Element)
Gesamtabmessung des  Elements
H = 600 mm
Gesamtfläche Naturstein
Plattendicke 40 mm, ca. 1,16 m² (3 Platten)

1. Element Höhe 600 mm, Leibungsplatte 1 Breite 500 mm, Leibungsplatte 2 entfällt, sonst wie Leitbeschreibung
2. Element entfällt

Einbaubereich
Innenansicht West Halle Achse 3, 3.-4.OG
Menge: 2,000 St
Leistungsbereichkatalog: 014
DIN276-1_08: 335
DIN276_18: 335

**3.7.150 Bekl. Naturwerkstein Pfeiler rechteckig Kalkstein H 3745 mm**
*** wie Position 3.7.20
jedoch

bestehend aus Elementen, welche aus einzelnen Platten zusammengesetzt sind
Anzahl Elemente: 2
Anzahl Platten: 4 (2 je Element)
Gesamtabmessung beider Elemente
H = 3745 mm
Gesamtfläche Naturstein
Plattendicke 40 mm, ca. 2,33 m² (4 Platten)

1. Element Höhe 1872,5 mm,
- Leibungsplatte 1, entfällt
- Frontplatte 1, entfällt
- Frontplatte 2, Breite 500 mm, auf Gehrung zur Leibungsplatte 2 stumpfwinklig, Oberfläche 2
- Leibungsplatte 2, Breite 120 mm, auf Gehrung zur Frontplatte 2 stumpfwinklig Oberfläche 2

2. Element Höhe 1872,5 mm,  Ausführung wie 1. Element

Einbaubereich
Innenansicht West Halle Achse 3 1.OG
Menge: 1,000 St
Leistungsbereichkatalog: 014
DIN276-1_08: 335
DIN276_18: 335

**3.7.160 Bekl. Naturwerkstein Pfeiler rechteckig Kalkstein H 3705 mm Anschluss an Windfang**
*** wie Position 3.7.20
jedoch

bestehend aus Elementen, welche aus einzelnen Platten zusammengesetzt sind
Anzahl Elemente: 2
Anzahl Platten: 4 (2 je Element)

Gesamtabmessung beider Elemente
H = 3705 mm
Gesamtfläche Naturstein
Plattendicke 40 mm, ca. 3,74 m² (4 Platten)
1. Element, Höhe 1870 mm
- Leibungsplatte 1, Breite 320 mm, rechtwinkliger Anschluss an Frontplatte 1, Oberfläche 1
- Frontplatte 1, Breite 695 mm, mit sichtbarer Kante zur Leibungsbekleidung 1, Anschluss an bauseitige Windfanganlage
- Frontplatte 2 entfällt
- Leibungsplatte 2, entfällt

2. Element Höhe 1835 mm, Ausführung wie 1. Element.

Einbauort
Pfeilerbekleidung Achse 4 EG
Menge: 1,000 St
Leistungsbereichkatalog: 014
DIN276-1_08: 345
DIN276_18: 345

**3.7.170 Bekl. Naturwerkstein Pfeiler rechteckig Kalkstein H 3165 mm Anschluss an Windfang**
*** wie Position 3.7.20
jedoch

bestehend aus Elementen, welche aus einzelnen Platten zusammengesetzt sind
Anzahl Elemente: 2
Anzahl Platten: 6 (3 je Element)

Gesamtabmessung beider Elemente
H = 3165 mm
Gesamtfläche Naturstein
Plattendicke 40 mm, ca. 3,35 m² (6 Platten)
1. Element, Höhe 1845 mm
- Frontplatte 1, Breite 25 mm, zur Frontplatte 2 stumpfwinkliger Anschluss, Oberfläche 1
- Frontplatte 1, entfällt
- Frontplatte 2, Breite 735 mm, zur Leibungsplatte 2 stumpfwinklig, Oberfläche 2, Anschluss an bauseitige Windfanganlage
- Leibungsplatte 2, Breite 270 mm, auf Gehrung zur Frontplatte 2 stumpfwinklig Oberfläche 2

2. Element, Höhe 1405 mm, Ausführung wie 1. Element

Einbauort
Pfeilerbekleidung Achse 3 EG
Menge: 1,000 St
Leistungsbereichkatalog: 014
DIN276_18: 345

**3.7.180 Bekl. Naturwerkstein Pfeiler rechteckig Kalkstein H 3165 mm Anschluss an Windfang**
*** wie Position 3.7.20
jedoch

bestehend aus Elementen, welche aus einzelnen Platten zusammengesetzt sind
Anzahl Elemente: 2
Anzahl Platten: 4 (2 je Element)

Gesamtabmessung beider Elemente
H = 3165 mm
Gesamtfläche Naturstein
Plattendicke 40 mm, ca. 2,96 m² (4 Platten)

1. Element, Höhe 1845 mm
- Frontplatte 1, entfällt
- Frontplatte 1, entfällt
- Frontplatte 2, Breite 640 mm, zur Leibungsplatte 2 stumpfwinklig, Oberfläche 2, Anschluss an bauseitige Windfanganlage
- Leibungsplatte 2, Breite 270 mm, auf Gehrung zur Frontplatte 2 stumpfwinklig Oberfläche 2

2. Element, Höhe 1405 mm, Ausführung wie 1. Element

Einbauort
Pfeilerbekleidung Achse 4 EG
Menge: 1,000 St
Leistungsbereichkatalog: 014
DIN276_18: 345

**3.7.190 Bekl. Naturwerkstein Pfeiler rechteckig Kalkstein H 8195 mm EG Achse 17**
*** wie Position 3.7.20
jedoch

bestehend aus Elementen, welche aus einzelnen Platten zusammengesetzt sind
Anzahl Elemente: 4
Anzahl Platten: 8 (2 je Element)

Gesamtabmessung beider Elemente
H = 8195 mm
Gesamtfläche Naturstein
Plattendicke 40 mm, ca. 6,92 m² (8 Platten)

1. Element, Höhe 1875 mm
- Frontplatte 1, entfällt
- Frontplatte 1, entfällt
- Frontplatte 2, Breite 735 mm, zur Leibungsplatte 2 stumpfwinklig, Oberfläche 2, Anschluss an Fassade
- Leibungsplatte 2, Breite 120 mm, auf Gehrung zur Frontplatte 2 stumpfwinklig Oberfläche 2

2. Element, Höhe 1875 mm, Ausführung wie 1. Element
3. Element, Höhe 1875 mm, Ausführung wie 1. Element
4. Element, Höhe 2465 mm, Ausführung wie 1. Element

Einbauort
Pfeilerbekleidung Achse 17 EG+1.OG
Menge: 1,000 St
Leistungsbereichkatalog: 014
DIN276_18: 345

**3.7.200 Bekl. Naturwerkstein Pfeiler rechteckig Kalkstein H 4860 mm 2.OG Achse 17**
*** wie Position 3.7.20
jedoch

bestehend aus Elementen, welche aus einzelnen Platten zusammengesetzt sind
Anzahl Elemente: 3
Anzahl Platten: 6 (2 je Element)

Gesamtabmessung beider Elemente
H = 4860 mm
Gesamtfläche Naturstein
Plattendicke 40 mm, ca. 4,16 m² (6 Platten)

1. Element, Höhe 1620 mm
- Frontplatte 1, entfällt
- Frontplatte 1, entfällt
- Frontplatte 2, Breite 735 mm, zur Leibungsplatte 2 stumpfwinklig, Oberfläche 2, Anschluss an Fassade
- Leibungsplatte 2, Breite 120 mm, auf Gehrung zur Frontplatte 2 stumpfwinklig Oberfläche 2

2. Element, Höhe 1620 mm, Ausführung wie 1. Element
3. Element, Höhe 1620 mm, Ausführung wie 1. Element

Einbauort
Pfeilerbekleidung Achse 17 2.OG
Menge: 1,000 St
Leistungsbereichkatalog: 014
DIN276_18: 345

**3.7.210 Bekl. Naturwerkstein Pfeiler rechteckig Kalkstein H 3860 mm 3.OG Achse 17**
*** wie Position 3.7.20
jedoch

bestehend aus Elementen, welche aus einzelnen Platten zusammengesetzt sind
Anzahl Elemente: 3
Anzahl Platten: 6 (2 je Element)

Gesamtabmessung beider Elemente
H = 3860 mm
Gesamtfläche Naturstein
Plattendicke 40 mm, ca. 3,3 m² (6 Platten)

1. Element, Höhe 1450 mm
- Frontplatte 1, entfällt
- Frontplatte 1, entfällt
- Frontplatte 2, Breite 735 mm, zur Leibungsplatte 2 stumpfwinklig, Oberfläche 2, Anschluss an Fassade
- Leibungsplatte 2, Breite 120 mm, auf Gehrung zur Frontplatte 2 stumpfwinklig Oberfläche 2

2. Element, Höhe 1450 mm, Ausführung wie 1. Element
3. Element, Höhe 960 mm, Ausführung wie 1. Element

Einbauort
Pfeilerbekleidung Achse 17 3.OG
Menge: 1,000 St
Leistungsbereichkatalog: 014
DIN276_18: 345

**3.7.220 Bekl. Naturwerkstein Pfeiler rechteckig Kalkstein H 3065 mm 4.OG Achse 17**
*** wie Position 3.7.20
jedoch

bestehend aus Elementen, welche aus einzelnen Platten zusammengesetzt sind
Anzahl Elemente: 2
Anzahl Platten: 4 (2 je Element)

Gesamtabmessung beider Elemente
H = 3065 mm
Gesamtfläche Naturstein
Plattendicke 40 mm, ca. 2,62 m² (4 Platten)

1. Element, Höhe 1530 mm
- Frontplatte 1, entfällt
- Frontplatte 1, entfällt
- Frontplatte 2, Breite 735 mm, zur Leibungsplatte 2 stumpfwinklig, Oberfläche 2, Anschluss an Fassade
- Leibungsplatte 2, Breite 120 mm, auf Gehrung zur Frontplatte 2 stumpfwinklig Oberfläche 2

2. Element, Höhe 1530 mm, Ausführung wie 1. Element

Einbauort
Pfeilerbekleidung Achse 17 4.OG
Menge: 1,000 St
Leistungsbereichkatalog: 014
DIN276_18: 345

**3.7.230 Ausklinkung Platte**
STLB-Bau 2025-04 014
Ausklinkung in Platte, Ausklinkung 3-seitig, Kantenflächen werden bearbeitet,
Maße in cm 'B 300 mm, Höhe bis 1000 mm, in Frontplatte 1 der vorbeschriebenen Pfeilerbekleidung, Abrechnung je Teilplatte'
Menge: 24,000 St
Leistungsbereichkatalog: 014
DIN276-1_08: 352
DIN276_18: 345

**3.7.240 Montage Gitter**
Montage eines bauseits beigestelltes Gitterelements aus Metall, Abmessungen 300 x 2000 mm in vorbeschriebene Ausklinkungen, Montage rückseitig verdeckt mit bauseitigen Befestigungsmitteln
Menge: 12,000 St
DIN276_18: 345

**3.7.250 Ausschnitt Naturwerksteinpl. D 40 mm rund Durchm. bis 20mm**
STLB-Bau 2025-04 038
Ausschnitt in Außenwandbekleidung aus Naturwerksteinplatten,
Dicke '40' mm,
rund, Durchmesser bis 20 mm.
Menge: 3,000 St
Leistungsbereichkatalog: 038
DIN276-1_08: 335
DIN276_18: 345

**3.7.260 Ausschnitt Naturwerksteinpl. D 40 mm rechteckig L 0,2-0,5m B bis 0,2m**
STLB-Bau 2025-04 038
Ausschnitt in Außenwandbekleidung aus Naturwerksteinplatten,
Dicke '40' mm,
rechteckig, Länge über 0,2 bis 0,5 m, Breite bis 0,2 m.
Menge: 2,000 St
Leistungsbereichkatalog: 038
DIN276-1_08: 335
DIN276_18: 345

**3.7.270 Ausschnitt Naturwerksteinpl. D 40 mm rechteckig L bis 0,2m B bis 0,2m**
STLB-Bau 2025-04 038
Ausschnitt in Außenwandbekleidung aus Naturwerksteinplatten,
Dicke '40' mm,
rechteckig, Länge bis 0,2 m, Breite bis 0,2 m.
Menge: 2,000 St
Leistungsbereichkatalog: 038
DIN276-1_08: 335
DIN276_18: 345

**3.7.280 UK Stahl niro hinterlüft. Außenwandbekl. Brüstung Westansicht**
*** Leitbeschreibung
Unterkonstruktion für vorgehängte hinterlüftete Fassade aus Konsolen und Wandhaltern, Wandhalter aus nichtrostendem Stahl, Brandverhaltensklasse DIN EN 13501-1 A2 -s1, d0 (nichtbrennbar), Profile aus nichtrostendem Stahl, Verankerung der Unterkonstruktion in Normalbeton, justierbar, zwängungsfrei, den Formaten und der Befestigungsart der Bekleidungselemente entsprechend, für vorgehängte hinterlüftete Innenwandbekleidung, für großformatige Bekleidungselemente aus Naturwerkstein, an Außenwand, verankern und ausrichten der Unterkonstruktion auf der Wandoberfläche entsprechend Genauigkeitsanforderung an die Ebenheit der Bekleidungsfläche, mit Grenzwerten für Ebenheitsabweichungen mit erhöhten Anforderungen DIN 18202 Ausgabe 2019-07 Tabelle 3 Zeile 7.

Einbauort
Brüstungen Westansicht Halle
Menge: 36,000 St
Leistungsbereichkatalog: 038
DIN276_18: 345
*Unterbeschreibung 1 Beschreibung*
im Bereich der Brüstungen

Abstand der Vorderseite der Bekleidungselemente zum Verankerungsgrund 70 mm, Brüstungsbreite 1400 mm

Befestigungsbreite im Bereich des Deckenrandes 25 cm an hochbewehrten Bauteilen, Bohrtiefe 80 mm

bestehend  aus 4 Einzelankerplatten als Winkel auf oder unterhalb der Deckenplatte verankert mit Laschen zur Aufnahme der Anker der  Natursteinbekleidung angepasst

Abrechnung über Stück Brüstung

Ausführung gemäß Architektenplan D10117LBV00A330_DE042 und Statik Natursteinfassade

**3.7.290 Bekleidung Naturwerkstein Wand Kalkstein Brüstung**
*** Leitbeschreibung
Bekleidung aus Naturwerkstein, am Gebäude innen, an Wänden, mit Luftschicht, Untergrund Beton, Gesteinsart Kalkstein, Oberfläche wassergestrahlt

Einbauort
Brüstungsbereich unter Fenstern 2.-4.OG - Ansicht West Halle
Menge: 36,000 St
Leistungsbereichkatalog: 014
DIN276-1_08: 335
DIN276_18: 345
*Unterbeschreibung 1 Beschreibung*
Montage im Bereich der Brüstungen

Bekleidung grenzt seitlich an  Pfeilerbekleidung an, Fensterbank und Sturzbekleidung mit  Anschluss an Fensterkonstruktion aus Metall, Fugen zu Nachbarbauteilen offen, Fugen werden nachträglich geschlossen, Verfugung wird gesondert vergütet,

bestehend aus einzelnen Platten welche zu einem Element zusammengesetzt sind
Anzahl Elemente: 1
Anzahl Platten: 3

Gesamtabmessung Element
L = 1390 mm  (Frontplatte)
Gesamtfläche Naturstein
Dicke 40 mm, ca. 1,08 m² (3 Platte)
bestehend aus:
- Frontplatte, Länge 1390 mm, Höhe 600mm.  Oberkante als Sichtkante, Unterseite als Sichtkante, Oberseite mit rechtwinklige Anschluss an Fensterbankplatte, Unterseite mit rechtwinkligen Anschluss an Sturzbekleidung, Oberfläche 2
- Fensterbankplatte, Tiefe 90 mm, rechtwinklig an Frontplatte befestigt,  Kante zum Fenster als Sichtkante, Oberfläche 2
- Sturzbekleidung, Abmessungen und Oberfläche analog Fensterbank, rechtwinklig an Frontplatte befestigt,
- Ausbildung der Stoßfugen der vorbeschriebenen Einzelplatten als geklebte Pressfuge, Eckverbindung mit verdeckt liegenden Verbindungsmitteln

Ausbildung der sichtbaren horizontalen Kantenfläche der Frontplatte und der Kanten der Fensterbankplatten und der Sturzbekleidung Richtung Fensterelement als Sichtfläche analog Plattenoberfläche, einschließlich Kalibrieren der Kante auf gleichmäßige Plattenstärke.

Gesteinsartbekleidung Kalkstein
Material und Ausführung gemäß Ausführungsbeschreibung.
Oberfläche 2 - gestockt und wassergestrahlt

Konstruktionsaufbau:
- 3 cm Luftschicht Bereich Frontplatte
-  3 cm Naturwerkstein,

befestigen an Unterkonstruktion und Sonderankern aus nichtrostendem Stahl,  Unterkonstruktion gesondert beschrieben, Befestigung mit Ankerdornen und Hinterschnittankern, einschließlich Herstellen von Ankertaschen in den Platten, Plattenbefestigung in den Plattenfugen/ -stößen, einschließlich. Agraffenkonstruktion

**3.7.300 Wärmedämmschicht Innenwand Wand Kalziumsilikat 0,062W/(mK) D 40mm**
*** Leitbeschreibung
STLB-Bau 2025-04 023
Wärmedämmschicht der Innenwand, an Wand, aus Kalziumsilikatplatten, Bemessungswert der Wärmeleitfähigkeit max. 0,062 W/(mK), Nennwert der Wärmeleitfähigkeit max. 0,059 W/(mK), als Platte, Dämmschichtdicke 40 mm, verklebt, Untergrund Beton, glatt.
Menge: 7,500 m2
Leistungsbereichkatalog: 023
DIN276-1_08: 345
DIN276_18: 345
*Unterbeschreibung 1 als kapillaraktive Innendämmung*
als kapillaraktive Innendämmung an Betonwand befestigen,

Einbauort Brandwandbereich Achse4-5

**3.7.310 Wärmedämmschicht Innenwand Wand Kalziumsilikat 0,062W/(mK) D 60mm**
*** Leitbeschreibung
STLB-Bau 2025-04 023
Wärmedämmschicht der Innenwand, an Wand, aus Kalziumsilikatplatten, Bemessungswert der Wärmeleitfähigkeit max. 0,062 W/(mK), Nennwert der Wärmeleitfähigkeit max. 0,059 W/(mK), als Platte, Dämmschichtdicke 60 mm, verklebt, Untergrund Beton, glatt.
Menge: 7,000 m2
Leistungsbereichkatalog: 023
DIN276-1_08: 345
DIN276_18: 345
*Unterbeschreibung 1 als kapillaraktive Innendämmung*
als kapillaraktive Innendämmung an Betonwand befestigen,

Einbauort Brandwandbereich Achse 3-8

**3.7.320 UK Stahl niro hinterlüft. Innenwandbekl. Pfeiler Ost**
*** Leitbeschreibung
Unterkonstruktion für vorgehängte hinterlüftete Fassade aus Wandhaltern und Konsolen, Wandhalter und Konsolen aus nichtrostendem Stahl, Brandverhaltensklasse DIN EN 13501-1 A2 -s1, d0 (nichtbrennbar), Profile aus nichtrostendem Stahl, Verankerung der Unterkonstruktion in Normalbeton, justierbar, zwängungsfrei, den Formaten und der Befestigungsart der Bekleidungselemente entsprechend, für vorgehängte hinterlüftete Innenwandbekleidung, für großformatige Bekleidungselemente aus Naturwerkstein, an Innenwand, verankern und ausrichten der Unterkonstruktion auf der Wandoberfläche entsprechend Genauigkeitsanforderung an die Ebenheit der Bekleidungsfläche, mit Grenzwerten für Ebenheitsabweichungen mit erhöhten Anforderungen DIN 18202 Ausgabe 2019-07 Tabelle 3 Zeile 7.

Einbauort
Ostfassade Halle Pfeiler
Menge: 295,000 m2
Leistungsbereichkatalog: 038
DIN276_18: 345
*Unterbeschreibung 1 Beschreibung*
Abstand der Vorderseite der Bekleidungselemente zum Verankerungsgrund an der Innenwand in100 mm

Pfeilerbreite 1000 mm, an hochbewehrten Stützen,
dübellöcher für UK Naturstein fix vorgegebenen (siehe Planung), Bohrtiefe 80 mm

bestehend je Pfeiler aus 4 Einzelankerplatten je horizontaler Fuge  als Winkel oder T- Schweißkonstruktionen mit U-Profilen und Laschen dem Verlauf der Natursteinbekleidung angepasst
Abrechnung über m² Rohbaufläche

Ausführung gemäß Positionsplanung Statik Natursteinfassade
Plan D024 und Statik Natursteinfassade

**3.7.330 Bekl. Naturwerkstein Pfeiler rechteckig Kalkstein H 4070 mm**
*** Leitbeschreibung
*** gemäß Ausführungsbeschreibung 1
Bekleidung aus Naturwerkstein, im Gebäude, an Pfeilern, Querschnitt rechteckig, Untergrund Beton, Gesteinsart Kalkstein, Oberfläche wassergestrahlt.
Menge: 12,000 St
Leistungsbereichkatalog: 014
DIN276-1_08: 345
DIN276_18: 345
*Unterbeschreibung 1 Beschreibung*
Ausbildung als Wandverkleidung, aus mehreren unterschiedlich hohen zusammengesetzten Elementen, seitlicher Anschluss an Fensterkonstruktion aus Metall, Natursteinplatten oder Putzflächen

bestehend aus Elementen, welche aus einzelnen Platten zusammengesetzt sind
Anzahl Elemente: 2
Anzahl Platten: 6 (3 je Element)

Gesamtabmessung aller Elemente
H = 4070 mm
Gesamtfläche Naturstein
Plattendicke 40 mm, ca. 9,24 m² (6 Platten)

1. Element, Höhe 2035 mm bestehend
- Leibungsplatte 1, Breite 440 mm, rechtwinkliger Anschluss an Frontplatte 1, Oberfläche 1
- Frontplatte 1, Breite 1390 mm, mit sichtbarer Kante zur Leibungsplatte 1 und 2, Oberfläche 1
- Leibungsplatte 2, Breite 440 mm, rechtwinkliger Anschluss an Frontplatte 1, Oberfläche 1- Ausbildung der Stoßfugen der vorbeschriebenen Einzelplatten als geklebte Pressfuge, Eckverbindung mit verdeckt liegenden Verbindungsmitteln

2. Element, Höhe 2035 mm,
Ausbildung wie 1. Element

Position beinhaltet beide Elemente übereinander angeordnet, mit Nullfugen zwischen den Elementen sowie offene Fugen zu angrenzenden Pfeilerbekleidungen

Gesteinsartbekleidung Kalkstein
Material und Ausführung gemäß Ausführungsbeschreibung.
Oberfläche 1 - wassergestrahlt
Oberfläche 2 - wassergestrahlt und gestockt

Konstruktionsaufbau:
Montage an Stahlbetonstütze, im Gebäudeinneren
-  11 cm Luftschicht (Frontplatte 1) bzw. 16 cm Luftschicht (Leibungsplatten)
- 4 cm Naturwerkstein

befestigen an Unterkonstruktion und Sonderankern aus nichtrostendem Stahl,  Unterkonstruktion gesondert beschrieben, Befestigung mit Ankerdornen, einschließlich Herstellen von Ankertaschen in den Platten, Plattenbefestigung in den Plattenfugen/ -stößen

Insgesamt sind 6 Pfeiler über die Gesamthöhe zu verkleiden

Ausführung gemäß Architektenplan D10117LBV00A340_DE002

Einbaubereich
Innenansicht Ost Halle

**3.7.340 Bekl. Naturwerkstein Pfeiler rechteckig Kalkstein H 4785 mm**
*** wie Position 3.7.330
jedoch

bestehend aus Elementen, welche aus einzelnen Platten zusammengesetzt sind
Anzahl Elemente: 3
Anzahl Platten: 9 (3 je Element)
Gesamtabmessung beider Elemente
H = 4785 mm
Gesamtfläche Naturstein
Plattendicke 40 mm, ca. 10,86 m² (9 Platten)

1. Element Höhe 1975 mm, sonst wie Leitbeschreibung

2. Element Höhe  1975 mm, sonst wie Leitbeschreibung

3. Element Höhe  825 mm, sonst wie Leitbeschreibung

Einbaubereich
Innenansicht Ost Halle 4.OG
Menge: 6,000 St
Leistungsbereichkatalog: 014
DIN276-1_08: 335
DIN276_18: 345

**3.7.350 Bekl. Naturwerkstein Pfeiler rechteckig Kalkstein H 600 mm**
*** wie Position 3.7.330
jedoch

bestehend aus Elementen, welche aus einzelnen Platten zusammengesetzt sind
Anzahl Elemente: 1
Anzahl Platten: 3 (3 je Element)
Gesamtabmessung des  Elements
H = 600 mm
Gesamtfläche Naturstein
Plattendicke 40 mm, ca. 1,12 m² (4 Platten)

1. Element Höhe 600 mm, sonst wie Leitbeschreibung
2. Element entfällt

Einbaubereich
Innenansicht Ost Halle 2.-4.OG
Menge: 18,000 St
Leistungsbereichkatalog: 014
DIN276-1_08: 335
DIN276_18: 345

**3.7.360 Bekl. Naturwerkstein Pfeiler rechteckig Kalkstein H 4070 mm**
*** wie Position 3.7.330
jedoch

bestehend aus Elementen, welche aus einzelnen Platten zusammengesetzt sind
Anzahl Elemente: 2
Anzahl Platten: 8 (4 je Element)
Gesamtabmessung beider Elemente
H = 4070 mm
Gesamtfläche Naturstein
Plattendicke 40 mm, ca. 10,22 m² (8 Platten)

1. Element, Höhe 2035 mm bestehend
- Leibungsplatte 1, wie Leitbeschreibung
- Frontplatte 1, wie Leitbeschreibung
- Leibungsplatte 2, wie Leitbeschreibung
- Leibungsplatte 3, Breite 240 im rechten Winkel an Leibungsplatte 2 angebracht

2. Element Höhe  2035 mm, sonst wie 1. Element

Einbaubereich
Innenansicht Ost Halle 4.OG Achse 15
Menge: 1,000 St
Leistungsbereichkatalog: 014
DIN276-1_08: 335
DIN276_18: 345

**3.7.370 Bekl. Naturwerkstein Pfeiler rechteckig Kalkstein H 4785 mm**
*** wie Position 3.7.330
jedoch

bestehend aus Elementen, welche aus einzelnen Platten zusammengesetzt sind
Anzahl Elemente: 3
Anzahl Platten: 12 (4 je Element)
Gesamtabmessung beider Elemente
H = 4785 mm
Gesamtfläche Naturstein
Plattendicke 40 mm, ca. 12,01m² (12 Platten)

1. Element Höhe 1975 mm,
- Leibungsplatte 1, wie Leitbeschreibung
- Frontplatte 1, wie Leitbeschreibung
- Leibungsplatte 2, wie Leitbeschreibung
- Leibungsplatte 3, Breite 240 im rechten Winkel an Leibungsplatte 2 angebracht
2. Element Höhe  1975 mm, sonst wie 1. Element

3. Element Höhe  825 mm, sonst wie 1. Element

Einbaubereich
Innenansicht Ost Halle 2.+3.OG Achse 15
Menge: 2,000 St
Leistungsbereichkatalog: 014
DIN276-1_08: 335
DIN276_18: 345

**3.7.380 Bekl. Naturwerkstein Pfeiler rechteckig Kalkstein H 600 mm**
*** wie Position 3.7.330
jedoch

bestehend aus Elementen, welche aus einzelnen Platten zusammengesetzt sind
Anzahl Elemente: 1
Anzahl Platten: 4 (4 je Element)
Gesamtabmessung des  Elements
H = 600 mm
Gesamtfläche Naturstein
Plattendicke 40 mm, ca. 1,12 m² (4 Platten)

1. Element Höhe 600 mm,
- Leibungsplatte 1, wie Leitbeschreibung
- Frontplatte 1, wie Leitbeschreibung
- Leibungsplatte 2, wie Leitbeschreibung
- Leibungsplatte 3, Breite 240 im rechten Winkel an Leibungsplatte 2 angebracht
2. Element entfällt

Einbaubereich
Innenansicht Ost Halle 2.-4.OG Achse 15
Menge: 3,000 St
Leistungsbereichkatalog: 014
DIN276-1_08: 335
DIN276_18: 345

**3.7.390 Bekl. Naturwerkstein Pfeiler rechteckig Kalkstein H 4070 mm**
*** wie Position 3.7.330
jedoch

bestehend aus Elementen, welche aus einzelnen Platten zusammengesetzt sind
Anzahl Elemente: 2
Anzahl Platten: 6 (3 je Element)
Gesamtabmessung beider Elemente
H = 4070 mm
Gesamtfläche Naturstein
Plattendicke 40 mm, ca. 8,91 m² (6 Platten)

1. Element, Höhe 2035 mm bestehend
- Leibungsplatte 1, wie Leitbeschreibung
- Frontplatte 1, wie Leitbeschreibung
- Leibungsplatte 2, Breite 360 mm, sonst wie Leitbeschreibung

2. Element Höhe  2035 mm, sonst wie 1. Element

Einbaubereich
Innenansicht Ost Halle 4.OG Achse 8+12
Menge: 2,000 St
Leistungsbereichkatalog: 014
DIN276-1_08: 335
DIN276_18: 345

**3.7.400 Bekl. Naturwerkstein Pfeiler rechteckig Kalkstein H 4785 mm**
*** wie Position 3.7.330
jedoch

bestehend aus Elementen, welche aus einzelnen Platten zusammengesetzt sind
Anzahl Elemente: 3
Anzahl Platten: 9 (3 je Element)
Gesamtabmessung beider Elemente
H = 4785 mm
Gesamtfläche Naturstein
Plattendicke 40 mm, ca. 10,48 m² (9 Platten)

1. Element Höhe 1975 mm,
- Leibungsplatte 1, wie Leitbeschreibung
- Frontplatte 1, wie Leitbeschreibung
- Leibungsplatte 2, Breite 440 mm sonst wie Leitbeschreibung
2. Element Höhe  1975 mm, sonst wie 1. Element

3. Element Höhe  825 mm, sonst wie 1. Element

Einbaubereich
Innenansicht Ost Halle 2.+3.OG Achse 8+12
Menge: 4,000 St
Leistungsbereichkatalog: 014
DIN276-1_08: 335
DIN276_18: 345

**3.7.410 Bekl. Naturwerkstein Pfeiler rechteckig Kalkstein H 600 mm**
*** wie Position 3.7.330
jedoch

bestehend aus Elementen, welche aus einzelnen Platten zusammengesetzt sind
Anzahl Elemente: 1
Anzahl Platten: 3 (3 je Element)
Gesamtabmessung des  Elements
H = 600 mm
Gesamtfläche Naturstein
Plattendicke 40 mm, ca. 1,31 m² (3 Platten)

1. Element Höhe 600 mm,
- Leibungsplatte 1, wie Leitbeschreibung
- Frontplatte 1, wie Leitbeschreibung
- Leibungsplatte 2, Breite 360 mm, sonst wie Leitbeschreibung
2. Element entfällt

Einbaubereich
Innenansicht Ost Halle 2.-4.OG Achse 8+12
Menge: 6,000 St
Leistungsbereichkatalog: 014
DIN276-1_08: 335
DIN276_18: 345

**3.7.420 Bekl. Naturwerkstein Pfeiler rechteckig Kalkstein H 4070 mm**
*** wie Position 3.7.330
jedoch

bestehend aus Elementen, welche aus einzelnen Platten zusammengesetzt sind
Anzahl Elemente: 2
Anzahl Platten: 6 (3 je Element)
Gesamtabmessung beider Elemente
H = 4070 mm
Gesamtfläche Naturstein
Plattendicke 40 mm, ca. 8,59 m² (6 Platten)

1. Element, Höhe 2035 mm bestehend
- Leibungsplatte 1, Breite 360 mm, sonst  wie Leitbeschreibung
- Frontplatte 1, wie Leitbeschreibung
- Leibungsplatte 2, Breite 360 mm, sonst wie Leitbeschreibung

2. Element Höhe  2035 mm, sonst wie 1. Element

Einbaubereich
Innenansicht Ost Halle 4.OG Achse 9-11
Menge: 3,000 St
Leistungsbereichkatalog: 014
DIN276-1_08: 335
DIN276_18: 345

**3.7.430 Bekl. Naturwerkstein Pfeiler rechteckig Kalkstein H 4785 mm**
*** wie Position 3.7.330
jedoch

bestehend aus Elementen, welche aus einzelnen Platten zusammengesetzt sind
Anzahl Elemente: 3
Anzahl Platten: 9 (3 je Element)
Gesamtabmessung beider Elemente
H = 4785 mm
Gesamtfläche Naturstein
Plattendicke 40 mm, ca. 10,1 m² (9 Platten)

1. Element Höhe 1975 mm,
- Leibungsplatte 1, Breite 360 mm, sonst  wie Leitbeschreibung
- Frontplatte 1, wie Leitbeschreibung
- Leibungsplatte 2, Breite 440 mm sonst wie Leitbeschreibung
2. Element Höhe  1975 mm, sonst wie 1. Element

3. Element Höhe  825 mm, sonst wie 1. Element

Einbaubereich
Innenansicht Ost Halle 2.+3.OG Achse 9-11
Menge: 6,000 St
Leistungsbereichkatalog: 014
DIN276-1_08: 335
DIN276_18: 345

**3.7.440 Bekl. Naturwerkstein Pfeiler rechteckig Kalkstein H 600 mm**
*** wie Position 3.7.330
jedoch

bestehend aus Elementen, welche aus einzelnen Platten zusammengesetzt sind
Anzahl Elemente: 1
Anzahl Platten: 3 (3 je Element)
Gesamtabmessung des  Elements
H = 600 mm
Gesamtfläche Naturstein
Plattendicke 40 mm, ca. 1,27 m² (3 Platten)

1. Element Höhe 600 mm,
- Leibungsplatte 1, Breite 360 mm, sonst wie Leitbeschreibung
- Frontplatte 1, wie Leitbeschreibung
- Leibungsplatte 2, Breite 360 mm, sonst wie Leitbeschreibung
2. Element entfällt

Einbaubereich
Innenansicht Ost Halle 2.-4.OG Achse 9 - 11
Menge: 9,000 St
Leistungsbereichkatalog: 014
DIN276-1_08: 335
DIN276_18: 345

**3.7.450 Bekl. Naturwerkstein Pfeiler rechteckig Kalkstein H 1640 mm**
*** wie Position 3.7.330
jedoch

bestehend aus Elementen, welche aus einzelnen Platten zusammengesetzt sind
Anzahl Elemente: 1
Anzahl Platten: 5 (5 je Element)
Gesamtabmessung des  Elements
H = 1640 mm
Gesamtfläche Naturstein
Plattendicke 40 mm, ca. 3,2 m² (5 Platten)

1. Element Höhe 1640 mm,
- Leibungsplatte 1, Breite 90 mm, mit rechtwinkligen Anschluss an Leibungsplatte 2, sonst wie Leitbeschreibung
- Leibungsplatte 2, Breite 190 mm, mit rechtwinkligen Anschluss an Leibungsplatte 1 und Frontplatte 1
- Frontplatte 1, wie Leitbeschreibung
- Leibungsplatte 3, Breite 190 mm, mit rechtwinkligen Anschluss an Leibungsplatte 4 und Frontplatte 1
-- Leibungsplatte 4, Breite 90 mm, mit rechtwinkligen Anschluss an Leibungsplatte 3, sonst wie Leitbeschreibung

2. Element entfällt

Ausführung gemäß Architektenplan D10117LBV00A330_DE070

Einbauort
Pfeilerbekleidung Achse9-11, EG
Menge: 3,000 St
Leistungsbereichkatalog: 014
DIN276-1_08: 335
DIN276_18: 345

**3.7.460 Bekl. Naturwerkstein Pfeiler rechteckig Kalkstein H 1640 mm**
*** wie Position 3.7.330
jedoch

bestehend aus Elementen, welche aus einzelnen Platten zusammengesetzt sind
Anzahl Elemente: 1
Anzahl Platten: 4 (4 je Element)
Gesamtabmessung des  Elements
H = 1640 mm
Gesamtfläche Naturstein
Plattendicke 40 mm, ca. 3,39 m² (4 Platten)

1. Element Höhe 1640 mm,
- Leibungsplatte 1, Breite 90 mm, mit rechtwinkligen Anschluss an Leibungsplatte 2, sonst wie Leitbeschreibung
- Leibungsplatte 2, Breite 190 mm, mit rechtwinkligen Anschluss an Leibungsplatte 1 und Frontplatte 1
- Frontplatte 1, wie Leitbeschreibung
- Leibungsplatte 3, Breite 400 mm, mit rechtwinkligen Anschluss an Frontplatte 1
2. Element entfällt

Ausführung gemäß Architektenplan D10117LBV00A330_DE070

Einbauort
Pfeilerbekleidung Achse 8+12 EG
Menge: 2,000 St
Leistungsbereichkatalog: 014
DIN276-1_08: 335
DIN276_18: 345

**3.7.470 Bekl. Naturwerkstein Pfeiler rechteckig Kalkstein H 1640 mm**
*** wie Position 3.7.330
jedoch

bestehend aus Elementen, welche aus einzelnen Platten zusammengesetzt sind
Anzahl Elemente: 1
Anzahl Platten: 4 (4 je Element)
Gesamtabmessung des  Elements
H = 1640 mm
Gesamtfläche Naturstein
Plattendicke 40 mm, ca. 4,12 m² (4 Platten)

1. Element Höhe 1640 mm,
- Leibungsplatte 1, Breite 440 mm, mit rechtwinkligen Anschluss an Frontplatte 1
- Frontplatte 1, wie Leitbeschreibung
- Leibungsplatte 2, Breite 440mm, mit rechtwinkligen Anschluss an Frontplatte 1 und Leibungsplatte 3
- Leibungsplatte 3, Breite 240 mm, mit rechtwinkligen Anschluss an Leibungsplatte 2
2. Element entfällt

Einbauort
Pfeilerbekleidung Achse 15 EG
Menge: 1,000 St
Leistungsbereichkatalog: 014
DIN276-1_08: 335
DIN276_18: 345

**3.7.480 Bekl. Naturwerkstein Pfeiler rechteckig Kalkstein H 1640 mm**
*** wie Position 3.7.330
jedoch

bestehend aus Elementen, welche aus einzelnen Platten zusammengesetzt sind
Anzahl Elemente: 1
Anzahl Platten: 3 (3 je Element)
Gesamtabmessung des  Elements
H = 1640 mm
Gesamtfläche Naturstein
Plattendicke 40 mm, ca. 3,59 m² (3 Platten)

1. Element Höhe 1640 mm,
- Leibungsplatte 1, Breite 400 mm, sonst wie Leitbeschreibung
- Frontplatte 1, wie Leitbeschreibung
- Leibungsplatte 2, Breite 400 mm, sonst wie Leitbeschreibung
2. Element entfällt

Einbaubereich
Pfeilerbekleidung Achse 5-7 und 13-14 EG
Menge: 5,000 St
Leistungsbereichkatalog: 014
DIN276-1_08: 335
DIN276_18: 345

**3.7.490 Bekl. Naturwerkstein Pfeiler rechteckig Kalkstein H 1640 mm**
*** wie Position 3.7.330
jedoch

bestehend aus Elementen, welche aus einzelnen Platten zusammengesetzt sind
Anzahl Elemente: 1
Anzahl Platten:  (2 je Element)
Gesamtabmessung des  Elements
H = 1640 mm
Gesamtfläche Naturstein
Plattendicke 40 mm, ca. 1,65 m² (2 Platten)

1. Element Höhe 1640 mm,
- Leibungsplatte 1, Breite 400 mm, sonst wie Leitbeschreibung
- Frontplatte 1, Breite 605 mm, sonst wie Leitbeschreibung
- Leibungsplatte 2, entfällt
2. Element entfällt

Einbaubereich
Pfeilerbekleidung Achse 4 EG
Menge: 2,000 St
Leistungsbereichkatalog: 014
DIN276-1_08: 335
DIN276_18: 345

**3.7.500 Bekl. Naturwerkstein Pfeiler rechteckig Kalkstein H 1640 mm**
*** wie Position 3.7.330
jedoch

bestehend aus Elementen, welche aus einzelnen Platten zusammengesetzt sind
Anzahl Elemente: 1
Anzahl Platten:  (2 je Element)
Gesamtabmessung des  Elements
H = 1640 mm
Gesamtfläche Naturstein
Plattendicke 40 mm, ca. 1,84 m² (2 Platten)

1. Element Höhe 1640 mm,
- Leibungsplatte 1, Breite 400 mm, sonst wie Leitbeschreibung
- Frontplatte 1, Breite 720 mm, sonst wie Leitbeschreibung
- Leibungsplatte 2, entfällt
2. Element entfällt

Einbaubereich
Pfeilerbekleidung Achse 3 EG
Menge: 1,000 St
Leistungsbereichkatalog: 014
DIN276-1_08: 335
DIN276_18: 345

**3.7.510 Bekl. Naturwerkstein Pfeiler rechteckig Kalkstein H 725 mm**
*** wie Position 3.7.330
jedoch

bestehend aus Elementen, welche aus einzelnen Platten zusammengesetzt sind
Anzahl Elemente: 1
Anzahl Platten:  (2 je Element)
Gesamtabmessung des  Elements
H = 725 mm
Gesamtfläche Naturstein
Plattendicke 40 mm, ca. 0,79 m² (2 Platten)

1. Element Höhe 725 mm,
- Leibungsplatte 1, Breite 400 mm, sonst wie Leitbeschreibung
- Frontplatte 1, Breite 695 mm, sonst wie Leitbeschreibung
- Leibungsplatte 2, entfällt
2. Element entfällt

Einbaubereich
Pfeilerbekleidung Achse 17 EG
Menge: 1,000 St
Leistungsbereichkatalog: 014
DIN276-1_08: 335
DIN276_18: 345

**3.7.520 Bekl. Naturwerkstein Pfeiler rechteckig Kalkstein H 1515 mm**
*** wie Position 3.7.330
jedoch

bestehend aus Elementen, welche aus einzelnen Platten zusammengesetzt sind
Anzahl Elemente: 1
Anzahl Platten:  (2 je Element)
Gesamtabmessung des  Elements
H = 1515 mm
Gesamtfläche Naturstein
Plattendicke 40 mm, ca. 1,7 m² (2 Platten)

1. Element Höhe 1515 mm,
- Leibungsplatte 1, Breite 400 mm, sonst wie Leitbeschreibung
- Frontplatte 1, Breite 720 mm, sonst wie Leitbeschreibung
- Leibungsplatte 2, entfällt
- alle Platte Oberfläche 2 - wassergestrahlt und gestockt
2. Element entfällt

Einbaubereich
Pfeilerbekleidung EG
Menge: 1,000 St
Leistungsbereichkatalog: 014
DIN276-1_08: 335
DIN276_18: 345

**3.7.530 Bekl. Naturwerkstein Pfeiler rechteckig Kalkstein H 1515 mm**
*** wie Position 3.7.330
jedoch

bestehend aus Elementen, welche aus einzelnen Platten zusammengesetzt sind
Anzahl Elemente: 1
Anzahl Platten:  (2 je Element)
Gesamtabmessung des  Elements
H = 1515 mm
Gesamtfläche Naturstein
Plattendicke 40 mm, ca. 1,52 m² (2 Platten)

1. Element Höhe 1515 mm,
- Leibungsplatte 1, Breite 400 mm, sonst wie Leitbeschreibung
- Frontplatte 1, Breite 605 mm, sonst wie Leitbeschreibung
- Leibungsplatte 2, entfällt
- alle Platte Oberfläche 2 - wassergestrahlt und gestockt
2. Element entfällt

Einbaubereich
Pfeilerbekleidung EG
Menge: 1,000 St
Leistungsbereichkatalog: 014
DIN276-1_08: 335
DIN276_18: 345

**3.7.540 Bekl. Naturwerkstein Pfeiler rechteckig Kalkstein H 5810 mm**
*** wie Position 3.7.330
jedoch

bestehend aus Elementen, welche aus einzelnen Platten zusammengesetzt sind
Anzahl Elemente: 3
Anzahl Platten: 9 (3 je Element)
Gesamtabmessung beider Elemente
H = 5810 mm
Gesamtfläche Naturstein
Plattendicke 40 mm, ca. 12,49 m² (9 Platten)

1. Element Höhe 2065 mm,
- Leibungsplatte 1, Breite 360 mm, Oberfläche 2, sonst  wie Leitbeschreibung
- Frontplatte 1, Oberfläche 2, sonst wie Leitbeschreibung
- Leibungsplatte 2, Breite 400 mm, Oberfläche 2, sonst wie Leitbeschreibung
2. Element Höhe  1872,5mm, sonst wie 1. Element

3. Element Höhe  1872,5 mm, sonst wie 1. Element

Einbaubereich
Innenansicht Ost Halle 1. OG Achse 8+12
Menge: 2,000 St
Leistungsbereichkatalog: 014
DIN276-1_08: 335
DIN276_18: 345

**3.7.550 Bekl. Naturwerkstein Pfeiler rechteckig Kalkstein H 5810 mm**
*** wie Position 3.7.330
jedoch

bestehend aus Elementen, welche aus einzelnen Platten zusammengesetzt sind
Anzahl Elemente: 3
Anzahl Platten: 9 (3 je Element)
Gesamtabmessung beider Elemente
H = 5810 mm
Gesamtfläche Naturstein
Plattendicke 40 mm, ca. 12,26 m² (9 Platten)

1. Element Höhe 2065 mm,
- Leibungsplatte 1, Breite 360 mm, Oberfläche 2, sonst  wie Leitbeschreibung
- Frontplatte 1, Oberfläche 2, sonst wie Leitbeschreibung
- Leibungsplatte 2, Breite 360 mm, Oberfläche 2, sonst wie Leitbeschreibung
2. Element Höhe  1872,5mm, sonst wie 1. Element

3. Element Höhe  1872,5 mm, sonst wie 1. Element

Einbaubereich
Innenansicht Ost Halle 1. OG Achse 9-11
Menge: 3,000 St
Leistungsbereichkatalog: 014
DIN276-1_08: 335
DIN276_18: 345

**3.7.560 Bekl. Naturwerkstein Pfeiler rechteckig Kalkstein H 5810 mm**
*** wie Position 3.7.330
jedoch

bestehend aus Elementen, welche aus einzelnen Platten zusammengesetzt sind
Anzahl Elemente: 3
Anzahl Platten: 12 (4 je Element)
Gesamtabmessung beider Elemente
H = 5810 mm
Gesamtfläche Naturstein
Plattendicke 40 mm, ca. 14,12 m² (12 Platten)

1. Element Höhe 2065 mm,
- Leibungsplatte 1, Breite 400 mm, Oberfläche 2, sonst  wie Leitbeschreibung
- Frontplatte 1, Oberfläche 2, sonst wie Leitbeschreibung
- Leibungsplatte 2, Breite 400 mm, mit rechtwinkligen Anschluss an Frontplatte 1 und Leibungsplatte 3, Oberfläche 2, sonst wie Leitbeschreibung
- Leibungsplatte 3, Breite 240 mm, mit rechtwinkligen Anschluss an Leibungsplatte 2, Oberfläche 2
2. Element Höhe  1872,5mm, sonst wie 1. Element

3. Element Höhe  1872,5 mm, sonst wie 1. Element

Einbaubereich
Innenansicht Ost Halle 1. OG Achse 15
Menge: 1,000 St
Leistungsbereichkatalog: 014
DIN276-1_08: 335
DIN276_18: 345

**3.7.570 Bekl. Naturwerkstein Pfeiler rechteckig Kalkstein H 5810 mm**
*** wie Position 3.7.330
jedoch

bestehend aus Elementen, welche aus einzelnen Platten zusammengesetzt sind
Anzahl Elemente: 3
Anzahl Platten: 9 (3 je Element)
Gesamtabmessung beider Elemente
H = 5810 mm
Gesamtfläche Naturstein
Plattendicke 40 mm, ca. 12,72 m² (9 Platten)

1. Element Höhe 2065 mm,
- Leibungsplatte 1, Breite 400 mm, Oberfläche 2, sonst  wie Leitbeschreibung
- Frontplatte 1, Oberfläche 2, sonst wie Leitbeschreibung
- Leibungsplatte 2, Breite 400 mm, Oberfläche 2, sonst wie Leitbeschreibung
2. Element Höhe  1872,5mm, sonst wie 1. Element

3. Element Höhe  1872,5 mm, sonst wie 1. Element

Einbaubereich
Innenansicht Ost Halle 1. OG
Menge: 6,000 St
Leistungsbereichkatalog: 014
DIN276-1_08: 335
DIN276_18: 345

**3.7.580 Bekl. Naturwerkstein Pfeiler rechteckig Kalkstein H 5810 mm**
*** wie Position 3.7.330
jedoch

bestehend aus Elementen, welche aus einzelnen Platten zusammengesetzt sind
Anzahl Elemente: 3
Anzahl Platten: 6 (2 je Element)
Gesamtabmessung beider Elemente
H = 5810 mm
Gesamtfläche Naturstein
Plattendicke 40 mm, ca. 6,36 m² (6 Platten)

1. Element Höhe 2065 mm,
- Leibungsplatte 1 entfällt
- Frontplatte 1, Breite 695 mm, Oberfläche 2, sonst wie Leitbeschreibung
- Leibungsplatte 2, Breite 400 mm, Oberfläche 2, sonst wie Leitbeschreibung
2. Element Höhe  1872,5mm, sonst wie 1. Element

3. Element Höhe  1872,5 mm, sonst wie 1. Element

Einbaubereich
Innenansicht Ost Halle 1. OG  Achse 17
Menge: 1,000 St
Leistungsbereichkatalog: 014
DIN276-1_08: 335
DIN276_18: 345

**3.7.590 Bekl. Naturwerkstein Pfeiler rechteckig Kalkstein H 4865 mm**
*** wie Position 3.7.330
jedoch

bestehend aus Elementen, welche aus einzelnen Platten zusammengesetzt sind
Anzahl Elemente: 3
Anzahl Platten: 6 (2 je Element)
Gesamtabmessung beider Elemente
H = 4865 mm
Gesamtfläche Naturstein
Plattendicke 40 mm, ca. 5,35 m² (6 Platten)

1. Element Höhe 2065 mm,
- Leibungsplatte 1 entfällt
- Frontplatte 1, Breite 700 mm, Oberfläche 2, sonst wie Leitbeschreibung
- Leibungsplatte 2, Breite 400 mm, Oberfläche 2, sonst wie Leitbeschreibung
2. Element Höhe  2065 mm, sonst wie 1. Element

3. Element Höhe  735 mm, sonst wie 1. Element

Einbaubereich
Innenansicht Ost Halle 2. OG  Achse 17
Menge: 1,000 St
Leistungsbereichkatalog: 014
DIN276-1_08: 335
DIN276_18: 345

**3.7.600 Bekl. Naturwerkstein Pfeiler rechteckig Kalkstein H 3860 mm**
*** wie Position 3.7.330
jedoch

bestehend aus Elementen, welche aus einzelnen Platten zusammengesetzt sind
Anzahl Elemente: 3
Anzahl Platten: 6 (2 je Element)
Gesamtabmessung beider Elemente
H = 3860 mm
Gesamtfläche Naturstein
Plattendicke 40 mm, ca. 4,25 m² (6 Platten)

1. Element Höhe 450 mm,
- Leibungsplatte 1 entfällt
- Frontplatte 1, Breite 700 mm, Oberfläche 2, sonst wie Leitbeschreibung
- Leibungsplatte 2, Breite 400 mm, Oberfläche 2, sonst wie Leitbeschreibung
2. Element Höhe 1950 mm, sonst wie 1. Element

3. Element Höhe 1460 mm, sonst wie 1. Element

Einbaubereich
Innenansicht Ost Halle 3. OG  Achse 17
Menge: 1,000 St
Leistungsbereichkatalog: 014
DIN276-1_08: 335
DIN276_18: 345

**3.7.610 Bekl. Naturwerkstein Pfeiler rechteckig Kalkstein H 3060 mm**
*** wie Position 3.7.330
jedoch

bestehend aus Elementen, welche aus einzelnen Platten zusammengesetzt sind
Anzahl Elemente: 2
Anzahl Platten: 4 (2 je Element)
Gesamtabmessung beider Elemente
H = 3060 mm
Gesamtfläche Naturstein
Plattendicke 40 mm, ca. 3,37 m² (4 Platten)

1. Element Höhe 1110 mm,
- Leibungsplatte 1 entfällt
- Frontplatte 1, Breite 700 mm, Oberfläche 2, sonst wie Leitbeschreibung
- Leibungsplatte 2, Breite 400 mm, Oberfläche 2, sonst wie Leitbeschreibung
2. Element Höhe 1950 mm, sonst wie 1. Element

Einbaubereich
Innenansicht Ost Halle 4. OG  Achse 17
Menge: 1,000 St
Leistungsbereichkatalog: 014
DIN276-1_08: 335
DIN276_18: 345

**3.7.620 Bekl. Naturwerkstein Pfeiler rechteckig Kalkstein H 4070 mm**
*** Leitbeschreibung
*** gemäß Ausführungsbeschreibung 1
Bekleidung aus Naturwerkstein, im Gebäude, an Pfeilern, Querschnitt rechteckig, Untergrund Beton, Gesteinsart Kalkstein, Oberfläche wassergestrahlt.
Menge: 2,000 St
Leistungsbereichkatalog: 014
DIN276-1_08: 345
DIN276_18: 345
*Unterbeschreibung 1 Beschreibung*
Ausbildung als Wandverkleidung, aus mehreren unterschiedlich hohen zusammengesetzten Elementen, seitlicher Anschluss an Fensterkonstruktion aus Metall, Natursteinplatten oder Putzflächen

bestehend aus Elementen, welche aus einzelnen Platten zusammengesetzt sind
Anzahl Elemente: 2
Anzahl Platten: 8 (4 je Element)

Gesamtabmessung aller Elemente
H = 4070 mm
Gesamtfläche Naturstein
Plattendicke 40 mm, ca. 9,71 m² (8 Platten)

1. Element, Höhe 2035 mm bestehend
- Leibungsplatte 1, Breite 440 mm, rechtwinkliger Anschluss an Frontplatte 1, Oberfläche 1
- Frontplatte 1, Breite 1390 mm, mit sichtbarer Kante zur Leibungsbekleidung 1 und 2, Oberfläche 1
- Leibungsplatte 2, Breite 400 mm rechtwinkliger Anschluss an Frontplatte 1 und 2
- Frontplatte 2, Breite 155 mm, rechtwinkliger Anschluss an Leibungsplatte 2
- Ausbildung der Stoßfugen der vorbeschriebenen Einzelplatten als geklebte Pressfuge, Eckverbindung mit verdeckt liegenden Verbindungsmitteln

2. Element, Höhe 2035 mm,
Ausbildung wie 1. Element

Position beinhaltet beide Elemente übereinander angeordnet, mit Nullfugen zwischen den Elementen sowie offene Fugen zu angrenzenden Pfeilerbekleidungen

Gesteinsartbekleidung Kalkstein
Material und Ausführung gemäß Ausführungsbeschreibung.
Oberfläche 1 - wassergestrahlt
Oberfläche 2 - wassergestrahlt und gestockt

Konstruktionsaufbau:
Montage an Stahlbetonstütze, im Gebäudeinneren
-  11 cm Luftschicht (Frontplatte 1) bzw. 16 cm Luftschicht (Leibungsplatten)
- 4 cm Naturwerkstein

befestigen an Unterkonstruktion und Sonderankern aus nichtrostendem Stahl,  Unterkonstruktion gesondert beschrieben, Befestigung mit Ankerdornen, einschließlich Herstellen von Ankertaschen in den Platten, Plattenbefestigung in den Plattenfugen/ -stößen

Insgesamt sind 6 Pfeiler über die Gesamthöhe zu verkleiden

Ausführung gemäß Architektenplan D10117LBV00A340_DE002
Einbaubereich
Innenansicht Ost Halle, Achse 3

**3.7.630 Bekl. Naturwerkstein Pfeiler rechteckig Kalkstein H 4785 mm**
*** wie Position 3.7.620
jedoch

bestehend aus Elementen, welche aus einzelnen Platten zusammengesetzt sind
Anzahl Elemente: 3
Anzahl Platten: 12 (4 je Element)
Gesamtabmessung beider Elemente
H = 4785 mm
Gesamtfläche Naturstein
Plattendicke 40 mm, ca. 11,41 m² (12 Platten)

1. Element Höhe 1975 mm, wie Leitbeschreibung
2. Element Höhe  1975 mm, wie Leitbeschreibung

3. Element Höhe  825 mm, wie Leitbeschreibung

Einbaubereich
Innenansicht Ost Halle Achse 3
Menge: 1,000 St
Leistungsbereichkatalog: 014
DIN276-1_08: 335
DIN276_18: 345

**3.7.640 Bekl. Naturwerkstein Pfeiler rechteckig Kalkstein H 600 mm**
*** wie Position 3.7.620
jedoch

bestehend aus Elementen, welche aus einzelnen Platten zusammengesetzt sind
Anzahl Elemente: 1
Anzahl Platten: 4 (4 je Element)
Gesamtabmessung des  Elements
H = 600 mm
Gesamtfläche Naturstein
Plattendicke 40 mm, ca. 1,43 m² (4 Platten)

1. Element Höhe 600 mm,
- Leibungsplatte 1, wie Leitbeschreibung
- Frontplatte 1, wie Leitbeschreibung
- Leibungsplatte 2,  wie Leitbeschreibung
2. Element entfällt

Einbaubereich
Innenansicht Ost Halle Achse 3
Menge: 2,000 St
Leistungsbereichkatalog: 014
DIN276-1_08: 335
DIN276_18: 345

**3.7.650 Bekl. Naturwerkstein Pfeiler rechteckig Kalkstein H 3795 mm**
*** wie Position 3.7.620
jedoch

bestehend aus Elementen, welche aus einzelnen Platten zusammengesetzt sind
Anzahl Elemente: 2
Anzahl Platten: 4 (2 je Element)
Gesamtabmessung beider Elemente
H = 3795 mm
Gesamtfläche Naturstein
Plattendicke 40 mm, ca. 3,3 m² (4 Platten)

1. Element Höhe 2365 mm,
- Leibungsplatte 1, Breite 400 mm, Oberfläche 2, sonst wie Leitbeschreibung
- Frontplatte 1, Breite 470 mm, Oberfläche 2, sonst wie Leitbeschreibung
- Leibungsplatte 2 entfällt

2. Element Höhe  1430 mm, sonst wie 1. Element

Einbaubereich
Innenansicht Ost Halle Pfeilerbekleidung Achse 3
Menge: 1,000 St
Leistungsbereichkatalog: 014
DIN276-1_08: 335
DIN276_18: 345

**3.7.660 UK Stahl niro hinterlüft. Außenwandbekl. Brüstung Westansicht**
*** Leitbeschreibung
Unterkonstruktion für vorgehängte hinterlüftete Fassade aus Konsolen und Wandhaltern, Wandhalter aus nichtrostendem Stahl, Brandverhaltensklasse DIN EN 13501-1 A2 -s1, d0 (nichtbrennbar), Profile aus nichtrostendem Stahl, Verankerung der Unterkonstruktion in Normalbeton, justierbar, zwängungsfrei, den Formaten und der Befestigungsart der Bekleidungselemente entsprechend, für vorgehängte hinterlüftete Innenwandbekleidung, für großformatige Bekleidungselemente aus Naturwerkstein, an Außenwand, verankern und ausrichten der Unterkonstruktion auf der Wandoberfläche entsprechend Genauigkeitsanforderung an die Ebenheit der Bekleidungsfläche, mit Grenzwerten für Ebenheitsabweichungen mit erhöhten Anforderungen DIN 18202 Ausgabe 2019-07 Tabelle 3 Zeile 7.

Einbauort
Brüstungen Ostansicht Halle
Menge: 36,000 St
Leistungsbereichkatalog: 038
DIN276_18: 345
*Unterbeschreibung 1 Beschreibung*
im Bereich der Brüstungen

Abstand der Vorderseite der Bekleidungselemente zum Verankerungsgrund 190-200 mm, Brüstungsbreite 1470 mm

Befestigungsbreite im Bereich des Deckenrandes bzw. an Stahlbetonwand an hochbewehrten Bauteilen, Bohrtiefe 80 mm

bestehend  aus Einzelankerplatten als Winkel bzw. T-Profil an Deckenstirnseite bzw. Wandfläche  mit Laschen und vertikalen Profilen zur Aufnahme der Anker der  Natursteinbekleidung angepasst

Abrechnung über Stück Brüstung

Ausführung gemäß Architektenplan D10117LBV00A340_DE004 und Statik Natursteinfassade

**3.7.670 Bekleidung Naturwerkstein Wand Kalkstein Brüstung**
*** Leitbeschreibung
*** gemäß Ausführungsbeschreibung 1
Bekleidung aus Naturwerkstein, am Gebäude innen, an Wänden, mit Luftschicht, Untergrund Beton, Gesteinsart Kalkstein, Oberfläche wassergestrahlt

Einbauort
Brüstungsbereich unter Fenstern bzw. Wandbekleidungen 2.-4.OG - Ansicht Ost Halle
Menge: 24,000 St
Leistungsbereichkatalog: 014
DIN276-1_08: 335
DIN276_18: 345
*Unterbeschreibung 1 Beschreibung*
Montage im Bereich der Brüstungen

Bekleidung grenzt seitlich an  Pfeilerbekleidung an, Fensterbank und Sturzbekleidung mit  Anschluss an Fensterkonstruktion aus Metall, Fugen zu Nachbarbauteilen offen, Fugen werden nachträglich geschlossen, Verfugung wird gesondert vergütet,

bestehend aus einzelnen Platten welche zu einem Element zusammengesetzt sind
Anzahl Elemente: 1
Anzahl Platten: 3

Gesamtabmessung Element
L = 1470 mm  (Frontplatte)
Gesamtfläche Naturstein
Dicke 40 mm, ca. 1,47 m² (3 Platten)
bestehend aus:
- Frontplatte, Länge 1470 mm, Höhe 600mm.  Oberkante als Sichtkante, Unterseite als Sichtkante, Oberseite mit rechtwinklige Anschluss an Fensterbankplatte, Unterseite mit rechtwinkligen Anschluss an Sturzbekleidung, Oberfläche 1
- Fensterbankplatte, Tiefe 200 mm, rechtwinklig an Frontplatte befestigt,  Kante zum Fenster als Sichtkante, Oberfläche 1
- Sturzplatte, Abmessungen und Oberfläche analog Fensterbank, rechtwinklig an Frontplatte befestigt,
- Ausbildung der Stoßfugen der vorbeschriebenen Einzelplatten als geklebte Pressfuge, Eckverbindung mit verdeckt liegenden Verbindungsmitteln

Ausbildung der sichtbaren horizontalen Kantenfläche der Frontplatte und der Kanten der Fensterbankplatten und der Sturzbekleidung Richtung Fensterelement als Sichtfläche analog Plattenoberfläche, einschließlich Kalibrieren der Kante auf gleichmäßige Plattenstärke.

Gesteinsartbekleidung Kalkstein
Material und Ausführung gemäß Ausführungsbeschreibung.
Oberfläche 1 - wassergestrahlt

Konstruktionsaufbau:
- 27 cm Luftschicht Bereich Frontplatte
-  4 cm Naturwerkstein,

befestigen an separat beschriebener Unterkonstruktion einschließlich Herstellen von Ankertaschen in den Platten, gesamte Konstruktion mittels Hinterschnittankern befestigt

**3.7.680 Bekleidung Naturwerkstein Wand Kalkstein Brüstung**
*** wie Position 3.7.670
jedoch

bestehend aus einzelnen Platten welche zu einem Element zusammengesetzt sind
Anzahl Elemente: 1
Anzahl Platten: 3

Gesamtabmessung Element
L = 1470 mm  (Frontplatte)
Gesamtfläche Naturstein
Dicke 40 mm, ca. 1,23 m² (3 Platten)

bestehend aus:
-Frontplatte wie Leitbeschreibung
-Fensterbankplatte, Tiefe = 120 mm sonst wie Leitbeschreibung
-Sturzplatte, Tiefe = 120 mm sonst wie Leitbeschreibung

Konstruktionsaufbau:
- 19 cm Luftschicht Bereich Frontplatte
-  4 cm Naturwerkstein
Menge: 12,000 St
Leistungsbereichkatalog: 014
DIN276-1_08: 335
DIN276_18: 345

**3.7.690 Ausschnitt Naturwerksteinpl. D 40 mm rechteckig L 1-3m B bis 0,2m**
STLB-Bau 2025-04 038
Ausschnitt in Außenwandbekleidung aus Naturwerksteinplatten,
Dicke '40' mm,
rechteckig, Länge über 1 bis 3 m, Breite bis 0,2 m.
Menge: 36,000 St
Leistungsbereichkatalog: 038
DIN276-1_08: 335
DIN276_18: 345

**3.7.700 Bekl. Naturwerkstein Wand Fugen offen D 40mm Kalkstein**
*** Leitbeschreibung
*** gemäß Ausführungsbeschreibung 1
Bekleidung aus Naturwerkstein, im Gebäude, an Wänden, Untergrund Beton, Fugen offen, mit Kreuzfugen, Plattendicke 40 mm, Gesteinsart Kalkstein, Oberfläche wassergestrahlt.
Menge: 68,500 m2
Leistungsbereichkatalog: 014
DIN276-1_08: 345
DIN276_18: 345
*Unterbeschreibung 1 Beschreibung*
Ausbildung als Wandbekleidung, drei Platten hoch und eine Platte breit, mit Nullfuge zwischen den Platten, Bekleidung bildet seitlich Innenecken aus an vorbeschriebenen Pfeilerbekleidungen, einschließlich. der Eckausbildung
zu bekleidende Einzelwandfläche
Breite 1390 mm
Höhe 5810 mm

Plattendicke 40 mm
Einzelplattengröße >=2,75 bis 3,0 m²
Plattenhöhe 1870 bzw. 2065 mm

Gesteinsartbekleidung Kalkstein
Material und Ausführung gemäß Ausführungsbeschreibung.
Oberfläche 2 - wassergestrahlt und gestockt

Konstruktionsaufbau:
Montage an im Grundriss schräg verlaufender Wand
- 11 cm Luftschicht
- 4 cm Naturwerkstein,

befestigen einschließlich. der Unterkonstruktion und Sonderankern aus nichtrostendem Stahl, Werkstoff-Nr. 1.4571, Verankerung am Rohbau gedübelt, einschließlich Herstellen von Ankertaschen in den Platten, Plattenbefestigung in den Plattenfugen/ -stößen, Befestigung verdeckt,

Einbaubereich
EG und 1.OG zwischen Pfeiler Ostansicht

**3.7.710 Bekl. Naturwerkstein Wand Fugen offen D 40mm Kalkstein**
*** wie Position 3.7.700
jedoch

Ausbildung als Wandbekleidung, eine Platte hoch und eine Platte breit, mit Nullfuge zwischen den Platten, Bekleidung bildet seitlich Innenecken aus an vorbeschriebenen Pfeilerbekleidungen, einschließlich. der Eckausbildung
zu bekleidende Einzelwandfläche
Breite 1390 mm
Höhe 1640 mm

Plattendicke 40 mm
Einzelplattengröße >=2,25 bis 2,5 m²
Plattenhöhe 1640 mm

Gesteinsartbekleidung Kalkstein
Material und Ausführung gemäß Ausführungsbeschreibung.
Oberfläche 1 - wassergestrahlt
Menge: 19,600 m2
Leistungsbereichkatalog: 014
DIN276-1_08: 345
DIN276_18: 345

**3.7.720 Bekl. Naturwerkstein Wand Fugen offen D 40mm Kalkstein**
*** wie Position 3.7.700
jedoch

Ausbildung als Wandbekleidung, 3 Platten hoch und  3 Platten breit, mit Nullfuge zwischen den Platten, Bekleidung bildet seitlich Innenecken aus an vorbeschriebenen Pfeilerbekleidungen, einschließlich. der Eckausbildung
zu bekleidende Einzelwandfläche
Breite 3610 mm
Höhe 5810 mm

Plattendicke 40 mm
Einzelplattengröße  bis 3 m²
Plattenhöhe 1870 bzw. 2065 m

Gesteinsartbekleidung Kalkstein
Material und Ausführung gemäß Ausführungsbeschreibung.
Oberfläche 2 - wassergestrahlt und gestrahlt

Einbauort
EG/1.OG Achse 15-17
Menge: 21,000 m2
Leistungsbereichkatalog: 014
DIN276_18: 345

**3.7.730 Bekl. Naturwerkstein Wand Fugen offen D 40mm Kalkstein**
*** wie Position 3.7.700
jedoch

Ausbildung als Wandbekleidung, eine Platte hoch und eine Platte breit, mit Nullfuge zwischen den Platten, Bekleidung bildet seitlich Innenecken aus an vorbeschriebenen Pfeilerbekleidungen, einschließlich. der Eckausbildung
zu bekleidende Einzelwandfläche
Breite 1215 bzw. 175 mm
Höhe 1640 mm

Plattendicke 40 mm
Einzelplattengröße bis 2 m²

Gesteinsartbekleidung Kalkstein
Material und Ausführung gemäß Ausführungsbeschreibung.
Oberfläche 1 - wassergestrahlt

Einbauort
EG/1.OG Achse 15-17
Menge: 2,307 m2
Leistungsbereichkatalog: 014
DIN276_18: 345

**3.7.740 Bekl. Naturwerkstein Wand Fugen offen D 40mm Kalkstein**
*** wie Position 3.7.700
jedoch

Ausbildung als Wandbekleidung, 1 Platten hoch und 3 Platten breit, mit Nullfuge zwischen den Platten, Bekleidung bildet seitlich Innenecken aus an vorbeschriebenen Pfeilerbekleidungen, einschließlich. der Eckausbildung
zu bekleidende Einzelwandflächen
Breite 3610 mm
Höhe 725 mm

Plattendicke 40 mm
Einzelplattengröße bis 1 m²

Gesteinsartbekleidung Kalkstein
Material und Ausführung gemäß Ausführungsbeschreibung.
Oberfläche 1 - wassergestrahlt

Einbauort
EG+1.OG Achse 15-17
Menge: 2,421 m2
Leistungsbereichkatalog: 014
DIN276_18: 345

**3.7.750 Bekl. Naturwerkstein Wand Fugen offen D 40mm Kalkstein**
*** wie Position 3.7.700
jedoch

Ausbildung als Wandbekleidung, 2-3 Platten hoch und 2-3 Platten breit, mit Nullfuge zwischen den Platten, Bekleidung bildet seitlich Innenecken aus an vorbeschriebenen Pfeilerbekleidungen, einschließlich. der Eckausbildung
zu bekleidende Einzelwandflächen
Breite 3610 mm
Höhe 3100 - 4900 mm

Plattendicke 40 mm
Einzelplattengröße bis 2,5 m²

Gesteinsartbekleidung Kalkstein
Material und Ausführung gemäß Ausführungsbeschreibung.
Oberfläche 1 - wassergestrahlt

Einbauort
2.-4.OG Achse 15-17
Menge: 42,115 m2
Leistungsbereichkatalog: 014
DIN276_18: 345

**3.7.760 Ausschnitt Naturwerksteinpl. D 40 mm rund Durchm. bis 20mm**
STLB-Bau 2025-04 038
Ausschnitt in Außenwandbekleidung aus Naturwerksteinplatten,
Dicke '40' mm,
rund, Durchmesser bis 20 mm.
Menge: 29,000 St
Leistungsbereichkatalog: 038
DIN276-1_08: 335
DIN276_18: 345

**3.7.770 Ausschnitt Naturwerksteinpl. D 40 mm rechteckig L bis 0,2m B bis 0,2m**
STLB-Bau 2025-04 038
Ausschnitt in Außenwandbekleidung aus Naturwerksteinplatten,
Dicke '40' mm,
rechteckig, Länge bis 0,2 m, Breite bis 0,2 m.
Menge: 4,000 St
Leistungsbereichkatalog: 038
DIN276-1_08: 335
DIN276_18: 345

**3.7.780 Ausschnitt Naturwerksteinpl. D 40 mm rechteckig L bis 0,2m B 0,5-1m**
STLB-Bau 2025-04 038
Ausschnitt in Außenwandbekleidung aus Naturwerksteinplatten,
Dicke '40' mm,
rechteckig, Länge bis 0,2 m, Breite über 0,5 bis 1 m.
Menge: 2,000 St
Leistungsbereichkatalog: 038
DIN276-1_08: 335
DIN276_18: 345

**3.7.790 Ausschnitt Naturwerksteinpl. D 40 mm rechteckig L 0,2-0,5m B 0,5-1m**
STLB-Bau 2025-04 038
Ausschnitt in Außenwandbekleidung aus Naturwerksteinplatten,
Dicke '40' mm,
rechteckig, Länge über 0,2 bis 0,5 m, Breite über 0,5 bis 1 m.
Menge: 1,000 St
Leistungsbereichkatalog: 038
DIN276-1_08: 335
DIN276_18: 345

**3.7.800 Ausschnitt Naturwerksteinpl. D 40 mm rechteckig L 0,5-1m B 0,5-1m**
STLB-Bau 2025-04 038
Ausschnitt in Außenwandbekleidung aus Naturwerksteinplatten,
Dicke '40' mm,
rechteckig, Länge über 0,5 bis 1 m, Breite über 0,5 bis 1 m.
Menge: 1,000 St
Leistungsbereichkatalog: 038
DIN276-1_08: 335
DIN276_18: 345

**3.7.810 Wandeinbaukasten für Feuerlöscher, Drehtür Naturstein**
Wandeinbaukasten als Feuerlöschereinstellschrank bestehend aus
- Einbaukasten als Stahlkasten aus Stahlblech, geeignet für Feuerlöscher 12 kg, Abmessungen Kasteninnenraum 320 x 750 x 320 mm, umlaufende seitliche Umkantung der Kastenseitenwände B 35 mm, Gesamtkonstruktion pulverbeschichtet Farbton RAL 9018 (Papyrusweiß)
- Einbau in bauseitige Nische in Stahlbetonwand, Vorderkante Kasten mit Rückseite Naturstein, Luftraum 100 mm, Öffnungsgröße Nische 420 x 820 mm, Befestigung Kasten seitlich mittels 4 Stahlwinkeln, pulverbeschichtet analog Kasten, gedübelt auf Stahlbeton inkl. Trennlage nichtbrennbar, Verschraubung zum Kasten mittels Senkkopfschrauben mit Innenimbusschraube im Farbton Kasten
- Tür Einbaukasten als Stahlwinkelrahmen mit Natursteinbelegung, Türabmessung 280 x 720 mm, umlaufend 10 mm Fuge zur Wandbekleidung, Stahlwinkelrahmen  pulverbeschichtet analog Kasten, Natursteinplatte D 20 mm, verdeckt an Stahlwinkelrahmen befestigt, Kanten umlaufend geschliffen und egalisiert, Naturstein gem. Ausführungsbeschreibung, Oberfläche 1, Stahlwinkel mit Klavierbandscharbier an Kasten befestigt, Scharnier Oberfläche analog Kasten, einschließlich. Verschlusssystem für Feuerlöschschränke als versenkt liegender Ringdrehgriff, einschließlich. Anarbeitung an Natursteinplatte

Ausführung gemäß Architektenplan D10117LBV00A340_DE930
Menge: 1,000 St
Leistungsbereichkatalog: 045
DIN276-1_08: 412
DIN276_18: 345

**3.7.820 Wandeinbaukasten für Medienanschluss, Drehtür Naturstein**
Wandeinbaukasten als Medienanschlussschrank bestehend aus
- Einbaukasten als Stahlkasten aus Stahlblech, Rückseitig offen, Abmessungen Kasteninnenraum 675 x 880 x 320 mm, umlaufende seitliche Umkantung der Kastenseitenwände B 35 mm, Gesamtkonstruktion pulverbeschichtet Farbton RAL 9018 (Papyrusweiß)
- Einbau in bauseitige Nische in Stahlbetonwand, Vorderkante Kasten mit Rückseite Naturstein, Luftraum 100 mm, Befestigung Kasten seitlich mittels 4 Stahlwinkeln, pulverbeschichtet analog Kasten, gedübelt auf Stahlbeton inkl. Trennlage nichtbrennbar, Verschraubung zum Kasten mittels Senkkopfschrauben mit Innenimbusschraube im Farbton Kasten
- Tür Einbaukasten als Stahlwinkelrahmen mit Natursteinbelegung, Türabmessung 655 x 850 mm, umlaufend 10 mm Fuge zur Wandbekleidung, Stahlwinkelrahmen  pulverbeschichtet analog Kasten, Natursteinplatte D 20 mm, verdeckt an Stahlwinkelrahmen befestigt, Kanten umlaufend geschliffen und egalisiert, Naturstein gem. Ausführungsbeschreibung, Oberfläche 1, Stahlwinkel mit Klavierbandscharbier an Kasten befestigt, Scharnier Oberfläche analog Kasten, einschließlich. Verschlusssystem als Drehschloss, einschließlich. Anarbeitung an Natursteinplatte

Ausführung gemäß Architektenplan D10117LBV00A340_DE930
Menge: 1,000 St
Leistungsbereichkatalog: 045
DIN276-1_08: 412
DIN276_18: 345

**3.7.830 Wandeinbaukasten für TV, Drehtür Naturstein**
Wandeinbaukasten als TV-Anschlussschrank bestehend aus
- Einbaukasten als Stahlkasten aus Stahlblech, Rückseitig offen, Abmessungen Kasteninnenraum 600 x 600 x 350 mm, umlaufende seitliche Umkantung der Kastenseitenwände B 35 mm, Gesamtkonstruktion pulverbeschichtet Farbton RAL 9018 (Papyrusweiß)
- Einbau in bauseitige Nische in Stahlbetonwand, Vorderkante Kasten mit Rückseite Naturstein, Luftraum 25 mm, Befestigung Kasten seitlich mittels 4 Stahlwinkeln, pulverbeschichtet analog Kasten, gedübelt auf Stahlbeton inkl. Trennlage nichtbrennbar, Verschraubung zum Kasten mittels Senkkopfschrauben mit Innenimbusschraube im Farbton Kasten
- Tür Einbaukasten als Stahlwinkelrahmen mit Natursteinbelegung, Türabmessung 630 x 835 mm, umlaufend 10 mm Fuge zur Wandbekleidung, Stahlwinkelrahmen  pulverbeschichtet analog Kasten, Natursteinplatte D 20 mm, verdeckt an Stahlwinkelrahmen befestigt, Kanten umlaufend geschliffen und egalisiert, Naturstein gem. Ausführungsbeschreibung, Oberfläche 1, Stahlwinkel mit Klavierbandscharbier an Kasten befestigt, Scharnier Oberfläche analog Kasten, einschließlich. Verschlusssystem als Drehschloss, einschließlich. Anarbeitung an Natursteinplatte, Unterkonstruktion für Klappe als Aluminiumrohr L 1750 mm mit Verankerung am Rohboden mittels Verdübelung und Wandkonsole Abstand 30 mm an Stahlbetonwand befestigt

Ausführung gemäß Architektenplan D10117LBV00A340_DE009
Menge: 1,000 St
Leistungsbereichkatalog: 045
DIN276-1_08: 412
DIN276_18: 345

**3.7.840 Bekleidung Naturwerkstein Wand Kalkstein Brüstung**
*** Leitbeschreibung
*** gemäß Ausführungsbeschreibung 1
Bekleidung aus Naturwerkstein, am Gebäude innen, an Wänden, mit Luftschicht, Untergrund Beton, Gesteinsart Kalkstein, Oberfläche wassergestrahlt

Einbauort
Brüstungsbereich unter Fenstern 2.+3.OG - Ansicht Nord Halle
Menge: 2,000 St
Leistungsbereichkatalog: 014
DIN276-1_08: 335
DIN276_18: 345
*Unterbeschreibung 1 Beschreibung*
Montage im Bereich der Brüstungen einschließlich. Fensterbank

Fensterbank und Sturzbekleidung mit  Anschluss an Fensterkonstruktion aus Metall, Fugen zu Nachbarbauteilen offen, Fugen werden nachträglich geschlossen, Verfugung wird gesondert vergütet,

bestehend aus Elementen, welche aus einzelnen Platten zusammengesetzt sind
Anzahl Elemente: 3
Anzahl Platten: 9 (3 je Element)

Gesamtabmessung aller Elemente
Länge = 8415 mm
Gesamtfläche Naturstein
Plattendicke 40 mm, ca. 6,11 m² (9 Platten)
Element 1, Länge 2.950 mm
bestehend aus:
- Frontplatte, Höhe 600mm.  Oberkante als Sichtkante, Unterseite als Sichtkante, Oberseite mit rechtwinklige Anschluss an Fensterbankplatte, Unterseite mit rechtwinkligen Anschluss an Sturzbekleidung, Oberfläche 1
- Fensterbankplatte, Tiefe 115 mm, rechtwinklig an Frontplatte befestigt,  Kante zum Fenster als Sichtkante, Oberfläche 1
- Sturzplatte, Abmessungen und Oberfläche analog Fensterbank, rechtwinklig an Frontplatte befestigt,
- Ausbildung der Stoßfugen der vorbeschriebenen Einzelplatten als geklebte Pressfuge, Eckverbindung mit verdeckt liegenden Verbindungsmitteln
Element 2, Länge 2350 mm, Ausführung  wie  Element 1

Element 3, Länge 3100 mm, Ausführung wie Element 1

Position beinhaltet 1. bis 3. Element nebeneinander angeordnet, mit Fuge mit 10 mm  zwischen den Elementen sowie offene Fugen zu angrenzenden Pfeilerbekleidungen

Ausbildung der sichtbaren horizontalen Kantenfläche der Frontplatte und der Kanten der Fensterbankplatten und der Sturzbekleidung Richtung Fensterelement als Sichtfläche analog Plattenoberfläche, einschließlich Kalibrieren der Kante auf gleichmäßige Plattenstärke.

Gesteinsartbekleidung Kalkstein
Material und Ausführung gemäß Ausführungsbeschreibung.
Oberfläche 1 - wassergestrahlt

Konstruktionsaufbau:
- 6 cm Luftschicht Bereich Frontplatte
- 4 cm Naturwerkstein,

befestigen mit Unterkonstruktion für vorgehängte hinterlüftete Fassade aus Konsolen und Wandhaltern, Wandhalter aus nichtrostendem Stahl, Brandverhaltensklasse DIN EN 13501-1 A2 -s1, d0 (nichtbrennbar), Profile aus nichtrostendem Stahl, Verankerung der Unterkonstruktion in Normalbeton, justierbar, zwängungsfrei, den Formaten und der Befestigungsart der Bekleidungselemente entsprechend, für vorgehängte hinterlüftete Innenwandbekleidung, für großformatige Bekleidungselemente aus Naturwerkstein, an Wand, verankern und ausrichten der Unterkonstruktion auf der Wandoberfläche

entsprechend Genauigkeitsanforderung an die Ebenheit der Bekleidungsfläche, mit Grenzwerten für Ebenheitsabweichungen mit erhöhten Anforderungen DIN 18202 Ausgabe 2019-07 Tabelle 3 Zeile 7

Befestigungsbreite im Bereich des Deckenrandes an hochbewehrten Bauteilen, Bohrtiefe 80 mm, bestehend  aus Einzelankerplatten als Winkel bzw. T-Profil an Deckenober- und Unterseite zur Aufnahme der Anker der  Natursteinbekleidung angepasst, einschließlich Herstellen von Ankertaschen in den Platten, gesamte Konstruktion mittels Hinterschnittankern befestigt

Ausführung gemäß Architektenplan D10117LBV00A340_DE012 Übersichtsplan Halle Innenansicht Nord und Süd

**3.7.850 Bekleidung Naturwerkstein Wand Kalkstein Brüstung**
*** wie Position 3.7.840
jedoch

bestehend aus Elementen, welche aus einzelnen Platten zusammengesetzt sind
Anzahl Elemente: 3
Anzahl Platten: 6 (2 je Element)

Gesamtabmessung aller Elemente
Länge = 8415 mm
Gesamtfläche Naturstein
Plattendicke 40 mm, ca. 6,81 m² (6 Platten)

Element 1, Länge 2950 mm
bestehend aus:
- Frontplatte, Höhe 770 mm.  Oberkante als Sichtkante, Unterseite als Sichtkante, Oberseite als Sichtkante, Unterseite mit rechtwinkligen Anschluss an Sturzbekleidung, Oberfläche 1
- Fensterbankplatte entfällt
- Sturzplatte, Tiefe 155 mm, rechtwinklig an Frontplatte befestigt,  Kante zum Fenster als Sichtkante, Oberfläche 1

Element 2, Länge 2350 mm, Ausführung  wie  Element 1

Element 3, Länge 3100 mm, Ausführung wie Element 1

Einbauort
Brüstungsbereich 4.OG - Ansicht Nord Halle
Menge: 1,000 St
Leistungsbereichkatalog: 014
DIN276-1_08: 335
DIN276_18: 345

**3.7.860 Bekleidung Naturwerkstein Wand Kalkstein Brüstung**
*** wie Position 3.7.840
jedoch

bestehend aus Elementen, welche aus einzelnen Platten zusammengesetzt sind
Anzahl Elemente: 3
Anzahl Platten: 9 (3 je Element)

Gesamtabmessung aller Elemente
Länge = 8415 mm
Gesamtfläche Naturstein
Plattendicke 40 mm, ca. 21,92 m² (9 Platten)

Element 1, Länge 2.950mm
bestehend aus:
- Frontplatte, Höhe 600mm.  Oberkante als Sichtkante, Unterseite als Sichtkante, Oberseite mit rechtwinklige Anschluss an Fensterbankplatte, Unterseite mit rechtwinkligen Anschluss an Sturzbekleidung, Oberfläche 1
- Fensterbankplatte, Tiefe 1505 mm, rechtwinklig an Frontplatte befestigt,  Kante zum Fenster als Sichtkante, Oberfläche 1
- Sturzplatte, Tiefe 500 mm, Oberfläche analog Fensterbank, rechtwinklig an Frontplatte befestigt,
Element 2, Länge 2350 mm, Ausführung  wie  Element 1

Element 3, Länge 3100 mm, Ausführung wie Element 1

Einbauort
Brüstungsbereich 1.OG - Ansicht Nord Halle
Menge: 1,000 St
Leistungsbereichkatalog: 014
DIN276-1_08: 335
DIN276_18: 345

**3.7.870 Bekleidung Naturwerkstein Wand Kalkstein Brüstung**
*** Leitbeschreibung
*** gemäß Ausführungsbeschreibung 1
Bekleidung aus Naturwerkstein, am Gebäude innen, an Wänden, mit Luftschicht, Untergrund Stahlträger, Gesteinsart Kalkstein, Oberfläche wassergestrahlt

Einbauort:
Brüstungsbereich unter Fenstern 2.-4.OG - Ansicht Süd Halle
Menge: 3,000 St
Leistungsbereichkatalog: 014
DIN276-1_08: 335
DIN276_18: 345
*Unterbeschreibung 1 Beschreibung*
Montage im Bereich der Brüstungen

Fensterbank und Sturzbekleidung mit  Anschluss an Fensterkonstruktion aus Metall, Fugen zu Nachbarbauteilen offen, Fugen werden nachträglich geschlossen, Verfugung wird gesondert vergütet,

bestehend aus Elementen, welche aus einzelnen Platten zusammengesetzt sind
Anzahl Elemente: 3
Anzahl Platten: 9 (3 je Element)

Gesamtabmessung aller Elemente
Länge = 8010 mm
Gesamtfläche Naturstein
Plattendicke 40 mm, ca. 7,38 m² (9 Platten)
Element 1, Länge 2.945 mm
bestehend aus:
- Frontplatte, Höhe 600mm.  Oberkante als Sichtkante, Unterseite als Sichtkante, Oberseite mit rechtwinklige Anschluss an Fensterbankplatte, Unterseite mit rechtwinkligen Anschluss an Sturzbekleidung, Oberfläche 1
- Fensterbankplatte, Tiefe 200 mm, rechtwinklig an Frontplatte befestigt,  Kante zum Fenster als Sichtkante, Oberfläche 1
- Sturzplatte, Abmessungen und Oberfläche analog Fensterbank, rechtwinklig an Frontplatte befestigt,
- Ausbildung der Stoßfugen der vorbeschriebenen Einzelplatten als geklebte Pressfuge, Eckverbindung mit verdeckt liegenden Verbindungsmitteln
- Aufnehmen der Gliederung der Pfosten-Riegelfassade

Element 2, Länge 2350 mm, Ausführung  wie  Element 1

Element 3, Länge 2785 mm, Ausführung wie Element 1
Ausbildung der sichtbaren horizontalen Kantenfläche der Frontplatte und der Kanten der Fensterbankplatten und der Sturzbekleidung Richtung Fensterelement als Sichtfläche analog Plattenoberfläche, einschließlich Kalibrieren der Kante auf gleichmäßige Plattenstärke.

Gesteinsartbekleidung Kalkstein
Material und Ausführung gemäß Ausführungsbeschreibung.
Oberfläche 2 - gestockt und wassergestrahlt

Konstruktionsaufbau:
- 35 cm Luftschicht Bereich Frontplatte
-  4 cm Naturwerkstein,

befestigen mittels Schwertern aus Stahl an bauseitigen Fassadenkonstruktion aus Stahl, Verankerung der Unterkonstruktion justierbar, zwängungsfrei, den Formaten und der Befestigungsart der Bekleidungselemente entsprechend, für vorgehängte hinterlüftete Innenwandbekleidung, für großformatige Bekleidungselemente aus Naturwerkstein, an Wand, verankern und ausrichten der Unterkonstruktion an den Profilen entsprechend Genauigkeitsanforderung an die Ebenheit der Bekleidungsfläche, mit Grenzwerten für Ebenheitsabweichungen mit erhöhten Anforderungen DIN 18202 Ausgabe 2019-07 Tabelle 3 Zeile 7.
Befestigung als Stahlprofile als u-förmige Konstruktion in Dimension der Natursteinbekleidung einschließlich Herstellen von Ankertaschen in den Platten, gesamte Konstruktion mittels Hinterschnitttankern befestigt

Ausführung gem. Architektenplanung D10117LBV00A340_DE012 und  D10117LBV00A340_DE006

**3.7.880 Bekleidung Naturwerkstein Wand Kalkstein Brüstung**
*** wie Position 3.7.870
jedoch

bestehend aus Elementen, welche aus einzelnen Platten zusammengesetzt sind
Anzahl Elemente: 3
Anzahl Platten: 6 (2 je Element)

Gesamtabmessung aller Elemente
Länge = 8010 mm
Gesamtfläche Naturstein
Plattendicke 40 mm, ca. 7,43 m² (6 Platten)

Element 1, Länge 2.945 mm
bestehend aus:
- Frontplatte, Höhe 770mm.  Oberkante als Sichtkante,  Unterseite mit rechtwinkligen Anschluss an Sturzbekleidung, 5 mm Fuge zwischen den beiden Elementen, Oberfläche 1
- Fensterbankplatte entfällt
- Sturzplatte, Tiefe 240 mm, rechtwinklig an Frontplatte befestigt,  Kante zum Fenster als Sichtkante, Oberfläche 1

Element 2, Länge 2350 mm, Ausführung  wie  Element 1

Element 3, Länge 2785 mm, Ausführung wie Element 1
Einbauort
Brüstungsbereich 5.OG - Ansicht Süd Halle
Menge: 1,000 St
Leistungsbereichkatalog: 014
DIN276-1_08: 335
DIN276_18: 345

**3.7.890 Bekl. Naturwerkstein Untersicht Kalkstein**
*** Leitbeschreibung
*** gemäß Ausführungsbeschreibung 1
Bekleidung aus Naturwerkstein, im Gebäude, Untergrund Beton, Gesteinsart Kalkstein, Oberfläche wassergestrahlt.
Menge: 136,000 m2
Leistungsbereichkatalog: 014
DIN276-1_08: 345
DIN276_18: 345
*Unterbeschreibung 1 Beschreibung*
Ausbildung als Bekleidung der Unterseite von Unterzügen des Hallendaches, Einbauhöhe 23 m über Fußboden EG, teilweise mit Nullfuge zwischen den Platten, Bekleidung bildet seitlich Außenecken aus an nachfolgenden Bekleidungen als 5mm Fuge, beidseitig Kanten als Sichtflächen

Abmessungen
Breite 1390 mm
Gesamtlänge (ein Unterzug)  8220 mm

Plattendicke 50 mm
je Unterzug 6 Platten,
Einzelplattengröße
2 Platten >1,00 bis 1,25 m²
4 Platten >2,00 bis 2,25 m²
immer 2 Platten mit Nullfuge (Pressfuge) verbunden, sonstige Fugen als Dehnfuge 10 mm

Gesteinsartbekleidung Kalkstein
Material und Ausführung gemäß Ausführungsbeschreibung.
Oberfläche 1 - wassergestrahlt

Konstruktionsaufbau:
Montage an Stahlbetondeckenunterzugunterseite
- 11 cm Luftschicht
- 5 cm Naturwerkstein,

einschließlich befestigen mit Unterkonstruktion und Sonderankern aus nichtrostendem Stahl, Werkstoff-Nr. 1.4571, Verankerung am Rohbau gedübelt, einschließlich Herstellen von Ankertaschen in den Platten, Befestigung verdeckt, mit Hinterschnittankern, Anzahl und Ausbildung gemäß Positionsplan Fassadenstatik D025

Ausführung gemäß Architektenplan D10117LBV00A330_DE008

Einbaubereich
Decke Halle

**3.7.900 Bekl. Naturwerkstein Leibung Kalkstein**
*** Leitbeschreibung
*** gemäß Ausführungsbeschreibung 1
Bekleidung aus Naturwerkstein, im Gebäude, Untergrund Beton, Gesteinsart Kalkstein, Oberfläche wassergestrahlt.
Menge: 70,500 m2
Leistungsbereichkatalog: 014
DIN276-1_08: 345
DIN276_18: 345
*Unterbeschreibung 1 Beschreibung*
Ausbildung als Bekleidung der Seitenfläche von Unterzügen des Hallendaches, Einbauhöhe 23 m über Fußboden EG, Bekleidung bildet seitlich Außenecken aus an nachfolgenden Bekleidungen als 5mm Fuge,

Abmessungen
Breite 770 mm
Gesamtlänge (ein Unterzug)  7700 mm

Plattendicke 40 mm
je Unterzug 3 Platten,
Einzelplattengröße
1 Platte >1,50 bis 1,75 m²
1 Platte >1,75 bis 2,00 m²
1 Platte >2,25 bis 2,5 m²
Fugen als Dehnfuge 10 mm,

Gesteinsartbekleidung Kalkstein
Material und Ausführung gemäß Ausführungsbeschreibung.
Oberfläche 1 - wassergestrahlt

Konstruktionsaufbau:
Montage an Stahlbetondeckenunterzugunterseite
- 10,5 cm Luftschicht
- 4 cm Naturwerkstein,

befestigen mit Unterkonstruktion und Sonderankern aus nichtrostendem Stahl, Werkstoff-Nr. 1.4571, Verankerung am Rohbau gedübelt, einschließlich Herstellen von Ankertaschen in den Platten, Befestigung verdeckt, mit Hinterschnittankern bzw. in Plattenfugen, Anzahl und Ausbildung gemäß Positionsplan Fassadenstatik D025
Ausführung gemäß Architektenplan D10117LBV00A330_DE008

Einbaubereich
Decke Halle Ansicht Südseite Unterzüge

**3.7.910 Bekl. Naturwerkstein Leibung Kalkstein Nord**
*** wie Position 3.7.900
jedoch

Abmessungen
Breite 770 mm
Gesamtlänge (ein Unterzug)  7460 mm

Plattendicke 40 mm
je Unterzug 3 Platten,
Einzelplattengröße
2 Platten >1,50 bis 1,75 m²
1 Platte >2,25 bis 2,5 m²

Einbaubereich
Decke Halle Ansicht Nordseite Unterzüge
Menge: 68,500 m2
Leistungsbereichkatalog: 014
DIN276-1_08: 345
DIN276_18: 345

**3.7.920 Ausschnitt Naturwerksteinpl. D 50 mm rund Durchm. bis 20mm**
STLB-Bau 2025-04 038
Ausschnitt in Außenwandbekleidung aus Naturwerksteinplatten,
Dicke '50' mm,
rund, Durchmesser bis 20 mm.
Menge: 35,000 St
Leistungsbereichkatalog: 038
DIN276-1_08: 335
DIN276_18: 345

**3.7.930 Bauteilfuge Naturwerkstein offen B 5mm**
*** Leitbeschreibung
STLB-Bau 2025-04 038
Bauteilfuge in Bekleidung mit großformatigen Bekleidungselementen aus Naturwerksteinplatten DIN 18516-3 ausbilden, Fuge offen, Fugenbreite 5 mm.
Menge: 400,000 m
Leistungsbereichkatalog: 038
DIN276-1_08: 335
DIN276_18: 345
*Unterbeschreibung 1 Ausführung*
Fugen der Naturwerksteinfassade nach DIN 18540
staub- und wasserundurchlässig verschließen,
Fugenbreite 5 mm,
Fugen vorbereiten und hinterfüllen nach Vorschrift des
Fugendichtstoffherstellers, einschließlich.
- Plattenfugen reinigen,
- Haftgrundierung auftragen,
- Hinterfüllprofil einlegen,
Fugen verschließen nach Vorschrift des
Füllstoffherstellers mit elastischer Fugendichtungsmasse, beständig gegen thermische Belastung,
Fugen zur Beseitigung von Lufteinschlüssen nachglätten,
Fugen besanden,
Farbton der Fugendichtmasse und Besandung im Farbton
des Naturwerksteins der Fassade in Steinfarbe mit Quarzsand  nach Bemusterung durch
den AG.

**3.7.940 Bauteilfuge Naturwerkstein offen B 10mm**
*** Leitbeschreibung
STLB-Bau 2025-04 038
Bauteilfuge in Bekleidung mit großformatigen Bekleidungselementen aus Naturwerksteinplatten DIN 18516-3 ausbilden, Fuge offen, Fugenbreite 10 mm.
Menge: 535,000 m
Leistungsbereichkatalog: 038
DIN276_18: 345
*Unterbeschreibung 1 Ausführung*
Fugen der Naturwerksteinfassade nach DIN 18540
staub- und wasserundurchlässig verschließen,
Fugenbreite 10 mm,
Fugen vorbereiten und hinterfüllen nach Vorschrift des
Fugendichtstoffherstellers, einschließlich.
- Plattenfugen reinigen,
- Haftgrundierung auftragen,
- Hinterfüllprofil einlegen,
Fugen verschließen nach Vorschrift des
Füllstoffherstellers mit elastischer Fugendichtungsmasse, beständig gegen thermische Belastung,
Fugen zur Beseitigung von Lufteinschlüssen nachglätten,
Fugen besanden,
Farbton der Fugendichtmasse und Besandung im Farbton
des Naturwerksteins der Fassade in Steinfarbe mit Quarzsand  nach Bemusterung durch
den AG.

**3.7.950 Nachträgliches Schließen Fugen Gerüstanker**
Nachträgliches Schließen von Fugenabschnitten
im Bereich von Dauergerüstankern.

 Abrechnung nach Stück Dauergerüstanker.
Menge: 196,000 St
DIN276_18: 345

#### Abschnitt 3.8 Wandbekleidungen Logen 2-5.OG

*Hinweis: Erläuterung*
Im 2., 3. und 4. OG des Besucherzentrums befinden sich in Richtung Leipziger Straße übereinander drei sogenannte Logenräume. Diese Räume erhalten an den Wänden eine Natursteinfassade als vorgehängte Konstruktion.

Folgende Ansichten sind in folgenden Plänen dargestellt:
D10117LBV00A340_DE407 _ Wandabwicklungen Logen - Teil 1
D10117LBV00A340_DE408 _ Wandabwicklungen Logen - Teil 2
D10117LBV00A340_DE409 _ Wandabwicklungen Logen - Teil 3
D10117LBV00A340_DE410 _ Wandabwicklungen Logen - Teil 4
D10117LBV00A340_DE411 _ Wandabwicklungen Logen - Teil 5

**3.8.10 Bekl. Naturwerkstein Wand Fugen offen D 40mm Kalkstein**
*** Leitbeschreibung
*** gemäß Ausführungsbeschreibung 1
Bekleidung aus Naturwerkstein, im Gebäude, an Wänden, Untergrund Beton, Fugen offen, mit Kreuzfugen, Plattendicke 40 mm, Gesteinsart Kalkstein, Oberfläche wassergestrahlt.
Menge: 34,800 m2
Leistungsbereichkatalog: 014
DIN276-1_08: 345
DIN276_18: 345
*Unterbeschreibung 1 Beschreibung*
Ausbildung als Wandbekleidung, zwei Platten hoch und drei Platten breit, mit Nullfuge zwischen den Platten, Bekleidung bildet seitlich Innenecken aus (siehe separate Position)  Fugen werden nachträglich geschlossen, Verfugung wird gesondert vergütet,
zu bekleidende Einzelwandfläche
Breite 4150 mm
Höhe 4190 mm

Plattendicke 40 mm
Einzelplattengröße >=2,75 bis 3,0 m²
Plattenhöhe 2095 mm

Gesteinsartbekleidung Kalkstein
Material und Ausführung gemäß Ausführungsbeschreibung.
Oberfläche 1 - wassergestrahlt

Konstruktionsaufbau:
Montage an im Grundriss schräg verlaufender Wand
- 10-32 cm Luftschicht
- 4 cm Naturwerkstein,

befestigen einschließlich. der Unterkonstruktion und Sonderankern aus nichtrostendem Stahl, Werkstoff-Nr. 1.4571, Verankerung am Rohbau gedübelt, einschließlich Herstellen von Ankertaschen in den Platten, Plattenbefestigung in den Plattenfugen/ -stößen, Befestigung verdeckt,

Einbaubereich
2. und 3. OG Loge Wandansicht 4

**3.8.20 Bekl. Naturwerkstein Wand Fugen offen D 40mm Kalkstein, 5.OG, WA4**
*** wie Position 3.8.10
jedoch

zu bekleidende Einzelwandfläche
Breite 4150 mm
Höhe 3875 mm

Plattendicke 40 mm
untere Plattenreihe
Einzelplattengröße >=2,25 bis 2,5 m²
Plattenhöhe 1690 mm
obere Plattenreihe
Einzelplattengröße >=3,0 bis 3,25 m²
Plattenhöhe 2185 mm

Einbaubereich
5.OG Loge Wandansicht 4
Menge: 16,100 m2
Leistungsbereichkatalog: 014
DIN276-1_08: 345
DIN276_18: 345

**3.8.30 Bekl. Naturwerkstein Wand Fugen offen D 40mm Kalkstein, 2.+3.OG, WA2 links**
*** wie Position 3.8.10
jedoch

Ausbildung als Wandbekleidung, zwei Platten hoch und eine Platte breit

zu bekleidende Einzelwandfläche
Breite 1400 mm
Höhe 4190 mm

Plattendicke 40 mm
Einzelplattengröße >=2,75 bis 3,0 m²
Plattenhöhe 2095 mm

Einbaubereich
2.+3.OG Loge Wandansicht 2 (links vom Schacht)
Menge: 11,750 m2
Leistungsbereichkatalog: 014
DIN276-1_08: 345
DIN276_18: 345

**3.8.40 Bekl. Naturwerkstein Wand Fugen offen D 40mm Kalkstein, 2.+3.OG, WA2 rechts**
*** wie Position 3.8.10
jedoch

Ausbildung als Wandbekleidung, zwei Platten hoch und eine Platte breit

zu bekleidende Einzelwandfläche
Breite 995 mm
Höhe 4190 mm

Plattendicke 40 mm
Einzelplattengröße >=2,0 bis 2,25 m²
Plattenhöhe 2095 mm

Einbaubereich
2.+3.OG Loge Wandansicht 2 (rechts vom Schacht)
Menge: 8,400 m2
Leistungsbereichkatalog: 014
DIN276-1_08: 345
DIN276_18: 345

**3.8.50 Bekl. Naturwerkstein Wand Fugen offen D 40mm Kalkstein, 5.OG, WA2 links**
*** wie Position 3.8.10
jedoch

Ausbildung als Wandbekleidung, zwei Platten hoch und eine Platte breit

zu bekleidende Einzelwandfläche
Breite 1400 mm
Höhe 3875 mm

Plattendicke 40 mm
untere Plattenreihe
Einzelplattengröße >=2,75 bis 3,0 m²
Plattenhöhe 2055 mm
obere Plattenreihe
Einzelplattengröße >=2,5 bis 2,75 m²
Plattenhöhe 1815 mm

Einbaubereich
5.OG Loge Wandansicht 2 (links vom Schacht)
Menge: 5,450 m2
Leistungsbereichkatalog: 014
DIN276-1_08: 345
DIN276_18: 345

**3.8.60 Bekl. Naturwerkstein Wand Fugen offen D 40mm Kalkstein, 5.OG, WA2 rechts**
*** wie Position 3.8.10
jedoch

Ausbildung als Wandbekleidung, zwei Platten hoch und eine Platte breit

zu bekleidende Einzelwandfläche
Breite 995 mm
Höhe 3875 mm

Plattendicke 40 mm
untere Plattenreihe
Einzelplattengröße >=2,0 bis 2,25 m²
Plattenhöhe 2055 mm
obere Plattenreihe
Einzelplattengröße >=1,75 bis 2,0 m²
Plattenhöhe 1815 mm

Einbaubereich
5.OG Loge Wandansicht 2 (rechts vom Schacht)
Menge: 3,900 m2
Leistungsbereichkatalog: 014
DIN276-1_08: 345
DIN276_18: 345

**3.8.70 UK Alu hinterlüft. Innenwand Abst. 520-560mm**
Unterkonstruktion für vorgehängte hinterlüftete Fassade als Schachtunterkonstruktion, raumhoch, aus Tragprofilen und Wandhaltern, Wandhalter aus nichtrostendem Stahl, Profile aus Aluminium, Verankerung der Unterkonstruktion in Normalbeton, justierbar, zwängungsfrei, den Formaten und der Befestigungsart der nachfolgend beschriebenen Bekleidungselemente entsprechend, für vorgehängte hinterlüftete Wandbekleidung DIN 18516-1an Innenwand,
bestehend aus Pfosten an Rohboden und -decke befestigt einschließlich. Abstandshaltern zur Wand und Riegeln, Schachtabmessung 1390 x 540 mm
Höhe Schachtkonstruktion 4450 mm

zur Aufnahme  für großformatige Bekleidungselemente aus Naturwerkstein, Dicken 30 mm,
Abstand der Vorderseite der Bekleidungselemente zum Verankerungsgrund an der Außenwand über 520 bis 560 mm, und Aufnahme einer Revisionsklappe aus Naturstein

Ausführung gem. Architektenplan
D10117LBV00A340_DE404

Anzahl der Verbindungsmittel und Dimension des Querschnitte nach Wahl des AN
Menge: 28,000 m2
Leistungsbereichkatalog: 038
DIN276-1_08: 336
DIN276_18: 345

**3.8.80 Bekl. Naturwerkstein Wand Fugen offen D 30mm Kalkstein 2.+3.OG WA2 Schacht**
*** Leitbeschreibung
*** gemäß Ausführungsbeschreibung 1
Bekleidung aus Naturwerkstein, im Gebäude, an Wänden, Untergrund Beton, Fugen offen, mit Kreuzfugen, Plattendicke 30 mm, Gesteinsart Kalkstein, Oberfläche wassergestrahlt.
Menge: 2,000 St
Leistungsbereichkatalog: 014
DIN276-1_08: 345
DIN276_18: 345
*Unterbeschreibung 1 Beschreibung*
Ausbildung als Wandbekleidung, als zusammengesetzte dreiseitige Schachtbekleidung, an vorbeschriebene Unterkonstruktion

ein Element, welche aus einzelnen Platten zusammengesetzt ist
Anzahl Platten: 3

Plattenabmessungen
Frontplatte H 2095 mm Breite 1390 mm
Leibungsplatten H 2095 mm Breite 310 mm
Plattendicke 30 mm
Gesamtfläche Naturstein: 4,21 m²

Frontplatten und zwei Leibungsplatten als eine Art 3- seitige Schachtbekleidung, Ausbildung der Eckfugen der vorbeschriebenen Einzelplatten als geklebte Pressfuge, Eckverbindung mit verdeckt liegenden Verbindungsmitteln
Längsseiten der Frontplatten und der Leibungsplatten als Sichtkanten

Gesteinsartbekleidung Kalkstein
Material und Ausführung gemäß Ausführungsbeschreibung.
Oberfläche 1 - wassergestrahlt

befestigen einschließlich. der Unterkonstruktion und Sonderankern aus nichtrostendem Stahl, Werkstoff-Nr. 1.4571, Verankerung an vorbeschriebenen Schachtunterkonstruktion befestigt, einschließlich Herstellen von Ankertaschen in den Platten, Plattenbefestigung in den Plattenfugen/ -stößen, Befestigung verdeckt

Einbaubereich
2. und 3. OG Loge Wandansicht 2 Schacht

**3.8.90 Bekl. Naturwerkstein Wand Fugen offen D 30mm Kalkstein 5. OG WA2 Schacht**
*** wie Position 3.8.80
jedoch

ein Element, welche aus einzelnen Platten zusammengesetzt ist
Anzahl Platten: 3

Plattenabmessungen
Frontplatte H 1815 mm Breite 1390 mm
Leibungsplatten H 1815 mm Breite 310 mm
Gesamtfläche Naturstein: 3,65 m²

Einbaubereich: 5. OG Loge Wandansicht 2 Schacht
Menge: 1,000 St
Leistungsbereichkatalog: 014
DIN276-1_08: 345
DIN276_18: 345

**3.8.100 Bekl. Naturwerkstein Leibung Fugen offen D 30mm Kalkstein B 230mm H 2095 mm**
*** Leitbeschreibung
*** gemäß Ausführungsbeschreibung 1
Bekleidung aus Naturwerkstein, im Gebäude, an Leibungen, Untergrund Beton, Fugen offen, mit Kreuzfugen, Plattendicke 30 mm, Gesteinsart Kalkstein, Oberfläche wassergestrahlt.
Menge: 4,000 St
Leistungsbereichkatalog: 014
DIN276-1_08: 345
DIN276_18: 345
*Unterbeschreibung 1 Beschreibung*
Ausbildung als Leibungsbekleidung der vorbeschriebenen Schachtbekleidung im Bereich der Tapetentür
Plattengröße
B 230 mm
Höhe 2095 mm
Plattendicke 30 mm
Gesamtfläche Naturstein  ca. 0,48 m²
mit Nullfuge zur oberhalb anschließenden Leibungsplatte der feststehenden Schachtbekleidung

Gesteinsartbekleidung Kalkstein
Material und Ausführung gemäß Ausführungsbeschreibung.
Oberfläche 1 - wassergestrahlt

befestigen einschließlich. der Unterkonstruktion und Sonderankern aus nichtrostendem Stahl, Werkstoff-Nr. 1.4571, Verankerung an UK aus Aluminium, einschließlich Herstellen von Ankertaschen in den Platten, Plattenbefestigung in den Plattenfugen/ -stößen, Befestigung verdeckt,

Einbaubereich
2. und 3. OG Loge Wandansicht 2

**3.8.110 Bekl. Naturwerkstein Leibung Fugen offen D 30mm Kalkstein B 230mm H 2055 mm**
*** wie Position 3.8.100
jedoch

Plattengröße
B 230 mm
Höhe 2055 mm
Plattendicke 30 mm
Gesamtfläche Naturstein  ca. 0,47 m²

Höhe 2055 mm

Einbaubereich
5.OG Loge Wandansicht 2
Menge: 2,000 St
Leistungsbereichkatalog: 014
DIN276-1_08: 345
DIN276_18: 345

**3.8.120 Ausklinkung Platte**
STLB-Bau 2025-04 014
Ausklinkung in Platte, Ausklinkung 3-seitig, Kantenflächen werden bearbeitet,
Maße in cm 'B bis 20 mm, Höhe bis 100 mm'
Menge: 9,000 St
Leistungsbereichkatalog: 014
DIN276-1_08: 352
DIN276_18: 345

**3.8.130 Naturwerkstein Tapetentür Aluminium D 30mm, 1390 x 2025 mm 2.+3.OG**
*** Leitbeschreibung
*** Bezugsbeschreibung
Tapetentür mit Bekleidung aus Naturwerkstein,  als Rahmenkonstruktion aus  Aluminium, befestigen Naturstein mit Ankern aus nichtrostendem Stahl, Plattendicke 30 mm, Gesteinsart Kalkstein, Oberfläche wassergestrahlt,

Ausführung gemäß Architektenplanung
D10117LBV00A340_DE404
Menge: 2,000 St
Leistungsbereichkatalog: 014
DIN276 neu: 335
DIN276_06: 335
DIN276_18: 345
*Unterbeschreibung 1 Beschreibung*
Gesamtabmessung Tapetentür
B 1390 mm
H 2025 mm

bestehend aus
Innentürblatt, als Drehflügeltür, einflügelig, stumpf einschlagend,
Ausführung als Rahmentür, aus Aluminium,  aus Aluminiumhohlprofilen 70x70 mm umlaufend, mit Zwischenpfosten aus Aluminium Anzahl und Dimension nach Erfordernis, , mit Rollenband, 3 Bänder je Flügel, mit Verriegelung, Verriegelung über Fuge zwischen Wandverkleidung und Tür öffenbar,

Füllung des bauseitigen Rahmens der Tapetentür mit Natursteinplatten Ausbildung als Wandbekleidung, als zusammengesetzte dreiseitige Bekleidung, an vorbeschriebene Unterkonstruktion des Türflügels

Plattenabmessungen
Frontplatte H 2025 mm Breite 1390 mm, umlaufend 10 mm Fuge
Leibungsplatten H 2025 mm Breite 70 mm
Plattendicke 30 mm

Frontplatten und zwei Leibungsplatten als eine Art 3- seitige Bekleidung, Ausbildung der Eckfugen der vorbeschriebenen Einzelplatten als geklebte Pressfuge, Eckverbindung mit verdeckt liegenden Verbindungsmitteln
Längsseiten der Frontplatten und der Leibungsplatten als Sichtkanten

Gesteinsartbekleidung Kalkstein
Material und Ausführung gemäß Ausführungsbeschreibung.
Oberfläche 1 - wassergestrahlt

befestigen einschließlich. der Unterkonstruktion und Sonderankern aus nichtrostendem Stahl, Werkstoff-Nr. 1.4571, Verankerung an vorbeschriebenen Schachtunterkonstruktion befestigt, einschließlich Herstellen von Ankertaschen in den Platten, Befestigung verdeckt,

einschließlich. Leiste am Fußpunkt als Schwelle aus Naturstein D 40 mm, Höhe 75 mm über die gesamte Türbreite

Einbaubereich
2. und 3. OG Loge Wandansicht 2  Tür Schacht

**3.8.140 Naturwerkstein Tapetentür Aluminium D 30mm, 1390 x 1985 mm 5.OG**
*** wie Position 3.8.130
jedoch

Höhe Tür 1985 mm

Einbaubereich
5.OG Loge Wandansicht 2  Tür Schacht
Menge: 1,000 St
Leistungsbereichkatalog: 014
DIN276 neu: 335
DIN276_06: 335
DIN276_18: 345

**3.8.150 Bekl. Naturwerkstein Pfeiler rechteckig Kalkstein H 4190 mm 2.+3.OG**
*** Leitbeschreibung
*** gemäß Ausführungsbeschreibung 1
Bekleidung aus Naturwerkstein, im Gebäude, an Pfeilern, Querschnitt rechteckig, Untergrund Beton, Gesteinsart Kalkstein, Oberfläche wassergestrahlt.
Menge: 10,000 St
Leistungsbereichkatalog: 014
DIN276-1_08: 345
DIN276_18: 336
*Unterbeschreibung 1 Beschreibung*
Ausbildung als dreiseitige Pfeilerbekleidung, mit Nullfuge zwischen den Elementen, als u-förmige Schale ohne Klebefugen aus einem Natursteinblock ausgearbeitet
bestehend aus Elementen:
Anzahl Elemente: 2
Anzahl Platten: 2 (1 je Element)

Gesamtabmessung aller Elemente
H = 4190 mm
Gesamtfläche Naturstein
Plattendicke 60 mm, ca. 7,5 m² (2 Platten)
1. Element Höhe 2095 mm als u- förmige Schale aus einem Block ohne Klebefugen, Breite Frontansicht 1300mm, Breite der beiden Leibungen je 245 mm, Plattendicke 60 mm, Oberfläche 1, Kanten der Leibungsseiten als Sichtkanten

2. Element Höhe 2095 mm, wie 1. Element

Gesteinsartbekleidung Kalkstein
Material und Ausführung gemäß Ausführungsbeschreibung.
Oberfläche 1 - wassergestrahlt

Konstruktionsaufbau:
Montage an Stahlbetonstütze, im Gebäudeinneren
- 7,5 cm Luftschicht
- 6 cm Naturwerkstein

befestigen einschließlich. der Unterkonstruktion und Sonderankern aus nichtrostendem Stahl, Werkstoff-Nr. 1.4571, Verankerung am Rohbau gedübelt, einschließlich Herstellen von Ankertaschen in den Platten, Plattenbefestigung in den Plattenfugen/ -stößen, Befestigung verdeckt,

Einbaubereich
2. und 3. OG Loge Wandansicht 1

**3.8.160 Bekl. Naturwerkstein Pfeiler rechteckig Kalkstein H 3875 mm 5. OG**
*** wie Position 3.8.150
jedoch

bestehend aus Elementen:
Anzahl Elemente: 2
Anzahl Platten: 2 (1 je Element)

Gesamtabmessung aller Elemente
H = 3875 mm
Gesamtfläche Naturstein
Plattendicke 60 mm, ca. 6,78 m² (2 Platten)

1. Element Höhe 2185 mm als u- förmige Schale aus einem Block ohne Klebefugen, Breite Frontansicht 1300mm, Breite der beiden Leibungen je 245 mm, Plattendicke 60 mm, Oberfläche 1, Kanten der Leibungsseiten als Sichtkanten

2. Element Höhe 1690 mm, wie 1. Element

Einbaubereich
5. OG Loge Wandansicht 1
Menge: 5,000 St
Leistungsbereichkatalog: 014
DIN276-1_08: 345
DIN276_18: 336

**3.8.170 Bekl. Naturwerkstein Pfeiler rechteckig Kalkstein H 3875 mm 5. OG Anschluss WA2**
*** wie Position 3.8.150
jedoch

bestehend aus Elementen:
Anzahl Elemente: 2
Anzahl Platten: 2 (1 je Element)

Gesamtabmessung aller Elemente
H = 3785 mm
Gesamtfläche Naturstein
Plattendicke 60 mm, ca. 4,63 m² (2 Platten)

1. Element Höhe 2185 mm als L- förmige Schale aus einem Block ohne Klebefugen, Breite Frontansicht 950mm, Breite der  Leibung 245 mm, Plattendicke 60 mm, Oberfläche 1, Kanten der Leibungsseiten als Sichtkanten, mit 90° Nullfugenanschluss an Wandbekleidung

2. Element Höhe 1690 mm, wie 1. Element
Einbaubereich
5. OG Loge Wandansicht 1 Anschluss WA2
Menge: 1,000 St
Leistungsbereichkatalog: 014
DIN276-1_08: 345
DIN276_18: 336

**3.8.180 Bekl. Naturwerkstein Pfeiler rechteckig Kalkstein H 3875 mm 5. OG Anschluss WA4**
*** wie Position 3.8.150
jedoch

bestehend aus Elementen:
Anzahl Elemente: 2
Anzahl Platten: 2 (1 je Element)

Gesamtabmessung aller Elemente
H = 3875 mm
Gesamtfläche Naturstein
Plattendicke 60 mm, ca. 4,9 m² (2 Platten)

1. Element Höhe 2185 mm als L- förmige Schale aus einem Block ohne Klebefugen, Breite Frontansicht 1020 mm, Breite der  Leibung 245 mm, Plattendicke 60 mm, Oberfläche 1, Kanten der Leibungsseiten als Sichtkanten, mit 90° Nullfugenanschluss an Wandbekleidung

2. Element Höhe 1690 mm, wie 1. Element

Einbaubereich
5. OG Loge Wandansicht 1 Anschluss WA4
Menge: 1,000 St
Leistungsbereichkatalog: 014
DIN276-1_08: 345
DIN276_18: 336

**3.8.190 Bekl. Naturwerkstein Pfeiler rechteckig Kalkstein H 3875 mm 2.+3. OG Anschluss WA2**
*** wie Position 3.8.150
jedoch

bestehend aus Elementen:
Anzahl Elemente: 2
Anzahl Platten: 2 (1 je Element)

Gesamtabmessung aller Elemente
H = 4190 mm
Gesamtfläche Naturstein
Plattendicke 60 mm, ca. 5,01 m² (2 Platten)

1. Element Höhe 2095 mm als L- förmige Schale aus einem Block ohne Klebefugen, Breite Frontansicht 950 mm, Breite der  Leibung 245 mm, Plattendicke 60 mm, Oberfläche 1, Kanten der Leibungsseiten als Sichtkanten, mit 90° Nullfugenanschluss an Wandbekleidung

2. Element Höhe 2095 mm, wie 1. Element

Einbaubereich
2.+3. OG Loge Wandansicht 1 Anschluss WA2
Menge: 1,000 St
Leistungsbereichkatalog: 014
DIN276-1_08: 345
DIN276_18: 336

**3.8.200 Bekl. Naturwerkstein Pfeiler rechteckig Kalkstein H 3875 mm 2.+3. OG Anschluss WA4**
*** wie Position 3.8.150
jedoch

bestehend aus Elementen:
Anzahl Elemente: 2
Anzahl Platten: 2 (1 je Element)

Gesamtabmessung aller Elemente
H = 4190 mm
Gesamtfläche Naturstein
Plattendicke 60 mm, ca. 5,3 m² (2 Platten)

1. Element Höhe 2095 mm als L- förmige Schale aus einem Block ohne Klebefugen, Breite Frontansicht 1020 mm, Breite der  Leibung 245 mm, Plattendicke 60 mm, Oberfläche 1, Kanten der Leibungsseiten als Sichtkanten, mit 90° Nullfugenanschluss an Wandbekleidung

2. Element Höhe 2095 mm, wie 1. Element

Einbaubereich
2.+3. OG Loge Wandansicht 1 Anschluss WA4
Menge: 1,000 St
Leistungsbereichkatalog: 014
DIN276-1_08: 345
DIN276_18: 336

**3.8.210 Bekl. Naturwerkstein Sturzbekleidung Kalkstein L 2910, B 245 mm**
*** Leitbeschreibung
*** gemäß Ausführungsbeschreibung 1
Bekleidung aus Naturwerkstein, im Gebäude, als Sturzbekleidung, Überkopf, Untergrund Beton, Gesteinsart Kalkstein, Oberfläche wassergestrahlt.
Menge: 18,000 St
Leistungsbereichkatalog: 014
DIN276-1_08: 345
DIN276_18: 336
*Unterbeschreibung 1 Beschreibung*
Ausbildung als Sturzbekleidung als Überkopfkonstruktion im Bereich der Fensterelemente innen, zwischen den Pfeilerverkleidungen
Abmessungen:
B 2910 mm
T 245 mm
Plattendicke 50 mm
Natursteinfläche 0,71 m²

Kanten als Sichtkanten

Gesteinsartbekleidung Kalkstein
Material und Ausführung gemäß Ausführungsbeschreibung.
Oberfläche 1 - wassergestrahlt

Konstruktionsaufbau:
Montage an Stahlbetondecke bzw. auf den Leibungsbekleidungen aufgelagert mit Nullfuge, im Gebäudeinneren
Luftschicht zum Stahlbetonsturz 150 - 180 mm

befestigen mit Unterkonstruktion und Sonderankern aus nichtrostendem Stahl, Werkstoff-Nr. 1.4571, Verankerung am Rohbau gedübelt, einschließlich Herstellen von Ankertaschen in den Platten, Plattenbefestigung in den Plattenfugen/ -stößen, Befestigung verdeckt,

Ausführung gem. Architektenplanung
D10117LBV00A340_DE405

Einbaubereich
Logen Wandansicht 1

**3.8.220 Ausschnitt Naturwerksteinpl. D 60 mm rechteckig L bis 0,2m B bis 0,2m**
STLB-Bau 2025-04 038
Ausschnitt in Außenwandbekleidung aus Naturwerksteinplatten,
Dicke '60' mm,
rechteckig, Länge bis 0,2 m, Breite bis 0,2 m.
Menge: 13,000 St
Leistungsbereichkatalog: 038
DIN276-1_08: 335
DIN276_18: 336

**3.8.230 Ausschnitt Naturwerksteinpl. D 60 mm rechteckig L 0,2-0,5m B 0,2-0,5m**
STLB-Bau 2025-04 038
Ausschnitt in Außenwandbekleidung aus Naturwerksteinplatten,
Dicke '60' mm,
rechteckig, Länge über 0,2 bis 0,5 m, Breite über 0,2 bis 0,5 m.
Menge: 15,000 St
Leistungsbereichkatalog: 038
DIN276-1_08: 335
DIN276_18: 336

**3.8.240 Bekl. Naturwerkstein Pfeiler rechteckig Kalkstein H 4190 mm 2.+3.OG**
*** Leitbeschreibung
*** gemäß Ausführungsbeschreibung 1
Bekleidung aus Naturwerkstein, im Gebäude, an Pfeilern, Querschnitt rechteckig, Untergrund Beton, Gesteinsart Kalkstein, Oberfläche wassergestrahlt.
Menge: 10,000 St
Leistungsbereichkatalog: 014
DIN276-1_08: 345
DIN276_18: 345
*Unterbeschreibung 1 Beschreibung*
Ausbildung als Wandverkleidung, bestehend aus zusammengesetzten Platten, seitlicher Anschluss an Türkonstruktion aus Metall,
Abmessungen:
Betonpfeiler B 1070 bzw. 1090 mm, T 240 mm

bestehend aus Elementen, welche aus einzelnen Platten zusammengesetzt sind
Anzahl Elemente: 3
Anzahl Platten: 12 (4 je Element)

Gesamtabmessung beider Elemente
H = 4190 mm
Gesamtfläche Naturstein
Plattendicke 40 mm, ca. 8,25 m² (12 Platten)
1. Element, Höhe 1415 mm
bestehend aus 4 Platten:
- Leibungsplatte 1, Breite 370 mm, rechtwinkliger Anschluss an Frontplatte 1, Oberfläche 1
- Frontplatte 1, Breite 695 mm, mit sichtbarer Kante zur Leibungsbekleidung 1, Anschluss auf Gehrung zur Frontplatte 2 stumpfwinklig, Oberfläche 1
- Frontplatte 2, Breite 735 mm, auf Gehrung zur Frontplatte 1 und zur Leibungsplatte 2 stumpfwinklig, Oberfläche 2
- Leibungsplatte 2, Breite 170 mm, auf Gehrung zur Frontplatte 2 stumpfwinklig Oberfläche 2
- Ausbildung der Stoßfugen der vorbeschriebenen Einzelplatten als geklebte Pressfuge, Eckverbindung mit verdeckt liegenden Verbindungsmitteln

2. Element Höhe 1355 mm, sonst wie 1. Element

3. Element Höhe 1415 mm, sonst wie 1. Element

Position beinhaltet 1. bis 3. Element übereinander angeordnet, mit Nullfuge zwischen den Elementen

Gesteinsartbekleidung Kalkstein
Material und Ausführung gemäß Ausführungsbeschreibung.
Oberfläche 1 - wassergestrahlt
Oberfläche 2 - wassergestrahlt und gestockt

Konstruktionsaufbau:
Montage an Stahlbetonstütze, im Gebäudeinneren
-  26 cm Luftschicht (Frontplatte 1) bzw. 10 cm Luftschicht (Leibungsplatten)
- 4 cm Naturwerkstein

befestigen einschließlich. der Unterkonstruktion und Sonderankern aus nichtrostendem Stahl, Werkstoff-Nr. 1.4571, Verankerung am Rohbau gedübelt, einschließlich Herstellen von Ankertaschen in den Platten, Plattenbefestigung in den Plattenfugen/ -stößen, Befestigung verdeckt,

Einbaubereich
2. und 3. OG Loge Wandansicht 3

**3.8.250 Bekl. Naturwerkstein Pfeiler rechteckig Kalkstein H 4190 mm 2.+3.OG**
*** wie Position 3.8.240
jedoch

bestehend aus Elementen, welche aus einzelnen Platten zusammengesetzt sind
Anzahl Elemente: 3
Anzahl Platten: 6 (2 je Element)

Gesamtabmessung beider Elemente
H = 4190 mm
Gesamtfläche Naturstein
Plattendicke 40 mm, ca. 3,79 m² (6 Platten)

1. Element, Höhe 1415 mm
bestehend aus:
- Leibungsplatte 1 entfällt
- Frontplatte 1 entfällt
- Frontplatte 2, Breite 735 mm, auf Gehrung zur Leibungsplatte 1 stumpfwinklig, Oberfläche 2
- Leibungsplatte 2, Breite 170 mm, auf Gehrung zur Frontplatte 1 stumpfwinklig Oberfläche 2
2. Element Höhe 1355 mm, sonst wie 1. Element

3. Element Höhe 1415 mm, sonst wie 1. Element

Einbaubereich
2.+3. OG Loge Wandansicht 3
Menge: 2,000 St
Leistungsbereichkatalog: 014
DIN276-1_08: 345
DIN276_18: 345

**3.8.260 Bekl. Naturwerkstein Pfeiler rechteckig Kalkstein H 4190 mm 2.+3.OG**
*** wie Position 3.8.240
jedoch

bestehend aus Elementen, welche aus einzelnen Platten
zusammengesetzt sind
Anzahl Elemente: 3
Anzahl Platten: 6 (2 je Element)

Gesamtabmessung beider Elemente
H = 4190 mm
Gesamtfläche Naturstein
Plattendicke 40 mm, ca. 4,53 m² (6 Platten)

1. Element, Höhe 1415 mm
bestehend aus:
- Leibungsplatte 1, Breite 370 mm, rechtwinkliger Anschluss an Frontplatte 1, Oberfläche 1
- Frontplatte 1, Breite 710 mm, mit sichtbarer Kante zur Leibungsbekleidung 1, Oberfläche 1
- Frontplatte 2 entfällt
- Leibungsplatte 2 entfällt

2. Element Höhe 1355 mm, sonst wie 1. Element

3. Element Höhe 1415 mm, sonst wie 1. Element

Einbaubereich
2.+3. OG Loge Wandansicht 3
Menge: 2,000 St
Leistungsbereichkatalog: 014
DIN276-1_08: 345
DIN276_18: 345

**3.8.270 Bekl. Naturwerkstein Pfeiler rechteckig Kalkstein H 3875 mm 5. OG**
*** wie Position 3.8.240
jedoch

bestehend aus Elementen, welche aus einzelnen Platten zusammengesetzt sind
Anzahl Elemente: 3
Anzahl Platten: 12 (4 je Element)

Gesamtabmessung beider Elemente
H = 3875 mm
Gesamtfläche Naturstein
Plattendicke 40 mm, ca. 7,63 m² (12 Platten)
1. Element, Höhe 1145 mm, Ausführung wie Leitbeschreibung

2. Element, Höhe 1335 mm, Ausführung wie Leitbeschreibung

3. Element, Höhe 1395 mm, Ausführung wie Leitbeschreibung

Einbaubereich
5. OG Loge Wandansicht 3
Menge: 5,000 St
Leistungsbereichkatalog: 014
DIN276-1_08: 345
DIN276_18: 345

**3.8.280 Bekl. Naturwerkstein Pfeiler rechteckig Kalkstein H 3875 mm 5. OG**
*** wie Position 3.8.240
jedoch

bestehend aus Elementen, welche aus einzelnen Platten zusammengesetzt sind
Anzahl Elemente: 3
Anzahl Platten: 6 (2 je Element)

Gesamtabmessung beider Elemente
H = 3875 mm
Gesamtfläche Naturstein
Plattendicke 40 mm, ca. 3,51 m² (6 Platten)

1. Element, Höhe 1145 mm
bestehend aus:
- Leibungsplatte 1 entfällt
- Frontplatte 1 entfällt
- Frontplatte 2, Breite 735 mm, auf Gehrung zur Leibungsplatte 1 stumpfwinklig, Oberfläche 2
- Leibungsplatte 2, Breite 170 mm, auf Gehrung zur Frontplatte 1 stumpfwinklig Oberfläche 2

2. Element Höhe 1335 mm, sonst wie 1. Element

3. Element Höhe 1395 mm, sonst wie 1. Element
Einbaubereich
5. OG Loge Wandansicht 3
Menge: 1,000 St
Leistungsbereichkatalog: 014
DIN276-1_08: 345
DIN276_18: 345

**3.8.290 Bekl. Naturwerkstein Pfeiler rechteckig Kalkstein H 3875 mm 5. OG**
*** wie Position 3.8.240
jedoch

bestehend aus Elementen, welche aus einzelnen Platten
zusammengesetzt sind
Anzahl Elemente: 3
Anzahl Platten: 6 (2 je Element)

Gesamtabmessung beider Elemente
H = 3875 mm
Gesamtfläche Naturstein
Plattendicke 40 mm, ca. 4,19 m² (6 Platten)

1. Element, Höhe 1145 mm
bestehend aus:
- Leibungsplatte 1, Breite 370 mm, rechtwinkliger Anschluss an Frontplatte 1, Oberfläche 1
- Frontplatte 1, Breite 710 mm, mit sichtbarer Kante zur Leibungsbekleidung 1, Oberfläche 1
- Frontplatte 2 entfällt
- Leibungsplatte 2 entfällt

2. Element Höhe 1335 mm, sonst wie 1. Element

3. Element Höhe 1395 mm, sonst wie 1. Element

Einbaubereich
5. OG Loge Wandansicht 3
Menge: 1,000 St
Leistungsbereichkatalog: 014
DIN276-1_08: 345
DIN276_18: 345

**3.8.300 Ausschnitt Naturwerksteinpl. D 40 mm rechteckig L bis 0,2m B bis 0,2m**
STLB-Bau 2025-04 038
Ausschnitt in Außenwandbekleidung aus Naturwerksteinplatten,
Dicke '40' mm,
rechteckig, Länge bis 0,2 m, Breite bis 0,2 m.
Menge: 36,000 St
Leistungsbereichkatalog: 038
DIN276-1_08: 335
DIN276_18: 345

**3.8.310 Ausschnitt Naturwerksteinpl. D 40 mm rechteckig L 0,5-1m B 0,2-0,5m**
STLB-Bau 2025-04 038
Ausschnitt in Außenwandbekleidung aus Naturwerksteinplatten,
Dicke '40' mm,
rechteckig, Länge über 0,5 bis 1 m, Breite über 0,2 bis 0,5 m.
Menge: 3,000 St
Leistungsbereichkatalog: 038
DIN276-1_08: 335
DIN276_18: 345

**3.8.320 Wandeinbaukasten für Feuerlöscher, Drehtür Naturstein**
Wandeinbaukasten als Feuerlöschereinstellschrank bestehend aus
- Einbaukasten als Stahlkasten aus Stahlblech, geeignet für Feuerlöscher 12 kg, Abmessungen Kasteninnenraum 300 x 750 x 220 mm, umlaufende seitliche Umkantung der Kastenseitenwände B 35 mm, Gesamtkonstruktion pulverbeschichtet Farbton RAL 9018 (Papyrusweiß)
- Einbau vor Stahlbetonwand, Vorderkante Kasten mit Rückseite Naturstein, Luftraum 260 mm, Befestigung Kasten rückseitig gedübelt auf Stahlbeton inkl. Trennlage nichtbrennbar, Verschraubung zum Kasten mittels Senkkopfschrauben mit Innenimbusschraube im Farbton Kasten
- Tür Einbaukasten als Stahlwinkelrahmen mit Natursteinbelegung, Türabmessung 280 x 720 mm, umlaufend 10 mm Fuge zur Wandbekleidung, Stahlwinkelrahmen  pulverbeschichtet analog Kasten, Natursteinplatte D 20 mm, verdeckt an Stahlwinkelrahmen befestigt, Kanten umlaufend geschliffen und egalisiert, Naturstein gem. Ausführungsbeschreibung, Oberfläche 1, Stahlwinkel mit Klavierbandscharbier an Kasten befestigt, Scharnier Oberfläche analog Kasten, einschließlich. Verschlusssystem für Feuerlöschschränke als versenkt liegender Ringdrehgriff, einschließlich. Anarbeitung an Natursteinplatte

Ausführung gemäß Architektenplan D10117LBV00A340_DE930
Menge: 3,000 St
Leistungsbereichkatalog: 045
DIN276-1_08: 412
DIN276_18: 345

**3.8.330 UK Alu hinterlüft. Außenwandbekl. Innenwand Abst. 250 - 300 mm**
Unterkonstruktion für vorgehängte hinterlüftete Fassade als Unterkonstruktion, raumhoch, aus Tragprofilen und Wandhaltern, Wandhalter aus nichtrostendem Stahl, Profile aus Aluminium, Verankerung der Unterkonstruktion in Normalbeton, justierbar, zwängungsfrei, den Formaten und der Befestigungsart der nachfolgend beschriebenen Bekleidungselemente entsprechend, für vorgehängte hinterlüftete Wandbekleidung DIN 18516-1, an Innenwand,
bestehend aus Pfosten an Rohboden und -decke befestigt einschließlich. Abstandshaltern zur Wand und Riegeln, Schachtabmessung 710 x 260 mm
Höhe Schachtkonstruktion 4450 mm

zur Aufnahme  für großformatige Bekleidungselemente aus Naturwerkstein, Dicken 40 mm,
Abstand der Vorderseite der Bekleidungselemente zum Verankerungsgrund an der Außenwand über 250-300 mm, und Aufnahme einer Revisionsklappe/ Tapetentür aus Naturstein

Ausführung gem. Architektenplan D10117LBV00A340_DE404

Anzahl der Verbindungsmittel und Dimension des Querschnitte nach Wahl des AN

Ort
Wandansicht 3 (Anschluss zu Wandansicht 4)
Menge: 14,500 m2
Leistungsbereichkatalog: 038
DIN276-1_08: 336
DIN276_18: 345

**3.8.340 Naturwerkstein Tapetentür Aluminium D 30mm, 670 x 2660 mm**
*** Leitbeschreibung
*** gemäß Ausführungsbeschreibung 1
Tapetentür mit Bekleidung aus Naturwerkstein,  als Rahmenkonstruktion aus  Aluminium, befestigen Naturstein mit Ankern aus nichtrostendem Stahl, Plattendicke 30 mm, Gesteinsart Kalkstein, Oberfläche wassergestrahlt,

Ausführung gemäß Architektenplanung D10117LBV00A340_DE410
Menge: 3,000 St
Leistungsbereichkatalog: 014
DIN276 neu: 335
DIN276_06: 335
DIN276_18: 345
*Unterbeschreibung 1 Beschreibung*
Gesamtabmessung Tapetentür
B 670 mm
H 2660 mm

bestehend aus
Innentürblatt, als Drehflügeltür, einflügelig, stumpf einschlagend,
Ausführung als Rahmentür, aus Aluminium,  aus Aluminiumhohlprofilen 70x70 mm umlaufend, mit Zwischenpfosten aus Aluminium Anzahl und Dimension nach Erfordernis, , mit Rollenband, 3 Bänder je Flügel, mit Verriegelung, Verriegelung über Fuge zwischen Wandverkleidung und Tür öffenbar,

Füllung des bauseitigen Rahmens der Tapetentür mit Natursteinplatten Ausbildung als Wandbekleidung, als zusammengesetzte dreiseitige Bekleidung, an vorbeschriebene Unterkonstruktion des Türflügels

Plattenabmessungen
Frontplatte H 2650 mm Breite 660 mm, umlaufend 10 mm Fuge
Plattendicke 30 mm

Frontplatten und zwei Leibungsplatten als eine Art 3- seitige Bekleidung, Ausbildung der Eckfugen der vorbeschriebenen Einzelplatten als geklebte Pressfuge, Eckverbindung mit verdeckt liegenden Verbindungsmitteln
Längsseiten der Frontplatten und der Leibungsplatten als Sichtkanten

Gesteinsartbekleidung Kalkstein
Material und Ausführung gemäß Ausführungsbeschreibung.
Oberfläche 1 - wassergestrahlt

befestigen einschließlich. der Unterkonstruktion und Sonderankern aus nichtrostendem Stahl, Werkstoff-Nr. 1.4571, Verankerung an vorbeschriebenen Schachtunterkonstruktion befestigt, einschließlich Herstellen von Ankertaschen in den Platten, Befestigung verdeckt,

einschließlich. Leiste am Fußpunkt als Schwelle aus Naturstein D 40 mm, Höhe 75 mm über die gesamte Türbreite

**3.8.350 Bekl. Naturwerkstein Sturzbekleidung Kalkstein L 2085, B 410 mm**
*** Leitbeschreibung
*** gemäß Ausführungsbeschreibung 1
Bekleidung aus Naturwerkstein, im Gebäude, als Sturzbekleidung, Überkopf, Untergrund Beton, Gesteinsart Kalkstein, Oberfläche wassergestrahlt.
Menge: 18,000 St
Leistungsbereichkatalog: 014
DIN276-1_08: 345
DIN276_18: 345
*Unterbeschreibung 1 Beschreibung*
Ausbildung als Sturzbekleidung als Überkopfkonstruktion im Bereich der Türelemente innen, zwischen den Pfeilerverkleidungen
Abmessungen:
B 2085 mm
T 410 mm
Plattendicke 50 mm
Natursteinfläche 0,85 m²

Kanten als Sichtkanten, Platte einseitig an schrägen Verlauf der Wandbekleidung angepasst, trapezförmiger Ausschnitt B700m H 170-410 mm

Gesteinsartbekleidung Kalkstein
Material und Ausführung gemäß Ausführungsbeschreibung.
Oberfläche 1 - wassergestrahlt

Konstruktionsaufbau:
Montage an Stahlbetondecke, im Gebäudeinneren
Luftschicht zur Stahlbetondecke 150 bzw. 400mm

befestigen einschließlich.  Unterkonstruktion und Sonderankern aus nichtrostendem Stahl, Werkstoff-Nr. 1.4571, Verankerung am Rohbau gedübelt, einschließlich Herstellen von Ankertaschen in den Platten, Plattenbefestigung in den Plattenfugen/ -stößen, Befestigung verdeckt,

Ausführung gem. Architektenplan D10117LBV00A340_DE405

Einbaubereich
Logen Wandansicht 3

**3.8.360 Bauteilfuge Naturwerkstein offen B 10mm**
*** Leitbeschreibung
STLB-Bau 2025-04 038
Bauteilfuge in Bekleidung mit großformatigen Bekleidungselementen aus Naturwerksteinplatten DIN 18516-3 ausbilden, Fuge offen, Fugenbreite 10 mm.
Menge: 72,000 m
Leistungsbereichkatalog: 038
DIN276_18: 345
*Unterbeschreibung 1 Ausführung*
Fugen der Naturwerksteinfassade nach DIN 18540
staub- und wasserundurchlässig verschließen,
Fugenbreite 10 mm,
Fugen vorbereiten und hinterfüllen nach Vorschrift des
Fugendichtstoffherstellers, einschließlich.
- Plattenfugen reinigen,
- Haftgrundierung auftragen,
- Hinterfüllprofil einlegen,
Fugen verschließen nach Vorschrift des
Füllstoffherstellers mit elastischer Fugendichtungsmasse, beständig gegen thermische Belastung,
Fugen zur Beseitigung von Lufteinschlüssen nachglätten,
Fugen besanden,
Farbton der Fugendichtmasse und Besandung im Farbton
des Naturwerksteins der Fassade in Steinfarbe mit Quarzsand nach Bemusterung durch
den AG.

#### Abschnitt 3.9 Einbauteile Fassaden

**3.9.10 Taubenabweiser Spanndraht Stahl niro Durchm. 1,3-1,5mm 6-reihig**
*** Leitbeschreibung
Taubenabweiser, mit Spanndraht aus nichtrostendem Stahl, Durchmesser über 1,3 bis 1,5 mm, 6-reihig, mechanisch befestigen, an Natursteinbekleidung an Leibung und Pfeilerbekleidung, mit Spanneinrichtung gefedert je Seil zum Nachspannen, mit Einschraubhülse in Natursteinplatten, bestehend aus
- zwei  Drähte, Einzellänge je1,40 m, beidseitige Befestigungspunkte parallel zueinander
- ein Draht, Einzellänge 1,45 m,
- ein Draht Einzellänge 1,58 m
- ein Draht Einzellänge 1,73 m
- ein Draht Einzellänge 1,87 m
je ein Befestigungspunkt an schräger Platte

Einbauort
Fenstertyp AF - Typ 1.1, Typ 1.4, Typ 1.11, Typ 1.12 Typ 2.1, Typ 2.3
Menge: 284,000 St
Leistungsbereichkatalog: 022
DIN276-1_08: 334
DIN276_18: 335
*Unterbeschreibung 1 Abrechnung als lfdm 2 reihiger Spanndraht*

**3.9.20 Taubenabweiser Spanndraht Stahl niro Durchm. 1,3-1,5mm 5-reihig**
*** Leitbeschreibung
Taubenabweiser, mit Spanndraht aus nichtrostendem Stahl, Durchmesser über 1,3 bis 1,5 mm, 6-reihig, mechanisch befestigen, an Natursteinbekleidung an Leibung und Pfeilerbekleidung, mit Spanneinrichtung gefedert je Seil zum Nachspannen, mit Einschraubhülse in Natursteinplatten, bestehend aus
- 5  Drähte, Einzellänge je 2,81m, beidseitige Befestigungspunkte parallel zueinander

Einbauort
Fenstertyp AF - Typ 13.1, 13.2
Menge: 18,000 St
Leistungsbereichkatalog: 022
DIN276_18: 335
*Unterbeschreibung 1 Abrechnung als lfdm 2 reihiger Spanndraht*

*Hinweis: Hinweis Dauergerüstanker*
Hinweis Dauergerüstanker

Montage im Zuge der Fassadenerstellung einschließlich. der erforderlichen Umankerarbeiten des Bestandsgerüstes

Das Zerstören der Bewehrung beim Verankern ist durch geeignete Maßnahmen (Toleranzen bei der Befestigung, Orten der Bewehrung, Wahl eines geeigneten Bohrverfahrens)  auszuschließen.

**3.9.30 Dauergerüstanker Verwaltungsgebäude**
Gerüstanker als Dauergerüstbefestigung aus
nichtrostendem Stahl, Werkstoff-Nr. 1.4571,
für die aus dem Gerüst auftretenden Ankerkräfte nach
DIN EN 12811-1 und DIN 4420-1,
in Fassadenbekleidung aus Naturwerkstein,
für horizontale Fugen, Fugenbreite 10 mm,
Abstand zwischen Fassadenfläche und
tragendem Untergrund über 350 bis 450 mm,
nach Ankerplan einbauen, Befestigung in der
Tragkonstruktion aus Beton (Stützen und
Außenwandflächen), einschließlich Ringösen aus
verzinktem Stahl. einschließlich. 5 mm Thermostoplage,  Ankerlänge ist variabel einkürzbar

Ort
Fassaden Verwaltungsgebäude
Menge: 513,000 St
DIN276 neu: 335
DIN276_18: 392

**3.9.40 Dauergerüstanker Halle**
Gerüstanker als Dauergerüstbefestigung aus
nichtrostendem Stahl, Werkstoff-Nr. 1.4571,
für die aus dem Gerüst auftretenden Ankerkräfte nach
DIN EN 12811-1 und DIN 4420-1,
in Fassadenbekleidung aus Naturwerkstein,
für horizontale Fugen, Fugenbreite 10 mm,
Abstand zwischen Fassadenfläche und
tragendem Untergrund 200-300 mm,
nach Ankerplan einbauen, Befestigung an der tragenden Stahlbetonwand, einschließlich Ringösen aus
verzinktem Stahl. einschließlich. 5 mm Thermostoplage,  Ankerlänge ist variabel einkürzbar

Ort
Innenfassade Halle
Menge: 176,000 St
DIN276 neu: 335
DIN276_18: 392

**3.9.50 Dauergerüstanker Multifunktionsraum**
Gerüstanker als Dauergerüstbefestigung aus
nichtrostendem Stahl, Werkstoff-Nr. 1.4571,
für die aus dem Gerüst auftretenden Ankerkräfte nach
DIN EN 12811-1 und DIN 4420-1,
in Fassadenbekleidung aus Naturwerkstein,
für horizontale Fugen, Fugenbreite 10 mm,
Abstand zwischen Fassadenfläche und
tragendem Untergrund über 250 bis 350 mm,
nach Ankerplan einbauen, Befestigung an der Unterkonstruktion der Natursteinfassade, einschließlich Ringösen aus
verzinktem Stahl. einschließlich. 5 mm Thermostoplage,  Ankerlänge ist variabel einkürzbar

Ort
Fassade Multifunktionsraum
Menge: 20,000 St
DIN276 neu: 335
DIN276_18: 392

**3.9.60 Dauergerüstanker Leipziger Straße**
Gerüstanker als Dauergerüstbefestigung aus
nichtrostendem Stahl, Werkstoff-Nr. 1.4571,
für die aus dem Gerüst auftretenden Ankerkräfte nach
DIN EN 12811-1 und DIN 4420-1,
in Fassadenbekleidung aus Naturwerkstein,
für horizontale Fugen, Fugenbreite 10 mm,
Abstand zwischen Fassadenfläche und
tragendem Untergrund bis 100 mm,
nach Ankerplan einbauen, Befestigung an der Unterkonstruktion der Natursteinbekleidung, Unterkonstruktion aus Edelstahl, , einschließlich Ringösen aus
verzinktem Stahl. einschließlich. 5 mm Thermostoplage,  Ankerlänge ist variabel einkürzbar

Ort
Leipziger Straße
Menge: 56,000 St
DIN276_18: 392

**3.9.70 Einschraubhülsen**
Einschraubhülsen, besondere Verankerungselemente des Nutzers, Befestigung in der Tragkonstruktion der Fassade aus Beton, Abstand zwischen Fassadenfläche (Natursteinplatten) und tragendem Untergrund über 130 bis 160 mm, aus Edelstahl, Lastabtrag vertikal am äußeren Kragende 100 kg, Innendurchmesser M6, Außendurchmesser 25 mm, in Bohrung Natursteinplatte eingepasst, verdübelt in Stahlbetonwand
Gewindelänge mind. 80 mm

Ausführung gemäß Architektenplan D10117LBV00A340_DE013
Menge: 12,000 St
Leistungsbereichkatalog: 000
DIN276-1_08: 392
DIN276_18: 392

**3.9.80 Konsole1 Stahl verz, Ausladung 650 mm**
*** Bezugsbeschreibung
Konsole für Kamera aus verzinktem Stahl, an Beton befestigen, Ausladung 650 mm, Ausführung gemäß Zeichnung und Einzelbeschreibung,
Zeichnungs-Nr D10117LBV00A330_DE550-2
Einzelbeschreibung: als Unterkonstruktion in der Dämmebene zur Montage der Kameras bestehend aus Fußplatte, Zwischenrohr und Kopfplatte,
Fußplatte 180x180x5 mm mit 4 Bohrungen M12 einschl. thermischer Trennlade D5 mm an Betonrohbau verdübelt
aufgeschweißtes Zwischenrohr als Quadratrohr Q 60x 5,0, Länge 635 mm,
Kopfplatte auf Quadratrohr aufgeschweißtt, 180x180x5 mm, mit 4 aufgeschweißten Gewindebolzen M12, Länge jeweils ca. 60 mm

Die gesamte Konstruktion ist durch den AN für jeden Einzelfall zu bemessen. Vergütung siehe Position Statische Berechnung

Einbauort: Kamera 1 Leipziger Str. Achse LA
Menge: 1,000 St
Leistungsbereichkatalog: 014
DIN276-1_08: 334
DIN276_18: 339

**3.9.90 Konsole1 Stahl verz, Ausladung 495 mm**
*** wie Position 3.9.80
jedoch

Ausladung 495 mm,

aufgeschweißtes Zwischenrohr als Quadratrohr Q 60x 5,0, Länge 480 mm,

Einbauort: Kamera 2 Leipziger Str. Achse LG
Menge: 1,000 St
Leistungsbereichkatalog: 014
DIN276-1_08: 334
DIN276_18: 339

**3.9.100 Konsole1 Stahl verz, Ausladung 150 mm**
*** wie Position 3.9.80
jedoch

Ausladung 150 mm,

aufgeschweißtes Zwischenrohr als Quadratrohr Q 60x 5,0, Länge 135 mm,

Einbauort: Kamera 3 Arkade Achse LA
Menge: 1,000 St
Leistungsbereichkatalog: 014
DIN276-1_08: 334
DIN276_18: 339

**3.9.110 Konsole1 Stahl verz, Ausladung 300 mm**
*** wie Position 3.9.80
jedoch

Ausladung 300 mm,

aufgeschweißtes Zwischenrohr als Quadratrohr Q 60x 5,0, Länge 285 mm,

Einbauort: Kamera 4 Arkade Achse LG; Kamera 5 Südgarten Achse A/17
Menge: 2,000 St
Leistungsbereichkatalog: 014
DIN276-1_08: 334
DIN276_18: 339

**3.9.120 Konsole1 Stahl verz, Ausladung 360 mm**
*** wie Position 3.9.80
jedoch

Ausladung 360 mm,

aufgeschweißtes Zwischenrohr als Quadratrohr Q 60x 5,0, Länge 345 mm,

Einbauort: Kamera 6 und 7 (Südgarten Achse A/28); Kamera 9 (Südgarten Achse F/38); Kamera 10 und 11 (Erna-Berger-Str. Achse F/42 bzw. W42); Kamera 12 und 13 (Kleiner Innenhof)
Menge: 7,000 St
Leistungsbereichkatalog: 014
DIN276-1_08: 334
DIN276_18: 339

**3.9.130 Konsole1 Stahl verz, Ausladung 90 mm**
*** wie Position 3.9.80
jedoch

Ausladung 90 mm,

aufgeschweißtes Zwischenrohr als Quadratrohr Q 60x 5,0, Länge 75 mm,

Einbauort: Kamera 8 (Südgarten Außenecke Achse A/38)
Menge: 1,000 St
Leistungsbereichkatalog: 014
DIN276-1_08: 334
DIN276_18: 339

**3.9.140 Konsole2 und 3 Stahl verz, Ausladung 80 mm**
Konsole für Kamera aus verzinktem Stahl, an Konsole 1 befestigen, in 3 Richtungen Justierbar, Ausladung 80 mm, Ausführung gemäß Zeichnung und Einzelbeschreibung,
Zeichnungs-Nr D10117LBV00A330_DE550-2
Einzelbeschreibung: als Unterkonstruktion im Luftraum zur Montage der Kameras bestehend aus Fußplatte, Zwischenrohr und Kopfplatte,
Fußplatte 180x180x5 mm mit 4 Bohrungen M12 als Langloch an M12 Gewindebolzen der Konsole 1 ausgerichtet und an Vorderkante Natursteinplatte ausgerichtet,
aufgeschweißtes Zwischenrohr als Quadratrohr Q 60x 5,0, Länge 70 mm,
Kopfplatte auf Quadratrohr aufgeschweißt, 102x102x5 mm, mit 4 Bohrungen für Verschraubung des Kamerarms mittels Justierschrauben
Fuß- und Kopfplatte mit Öffnung im Bereich des Zwischenrohrs zum durchfädeln der Kameraverkabelung

Die gesamte Konstruktion ist durch den AN für jeden Einzelfall zu bemessen. Vergütung siehe Position Statische Berechnung

Einbauort: Kamera 1 bis 13
Menge: 13,000 St
Leistungsbereichkatalog: 014
DIN276-1_08: 334
DIN276_18: 339

**3.9.150 Konsole2, Stahl verz, Ausladung 260 mm, Überkopf**
Konsole für Kamera aus verzinktem Stahl, an Konsole 1 befestigen, Ausladung 260 mm, Ausführung gemäß Zeichnung und Einzelbeschreibung,
Zeichnungs-Nr D10117LBV00A330_DE550-2
Einzelbeschreibung: als Unterkonstruktion im Luftraum zur Montage der Kameras bestehend aus Fußplatte, Zwischenrohr und Kopfplatte,
Fußplatte 180x180x5 mm mit 4 Bohrungen M12 an M12 Gewindebolzen der Konsole 1 ausgerichtet
aufgeschweißtes Zwischenrohr als Quadratrohr Q 60x 5,0, Länge 255 mm,
Kopfplatte seitlich an Quadratrohr geschweißt,180x180x5 mm, mit 4 Gewindebolzen M12, Länge 50 mm

Die gesamte Konstruktion ist durch den AN für jeden Einzelfall zu bemessen. Vergütung siehe Position Statische Berechnung

Einbauort: Kamera 3
Menge: 1,000 St
Leistungsbereichkatalog: 014
DIN276-1_08: 334
DIN276_18: 339

**3.9.160 Konsole2, Stahl verz, Ausladung 440 mm, Überkopf**
Konsole für Kamera aus verzinktem Stahl, an Konsole 1 befestigen, Ausladung 440 mm, Ausführung gemäß Zeichnung und Einzelbeschreibung,
Zeichnungs-Nr D10117LBV00A330_DE550-2
Einzelbeschreibung: als Unterkonstruktion im Luftraum zur Montage der Kameras bestehend aus Fußplatte, Zwischenrohr und Kopfplatte,
Fußplatte 180x180x5 mm mit 4 Bohrungen M12 an M12 Gewindebolzen der Konsole 1 ausgerichtet
seitlich aufgeschweißtes Zwischenrohr als Quadratrohr Q 60x 5,0, Länge 435 mm,
Kopfplatte auf Quadratrohr geschweißt,180x180x5 mm, mit 4 Gewindebolzen M12, Länge 50 mm

Die gesamte Konstruktion ist durch den AN für jeden Einzelfall zu bemessen. Vergütung siehe Position Statische Berechnung

Einbauort: Kamera 8
Menge: 1,000 St
Leistungsbereichkatalog: 014
DIN276-1_08: 334
DIN276_18: 339

**3.9.170 Kamerararm Typ A, Auskragung**
*** Bezugsbeschreibung
Kameraarm aus Aluminium montiert auf Stahlkonsolen, bestehend aus Grundplatte 150 x 150 x 3 mm mit L-förmigen Kragarm als Vierkantrohr, scharfkantig, Querschnitt 50x50x3 mm, Auskragung 300 mm, L-Aufkantung nach oben 100 mm,  Grundplatte mit Öffnung zur Kabelführung, oberer Abschluss als Einsatzelement Höhe 30 mm Durchmesser ca. 25mm als Zapfen zur Kameramontage, mit Öffnung zur Kabeldurchführung,
Grundplatte mit umlaufender Umkantung zum sauberen Abschluss, thermischen Trennelement auf Konsole 2 oder 3 mit Justierschrauben mit minimalen Kopf verschraubt, Oberfläche analog Gesamtkonsole

Konstruktion scharfkantig, Material: Aluminium, eloxiert
Oberflächenfarbe: E6 C-31, nach Bemusterung

geeignet für Aufnahme bauseitige Kamera AXIS Q1615-LE MkIII Network Camera o. glw.

Montage in Abstimmung mit OÜ und AN Kameratechnik

Zeichnungs-Nr D10117LBV00A330_DE550-2

Kamerahalter Typ A
Menge: 7,000 St
DIN276_18: 339

**3.9.180 Kamerararm Typ B, Auskragung**
*** wie Position 3.9.170
jedoch

Abschluss als Aufnahme zur hängenden zur Kameramontage, mit Öffnung zur Kabeldurchführung, zur Aufnahme Kamera AXIS Q1798-LE Dome Camera o.glw.

Kamerahalter Typ B
Menge: 4,000 St
DIN276_18: 339

**3.9.190 Kamerararm Typ C, Auskragung**
*** wie Position 3.9.170
jedoch

Abschluss als Aufnahme zur hängenden zur Kameramontage, als runder Zylinder, Durchmesser 175 mm, Höhe 140 mm, mit innerer Montageplatte mit Öffnung zur Kabeldurchführung,
zur Aufnahme Kamera AXIS Q6135-LE PTZ Network Camera o. glw.

Kamerahalter Typ C
Menge: 1,000 St
DIN276_18: 339

**3.9.200 Kamerararm Typ D Auskragung**
*** wie Position 3.9.170
jedoch

Abschluss als Aufnahme zur hängenden zur Kameramontage, als runder Zylinder, Durchmesser 175 mm, Höhe 140 mm, mit innerer Montageplatte mit Öffnung zur Kabeldurchführung,
zur Aufnahme Kamera AXIS Q6135-LE PTZ Network Camera o.glw.

und weiteren oberer Abschluss als Konsolverlängerung L 50 mm mit Einsatzelement Höhe 30 mm Durchmesser ca. 25mm als Zapfen zur Kameramontage, mit Öffnung zur Kabeldurchführung, zur Aufnahme Kamera AXIS Q1615-LE MkIII Network Camera o. glw

Kamerahalter Typ D
Menge: 1,000 St
DIN276_18: 339

#### Abschnitt 3.10 Oberflächenbehandlung

**3.10.10 Graffitischutz - Nordfassade/Arkade Leipziger Straße senkrecht**
Graffiti- und Beklebungsschutzbeschichtung, auf senkrechten und waagerechten Flächen, Untergrund Naturstein, saugend, wassergestrahlt und wassergestrahlt gestockt,

Arbeitshöhe der zu bearbeitenden oder zu bekleidenden Fläche über 23,5 bis 25,5 m über Gelände, Gerüst wird beigestellt/ist vorh.,

Produkteigenschaften:
RAL-GZ 841/2 für die gütegesicherte Graffiti-Prophylaxe zugelassenes Graffitischutz-System.
Farbe: farblos
Löslichkeit: wasserlöslich
VOC: < 1 g / l
Siedepunkt: 100 °C
Wasserdampfdurchlässigkeit
nach DIN 52615 und EN ISO 7783-2: 96 % ± 3 %

Arbeitsschritte:
- Reinigen der Natursteinfläche mittels Hochdruckreinigers mit 80-90 bar, 80°C Wassertemperatur
- Auftragen des Imprägniermittels mittels Airlessgerät
- Aufnehmen von Überschuss des Imprägniermittels

Einbauort
Fassade Besucherzentrum Nord-Fassade / Arkade (Leipziger Straße), EG - 4.OG

zu imprägnierende Flächen:
Pfeilerbekleidungen, Leibungen, Brüstungen, Traufe, Fensterbänke, Stützen, Wandflächen
Menge: 805,000 m2
Leistungsbereichkatalog: 034
DIN276_18: 335

**3.10.20 Graffitischutz - Nordfassade/Arkade Leipziger Straße Überkopf**
Graffiti- und Beklebungsschutzbeschichtung, auf waagerechten Flächen Überkopf, Untergrund Naturstein, saugend, wassergestrahlt und wassergestrahlt gestockt,

Arbeitshöhe der zu bearbeitenden oder zu bekleidenden Fläche über 8 m über Gelände, Gerüst wird beigestellt/ist vorh.,

Produkteigenschaften:
RAL-GZ 841/2 für die gütegesicherte Graffiti-Prophylaxe zugelassenes Graffitischutz-System.
Farbe: farblos
Löslichkeit: wasserlöslich
VOC: < 1 g / l
Siedepunkt: 100 °C
Wasserdampfdurchlässigkeit
nach DIN 52615 und EN ISO 7783-2: 96 % ± 3 %

Arbeitsschritte:
- Reinigen der Natursteinfläche mittels Hochdruckreinigers mit 80-90 bar, 80°C Wassertemperatur
- Auftragen des Imprägniermittels mittels Airlessgerät
- Aufnehmen von Überschuss des Imprägniermittels

Einbauort
Fassade Besucherzentrum  Arkade (Leipziger Straße),

zu imprägnierende Flächen:
Deckenfries
Menge: 58,000 m2
Leistungsbereichkatalog: 034
DIN276_18: 335

**3.10.30 Graffitischutz - Südfassade Erna- Berger - Straße**
Graffiti- und Beklebungsschutzbeschichtung, auf senkrechten und waagerechten Flächen, Untergrund Naturstein, saugend, wassergestrahlt und wassergestrahlt gestockt,

Arbeitshöhe der zu bearbeitenden oder zu bekleidenden Fläche über 23,5 bis 25,5 m über Gelände, Gerüst wird beigestellt/ist vorh.,

Produkteigenschaften:
RAL-GZ 841/2 für die gütegesicherte Graffiti-Prophylaxe zugelassenes Graffitischutz-System.
Farbe: farblos
Löslichkeit: wasserlöslich
VOC: < 1 g / l
Siedepunkt: 100 °C
Wasserdampfdurchlässigkeit
nach DIN 52615 und EN ISO 7783-2: 96 % ± 3 %

Arbeitsschritte:
- Reinigen der Natursteinfläche mittels Hochdruckreinigers mit 80-90 bar, 80°C Wassertemperatur
- Auftragen des Imprägniermittels mittels Airlessgerät
- Aufnehmen von Überschuss des Imprägniermittels

Einbauort
Fassade Verwaltungsbau Süd-Fassade (Erna-Berger-Straße), EG - 5.OG

zu imprägnierende Flächen:
Pfeilerbekleidungen, Leibungen, Brüstungen, Traufe, Fensterbänke
Menge: 1900,000 m2
Leistungsbereichkatalog: 034
DIN276-1_08: 335
DIN276_18: 335

**3.10.40 Testfläche anlegen einschl. Dokumentation**
Testfläche anlegen für die Ausführung der vorbeschriebenen
Graffitibeschichtung, Größe ca. 2 m2,
Dokumentation der Ausführung als Bericht und graphische
Darstellung, als Farbfotos.
Menge: 1,000 St
Leistungsbereichkatalog: 014
DIN276_18: 335

**3.10.50 Oberflächenbeh. Naturwerkstein imprägnieren**
*** Leitbeschreibung
STLB-Bau 2025-04 014
Oberflächenbehandlung der waagerechten Naturwerksteinflächen durch Imprägnieren.
Menge: 415,000 m2
Leistungsbereichkatalog: 014
DIN276-1_08: 352
DIN276_18: 335
*Unterbeschreibung 1 Imprägnierung der horizontalen Bereiche der Attikaplatten*
Imprägnierung der horizontalen Bereiche der Attikaplatten als Acrylpolymer, wasserdampfdiffusionsoffen, wasserabweisend, einschließlich. Reinigung der Natursteinplatten, per Rolle 2fach satt in satt auftragen
0,5l/m² als Auftrag

### Bereich 4 Dokumentationen

#### Abschnitt 4.1 Dokumentation

**4.1.10 Dokumentation**
*** Pauschalposition
Dokumentation unter Zugrundelegung der allgemeinen Anhangs „Kennzeichnungs-, Strukturierungs- und Dokumentations- Vorgaben“ und des gewerkespezifischen Anhangs  „Inhalt und Umfang der Dokumentationsunterlagen - Kostengruppe 300ff allgemein“ bzw. des gewerkespezifischen Anhangs „Technische Bauteile Gebäude für wartungs- und instandhaltungsrelevante technische Anlagen- und Bauteile der Hochbaugewerke“.

Die Anforderungen an die vom AN zu erstellende Dokumentation zu Art und Umfang der Kennzeichnung, zur Anwendung des AKS sowie zu ca.D-  Vorgaben werden nach Auftragserteilung entsprechend der Kapitel 1, 2 und 3 und den zugehörigen Anhängen und Formatvorlagen in Kapitel 6  der Dokumentationsrichtlinie 02/2008 des BBR konkretisiert.

Die vollständige Dokumentationsrichtlinie kann im Internet unter „www.bbr.bund.de“ im Menü unter Service / Baufachliche Regelungen / Dokumentationsrichtlinie des BBR / DRL 02/2008 eingesehen und als PDF-Datei heruntergeladen werden.

Umfang und Format:

Sämtliche Zeichnungen und Unterlagen sind in Papierform farbig 3-fach sowie 3-fach als PDF-Datei (auf CD bzw. USB-Stick) zu übergeben. Unterlagen, die vom AN selbst erstellt wurden, sind zusätzlich in einem Austauschformat (z. B. dwg/dxf, xlsx, docx) zu übergeben.

Der Dokumentationsschein ist zu verwenden.

Die Dokumentation ist parallel zur Ausführung der Bauleistung zu erstellen und fortzuschreiben.

Bis spätestens 30 Tage vor (Teil-) Abnahme der Bauleistung ist die Bestandsdokumentation komplett vom Auftragnehmer an den Auftraggeber zur Prüfung zu übergeben. Ggf. sind die Unterlagen gemäß Prüfanmerkungen zu überarbeiten und erneut zur Prüfung vorzulegen.

Die Unterlagen zur Abnahme gemäß den gewerkespezifischen Anhängen sind spätestens am Tag der Abnahme zu übergeben.

Für fertiggestellte Bauteile/-bereiche, die in Nutzung/ Betrieb genommen werden können, hat der Auftragnehmer 10 Tage nach Aufforderung durch den Auftraggeber diesen Teil der Dokumentation zu übergeben.

Hinweis:
Diese Position beinhaltet auch Grund- und Nebenleistungen nach der VOB/ Teil C, die bei der Bildung des EP entsprechend zu berücksichtigen sind.
Menge: 1,000 psch
DIN276_18: 339

**4.1.20 Dokumentation nach BNB**
*** Pauschalposition
Dokumentation nach BNB
Zuarbeit für das Erstellen einer Dokumentation über die ausgeführten, in diesem Leistungsverzeichnis beschriebenen Leistungen, zur Einreichung an die Zertifizierungsstelle  der BNB -Prüfung.

Zusammenstellung der vorbeschriebenen Baudokumentation für den Gewährleistungsverfolg und die Gebäudeerhaltung
wie vorbeschrieben
ergänzt um die besondere Bauteil-, Prozess-  und Materialdokumentation nach den Vorgaben und Formblättern/Tabellen der BNB-Zertifizierungsstelle,

Die Zuarbeit zur AG-seitigen Dokumentation ist parallel zur Ausführung der Bauleistung zu erstellen und fortzuschreiben.
Dies betrifft die Berücksichtigung der BNB-Kriterien bei der Materialauswahl und die Übergabe der entsprechenden Produktdatenblätter zur Prüfung - rechtzeitig vor Ausführung!

Die Dokumentationsunterlagen sind spätestens 6 KW vor der VOB-Abnahmen der Leistungen der OÜ des AG zu übergeben.

Umfang und Format:
In Papierform farbig 3-fach, zusätzlich als Dateien in einem Austauschformat (digital).
Menge: 1,000 psch
DIN276_18: 339

### Bereich 5 Stundenlohnarbeiten

#### Abschnitt 5.1 Stundenlohnarbeiten

**5.1.10 Bauhelfer/-in sämtliche Kosten/Zuschläge**
STLB-Bau 2025-04 091
Stundenlohnarbeiten durch Bauhelfer/-in
der Verrechnungssatz für die jeweilige Arbeitskraft umfasst sämtliche Aufwendungen wie Lohn- und Gehaltskosten, Lohn- und Gehaltsnebenkosten, Zuschläge, lohngebundene und lohnabhängige Kosten, sonstige Sozialkosten, Gemeinkosten, Wagnis und Gewinn.
Menge: 40,000 h
Leistungsbereichkatalog: 091
DIN276_18: 399

**5.1.20 Facharbeiter/-in sämtliche Kosten/Zuschläge**
STLB-Bau 2025-04 091
Stundenlohnarbeiten durch Facharbeiter/-in
der Verrechnungssatz für die jeweilige Arbeitskraft umfasst sämtliche Aufwendungen wie Lohn- und Gehaltskosten, Lohn- und Gehaltsnebenkosten, Zuschläge, lohngebundene und lohnabhängige Kosten, sonstige Sozialkosten, Gemeinkosten, Wagnis und Gewinn.
Menge: 40,000 h
Leistungsbereichkatalog: 091
DIN276_18: 399
